# Brainergy Hub Jülich
Leistungsbeschreibung (GAEB DA XML 3.3, DA81)
Projekt: 1656
Währung: EUR
Erstellt mit: GXML Toolbox V3.3 R20220330, ORCA AVA 26.0.7 26.00.07, 13.03.2026

## 05 LV VE440 Stark- und Schwachstromanlagen
EP-Anteile: Lohn; Material; Gerät; Sonstiges

### Titel 00 VE 440 Stark- und Schwachstromanlagen

*Hinweis: 1. Projekt*
1. Projekt

1.1. Projektbezeichnung

"Brainergy Hub Jülich GmbH (BHJ)"

Standortdaten

| Land | Deutschland |
| --- | --- |
| Bundesland | Nordrhein-Westfalen |
| Stadt, Gemeinde | Jülich |
| Adresse | Am Brainergy Park 1, 52428 Jülich |
| Erdgeschossfertigfußbodenhöhe | 105,40 m NHN |
| Wasserstände | Nach "Geotechnischer Bericht BV Neubau Brainergy Hub (Bericht 20 0273-02) wurde im Zuge der Untersuchungen kein Grundwasser angetroffen. "Es ergibt sich nach Aktenlage keine Beeinflussung durch Grundwasser". |

Objektdaten

Geschosse

| 3. OG | Eventbereich und Terrasse, Technikflächen |
| --- | --- |
| 1. OG - 2.OG | Büroflächen, Innenhöfe |
| EG | Foyer, Multifunktionsräume, Gastronomie, Küche/Lager, Müll- und Fahrradräume |
| 1.UG | Lagerräume, Technikflächen, Nebenräume |
| Bruttogeschossfläche (BGF) | 8.635 m² oberirdisch + 1095 m² unterirdisch = 9730 m²BGF |

Projektnummer: 1656
Leistungsverzeichnis: VE440 mit
- KG 440 Elektrische Anlagen;
- KG 450 Kommunikations-, sichheits- und informationstechnische Anlagen

1.2. Projektbeteilige
Auftraggeber: Brainergy Hub Jülich GmbH
Ansprechpartner: Herr Peter Czichowski

1.3. Abkürzungsverzeichnis
In dem Leistungsverzeichnis werden nachstehende Abkürzungen verwendet:
(Nicht aufgeführte Abkürzungen werden an der entsprechenden Stelle im Text erklärt.)
AG  Auftraggeber
AN  Auftragnehmer
ATV  Allgemeine Technische Vertragsbedingungen für Bauleistungen (VOB/C)
BMZ  Brandmeldezentrale
BN  Baunull
EP  Einheitspreis
FLB  Funktionale Leistungsbeschreibung
GEG  Gebäudeenergiegesetz
GU  Generalunternehmer
HLSE  Heizung-Lüftung-Sanitär- Elektro
LB  Leistungsbeschreibung
LV  Leistungsverzeichnis
NO  Nord-Ost
NW  Nord-West
OG  Obergeschoss
RMG  Rahmenmaterialgruppe
RWA  Rauch- und Wärmeabzugsanlage
SiGeKo  Sicherheits- und Gesundheits-Koordinator
SO  Süd-Ost
SW  Süd-West
TVG  Teilvorgespanntes Glas
UG  Untergeschoss
vbG  vorhabenbezogene Bauartgenehmigung
VE  Vergabeeinheit
VOB  Vergabe und Vertragsordnung für Bauleistungen
VSG  Verbundsicherheitsglas
WLG  Wärmeleitgruppe
WLS  Wärmeleitfähigkeitsstufe
ZiE  Zustimmung im Einzelfall
ZTH  Zusätzliche Technische Hinweise
ZTV  Zusätzliche Technische Vertragsbedingunge

*Hinweis: 2. Allgemeine Technische Vertragsbedingung für Bauleistungen (ATV)*
2. Allgemeine Technische Vertragsbedingung für Bauarbeiten
(ATV) DIN 18299 - Allgemeine Regelungen für Bauarbeiten jeder Art

2.1. Baubeschreibung
Vorhaben
Auf der Teilfläche des interkommunalen Gewerbegebiets "Campus Merscher Höhe / Brainergy Park" beabsichtigt die Brainergy Park Jülich GmbH das Innovations- und Gründerzentrum ,,Brainergy Hub" sowie die dazu gehörigen Außenanlagen zu errichten.
Die Realisierung des Brainergy Parks Jülich geht auf die Initiative der drei Kommunen Jülich, Niederzier und Titz im Jahr 2016 zurück: In einem beispielhaften Zusammenschluss wurden auf die drei Kommunen entfallene Gewerbeflächen auf dem Gebiet von Jülich raumplanerisch vereint und die Brainergy Park Jülich GmbH als Träger zur Entwicklung des Gewerbegebiets gegründet.
Gesellschafter des AG sind die Kommunen Jülich, Niederzier und Titz sowie der Kreis Düren. Zum jetzigen Zeitpunkt liegt das Areal, auf dem sich zuvor eine Sendeanlage der Deutschen Welle befand, nahezu vollständig brach.
Der Brainergy Park Jülich wird als Wissenschaftspark und innovatives Gewerbegebiet auf einer Fläche von ca. 52 ha am nördlichen Stadtrand von Jülich und in unmittelbarer Nachbarschaft zum Campus Jülich der Fachhochschule Aachen (FH Aachen) entstehen. Die thematischen Schwerpunkte des Parks liegen auf den Zukunftsfeldern neue Energien (z.B. Wasserstoffwirtschaft), Digitalisierung und Bioökonomie.

Grundstückserschließung
Die bestehenden Wegeverbindungen binden das Areal für Rad- und Pkw-Verkehr in Richtung Jülicher Innen- stadt zu den Ortsteilen Broich und Mersch sowie zur FH Aachen an.
In unmittelbarer Nähe zum künftigen Brainergy Park verläuft mit der Autobahn A44 die Verbindung zwischen Aachen und Düsseldorf. Mit der Autobahnauffahrt,,Jülich Ost" im Norden ist die direkte Anbindung an die A44 und damit auch an das weitere überregionale und internationale Wegenetz sichergestellt. Der Brainergy Park wird über zwei Hauptzugänge für den Kraftfahrzeugverkehr erschlossen: Landstraße 241 im Osten und Von-Schöfer-Ring im Süden des Gebiets.

Gebäude Brainergy Hub
Die runde Gebäudeform lässt den Brainergy Hub eindeutig als Hauptbaustein des Campus erkennen. Er schwebt über der Landschaft und bildet Arkaden, die sich entlang des gesamten Umfangs erstrecken und aus allen Himmelsrichtungen zugänglich sind. Die Hauptzugänge orientieren sich Richtung Nord und Süd und sind jeweils an einen angemessen dimensionierten Platz angeschlossen. Im Osten und Westen werden Nebeneingänge an das Wegenetz der Freianlagen angebunden  Die Gebäudeform schafft eine Verzahnung zwischen Architektur und Natur die Landschaft umspült den Gebäudekörper sodass eine nahtlose Einheit zwischen dem Norden und dem Süden des Grundstücks entsteht.
Das Gebäude umfasst insgesamt 4 oberirdische Geschosse und ist in Teilbereichen für Technik- und Nebenräume eingeschossig unterkellert. Das kreisförmige Gebäude des Brainergy Hubs wird aus einem eingeschossigen Sockel mit diversen öffentlichen und halböffentlichen Nutzungen sowie darüber 2-geschossig liegenden Büro- und Projektflächen mit geringerer Gebäudetiefe aufgebaut.
Das Dachgeschoss (3. OG) beheimatet einen Eventbereich mit dazugehörigen Nebenräumen, eine Dachterrasse sowie Dach-Technikzentralen. Die Dachflächen im 3. OG werden größtenteils extensiv begrünt.
Die Dachfläche wird als geneigte Fläche mit mind. 2,0 %, geplant. Oberhalb des Dachgeschosses ist eine flächendeckende aufgeständerte Photovoltaikanlage geplant. Das kreisrunde Gebäude hat einen Durchmesser von etwa 73,00 m (Außenkante der außenliegenden Erschließungsringe). Aus der Gebäudegeometrie ergeben sich Besonderheiten, die zum Teil als Erschwernisse angesehen werden können.

Erschließungsringe
Die Erschließungsringe sind eine Stahlkonstruktion, die das Gebäude umschließen. Die bauseitigen Stahl- stützen der Erschließungsringe werden an den Gebäudeecken mittels Windlastkonsolen an den Rohbau angebunden. Hierdurch ergeben sich Durchdringungspunkte an den Gebäudeecken jeweils auf Höhe der Erschließungsringe. Es besteht Abstimmungsbedarf mit dem Rohbauer.

Innenhöfe
Das Gebäude verfügt über mehrere Innenhöfe. Die Materialzuführung kann nur mittels Kran oder durch das Gebäude erfolgen. Daraus ergeben sich Einschränken zu Größe und Gewicht der Transportbauteile.

Überhänge
Die Fassaden der Eingangsbereiche sind zurückgesetzt. Der Einbauort ist daher nur eingeschränkt mit Hebezeugen zu erreichen.

Künstlicher See
Im Zusammenhang mit der Erstellung der Freianlagen kann die Zugänglichkeit durch den Aushub auf der Seeseite eingeschränkt sein. Die Abfolge der Arbeiten ist rechtzeitig mit dem Bauzeitenplan zu koordinieren.

2.2. Betrieb / Baustelleneinrichtung
Koordination
Dem Aufragnehmer (AN) obliegt die Koordination seiner Leistungen mit den bauseitigen Leistungen der weiteren am Bau Beteiligten:
- Alle Abstimmungen mit der Objektüberwachung des AG (AG-Objektüberwachung) hinsichtlich der
  erforderlichen Transporte einschl. Durchführung aller dazu notwendigen Antragstellungen, Besprechungen
  und Abstimmungen. Überprüfung und Gewährleistung aller Schnittstellen innerhalb der Leistung des AN
  und zu den anderen Gewerken zur Sicherstellung der gewerkeübergreifenden Gesamtfunktion.
- Überprüfung und Gewährleistung aller Schnittstellen innerhalb der Leistung des AN und zu den anderen
  Gewerken zur Sicherstellung der gewerkeübergreifenden Gesamtfunktion.
- Überprüfung Fremdleistung. Bei Übernahme von Fremdleistungen ist eine Soll-Ist Kontrolle hinsichtlich
  korrekter Umsetzung von Planung in Bauleistung vom AN durch Eigenmessungen der Geometrie und
  Höhenlage zu bestätigen. Entsprechende Messprotokolle sind der Bauüberwachung vorzulegen.
- Teilnahme und aktive Mitwirkung an wöchentlichen Baubesprechungen bzw. nach Anforderung.
- Teilnahme und aktive Mitwirkung an täglichen Koordinations- und Sicherheitsbesprechungen mit dem
  Sicherheits- und Gesundheits-Koordinator.
- Führung eines Bautagebuchs und Übergabe von Bautagesberichten wöchentlich montags für die vorhergehende Woche.

Zugangsregelung
Die Baustelle ist durch einen festen Bauzaun umschlossen. Auf der Baustelle gilt die Baustellenordnung.

Medienversorgung
Bauwasser- und Baustrom -Anschlüsse werden vom AG kostenfrei zur Verfügung gestellt. Die Zuführung der Medien von den durch den AN-BE eingerichteten Entnahmestellen zu den Verbrauchsstellen und die Verteilung ist Sache des AN.
Weitere Angaben sind dem beigefügten BE Plan zu entnehmen.
Der AG trägt die Kosten für Energie, Wasser und Kanalgebühren für Abwasser bis zur Abnahme. Er stellt diese Ver- und Entsorgung an einem im Baustelleneinrichtungsplan benannten Übergabepunkt zur Verfügung. Telekommunikationseinrichtungen werden vom AG nicht gestellt.
Die Anbindung der Container des AN ist Sache des jeweiligen AN.
Übergabe der Baustelleneinrichtungsfläche an den AN: Vorhandene Grenzsteine und Vermessungsmar- kierungen sind mit Beginn der Arbeiten im Zuge der Baustelleneinrichtung bis zum Räumen der Baustellen- einrichtung zu sichern. Vor Beginn der Arbeiten hat sich der AN über den Verlauf von Leitungen, Kabeln usw. (unter- und oberirdisch) zu informieren. Notwendige Umlegungen sind rechtzeitig vom AN zu beantragen. Baustellen- und endgültige Anschlüsse müssen grundsätzlich zugänglich bleiben und geschützt werden.
Die Standorte für Baumaschinen, Einrichtungen, Aufenthaltsräume, Geräte und Materialien sind grundsätzlich mit der AG-Objektüberwachung abzustimmen. Übergabe der Baustelleneinrichtungsfläche zurück an den AG:
Nicht mehr benötigte Teile der Baustelleneinrichtung sind in Absprache mit der AG-Objektüberwachung zu räumen. Nach dem kompletten Entfernen der Baustelleneinrichtung ist der Zustand aller Flächen rückstandsfrei wiederherzustellen, einschl. Entfernen von temporären Fundamenten, Abdeckungen und Verunreinigungen, etc..
Bei der Rückgabe der zugewiesenen Flächen ist durch den AN schriftlich zu bestätigen, dass alle Rest-/ Abfallstoffe ordnungsgemäß entsorgt, Gefahrstoffe entfernt und Bauteile sowie Abwasser und Boden nicht kontaminiert sind.

Emissionen, Erschütterungen, Lärmschutz
Die Regelungen sind vor Arbeitsaufnahme von der Bauleitung zu erfragen und die Mitarbeiter entsprechend zu unterweisen.

Emissionsarme Baumaschinen und Fahrzeuge
Arbeiten mit Baumaschinen oder Arbeitsgeräten mit Verbrennungsmotoren in Gräben > 1,25 m Tiefe:
Maschinen mit Dieselmotor sind mit Dieselruß-Partikelfilter auszustatten. Zum Schutz vor unzulässigen Kohlenmonoxid Konzentrationen ist eine technische Lüftung einzusetzen oder durch regelmäßige arbeitsbegleitende Messung die Einhaltung der Arbeitsplatz- Grenzwerte für CO nachzuweisen.

Erlaubnisscheinpflichtige Tätigkeiten
Arbeiten mit besonderen Gefahren müssen durch geschultes und zertifiziertes Personal ausgeführt bzw. überwacht werden. Der Aufsichtführende muss ausreichende Kenntnisse und Erfahrungen besitzen und diese nachweisen, sowie weisungsbefugt sein. Bei erlaubnisscheinpflichtigen Arbeiten behält sich der AG vor zusätzlich zum Aufsichtführenden des AN die Arbeiten zu überprüfen (Betriebsaufsicht lt. Erlaubnisschein). Hierzu sind die Regelungen der Baustellenordnung zu beachten.

Persönliche Sicherheitsausrüstung (PSA)
Die Anforderungen der Baustellenordnung sind zu beachten.

Heiß- und Feuerarbeiten
Vor der Ausführung von Heiß- und Feuerarbeiten (z.B. Schweißen, Trennen, Schleifen etc.) muss der Verantwortliche des AN einen Erlaubnisschein erwirken. Für derartige Leistungen sind die Regelungen der Baustellenordnung zu beachten.

Lagerung
Die Lagerung der Baustoffe ist grundsätzlich in den dafür vorgesehenen Lagerbereichen (siehe BE-Plan) und den eigenen Containern der AN möglich. Materiallagerung innerhalb des Baufeldes sowie im Bauwerk ist jeweils mit der Objektüberwachung des AG abzustimmen.
Grundsätzlich sind alle Lagerstoffe, unabhängig vom Lagerort, zu kennzeichnen.
Die Feuerwehr muss im Einsatzfall erkennen können, was gelagert wird.

Grobreinigung durch AN
Durch den AN ist das arbeitstägliche Reinigen der durch ihn selbst verschmutzten Zufahrtswege und der durch ihn genutzten Flächen als Nebenleistung einzukalkulieren.

Baustelleneinrichtung des AN
Die Baustelleneinrichtung des AN ist einzurichten über den Ausführungszeitraum seiner eigenen Leistungen
vorzuhalten und zu räumen. Die Kosten hierfür sind in die Einheitspreise einzukalkulieren, sofern hierfür keine gesonderten Positionen vorgesehen sind.
Die Baustelleinrichtung für die eigenen Leistungen des AN ist gemäß Vertragsbedingungen, Sicherungsmaßnahmen, UVV und der geltenden Vorschriften der Berufsgenossenschaft, Sicherheitsvorschriften des AG einzurichten.
Für die Leistung Gerüstarbeiten sind eigene Positionen vorgesehen, alle weiteren Baustelleneinrichtungen für die Ausführung seiner eigenen Leistung sind in die Einheitspreise einzukalkulieren, sofern hierfür keine gesonderten Positionen vorgesehen sind.
- leichtes und schweres Gerät,
- Maschinen aller erforderlicher Art,
- Großgeräte und sonstige Werkzeuge,
- Hebezeuge,
- temporäre Abstützungen, Hilfsbauwerke, Montageunterstützungen,
- Heranführen von Energie (Wasser, Strom etc.) von den zur Verfügung gestellten Entnahmestellen
- einschl. Entsorgung von anfallendem Abwasser,
- Aufenthalts- und Lagerräume.

Baustelleneinrichtungsfläche des AN
Übergabe der Baustelleneinrichtungsfläche an den AN:
Vorhandene Grenzsteine und Vermessungsmarkierungen sind mit Beginn der Arbeiten im Zuge der Baustelleneinrichtung bis zum Räumen der Baustelleneinrichtung zu sichern. Vor Beginn der Arbeiten hat sich der AN über den Verlauf von Leitungen, Kabeln usw. (unter- und oberirdisch) zu informieren. Notwendige Umlegungen sind rechtzeitig vom AN zu beantragen. Baustellen- und endgültige Anschlüsse müssen grundsätzlich zugänglich bleiben und geschützt werden. Die Standorte für Baumaschinen, Einrichtungen, Aufenthaltsräume, Geräte und Materialien sind grundsätzlich mit der AG-Objektüberwachung abzustimmen.
Übergabe der Baustelleneinrichtungsfläche zurück an den AG:
Nicht mehr benötigte Teile der Baustelleneinrichtung sind in Absprache mit der AG-Objektüberwachung zu räumen. Nach dem kompletten Entfernen der Baustelleneinrichtung ist der Zustand aller Flächen rückstandsfrei wiederherzustellen, einschl. Entfernen von temporären Fundamenten, Abdeckungen und Verunreinigungen, etc..
Bei der Rückgabe der zugewiesenen Flächen ist durch den AN schriftlich zu bestätigen, dass alle Rest-/ Abfallstoffe ordnungsgemäß entsorgt, Gefahrstoffe entfernt und Bauteile sowie Abwasser und Boden nicht kontaminiert sind.

Hinweispflicht
Die übergebenen Ausschreibungsunterlagen sind vom Bieter hinsichtlich Vollständigkeit und fehlerhafter bzw. widersprüchlicher Angaben und Inhalte zu überprüfen. Der Bieter hat den AG auf vorhandene Unklarheiten, Unstimmigkeiten und Widersprüche in den Ausschreibungsunterlagen schriftlich, vor Abgabe des Angebots, hinzuweisen.

Schadensmeldung
Schäden verursacht durch den AN oder Dritte sind unverzüglich der Objektüberwachung des AG zu melden und die weitere Vorgehensweise mit dieser abzustimmen.

2.3. Planungsumlauf (Planungsumlauf, Workshops und Prüffristen)
Planübergaben
Der AN verpflichtet sich, dem AG sämtliche von ihm geschuldeten Unterlagen, Nachweise, Prüfzeugnisse, Termin- und Ablaufpläne, Ausführungs-, Werk- und Montageplanung über alle Planbereiche kontinuierlich in digitaler Form zur Prüfung vorzulegen. Die entsprechenden Ausführungsunterlagen sind rechtzeitig, vollstän- dig mit allen Beteiligten koordiniert und abgestimmt zu übergeben.
Die Abstimmung über den genauen Umfang erfolgt zusammen mit dem AN, AG, GP und ggf. Dritten. In den übergebenen Planunterlagen müssen alle Änderungen aus vorangegangenen Planständen eindeutig markiert und farbig umwölkt sein. Die Einarbeitung und Umsetzung von Prüfanmerkungen muss bestätigt werden und in der Planung hervorgehoben sein. Die Abstimmung und Koordination der vorliegenden Planung mit weiteren Beteiligten muss erfolgt sein und dokumentiert übergeben werden.

Übergaben Planungsumläufe
Der AG stellt für die Kommunikation, die Verteilung und die Ablage von Dokumenten eine digitale Projektplatt- form bereit. Eine Dokumentation der Funktionalitäten, eine Schulung und Support wird durch den AG zur Verfügung gestellt. Lizenzkosten entstehen nicht und werden vom AG übernommen. Durch die Anwendung wird eine Effizienzsteigerung erwartet, zusätzliche Aufwände können daher nicht angemeldet werden.
Die Übergabe aller Ausführungsunterlagen und Dokumente erfolgt über Dalux.

Freigabeumfang AG
Die Ausführungsunterlagen des AN werden vom AG bzw. durch seinen Erfüllungsgehilfen auf formale Übereinstimmung mit den vertraglichen Vorgaben gesichtet. Es dürfen nur vom AG bzw. durch seinen Erfüllungsgehilfen freigegebene Pläne zur Ausführung der Leistung verwendet werden. Die Freigabe entbindet den AN nicht von Fehlern und Schäden innerhalb seines Planungsrisikos. Freigaben des AG bzw. durch seinen Erfüllungsgehilfen auf vorgelegten Unterlagen sind lediglich als formales Einverständnis des AG zu sehen und entbinden den AN nicht von seiner Haftungsverantwortung. Für die Richtigkeit seiner Planungen und Planungsergebnisse bleibt der AN ungeachtet der Freigabe des AG bzw. durch seinen Erfüllungsgehilfen immer allein verantwortlich. Der AN hat keinen Anspruch auf Freigabe von Werkzeichnungen und Montageplanungen, die firmeninternen Arbeits- und Bauvorbereitungen dienen.

2.4. Sicherheits- und Gesundheits-Koordinator (SiGeKo)
Kontakt SiGeKo
Der AG hat einen SiGeKo gem. Baustellenverordnung beauftragt. Die Kontaktdaten SiGeKo werden nach Beauftragung mitgeteilt
Der SiGeKo übernimmt für den Auftraggeber die Überwachungsaufgaben. Die Auflagen und die Baustellenordnung des SiGeKos sind durch den AN und seiner Nachunternehmer zu beachten. Der AG behält sich vor, die Unterlagen entsprechend Baufortschritt zu aktualisieren bzw. fortschreiben zu lassen.
Die Verpflichtungen des ANs gem. NBauO § 55 Bauleiterin und Bauleiter bleiben hier von ausdrücklich unberührt und entlasten nicht von der Verpflichtung des AGs.
Der SiGeKo erstellt einen Sicherheits- und Gesundheitsschutzplan (SIGE-PLAN) sowie eine Unterlage für spätere Arbeiten. Der SIGE-PLAN wird vor Beginn der Baumaßnahme dem AN übergeben und erläutert und zur allgemeinen Einsichtnahme ausgelegt.
Während der gesamten Bauzeit werden durch den SiGeKo Begehungen unangekündigt bzw. im ein- bis zweiwöchigen Rhythmus durchgeführt und protokolliert. Auf besondere Anforderung hat der AN an der Begehung mit einem Bauleiter mit den unten beschriebenen Anforderungen und Merkmalen, teilzunehmen. In regelmäßigen Abständen werden Begehungen mit der BGBau und der Gewerbeaufsicht durchgeführt. Der AN verpflichtet sich, Beanstandungen und sicherheitstechnische Mängel unverzüglich zu beseitigen. Mängel, welche dem AN in Protokollen mitgeteilt werden, sind der AG - Objektüberwachung und dem SiGeKo innerhalb von drei Kalendertagen schriftlich (mit Mailantwort) abzumelden. Während der Ausführung informiert der AN eigenverantwortlich den SiGeKo unverzüglich in Schriftform, wenn erhaltene Änderungen und / oder Gegebenheiten Auswirkung auf den SIGEKO-PLAN haben, damit dieser angepasst werden kann. Kosten, welche auf Grund mangelhafter Sicherheitsmaßnahmen entstehen, sind durch den Verursacher zu tragen (z. B. verlängerte Standzeiten, zusätzliche Sicherheitsmaßnahmen etc.).

2.5. Inbetriebnahme
Es ist beim Einstellen von Anlageteilen und bei der Inbetriebnahme von Anlagen im Zusammenwirken mit anderen Beteiligten mitzuwirken.
Dies ist für Blitzschutzarbeiten relevant im Zug der Inbetriebnahme der Fassadeanlagen, Abnahme der gesamten Blitzschutz und der Stark- und Schwachstromanlage. Für diese Inbetriebnahmen hat der AN Personal abzustellen und sich im Vorhinein abzustimmen sowie nötigenfalls Anpassungen vorzunehmen.

2.6. Benutzung von Teilen der Leistung vor der Abnahme
Eine Weiterarbeit der Folgegewerke auf der Leistung des AN gilt nicht als Abnahme. Die Leistung wird durch den Bauherrn abgenommen und schriftlich fixiert.

*Hinweis: 3. Übergeordnete zusätzliche technische Vorschriften (ÜZTV)*
3. Übergeordnete zusätzliche technische Vorschriften (ÜZTV)

Bauleitung des AN
Im Zuge der Erstellung der Baustelleneinrichtung muss auf der Baustelle stets eine erfahrene Aufsichts- person des AN anwesend sein und als Gesprächspartner für den AG / Bauleitung zur Verfügung stehen und telefonisch erreichbar sein. Eine Ablösung dieser Aufsichtsperson kann nur mit Zustimmung der Bauleitung erfolgen. Die Aufsichtsperson ist vom Auftragnehmer mit einem Mobiltelefon auszustatten. Die Kosten hierfür hat der Bieter mit in die Einheitspreise einzurechnen.

Bauleiter
Der AN hat einen verantwortlichen Fachbauleiter, spätestens zur Bauanlaufberatung, zu benennen, der als Entscheidungsbefugter eingesetzt wird. Dieser hat, wenn Arbeiten des AN ausgeführt werden, vor Ort anwesend und der deutschen Sprache mächtig zu sein. Er muss bevollmächtigt sein, rechtsverbinliche Erklärungen mit Wirkung für und gegen den AN abzugeben und entgegenzunehmen. Die Teilnahme an den wöchentlichen Bauberatungen ist durch den entscheidungsbefugten Fachbauleiter sicherzustellen und verpflichtend. Der AN ist verpflichtet Tagesberichte zu führen, die wöchentlich der AG-Objektüberwachung vorgelegt werden.

Baubesprechung
Der AN nimmt an allen Besprechungen mit bevollmächtigten und fachkundigen Vertretern teil, um den Stand der Arbeiten festzustellen und die für den weiteren Fortgang der Arbeiten erforderlichen Maßnahmen zu besprechen. Der AN hat hierzu einen voll unterrichteten und verantwortlichen Vertreter zu entsenden, der ebenfalls der deutschen Sprache mächtig ist. Die Einladung erfolgt formlos. Die Teilnahme ist Pflicht.
Abweichungen hierzu bedürfen der Freigabe der AG-Objektüberwachung.

Stellplätze
Parken und Halten auf der Baustelle sind dem Baustelleneinrichtungsplan zu entnehmen.
Es ist zu gewährleisten, dass Feuerwehr- und Rettungsfahrzeuge jederzeit ungehindert auf die Baustelle und alle Bereiche der BE fahren können.

Sauberkeit auf der Baustelle
Es wird auf die Notwendigkeit der absoluten Sauberkeit des Baustellenbereich hingewiesen, die nach Abschluss eines jeden Arbeitstages gegeben sein muss. Der AG behält sich vor notwendige Nachbesser- ungen in Bezug auf die Sauberkeit des Baustellenbereiches selbst auszuführen. Die Aufwendungen hierfür werden dem AN nachgewiesen und in Rechnung gestellt.

Abwasser
Geeignetes Oberflächenwasser muss in das vorhandene Abwassernetz eingeleitet werden. Einleitpunkte werden dem AN durch die Bauüberwachung des AG benannt. Grundsätzlich darf nur nicht verunreinigtes und nicht verschlammtes Oberflächenwasser in das Regenwassernetz eingeleitet werden. Darüber hinaus darf auch schwebstoffhaltiges Abwasser z. B. Reinigungswasser von Arbeitsgeräten mit gips- oder zementartigen Anhaftungen und dergleichen nicht in das Abwassernetz eingeleitet werden.

*Hinweis: 4. Zusätzliche technische Vertagsbedingungen (ZTV)*
4. Zusätzliche technische Vertagsbedingungen (ZTV)

Zufahrt
Zufahrtsmöglichkeiten zum Grundstück bzw. zur Baustelle bestehen über die Marie-Telkes-Straße, die Baustellenausfahrt erfolgt gemäß BE-Plan über die Marie-Curie-Straße.

Transportwege, Transporte und Transportzeiten
An- und Abtransporte erfolgen über die Baustelleneinfahrt in der Maria-Telkes Straße und die Baustellenausfahrt in der Marie-Curie Straße. Die Baustellenöffnungszeiten werden über die Baustellenordnung kommuniziert.

Baustelleneinrichtung des AN
Alle Kosten der Baustelleneinrichtung, des Baustellenbetriebes, der Geräte, Maschinen, für die Einhaltung der Sicherheitsbestimmungen etc. sind in den Positionen zu erfassen und einzukalkulieren, soweit diese nicht separat ausgeschriben sind. Die Baustellenordnung des AG und das abgestimmte Logistikkonzept des AN sind für die Kalkulation sowie für das Erstellen, Vorhalten und Entfernen der eigenen Baustellen- einrichtung zu beachten. Die vorhandenen Versickerungsmulden parallel zu den Straßen dürfen keinesfalls verschmutzt oder beschädigt werden.
Sollte dies passieren, so werden die Kosten zur Reinigung und Wiederherstellung auf den Verursacher umgelegt.

Schnittstellen
Es ist davon auszugehen, dass Leistungen auch abschnittweise und in Abständen aufeinander folgend zu erbringen sind und/oder dass innerhalb des begrenzten Baufelds auch "gesprungen" werden muss. Es ist damit zu rechnen, dass ständig mehrere Gewerke vor Ort tätig sind.

Baustellenordnung
Die Fremdfirmenbestimmung des AG sowie ergänzende Festlegungen in den Vertragsbedingungen und Vorbemerkungen dieser Leistungsbeschreibung sind für die Kalkulation sowie für die Ausführung der Leistungen zwingend zu beachten.

Abfallentsorgung
Sämtliche Abfälle sind auf Kosten des Verursacher und durch den Verursacher zu entsorgen, soweit in den Leistungspositionen nicht anders beschrieben. Für die Aufstellung von Containern zur Abfallentsorgung wird durch den AG gemäß BE-Plan eine Fläche zur Verfügung gestellt.

Mängelmanagement
Das Mängelmanagement erfolgt ausschließlich über die Datenplattform DALUX. Alle daraus resultierenden Aufwendungen sind einzukalkulieren und mit den angebotenen Einheitspreisen abgegolten.

Baustrom/ Bauwasser
Entnahmestellen/Übergabepunkte für Baustrom und Bauwasser sind vorhanden und dem Baustelleneinrich- tungsplan zu entnehmen. Die Kosten für Strom- und Wasserverbrauch werden vom AG getragen.
Ein Gasanschluss steht nicht zur Verfügung. Eine Beleuchtung der Fluchtwege wird durch den AN Bau- stelleneinrichtung zur Verfügung gestellt, die Arbeitsplatzbeleuchtung liegt im Verantwortungsbereich des AN.

Abrechnung
Die Abrechnung erfolgt nach Aufmaß.

*Hinweis: 5. Zusätzlich Angaben zur Inbetriebnahme/ Abnahme/ Übergabe (IAÜ)*
5. Zusätzlich Angaben zur Inbetriebnahme/ Abnahme/ Übergabe (IAÜ)

5,1. Inbetriebnahmemanagement (IBM) und Technisches Monitoring
Die Komplexität der technischen Anlagen neu zu errichtender Gebäude erfordert aufgrund gestiegener Sicherheitsanforderungen, verschärften rechtlichen, normativen und energetischen Anforderungen und höheren Anforderungen der Nutzer sowie eines erheblich höheren Technikanteils eine sorgfältige Planung, Ausführung, Inbetriebnahme, Leistungsüberprüfung und Fertigstellung der gebäudetechnischen Anlagen.
Um diesen Erfordernissen gerecht zu werden und um das Gebäude in einen wirtschaftlich funktionierenden Betrieb zu versetzen, in dem alle technischen Anlagen einzeln und miteinander effizient funktionieren und betrieben werden können, wird ein Inbetriebnahmemanagement (IBM) in Anlehnung an die VDI 6039 durchgeführt. Hierzu wird durch den Auftraggeber ein IBM als separate Leistung aufgesetzt.
Im Projekt wird ergänzend zum Inbetriebnahmemanagement (IBM) ein technisches Monitoring als Instrument zur Qualitätssicherung eingesetzt. Das Technische Monitoring hat das Ziel, einen wirtschaftlichen, effizienten sowie funktions- und bedarfsgerechten Gebäudebetrieb zu erreichen und zu erhalten.
Bereits zu Betriebsbeginn des Gebäudes im Rahmen des Inbetriebnahmeprozesses und der Einregulierung erfolgt eine Prüfung des Betriebs, des Gebäudes und der einzelnen Anlagen in Bezug auf die in der Planung angestrebten bzw. vom Aufragnehmer (AN) geschuldeten Eigenschaften. Das technische Monitoring unterstützt den Projekterfolg, indem Prüfergebnisse und -erkenntnisse transparent gemacht, als auch von Beginn an konstruktiv kommuniziert werden.

5.2. Vorgehensweise
5.2.1 Koordination
Zur Umsetzung des IBMs sind umfangreiche Abstimmungen mit dem IBM und den beteiligten Gewerken erforderlich. Diese setzen sich aus den folgenden Koordinierungen zusammen:
- Koordinationsbesprechungen IBM,
- Koordination zur Gebäudeautomation.
Die Leistungen der o. g. Koordinierungen sind separat im LV ausgewiesen und zu bepreisen.

5.2.2. Fertigstellungsmeldung
Der Auftragnehmer (AN) hat die Termine für die Fertigstellung für alle Gewerke - gegebenenfalls unterteilt in Bau und technische Anlagen - dem Auftraggeber (AG) aufzuzeigen. Damit beginnt die Meldung zur Inbetriebnahme der jeweiligen Gewerke. Es müssen mindestens folgende Punkte (hier auszugsweise für die technischen Anlagen) erfüllt sein, ohne Anspruch auf Vollständigkeit. Entsprechende Nachweise sind vorzulegen:
- Technische Fertigstellung der Montage der Anlagen und Feldgeräte,
- Druck- und Dichtheitsprüfung,
- Verkabelung,
- Schaltschranklieferung MSR/ ELT,
- Anklemmarbeiten,
- Programmierung,
- Datenpunktprüfung Feldebene-Automationsebene, 1:1 DP-Test,
- BMA Aufschaltung,
- GLT/ZLT Aufschaltung,
- Datenpunktprüfung Feldebene-BMA, 1:1 DP-Test,
- Mechanische/elektrische Funktionsprüfung,
- Vorabdokumentation Revisionsunterlagen.

5.2.3 Übergreifende Inbetriebnahmen
Bei den Inbetriebnahmen der Einzelgewerke handelt es sich um eine Standardleistung nach VOB/C und die Durchführung ist Aufgabe des zuständigen Gewerke-Fachbauleiter des AN und der Objektüberwachung des AGs. Dies bezieht sich auf die Anlagen, die in diesem Leistungsverzeichnis (LV) ausgeschrieben sind.
Aus der Inbetriebnahme der Einzelgewerke werden u. a. folgende Nachweise bzw. Protokolle erwartet:
- Nachweis über die Vollständigkeitsprüfung.
- Nachweis über die erstmalige Überführung einer Anlage oder von Teilen einer Anlage oder von Bauteilen einer Anlage in ihre bestimmungsgemäße Funktion.
- Protokolle über die sukzessive Prüfung der geplanten Funktionen der Bauteile und  Anlagenteile sowie der gesamten Anlage (= gewerkeweise Funktionsprüfung).
- Protokolle über die Einregulierung. Hierbei sind alle Anlagenteile und die gesamte Anlage vom  AN auf die geplanten und geforderten Sollwerte einzustellen und zu protokollieren.
- Bei wasserführenden Anlagen Protokolle über Druck- und Dichtheitsprüfungen sowie Spülprotokolle.
- Nachweis der Hygieneprüfungen von wasser- oder luftführenden Systemen vor Übergang in den Regelbetrieb/zur VOB-Abnahme.
- Die Druck- und Dichtigkeitsprüfungen sind als trockene Prüfung mit Inertgas oder ölfreier und wasserfreier Druckluft durchzuführen. Die Inbetriebnahme der Trinkwasseranlage ist im Vorfeld abzustimmen. Es sind geeignete Maßnahmen zur Wahrung der Trinkwasserhygiene zu treffen.

Bei Anlagen oder Teilen einer Anlage oder Bauteile einer Anlage, die mit anderen Anlagen aus anderen Gewerken in Verbindung stehen und die sich gegenseitig beeinflussen (nachfolgend Gesamtsystem genannt), ist die Inbetriebnahme anlagen- und gewerkeübergreifend durchzuführen. Durch das IBM werden die Schnittstellen zwischen den Gewerken abgebildet und verantwortliche Gewerke für zusammenhängende Gesamtsysteme identifiziert und benannt.
Die Federführung für die übergreifende Inbetriebnahme sowie die Verantwortung für das funktionsfähige Gesamtsystem liegt beim AN des verantwortlichen Gewerks.
Die Inbetriebnahme des Gesamtsystems kann nur in gemeinsamen Terminen mit den Beteiligten der Gewerke erfolgen. Diese Inbetriebnahmetermine sind durch das verantwortliche Gewerk zu koordinieren und mit den Beteiligten der ausführenden Firmen bzw. Nutzer/ Betreiber abzustimmen (auch wenn dazu kein Vertragsverhältnis besteht).
Die gewerkeübergreifenden Inbetriebnahmen sind so zu kalkulieren und durchzuführen, dass die Gesamtfunktion bzw. die Leistungsfähigkeit des Gesamtsystems nachgewiesen werden kann und der bestimmungsgemäße Nutzen eingestellt ist.

5.2.4 Gewerkeübergreifende Funktionsprüfungen
Um die Funktionsfähigkeit der technischen Ausrüstung auch anlagen- und gewerkeübergreifend zu prüfen, werden unter Führung des Inbetriebnahmemanagements Funktionsprüfungen der Anlagensysteme unter verschiedenen Betriebsbedingungen und Abhängigkeiten durchgeführt.
Die gewerkeübergreifenden Funktionsprüfungen erfolgen nach der erfolgreichen Inbetriebnahme der beteiligten Einzelgewerke nach VOB/C samt vorliegender Protokolle. Die gewerkeübergreifenden Funktionsprüfungen gehen über die VOB erforderliche Funktionsprüfung hinaus.
Diese Funktionsprüfungen werden unter Mitwirkung der Auftragnehmer (AN) der einzelnen Gewerke vorbereitet. Durchführung und Protokollierung erfolgen durch den AN des jeweiligen Gewerkes, der hierfür geeignetes Fachpersonal zur Verfügung stellt. Notwendige An- und Abfahrten sind mit einzukalkulieren. Weiterhin sind durch den AN die notwendigen Messgeräte sowie sämtliche Hilfsmittel für diese Prüfungen bereitzustellen, auf- und abzubauen und während der ganzen Prüfungsphase vorzuhalten. Über den Ablauf der Prüfungen sind geeignete Protokolle zu führen. Die Kalibrierungsprotokolle der verwendeten Messgeräte sind Bestandteil der zu liefernden Dokumentation.
Die gewerkeübergreifenden Funktionsprüfungen sind unter Einbeziehung des Betreibers durchzuführen.
Die Koordination und Einladung obliegt dem AN.
Kostengenerierende Aufgaben und Arbeiten sind entsprechend im LV ausgewiesen und sind zu bepreisen.

5.2.5 Probebetrieb
Der Probebetrieb erfolgt nach der Durchführung der gewerkeübergreifenden Funktionsprüfungen.
Der Probebetrieb bezieht sich auf alle ausgeschriebenen Anlagen, einschließlich zugehöriger Gebäude- automation (GA) und aller beteiligten Gewerke. Während des Probebetriebes werden sämtliche Anlagen-, Verbrauchs- und Kommunikationsdaten, Stör-, Betriebs und Wartungsmeldungen, Ausfälle usw. lückenlos dokumentiert.
Weiterhin werden auftretende Fehler und Störungen während des Probebetriebs durch den AN behoben. Nach der Mangelbeseitigung erfolgt ein erneuter Start des Probebetriebes. Sämtliche Ergebnisse sind durch den AN zu dokumentieren, zu bewerten und als Dokumentation zur Abnahme vorzulegen.
Die Dokumentation der einzelnen Probebetriebsschritte ist Bestandteil der Revisionsunterlagen.
Es ist einzukalkulieren, dass Teile des Probebetriebs witterungsbedingt über das Jahr verteilt stattfinden.
Die Überwachung der Koordination und der festgelegten Datenpunkte erfolgt durch das IBM/ technische Monitoring. Gleiches gilt für die Auswertung der Trends am Ende des jeweiligen Probebetriebes.
Die Anlagen sind nach dem Probebetrieb zu reinigen und in einen neuwertigen Zustand zurückzuversetzen.
Für den Probebetrieb muss eine umfassende Koordination mit allen am Bau beteiligten Gewerken erfolgen. Es sind ein gemeinsamer Terminplan sowie Abstimmungstermine zu vereinbaren und einzuhalten. Dies gilt auch für Firmen, zu denen kein Vertragsverhältnis besteht.

5.2.6 Einweisungen/ Schulungen
Der AN hat im Rahmen der Inbetriebnahme und Abnahme das Bedienungs- und Wartungspersonal des AG und/ oder Betreibers gemäß VOB/C in die Bedienung aller technischen Anlagen einzuweisen. Das Betreiber- und Wartungspersonal muss für die Übernahme umfassend in die Systeme, Funktionsweise und den Betrieb der technischen Ausrüstung eingewiesen werden und Zugriff auf alle relevanten Unterlagen haben.
Das Bedienungs- und Wartungspersonal sind getrennt voneinander einzuweisen. Die Ersteinweisungen sind jeweils separat für die Funktionsbereiche einzuplanen.
Für die terminliche Koordinierung der Einweisungen ist zu Beginn der Baulichen Inbetriebnahme und mindestens 3 Monate vor den geplanten Schulungen ein Schulungsplan aufzustellen und mit dem AG abzustimmen. Hierzu wird durch das IBM ein Terminplan erstellt und mit dem Nutzer/Betreiber abgestimmt.
Zur Einweisung hat der Errichter das erforderliche Fachpersonal zur Verfügung zu stellen. Die Mitarbeiter sind namentlich zu benennen. Ihre Qualifikation wird durch das IBM geprüft und dokumentiert.
Der AN hat von allen Einweisungen Protokolle zu erstellen. Diese sind den Revisionsunterlagen beizufügen.
Die Inhalte der Einweisung sind in der zugehörigen Position im Leistungsverzeichnis aufgelistet.
Die Inhalte sind als Mindestanforderungen zu verstehen. Betriebs- und wartungsrelevante Punkte sind eigenverantwortlich zu ergänzen. Dabei ist jeweils durch den AN eine vorgezogene Dokumentation zu erstellen, und dem AG rechtzeitig (mindestens zwei Kalenderwochen) vor jedem Einweisungstermin zur Verfügung zu stellen.
- Einweisung des Bedienungs- und Wartungspersonals:
- Erläuterung und Einweisung in die Funktion der Anlagen anhand der fortgeschriebenen Funktions- beschreibungen sowie einer geeigneten Dokumentation (z.B. Schemata, Pläne, Anlagenbeschreibungen etc.). Notwendige Erklärungen zu Funktionen und Grundlagen, sollten vor dem vor Ort stattfindenden Termin in geeigneten Besprechungsräumen vorab präsentiert werden. Es sind Schulungsunterlagen in digitaler Form zu erstellen.
- Die Einweisungsprotokolle müssen mindestens folgende Angaben enthalten:
- Projektname,
- Gebäude/Bauteil,
- Gewerk/Leistung,
- Firma,
- Einweisender,
- Datum,
- Zeitangabe,
- Teilnehmerliste mit Unterschriften,
- besprochene Inhalte.

5.2.7 Dokumentation
Die Dokumentation wird zweigeteilt abgefordert:
Teil 1:  Vorgezogene Dokumentation für die behördliche Abnahmen
Teil 2:  Finale Dokumentation für die rechtsgeschäftlichen Abnahmen gemäß VOB/C inklusive
  Ergänzender Vorgaben.
Die zu liefernden Dokumente sind im separaten Titel beschrieben.

5.2.8 Abnahme und Übergabe
Im Planungs- und Bauprojekt wird ein IBM zur Koordination und Durchführung des Inbetriebnahme-, Abnahme-, Übergabeprozess (IAÜ) eingesetzt. Dieses IBM hat die Aufgabe allen an der Planung und Ausführung beteiligten Partner zielgerichtet zu Führen und zu Leiten. Die Durchführung des IBM erfolgt in Anlehnung an die VDI 6039 "Inbetriebnahmemanagement für Gebäude, Methoden und Vorgehensweisen für gebäudetechnische Anlagen".
Im Rahmen des IAÜ-Prozesses des Projekts wird durch eine strukturierte Prozessverfolgung der terminliche und fachliche Ablauf sichergestellt. Ziel des IAÜ-Prozesses ist es die einzelnen Gewerke zu einer terminge- rechten bauordnungsrechtlichen und rechtsgeschäftlichen Abnahme zu führen. Alle dafür notwendigen Schritte wie Fertigstellung der Anlagen, Probebetrieb, Sachverständigen-Abnahmen, Revisionsunterlagen, Leistungsfeststellungen und die Einweisungen werden mit geeigneten Tools auf Abarbeitung verfolgt und bei der Objektüberwachung des AGs nach "Verordnung über die Honorare für Architekten- und Ingenieurleis- tungen (Honorarordnung für Architekten und Ingenieure - HOAI)" nachgehalten.
Oberste Prämisse ist hierbei die termingerechte Sicherstellung der bauordnungsrechtlichen Abnahme unter Berücksichtigung der Nutzer- und Betreiberzufriedenheit.
Diese Zielvorgabe an das Projekt erfordert ein Mitwirken der Errichter in der Arbeitsvorbereitung, Technischen Ausarbeitung, Umsetzung und Inbetriebnahme.

5.2.9 Voraussetzung zur Abnahme/ Teilabnahme
Als Voraussetzung für die Abnahme der Bau- und Planungsleistungen müssen präzisierend folgende Bedingungen, auch bei den Inbetriebnahmen erfüllt sein:
- Fertigstellung endgereinigter und in Betrieb genommene Bau- und Planungsleistungen ohne wesentliche Mängel.
- Ohne wesentliche und gefährliche Mängel abgeschlossene Sachverständigenprüfungen und behördliche Abnahmen (Anlagen wirksam und betriebsbereit).
- Dokumentation verdeckter Leistungen (Fotos, Protokolle, SV Beurteilungen).
- Vorlage von Hygienetests innerhalb der vorgegebenen Grenzwerte mit Messwerten der Kaltwassertemperaturen an den Entnahmestellen.
- Erfolgreich abgeschlossenes IBN einschließlich Mängelbeseitigungsnachweis bis Abschluss der Abnahmevorbereitung.
- Vorlage aller Messprotokolle vor Beginn der Begehungen zur Abnahme.
- Übergabe der vollständigen (noch nicht endrevidierten) Revisionsunterlagen / Bestandsdokumentation inklusive aller Zulassungen und Prüfzeugnisse an den AG und deren Prüfung durch den AG und seinen Beauftragten (Prüffristen s.u.).
- Erfolgreiche Durchführung von Einweisungen für das Bedienpersonal des Betreibers in die technischen und baulichen Anlagen des Gebäudes inklusive Dokumentation/Protokollierung dieser Einweisungen.
- Probebetrieb aller technischen Anlagen inklusive der Steuerung über die Gebäudeautomation ohne wesentliche Störungen im Sinne des IBM, einschließlich der dort geforderten
- Dokumentation des Probebetriebs. Diese ist durch Einrichtung von Störmelde- und Trendüberwachungen in der Gebäudeautomation in Abstimmung mit dem AG und Betreiber vorzunehmen.
- Unbedenklichkeitsbescheinigung des Brandschutzsachverständigen.
- Baurechtliche Abnahmedokumentation.
- Bestätigung des Baurechtsamtes zur Bauabnahme.
- Dokumentation der Hygienereinigung(en) inkl. der Abklatschproben mit Ergebnisdokumentation durch den AN.
- Nachweis der hygienischen Unbedenklichkeit durch die Behörden und Hygieniker.

Die Abnahme erfolgt nach schriftlicher Aufforderung durch den AN und Erfüllung der Kriterien. Die Abnahme erfolgt grundsätzlich vorbehaltlich der Optimierung/ Nachregulierung und Nachweisführung in der Regelbe- triebsphase.
Zur Überprüfung der Fertigstellung der Planungs- und Bauleistungen sind folgende Mindestprüfzeiten für den AG/ Betreiber je Bauabschnitt (BA) einzukalkulieren:
- Technische Begehungen zur Erlangung der Abnahme bzw. Teilabnahme nach Fertigstellung des jeweili- gen Bauabschnittes (Zeitrahmen gesamt ca. vier Wochen, Terminplan in Abstimmung mit dem AG).
- Prüfung der endgültigen Revisionsunterlagen durch AG und Nutzer Binnen 4 Kalenderwochen.
- Hierfür legt der AN abnahmerelevante Unterlagen vor:
- Dokumentation gemäß Vorgaben,
- Nachweis Funktion der GLT-Schnittstellen,
- Funktion und Test der Brandschutz- und Wirkprinzipmatrix,
- Einregulierung,
- Leistungsmessung,
- Beschilderungen,
- Druck- und Dichtigkeitsproben,
- Datenpunkttests,
- Mechanische und elektrische Funktionsprüfungen,
- Vorabdokumentation,
- Testfall Notfallmatrix (insbesondere Zusammenspiel SV, USV und Alarmierung, Übertragung
  von Alarmwegen, Funktion der Brandschutzanlagen),
- Folgeschaltungen und Zusammenspiel Komponenten,
- Dokumentation Leistungsfähigkeit über GLT mit Trendkurven für Ist- und Sollwerte für den
 störungsfreien Probebetrieb,

Die technischen Begehungen und Funktionstests zur Erlangung der jeweiligen Abnahme sind vom AN zu begleiten, und die entsprechenden Prüfgeräte zur Verfügung zu stellen. Die Mängeldokumentation erfolgt durch den AG und wird dem AN zeitnah nach der Begehung zur Weiterbearbeitung zur Verfügung gestellt. Der Bereitstellungszeitpunkt des Protokolls entbindet den AN nicht von einem sofortigen Beginn der Mängelbeseitigung.

5.2.10 Vorbegehung zur Abnahme
Etwa vier Wochen vor dem Abnahmetermin finden gemeinsam mit dem AG mehrere Vorbegehungen statt, in welchen vorhandene Mängel aufgenommen und protokolliert werden.

Im entprechenden Titeln es Leistungsverzeichnisses sind die zugehörigen Positonen beschrieben.

*Hinweis: 6. Technische Vorbemerkungen, Zusätzliche Angaben für das Leistungsverzeichnis VE 440*
6. Technische Vorbemerkungen; Zusätzliche Angaben für
das Leistungsverzeichnis VE 440/450

KG440 Starkstromanlagen

6.1. Vorbemerkung
Die Ausführung der starkstromtechnischen Anlagen erfolgt auf der Grundlage der Allgemeinen Technischen Vertragsbedingungen für Bauleistungen (ATV) der aktuellen VOB:
o VOB Teil C- DIN 18382
o Elektro-, Sicherheits- und Informationstechnische Anlagen" 2023.
o VOB Teil C- DIN 18384
o Seismische Befestigungssysteme nach Eurocode 8: Auslegung von Bauwerken gegen Erdbeben,
  Erdbebenzone 3, DIN EN 1998-1/NA:2021-07
o Biltzschutzanlagen DIN EN 62305-3
Die Ausführung der starkstromtechnischen Anlagen erfolgt auf der Grundlage Landesbauordnung NRW sowie insbesondere folgender relevanter Normen, Vorschriften und technische Regeln in ihrer jeweils aktuellen, gültigen Fassung:
o DIN VDE 0101, Starkstromanlagen mit Nennwechselspannungen über 1 kV
o DIN VDE 0100, Bestimmungen für das Errichten von Starkstromanlagen mit Nennspannungen bis 1000 V
o VDE 0185-305, Blitzschutzanlagen/ Überspannungsschutz (DIN EN 62 305)
o TAB Technische Anschlussbedingungen des örtlichen EVU,
o MLAR, Muster-Leitungsanlagenrichtlinie
o ArbStättV/ ASR Arbeitsstättenverordnung/ Arbeitsstättenregeln
o ASR A3.4/3, Sicherheitsbeleuchtung/ opt. Sicherheitsleitsysteme
o EN 12464, Beleuchtung von Arbeitsstätten
o EltBauVO, Verordnung über den Bau von Betriebsräumen für elektrische Anlagen
o DIN EN 50172, Sicherheitsbeleuchtungsanlagen
Die anerkannten Regeln der Technik wie folgt:
o Planung und Bau von Elektroanlagen in öffentlichen Gebäuden -Elt.-Anlagen - des AMEV und die
  entsprechenden Ergänzungen.
o Hinweise zur Ausführung von Ersatzstromversorgungsanlagen in öffentlichen Gebäuden - Ersatzstrom
  2006 - des AMEV
o Hinweise für die Beleuchtung öffentlicher Gebäude - Beleuchtung 2019 - des AMEV
o Spezielle Sicherheitsanforderungen an das Gebäude - Nutzervorgaben Stand: 1. April 2022
o Energieeffizientes Betreiben und Nutzen von Gebäuden des Landes Nordrhein-Westfalen
  (Energiespar-Hinweise NRW) RdErl. d. Ministeriums für Bauen und Verkehr - B 1013.27.01 v. 11.11.2009
o Planungsvorgabe Zählerstruktur im BLB NRW
o Planungs- und Baurichtlinie des Bau- und Liegenschaftsbetriebes NRW (PlaBa NRW) Version
  1.4, Aug. 2021
Nach der PlaBa NRW sind folgende Normen/Richtlinien/Leitfaden zu beachten:
- Eigenstromversorgungsanlagen nach dem Leitfaden "Notstromversorgung in Unternehmen und Behörden"
  des BBK und die USV-Anlage nach DIN EN 62040-3
- Elektroladesäulen nach VDI 2166

6.2. KG441 Hoch- Mittelspannungsschaltanlagen

Die Einbindung des neu zu errichtenden Gebäudes erfolgt über das Mittelspannungsnetz 20kV des öffentlichen Energie-Versorgungs-Unternehmen (EVU) "Stadtwerke Jülich" über eine Mittelspannungskabelverbindung. Gemäß Anforderung des Netzversorgers (EVU) Jülich erhält das Gebäude einen Mittelspannungs-Hauptzähler, der hinter der Übergabestation installiert wird. Von dort aus wird die Gesamtstromverbrauch gemessen.

Die Trafostation befindet sich im Untergeschoss. Der Raum ist baulich seitens der KG 300 nach den einschlägigen Normen und Vorschriften und nach der geltenden EltBauVO vorzusehen. Einbringung / Austausch von Transformator ist über den Lichtschacht und die Öffnung in der Außenwand vorgesehen. Der elektrische Leistungsbedarf (Spitzenlast) wurde, nach derzeitigem Planungsstand und unter Berücksichtigung von hier ansetzbaren Gleichzeitigkeitsfaktoren wie folgt abgeschätzt:

Spitzenleistung mit 20% Reserve
Leistungsbedarf: 753 kVA
Benötigter Trafo: 1.000 kVA

6.3. KG442 Eigenstromversorgungsanlagen

6.3.1. Netzersatzanlage
Eine Netzersatzanlage ist nicht geplant.

6.3.2. Photovoltaik (PV)

Es soll eine Photovoltaikanlagen auf dem Dach des Gebäudes errichtet werden. Die PV-Anlage speist in die Niederspannungshauptverteilung ein.

Wartung der PV-Anlage

Die Wartung der PV-Anlage auf dem Dach erfolgt von unten im 3.OG (über eine Leiter) oder von oben durch den Wartungsweg.

Einspeisemanagement

Gemäß Netzbetreibervorgabe Jülich muss bei einer Erzeugungsanlage größer als 25 KWp ein Einspeisemanagement installiert werden. Das Gerät soll dem Netzbetreiber ermöglichen, bei Netzüberlastung die Einspeiseleistung fernzusteuern, reduzieren und die Ist-Einspeisung abzurufen.
Das Einspeisemanagement und dazugehörige SIM-Karte wird vom Netzbetreiber beigestellt.

Photovoltaikanlage auf dem Dach

Modulbefestigung Erdbebenzone 3, DIN EN 1998-1/NA:2021-07

Seismikkonstruktion zur Befestigung der PV-Module

Bestehend aus einer statisch und seismisch ausgelegten Sonderkonstruktion für die Befestigung der jeweiligen PV-Module an Unterkontruktion im Außenbereich.

Geschlossenes, torsionssteifes Vierkantprofil zur Erstellung von Stahltragwerken als verschraubte Konstruktion für die Aufnahme von PV-Modulen.

Statische und Seismische Nachweise

Für die gesamte Anlagenhalterung, wie zuvor beschrieben, ist vor Ausführung eine prüffähige Statik vorzulegen.
Hierzu sind Eigenlasten zu berücksichtigen und das Gesamtsystem auf Standsicherheit zu überprüfen. Des Weiteren sind Nachweise über die an den Fußpunkten anliegenden Spannungen zu führen, um Sie dem verantwortlichen Tragwerksplaner vorlegen zu können.

Die Paneele werden nach Ost/West ausgerichtet.
Voraussichtlich kann eine Anlagengröße von etwa 198,4kWp errichtet werden.

Speichersystem

Zusätzlich erhält das Gebäude ein Speichersystem. Die Batteriekapazität beträgt etwa 158,44kWh.

Wechselrichter

Die Wechselrichter der PV-Anlagen sind auf 3.OG, im Raum 03.12.01 Technikraum geplant.

6.3.3. Unterbrechungsfreie Stromversorgung
Drei EDV-Schränke werden über eingebaute USVs mit einer Leistung 3 kWhv versorgt, um den Bedarf des Schranks für ein sicheres runterfahren im Falle eines Stromausfalls zu gewährleisten.

6.3.4. Zentralbatterie / Sicherheitsbeleuchtung
Das Objekt ist mit einer batteriegestützten Sicherheitsbeleuchtung mit Richtungs- und Sicherheitszeichenkennzeichnung nach DIN EN 1838 auszustatten.

Die Anlage ist auszulegen, nebst Batteriekapazität nach:
" DIN EN 1838
" DIN EN 50172
" DIN V VDE 0108 Teil 100 - Ergänzung zur DIN EN 50172
" DIN 4844-1
" DIN EN ISO 7010
sowie der Arbeitsstättenrichtlinie (ASR):
" ASR A1.3
" ASR A2.3
" ASR A3.4/3
Die Sicherheitsbeleuchtung wird nach DIN EN 1838 ausgeführt. Für die Versorgung dieser Sicherheitsbeleuchtung ist eine Zentralbatterieanlage vorgesehen. In den Bereichen werden Sicherheitsleuchten in Bereitschaftsschaltung und Rettungszeichenleuchten in Dauerschaltung installiert. Es wird eine Einzelleuchtenüberwachung vorgesehen.
Für die Versorgung der Sicherheitsbeleuchtung ist eine Zentralbatterieanlage im Untergeschoss vorgesehen.
Die Bemessungsbetriebsdauer beträgt 3 Stunden.
Die Kapazität des Batteriesystem beträgt 110 Ah.

6.4. KG443 Niederspannungsschaltanlagen
Die Energieverteilung im Gebäude erfolgt über die Niederspannungsschaltanlage (NSHV) als Gebäudehauptverteilung.
Die Einspeisung der NSHV erfolgt aus der Trafostation.
Die allg. technischen Anlagen, Systeme und Bereiche des Gebäudes, werden direkt von der NSHV versorgt.

Die Energieverteilung der Mieteinheiten ist aktuell über Mieterübergabekasten (MÜK) vorgesehen. Die MÜK werden an einem Unterzähler im Zählerraum angeschlossen. Gemäß Aussage der Stadtwerke Jülich, dürfen NS-Zähler hinter Übergabestation gesetzt werden und somit werden die Mieteinheiten über diese Verbindung versorgt.

Die Ausführung des gesamten Stromnetzes (AV und USV) erfolgt im TN-S-Netz (5-Leiter Ausführung). Unterzählungen einzelner Abnehmer sind über M-Bus fähige Energiezähler vorzunehmen.
Die Blindstromkompensation der Schaltanlagen erfolgt, sofern erforderlich, in der NS-Schaltanlage. Der Platzbedarf wird im Raum NSHV vorgehalten. Die Festlegung zu dem Erfordernis bzw. die erforderliche Dimensionierung der Anlage erfolgt nach Messung im Betrieb.

6.5. KG444 Niederspannungsinstallationsanlagen
6.5.1. Energieverteilung / Hauptrassenführung
Die Energieverteilung zu den Unterverteilungen und allgemeinen haustechnischen Verbrauchern wird als  Einzel-Verkabelungen umgesetzt. Die Ausführung des gesamten Stromnetzes erfolgt in TN-S-Netz (5-Leiter Ausführung).
Die Führung von Kabel und Leitungen ist im Untergeschoss bis zu den zwei Steigpunkten 16 und 7 auf getrennte Kabelrinnen zu realisieren.
Innerhalb der Miteinheiten werden die Leitungen durch die Hohlraumböden oder in gemeinsamen Kabeltrassen mit Trennsteg für Stark- und Schwachstrom verlegt. Für Kabel/Leitungen sind Kabelrinnen so zu installieren, dass diese koordiniert mit den Trassen der mechanischen Gewerke erfolgt.

Gemäß Bauherrenwunsch kommen ausschließlich halogenfreie Installationsmaterialien zum Einsatz.

6.5.2. Unterverteilungen
Die Unterverteilungen in Technikbereichen werden als Wand-/ Standverteiler bzw. als Isolierstoffverteiler ausgeführt.
Für die Energieversorgung werden folgende Unterverteilungen vorgesehen:
 1x UV-UG-01-Allgemein:  Versorgt die Allgemeinbereiche im UG und die Außentreppenhäuser
 2x UV-UG-03/04-Server: Versorgt die Serverschränken
 1x UV-EG-01-Allgemein: Versorgt die Allgemeinbereiche im EG und in 1.OG
 1x UV-EG-02-Gastro: Versorgt den Gastrobereich, Nass-Müllanlage und die Kleinkälteanlage
 2x UV-EG-03/04- Außenanlage: Versorgt die E-Bike Anlage, Umwälzpumpe, Poller und
 Beleuchtungsanlage
 8x UV-Büro: Versorgt einzelnen Bürobereich
 1x UV-3.OG-01-Allgemein: Versorgt die Allgemeinbereiche im 3.- und 2.OG.
Die Unterverteilungen der Mieteinheiten werden als AP-Wandverteiler SKII in den jeweiligen UV-/Datenräumen in unmittelbarer Umgebung des MÜKs ausgeführt.

6.5.3. Mieterübergabekasten (MÜK)
Für die Versorgung der Mietbereiche sind in jeweiligen Technikräumen (UV-/Datenräume) Mieterübergabekästen (MÜK) vorgesehen. Von dort aus erfolgt die Versorgung der mietereigenen Verteileranlage.

6.5.4. Potentialausgleich

Innerhalb des Bauwerkes wird ein umfangreicher Potentialausgleich gemäß den Ausführungs-Plänen vorgesehen. Weiterhin werden zusätzliche flankierende Maßnahmen nach DIN VDE, gemäß nachstehenden Grundsätzen, durchgeführt, die sich wie folgt darstellen:
In den Starkstromanlagen mit Betriebsspannung über 1 kV ist nach DIN VDE 0101 zu planen.
 als Schutz gegen zu hohe Berührungsspannung Schutzerdung anzuwenden;
 Schutz- und Betriebserdungen sind nach DIN VDE auszuführen.
In den Starkstromanlagen mit Betriebsspannung bis 1.000 V ist gemäß DIN VDE 0100, Teil 410 über die Forderung des Absatzes a) eine Schutzmaßnahme gegen zu hohe Berührungsschutzspannung erforderlich. Für das vorliegende Bauvorhaben wird ein TN-S-Netz nach DIN VDE 0100, mit getrenntem Neutral- und Schutzleiter im gesamten Netz verlegt.
Als zusätzliche Schutzmaßnahme wird die Nullung nach DIN VDE 0100, Teil 410 mit getrennt verlegten Schutzleitern wie folgt ausgelegt:
" Für die gesamte Anlage wird, ausgehend von dem zentralen Erdpunkt (ZEP), im NSHV-Raum ein separates Schutzleiternetz aufgebaut. Der Schutzleiter wird als 5. Ader in den Zu- und Steigleitungen bis zur letzten Unterverteilung mitgeführt. Von hier erfolgen eine 3-adrige Verlegung von Wechselstrom- und eine 5-adrige Verlegung von Drehstromkreisen.
Die Trennung von Neutralleiter und Schutzleiter erfolgt innerhalb des gesamten Stromkreises,
also z. B. auch bei Steuerleitungen.
In allen vorgenannten Bereichs-, Sonder- und Gewerkeverteilungen sind für Neutralleiter und
Schutzleiter getrennte Schienen zu bilden. Die Schutzleiterschiene ist mit der Erdleitung gut
leitend zu verbinden. Dabei ist grundsätzlich zu beachten:
DIN VDE 0100, Teil 410 legt fest, dass zur Vermeidung von Spannungserhöhungen über 250 V gegen Erde auf der Unterspannungsseite der Mittelpunkt unmittelbar zu erden ist und dass als Schutz des Unterspannungsnetzes bei Übertritt der Oberspannung aus Netzen mit Betriebsspannungen über 1 kV der Mittelleiter das Unterspannungsnetz zu erden ist.
Die DIN VDE 0845 beschreibt ferner alle Maßnahmen, die zur Vermeidung von unzulässig hohen Überspannungen erforderlich werden.
Um vorgenannten Regelwerken Rechnungen zu tragen und soweit wie möglich Gefahrenquellen vorzubeugen, wird bei diesem Projekt der Potentialausgleich wie folgt festgelegt:
In den Potentialausgleich sind folgende Anlagenteile einzubeziehen:
" alle Kabelrinnen und -Pritschen sowie sämtliche Installationskanalsysteme aus Metall,
" alle Steigtrassen,
" Fassade, gemäß anerkannten Regeln der Technik
 Der Potentialausgleiche der Fassadenelemente untereinander erfolgt durch den
 AN Fassade. Der Anschluss der Fassade erfolgt an den Stahlstützen.
 Diese Leistung wird durch den AN Blitzschutz ausgeführt.
 Der Anschluss der Innenhöfe erfolgt durch den AN Elektro.
" Fenster, gemäß anerkannten Regeln der Technik
" alle Schaltanlagen und Verteilergehäuse, sofern diese aus Metall hergestellt sind,
" alle metallischen Leitungen und Kanäle der haustechnischen Anlagen,
" Doppelbodenanlagen,
" Außenleuchten,
" PV-Anlage
" Aufzugsanlagen,
" sonstige metallische Schutzrohre und Rohrsysteme
" metallische Geländer in den Treppenhäusern
" PV-Anlage inkl. Wechelrichter

In den einzelnen, geschossweise angeordneten Technikzentralen, Elektroräumen, sowie in unmittelbarer Nähe der Gewerkeschaltschränke für die haustechnischen Anlagen, Aufzüge usw. sind ausreichend dimensionierte Potentialausgleichsschienen anzuordnen, die mittels Einleiterkabel Typ NHXMH-J in das dreidimensionale Potentialausgleichsnetzwerk über vorhandene Erdungsfestpunkte einzubinden sind.
An diesen Erdungsschienen werden alle unter Abschnitt 1 aufgezeigten Anlagenteile und Konstruktionen bereichsbezogen mittels halogenfreier Mantelleitung entsprechend den jeweiligen technischen Erfordernissen angeschlossen.
Treten in Räumen Massierungen von Erdungspunkten auf, so sind weitere PA-Schienen und/ oder Ring-PA-Schienen entsprechend den Erfordernissen anzubringen.
Diese Erdungsschienen sind ebenfalls in das Potentialausgleichsnetzwerk zu integrieren. Blechkanäle für Zu- und Abluftsysteme müssen grundsätzlich mit flexiblen Potentialausgleichsleitungen 10 mm² untereinander verbunden werden.
Jedes Kanalsystem ist dabei mindestens zweimal an die PA-Schiene anzuschließen.
Das Kabelrinnensystem ist in den einzelnen Technikzentralen und Verteilerräumen zusätzlich nochmals an die örtliche Potentialausgleichsschiene anzuschließen. Inwieweit zusätzliche Anschlüsse vorzunehmen sind, ist von Fall zu Fall vor Ort zu prüfen. Hier ist besonders die Wiederherstellung einer leitenden Verbindung bei der Unterbrechung von Kabelpritschen zu beachten. Steigtrassen müssen in jeder Etage grundsätzlich einmal mit der PA-Schiene verbunden werden.
In den vorhandenen Technikzentralen sind alle Rohrleitungssysteme mittels Potentialausgleichsleitungen 1 x 10 mm² bzw. 1 x 16 mm² (abhängig vom jeweiligen Rohrdurchmesser) untereinander zu verbinden und auf die nächstgelegene PA-Schiene zu führen.
Generell erhält jede ELT-Verteilung einen Überspannungsschutz, wie folgt:
- Niederspannungshauptverteilung (NSHV) - Grobschutz (Anforderungsklasse 1)
- Unterverteilungen (UV) - Mittelschutz (Anforderungsklasse 2)
Die Verteilergehäuse sind dadurch in den Potentialausgleich einzubeziehen, dass durch eine nicht isolierte Verlegung der PE-Schiene eine uneingeschränkte Erdung der Eisenteile sichergestellt ist.
Auf dem Zentralen Erdpunkt (ZEP) im Niederspannungsraum wird der Fundamenterder, Trafoerdpunkt, Potentialausgleichschienen für die NSHV, MS-Schaltanlage sowie die haustechnischen Gewerke und Aufzugsmaschinenräume usw. angeschlossen.
Der gesamte Potentialausgleich für den Mittelspannungsraum ist ebenfalls durch den AF zu erstellen.
Bei der weiteren Zonenschnittstelle innerhalb des zu schützenden Volumens ist ein weiterer örtlicher Potentialausgleich einzurichten, in den alle metallenen Leitungen und Installationen, die diese Schnittstelle durchdringen, einbezogen werden. Die hier zur Anwendung kommenden Bauelemente und Schutzgeräte (Überspannungsableiter) sind entsprechend der Zonengefährdung auszuwählen. Die örtlichen PA-Schienen sind untereinander und mit der Blitzschutz- Potentialausgleichsschiene zu verbinden.
Ausführungshinweise:
1. Der Übergangswert zur Erdungsanlage an allen Messstellen der betriebsfertigen montierten Anlage ist gemäß DIN V VDE V 0185-3 niederohmig zu halten (Richtwert < 1 Ohm) Erdungsrohrschellen werden nur in DIN VDE-mäßiger Ausführung zugelassen (DIN VDE 0100, Teil 540 und 0618), wobei eine Materialanpassung entsprechend dem anzuschließenden Rohrsystem zu erfolgen hat.
2. An den PA-Schienen müssen sämtliche Abgänge gut kenntlich und dauerhaft beschriftet sein. Bei allen mittels Schraubverbindung hergestellten Anschlüssen von Potentialausgleichsleitungen an Rohren, Kabeltrassen oder sonstigen Metallteilen sind zur Sicherung der Schraubverbindung Zahnscheiben zu verwenden. Diese Verbindungen sind zusätzlich mit aufgeschraubtem oder dauerhaft aufgeklebtem Erdungssymbol zu kennzeichnen. Falls Sammelleiter durch Metallrohre geschützt werden müssen, sind diese in das Potentialausgleichssystem mit einzubeziehen.
3. Die Verwendung von Einleiter-Kunststoffkabel NHXMH-J Typ als Potentialausgleichsleitung ist generell im Bereich der Anschlüsse grün/gelb zu kennzeichnen. Zusätzlich sind an diese Kabel alle 5 m entsprechende Beschriftungsschilder mit dem Hinweis "Potentialausgleichsleitung" anzubringen.
Nachstehende Kabeltypen sind bei allen vorbeschriebenen Erdungsanschlüssen zu verwenden:
- flexibles CU-Flachband: nur für flexible Anschlüsse und Überbrückungen
- NYY: generell im Außenbereich ab 1 x 16 mm²
- NHXMH: im Innenbereich bis 1 x 10 mm²
Die Prüfung des Potentialausgleiches hat nach DIN VDE 0100, Teil 601 und DIN V VDE V 0185 zu erfolgen.
Das EMV-Gesetz ist zu beachten.

6.5.5. Elektromobilität
Im Außenbereich sind Ladestationen für Elektrofahrräder geplant.
Der Stromverbrauch der einzelnen Ladestationen wird nicht separat erfasst. Die Versorgung der Anlage wird über die UV-1-01- Allgemein realisiert.

6.5.6. Installationsarten und Leitungen

Kabeltragsysteme Erdbebenzone 3, DIN EN 1998-1/NA:2021-07
Seismikkonstruktion Kabeltragsysteme im Innen- und Außenbereich
Bestehend aus einer statisch und seismisch ausgelegten Sonderkonstruktion für die Befestigung der jeweiligen Kabeltragsysteme im Innen- und Außenbereich.
Geschlossenes, torsionssteifes Vierkantprofil zur Erstellung von Stahltragwerken als verschraubte Konstruktion für die Aufnahme von Rohren, Kanälen, Kabeltrassen und lasttechnisch geeigneten Elementen.
Statische und Seismische Nachweise
Für die gesamten Kabeltragsysteme, wie zuvor beschrieben, ist vor Ausführung eine prüffähige Statik vorzulegen.
Hierzu sind Eigenlasten zu berücksichtigen und das Gesamtsystem auf Standsicherheit zu überprüfen. Des Weiteren sind Nachweise über die an den Fußpunkten anliegenden Spannungen zu führen, um Sie dem verantwortlichen Tragwerksplaner vorlegen zu können
Folgende Installationsarten sind geplant
 Technikräume / untergeordnete Flure auf Putz in Stahlrohr bzw. a.P Installationssysteme (z.b.
 Kabeltrassen)
 Büroeinheiten, Multifunktionsbereiche als unter Putz-Installation, auf Putz im Hohlraumboden
 oder in Zwischendecken
 Außentreppenhäuser auf Putz in Aluminiumrohr
 Innentreppenhaus unter Putz
 Projekträume Unterputz und in Brüstungskanälen
 hochwertige Flure unter Putz
 öffentliche Bereiche unter Putz
 Dach auf Putz in Aluminiumrohr bzw. auf Installationssystemen in UV beständiger Ausführung
Leitungen und Installationsgeräte
Es werden für die Installation im gesamten Gebäude halogenfreie Kabel verwendet.
Für die Sicherheitsrelevante Anlage werden Kabel mit Funktionserhalt vom Typ NHXH E30/E90 und JE-H(St)H E 30/E90 verlegt.
Eine Funktionserhaltverkabelung ist für die untenstehende Anlagen vorgesehen:
 Brandmeldeanlage (BMA): E30
 Sicherheitsbeleuchtung (SiBe): E30
 Rauch-/Wärmeabzugsanlagen (RWA): E90
Für einige Räume ist ein abhängter Energiewürfel an der Decke geplant. Der Energiewürfel ist bestückt mit:
- 1x CEE Steckdose (400V/16A)
- 3x Schukosteckdose 16A

6.5.7. Bussysteme / Beleuchtungssteuerungen / Schaltungen
Die Lichtsteuerung im Gebäude wird über KNX/Dali und konventionelle Schaltungen (Schalter, Taster, Bewegungsmelder, Präsenzmelder) und im Außenbereich über Dämmerungsschalter und/oder Zeitschaltuhr erfolgen.

Folgende Lichtsteuerung sind im Gebäude vorgesehen:

 Technik- und Nebenraum - Über Schalter, Taster und teilweise Bewegungsmelder, z.B.
 Exergyraum, RLT Konferenz.
 Flure in UG, WCs, Umkleide und Dusche - Über Bewegungsmelder
 Treppenhäusern - Über Bewegungsmelder
 Außenbereich - Über Dämmerungsschalter und/oder Zeitschaltuhr
 Bürobereich, Atrium, Multifunktionsräume, Foyer- und Empfang - Über KNX/Dali Präsensmelder  (Leistungsumfang der Steuerung KG 480.
 Gastro und Eventbereich - Über KNX/Dali Präsenzmelder
 (Leistungsumfang der Steuerung VE480.

Die zu verwendenden KNX-Präsenzmelder werden auch für die Raumklimatisierung eingesetzt und sollten mehrere Sensoren enthalten, z.B. Temperatur, CO2, Licht, Feuchte und Präsenz.
Eine manuell- und zentralgesteuerte Steuerung von außenliegenden Beleuchtungen ist für das Gebäude vorgesehen.

Die Programmierung und Inbetriebnahme der KNX-Steuerung erfolgt über die Gebäudeautomation, Vergabeeinheit VE480.

6.6. KG445 Beleuchtungsanlagen
6.6.1. Allgemein
Das Beleuchtungskonzept soll sich an das Gesamtkonzept der Architektur integrieren. Hier gilt es insbesondere die Funktionalität der Beleuchtungsanlagen mit den unterschiedlichen Anforderungen der Nutzungsbereiche zu berücksichtigen. Als Lichtquellen werden vorrangig Leuchten mit hoher Lichtausbeute und langer Lebensdauer gewählt. Als Leuchtmittel kommen ausschließlich LED-Leuchten zum Einsatz.
Gemäß Abstimmung mit dem Bauherren werden in den Bürobereichen hauptsächlich direkte Leuchten verwendet. In den Konferenzräumen / Meetingräumen und Empfangsbereich werden Direkt- und Indirektleuchten verwendet.

Im Atriumbereich von 1.OG-3.OG werden folgende Beleuchtungstypen vorgesehen:
" Decken Einbau Downlights zu Beleuchtung der Verkehrswege.
" Stehleuchten mit integrierten Licht- und Bewegungsmeldern zu Beleuchtung der Studentischen
 Arbeitsplätzen.
" Im Handlauf eingebaute Leuchten zur Beleuchtung der Treppen.

6.6.2. Allgemeinbeleuchtung / Beleuchtungsstärke
Für die einzelnen Raumarten werden folgende mindestem Beleuchtungsstärken nach DIN 5035/ DIN 12464 in Ansatz gebracht:

Installationsort Beleuchtungsstärke

Foyer, Empfangsbereich  300 lx
Lobby, Garderobe  200 lx
Büroräume  500 lx
Projektraum  500 lx
Konferenz- und Besprechungsräume 500 lx
Flure, Pausenräume  100 lx
Technikräume  200 lx
Gastronomie-küche/Kaffeebar 500 lx
Treppenhäuser  100 lx /150 lx
Toilette, Barrierefreie WC, Teeküche 200 lx
Erste-Hilfe-Raum  500 lx
Lager  100 lx/200x

6.6.3. Außenbeleuchtung / Außenanlagen
Es wird eine Außenbeleuchtungsanlage seitens Landschaftsarchitekten geplant. Die Beleuchtung wird durch den AN VE440 geliefert und montiert inkl. Leerrohre, Kabel und Kabelzugschächte. Die Beleuchtungsberechnung und die Versorgung der einzelnen Poller- und Mastleuchten wird von TGA in Abstimmung mit dem Landschaftsarchitekten durchgeführt. Die Außenbeleuchtung wird von UV-Außenanlage versorgt.
In Abstimmung mit der Feuerwehr in Jülich, sind zusätzliche Sicherheitsbeleuchtung in den Fluchtwegen bis zu den Sammelplätzen vorgesehen.

6.6.4. Fassadenbeleuchtung
Für die Fassaden zwischen EG u 2.OG sind Deckenanbauleuchten um den Ring herum vorgesehen. Im 3.OG sind an der Fassaden Wandleuchte geplant.

6.6.5. Sicherheitsbeleuchtung
Das Gebäude ist mit einer batteriegestützten Sicherheitsbeleuchtung mit Richtungs- und Sicherheitszeichenkennzeichnung nach DIN EN 1838 auszustatten.
Die Anlage ist nach dem aktuellen Brandschutzkonzept geplant

Die Anlage ist auszulegen, nebst Batteriekapazität nach:
 DIN EN 1838
 DIN EN 50172
 DIN V VDE 0108 Teil 100 - Ergänzung zur DIN EN 50172
 DIN 4844-1
 DIN EN ISO 7010
sowie der Arbeitsstättenrichtlinie (ASR):
 ASR A1.3
 ASR A2.3
 ASR A3.4/3
Für das Gebäude ist eine Sicherheitsbeleuchtungsanlage vorgesehen.
Im Einzelnen:
 in innenliegenden Treppenräumen
 in Außentreppenhäusern
 in den Nutzungseinheiten des Bürogebäudes
 in den allg. Fluren und Erschließungsflächen
 in dem Untergeschoss
 Barrierefreie WCs und allgemeine WC
 Atriumbereich
 Gastro und Eventbereich
 Multifunktionsräumen
 in den Technikräumen
 Außenbereich in den Fluchtwegen bis hin zu Sammelplätzen

6.7. KG446 Blitzschutz und Erdungsanlagen

8.7.1. Äußerer Blitzschutz
Hinweis: Der Äußer Blitzschutz ist als separate Leistung in der VE446 ausgeschrieben und nicht Bestandteil dieses Leistungsverzeichnis. Im nachfolgenden Kapitel wird die Planung und Funktionalität erläutert. Der innere Blitzschutz ist Leistungsumfang und im Leistungsverzeichnis enthalten.

Leistung VE446:
Das Gebäude erhält eine Blitzschutzanlage mit Fundamenterder, errichtet nach den Vorgaben der IEC 62305-2/ VDE 0185 - 305 in ihren Teilen, und die Blitzschutzrisikoanalyse beachtend. Die Bestimmungen der TAB über Schutzmaßnahmen und Fundamenterder sind berücksichtigt. Bei der Ausführung sind Messungen und Prüfungen gemäß DIN 57100, VDE 100, 0187 und 190 durchzuführen.

Das Gebäude wird mit einer Blitzschutzanlage nach DIN EN 62305-2 / VDE 0185-305-2 mit äußerem und innerem Blitzschutz gemäß Schutzklasse 3 errichtet. Das Dach wird mittels Fangleitungen (HVI-Leitung) in den äußeren Blitzschutz einbezogen. Besondere Dachaufbauten der Haustechnik erhalten Fangstangen die nach dem Blitzschutz - Kugelprinzip ausgelegt und platziert sind.

Die Blitzschutzanlage ist entsprechend des Ergebnisses der Risikoanalyse zu errichten.
Als Auffangeinrichtung ist auf dem Dach mit eine HVI Leitung zu verlegen. Übergänge von Beton in Erdreich und Beton in Luft sind zu isolieren oder in V4A auszuführen.
 Fangleitungen DIN EN 50164-2
 Ableitungen DIN EN 50164-2
 Erdeinführungsstangen DIN EN 50164-1
 Erdungsfestpunkte DIN EN 50164-1
 Fangstangengen Stahl mit HVI
 Die Ausbildung des Blitzschutzes ist im Zuge der W+M Planung mit dem Architekten
 abzustimmen.

Verlegung gemäß Blitzschutzplanung.

Erdungsanlage, Leistungsumfanf VE50
Die Ausführung des Fundament-/ Ringerders ist nach DIN 18014 auszuführen. In der Bodenplatte ist ein Funktionspotentialsausgleichsleiter, vermascht einzulegen, Maschenweite 20mx20mm. In der Sauberkeitsschicht ist ein Ringerder (Edelstahl Niro V4A) vermascht einzulegen, Maschenweite 10mx10mm. Das Material wird jeweils nach DIN EN 50164-2 und DIN 48 801 eingesetzt.
Die Stahlarmierung der Decken und Wände ist entsprechend der Richtlinien untereinander zu verbinden, um eine zusätzliche Ableitung und Schirmung zu erreichen.

Die Anschlüsse sind auf die Trennstellenkästen auszuführen. Der Ringerder muss an Trennstellenkasten (Messtrennstelle) angeschlossen werden. Die fachgerechte Verbindung zwischen Potentialsausgleichsleiter und Ringerder ist herzustellen. An Dehnungsfugen sind sichtbare bzw. verdeckt angeordnete Überbrückungsbauteile einzusetzen. Alle Technikräume, Aufzugsschächte, Treppenräume etc. sind mit einem Erdungspunkt für den Anschluss von Potenzialausgleichschienen, auszustatten.
Alle metallenen Rohrleitungsverbindungen, PV-Anlage und Konstruktionen sind in den Potentialausgleich einzubeziehen. Dasselbe gilt für Geländer im Gebäude und Außen, soweit eine Potentialverschleppung möglich ist.

 Ringerder DIN EN 50164-1
 Fundamenterder DIN EN 50164-1

Innerer Überspannungsschutz, Leistungsumfang VE440:
In der jeweiligen Niederspannungshauptverteilung wird mit dem Überspannungsableiter als Grobschutz SPD-Typ 1 für das Elektroverteilernetz installiert. In den Unterverteilungen werden mit den Überspannungsableiter als Mittelschutz SPD-Typ 2 für die Verbraucheranlage vorgesehen.
Alle Schutzelemente sind mit einer Fernüberwachung auszuführen und auf die GA aufzuschalten (Sammelstörmeldung in den Unterverteilungen).
Sicherheitsrelevante Anlagen werden mit Feinschutz ausgestattet. Feinschutz für Anschlusspunkte/Steckdosen von einzelnen zu schützenden Endgeräten werden nach Erfordernis seitens des Nutzers berücksichtig und sind nicht vorgesehen.

6.8.  KG449 Starkstromanlagen, sonstiges
6.8.1. Elektroinstallation von Türen, Fenster, Antriebe
Sämtliche Komponenten einschließlich Verkabelung für elektromechanische Türen sind Bestandteil der KG 300 Gewerk Türen/Fenster.
Magnetkontakte, Riegelkontakte, Sperrelemente, etc. Türöffner einschließlich Verkabelung bis zum Übergabepunkt sind ebenso Bestandteil der KG 300.
Seitens der KG 400 werden die Elektroanschlüsse und erforderliche Anbindungen in übergreifende Anlagen und Systeme ab Übergabepunkt (über der Tür oder im Hohlraumboden) geplant. Die Übergabe erfolgt mit einem Kleinverteiler oder Klemmenkasten in der Nähe jeder Tür oder jedes Fensters (z.B. Zwischendecke oder Wand) installiert werden.

6.8.2. Brandschutzmaßnahmen
Für Schottungen und Durchführungen sind Materialien und Systeme mit allgemeiner bauaufsichtlicher Zulassung des Institutes für Bautechnik bzw. eines staatlichen Materialprüfungsamtes vorgesehen. In Rettungswegen und weiteren behördlichen vorgeschriebenen Bereichen werden die maximal zulässigen Brandlasten gemäß MLAR in der neuesten Fassung eingehalten, und die Kabeltrassen entsprechend den Auflagen installiert, tlw. sind entspr. Trassenverkleidungen vorgesehen.
Bei Durchführungen durch Rauchabschnitte sind bauaufsichtlich zugelassene Rauchschottungen vorgesehen. Bei Durchführungen durch Brandwände werden entsprechende Brandschotts mit Prüfzeugnissen eingesetzt.

6.9. KG450 Fernmelde- und informationstechnische Anlagen
6.9.1 Vorbemerkung
Die Ausführung der informationstechnischen Anlagen erfolgt auf der Grundlage der Allgemeinen Technischen Vertragsbedingungen für Bauleistungen (ATV) der VOB mit Stand 2019 bzw. dem jeweils aktuellen Stand
o VOB Teil C- DIN 18 382 Nieder- und Mittelspannungsanlagen mit Nennspannungen bis 36 kV- Ausgabe
  September 2019,
o VOB Teil C- DIN 18 384 Blitzschutzanlagen- Ausgabe September 2019.
Außerdem sind bei der Ausführung die Landesbauordnung für Nordrein-Westfahlen sowie insbesondere alle folgenden relevanten Normen, Vorschriften und Technische Regeln in ihrer jeweils aktuellen, gültigen Fassung zu berücksichtigen.
o DIN VDE 0101, Starkstromanlagen mit Nennwechselspannungen über 1 kV
o DIN VDE 0100, Bestimmungen für das Errichten von Starkstromanlagen mit
 Nennspannungen bis 1000 V
o VDE 0185-305, Blitzschutzanlagen/ Überspannungsschutz (DIN EN 62 305)
o TAB, Technische Anschlussbedingungen des örtlichen EVU, Stadtwerke GmbH, Jülich.
o LAR, Leitungsanlagenrichtlinie
o ArbStättV/ ASRA, Arbeitsstättenverordnung/ Arbeitsstättenregeln

o ASR A3.4/3, Sicherheitsbeleuchtung/ opt. Sicherheitsleitsysteme
o EN 12464, Beleuchtung von Arbeitsstätten
o EltBauVO, Verordnung über den Bau von Betriebsräumen für elektrische Anlagen
o Din EN 50172, Sicherheitsbeleuchtungsanlagen
o DIN 14675, Brandmeldeanlagen
o EN 50173, Anwendungsneutrale Verkabelungssysteme
o DIN VDE 0800, Fernmeldetechnik
o DIN VDE 0833, Gefahrenmeldeanlagen
o Die anerkannten Regeln der Technik

6.9.1.1. Erschließung Telekommunikation
Die Versorgung des Gebäudes mit Telekommunikation/Daten erfolgt über das öffentliche Netz. Für die Trennung der Nutzungseinheiten, werden für den Hauptnutzer Brainergy Park Jülich und Fremdmieteinheiten zwei getrennte Telekommunikationsanschlussräume vorgesehen.
Der Neubau wird von der Relaix und Jülink erschlossen.

6.9.2. KG451 Telekommunikationsanlagen
6.9.2.1. IP-Basierte TK-Anlage
Die Planung geht derzeit von einer nutzerseitigen Telefonanlage mit modernem VoIP-Standard aus. Diese hat ausreichend Kapazitäten um die für die Türkommunikation notwendigen zusätzlichen Teilnehmer entsprechend zu versorgen.
Standard ist bereits jetzt die Nutzung der IT-Verkabelung für die Video- und Audiokommunikation. Entsprechende Datenanschlussdosen sind bereits in der Schwachstromverkabelung berücksichtigt.
Es werden in den Etagen jeweils entsprechende Rangierverteiler in 19" Bauweise vorgesehen, die dann nach Bedarf mit Hardware bestückt werden. Für jeden IT-Schrank sind integrierte USV`s vorgesehen.
Hervorzuheben ist, dass die Lieferung der Grundverkabelung, Netzwerkdosen, Anschlussverteiler, Schränke und Rangierverteiler Teil des Auftrags des Generalunternehmers ist, während die spätere Auswahl, Lieferung und Inbetriebnahme der aktiven Netzwerkkomponenten durch den Auftraggeber erfolgt.

6.9.2.2. Telefonsysteme in den Mietbereichen
Die Telefonanlagen der einzelnen Mietbereiche sind durch den jeweiligen Mieter zu erbringen. Es werden in die jeweiligen Netzwerkverteiler in den Mieteinheiten LWL Leitungen von dem Gebäudehauptverteiler vorgesehen, um eine FTTO-Verkabelung zu ermöglichen.
Mittels der erstellen standardisierten Raumplanung in den Mieterbereichen ist die IT-Verkabelung bereits vorgesehen und steht entsprechend zur aktiven Bestückung durch den Mieter, bzw. durch den IT-Planer zur Verfügung.

6.9.2.3. Aufzugnotruf
Der Aufzugsnotruf wird mittels entsprechendem Kommunikationsanschluss vorgesehen, hierbei wird eine Redundanz in Bezug auf den Übertragungsweg empfohlen. Der Aufzugnotruf wird auf die GA aufgeschaltet werden.

6.9.2.4. Strukturierte Verkabelung
Die IT-Verkabelung wird durch die standardisierte Mieterverkabelung vorgesehen, die Ausführungsqualität ist dabei wie in den "Allgemeine" Bereichen auszuführen.
Ein Anschluss an das Telekommunikationsnetz wird vermieterseitig ab dem Gebäudehauptverteiler bis in die jeweiligen Verteilerräume der Mieteinheit installiert.
Außerdem wird die Verkabelung von den Netzwerkschränken bis zu den einzelnen Datenanschlussdosen in den Mieteinheiten ausgeführt.

6.9.2.5. WLAN
Das Gebäude erhält ein WLAN-Netz System.
Unter den Abhangdecken wird eine strukturierte Verkabelung + Doppeldatendosen für die Installation eines Passiven Wlan-Netzes installiert. Das WLAN-Netz wird vom IT-Planer geplant. Aktive Technik ist nicht Bestandteil des Leistungsverzeichnis.
Die Patchfelder und die Stromversorgung für das Passive W-Lan-Netz befinden sich in den Netzwerkschränken.
Im Rohbauzustand ist eine funktechnische Ausleuchtungsmessung zu erstellen, um eine zuverlässige Aussage über die Anzahl der erforderlichen bzw. geplanten WLAN Access Points vor Ausführung zu erhalten. Es wird eine Dokumentation in Form eines Ausleuchtungsplanes erstellt.

6.9.2.6. UMTS/LTE/5G
Kein Leistungsumfang

6.9.3. KG452 Such- und Signalanlagen
6.9.3.1. Gegensprechanlage
Es wird eine Gegensprechanlage als IP-basierte Sprechanlage installiert.
Das System nutzt von der Verkabelung nach DIN EN 50173 über die Übertragungsprotokolle bis zur Anschlusstechnik die Netzwerkstandards, die auch in der IT, der Gebäudesystemtechnik und der Telekommunikation eingesetzt werden.

Die Türkommunikation erfolgt über ein serverbasiertes IP-System für die Gebäudekommunikation. Hierzu ist vom AG ein eigenständiges IP-Netzwerk aufzubauen, dies wird über getrennte Switche oder eine WLAN-Konfiguration erfolgen. Die zentrale Verwaltung auf dem Server ermöglicht die Konfiguration und Administration über Web-Browser. Außerdem erleichtert sie den Systemausbau durch Erweiterung und Austausch von Geräten oder Lizenzmodellen (z. B. Funktionslizenzen oder Lizenzen zum Einsatz von Fremdfabrikaten wie VoIP-Telefonen).

6.9.3.2. Notruf barrierefreie WCs
Die barrierefreien WCs werden mit einer drahtgebunden optischen / akustischen Notrufanlage ausgerüstet. Die Anlagen werden nach DIN VDE 0834 geplant.
Die Signalisierung der Notrufe mit Auslöseorterkennung erfolgt auf einem Anzeigetableau beim Empfang. Alle Notrufe werden zusätzlich an den Zugängen der Auslöseorte optisch und akustisch signalisiert.
Zusätzliche werden die Anlagen mit Stör- und Ausfallüberwachung und Notstromversorgung mittels eingebauter USV ausgestattet.
Die Anlage wird auf die GA aufgeschaltet.

6.9.4. KG453 Zeitdienstanlagen
Kein Leistungsumfang

6.9.5. KG454 Induktive Höranlage
Kein Leistungsumfang

6.9.6. KG455 Fernseh- und Antennenanlagen
Kein Leistungsumfang

6.9.7. KG456 Gefahrenmelde- und Alarmanlagen

9.7.1. Brandmeldeanlage
Im Gebäude wird eine Brandmeldeanlage nach DIN 14675 errichtet.
Diese Anlage wird in Ringbustechnik aufgebaut. Das Feuerwehrkoordinierungstableau wird nach Abstimmung mit der Feuerwehr seitens Brandschutzsachverständigen am Angriffspunkt der Feuerwehr angeordnet.
Die Brandmeldezentralle (BMZ) befindet sich im Untergeschoss.
Die Alarmierung beim Ansprechen der Brandmeldeanlage erfolgt im Gebäude über die akustischen Signalgeber.

Darüber hinaus werden außerhalb des Gebäudes gegenüber den Teamflächen zwischen 1 und 2.OG akustische Signalgeber installiert.

Als Maßnahme zur Vermeidung von Fehlalarmen sind als Punktmelder generell Mehrkriterienmelder (neuronale Melder) vorgesehen.
Die Aufzugsschächte werden mit Rauchansaugmeldern überwacht.
Die Anzeige von Störungen und Alarmen erfolgt mit Einzelmelderidentifizierung in der Grundrissgrafik, dazugehörigem Text und entsprechenden automatischen, halbautomatischen oder manuellen Steuerungen.
Bei Bedarf (Schweißarbeiten usw.) müssen einzelne Melder oder Gruppen abschaltbar sein.
Die Brandmelderzentrale ist in Ringbus-Technik zur Erfassung und Weiterleitung von Brandmeldungen zu errichten.
Die Brandmelderzentralen ist modularen Aufbau und Netzwerkfähigkeit.
Die Brandmelderzentrale ist nach den Anforderungen gemäß DIN VDE 0833 Teil 1 und Teil 2, EN 54, DIN 14675, VdS 2095 zu installieren.
Der übersichtliche Aufbau der Zentrale soll einen hohen Installations- und Bedienkomfort ermöglichen. Über vorhandene Schnittstellen ist die Anbindung an übergeordnete Managementsysteme jederzeit möglich.
Die Parametriersoftware soll eine schnelle und benutzerfreundliche Parametrierung der Brandmelderzentrale ermöglichen.  Anschlussmöglichkeiten für bis zu 4 Ringe mit bis zu 512 Benutzern sind vorzusehen.
Schnittstelle zum Anschluss einer Übertragungseinrichtung gemäß DIN 14675 (Hauptmelder) und EN 54-21 (Störung)
- Schnittstelle zum Anschluss eines Schlüsseldepots
- Leitungsüberwachung auf Kurzschluss und Drahtbruch
- Tag-Nachtumschaltung parametrierbar
- Kalenderfunktion parametrierbar
- Reaktions-/Erkundungszeit parametrierbar
- Meldungsabhängigkeit parametrierbar
- Brandfallsteuerungen parametrierbar
- Freischaltelement parametrierbar
- Ereignisspeicher für 999 Ereignisse
- Visualisierung der Bedien- und Anzeigeelemente über
- Webserver und EBLWeb
- Schnittstelle über Webserver für übergeordnete Managementsysteme
Brandmelderzentrale mit integrierten Bedien- und Anzeigeelementen im Gehäuse.
Darüber hinaus wird in der Nähe des Haupteingangs ein Feuerwehrschlüsseldepot (FSD) eingerichtet.
Gemäß TAB Feuerwehr Jülich sind Transponder für das Feuerwehrschlüsseldepot vorgesehen.

Rauchansaugsystem
Zu Überwachung der Aufzugsschächte, Zwischendecken und andere schwierig begehbare Plätze sind Rauchansaugsysteme vorgesehen.

 Trafostation
 Aufzugsschächte
 Hohlraumboden in Multifunktionsräume
 Foyer Konferenzbereich
 Hohlraumboden im Atrium

6.9.7.2. BOS-Anlage
Der Funkverkehr der Feuerwehr ist innerhalb des Gebäudes flächendeckend zu gewährleisten, sowie von außen nach innen und umgekehrt (Anfahrtsbereich) zu ermöglichen.
Räume und Platzvorhaltungen in den Schächten werden vorgesehen. Zur Festlegung der generellen Erfordernisse, ist eine detaillierte Funkmessung vor Ort im Rohbauzustand nach Schließung der Fassade durchzuführen.
Auf Grundlage der Messung erfolgt die Entscheidung zur Notwendigkeit einer Gebäudefunkanlage. Die BOS-Anlage ist nicht Leistungsumfang.

6.9.7.3. Sprachalarmanlage
Kein Leistungsumfang.

6.9.7.4. Zutrittskontrollanlage
Ein Online Zugangskontroll-System (ZuKo) ist vorgesehen. An den jeweiligen Haupteingängen und Nebeneingängen zum Gebäude sind Türsprecheinheiten mit Leerfeldern geplant. Diese werden mit entspr. Lesern als Teil der ZuKo bestückt.
Die Anlage wird auf die Einbruchmeldezentrale (EMZ) aufgeschaltet.
Für die Zutrittsberechtigte Personen, sind Kartenleser vorgesehen.

Für folgende Bereiche ist eine Zutrittskontrolle vorgesehen:
 Bürobereich
 Von Außentreppenhäuse in die jeweiligen Büroetagen
 Nebeneingang in EG
 Beide Haupteingängen in EG
 Gastro- und Eventbereich
 Beide Außeneingängen zu Untergeschoss
 Serverräume
 ZuKo/EMA-Raum

Die Zutrittskontrolle beider Haupteingänge wird nur außerhalb der Geschäftszeiten aktiviert.
Aktuell ist davon auszugehen, dass eine VdS-Zertifizierung der Klasse B erforderlich ist.
Alle ZuKo-Elemente, die in den Türen verbaut werden (z.B. Schließzylinder, Kontakte), sind Teil des Gewerks Türen. Dazu ist es notwendig eine Schnittstelle zwischen Türbauer und dem Elektriker zu definieren, welche sich in unmittelbarer Umgebung der Tür befindet.

Für die beiden Haupteingänge im Erdgeschoss  werden zusätzlich mit einer Fluchttürsteuerung ausgestattet. Die Gittertüren im Außentreppenhaus und die beiden Außentüren zum Untergeschoss werden mit Panikschlössern ausgestattet.

6.9.7.5. Video-Überwachungsanlage
Eine Videoüberwachung ist für die folgende ausgewählte Bereiche vorgesehen.
 Haupteingänge
 Außentreppenhäuser
 Nebeneingänge
Die Video-Überwachungsanlage wird vom IT-Planer geplant.

6.9.7.6. Einbruchmeldeanlage
Es wird eine Einbruchmeldeanlage Kasse B geplant. Grundlage zu der Planung erfolgt nach Abstimmung mit dem Bauherren. Das Gebäude ist der Klasse B zugeordnet.
Das Gebäude wurde im Sicherungsbereiche (SB) unterteilt. Folgende Bereiche wurden definiert:
SB1 - Untergeschoss
SB2 - Gastrobereich
SB3 - EG-Allgemeinbereich
SB4-SB8 - 4x 1.OG Büroeinheiten
SB9-SB13 - 4x 2.OG Büroeinheiten
SB14 - 3.OG Eventbereich
SB15 - 3.OG Elt/EDV

6.9.7.7. RWA -Anlage
Die Verkabelung der RWA-Anlagen im Treppenhaus, Fenster, Aufzugsschächten und Atrium sind in der KG 400 vorgesehen. Die motorischen Antriebe inkl. Anschlussleitung sowie die Systemvorgaben sind Leistung und Bestandteil der KG 300 (zugelassene Gesamtsysteme).
Im Treppenhaus sind die manuellen Auslösetaster auf dem Geschosspodest der Eingangsebene und auf dem obersten Geschosspodest geplant.
Die besonderen Strömungsverhältnisse am Objekt und in der Anlagentechnik müssen in der Auslegung, Bemessung, Zonenaufteilung und Steuerung der Anlagen berücksichtigt werden. Die Auslegung und Bemessung von Rauchabzugsvorrichtungen von Treppenräumen legt die gültige Landesbauordnung, MBO oder eine Sonderbauverordnung (VStättV) fest, derzeit üblicherweise je nach Sonderbau mit einer geometrischen freien Fläche der Rauchabzugsöffnung von mind. 1,0 m² an oberster Stelle.

Die RWA-Anlage im Atriumbereich wird zusätzlich mit Lüftungsfunktion ausgestattet. Die Ansteuerung der Lüftungsfunktion erfolgt über das Raumbediengerät. Die Steuerung der Lüftungsfunktion über das Bedienpanel ist Bestandteil der KG 480.
Die Anlage wird an den Sonnen, Wind und Regenwächter aufgeschaltet, sodass beim schlechten Wetter die Fenster automatisch zufahren.

6.9.7.8. Sonnenschutz
Leistungsumfang VE480.
Fenster im Außenbereich und in den Lichthöfen werden mit einer Sonnenschutzanlage mit 230V-Motorantrieben ausgestattet. Die Steuerung der Anlage erfolgt über das Raumbediengerät. Die Anlage wird an die Sonnen-, Wind- und Regensensoren angeschlossen.

Die zentrale Steuerung dient dazu, dass bei sonnigen Tagen das Gebäude vor Blendung und Überhitzung zu schützen und die Jalousien runterfahren. Die Zentralsteuerung kann durch die manuelle Steuerung überschrieben werden

Der Überspannungsschutz für den Sonnenschutz ist im Leistungsverzeichnis enthalten und wird dem AN Gebäudeautomation übergeben.

*Hinweis: 7. Besondere Vorbemerkungen zur geplanten DGNB-Zertifizierung*
1. Besondere Vorbemerkungen zur geplanten DGNB-Zertifizierung

Für das Innovations- und Gründerzentrum wird eine DGNB-Zertifizierung (Deutsche Gesellschaft für Nachhaltiges Bauen) in der Qualität Gold angestrebt. Das Gebäude ist bereits mit dem Vorzertifikat in Gold ausgezeichnet. Für die Zertifizierung wird das Nutzungsprofil Neubau Bürogebäude der Version von 2018, 10. Auflage verwendet. Um das angestrebte Zertifikat erreichen zu können, müssen folgende Kriterien berücksichtigt werden.

1.  Baustoffauswahl hinsichtlich ökologischen Inhaltsstoffe und Immissionskonzentration
1.1. Anforderungen an DGNB-relevante Baustoffe
Für das vorliegende Bauvorhaben wird für die Verwendung von Bauprodukten die Qualitätsstufe 3 angestrebt. Die Anforderungen an die entsprechenden Materialien sind der DGNB-Anlage 1 zu entnehmen. Eine Nicht-Einhaltung der Anforderungen führt zum Ausschluss des entsprechenden Materials. Anforderungen werden überwiegend an flüssige Baustoffe wie z. B. Beschichtungen, Grundierungen, Vorstriche, Spachtelmassen, Kleber, Bodenbeläge, Abdichtungen, Dichtungsmassen, Montagekleber, Betontrennmittel, Korrosionsschutzbeschichtungen, Epoxid-Beschichtungen, Montageschäume usw. gestellt (siehe DGNB- Anlage 1). Die Anforderungen gemäß DGNB-Anlage 1 werden soweit möglich als Hilfestellung bis in die einzelnen Leistungspositionen der Ausschreibung integriert. Bei Nachträgen oder nicht in der Ausschreibung deklarierten Bauprodukten sind zwingend die Anforderungen an die DGNB-Anlage 1 einzuhalten.
- Die Verantwortung zur Einhaltung der Anforderungen liegt beim AN. Für Werkstoffe/ Produkte/ Materialien, die auf die Baustelle geliefert werden, ist zu betrachten und nachzuweisen, dass die in der Kriterienmatrix genannten Anforderungen, Qualitätsstufe 3, eingehalten werden. Für werkseitig vorlackierte Bauteile (z.B. Stahlkonstruktionen, Türen, Zargen, Heizkörper, Systemtrennwände, Deckensysteme) gelten die Anforder- ungen im Hinblick auf flüchtige organische Verbindungen (VOC) als erfüllt, wenn entweder Beschichtungs- stoffe gemäß angestrebter Qualitätsstufe verwendet werden oder durch den Betreiber von Abluftnachbe- handlungsanlagen die Einhaltung der gesetzlichen Grenzwerte in Anlehnung an die 31. Verordnung zum Bundes-Immissionsschutz-Gesetz bzw. durch die europaweite Regelung durch VO 2010/75/EU anhand von aktuellen, behördlich akzeptierten Überwachungsprotokollen nachgewiesen wird.

1.2 DGNB-relevante Baustoffe - Technische und funktionale Ausnahmen
Ist aus technischen oder funktionalen Gründen (d. h. in Ermangelung eines funktional gleichwertigen Produktes oder einer Konstruktionsalternative, welche die Anforderungen erfüllen) eine der genannten Produktanforderungen nicht umsetzbar, werden Ausnahmen von den Anforderungen zugelassen. Die Abweichung von den Anforderungen muss unter Angabe des Produktes, der technischen Anwendung und der eingesetzten Menge, dokumentiert und begründet werden. Produktausnahmen aus rein ästhetischen Gründen fallen nicht unter die Ausnahmeregelung. Möglichkeiten des Nachweises sind z. B. die aktuelle Bestätigung mindestens drei marktrelevanter Hersteller, dass ein für die angestrebte Qualitätsstufe geeig- netes Produkt nicht verfügbar ist, oder der Nachweis, dass aus Gründen "höherer Gewalt" (Witterung, natürliche Gegebenheiten wie z. B. drückendes Wasser im Baugrund) die Verwendung des geeigneten Produktes technisch nicht möglich war. Der Nachweis zu einer technischen Ausnahme kann sich nur auf eine einzelne Qualitätsstufe beziehen und befreit nicht von den u. U. vorhandenen Anforderungen in den darunter liegenden Qualitätsstufen. Kann die Anforderung einer darunterliegenden Qualitätsstufe aus technischen Gründen nicht erfüllt werden, so muss dieses übereinstimmend aus den drei vorgelegten Herstellerbestätigungen zur technischen Ausnahme hervorgehen.

1.3 DGNB-relevanten Baustoffe - Prüf- und Freigabeliste
Die Prüfung der eingesetzten DGNB-relevanten Baustoffe folgt mithilfe einer Prüf- und Freigabeliste.
Dafür sind die Baustoffe vor dem Einbau von dem AN entsprechend der DGNB-Anlage 2 tabellarisch einzutragen und dem DGNB-Auditor inkl. der relevanten Nachweise zukommen zu lassen. Die Prüf- und Frei- gabeliste wird vom DGNB-Auditor als Excel-Datei zur Verfügung gestellt. Andere Austauschformate sind nicht zulässig. Gemäß DGNB-Anlage 2 umfassen die notwendigen Eintragungen des AN alle gelb markierten Spalten "Auszufüllen von Auftragnehmer".
Der DGNB-Auditor wird innerhalb der Excel-Liste in den Spalten "Auszufüllen von DGNB-Auditor" die entsprechenden Freigaben erteilen. Der Einsatz der Produkte darf nur nach Freigabe des DGNB-Auditors erfolgen. Voraussetzung dafür ist, dass mithilfe der eingereichten Datenblätter (Sicherheitsdatenblätter, Technische Merkblätter, Herstellererklärung und/oder Prüfzertifikate) nachgewiesen wird, dass die ent- sprechenden DGNB-Anforderungen eingehalten werden. Zur Vermeidung von Zeitverzögerungen sind die entsprechenden Produktdatenblätter, Sicherheitsdatenblätter und die ausgefüllte Prüf- und Freigabeliste dem DGNB Auditor mindestens 2 Wochen vor dem Einbau / Disposition / Bemusterung vorzulegen.

1.4. Stichprobenhafte Kontrollen auf der Baustelle
Durch stichprobenhafte Kontrollen auf der Baustelle durch den DGNB-Auditor wird die Übereinstimmung der deklarierten und eingebauten Produkte kontrolliert. Abweichungen von der Produktangabe hat der AN in vollem Umfang selbst zu vertreten bzw. zu seinen Lasten zurückzunehmen oder auszutauschen.

1.5. Innenraumluftmessung
Nach Gebäudefertigstellung wird durch ein akkreditiertes Institut in ausgewählten Räumen eine Innenraum- luftmessung zum Nachweis der flüchtigen organischen Verbindungen durchgeführt.

2. Verwendung von Materialien / Bauprodukten aus verantwortungsbewusster Ressourcen gewinnung Beton
Für dieses Projekt ist der Einbau von CSC-zertifizierten Beton oder CSC-zertifiziertem RC-Beton vorgesehen. Es ist mindestens eine CSC-Zertifizierung von Silber oder Gold notwendig. Auf den Lieferdokumenten muss der Zertifizierungsstatus "CSC Silber/Gold", sowie der Name des zu zertifizierenden Projektes und (bei Einsatz von CSC-zertifiziertem Recyclingbeton) der RC - Anteil vermerkt sein. Weiterhin ist eine Erklärung zum normgerechten Einsatz von Recyclingbeton vorzulegen. Es sind Prüfzeugnisse für die mineralischen Recyclingmaterialien vorzulegen, die durch anerkannte Prüfstellen (Fremdüberwachung) erstellt wurden. Diese dürfen bei Auslieferung des Recyclingmaterials nicht älter als 6 Monate sein.

2.1. Holz- und Holzwerkstoffe
Bei Verwendung von Holz und Holzwerkstoffen ist nachzuweisen, dass diese nicht aus unkontrolliertem Anbau in tropischen, subtropischen und borealen Klimazonen stammen. Generell hat der Lieferant von Holz und Holzwerkstoffen die geregelte, nachhaltige Bewirtschaftung des Herkunftsforstes durch Vorlage eines "Chain of Custody"-Zertifikates nachzuweisen. Als Nachweis werden ausschließlich Zertifikate akzeptiert, welche die Konformität mit einem von der DGNB anerkannten Standard belegen und von einer akkreditierten Zertifizierungsgesellschaft nachprüfbar ausgestellt sind. Der Lieferant muss zusätzlich das Herkunftsland und die Holzart deklarieren. Alternativ kann eine vollständige Zertifizierung nach dem FSC- oder PEFC-Projekt- zertifizierungsstandard erfolgen. Auf Lieferschein oder Rechnung des Lieferanten muss der Zertifizierungs- status (z.B. FSC, PEFC zertifiziert) sowie der Name des zu zertifizierenden Projektes stehen.

2.2. Pulverbeschichtung und Vorvergrauungslasur
Stoffe mit WGK Klassen Einstufung sind auszuschließen An Grundierungen und Endbeschichtungen von Metallbauteilen für die QS 3 folgende Anforderungen gestellt, die nachzuweisen sind.
Hinweis: Feuerverzinkungen gelten nicht als Beschichtungen im Sinne dieses Kriteriums.
Hinweis: Gilt für > 100 m² beschichteter Bauteilfläche (nur werkseitig) (Betrachtete Stoffe: Chrom-VI)
- Kein Einsatz von Chrom-VI-Verbindungen (DGNG-Kriterienkatalog, V.2018, Anlage 1, Zeile 33/ QS3)
Gemäß DGNB-Zertifizierung werden an sämtliche Aluminium- und Edelstahlbauteile der Hülle für die QS 3 folgende Anforderungen gestellt, die nachzuweisen sind.
Hinweis: Gilt für > 5 m² beschichteter Gesamtfläche je Bauteil (Betrachtete Stoffe: Chrom-VI).
- Chrom-VI-freie Passivierungsmittel (DGNB-Kriterienkatalog, V.2018, Anlage 1, Zeile 32/ QS3).

*Hinweis: Vorbemerkung gleichwertige technische Spezifikation*
Soweit in der Leistungsbeschreibung auf Technische Spezifikationen, z. B. nationale Normen, mit denen Europäische Normen umgesetzt werden, europäische technische Zulassungen, gemeinsame technische Spezifikationen, internationale Normen, Bezug genommen wird, werden auch ohne den ausdrücklichen Zusatz: immer gleichwertige Technische Spezifikationen in Bezug genommen.

*Hinweis: Standardbeschreibung der Abrechnungseinheiten*
STLB-Bau 2024-04 099
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

### Titel 01 KG 440 Starkstromanlagen

#### Bereich 01.01 KG 441 - MS-Übergabe (20kV) F-gasfrei (inhouse-Aufstellung)

*Hinweis: Hauptmerkmale der Schaltanlage*
Die Schaltanlage soll die folgenden Ausführungsmerkmale aufweisen:
- Der Mittelspannungsteil muss wartungsfrei auf Lebenszeit und von Umwelteinflüssen unabhängig sein
- Kleine Bauform und möglichst geringe Schaltfeldabmessungen durch gasisolierte Bauweise
- In störlichtbogengeprüfter Ausführung (IAC A FL bzw. FLR)
- Unabhängigkeit von Umwelteinflüssen
- Keine Gasarbeiten vor Ort notwendig
- Gasdicht auf Lebenszeit
- Frei von fluorierten Gasen und chemischen Zusätzen
- Dreipolige feldweise hermetische Kapselung aus Edelstahl
- Hermetisch geschlossene Primärkapselung
- Die Bedienung aller Schalter erfolgt von der Schaltfeldfront
- Verwendung von Vakuum-Leistungsschaltern mit der Möglichkeit der Fernsteuerbarkeit
- Betriebsdauerunabhängige konstante Isoliereigenschaft des Gases
- Verwendung von Ringkern-Stromwandlern außerhalb der Kapselung (frei von dielektrischer Beanspruchung)
- Spannungswandler in metallbeschichteter und steckbarer Ausführung
- Antriebe für Schaltgeräte sollen außerhalb der Hochspannungsräume angeordnet sein
- Gefordert wird höchste Zuverlässigkeit und Personensicherheit
- Mit Druckentlastungseinrichtung
- Kapazitive Spannungsabgriffe (kapazitive Spannungsteiler) in der Durchführung zum Kabelabzweig soll eine gefahrlose Prüfung auf Spannungsfreiheit an der Schaltfeldfront möglich sein. Der Schutzgrad der Schaltanlage darf hierbei nicht herabgesetzt werden.
Die Anlage muss vor Ort ohne längere Abschaltung erweiterbar sein.
Die gesamte Schaltanlage ist gemäß den Vorschriften des örtlichen Energieversorgers (Stadtwerke Jülich) auszuführen.
Anforderungen bezüglich Nachhaltigkeit:
- Gasisolation mit F-Gas freiem Gas, das nur Bestandteile aus der Umgebungsluft enthält
- kompakte Konstruktion und somit effiziente Nutzung der Schaltanlagenräume
- höchste Versorgungssicherheit durch Wartungsfreiheit
- Sicherstellung der Personensicherheit durch Kapselung, Erdung, Verriegelung etc.
- Möglichkeit zur sachgerechten und umweltschonenden Entsorgung
- Umwelt-Produktdeklaration nach ISO 14021, basierend auf einer Ökobilanz/Lebenszyklusanalyse nach ISO 14040/44

*Hinweis: Bei der ausgeschriebenen Schaltanlage handelt es sich um eine*
Bei der ausgeschriebenen Schaltanlage handelt es sich um eine fabrikfertige, typgeprüfte, 3-polig metallgekapselte gasisolierte Mittelspannungs-Schaltanlage nach IEC 62271-200.
Folgende Feldtypen müssen verfügbar sein:
- Leistungsschalterfeld mit Vakuum-Leistungsschalter
- Lasttrennschalterfeld als Ringkabelfeld
- Lasttrennschalterfeld mit NH-Sicherung als Transformatorschaltfeld
- Verrechnungsmessfeld, luftisoliert, mit gießharzisolierten Strom- und Spannungswandlern
- Kabelanschlussfeld
Die Schaltfelder sollen vorzugsweise in Einzelfeldbauweise ausgeführt werden.

Die Verrechnungsmessfelder mit Strom- und Spannungswandlern sind luftisoliert.
Die Feldtiefe aller Kabelabzweige soll unabhängig vom Bemessungsstrom gleich sein. Die gesamte Anlage ist berührungssicher auszuführen, einschließlich Sammelschienen- und Kabelanschlussraum.
Ferner muss die Anlage so konzipiert sein, dass bei Montage, Erweiterung oder Austausch eines Feldes und während der Lebensdauer der Anlage keine Gasarbeiten erforderlich werden.
Sowohl der Vakuum-Leistungsschalter wie auch der Lasttrennschalter als Dreistellungsschalter für "EIN" - "AUS" - "GEERDET" müssen als Schaltelemente einschließlich Antrieb wartungsfrei nach IEC 62271-1 sein.
Beide Schaltgeräte sind klima- und umgebungsunabhängig im Anlagenbehälter fest einzubauen.
Der Dreistellungs-Lasttrennschalter soll die Funktionselemente innerhalb der Kapselung reduzieren und zur einschaltfesten Erdung des Kabelabzweigs dienen.
Der gasgefüllte Behälter muss aus korrosionsfestem Edelstahl bestehen. Die Isolierung der spannungsführenden Teile gegen das geerdete Gehäuse erfolgt durch das Isoliergas.
Seitliche und rückseitige Endwände sind für alle Störlichtbogenklassifikationsarten nicht erforderlich.
Als Stromwandler für Abzweigfelder sind austauschbare Ringkernwandler einzusetzen, welche sich außerhalb der Gasräume befinden und somit dielektrisch nicht beansprucht werden.
Die Kabelanschlüsse der 3 Phasen sollen in einer Ebene horizontal nebeneinander liegen und von vorne leicht zugängig sein.
Die Schaltfelder sind mit in Höhe und Tiefe verstellbaren Kabeltrageisen, z.B. aus C-Profilen, auszurüsten.

*Hinweis: Anlagenbehälter / Gasraum*
Der hermetisch verschweißte Gasbehälter muss eine eigene Druckentlastung haben, die im Störlichtbogenfall ein unkontrolliertes Bersten des Anlagenbehälters verhindert.
Der Gasbehälter muss über eine hinreichende Druckreserve zwischen Ansprechdruck der Druckentlastungen und Berstdruck verfügen.
Bestimmungen für die Gasdichtheit:
Der Gasraum muss eine hohe Dichtigkeit aufweisen. Die Maximal-Leckrate soll kleiner 0,1 % pro Jahr betragen.
Der Fülldruck ist so zu bemessen, dass eine erwartete Lebensdauer von mindestens 40 Jahren ohne Nachfüllen erreicht werden kann.
Die Druckanzeige (-überwachung) des Isoliergases soll mittels Druckmessdosen innerhalb des Gasraumes erfolgen. Hierbei ist eine vollständige Temperaturkompensation sicher zu stellen.
Die Anzeige eines evtl. Druckabfalles soll über Ankopplungsmagnete ohne Dichtungselemente außerhalb des Gasraumes in Form einer Anzeige der Betriebsbereitschaft erfolgen.
Die Druckanzeige muss unabhängig von der Aufstellungshöhe sein.

*Hinweis: Normen und Vorschriften IEC*
Im Nachfolgenden wird vorzugsweise auf nationale und internationalen Normen Bezug genommen. Den dort genannten Bestimmungen ist in vollem Umfang zu entsprechen. Die entsprechenden Nachweise sind bei Abgabe des Angebotes vorzulegen.

Der Hersteller der Schaltanlage hat ein zertifiziertes Qualitätsmanagementsystem nach EN/ISO 9001 und ein zertifiziertes Umweltmanagementsystem nach EN/ISO 14001 zu unterhalten und nachzuweisen.

Schaltanlage IEC / EN-Standard, VDE-Standard
  62271-1, 0671-1
  62271-200, 0671-200
  62271-304, 0671-304
Schaltgeräte  62271-100, 0671-100
  62271-102, 0671-102
  62271-103, 0671-103
  62271-105, 0671-105
Spannungsprüfsysteme 62271-213, 0671-213
Ü-Ableiter  60099, 0675
Schutzart  60529, 0470-1
  62262, 0470-100
Isolation  60071, 0111
Messwandler 61869-1, 0414-9-1
  61869-2, 0414-9-2
  61869-3, 0414-9-3
Isoliergas  62271-4, 0671-4
Aufstellung  61936-1, 0101
Betrieb  EN 50110, 0105-100

Die Schaltanlage muss den Klassifizierungen gemäß IEC 62271-200 entsprechen. Schottungsklasse: PM
Kategorie der Betriebsverfügbarkeit:
- Abzweigfelder mit Schaltgerät: LSC 2
- Luftisoliertes Messfeld: kein LSC

*Hinweis: Allgemeine technische Daten und Vorgaben für 24 kV*
Allgemeine technische Daten und Vorgaben für 24 kV

Die Schaltanlage muss mindestens die nachfolgend aufgeführten technischen Daten erfüllen:

Bemessungs-Isolationspegel:
Bemessungsspannung Ur: 24 kV
Betriebsspannung UB:  20 kV
Bemessungs-Frequenz fr: 50 Hz
Bemessungs-Kurzzeit-Stehwechselspannung Ud:
50 kV
Bemessungs-Stehblitzstoßspannung Up:
125 kV
Bemessungs-Kurzzeitstrom Ik in kA/s:
20/1
Bemessungs-Dauerstrom der Sammelschiene Ir:
630 A
Bemessungs-Dauerströme Ir:
Ringkabelabzweige:  630 A
Leistungsschalterabzweige:  630 A
Transformatorabzweige: abhängig vom HH-
Sicherungseinsatz
Aufstellungsart der Schaltanlage: Wandaufstellung
Störlichtbogenklassifikation: IAC A FL 21 kA/1 s
Kabelstecker:  ohne
Druckabsorber:  ja
Möglichkeit zur nachträglichen Erweiterung der Anlagenreihe über Sammelschienen-Erweiterung:  ohne
Farbe: RAL 7035 (lichtgrau)
Umgebungstemperatur +35°C (24-Std. Mittelwert)
(einschließlich Sekundäreinrichtungen)
Hilfs- und Steuerspannungen wählbar: 24 V DC

*Hinweis: Dreistellungs-Lasttrennschalter*
Dreistellungs-Lasttrennschalter

Klasse und Schaltspielzahl:
Klasse n
Lasttrennen M1
1000 x mechanisch ohne Wartung
 E3 100 x elektrisch ohne Wartung
5 x Kurzschlusseinschaltungen ohne Wartung
Erden M0 1000 x mechanisch ohne Wartung
E2 5 x Kurzschlusseinschaltungen ohne Wartung
Prüfschaltfolge TDload:
Bemessungs-Netzlast-Ausschaltstrom Iload:
100 x 630 A
Prüfschaltfolge TDloop:
Bemessungs-Leitungsring-Ausschaltstrom Iloop:
630 A
Prüfschaltfolge TDcc:
Bemessungs-Kabelausschaltstrom Icc:
68 A
Prüfschaltfolge TD1c:
Bemessungs-Freileitungs-ausschaltstrom I1c:
68 A
Prüfschaltfolge TDma:
Bemessungs-Kurzschlusseinschaltstrom Ima:
bis 52,5 kA
Prüfschaltfolge TDef1:
Bemessungs-Erdschlussausschaltstrom Ief1:
200 A
Prüfschaltfolge TDef2:
Bemessungs-Kabelausschaltstrom Ief2 unter Erdschluss-Bedingungen:
115 A

*Hinweis: Kapazitives Spannungsprüfsystem CAPDIS-S1+*
Kapazitives Spannungsprüfsystem CAPDIS-S1+ nach 62271-213 bzw. VDE 0671-213
zum Feststellen der Spannungsfreiheit (Abgriff durch kapazitive Beläge in den Durchführungen des Abzweiges)
CAPDIS-S1+, integriertes Prüfsystem, ohne Hilfsenergie, integierte Wiederholungsprüfung der Schnittstelle (selbstüberprüfend)

*Hinweis: Kurzschluss-/Erdschlussanzeiger*
Kurzschluss- /Erdkurzschluss- /Doppelerdschlussanzeiger IKI-20B3
- bestehend aus einem Auswertegerät und 3 Wandlern,
- optionale Anschlussmöglichkeit von einem Summenwandler zur Nullstromerfassung,
- Anzeige in Klartext-LCD und Sammelmeldung per LED,
- Anzeige von erstem und zweitem Fehler für Netze mit AWE,
- eingebaute Bedienungsanleitung,
- Ansprechstromstärke für einpolige Fehler wählbar 40 bis 150A,
- Ansprechstromstärke für mehrpolige Fehler wählbar 100 bis 2000A,
- Ansprechzeit separat einstellbar für einpolige und mehrpolige Fehler,
- Rückstellmodus wählbar: automatisch, manuell oder Zeitrückstellung,
- wartungsfreier Betrieb durch Wandlerstromversorgung,
- Pufferung der Versorgung durch Lithiumbatterie,
- Lebensdauer >25 Jahre,
- Selbsttestfunktion inkl. Wandlerprüfung und Batterietest,
- 3 phasenselektive Alarmkontakte einstellbar als Öffner, Schließer, Dauer- oder Wischkontakt

*Hinweis: Dokumentation*
Die Mittelspannungsanlage ist nach IEC 60617 mit einem CAE-System zu dokumentieren.
Anzufertigen sind Stromlaufpläne, Klemmenpläne, Betriebsmittelpläne, Frontansichten, Bauangaben und ein Übersichtsschaltplan.
Die Ausführungspläne sind komplett vor Beginn von Fertigung und Bau zur Einsicht und Genehmigung einzureichen. Der Schaltanlagenbau darf nur auf Basis von freigegebenen Schaltplänen begonnen werden.
Die Lieferung der Dokumentation hat in gedruckter Form im Format A4 und als pdf-File zu erfolgen. Die Schlussrevision ist zusätzlich auf Datenträgern in dxf / dwg-Format zu liefern.
Bedienungsanleitungen
Bedienungsanleitungen über Transport, Aufstellung, Anschluss und Inbetriebnahme, Wartung und Entsorgung gehören zum Lieferumfang der Schaltanlage.
Angebotsdokumentation
Dem Angebot sind beizufügen:
- Je Schaltanlage eine Frontansichtszeichnung
- Je Schaltanlage Aufstellungs- und Bodendurchbruchsplan
- Technisches Datenblatt
- Produktschriften
Auftragsdokumentation
Zum Lieferumfang gehören folgende Dokumentationsunterlagen:
- Stromlaufpläne
- Betriebsanleitungen
- Frontansicht
- Aufstellungs- und Bodendurchbruchsplan
Die Beschriftung von Schaltplänen, Frontansichten usw. erfolgt standardmäßig in deutscher Sprache. Die Beschriftung in anderen Sprachen sowie kundenspezifische Schriftköpfe sind möglich.

*Hinweis: Modelldaten (3D) zur Verwendung im BIM-Prozess*
Zusätzlich zur schriftlichen Dokumentation der Anlage sind 3D-Daten zur geplanten Anlage in einem geeigneten Format (z.B. .RVT (Autodesk Revit), .IFC (Industry Foundation Classes)) bereitzustellen, um diese in das BIM-Modell (BIM = Building Information Modeling) des Bauprojekts einbinden zu können.
Die Verwendung der 3D-Daten im BIM-Prozess trägt durch folgende Faktoren zu einer effizienten und somit nachhaltigen Planung bei:
- Effizientere Planung durch gleichen Informationsstand aller Beteiligten bezüglich der für sie relevanten Informationen
- Möglichkeit zur frühzeitigen, effizienten und präzisen Fehler- und Schwachstellenanalyse im Planungsprozess
- Berücksichtigung von Aspekten bezüglich der Optimierung des Betriebs und der Wartung bereits in der Planungsphase
Zur Bereitstellung der BIM-Daten ist eine Software wie SIMARIS project von Siemens oder vergleichbar einzusetzen.

**01.01.10 Ringkabelfeld R**
Die Ringkabelfelder sind wie folgt auszuführen:
- 2 Sätze Sammelschienenerweiterung
- 1 Satz Sammelschienensteckteil
- 1 Dreistellungs-Lasttrennschalter, 630 A, mit den Schaltstellungen EIN-AUS-GEERDET, eingebaut im gasgefüllten Edelstahlbehälter zur Erdung des Kabelabzweigs,
  mit mechanischer Schaltstellungsanzeige
  mit Sprungantrieb:
  mit Motorantrieb,
  bei Motorantrieb mit Steuerspannung entsprechend den technischen Vorgaben der Vorbemerkung.
  mit Hilfsschalterkontakten:
  Trennen: 1S+1Ö (EIN und AUS)
  Erden: 1S+1Ö (EIN und AUS)
  mit Abschließvorrichtung
  für Betätigung mit unterschiedlichen Betätigungshebeln zum Trennen und Erden (gemäß FNN-Empfehlung)
  mit Einschaltsperre für den Lasttrennschalter (verhindert die Schalthandlung von AUS nach EIN bei geöffnetem Kabelanschlussraum)

1 kapazitives Spannungsprüfsystem gemäß Beschreibung

Kabelanschlussdurchführung mit integrierter Kleinsignal-Messtechnik: nein
Spannungswandler am Abzweig: nein

Frontblende / NS-Schrank:
NS-Schrank 600 mm
Kurzschluss-/Erdschlussanzeiger
Kurz-/Erdschlussanzeiger
1 Blindschaltbild (gedruckt, oder ähnlich)
1 Abzweig-Bezeichnungsschild
Anschlussart: Abzweig
Anschluss des Schaltelds über eingeschweißte Außenkonusdurchführungen Typ C und mit Kabeltrageisen.
Anschlussmöglichkeit für: ein Kabel pro Phase
Feldbreite: 350 mm
Menge: 2,000 St

**01.01.20 Transformatorfeld T**
Die Transformatorfelder sind wie folgt auszuführen:
- 2 Sätze Sammelschienenerweiterung
- 1 Satz Sammelschienensteckteil
- 1 Dreistellungs-Lasttrennschalter, 630 A, mit den Schaltstellungen EIN-AUS-ERDE, eingebaut im gasgefüllten Edelstahlbehälter zur Erdung des Kabelabzweigs,
  mit mechanischem AUS-Taster
  mit mechanischer Schaltstellungsanzeige
  mit Sprung-Speicherantrieb:
  mit Handantrieb
  mit Hilfsschalterkontakten:
  Trennen: 1S+1Ö (EIN und AUS)
  Erden: 1S+1Ö (EIN und AUS)
  mit Arbeitsstromauslöser zur elektrischen Fernauslösung des Sprung-Speicherantriebs (AC 110/230V), inklusive Abstellschalter (1S).
  mit Abschließvorrichtung
  für Betätigung mit unterschiedlichen Betätigungshebeln zum Trennen und Erden (gemäß FNN-Empfehlung)
  mit Enterdungssperre für den Erdungsschalter (verhindert die Schalthandlung von GEERDET nach AUS bei geöffnetem Kabelanschluss-/HH-Sicherungsraum)
  mit einpolig isolierstoffgekapselten HH-Sicherungsbehältern
  mit Meldeschalter für Meldung: "HH-Sicherung ausgelöst"
  mit mechanischer dreipoliger Auslösung des Lasttrennschalters
- 1 kapazitives Spannungsprüfsystem gemäß Beschreibung
Option Frontblende / NS-Schrank:
Blende 600 mm
1 Blindschaltbild (gedruckt, oder ähnlich)
1 Abzweig-Bezeichnungsschild
Anschlussart: Übergabe nach rechts
Anschluss des Schaltelds über eingeschweißte Außenkonusdurchführungen Typ A und mit Kabeltrageisen.
Maximale Scheinleistung Sn des Transformators:
für Betriebsspannung [kV] // maximale Scheinleistung des Transformators [kVA] // elektrische Kurzschlussspannung [%]
20 // 2.000 // 5-6
Feldbreite: 550 mm
Menge: 1,000 St

**01.01.30 Verrechnungsmessfeld M**
Das luftisolierte Verrechnungsmessfeld ist wie folgt auszuführen:
2 Sätze Kabelanschluss für konventionelle Kabelendverschlüsse

Kabelverbindung ( ): Beistellung
Erdungsfestpunkte: 2 Satz Erdungsfestpunkte für Erdungs- und Kurzschließvorrichtung, ausgeführt als Kugelanschlussbolzen (D=25 mm), montiert im Schaltfeld zur Erdung der Hauptstrombahnen beiderseits der Stromwandleranschlüsse P1 und P2
3 Stück Stützerstromwandler nach VDE / IEC: Beistellung
Einpolige gießharzisolierte Spannungswandler nach VDE / IEC: Beistellung
Anordnung Wandler: I-Wandler oben/U-Wandler unten
Option Frontblende / NS-Schrank:
NS-Schrank 600 mm
1 Kleinverteiler-Sicherungskasten, plombierbar, eingebaut im Verrechnungsmessfeld, inklusive 3 DIAZED-Sicherungseinsätzen DII /E27.
1 Blindschaltbild (gedruckt oder ähnlich)
1 Abzweig-Bezeichnungsschild
Feldbreite: ca. 840 mm
Menge: 1,000 St

**01.01.40 Wartungsfreies Druckabsorbersystem**
*** Pauschalposition
Wartungsfreies Druckabsorbersystem für Bemessungs-Kurzzeitstrom bis 20 kA für die vorstehend beschriebene Mittelspannungs-Schaltanlage, ca. 115 mm tiefem Druckentlastungskanal zur Druckentlastung nach oben.
Menge: 1,000 psch

**01.01.50 Einfache Druckberechnung für Schaltanlagenräume**
*** Pauschalposition
Druckberechnung
Für den Schaltanlagenraum ist im Falle eines Störlichtbogens innerhalb der Schaltanlage eine Druckberechnung durchzuführen.
Die Vorgabewerte sind:
- Raumabmessungen
- Lage und Größe der Druckentlastungsöffnungen
- Standort und Abmessungen der Schaltanlage
Die Berechnung ist zu dokumentieren.
Menge: 1,000 psch

**01.01.60 Kabelanbindung Messfeld**
Kabelgarnitur zur Anbindung des Messfeldes Typ M für Bemessungsspannungen bis 24 kV und Bemessungsströme bis 630 A, bestehend aus 3 Einleiter-Kabeln (Länge L= 4 m, Leiterquerschnitt A=240 mm2) mit komplett montierten luftisolierten Endverschlüssen und zur Montage vorbereiteten silikonisolierten Kabel-T-Steckern
Menge: 2,000 St

**01.01.70 Spannungsprüfer**
Spannungsprüfer mit Prüfvorrichtung DIN VDE 0682,
Bemessungsspannung bis 24 kV,
Länge ca. 1590 mm
Für Innenraumanlage, mit Wandhalterung
Menge: 1,000 St

**01.01.80 Übersichtsschaltplan**
*** Pauschalposition
Vom AN beizustellender Übersichtsschaltplan IEC 61082 der ausgeführten Mittelspannungsschaltanlage, gerahmt unter Glas
Menge: 1,000 psch

**01.01.90 Wiederholungsprüfungen von Mittelspannungsschaltanlagen**
*** Bedarfsposition ohne GB
Der Auftragnehmer hat Wiederholungsprüfungen von Mittelspannungsschaltanlagen wie in DIN VDE 0105-100 bzw. DGUV-Vorschrift 3 (Elektrische Anlagen und ortsfeste Betriebsmittel) gefordert durchzuführen.
Wiederholungsprüfungen / wiederkehrende Prüfungen von Mittelspannungsschaltanlagen sollen, wie in der Vorschrift vorgesehen, Mängel aufdecken, die in der Zeit nach der Inbetriebnahme entstanden sind und den ordnungsgemäßen und gefahrfreien Betrieb der Schaltanlagen beeinträchtigen/behindern können.
Wegen der teilweise komplexen Verhältnisse der zu prüfenden Anlagen, sind die geforderten Wiederholungsprüfungen ausschließlich von Elektrofachkräften mit Prüferfahrung an vergleichbaren Anlagen durchzuführen.
Ein Nachweis über die Qualifikation ist zu erbringen.
Prüffristen für Mittelspannungsschaltanlagen nach DGUV-Vorschrift 3: Alle 4 Jahre.

Dokumentation: Nachweis der durchgeführten Wiederholungsprüfungen, wie in DIN VDE 0105-100 bzw. DGUV-Vorschrift 3 gefordert, mittels Prüfprotokoll und Prüfplakette.

Wiederholungsprüfungen über einen Zeitraum von 4 Jahren
Menge: 1,000 St

**01.01.100 Einbringung MS-Felder**
*** Pauschalposition
Für ordnungsgemäßen Transport von größeren Elektrogeräten und Elektroschränken wird in der Südseite des Gebäudes vor dem Traforaum eine befestigte Fläche von 3-4m Breite benötigt, um eine direkte Einbringung zum Traforaum zu ermöglichen im EG. Es muss gewährleistet werden, dass ein LKW für Transport einfahren kann.
Dies muss jedoch noch unter Federführung des Bauherrn mit dem Campusnetzbetreiber und dem EVU abgestimmt werden.

Sämtlicher zus. Aufwand für die Einbringung der Komponenten sowie Koordination zwischen den Gewerken ist in die Einheitspreise einzukalkulieren, da dieser nicht gesondert vergütet wird.
Menge: 1,000 psch

*Hinweis: EZA-Regler*

*Hinweis: Bauseitige Leistungen EZA-Regler*
Bauseitige Leistungen EZA-Regler

Folgende Dokumentation werden für die EZA-Regelung der Planung bereit:

- Single-Line-Diagramm mit einer Gesamtübersicht
- Stromlaufpläne der Übergabestation etc.
- E.9-Bogen und projektspezifische Datenpunktliste des EVUs
- ausgestelltes Anlagenzertifikat
- Netzwerk- und Kommunikationsplan.

- Sofern die Montage nicht durch AN erfolgt:
- Montage EZA-Reglers in der Übergabestation sowie Verlegung und Anschluss der Signalleitungen. Diese Leistung sollte nach Möglichkeit durch einen Dienstleister für die elektrischen Arbeiten innerhalb der Anlage erfolgen
- Bereitstellung einer abgesicherten Spannungsversorgung für die Inbetriebnahme derTechnik
- Bereitstellung und Montage des EVU-Gateways in direkter Nähe zu dem Regler
- Bereitstellung eines (bzw. mehreren) Datenlogger(s) mit Modbus-Schnittstelle zu allen EZEs (bei PVA)
- Bereitstellung eines Netzanalysegerätes am Netzanschlusspunkt & ggf. an den EZEs mit einer den Anforderungen des Netzbetreibers genügenden Genauigkeit und Modbus-TCP Schnittstelle (z.B. Janitza UMG604). Die Messwandler müssen den Anforderungen des EVUs entsprechen
- Bereitstellung funktionierender Kommunikationsleitungen zu allen Gewerken
- Bereitstellung einer funktionierenden Internetverbindung und benötigte Portfreigaben (ausgehend UDP-Ports 10104 bis 10106, 123 (ntp) und DNS. In Abhängigkeit des Direktvermarkters müssen unter Umständen weitere Ports freigeschaltet werden). Dies kann realisiert werden über:
- Einsetzen einer kundeneigenen SIM-Karte in den LTE-Fernwartungsrouter
- Anschluss an ein Kundennetzwerk und Freischaltung der benötigten Ports
- Projektorganisation und Absprache zwischen allen involvierten Projektpartnern
- Telefonische Vor-Ort-Unterstützung während der Fern-Inbetriebnahme
- Ggf. Anmeldung als Fernsteuerdienstleister beim gewünschten Direktvermarkter und Bereitstellung des vom Direktvermarkter bereitgestellte OpenVPN-Zertifikats
- Ggf. Bereitstellung eines geeigneten Schutzgerätes sowie dessen Parametrierung und Schutzprüfung
- Ggf. Bereitstellung einer ausreichend dimensionierten USV und dessen USV-Berechnung

**01.01.110 Zertizierte EZA-Regler-FWT-Kombination nach VDE-AR-N 4110**
Zertizierte EZA-Regler-FWT-Kombination nach VDE-AR-N 4110

- fertig installierter und getesteter EZA-Regler untergebracht in montagebereitem 1x IP54 Stahl-Schaltschrank (H800xB600xT300mm)
- 1x eingerichteter DDC mit Kommunikationsschnittstelle zum Gateway der Stadtwerke Jülich via IEC-60870-5-101. Der Controller hat volle SPS-Funktion und kann für spätere Erweiterungen individuell angepasst werden.
- Vorab-Parametrierung und Konfiguration des EZA-Reglers gemäß den Vorgaben des Netzbetreibers (z.B. E.9-Bogen, TABs) und des Anlagenzertifikats
- Lizenz IEC 60870-Slave
- AppPowerPlant-Ctrl-Lizenz für die zertifizierte Regelung nach VDE AR-N-4110
- 2x frei konfigurierbare Ethernet-Ports
- 3x serielle Schnittstelle RS-232/-485 inkl. 9-poligem D-Sub-Stecker
- 1x 16-Kanal-Digitaleingang mit Übergabemodul für Systemverkabelung
- 1x 16-Kanal-Digitalausgang als potentialfreie Wechsler mit Übergabemodul für Systemverkabelung
- 1x USV System 24VCD mit einer Kapazität von 24Ah
- 1x Überspannungsableiter 230V/AC
- 1x 4-Kanal elektronischer Schutzschalter
- 1x LTE-Fernwartungsrouter (Dual-SIM, 4-Ports) inkl. LTE-Mobilfunkkarte und LTE-Stationsantenne (10m).
- 1x industrielles managed Switch mit 8 Ports (RJ45) und 2x LWL Port
- Absicherung und Übergabeklemmen für den Signalaustausch zu externen Geräte (z.B. Ansteuerung von Erzeugungsanlagen)
- Schaltschrankreserve

Inkludiert ist die Integration:
- einer Erzeugungsanlagen (1x PV-Anlage). Die Anbindung erfolgt vollständig via Modbus TCP und das Kundennetzwerk.
- Rangieren der Datenpunkte aus der Mittelspannung gemäß Stadtwerke Jülich-TAB. Technische Unterlagen der Mittelspannung sind durch den Schaltanlagenbauer vorab bereitzustellen.
Dokumentation (As-Built):

- Komponentenzertifikat gemäß VDE-AR-N 4110
- Stromlaufplan & Regelungskonzept (inkludiert ist eine zusätzliche Revision)
- Herstellererklärung(en)
- USV-Berechnung
- Dokumentation- und Messprotokoll des Reglers Protokollierung der Zugriffe des Netzbetreibers auf einer SD-Karte im csv-Format

Inklusive Ingenieurdienstleistungen während der Projektumsetzung:

- technische Abstimmungen, einschließlich Besprechungen mit Projektpartnern
- Begleitung zum Erlangen des Anlagenzertifikats & des Konformitätsnachweises im Bereich Regelungstechnik

Projektspezifische Anmerkungen:

- Eine Datenpunktliste und technische Unterlagen der Mittelspannungsstation liegen noch nicht vor. Technische Änderungen unseres Konzepts können unter Umständen notwendig werden und Mehrkosten verursachen.
- Alle Netzanalysatoren, die für die netzkonforme Regelung benötigt werden, müssen via Modbus-TCP auslesbar sein und den Anforderungen der VDE AR-N-4110 genügen.
- Montageort des Systems ist die Mittelspannungsübergabestation, so dass kurze Kommunikationswege zu den relevanten Geräten (Schalter, Statusmeldungen, Kurzschlussanzeiger, Schutzgeräte, etc.) hergestellt werden können.
Menge: 1,000 St

**01.01.120 Remote-Inbetriebnahme EZA-Regler**
Stundensatz für die vollständige Inbetriebnahme aus der Ferne (Remote-IBN) durch einen qualifizierten Automatisierungstechniker. Dies erfolgt über eine gesicherte Verbindung (VPN-Tunnel).

Die Remote-IBN umfasst folgende Leistungen:

- Prüfung sämtlicher Kommunikationsverbindungen zu allen Systemen
- Unterstützung bei der Einrichtung von Drittsystemen (z.B. externe Messtechnik, Datenlogger)
- Durchführung der geforderten Funktionsprüfungen (z.B. Wirkleistungssteuerung, Blindleistungsregelung, Kommunikation zu allen Systemen, Schutzprüfung & -auslösung soweit über Regler möglich, Plausibilität von Messwerten)
- Anpassung der Konfiguration & Parametrierung des Regler-Bausteins auf Basis des Ist-Verhaltens der Regelungsstrecke
- Abstimmungen vor und während den IBN-Terminen mit den beteiligten Akteuren (z.B. Endkunde, IT, Stationslieferant, Netzbetreiber)
- Dokumentation & Nachbereitung der Inbetriebnahme(n)

Ein typischer Ablauf sieht wie folgt aus:

- 1. Termin:
  Kommunikationstest Herrichtung des Fernzugriffs und sämtlicher Kommunikationsverbindungen
- 2. Termin:
  Vorab-Bittest interner Test und Konfiguration der Anlagenregelung (zugeschaltete EZEs)
- 3. Termin: EVU-Bittest
  Abnahme des Netzbetreibers (EZEs dürfen am Netz bleiben)

Voraussetzungen für die reibungslose Remote-Inbetriebnahme:

- Installierte und betriebsbereite Anlage(n) inkl. aller relevanten Kommunikationsanbindungen (z.B. EZA-Regler, EVU-Gateway und/oder Kunden-FWA, Mess- und Schutzgeräte, Datenlogger)
- auch bei nicht vollständiger Betriebsbereitschaft sämtlicher Systeme, macht es meistens Sinn bereits Teilsysteme im Vorfeld in Betrieb zu setzen
- Funktionstüchtiger Fernzugriff auf die Anlage, dazu muss vom Kunden ein Internetzugang bereitgestellt werden, dies kann wie folgt aussehen (die genaue Umsetzung wird im Projektverlauf besprochen):
- Einsetzen einer Kunden-SIM-Karte in Fernwartungsrouter (APN (Provider) und PIN benötigt)
- Bereitstellung von Kundennetzwerk an Gateway (Portfreigaben: ausgehend UDP-Ports 10104 bis 10106, 123 (ntp) und DNS)
- vollständige Netzwerkverwaltung über Kundennetzwerk (kein energielenker-Router)
- Telefonische Verfügbarkeit eines fachkundigen Ansprechpartners (z.B. Elektrotechniker, Anlagenerrichter) vor Ort zur Durchführung von Kommunikationstests, Montage- und Installationsanpassungen, ggf. notwendigen Schalthandlungen und Messungen und Kon?guration der Drittsysteme (z.B. Datenlogger)
- ein Laptop mit MS-Teams/TeamViewer wird dringend empfohlen
- Es wird um Terminabstimmung min. 10 Werktage im Voraus gebeten.
-
Abrechnung:

- In diesem Projekt werden zur Inbetriebnahme die angegebenen Personenstunden mit einem Automatisierungstechniker kalkuliert
- Die Abrechnung erfolgt auf Basis der kalkulierten Stunden. Sollte sich der tatsächliche IBN-Aufwand erhöhen (z.B. durch fehlende Voraussetzungen oder Verzögerungen), kann der zusätzlichen Aufwand gemäß dem Stundensatz nachträglich abzurechnen.
- kalkuliert sind jeweils ein Kommunikationstest, Vorab-Bittest und EVU-Bittest.
- Reisezeiten und Nebenkosten sind bei Remote-Inbetriebnahme nicht enthalten.
Menge: 16,000 h

**01.01.130 Inbetriebnahme EZA-Regler vor Ort**
Inbetriebnahme EZA-Regler vor Ort

Stundensatz für einen Inbetriebnahmetag (8h) vor Ort inkl. Fahrtstrecke und allen Nebenkosten (Verpflegungsmehraufwand, Fahrtkosten und Übernachtungskosten) zum Einsatzort. Der Techniker ist um 08:00 Uhr auf der Baustelle.
Voraussetzung: Am Inbetriebnahmetag sind die zuständigen Techniker der beteiligten Firmen vor Ort bzw. verfügbar.
Die Abrechnung erfolgt nach dem tatsächlich entstandenen Aufwand.
Menge: 32,000 h

**01.01.140 Integration eines Direktvermarkters**
*** Pauschalposition
Integration eines Direktvermarkters

Integration eines Direktvermarkter. Dazu wird bei dem gewünschten Direktvermarkter als fernwirktechnischer Ansprechpartner (Fernsteuerungsdienstleister) der AN gemeldet. Dem AN wird das vom Direktvermarkter bereitgestellte OpenVPN-Zertifikat bereitgestellt. Klären von Schnittstellen mit Fahrplanaustausch und sonstige technischen Klärungen.
Menge: 1,000 psch

**01.01.150 Spannungs- und Frequenzrelais, NA Schutz nach VDE AR-N**
Spannungs- und Frequenzrelais, NA Schutz nach VDE AR-N 4105

Netz- und Anlagenschutz entsprechend der VDE Anwendungsregeln VDE-AR-N 4105:2011-06 und 4105:2018-11, VDE-AR-N 4110:2018-11. Einhaltung der BDEW-Richtlinie und DIN V VDE 0126-1-1, DIN V VDE V 0126-1-1/A1. Überwachung von Über- und Unterspannung und Frequenz, 10 Minuten-Mittelwert Vektorsprungüberwachung ROCOF, Überwachung des Frequenzgradienten df/dt. Einfehlersicher mit Überwachung der Kuppelschalter Inselnetzüberwachung (passiv). Integrierte 4-stellige Digitalanzeige für Messwerte und Programmierung. Alle Werte am Gerät einstell- und ablesbar. Voreingestellte Grundprogramme entsprechend den Normen und Richtlinien, Digitalanzeige für Messwerte und Programmierung von Grenzwerten. Hysterese und Schaltzeiten für jeden Alarm einzeln einstellbar. MIN/MAX-Speicher für Messwerte, Test-Taste und Simulationsfunktion mit Messung der Schaltzeiten. Integrierter Alarmzähler für 100 Alarme, mit rel. Zeitstempel und Aufzeichnung der Alarmsummenzeit. Schaltausgänge: Ausgangsrelais 2 x 1 Wechsler, Transistorausgänge für Meldung der Schaltursache. Betriebszustands- und Alarmanzeige mit LEDs. Möglichkeit zum Codeschutz für Parameter und Plombierung für Einstellwerte.
Menge: 1,000 St

**01.01.160 Energieflussrelais Pav, e-Überwachung**
Energieflussrelais Pav, e-Überwachung
Mit dem Energieflussrelais Pav, wird der Stromfluss zwischen Verbraucher, Erzeuger und öffentlichem Stromnetz am Netzanschlusspunkt überwacht und geregelt. Das Energieflussrelais dient der Vermeidung einer Einspeisung ins öffentliche Netz und ermöglicht gleichzeitig eine optimale Nutzung der selbst erzeugten Energie. Es kann bis zu zwei Drittel mehr Erzeugungsleistung zulassen, als der Netzanschluss gestattet - sofern diese Mehrleistung im Eigenverbrauch genutzt wird. Durch die präzise Überwachung und schnelle Reaktionszeit wird die Stabilität des Gesamtsystems sichergestellt.

Komfortable Bedienung über integrierten Webserver oder LCD-Klartextdisplay
Einfache Parametrierung und Auswertung über Netzwerkanschluss (Ethernet / Modbus TCP)
Zuschaltung von bis zu 3 Verbrauchern mit Prioritätssteuerung
Teil- oder Komplettabschaltung von Erzeugern bei Überschreitung der zulässigen Einspeiseleistung
Ansteuerung externer Geräte wie Wärmepumpen (SG-Ready) oder Batteriespeicher
Sehr kurze Reaktionszeit (< 200 ms) zur sicheren Netzeinspeisungsbegrenzung
Erhöhte Betriebssicherheit durch präzise Messung und robuste Bauweise
Produkteigenschaften Energieflussrelais Pav,e-Überwachung:

Einfache Montage auf Normschiene 35 mm oder per Schraubbefestigung M4
Messung der Phasen L1/L2/L3 gegen N
Netzwerkanschluss: Ethernet (TCP/IP), Werteabfrage über Modbus TCP
Universal-Steuerspannung: AC/DC 24-270 V
Reaktionszeit: < 200 ms
Erfüllt VDE-AR-N 4105:2018-11
Abmessungen: ca. 140 × 90 × 58 mm (B×H×T),
Einbautiefe ca. 55 mm
Schutzart: Gehäuse IP 30, Klemmen IP 20
Betriebstemperatur: -5 °C bis +70 °C
Menge: 1,000 St

#### Bereich 01.02 KG 441 - Transformator

**Ausführungsbeschreibung 1 Ausführungsbeschreibung Einbringung Transformator**
*Ausführungsbeschreibung Einbringung Transformator*
Für ordnungsgemäßen Transport von größeren Elektrogeräten und Elektroschränken wird in der Südseite des Gebäudes vor dem Traforaum eine befestigte Fläche von 3 bis 4 m Breite benötigt, um eine direkte Einbringung zum Traforaum zu ermöglichen im EG.
Es muss gewährleistet werden, dass ein LKW für Transport einfahren kann.
Dies muss jedoch noch unter Federführung des Bauherrn mit dem Campusnetzbetreiber und dem EVU abgestimmt werden.

Sämtlicher zus. Aufwand für die Einbringung der Komponenten sowie Koordination zwischen den Gewerken ist in die Einheits- preise einzukalkulieren, da dieser nicht gesondert vergütet wird.

**01.02.10 Form-/Hohlprofilstahlkonstruktion Stahl verzinkt**
Form-/Hohlprofilstahlkonstruktion, aus verzinktem Stahl, für Stütz-, Hänge-, Trag- und Sonderbefestigung,
inkl. Antivibrationsunterlagen,
inkl. Transformator-Anschlußkonstruktion
inkl. Fahrschienen /Aufstellung Transformatoren usw.

Arbeitshöhe des Montageortes bis 3,5 m über der Standfläche des hierfür erforderlichen Gerüstes.
Menge: 100,000 kg
Zeitansatz: 0,45

**01.02.20 Befestigungskonstr. Stahl Endverschluss**
STLB-Bau 2024-04 052
Befestigungskonstruktion aus Stahl, für Endverschluss, Ausführung gemäß Zeichnung.
Menge: 8,000 St
Zeitansatz: 0,25

**01.02.30 Innenraum-Endverschluss Uo/U 12/20kV Um 24kV N2XS2Y 3x95RM/16**
STLB-Bau 2024-04 052
Innenraum-Endverschluss DIN VDE 0278-629-1 (VDE 0278-629-1), für Kabel Uo/U 12/20 kV, Um 24 kV, N2XS2Y 3 x 95 RM/16, einschl. systemgebundenem Zubehör.
Menge: 1,000 St
Zeitansatz: 0,70

**01.02.40 Kabelanschluss gerade Uo/U 12/20kV Um 24kV N2XS2Y 3x95RM/16**
Kabelanschluss DIN VDE 0278-629-1 (VDE 0278-629-1), gerade, mit Schraubkontakt, geschirmt, für Kabel Uo/U 12/20 kV, Um 24 kV, N2XS2Y 3 x 95 RM/16, einschl. systemgebundenem Zubehör.
inkl. Transformator-Schutzgehäuse und Querstromlüfter.
Menge: 1,000 St
Zeitansatz: 0,85

**01.02.50 Schwingungsdämpfende Konstr.**
STLB-Bau 2023-04 040
Schwingungsdämpfende Konstruktion
Maße L/B/H in mm
300x300
.
Menge: 8,000 St

**01.02.60 Trockentransformator 1000kVA Ur 20kV Um 24kV 0,4kV Dyn5 Wicklungstemperaturüberwachung**
STLB-Bau 2024-04 052
Trockentransformator DIN EN 50588-1, mit Gießharzummantelung, Bemessungsleistung 1000 kVA, Kurzschlussspannung 6 %, Innenraumaufstellung, Bemessungsspannung für Oberspannungswicklung Ur 20 kV, Um 24 kV, mit Anzapfungen 2 x ± 2,5 %, Bemessungsspannung für Unterspannungswicklung 0,4 kV, Schaltgruppe Dyn 5, mit Endverschluss, mit Einrichtung zur Wicklungstemperaturüberwachung, mit PTC Kaltleiterfühler mit Überwachungsgerät, Klimaklasse C2 DIN EN IEC 60076-11 (VDE 0532-76-11), Brandklasse F1 DIN EN IEC 60076-11 (VDE 0532-76-11).
Menge: 1,000 St
Zeitansatz: 1,08

*Hinweis: Schutzzaun - Berührungsschutz Trafo*

**01.02.70 Schutzgitter Trafo (Berührungsschutz) 1750mm**
Schutzgitter Trafo
Elementbreite: ca. 1750 mm
Elementhöhe: ca. 1806 mm
Horizontale Drahtstärken: 15 x 6 mm Flachstab, 5,5 mm Runddraht
Senkrechte Drahtstärke: 3,5 mm Runddraht
Maschenweite: 19 x 190 mm, punktverschweißt
Materialart: Stahl
Oberflächenfinish: hochwertig pulverbeschichtet
RAL-Farbton: 9005 Mattschwarz
Menge: 3,000 St

**01.02.80 Schutzgitter Trafo (Berührungsschutz) 1000mm**
Schutzgitter Trafo
Elementbreite: ca. 1000 mm
Elementhöhe: ca. 1806 mm
Horizontale Drahtstärken: 15 x 6 mm Flachstab, 5,5 mm Runddraht
Senkrechte Drahtstärke: 3,5 mm Runddraht
Maschenweite: 19 x 190 mm, punktverschweißt
Materialart: Stahl
Oberflächenfinish: hochwertig pulverbeschichtet
RAL-Farbton: 9005 Mattschwarz
Menge: 1,000 St

**01.02.90 Schutzzaun - Eckpfosten**
Schutzzaun - Eckpfosten
Anwendung:  Außenecke (Universal - links / rechts)
Lieferumfang: inklusive 2 x Montageset zur Gitterbefestigung
Systemhöhe: ca. 2000 mm
Profil Maße:  ca. 60 x 40 x 2 x 2000 mm
Fußplatte:  ca. 140 x 140 x 8 mm, 30mm höhenverstellbar, galvanische Verzinkung mit einer Blaupassivierung nach DIN EN ISO 19598
Materialart:  Stahl
Oberflächenfinish: pulverbeschichtet
Standardfarbe des Herstellers ähnlich RAL 1021 Rapsgelb
Menge: 1,000 St

**01.02.100 Schutzzaun - Pfosten**
Schutzzaun - Pfosten
Anwendung:  Anfangs-/Reihen-/Endpfosten
Lieferumfang: inklusive 1 x Montageset zur Gitterbefestigung
Systemhöhe: 2000 mm
Profil Maße:  60 x 40 x 2 x 2000 mm
Fußplatte:  140 x 140 x 8 mm, verzinkt, 30mm höhenverstellbar, galvanische Verzinkung mit einer Blaupassivierung nach DIN EN ISO 19598

Materialart:  Stahl
Oberflächenfinish: pulverbeschichtet
RAL-Farbton 1021 Rapsgelb
Menge: 2,000 St

**01.02.110 Wiederkehrende Prüfungen elektrischer Anlagen und Betriebsmittel Transformator, jährlich**
*** Bedarfsposition ohne GB
Wiederkehrende Prüfungen elektrischer Anlagen und Betriebsmittel.
Instandhaltung der Transformator.
Wartung, Inspektion, Instandsetzung, Umfang gemäß beiliegendem Vertragsmuster, jährlich.
Menge: 1,000 St

#### Bereich 01.03 KG 441 - Raumausstattung

**01.03.10 Sicherheitskennzeichnung D-P010 D-S001 Kunststoff**
STLB-Bau 2023-04 053
Sicherheitskennzeichnung DIN EN ISO 7010 für Mittelspannungsanlage, D-P010 - Schalten verboten - und D-S001 - Es wird gearbeitet -, aus Kunststoff.
Menge: 1,000 St
Zeitansatz: 0,02

**01.03.20 Sicherheitskennzeichnung D-H003 Kunststoff**
STLB-Bau 2023-04 053
Sicherheitskennzeichnung DIN EN ISO 7010 für Mittelspannungsanlage, D-H003 - 5 Sicherheitsregeln -, aus Kunststoff.
Menge: 1,000 St
Zeitansatz: 0,02

**01.03.30 Sicherheitskennzeichnung D-C004 Kunststoff**
STLB-Bau 2023-04 053
Sicherheitskennzeichnung DIN EN ISO 7010 für Mittelspannungsanlage, D-C004 - Warnung vor gefährlicher elektrischer Spannung - Hochspannung, Lebensgefahr -, aus Kunststoff.
Menge: 1,000 St
Zeitansatz: 0,02

**01.03.40 Aushang Berufsgenossenschaft**
STLB-Bau 2023-04 053
Aushang für Mittelspannungsanlage, der Berufsgenossenschaft.
Menge: 1,000 St
Zeitansatz: 0,05

**01.03.50 Aushang Brandbekämpfung**
STLB-Bau 2023-04 053
Aushang für Mittelspannungsanlage, - Merkblatt für die Bekämpfung von Bränden in elektrischen Anlagen und in deren Nähe -.
Menge: 1,000 St
Zeitansatz: 0,05

**01.03.60 Aushang Bestimmungen Starkstromanlagen**
STLB-Bau 2023-04 053
Aushang für Mittelspannungsanlage, - Bestimmungen für den Betrieb von Starkstromanlagen - DIN VDE 0105-100 (VDE 0105-100).
Menge: 1,000 St
Zeitansatz: 0,05

**01.03.70 Aushang Erste-Hilfe-Anltg**
STLB-Bau 2023-04 053
Aushang für Mittelspannungsanlage, - Anleitung zur Ersten Hilfe bei Unfällen -.
Menge: 1,000 St
Zeitansatz: 0,05

**01.03.80 Aushang Sicherheitsregeln**
STLB-Bau 2023-04 053
Aushang für Mittelspannungsanlage, der Sicherheitsregeln.
Menge: 1,000 St
Zeitansatz: 0,05

**01.03.90 Aushang Unfallverhütung**
STLB-Bau 2023-04 053
Aushang für Mittelspannungsanlage, zur Unfallverhütung.
Menge: 1,000 St
Zeitansatz: 0,05

**01.03.100 Spannungsprüfer Wandhalterung bis 30kV**
STLB-Bau 2023-04 052
Spannungsprüfer DIN EN 61243-1 (VDE 0682-411), mit Wandhalterung, für Innen- und Außenbereich, Bemessungsspannung bis 30 kV, Klimakategorie N.
Menge: 1,000 St

**01.03.110 Schutzpl. Wandhalterung bis 30kV**
STLB-Bau 2023-04 052
Schutzplatte DIN VDE 0682-552 (VDE 0682-552), mit Wandhalterung, für Innenbereich, Bemessungsspannung bis 30 kV.
Menge: 1,000 St

**01.03.120 Sicherungszange Wandhalterung bis 30kV**
STLB-Bau 2023-04 052
Sicherungszange DIN VDE V 0681-3 (VDE V 0681-3), mit Wandhalterung, für Innenbereich, Bemessungsspannung bis 30 kV.
Menge: 1,000 St

**01.03.130 Erdungs- Kurzschließvorr. Halterung Betätigungsstange 20kA**
STLB-Bau 2023-04 052
Erdungs- und Kurzschließvorrichtung DIN EN 61230 (VDE 0683-100), 3-polig, einschl. Halterung und Betätigungsstange, Bemessungskurzzeitstrom 20 kA.
Menge: 1,000 St

**01.03.140 Transportwagen**
STLB-Bau 2023-04 052
Transportwagen.
Menge: 1,000 St

**01.03.150 Schaltanlagenunterkonstruktion**
Schaltanlagenunterkonstruktion 10 kN/m2
Menge: 15,000 m²

**01.03.160 Doppelboden Bau-H 700-800mm Kl.5 Einzelstützen UK Stahl verz Stahl Velours**
Konstruktion Fußboden: Doppelboden,
Baustoff, Doppelbodenplatten: Stahl,
Rückseitenbeschichtung Trockenbauplatte: ausgeschlossen,
Unterkonstruktion Trockenbauboden: Einzelstützen,
Baussoff, Unterkonstruktion: Stahl, verzinkt,
Höhenbereich [mm] Aufbau Trockenbauboden: über 700 bis 800,
Elementklasse Doppelboden: 5 (Bruchlast größer gleich 10 kN),
Rastermaße L/B [mm] Doppelboden: 600/600,
Feuerwiderstandsklasse: ausgeschlossen,
Befestigung Unterkonstruktion: kleben und dübeln,
Befestigungsuntergrund Trockenbauarbeiten: Beton,
Baustoff, Bodenbelag: Velours,
Abrechnungseinheit: m².
Menge: 36,000 m2

**01.03.170 Trafoschienen**
Trafoschienen

Trafoschiene aus doppeltem Vierkantrohr 40x40x2mm, inkl. seitlicher Spurbegrenzung aus Flachstahl 40x5mm, feuerverzinkt, Trafogewicht ca. 2,5 to
Menge: 16,000 m

#### Bereich 01.04 KG 442 - PV-Anlage

*Hinweis: Modulbefestigung Erdbebenzone 3*
Modulbefestigung Erdbebenzone 3,
Auslegungsgrundlage unter Berücksichtigung von EZ3,
DIN EN 1998-1/NA:2011-01

Seismikkonstruktion PV-Moduke Pergola
Bestehend aus einer statisch und seismisch ausgelegten Sonderkonstruktion für die Befestigung der jeweiligen PV-Module an die Unterkontruktion im Außenbereich.
Geschlossenes, torsionssteifes Vierkantprofil zur Erstellung von Stahltragwerken als verschraubte Konstruktion für die Aufnahme von Rohren, Kanälen, Kabeltrassen und lasttechnisch geeigneten Elementen.
Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Statische und Seismische Nachweise
Für die gesamte Anlagenhalterung, wie zuvor beschrieben, ist vor Ausführung eine prüffähige Statik vorzulegen.
Hierzu sind Eigenlasten zu berücksichtigen und das Gesamtsystem auf Standsicherheit zu überprüfen. Des Weiteren sind Nachweise über die an den Fußpunkten anliegenden Spannungen zu führen, um Sie dem verantwortlichen Tragwerksplaner vorlegen zu können

**01.04.10 Glas Glas Modul 400W**
Mechanischer Aufbau
- Glas-Glas Laminat mit Aluminiumrahmen
- Abmessungen L x B x D: ca. 1.722 x 1.134 x 35 mm
- Gewicht: ca. 26 kg
- Deckmaterial: gehärtetes Solarglas mit Antireflex-Veredelung, 2 mm
- Verkapselung: Solarzellen in Polymerverkapselung
- Rückseitenmaterial: Gehärtetes Solarglas, partiell schwarz bedruckt (Zellzwischenräume), 2 mm
- Rahmen: eloxiertes Aluminium, schwarz, 35 mm
- Mechanische Belastbarkeit (nach IEC 61215): Soglast bis 2.400 Pa (Sicherheitsfaktor 1,5; Testlast 3.600 Pa), Auflast bis 5.400 Pa (Sicherheitsfaktor 1,5; Testlast 8.100 Pa)
Elektrischer Aufbau
- Solarzellen: 108 Stück, monokristallin, bifazial, PERC-Technologie, 9BB, 182 x 91 mm
- Anschlusstechnik: dezentral, IP68, 3 Bypass-Dioden, 2 Kabel 1,2 m / 4 qmm, Stäubli Electrical MC4 Evo 2 oder Typ MC4 - Steckverbinder (berührungs- und verpolsicher)
- Schutzklasse: II (nach IEC 61140)
- Max. Systemspannung: 1.500 V
- Rückstrombelastbarkeit IR: 20 A
Elektrische Eigenschaften bei STC (1.000 W/qm, 25+/-2°C, AM 1,5)
- Nennleistung Pmax: 395/400 Wp (100 % Plussortierung, +/-5 % Messtoleranz)
- Nennspannung Vmp: 30,2/30,4 V
- Nennstrom Imp: 13,1/13,2 A
- Leerlaufspannung Voc: 37,1/37,2 V
- Kurzschlussstrom Isc: 13,5/13,6 A
- Wirkungsgrad Cm: 20,2/20,5 %
Thermische Eigenschaften
- Betriebstemperaturbereich: -40°C bis+85°C
- Umgebungstemperaturbereich: -40°C bis+45°C
- Temperaturkoeffizient Pmax: -0,33 %/K
- Temperaturkoeffizient Voc: -0,25 %/K
- Temperaturkoeffizient Isc: 0,05 %/K
- NMOT: 44°C
Menge: 496,000 St

**01.04.20 Wechselrichter Photovoltaikanlage 3phasig P 100 kW 2MPP-Tracker IP66 DC-Überspannungsableiter Typ1**
STLB-Bau 2024-04 054
Wechselrichter für Photovoltaikanlage, trafolos, AC-seitig kurzschlussfest, erdschlussüberwacht, DC-seitig einschl. Lasttrennschalter, als Multi-Strang-Wechselrichter, 3-phasig,
Mindestbemessungsleistung '100' kW, 2 Maximum Power Point (MPP) Tracker,
min. Eingangsspannung MPP-Tracker '200' V,
max. Eingangsspannung MPP-Tracker '100' V,
max. nutzbarer Eingangsstrom MPP-Tracker '16' A,
mit Netz- und Schaltüberwachung (ENS), mit Display, mit Einspeisemanagementfunktion, mit Hauptschalter, Gehäuse aus Aluminium, Außenaufstellung, Schutzart IP 66 DIN EN 60529 (VDE 0470-1), Wirkungsgrad mind. 95 %, min. Betriebstemperatur -20 Grad C, max. Betriebstemperatur 50 Grad C, integrierter DC-Überspannungsableiter Typ 1, Ausführung gemäß Einzelbeschreibung,
Einzelbeschreibungs-Nr 'MPP-Tragger / Eingänge pro MPPT 9 / 2
max. Eingangsstrom pro Eingang 16A
Gesamt: 26 A (13+13 A)
Anzeige LED-anzeige, integriertes WLAN + App
Kommunikation: RS485, USB, WLAN, LAN.
inkl. Energiemanagementgerät, Smartmeter inkl. notwenige Wandler, Datenmanager.'
.
Menge: 2,000 St
Zeitansatz: 1,84

**01.04.30 Batteriespeichersystem Master, 4,66kWh + BMS**
Batteriespeichersystem Master
4x Schraubfüße enthalten. Schraubfüße sind in das unterste Batteriemodul (Slave) einzuschrauben.

Leistungsmodul mit enthaltenen 4,66 kWh Batteriekapazität + BMS
3-phasig zu betreiben mit mind. 2 bis max. 8 Slaves (Batteriemodulen) Produkt:
Nennkapazität: 4,66 kWh
Entladetiefe: 90 %
Empfohlener Lade-/Entladestrom: 30 A
Max. Lade-/Entladestrom: 50 A
Spitzenentladestrom: 65 A
Batterietyp: Lithium-Eisen-Phosphat
Abmessungen (BxHxT): 570 x 248 x 380 mm
Gewicht: 44,50 kg
Schutzart: IP65
Anzeige: 6x LED-Indikatoren
Garantie: 10 Jahre
Menge: 4,000 St

**01.04.40 Batteriespeichersystem Slave, 4,66kWh + BMS**
Batteriespeichersystem Slave

Batteriemodul mit 4,66 kWh Kapazität
3-phasig zu betreiben: mit Leistungsmodul und mind. 2 bis max. 8 Slaves (Batteriemodulen)
Nennkapazität: 4,66 kWh
Entladetiefe: 90 %
Empfohlener Lade-/Entladestrom: 30 A
Max. Lade-/Entladestrom: 50 A
Spitzenentladestrom: 65 A Batterietyp: Lithium-Eisen-Phosphat
Abmessungen (BxHxT): 570 x 138 x 380 mm
Gewicht: 39 kg
Schutzart: IP65
Anzeige: 1xLED-Indikator
Garantie: 10 Jahre
Menge: 30,000 St

**01.04.50 DC-Kabel Solar DB+ 6 mm² schwarz EN50618 H1Z2Z2-K 1x6**
STLB-Bau 2024-04 053
Gummischlauchleitung DIN EN 50618 (VDE 0283-618) H1Z2Z2-K 1 x 6, Cu-Zahl 58, Farbton schwarz, Brandklasse Eca DIN EN 13501-6, Arbeitshöhe des Montageortes bis 5,5 m über der Standfläche des hierfür erforderlichen Gerüstes, Gerüst wird gesondert vergütet.
Menge: 5000,000 m
Zeitansatz: 0,04

**01.04.60 PV-Steckverbinder**
PV-Steckverbinder,
passend zu den Steckverbindungen der
angebotenen PV Modulen,
Farbe: schwarz,
Polzahl: 1, Aderquerschnitt min.: 2,5 mm²,
Aderquerschnitt max.: 6 mm²,
Bemessungsspannung: 1100 V DC,
Bemessungsstrom: 40A,
Anschlussart: Federkraft,
Kabeldurchmesser min.: 5,5 mm,
Kabeldurchmesser max.: 8 mm,
Menge: 500,000 St

*Hinweis: Generatorenanschlusskasten Gleich- und Wechselstrom*
Generatorenanschlusskasten Gleich- und Wechselstrom

Die nachfolgend beschrieben Komponenten für die Generatorenanschlusskästen Gleich- und Wechselstrom sind mit den angebotenen Überspannungssschutz ggf. anzupassen.
Das betrifft insbesondere die Größe der Gehäuse.

**01.04.70 Generatoranschlusskasten Gleichstrom**
Generatoranschlusskasten Gleichstrom
GAK_DC bestehend aus:
31 x Leitungsschutzschalter,
31 x DC-Trennschalter,
31 x DC-Überspannungsschutzgerät Typ 1+2 nach DIN EN 50539-11 (VDE 0675-39-11)
1 x DC Schalter
inkl. Gehäuse Schutzgrad IP65
Menge: 1,000 St

**01.04.80 Generatoranschlusskasten Wechselstrom**
Generatoranschlusskasten Wechselstrom
GAK_AC bestehend aus:

5 x Überspannungsschutz SPDs Typ 2 nach
DIN EN 61643-11 (VDE 0675-6-1 1),
5 x Fehlerstromschutzschalter (RCD),
5 x Leitungsschutzschalter,
5 x Netz- und Anlagenschutz und
1 x AC-Schalter.

inkl. Gehäuse Schutzgrad IP65
Menge: 1,000 St

#### Bereich 01.05 KG 442 - UK PV-Anlage

**01.05.10 Statischer Nachweis Unterkonstruktuion der PV Auslegungsgrundlage unter Berücksichtigung von EZ3, DIN EN 1998-1/NA:2011-01**
Statische Berechnung zum Nachweis der Tragfähigkeit der Unterkonstruktion der PV-Anlage auf dem Dach Auslegungsgrundlage unter Berücksichtigung von EZ3,
DIN EN 1998-1/NA:2021-07.
Inklusive Nachweis aller Anschlüsse und Verbindungen der Tragkonstruktion, Stahlbau- Metallbau,
Einschl. Nachweis der Verbindungsmittel für alle in dieser Leistungsbeschreibung erfassten Leistungsumfänge.

Diese ist dem Architekten, dem Statiker und soweit erforderlich, dem Prüfstatiker mit ausreichendem Vorlauf vor Beginn der Arbeiten zur Prüfung vorzulegen;
Einstellen auf der Plattform Dalux und zusätzlich Vervielfältigung in Papier 3x .

Die Prüfkosten des Prüfstatikers  werden vom Bauherrn
übernommen.

Die Unterkonstruktionen sind vordimensioniert und entsprechend ausgeschrieben, da die PV-Anlage jedoch produktneutral ausgeschrieben werden soll ist der tatsächliche Lasteintrag nicht bekannt.
Menge: 1,000 St

**01.05.20 Unterkonstruktion PV-Anlage Dach Auftsellbügel**
*** Bezugsbeschreibung
UK PV-Anlage Dach bestehend aus:
Aufständerungsbügel aus  Aluminium Rechteckprofil, 30*60mm,
Stützenhöhe ca. 156 mm an der tiefen Seite und 356 mm an der hohen Seite.
Länge ca.1,0 m.
Aufstellwinkel 10°.
Befestigung geschraubt über Fussplatte auf Stahl- und Holzträger.
Trennung zw. Fußplatte und Fußpunkt des Aufständerungsbügels mittels Unterlegscheibe aus Gummi.
Menge: 635,000 St

**01.05.30 Aufstellbügel aufStehfalzdeckung**
*** wie Position 01.05.20
Jedoch:
Durchdringungsfreie Befestigung auf Stehfalzdeckung mit Befestigungsklemme.
Menge: 35,000 St

**01.05.40 UK PV-Anlage Dach Aluminiumprofile**
*** Bezugsbeschreibung
UK PV-Anlage Dach

Durchlaufende Profile aus Aluminium zur Aufnahme der PV-  auf Bügel unter modul 40*40
als geschweisste Gitterkonstruktion auf den Aufstellbügeln montiert verschraubt
Menge: 5000,000 m

**01.05.50 UK Lüfterhauben analog**
*** wie Position 01.05.40
jedoch:
Zulage zur Herstellung von Aussparung für  Lüfterhauben.
Herstellen der Aussparungen mittels Wechsel mit den Aluminiumprofilen der Vorposition.
Die Profile werden in der Bezugsposition abgerechnet.
Menge: 6,000 St

#### Bereich 01.06 KG 443 - Niederspannungshauptverteiler, NSHV-AV

*Hinweis: Beschreibung Energieverteiler*
Die stahlblechgekapselte Niederspannungs-Schaltanlage ist als bauartgeprüfte Niederspannungs-Schaltgerätekombination in Mehrfach-Schrankbauform für

Eckaufstellung

anschlussfertig zu liefern.
Die nachfolgenden Beschreibungen sind Kalkulations- und Vertragsbestandteile. Sie sind bei den Beschreibungen der Einzelanlagen und der Betriebsmittel, auch wenn sie nicht mehr im Detail erwähnt werden, zu berücksichtigen.
Aufbau
Die Konfiguration, der mechanische und elektrische Aufbau sowie die Prüfungen sind nach der vom Hersteller vorgegebenen Dokumentation durch den Hersteller selbst oder durch Vertragspartner, die vom Hersteller autorisiert worden sind, durchzuführen.
Gerüst und Umhüllung
Die Gerüstteile sind aus 2,5 mm dicken Stahlblechprofilen mit umlaufenden Lochreihen im Lochraster von 25 mm auszuführen. Die Türen bestehen aus 2 mm dickem Stahlblech, die weiteren Umhüllungsteile bestehen aus 1,5 mm dickem Stahlblech.
Gerüstteile, Dachbleche und Rückwände bestehen aus sendzimirverzinkten Stahlblech. Türen, Seitenwände und Blenden sind in pulverbeschichtetem Stahlblech auszuführen. Alle Gerüstteile sind miteinander zu verschrauben, Verkleidungsteile werden mit gewindeformenden Innentorxschrauben am Gerüst befestigt.
Die Türen sind mit störlichtbogensicheren Verschlüssen auszurüsten und sollen bei Reihenaufstellung der Felder einen Türöffnungswinkel von 125° (Einzelaufstellung 180°) haben. Der Türanschlag ist leicht wechselbar auszuführen, um eine Anpassung an die vorgegebene Fluchtrichtung zu erreichen.
Die Dachbleche der Anlage sind mit einer Druckentlastung zu versehen.

Kabel- und Schienenanschlüsse
Die Kabel- und Schieneneinführung muss von oben und unten möglich sein. Für die Befestigung der Kabel sind Abfangschienen in den Feldern zu montieren.
Sammelschienensystem
Das Sammelschienensystem ist aus elektrolytischem Kupfer zu fertigen.
Sämtliche Sammelschienenverbindungen sind über die gesamte Lebensdauer der Schaltanlage wartungsfrei auszuführen. Das Hauptsammelschienensystem ist hinten  im Feld angeordnet.
Der Einbau von zwei Sammelschienensystemen für gleichzeitigen Betrieb pro Feld muss möglich sein.
Die Neutralleiter- und PEN-Leiterschienen sind den Außenleiterschienen räumlich zugeordnet.
Die Schutzleiterschienen (PE) sind leicht zugänglich im Feld vorn anzuordnen.
Die Sammelschienen sind in jedem Feld nach DIN EN 60446 (VDE 0198) zu kennzeichnen:
Außenleiter:  L1, L2, L3
PE-/PEN-Leiter:  grün / gelb
N-Leiter:  N
Störlichtbogensicherheit
Der Nachweis der Funktion der Störlichtbogenbegrenzung hat nach IEC/TR 61641 durch die Einhaltung der Kriterien 1-7 zu erfolgen.
Transporteinheiten
Alle Felder sind als separate Transporteinheiten auf Holzkufen für Hubwagentransport zu montieren.
Die horizontalen Sammelschienen sind über die gesamte Länge einer Transporteinheit auszuführen.
Am Aufstellungsort sind die Transporteinheiten miteinander zu verbinden. Die Verbindungsstellen der Hauptsammelschienen sind von vorn über Montageöffnungen zugänglich zu machen und nach der Montage berührungssicher abzudecken. Die Anordnung der Felder ist unabhängig von der Lage des Hauptsammelschienensystems und der technischen Ausprägung und frei wählbar.
Beschriftung
Die Feld- und Abgangsbezeichnungen sind mit einem einheitlichen Bezeichnungssystem auszuführen.
Das Bezeichnungssystem ist mit Kunststoffnieten fest auf den Türen anzubringen. Auf der Front der Schaltanlage ist ein Blindschaltbild in schwarzer Farbe darzustellen.

Die Felder verstehen sich geliefert, komplett montiert, einschließlich aller erforderlichen Zubehörmaterialien.

*Hinweis: Konformität und Bauartnachweise*
Im Nachfolgenden wird vorzugsweise auf die internationalen Normen der IEC Bezug genommen. Den dort genannten Bestimmungen ist in vollem Umfang zu entsprechen. Die entsprechenden Nachweise sind bei Abgabe des Angebotes vorzulegen.
Der Hersteller des Energieverteilers hat ein zertifiziertes Qualitätsmanagementsystem nach EN/ISO 9001 und ein zertifiziertes Umweltmanagementsystem nach EN/ISO 14001 zu unterhalten und nachzuweisen.
Die nachstehenden Qualifikationen sind durch die Erklärung der Konformität nachzuweisen:
- Bauartprüfungen gemäß IEC/EN 61439-2 (DIN VDE 660 Teil 600-2)
- Wartungsfreie Sammelschienenverschraubungen
- Berührungsschutz nach DIN EN 50274 (VDE 0660 Teil 514)
- EG-Konformitätserklärung nach EN 45014
- IEC 60831-1, EN 60831-1, selbstheilende Leistungs-Parallelkondensatoren
Der Aufbau der Schaltanlage ist gemäß der EMV-Richtlinie auszuführen (VDE 0100 Teil 444 und VDE 0800-2-548).
Die Kompensationen sind auszuführen nach:
- IEC 61439-2, DIN VDE 0660 Teil 600-2, EN 61439-2
- für Kondensatoren EN 60831 Verträglichkeitspegel Klasse 2 gemäß IEC 61000-2-4, Klasse 2 gemäß EN 61000-2-4
Beim Anschluss von Schienenverteilern ist für die Verbindung der Stromschienensysteme zum Verteiler ein Bauartnachweis durch Prüfung zwingend vorzulegen.
Dem Verteiler ist bei der Auslieferung ein Stücknachweis nach IEC 61439-2, DIN EN 61439-2 (VDE 0660, Teil 600), Abs. 11 beizufügen.

*Hinweis: Technische Daten*
Technische Daten:
Bemessungsbetriebsspannung  Ue: AC 400V/ 50 Hz
Bemessungsisolationsspannung  Ui: bis 1000 V AC
Bemessungsstoßspannungsfestigkeit: 8 kV
Überspannungskategorie: III
Verschmutzungsgrad:  3
Bemessungsbelastungsfaktor: nach IEC 61439-2
  Tabelle 101
Schutzart:  IP40
Aufstellungsart:  Einfront
Aufstellungsort über NN:  bis 2000 m
Umgebungstemperatur:  35 °C
Oberflächenbehandlung:
- Gerüstteile:  sendzimirverzinkt
- Verkleidung:  sendzimirverzinkt
- Seitenwände,Türen,Sockel:  pulverbeschichtet
Farbe:  RAL 7035 oder ähnlich
Steuerspannung:  230 V
Hauptsammelschienen:
Sammelschienensystem:  L1-L3, PEN (isoliert), PE
Auslegung N/PEN:  nicht reduziert
Lage der Hauptsammelschiene: hinten unten
Bemessungsbetriebsstrom der Hauptsammelschiene belüftet:
Ie[A](35°C)  Icw[kA](1 s)
1.630 50
Störlichtbogenaufrüstung gemäß IEC/TR 61641:
keine Anforderungen
Die Steuerspannung beträgt 230 V AC, eine abweichende Steuerspannung ist im Auftragsfall mit dem Auftraggeber zu klären.
Türschließung: Zentralverriegelung mit Doppelbart

*Hinweis: Grundbeschreibung aller Felder*
Der Feldausbau aller Verteilerfelder hat grundsätzlich zu erfolgen mit:
- Rückwand, verzinkt
- Design-Seitenwänden an den Abschlussfeldern rechts und links, pulverbeschichtet
- Feld-zu-Feld-Trennung
- Anreihverbindungssätzen
- Beschriftungsschildern für Geräte und Schaltfelder
- Kabel- und Leitungsanschlusssystemen
- Hauptsammelschienen mit Transporttrennungen
- Querverdrahtungskanälen
- Kabeltrageisen für Kabeleinführungen
- Universalanschlag für Fachtüren

*Hinweis: Einspeise-, Kuppel- u. Abgangsfelder mit offenen Leistungsschaltern*
Das Feld soll aus den folgenden Funktionsräumen bestehen:
- Geräteraum
- Hilfs- bzw. Messgeräteraum
- Kabel- bzw. Schienenanschlussraum
- Sammelschienenraum
- Querverdrahtungsraum
Die Feldbreite ist auf die Baugröße des Leistungsschalters anzupassen (Bemessungsstromstrom 630 A bis 6300 A).
Die Leistungsschalter sind mit elektronischem Überstromauslöser und Primärstromwandler auszurüsten. Leistungsschalter in Einschubtechnik sind im Einschubrahmen auszuführen. Dabei soll innerhalb des Schrankes der Schalter bei geschlossener Tür von der Betriebs-, über Test- zur Trennstellung verfahren werden können. Bei allen 3 vorgegebenen Schalterpositionen muss die Schutzart erhalten bleiben.

*Hinweis: Abgangsfelder für steckbare waagerechte Lasttrennschaltleisten*
Das Feld soll aus den folgenden Funktionsräumen bestehen:
- Sammelschienenraum
- Geräteraum
- Kabelanschlussraum
- Querverdrahtungsraum
Das Austauschen eines Abgangs (Bemessungsstrom bis 630 A) sowie einer Sicherung muss ohne Abschalten der Schaltanlage möglich sein.
Die vertikalen Steckschienen (Außenleiter L1, L2, L3) sind hinten im Feld anzuordnen und mit einem Berührungsschutz prüffingersicher (IP 20B) abzudecken. Die PE-, PEN- bzw. N-Leiterschienen werden im Kabelanschlussraum angebracht. Bei 4-polig geschalteten Netzen ist der N-Leiter den Außenleitern L1, L2, L3 hinten im Feld zuzuordnen.
Der Kabelanschlussraum muss sich auf der rechten Seite befinden und 400 mm breit sein.
Der Geräteraum soll mit bis zu 35 steckbaren Leisten beliebig bestückbar sein. Die Gerätefront der Leiste bzw. Blindabdeckungen mit den Lüftungsöffnungen bilden den Abschluss nach vorne.
Die Leiste ist mit einem zuleitungsseitigen Steckkontakt auszurüsten und abgangsseitig fest angeschlossen.
Zu verwenden sind Lasttrennschalter mit Sicherungen mit Doppelunterbrechung für Kabelabgänge bis 630 A.
Melde- und Messgeräte sind in der Leiste vorzusehen. Die integrierten Stromwandler sind kabelanschlussseitig aufzubauen.
Der Kabelanschluss soll direkt am Schaltgerät erfolgen. Für das Anschellen der Kabel sind Kabeltrageisen vorzusehen.

*Hinweis: Felder für Blindleistungskompensation*
Blindleistungskompensationsfeld in Festeinbautechnik zum Aufbau von verdrosselten oder unverdrosselten Blindleistungsregeleinheiten. Die Aufstellung der Felder kann im Verteilerverbund mit einer durchgehenden Hauptsammelschiene oder separat erfolgen.
Das Schaltfeld soll aus den folgenden Funktionsräumen bestehen:
- Sammelschienenraum
- Geräteraum
- Querverdrahtungsraum
Die Kondensatorbaugruppen sind über Verbindungsschienen elektrisch miteinander zu verbinden. Optional soll das Trennen der Verbindungsschiene zur Hauptsammelschiene über eine Lasttrennschalter-Baugruppe möglich sein.
Für den Einbau der Regler- bzw. Kondensatorbaugruppen soll die gesamte Höhe des Geräteraumes zur Verfügung stehen. Der Geräteraum ist mit einer feldhohen Tür mit Lüftungsschlitzen zu verschließen.
Die Anschlüsse der Baugruppen müssen von vorne zugänglich und überprüfbar sein.
Die Reglerbaugruppe mit Lüfter ist wie folgt auszuführen:
- Leistungsschalter für Steuerspannungsabsicherung
- Lüfterbaugruppe
- Temperaturregler
- Temperaturrelais zum Schutz vor Übertemperatur
Der Blindleistungsregler ist zum Einbau in die Feldtür mit Digitaldisplay vorgesehen:
- Wandleranschluss ../1 A und ../5 A
- Messspannung 200 bis 700 V
- Versorgungsspannung 230 V 50/60 Hz +/-15%
- 12 Ausgangsrelais zum Ansteuern der Kondensatorschütze
- Variabel einstellbare Regelreihe
- Manuelle bzw. automatische C/k-Einstellung
- Soll-cos phi einstellbar von 0,8 ind. bis 0,8 cap.
- Handbetrieb / Automatikbetrieb
- Nullspannungsauslösung nach max. 40 ms
- Klemmen für Störmelderelais (offen bei Fehler)
- Ansprechzeiten: Zuschaltzeit, Abschaltzeit und Entladezeit, parametrierbar von 1 s bis 1200 s
Folgende elektrische Größen sind zu berechnen und anzuzeigen:
Strom, Spannung, Frequenz, Oberschwingungen, THD, Wirkleistung, Scheinleistung, Blindleistung, Blindleistung fehlend zum eingestellten cos phi, Blindleistung zugeschaltet, cos(phi), Summe der Schaltungen je Kondensatorstufe, Gesamteinschaltzeit je Kondensatorstufe, Schaltschranktemperatur
Speicherung folgender Messwerte/Maximalwerte:
Max. Spannung, Wirkleistung, Scheinleistung, Blindleistung, Temperatur, THD für U und I
Sonstige Eigenschaften: geeignet für Vierquadrantenbetrieb
Regler-Varianten (Option):
- RS 232- oder 485-Schnittstelle
- Zusätzliches Melderelais, programmierbar
- Wahlweise für: Lüftersteuerung, Lieferung, Überstrom, Meldung Oberschwingungsgrenzwert
- Fernsteuerung (Master/Slave)
Kondensatorbaugruppe bestehend aus:
- Modulblech
- NH-Sicherungslasttrennschalter
- 60 mm Sammelschienen-Adaptersystem
- NH-Sicherungseinsatz
- Entladedrossel/Widerstand
- MKK-Leistungskondensatoren mit Rundwickeln, eingebaut in Aluminiumbecher, einem selbstheilenden Kunststoffdielektrikum N2 als Imprägniermittel und einer Überdruckabreißsicherung
- Einer Verlustleistung <0,5 W/kvar gemessen an den Anschlussklemmen, bzw. <0,3 W/kvar im Dielektrikum
- Lebensdauer von min. 100.000 h
- Zulässige Überlastung von 1,5 x In
- Kondensatorschütz (unverdrosselt) / Motorschütz mit Hilfskontakten
- Anzahl gemäß Feldbeschreibung:
Verdrosselung gemäß Feldbeschreibung: Drossel mit Eisenkern
- für Grund- und Oberschwingungsströme ausgelegt
- mit linearer Induktivität bis zum 1,7 (7%) / 1,8 (5,67%) fachen Drosselbemessungsstrom Ieff
- mit Temperaturschalter für Isolierstoffklasse T40/H
Für p = 7%:
Verdrosselte Blindleistungs-Regeleinheit
- zur zentralen Kompensation der Blindleistung in Netzen mit einem Anteil nicht-linearer Verbraucher > 20% der Gesamtlast und hoher Eigenerzeugung von Oberschwingungen
- zur Vermeidung von Resonanzen zwischen Kondensatoren und Netzinduktivitäten
- mit einer Absaugung der 5.Oberschwingung bis ca. 30%
- mit einer Absaugung der 7.Oberschwingung bis ca. 15%
- mit ausreichender Sperrwirkung gegenüber Tonfrequenzen > 250 Hz

*Hinweis: Bestückung, Aufbau, Anordnung*
Bestückung, Aufbau und Anordnung der Felder nach den beiliegenden Unterlagen:
X Ansichtsplan
X Grundrisszeichnung
X Übersichtsschaltplan
Die in den Zeichnungen angegebenen Feldbreiten sind Maximalmaße und verbindlich.
Gesamtabmessungen:
Anlagenhöhe: 2.200 mm
Der freie Raum oberhalb der Anlage muss mindestens 400 mm betragen.
Breite: 6.300 mm
Tiefe: 600 mm
Aufstellungsart der Schaltanlage:
X Wandaufstellung
Steuerverdrahtung erfolgt mit PVC schwarz, Querschnitt 1 mm², ohne Aderendbezeichnung.
Alle elektrischen Verbindungen sind in Kupfer auszuführen.

*Hinweis: Dokumentation*
Die Verteileranlage ist nach IEC 617 mit einem CAE-System zu dokumentieren. Anzufertigen sind Stromlaufpläne, Klemmenpläne, maßstabsgerechte Ansichten, Grundrisszeichnungen und Stücklisten.
Die Ausführungspläne sind komplett vor Beginn von Fertigung und Bau zur Einsicht und Genehmigung einzureichen. Der Schaltanlagenbau darf nur auf Basis von freigegebenen Schaltplänen begonnen werden.
Die Lieferung der Dokumentation hat als pdf - Datei im Format A4 zu erfolgen. Die Schlussrevision ist zusätzlich auf Datenträgern in noch abzustimmendem Format (pdf, dxf, dwg, etc.) zu liefern.
Bedienungsanleitungen
Bedienungsanleitungen über Transport, Aufstellung, Anschluss und Inbetriebnahme, Wartung und Entsorgung gehören zum Lieferumfang der Schaltanlage.
Angebotsdokumentation
Dem Angebot sind beizufügen:
- Je Schaltanlage eine Frontansichtszeichnung
- Je Schaltanlage Aufstellungs- und Bodendurchbruchsplan
- Technisches Datenblatt
- Produktschriften
- Bauartnachweise
Auftragsdokumentation
Zum Lieferumfang gehören folgende Dokumentationsunterlagen:
- Stromlaufpläne
- Betriebsanleitungen
- Frontansicht
- Aufstellungs- und Bodendurchbruchsplan
- Geräteliste
- Prüfbescheinigungen

Die Beschriftung von Schaltplänen, Frontansichten usw. erfolgt standardmäßig in deutscher Sprache. Die Beschriftung in anderen Sprachen sowie kundenspezifische Schriftköpfe sind möglich.

*Hinweis: Modelldaten (3D) zur Verwendung im BIM-Prozess*
Zusätzlich zur schriftlichen Dokumentation der Anlage sind 3D-Daten zur geplanten Anlage in einem geeigneten Format (z.B. .RVT (Autodesk Revit), .IFC (Industry Foundation Classes)) bereitzustellen, um diese in das BIM-Modell (BIM = Building Information Modeling) des Bauprojektes einbinden zu können.
Die Verwendung der 3D-Daten im BIM-Prozess trägt durch folgende Faktoren zu einer effizienten und somit nachhaltigen Planung bei:
- Effizientere Planung durch gleichen Informationsstand aller Beteiligten bezüglich der für sie relevanten Informationen
- Möglichkeit zur frühzeitigen, effizienten und präzisen Fehler- und Schwachstellenanalyse im Planungsprozess
- Berücksichtigung von Aspekten bezüglich der Optimierung des Betriebs und der Wartung bereits in der Planungsphase
Zur Bereitstellung der BIM-Daten ist eine Software wie SIMARIS configuration oder SIMARIS project von Siemens oder vergleichbar einzusetzen.

*Hinweis: Lieferumfang*
Der Verteiler wird in zweckmäßigen Transporteinheiten auf Paletten zu geliefert und anschlussfertig zusammengebaut.
Systembedingtes Verbindungs- und Anschlussmaterial ist im Lieferumfang enthalten.
Vor der Lieferung ist ein Aufmaß vom Auftragnehmer (AN) bzgl. der örtlichen Gegebenheiten wie Einbringöffnungen, Transporteinheiten, Gewichte, Rahmenmaße für die Schaltanlage, mögliche Wege usw. aufzunehmen und mit der Bauleitung abzustimmen. Diese Leistungen sind im Lieferumfang enthalten. Ebenfalls ist die Aufstellung der Anlage (z.B. auf Doppelboden) und die Möglichkeiten des Kabelanschlusses vor Ort zu berücksichtigen. Alle Arbeiten sind ca. 4 Wochen vor Beginn anzumelden und mit dem Nutzer / der Bauleitung / dem Auftraggeber abzustimmen.
Die vorgegebenen Anlagenabmessungen sind Maximalmaße und bindend.
Die Anlagenteile sind einschl. aller erforderlichen Prüf- und Abnahmekosten (EVU, Sachverständige etc.) sowie Nebenleistungen zu erbringen.

**01.06.10 Einspeisefeld für offenen Leistungsschalter 3-polig**
Verteilerfeld für Einspeisungen zur Bestückung mit einem offenen Leistungsschalter
3-polig
für 1.600 A,
einschließlich der Hauptsammelschiene gemäß Vorbemerkung, sowie der Feldverschienung des Schalters.
Ausführung: Einschub
Form der inneren Unterteilung: 4b
Anschlussart Einspeisung: Kabel
Kabel-/Schieneneinführung: oben
Das Feld ist standardmäßig mit nachfolgendem Zubehör auszurüsten:
- 1 Stück 3-poliger NH-Sicherungslasttrennschalter, Größe 1, zum Aufbau auf Montageplatte
- 1 Satz NH-Sicherungen
- 1 Stück Ableiterkombination Typ 1+2, Anforderungsklasse B+C, UC 350 V, Schutzbausteine steckbar, 4-polig für TN-S und TT-Systeme mit Fernmeldung, mit thermischer Trennvorrichtung für die Varistoren
- 1 Stück Messung bestehend aus 3 x Wandlern und 1 x Multifunktionsmessgerät für Reiheneinbau auf Hutschiene  mit M-Bus-Schnittstelle
  Multifunktionsmessgerät zur Erfassung elektrischer Basisgrößen, wie z.B. Spannung, Strom, Leistung, etc. sowie Netzqualität (THD). PMD-III gemäß IEC61557-12. Multifunktionale Ein- und Ausgänge für erweiterten Funktionsumfang, und standardmäßiger Modbus TCP-Schnittstelle zur einfachen Integration in überlagerte Softwaresysteme.
  Messwerte (Momentan-, Minimal-, Maximal- und Durchschnittswerte):
  Spannung (UL-L/UL-N), Phasenströme (IL), Neutralleiterstrom (IN)
  Frequenz, Leistungsfaktor, cosPhi
  Wirk-, Blind- und Scheinleistung, Wirk-, Blind- und Scheinenergie je Phase und gesamt
  Bezug und Abgabe
  THD für Spannung (UL-L/UL-N ) und Strom (IL)
  Betriebsstundenzähler zur Überwachung der Verbraucherlaufzeit oder eines Prozesses
  Digitaler Eingang zur Synchronisierung der Leistungsmittelwerte
  Funktionen:
  Numerische und grafische Anzeige von Messwerten
  Intuitive Bedienung durch selbsterklärende Menüs
  Je 2 integrierte, multifunktionale Digital-Ein- und Ausgänge (2DI/2DO)
  Grenzwertüberwachung von bis zu 6 Grenzwerten, programmierbare Logikverknüpfungen
  Farb-LED für Zustandsanzeigen
  Technische Daten:
  Schutzart IP65 (frontseitig, im eingebauten Zustand)
  Versorgungsspannung mit AC/DC-Weitspannungsnetzteil: AC/DC 100 bis 250 V ±10% 50/60 Hz
  Spannungsmessung bei Direktmessung: 57,7/100 bis 400/690 V (IEC), 50/60 Hz (CATIII)
  Strommessung: über externe Stromwandler x/1 A oder x/5 A
  Genauigkeit:
  Nach IEC 62053-22/23, IEC 61557-12
  Klasse 0,5 gemäß IEC 61557-12 für Wirkenergie
  Klasse 0,2 gemäß IEC 61557-12 für Strom und Spannung
  Klasse 0,5S gemäß IEC62053-22 für Wirkenergie
  Anzeige: 72 mm x 54 mm großes Grafik-LC-Display
  Schnittstellen und Kommunikation:
  2 integrierte switched Ethernet-Schnittstellen
  Protokolle: Modbus TCP, HTTP (Webserver), DHCP, SNTP
  Integrierter Webserver zur Ansicht und Auswertung der Messwerte
- 2 Stück 3-poliger Motorschutzschalter Baugröße S 00
- 3 Stück DIAZED Sicherungen 25 / 6 A mit Sockel, Passeinsatz und Schraubkappe
- 1 Stück Leitungsschutzschalter, 2-polig 6 A, 1 S + 1 Ö
- 1 Stück Thermistorschutzgerät als Kombigerät für Trafowarnung und Auslösung
- Mitnahmeschaltung MS-/NS-Anlagen inkl. Verkabelung
Klemmen für Erfassung, Steuerung und Überwachung von Meldungen und Auslösungen sind einzurechnen.
Feldbreite: 600 mm
Menge: 1,000 St

**01.06.20 Abgangsfeld für offenen Leistungsschalter 3-polig**
Verteilerfeld für Abgänge zur Bestückung mit einem offenen Leistungsschalter
3-polig
für 630 A,
einschließlich der Hauptsammelschiene gemäß Vorbemerkung, sowie der Feldverschienung des Schalters.
Ausführung: Einschub
Form der inneren Unterteilung: 4b
Anschlussart Abgang: Kabel
Kabel-/Schieneneinführung: oben
Das Feld ist standardmäßig mit nachfolgendem Zubehör auszurüsten:
- 1 Stück Messung bestehend aus 3 x Wandlern und 1 x Multifunktionsmessgerät für Reiheneinbau auf Hutschiene 6TE, Siemens PAC 2200 mit M-Bus-Schnittstelle
  Multifunktionsmessgerät für Fronttafeleinbau zur Erfassung elektrischer Basisgrößen, wie z.B. Spannung, Strom, Leistung, etc. sowie Netzqualität (THD). PMD-III gemäß IEC61557-12. Multifunktionale Ein- und Ausgänge für erweiterten Funktionsumfang, und standardmäßiger Modbus TCP-Schnittstelle zur einfachen Integration in überlagerte Softwaresysteme.
  Messwerte (Momentan-, Minimal-, Maximal- und Durchschnittswerte):
  Spannung (UL-L/UL-N), Phasenströme (IL), Neutralleiterstrom (IN)
  Frequenz, Leistungsfaktor, cosPhi
  Wirk-, Blind- und Scheinleistung, Wirk-, Blind- und Scheinenergie je Phase und gesamt
  Bezug und Abgabe
  THD für Spannung (UL-L/UL-N ) und Strom (IL)
  Betriebsstundenzähler zur Überwachung der Verbraucherlaufzeit oder eines Prozesses
  Digitaler Eingang zur Synchronisierung der Leistungsmittelwerte
  Funktionen:
  Numerische und grafische Anzeige von Messwerten
  Intuitive Bedienung durch selbsterklärende Menüs
  Je 2 integrierte, multifunktionale Digital-Ein- und Ausgänge (2DI/2DO)
  Grenzwertüberwachung von bis zu 6 Grenzwerten, programmierbare Logikverknüpfungen
  Farb-LED für Zustandsanzeigen
  Technische Daten:
  Schutzart IP65 (frontseitig, im eingebauten Zustand)
  Versorgungsspannung mit AC/DC-Weitspannungsnetzteil: AC/DC 100 bis 250 V ±10% 50/60 Hz
  Spannungsmessung bei Direktmessung: 57,7/100 bis 400/690 V (IEC), 50/60 Hz (CATIII)
  Strommessung: über externe Stromwandler x/1 A oder x/5 A
  Genauigkeit:
  Nach IEC 62053-22/23, IEC 61557-12
  Klasse 0,5 gemäß IEC 61557-12 für Wirkenergie
  Klasse 0,2 gemäß IEC 61557-12 für Strom und Spannung
  Klasse 0,5S gemäß IEC62053-22 für Wirkenergie
  Anzeige: 72 mm x 54 mm großes Grafik-LC-Display
  Schnittstellen und Kommunikation:
  2 integrierte switched Ethernet-Schnittstellen
  Protokolle: Modbus TCP, HTTP (Webserver), DHCP, SNTP
  Integrierter Webserver zur Ansicht und Auswertung der Messwerte
- 1 Stück 3-poliger Motorschutzschalter Baugröße S 00
Klemmen für Erfassung, Steuerung und Überwachung von Meldungen und Auslösungen sind einzurechnen.
Feldbreite: 600 mm
Menge: 1,000 St

**01.06.30 Abgangsfeld für offenen Leistungsschalter 3-polig**
Verteilerfeld für Abgänge zur Bestückung mit einem offenen Leistungsschalter
3-polig
für 630 A,
einschließlich der Hauptsammelschiene gemäß Vorbemerkung, sowie der Feldverschienung des Schalters.
Ausführung: Einschub
Form der inneren Unterteilung: 4b
Anschlussart Abgang: Kabel
Kabel-/Schieneneinführung: oben
Das Feld ist standardmäßig mit nachfolgendem Zubehör auszurüsten:
- 1 Stück Messung bestehend aus 3 x Wandlern und 1 x Multifunktionsmessgerät für Reiheneinbau auf Hutschiene  mit M-Bus-Schnittstelle
  Multifunktionsmessgerät zur Erfassung elektrischer Basisgrößen, wie z.B. Spannung, Strom, Leistung, etc. sowie Netzqualität (THD). PMD-III gemäß IEC61557-12. Multifunktionale Ein- und Ausgänge für erweiterten Funktionsumfang, und standardmäßiger Modbus TCP-Schnittstelle zur einfachen Integration in überlagerte Softwaresysteme.
  Messwerte (Momentan-, Minimal-, Maximal- und Durchschnittswerte):
  Spannung (UL-L/UL-N), Phasenströme (IL), Neutralleiterstrom (IN)
  Frequenz, Leistungsfaktor, cosPhi
  Wirk-, Blind- und Scheinleistung, Wirk-, Blind- und Scheinenergie je Phase und gesamt
  Bezug und Abgabe
  THD für Spannung (UL-L/UL-N ) und Strom (IL)
  Betriebsstundenzähler zur Überwachung der Verbraucherlaufzeit oder eines Prozesses
  Digitaler Eingang zur Synchronisierung der Leistungsmittelwerte
  Funktionen:
  Numerische und grafische Anzeige von Messwerten
  Intuitive Bedienung durch selbsterklärende Menüs
  Je 2 integrierte, multifunktionale Digital-Ein- und Ausgänge (2DI/2DO)
  Grenzwertüberwachung von bis zu 6 Grenzwerten, programmierbare Logikverknüpfungen
  Farb-LED für Zustandsanzeigen
  Technische Daten:
  Schutzart IP65 (frontseitig, im eingebauten Zustand)
  Versorgungsspannung mit AC/DC-Weitspannungsnetzteil: AC/DC 100 bis 250 V ±10% 50/60 Hz
  Spannungsmessung bei Direktmessung: 57,7/100 bis 400/690 V (IEC), 50/60 Hz (CATIII)
  Strommessung: über externe Stromwandler x/1 A oder x/5 A
  Genauigkeit:
  Nach IEC 62053-22/23, IEC 61557-12
  Klasse 0,5 gemäß IEC 61557-12 für Wirkenergie
  Klasse 0,2 gemäß IEC 61557-12 für Strom und Spannung
  Klasse 0,5S gemäß IEC62053-22 für Wirkenergie
  Anzeige: 72 mm x 54 mm großes Grafik-LC-Display
  Schnittstellen und Kommunikation:
  2 integrierte switched Ethernet-Schnittstellen
  Protokolle: Modbus TCP, HTTP (Webserver), DHCP, SNTP
  Integrierter Webserver zur Ansicht und Auswertung der Messwerte
- 1 Stück 3-poliger Motorschutzschalter Baugröße S 00
Klemmen für Erfassung, Steuerung und Überwachung von Meldungen und Auslösungen sind einzurechnen.
Feldbreite: 400 mm
Menge: 1,000 St

**01.06.40 Abgangsfeld für steckbare waagerechte Lasttrennschaltleisten**
Abgangsfeld
Verteilerfeld für den Einbau von waagerechten Lasttrennschalterleisten in Stecktechnik,
einschließlich der Hauptsammelschiene gemäß Vorbemerkung, sowie der notwendigen Steckschiene zum Aufbau der Leisten und sämtlichem Befestigungsmaterial, der Abdeckung zum Sammelschienenraum, dem Kabelanschlussraum und der Anschlussraumtür.
Form der inneren Unterteilung: 4b
Feldbreite: 1.000 mm
Menge: 3,000 St

**01.06.50 Kompensationsfeld**
Verteilerfeld einschließlich der Hauptsammelschiene gemäß Vorbemerkung, für eine automatisch geregelte Blindleistungskompensation in Festeinbautechnik bis max. 600 kvar. Die vertikalen Feldverteilschienen (L1 - L3) sind Bestandteil der Blindleistungsregeleinheiten und werden fortlaufend über den gesamten Geräteraum aufgebaut.
Verdrosselungsgrad: 7%, TF >250Hz
Form der inneren Unterteilung: 1
Feldbreite: 800 mm
Ausgerüstet mit:
X Lasttrennschalter als Gruppenschalterbaugruppe
Anschluss an das Hauptsammelschienensystem
3-poligem Sicherungslasttrennschalter, Schütz, verlustarmen, trockenen MKK-Kondensatoren mit selbstheilendem Dielektrium und Entladeeinrichtung
Bemessungsbetriebsspannung: 400 V AC
Bemessungsleistung:

X 250 kvar (1x50 + 2x (2x50) kvar)
Menge: 1,000 St

**01.06.60 Feld mit zentralem Erdungspunkt "ZEP"**
Verteilerfeld einschließlich der Hauptsammelschiene gemäß Vorbemerkung inklusive "Zentraler Erdungspunkt".
Verschaltung des zentralen Erdungspunktes gemäß vorliegendem Schaltbild. Das Feld ist komplett mit allen Feld- und Sammelschienenanteilen anzubieten.
Für den PEN-Leiter ist die Stromtragfähigkeit, für die PE-Leiter die Kurzschluss-Stromtragfähigkeit rechnerisch nachzuweisen. An der PE-Schiene erfolgt der komplette Leiteranschluss des Hauptpotentialausgleiches und des Fundamenterders.
Form der inneren Unterteilung: 2b
Bestückung:
- 1 Stück Stromschiene als PEN-Leiter mit Isolierung gegenüber Erde, aus Flachkupfer (bemessen für den max. auftretenden 1-poligen Strom der Gesamtanlage)
- 1 Stück Stromschiene als Aufteilungsbrücke zwischen PEN-Schiene und nachstehend genannter PE-Schiene aus Flachkupfer (bemessen für die Gesamtanlage gemäß IEC 61439-1, DIN EN 61439-1 (VDE 660 Teil 600)), lagerichtig verkröpft und mit beiden Schienen (PEN / PE) verbunden und mit Aufschiebewandler als Messwertgeber für die Differenzstromüberwachung dieser Aufteilungsbrücke, abgestimmt für eine Differenzstromerfassung 10 A bis 100 A, überlastbar bis 1.000 A. Ausgang abgestimmt auf nachstehend genannte Auswerteeinheit.
- 1 Stück Stromschiene als PE-Leiter aus Flachkupfer (bemessen für die Gesamtanlage gemäß IEC 61439-1, DIN EN 61439-1 (VDE 660 Teil 600).
- 1 Stück Steuerspannungsversorgung, AC 230 V / DC 24 V, 5 A, einschließlich erforderlicher Absicherung.
- 1 Stück Differenzstrom-Überwachungsrelais für die Fehlerstromerfassung im vorbeschriebenen zentralen Erdungspunkt.
  Technische Daten:
  Bemessungsbetriebsspannung Ue: 230 V AC
  Differenzstrom: 30 mA bis 30 A
  Melderelais: einstellbar mit Zeitverzögerung 0-10 s und 2 Wechsler
  Prüf-/Löschtaste: intern/extern
  Differenzstromanzeige: 0 bis 100 %, digital parametrierbar, mit LC-Display
  Spannungsunabhängige Messwerterfassung über externen Wandler mit Anschlussüberwachung
Werksmäßig parametriert liefern und in der AV-Hauptverteilung betriebsfertig montieren.
Pauschal diverses Kleinmaterial (Verdrahtungskanäle, Klemmen, Messtrennklemme etc.) einschließlich aller feldinternen Steuerleitungen und notwendigem Zubehör.
Kabelanschlussraum für von unten ankommende Kabelsysteme.
Breite: 200 mm
Menge: 1,000 St

**01.06.70 Eckfeld**
Eckfeld mit Hauptsammelschienen gemäß Vorbemerkung, passend für 600 mm tiefe Felder.
Menge: 1,000 St

*Hinweis: Unterverteilung*

*Hinweis: Vorbemerkung Wandverteiler bis 400 A*
Das bauartgeprüfte Schrankgehäuse nach IEC 61439-1/-2/-3, DIN VDE 0603-1, für den Einbau von schrankhohen Schnellmontagebausätzen oder Einbausätzen für den projektbezogenen Ausbau.
Die Maßnorm nach DIN 43880 zum Aufbau einer Verteileranlage der Schutzklasse 1 oder Schutzklasse 2 mit Bemessungsstrom bis 400 A und einer Bemessungsspannung 690 V / 40 bis 60 Hz.
Schutzarten nach DIN EN 60529 für Aufputz IP 43 mit Tür und IP 55 mit Tür sowie Unterputz IP 31D mit Tür und integriertem Blendrahmen.
Das Gehäuse ist aus Stahlblech mit elektrolytisch verzinkter Oberfläche sowie pulverbeschichtet mit Glattlack (RAL 9016).
Das Feldgrößenrastermaß der Einbausätze für den Innenausbau beträgt 150 mm x 250 mm.
Je Hutschiene beträgt der Reihenabstand 125 mm oder 150 mm.

*Hinweis: Modelldaten (3D) zur Verwendung im BIM-Prozess*
Zusätzlich zur schriftlichen Dokumentation der Anlage sind 3D-Daten zur geplanten Anlage in einem geeigneten Format (z.B. .RVT (Autodesk Revit), .IFC (Industry Foundation Classes)) bereitzustellen, um diese in das BIM-Modell (BIM = Building Information Modeling) des Bauprojekts einbinden zu können.
Die Verwendung der 3D-Daten im BIM-Prozess trägt durch folgende Faktoren zu einer effizienten und somit nachhaltigen Planung bei:
- Effizientere Planung durch gleichen Informationsstand aller Beteiligten bezüglich der für sie relevanten Informationen
- Möglichkeit zur frühzeitigen, effizienten und präzisen Fehler- und Schwachstellenanalyse im Planungsprozess
- Berücksichtigung von Aspekten bezüglich der Optimierung des Betriebs und der Wartung bereits in der Planungsphase
Zur Bereitstellung der BIM-Daten ist eine Software wie SIMARIS project von Siemens oder vergleichbar einzusetzen.

**01.06.80 Wandverteiler aus Stahlblech bis 400 A**
Wandverteiler aus Stahlblech
- Bemessungsstrom bis 400 A
- Bemessungsspannung bis 690 V / 40 bis 60 Hz
- Seitenwände/Dach-Bodenblech einzeln austauschbar
- Türen wahlweise rechts oder links anschlagbar, Türöffnungswinkel 180°, ab Breite 750 mm / 800 mm wird eine Doppeltür geliefert
- 2-Punkt-Verriegelung mit eingebautem Stangenschloss und Türschwenkhebel, auf Wunsch austauschbare Schließsysteme
- Aufputz, Schutzart IP 43: pro Feldbreite zugangsseitig unten ein 1-Komponenten-Flansch, abgangsseitig oben ein 2-Komponenten-Flansch
  Aufputz, Schutzart IP 55: pro Feldbreite zugangs-/ abgangsseitig je ein 2-Komponenten-Flansch
- Lieferform Leerschrank als Flat Pack (Aufputz Schutzart IP 43) oder als vormontierter Leerschrank Schutzart IP 55
- Sonderlackierung auf Anfrage möglich
Schutzart:  X IP 55
Schutzklasse:  X 1
Breite in mm (Außenmaß):  800
Höhe in mm (Außenmaß):  1.100
Tiefe in mm:  210
Platzreserve (%):  20
Platzreserve Klemmbereich (%): 30
Notwendige Einbausätze, Reihenklemmen und Zubehör sind für die nachfolgenden Geräte vorzusehen.

- 1 Stck Kompaktleistungsschalter, 160 A (Größe 160 A), 36 kA, 3P, LI
- 1 Stck SPD Typ 2, 3+N/PE, Uc 350 V AC, Fernmeldekontakt: Ja
- 1 Stck Lasttrennschalter, 250 A, BG: 3, 3P, 1000 V AC, 440 V / 3 Strombahnen in Reihe DC
- 1 Stck Leitungsschutzschalter, 10 kA, 25 A, 3P, B
- 1 Stck Leitungsschutzschalter, 15 kA, 50 A, 3P, B
- 1 Stck Leitungsschutzschalter, Hochstrom, 10 kA, 100 A, B, 3P
- 6 Stck Leitungsschutzschalter, 15 kA, 32 A, 3P, B
- 1 Stck Leitungsschutzschalter, 10 kA, 63 A, 3P, C
- 1 Stck Leitungsschutzschalter, 15 kA, 16 A, 3P, B
Menge: 1,000 St

#### Bereich 01.07 KG 443 - Niederspannungshauptverteiler, Einbaugeräte

**Ausführungsbeschreibung 2 Standardbesch Anforderung Einbaugerät einheitl.Bauform**
*Standardbesch Anforderung Einbaugerät einheitl.Bauform*
STLB-Bau 2023-04 054
Bei Einbaugeräten für Installationsverteiler und Schaltanlagen jeweils eine einheitliche Bauform eines Fabrikates verwenden. Die Kosten für anteilige Verdrahtungskanäle, Verdrahtung, Hilfs- und Verbindungsschienen in Installationskleinverteilern, Zählerplätzen, Installationsverteilern, Schaltanlagen und Rangierverteilern sind mit den Einheitspreisen abgegolten.

**01.07.10 Leistungsschalter MCCB 3-polig 250A 400/415VAC Kat.A**
STLB-Bau 2023-04 054
Leistungsschalter für Wechselstrom DIN EN 60947-2 (VDE 0660-101), Kompaktbauweise (MCCB), 3-polig, Bemessungsbetriebsstrom 250 A, Bemessungsbetriebsspannung 400/415 V AC bei 50/60 Hz, Gebrauchskategorie A, fingersicher DIN EN 50274 (VDE 0660-514), mit Motorantrieb, synchronisierfähig, Bemessungsbetätigungsspannung 24 V AC, elektrische Schaltspielzahl 500.
Menge: 1,000 St
Zeitansatz: 0,45

**01.07.20 Blindleistungsregler**
Elektronischer Blindleistungsregler mit Mikroprozessor
- Wandleranschluss x/1 A und x/5 A
- 12 Ausgangsrelais zum Ansteuern der Kondensatorschütze in variabler Regelreihe
- Automatische C/k-Wert-Einstellung
- Einstellbarer Soll-cos phi von 0,8 ind. bis 0,8 kap. und Schaltzeiten 5 s bis 1200 s
- Störmeldekontakt
- Hand- /Automatikbetrieb
Menge: 1,000 St

**01.07.30 Offener Leistungsschalter, 3P, Einschubschalter, 1600 A, 66 kA, ETU LSI, Display, Drehkodierschalter, ready4COM**
Offener Leistungsschalter nach IEC 60947-2,
DIN VDE 0660 Teil 101, IEC 60068-2-30
- Polzahl: 3
- Bemessungsbetriebsspannung Ue: bis AC 690 V
- Bemessungsfrequenz: 50 / 60 Hz
- Bemessungsstrom In: 1600 A
- Elektronische Auslöseeinheit: LSI-Funktion, inklusive Neutralleiterschutz
- Einbauart / Anschluss: Einschubschalter / Hauptanschluss, Anschlussflansch
- Bemessungsgrenzkurzschluss-Ausschaltvermögen Icu:
  66 kA, bei 500 V
  50 kA, bei 690 V
- Zulässige Umgebungstemperatur (für Gerät inklusive aller Zubehöre und elektronischen Komponenten): -40 °C bis 70 °C
- kein Derating bis 70 °C Umgebungstemperatur; im eingebauten Zustand ist das Derating gemäß der Schaltanlagennorm DIN EN (IEC) 61439 zu berücksichtigen
Elektronische Auslöseeinheit, mit Farbdisplay (grafikfähig),
- L: Überlastschutz LT
  ein-/ausschaltbar, Kennlinie umschaltbar von I²t-Charakteristik auf I4t-Charakteristik
  Stromeinstellwert Ir: 0,4 bis 1,0 x In
  Auslösezeit tr (I²t): 1 bis 25 s
  Auslösezeit tr (I4t): 0,5 bis 5 s
  thermisches Gedächtnis ein-/ausschaltbar
  Überlastvoralarm PAL ein-/ausschaltbar
- S: kurzverzögerter Kurzschlussschutz ST
  ein-/ausschaltbar, Kennlinie umschaltbar von Standard- auf I²t-Charakteristik
  Stromeinstellwert Isd: 0,6 x In bis 0,8 x Icw
  Auslösezeit tsd: 0,08 bis 0,4 s
- I: unverzögerter Kurzschlussschutz INST
  ein-/ausschaltbar
  Stromeinstellwert Ii: 1,5 x In bis 0,8 x Ics
- Neutralleiterschutz mit Überlast- und Kurzschlussschutz
  ein-/ausschaltbar
  Stromeinstellwert IN: 0,2 bis 2,0 x In
  Überlastvoralarm PAL ein-/ausschaltbar
- G: Erdschlussschutz GF
  optional, durch Tausch des Funktionsmoduls nachrüstbar
- DAS+ (Dynamic Arc Sentry): Wartungsmodus zum Schutz von Bedien- und Wartungspersonal
- Bedienen über PC (Windows) und Smartphone/Tablet (Android, iOS) über eine modulare USB-C- und abschaltbare Bluetooth-Schnittstelle
- Einstellung über Drehkodierschalter und/oder über Farbdisplay und Funktionstasten
- Parametrierbarer digitaler Ein- und Ausgang am Leistungsschalter, einsetzbar als "Lebenskontakt (Life contact)"
- Ständige Selbstüberwachung
- Integrierter Selbsttest
- Ereignisspeicher mit Zeitstempel
- LED-Anzeige für
  Betriebsbereitschaft der elektronischen Auslöseeinheit
  Zweistufige Überlastwarnmeldung mit einstellbarer Alarmschwelle
  Auftretende Störung oder Ereignis
  Anzeige des aktiven Wartungsmodus DAS+ des Leistungsschalters
  Anzeige des letzten Auslösegrundes
- Mechanische Rücksetzung oder optionale Fern-Rücksetzung der Wiedereinschaltsperre nach Schutzauslösung
- Vorbereitung für Kommunikation (ready4COM)
Anschluss der Hilfs- und Steuerstromkreise mit Push-in-Technologie

Antrieb, Hilfsschalter (AUX): Hand- und Motorantrieb (M) 24 bis 30 V DC, Meldeschalter Speicherzustand und Einschaltbereitschaft, Hilfsschalter 2S + 2Ö, bei Motorantrieb mit integriertem Speicherzustandmeldeschalter (1 S), mit Ausgelöst-Meldeschalter (1 W)
Einschaltmagnet, Fernrücksetzmagnet: Einschaltmagnet (CC) 100% ED, 24 bis 30 V DC, für Dauerbetrieb geeignet, ohne Fernrücksetzmagnet (RR)
1. Hilfsauslöser: Spannungsauslöser (ST) 100% ED, 24 bis 30 V DC, für Dauerbetrieb geeignet
2. Hilfsauslöser: Spannungsauslöser (ST2) 100% ED, 24 bis 30 V DC, für Dauerbetrieb geeignet
- Lebensdauer (einschließlich aller eingebauten Komponenten und Zubehöre):
  elektrische Lebensdauer (Schaltspiele), bei 690 V, mit Wartung, typisch: 30000
  mechanische Lebensdauer (Schaltspiele), mit Wartung, typisch: 30000
- Anwenderseitig auswechselbare Hauptkontakte mit Kontaktbrandanzeige
- Kundenseitiger Austausch und Anpassung der elektronischen Auslöseeinheit an geänderte Lastverhältnisse und Kommunikationsanwendungen möglich.
- bei Einschubtechnik:
  integrierter Positions-Meldeschalter
  Nennstromkodierung zwischen Leistungsschalter und Einschubrahmen
  Shutter am Einschubrahmen
  Kurbel unverlierbar im Leistungsschalter integriert
S07= Abschließvorrichtung gegen unbefugtes Einschalten im Bedienpult (Netztrenneinrichtung), Einbausatz für Bügelschlösser (Bügelschlösser nicht enthalten), für Festeinbau und Einschub
T40= Türdichtungsrahmen für Schutzart IP41, mit Arbeitsstromauslöser
Menge: 1,000 St

**01.07.40 Offener Leistungsschalter, 3P, Einschubschalter, 630 A, 66 kA, ETU LSI, Display, Drehkodierschalter, ready4COM**
Offener Leistungsschalter nach IEC 60947-2,
DIN VDE 0660 Teil 101, IEC 60068-2-30
- Polzahl: 3
- Bemessungsbetriebsspannung Ue: bis AC 690 V
- Bemessungsfrequenz: 50 / 60 Hz
- Bemessungsstrom In: 630 A
- Elektronische Auslöseeinheit: LSI-Funktion, inklusive Neutralleiterschutz
- Einbauart / Anschluss: Einschubschalter / Hauptanschluss, Anschlussflansch
- Bemessungsgrenzkurzschluss-Ausschaltvermögen Icu:
  66 kA, bei 500 V
  50 kA, bei 690 V
- Zulässige Umgebungstemperatur (für Gerät inklusive aller Zubehöre und elektronischen Komponenten): -40 °C bis 70 °C
- kein Derating bis 70 °C Umgebungstemperatur; im eingebauten Zustand ist das Derating gemäß der Schaltanlagennorm DIN EN (IEC) 61439 zu berücksichtigen
Elektronische Auslöseeinheit, mit Farbdisplay (grafikfähig),
- L: Überlastschutz LT
  ein-/ausschaltbar, Kennlinie umschaltbar von I²t-Charakteristik auf I4t-Charakteristik
  Stromeinstellwert Ir: 0,4 bis 1,0 x In
  Auslösezeit tr (I²t): 1 bis 25 s
  Auslösezeit tr (I4t): 0,5 bis 5 s
  thermisches Gedächtnis ein-/ausschaltbar
  Überlastvoralarm PAL ein-/ausschaltbar
- S: kurzverzögerter Kurzschlussschutz ST
  ein-/ausschaltbar, Kennlinie umschaltbar von Standard- auf I²t-Charakteristik
  Stromeinstellwert Isd: 0,6 x In bis 0,8 x Icw
  Auslösezeit tsd: 0,08 bis 0,4 s
- I: unverzögerter Kurzschlussschutz INST
  ein-/ausschaltbar
  Stromeinstellwert Ii: 1,5 x In bis 0,8 x Ics
- Neutralleiterschutz mit Überlast- und Kurzschlussschutz
  ein-/ausschaltbar
  Stromeinstellwert IN: 0,2 bis 2,0 x In
  Überlastvoralarm PAL ein-/ausschaltbar
- G: Erdschlussschutz GF
  optional, durch Tausch des Funktionsmoduls nachrüstbar
- DAS+ (Dynamic Arc Sentry): Wartungsmodus zum Schutz von Bedien- und Wartungspersonal
- Bedienen über PC (Windows) und Smartphone/Tablet (Android, iOS) über eine modulare USB-C- und abschaltbare Bluetooth-Schnittstelle
- Einstellung über Drehkodierschalter und/oder über Farbdisplay und Funktionstasten
- Parametrierbarer digitaler Ein- und Ausgang am Leistungsschalter, einsetzbar als "Lebenskontakt (Life contact)"
- Ständige Selbstüberwachung
- Integrierter Selbsttest
- Ereignisspeicher mit Zeitstempel
- LED-Anzeige für
  Betriebsbereitschaft der elektronischen Auslöseeinheit
  Zweistufige Überlastwarnmeldung mit einstellbarer Alarmschwelle
  Auftretende Störung oder Ereignis
  Anzeige des aktiven Wartungsmodus DAS+ des Leistungsschalters
  Anzeige des letzten Auslösegrundes
- Mechanische Rücksetzung oder optionale Fern-Rücksetzung der Wiedereinschaltsperre nach Schutzauslösung
- Vorbereitung für Kommunikation (ready4COM)
Anschluss der Hilfs- und Steuerstromkreise mit Push-in-Technologie

Antrieb, Hilfsschalter (AUX): Hand- und Motorantrieb (M) 24 bis 30 V DC, Meldeschalter Speicherzustand und Einschaltbereitschaft, Hilfsschalter 2S + 2Ö, bei Motorantrieb mit integriertem Speicherzustandmeldeschalter (1 S), mit Ausgelöst-Meldeschalter (1 W)
Einschaltmagnet, Fernrücksetzmagnet: Einschaltmagnet (CC) 100% ED, 24 bis 30 V DC, für Dauerbetrieb geeignet, ohne Fernrücksetzmagnet (RR)
1. Hilfsauslöser: Spannungsauslöser (ST) 100% ED, 24 bis 30 V DC, für Dauerbetrieb geeignet
2. Hilfsauslöser: Spannungsauslöser (ST2) 100% ED, 24 bis 30 V DC, für Dauerbetrieb geeignet
- Lebensdauer (einschließlich aller eingebauten Komponenten und Zubehöre):
  elektrische Lebensdauer (Schaltspiele), bei 690 V, mit Wartung, typisch: 30000
  mechanische Lebensdauer (Schaltspiele), mit Wartung, typisch: 30000
- Anwenderseitig auswechselbare Hauptkontakte mit Kontaktbrandanzeige
- Kundenseitiger Austausch und Anpassung der elektronischen Auslöseeinheit an geänderte Lastverhältnisse und Kommunikationsanwendungen möglich.
- bei Einschubtechnik:
  integrierter Positions-Meldeschalter
  Nennstromkodierung zwischen Leistungsschalter und Einschubrahmen
  Shutter am Einschubrahmen
  Kurbel unverlierbar im Leistungsschalter integriert
S07= Abschließvorrichtung gegen unbefugtes Einschalten im Bedienpult (Netztrenneinrichtung), Einbausatz für Bügelschlösser (Bügelschlösser nicht enthalten), für Festeinbau und Einschub
T40= Türdichtungsrahmen für Schutzart IP41, mit Arbeitsstromauslöser
Menge: 1,000 St

**01.07.50 Offener Leistungsschalter, 3P, Einschubschalter, 630 A, 66 kA, ETU LSI, Display, Drehkodierschalter, ready4COM**
Offener Leistungsschalter nach IEC 60947-2,
DIN VDE 0660 Teil 101, IEC 60068-2-30
- Polzahl: 3
- Bemessungsbetriebsspannung Ue: bis AC 690 V
- Bemessungsfrequenz: 50 / 60 Hz
- Bemessungsstrom In: 630 A
- Elektronische Auslöseeinheit: LSI-Funktion, inklusive Neutralleiterschutz
- Einbauart / Anschluss: Einschubschalter / Hauptanschluss, Anschlussflansch
- Bemessungsgrenzkurzschluss-Ausschaltvermögen Icu:
  66 kA, bei 500 V
  50 kA, bei 690 V
- Zulässige Umgebungstemperatur (für Gerät inklusive aller Zubehöre und elektronischen Komponenten): -40 °C bis 70 °C
- kein Derating bis 70 °C Umgebungstemperatur; im eingebauten Zustand ist das Derating gemäß der Schaltanlagennorm DIN EN (IEC) 61439 zu berücksichtigen
Elektronische Auslöseeinheit, mit Farbdisplay (grafikfähig),
- L: Überlastschutz LT
  ein-/ausschaltbar, Kennlinie umschaltbar von I²t-Charakteristik auf I4t-Charakteristik
  Stromeinstellwert Ir: 0,4 bis 1,0 x In
  Auslösezeit tr (I²t): 1 bis 25 s
  Auslösezeit tr (I4t): 0,5 bis 5 s
  thermisches Gedächtnis ein-/ausschaltbar
  Überlastvoralarm PAL ein-/ausschaltbar
- S: kurzverzögerter Kurzschlussschutz ST
  ein-/ausschaltbar, Kennlinie umschaltbar von Standard- auf I²t-Charakteristik
  Stromeinstellwert Isd: 0,6 x In bis 0,8 x Icw
  Auslösezeit tsd: 0,08 bis 0,4 s
- I: unverzögerter Kurzschlussschutz INST
  ein-/ausschaltbar
  Stromeinstellwert Ii: 1,5 x In bis 0,8 x Ics
- Neutralleiterschutz mit Überlast- und Kurzschlussschutz
  ein-/ausschaltbar
  Stromeinstellwert IN: 0,2 bis 2,0 x In
  Überlastvoralarm PAL ein-/ausschaltbar
- G: Erdschlussschutz GF
  optional, durch Tausch des Funktionsmoduls nachrüstbar
- DAS+ (Dynamic Arc Sentry): Wartungsmodus zum Schutz von Bedien- und Wartungspersonal
- Bedienen über PC (Windows) und Smartphone/Tablet (Android, iOS) über eine modulare USB-C- und abschaltbare Bluetooth-Schnittstelle
- Einstellung über Drehkodierschalter und/oder über Farbdisplay und Funktionstasten
- Parametrierbarer digitaler Ein- und Ausgang am Leistungsschalter, einsetzbar als "Lebenskontakt (Life contact)"
- Ständige Selbstüberwachung
- Integrierter Selbsttest
- Ereignisspeicher mit Zeitstempel
- LED-Anzeige für
  Betriebsbereitschaft der elektronischen Auslöseeinheit
  Zweistufige Überlastwarnmeldung mit einstellbarer Alarmschwelle
  Auftretende Störung oder Ereignis
  Anzeige des aktiven Wartungsmodus DAS+ des Leistungsschalters
  Anzeige des letzten Auslösegrundes
- Mechanische Rücksetzung oder optionale Fern-Rücksetzung der Wiedereinschaltsperre nach Schutzauslösung
- Vorbereitung für Kommunikation (ready4COM)
Anschluss der Hilfs- und Steuerstromkreise mit Push-in-Technologie

Antrieb, Hilfsschalter (AUX): Hand- und Motorantrieb (M) 24 bis 30 V DC, Meldeschalter Speicherzustand und Einschaltbereitschaft, Hilfsschalter 2S + 2Ö, bei Motorantrieb mit integriertem Speicherzustandmeldeschalter (1 S), mit Ausgelöst-Meldeschalter (1 W)
Einschaltmagnet, Fernrücksetzmagnet: Einschaltmagnet (CC) 100% ED, 24 bis 30 V DC, für Dauerbetrieb geeignet, ohne Fernrücksetzmagnet (RR)
1. Hilfsauslöser: Spannungsauslöser (ST) 100% ED, 24 bis 30 V DC, für Dauerbetrieb geeignet
2. Hilfsauslöser: Spannungsauslöser (ST2) 100% ED, 24 bis 30 V DC, für Dauerbetrieb geeignet
- Lebensdauer (einschließlich aller eingebauten Komponenten und Zubehöre):
  elektrische Lebensdauer (Schaltspiele), bei 690 V, mit Wartung, typisch: 30000
  mechanische Lebensdauer (Schaltspiele), mit Wartung, typisch: 30000
- Anwenderseitig auswechselbare Hauptkontakte mit Kontaktbrandanzeige
- Kundenseitiger Austausch und Anpassung der elektronischen Auslöseeinheit an geänderte Lastverhältnisse und Kommunikationsanwendungen möglich.
- bei Einschubtechnik:
  integrierter Positions-Meldeschalter
  Nennstromkodierung zwischen Leistungsschalter und Einschubrahmen
  Shutter am Einschubrahmen
  Kurbel unverlierbar im Leistungsschalter integriert
B04= Bemessungsstrommodul/Rating Plug 400A, zum Einstellen Bemessungsnennstrom In
S07= Abschließvorrichtung gegen unbefugtes Einschalten im Bedienpult (Netztrenneinrichtung), Einbausatz für Bügelschlösser (Bügelschlösser nicht enthalten), für Festeinbau und Einschub
T40= Türdichtungsrahmen für Schutzart IP41, mit Arbeitsstromauslöser
Menge: 1,000 St

**01.07.60 Offener Leistungsschalter, 3P, Einschubschalter, 400 A, 66 kA, ETU LSIG, Display, Drehkodierschalter, ready4COM**
Offener Leistungsschalter nach IEC 60947-2,
DIN VDE 0660 Teil 101, IEC 60068-2-30
Polzahl: 3
Bemessungsbetriebsspannung Ue: bis AC 690 V
Bemessungsfrequenz: 50 / 60 Hz
Bemessungsstrom In: 400 A
Elektronische Auslöseeinheit: LSIG-Funktion, inklusive Neutralleiterschutz
Einbauart / Anschluss: Einschubschalter / Hauptanschluss, Anschlussflansch
Bemessungsgrenzkurzschluss-Ausschaltvermögen Icu:
66 kA, bei 500 V
50 kA, bei 690 V
Zulässige Umgebungstemperatur (für Gerät inklusive aller Zubehöre und elektronischen Komponenten): -40 °C bis 70 °C
kein Derating bis 70 °C Umgebungstemperatur
Elektronische Auslöseeinheit, mit Farbdisplay (grafikfähig),
- L: Überlastschutz LT
  ein-/ausschaltbar, Kennlinie umschaltbar von I2t-Charakteristik auf I4t-Charakteristik
  Stromeinstellwert Ir: 0,4 bis 1,0 x In
  Auslösezeit tr (I2t): 1 bis 25 s
  Auslösezeit tr (I4t): 0,5 bis 5 s
  thermisches Gedächtnis ein-/ausschaltbar
  Überlastvoralarm PAL ein-/ausschaltbar
- S: kurzverzögerter Kurzschlussschutz ST
  ein-/ausschaltbar, Kennlinie umschaltbar von Standard- auf I2t-Charakteristik
  Stromeinstellwert Isd: 0,6 x In bis 0,8 x Icw
  Auslösezeit tsd: 0,08 bis 0,4 s
- I: unverzögerter Kurzschlussschutz INST
  ein-/ausschaltbar
  Stromeinstellwert Ii: 1,5 x In bis 0,8 x Ics
- Neutralleiterschutz mit Überlast- und Kurzschlussschutz
  ein-/ausschaltbar
  Stromeinstellwert IN: 0,2 bis 2,0 x In
  Überlastvoralarm PAL ein-/ausschaltbar
- G: Erdschlussschutz GF mit erweitertem Einstellbereich
  ein-/ausschaltbar, Erfassung des Erdschlussstromes durch Summenstrombildung in allen Leitern plus N-Leiter (Residual), Erfassung des Erdschlussstromes durch direktes Messen mit einem Stromwandler (Direct), gleichzeitiges Erfassen durch Summenstrombildung und Messen mit externem Stromwandler,
  Kennlinie umschaltbar von Standard- auf I2t-, I4t- und I6t-Charakteristik,
  Stromeinstellwert Ig (Residual): 0,1 x In bis 2000 A
  Stromeinstellwert Ig (Direct): 15 A bis 2000 A
  Auslösezeit tg (Standard): 0 bis 5 s
  Auslösezeit tg (Ixt): 0 bis 30 s
- Erdschluss-Alarm
  ein-/ausschaltbar
  Stromeinstellwert Ig Alarm: Ig min bis 5000 A
  Alarmzeit tg Alarm: 0 bis 0,5 s
- DAS+ (Dynamic Arc Sentry): Wartungsmodus zum Schutz von Bedien- und Wartungspersonal
- Bedienen über PC (Windows) und Smartphone/Tablet (Android, iOS) über eine modulare USB-C- und abschaltbare Bluetooth-Schnittstelle
- Einstellung über Drehkodierschalter und/oder über Farbdisplay und Funktionstasten
- Parametrierbarer digitaler Ein- und Ausgang am Leistungsschalter, einsetzbar als "Lebenskontakt (Life contact)"
- Ständige Selbstüberwachung
- Integrierter Selbsttest
- Ereignisspeicher mit Zeitstempel
- LED-Anzeige für
  Betriebsbereitschaft der elektronischen Auslöseeinheit
  Zweistufige Überlastwarnmeldung mit einstellbarer Alarmschwelle
  Auftretende Störung oder Ereignis
  Anzeige des aktiven Wartungsmodus DAS+ des Leistungsschalters
  Anzeige des letzten Auslösegrundes
- Mechanische Rücksetzung oder optionale Fern-Rücksetzung der Wiedereinschaltsperre nach Schutzauslösung
- Vorbereitung für Kommunikation (ready4COM)
Anschluss der Hilfs- und Steuerstromkreise mit Push-in-Technologie
Antrieb, Hilfsschalter (AUX): Handantrieb mit mechanischem Abruf, Meldeschalter Einschaltbereitschaft, Hilfsschalter 2S + 2Ö, bei Motorantrieb mit integriertem Speicherzustandmeldeschalter (1 S), mit Ausgelöst-Meldeschalter (1 W)
Einschaltmagnet, Fernrücksetzmagnet: Einschaltmagnet (CC) 100% ED, 208 bis 240 V AC, 220 bis 250 V DC, für Dauerbetrieb geeignet, ohne Fernrücksetzmagnet (RR)
1. Hilfsauslöser: ohne 1. Hilfsauslöser
2. Hilfsauslöser: Unterspannungsauslöser (UVR), unverzögert (0,08 s) und kurzzeitverzögert (0,2 s), 208 bis 240 V AC, 220 bis 250 V DC
- Lebensdauer (einschließlich aller eingebauten Komponenten und Zubehöre):
  elektrische Lebensdauer (Schaltspiele), bei 690 V, mit Wartung, typisch: 30000
  mechanische Lebensdauer (Schaltspiele), mit Wartung, typisch: 30000
- Anwenderseitig auswechselbare Hauptkontakte mit Kontaktbrandanzeige
- Kundenseitiger Austausch und Anpassung der elektronischen Auslöseeinheit an geänderte Lastverhältnisse und Kommunikationsanwendungen möglich.
- bei Einschubtechnik:
  integrierter Positions-Meldeschalter
  Nennstromkodierung zwischen Leistungsschalter und Einschubrahmen
  Shutter am Einschubrahmen
  Kurbel unverlierbar im Leistungsschalter integriert
K06= 2. Ausgelöst-Meldeschalter (S25), 1 Schließer
Menge: 0,000 St

**01.07.70 Stromversorgung 24V DC für Leistungsschalter**
Stromversorgung 24V DC für Leistungsschalter
max. Pufferung 10min für 3 St. LS-Schalter passen zum angebotenen Fabrikat.

Stromversorgung:
20A/480W
24V DC / 20A
Ausreichend für normale Betriebszustände

USV-Modul: 20A
Mit Industrial Ethernet Schnittstelle
Maximaler Ausgangsstrom 20A

Batteriemodul:
1x Battery Module 12Ah
Ausreichend für 10 Minuten Pufferzeit bei gegebener Last
Menge: 3,000 St

**01.07.80 Lasttrennschalter mit NH-Sicherung, mit Doppelunterbrechung, 160 A, 3P, Handantrieb**
Lasttrennschalter mit Sicherungen, mit Doppelunterbrechung, Leistenbauform, steckbar, für NH-Sicherung nach IEC/EN 60269-2-1, DIN EN 60269-2-1.
Dauerstrom, Bemessungswert: 160 A
Betriebsspannung (Ue), Bemessungswert: 690 V
Ausschaltvermögen Grenzkurzschlussstrom (Icu), Bemessungswert: 120 kA
Verlustleistung [W], maximal: 35 W
Polzahl: 3
Handantrieb
Umgebungstemperatur während Betrieb: -25 °C bis 70 °C
Schutzart IP: IP41
elektronische Sicherungsüberwachung: ohne (kann kundenseitig nachgerüstet werden)
Hilfsschalter:
ohne
Frontblende in EIN-Stellung verriegelt
horizontale oder vertikale Einbaulage
Ausführung des elektrischen Anschlusses für Hauptstromkreis: Stehbolzenanschluss
Schienenmittenabstand: 185 mm
Schaltstellungsanzeige an der Frontblende mit direkter mechanischer Verbindung zur Schaltwelle mit den Schaltkontakten.

ohne Amperemeter
3 Stromwandler auf Multifunktionsstecker
Primärstrom 150 A
Sekundärstrom 1 A, Genauigkeitsklasse 0,5
verdrahtet auf Wandlertrennklemmen, inkl. Sicherungen
Menge: 16,000 St

**01.07.90 Lasttrennschalter mit NH-Sicherung, mit Doppelunterbrechung, 250 A, 3P, Handantrieb**
Lasttrennschalter mit Sicherungen, mit Doppelunterbrechung, Leistenbauform, steckbar, für NH-Sicherung nach IEC/EN 60269-2-1, DIN EN 60269-2-1.
Dauerstrom, Bemessungswert: 250 A
Betriebsspannung (Ue), Bemessungswert: 690 V
Ausschaltvermögen Grenzkurzschlussstrom (Icu), Bemessungswert: 120 kA
Verlustleistung [W], maximal: 75 W
Polzahl: 3
Handantrieb
Umgebungstemperatur während Betrieb: -25 °C bis 70 °C
Schutzart IP: IP41
elektronische Sicherungsüberwachung: ohne (kann kundenseitig nachgerüstet werden)
Hilfsschalter: ohne
Frontblende in EIN-Stellung verriegelt
horizontale oder vertikale Einbaulage
Ausführung des elektrischen Anschlusses für Hauptstromkreis: Stehbolzenanschluss
Schienenmittenabstand: 185 mm
Schaltstellungsanzeige an der Frontblende mit direkter mechanischer Verbindung zur Schaltwelle mit den Schaltkontakten.

ohne Amperemeter
3 Stromwandler auf Multifunktionsstecker
Primärstrom 250 A
Sekundärstrom 1 A, Genauigkeitsklasse 0,5
verdrahtet auf Wandlertrennklemmen, inkl. Sicherungen
Menge: 4,000 St

**01.07.100 Lasttrennschalter mit NH-Sicherung, mit Doppelunterbrechung, 630 A, 3P, Handantrieb**
Lasttrennschalter mit Sicherungen, mit Doppelunterbrechung, Leistenbauform, steckbar, für NH-Sicherung nach IEC/EN 60269-2-1, DIN EN 60269-2-1.
Dauerstrom, Bemessungswert: 630 A
Betriebsspannung (Ue), Bemessungswert: 690 V
Ausschaltvermögen Grenzkurzschlussstrom (Icu), Bemessungswert: 120 kA
Verlustleistung [W], maximal: 215 W
Polzahl: 3
Handantrieb
Umgebungstemperatur während Betrieb: -25 °C bis 70 °C
Schutzart IP: IP41
elektronische Sicherungsüberwachung: ohne (kann kundenseitig nachgerüstet werden)
Hilfsschalter: ohne
Frontblende in EIN-Stellung verriegelt
horizontale oder vertikale Einbaulage
Ausführung des elektrischen Anschlusses für Hauptstromkreis: Stehbolzenanschluss
Schienenmittenabstand: 185 mm
Schaltstellungsanzeige an der Frontblende mit direkter mechanischer Verbindung zur Schaltwelle mit den Schaltkontakten.

ohne Amperemeter
3 Stromwandler auf Multifunktionsstecker
Primärstrom 600 A
Sekundärstrom 1 A, Genauigkeitsklasse 0,5
verdrahtes auf Wandlertrennklemmen, inkl. Sicherungen
Menge: 2,000 St

**01.07.110 Messgerät für elektrische Kenngrößen**
Gerät zur Messung von Spannung, Strom, Schein-, Wirk-
und Blindleistung (pro Phase und gesamt),
Leistungsfaktor (pro Phase und gesamt), Frequenz und
Energie für Schein-, Wirk- und Blindenergie (Hoch- und
Niedertarif, Bezug und Abgabe, pro Phase und gesamt).
- IEC 61557-12
- Hutschienengerät mit Grafikdisplay, intuitive
- Bedienung, mehrsprachige Anzeigen
- integrierte Schnittstelle:
- M-Bus
- bei Ethernet-Variante: LED-Anzeige für
- Datenverbindung und Datenübertragung
- Sicherheitsmechanismen: Passwortschutz und
- Hardware-Schreibschutz, um unberechtigte
- Veränderungen der Konfiguration zu verhindern
- Konfigurationssoftware für Gerätefamilie
- Parameter einstellbar über Webserver (bei Ethernet-
- Schnittstelle) oder über Konfigurationssoftware
- 4-Quadrantenmessung (Bezug und Abgabe)
- MID-zertifiziert (Messgeräterichtlinie 2014/32/EU)
- O ja
- X nein
- Einsetzbar in 3- und 4-Leiter-Netzen
- (TN-, TT- und IT-Netze)
- Anschlussarten:
- 3 Phasen, 4 Leiter, unsymmetrische Belastung
- 1 Phase, 2 Leiter, unsymmetrische Belastung
- Messungen mit Minimal-, Maximal- und
- Durchschnittswerten
- Automatische Netzfrequenzerfassung von 50 oder 60 Hz
- Betriebsstundenzähler
- ohne externe Hilfsenergieversorgung
- Genauigkeitsklasse gemäß IEC 61557-12 (K55):
- Class 0,5% für U, I und Gesamtleistungsfaktor;
- Class 1% für P, Q, S, Gesamtwirkleistung,
- Gesamtscheinleistung, kumulierte Wirkleistung,
- Wirkenergie
- Überspannungskategorie CAT III für alle Eingänge
- Messkategorie nach IEC 61010-2-030
- Ermittlung und Speicherung der Mittelwerte der
  letzten Messperiode für Wirk- und Blindleistung
  zur Generierung von Lastprofilen
- Periodenlänge einstellbar (in Minuten) von
  1 bis 60 Minuten
Erfassung der Leistungsmittelwerte der letzten
abgeschlossenen Messperiode, auslesbare Werte:
- Mittelwerte der Wirk- und Blindleistung,
  jeweils Bezug und Abgabe
- Minimum und Maximum der Wirk- und Blindleistung
  innerhalb der letzten Periode
- Länge der aktuellen Messperiode in Sekunden
- Zeit in Sekunden seit der letzten Synchronisation
  oder seit dem letzten Periodenabschluss
verfügbare Energiezähler:
- Wirkenergie Bezug und Abgabe:
  L1, L2, L3, Summe für je 2 Tarife
  Summe aus beiden Tarifen
- Blindenergie Bezug und Abgabe:
  L1, L2, L3, Summe für je 2 Tarife
  Summe aus beiden Tarifen
- Scheinenergie:
  L1, L2, L3, Summe für je 2 Tarife
  Summe aus beiden Tarifen
- Wirkenergie Summe: Sekundärwert (ohne
  Berücksichtigung der Wandlerverhältnisse,
  kein Tarif)
Digitalausgang für:
- Energieimpulsausgang, programmierbar für
  Wirk- oder Blindenergieimpulse
- Anzeige der Drehrichtung
- Betriebszustandsanzeige des Gerätes
- Schaltausgang zur Fernsteuerung über die
  Schnittstelle
Digitaleingang für:
- Tarifumschaltung für Zweitarif-,
  Wirk- und Blindenergiezähler
- Synchronisation der Messperiode

- Spannungseingang direkt bis 480V
- Stromeingang
  über Stromwandler mit Nennbereich
  x/1 A oder x/5 A
- maximaler Leitungsquerschnitt für
  Stromanschluss mit Stromeingang über
  Stromwandler: 6 mm2
  Stromanschluss mit Stromeingang direkt
 bis 65 A: 35 mm2
 Spannungsanschluss: 6 mm2
- Schuzart gemäß IEC 60529: Front IP40
- Umgebungstemperatur: -25°C bis +55°C (K55)
Baubreite: 6 TE
Menge: 22,000 St

**01.07.120 Gerätefach Abgangsfeld, steckbare waagerechte Lasttrennschaltleisten**
Gerätefach Abgangsfeld, für steckbare waagerechte Lasttrennschaltleisten
Leerfach mit Geräteträger, fest eingebaut, gelocht oder ungelocht, mit Tür mit Doppelbartverschluss. Ausgebaut mit Hutschiene und Wandlertrennklemmen zur

Breite: 600 mm
Menge: 7,000 St

**01.07.130 Kennzeichnungsschilder**
*** Pauschalposition
Kennzeichnungsschilder mit Gravur, Text nach Angabe; außen dauerhaft zu befestigen.
Menge: 1,000 psch

**01.07.140 Blindschaltbild**
*** Pauschalposition
Blindschaltbild aus Scotchcal-Folie in schwarz.
Menge: 1,000 psch

**01.07.150 Störlichtbogenbarrieren**
*** Pauschalposition
Es ist in der gesamten Verteileranlage der Einbau von Störlichtbogenbarrieren vorzusehen, welche die negativen Auswirkungen eines Störlichtbogens auf das Entstehungsfeld begrenzen. Die Funktion der Störlichtbogenbarriere ist durch Prüfungen nachzuweisen.
Menge: 1,000 psch

**01.07.160 Transportwinkel für Krantransport**
*** Pauschalposition
Transportwinkel oder -ösen für alle Felder der oben beschriebenen Verteileranlage, geeignet zum Transport der Einzelfelder mittels Kran.
Menge: 1,000 psch

**01.07.170 Übersichtsschaltplan DIN 40719**
*** Pauschalposition
Übersichtsschaltplan, gemäß DIN 40719, der kompletten Niederspannungsschaltanlage in DIN A3, gerahmt hinter Glas.
Menge: 1,000 psch

**01.07.180 Netzberechnung**
*** Pauschalposition
Durch eine Netzberechnung sind Lastfluss- und Kurzschlussverhältnisse, sowie die Einhaltung des geforderten maximalen Spannungsfalls von 5 % an allen Knotenpunkten der Anlage sowohl graphisch wie auch tabellarisch zu dokumentieren.
Die Netzberechnung ist mit den Ausführungsplänen der Verteileranlage zur Genehmigung vorzulegen.
Menge: 1,000 psch

**01.07.190 Wiederholungsprüfungen von Niederspannungsschaltanlagen**
Der Auftragnehmer hat Wiederholungsprüfungen von Niederspannungsschaltanlagen wie in
DIN VDE 0105-100 bzw. DGUV-Vorschrift 3 (Elektrische Anlagen und ortsfeste Betriebsmittel) gefordert durchzuführen.
Wiederholungsprüfungen / wiederkehrende Prüfungen von Niederspannungsschaltanlagen sollen, wie in der Vorschrift vorgesehen, Mängel aufdecken, die in der Zeit nach der Inbetriebnahme entstanden sind und den ordnungsgemäßen und gefahrfreien Betrieb der Schaltanlagen beeinträchtigen/behindern können.
Wegen der teilweise komplexen Verhältnisse der zu prüfenden Anlagen, sind die geforderten Wiederholungsprüfungen ausschließlich von Elektrofachkräften mit Prüferfahrung an vergleichbaren Anlagen durchzuführen.
Ein Nachweis über die Qualifikation ist zu erbringen.
Prüffristen für Niederspannungsschaltanlagen nach DGUV-Vorschrift 3: Alle 4 Jahre.

Dokumentation: Nachweis der durchgeführten Wiederholungsprüfungen, wie in
DIN VDE 0105-100 bzw. DGUV-Vorschrift 3 gefordert, mittels Prüfprotokoll und Prüfplakette.

Wiederholungsprüfungen über einen Zeitraum von 4 Jahren
1xjährlich
Menge: 1,000 St

**01.07.200 Blindschaltbild**
STLB-Bau 2023-04 054
Blindschaltbild.
Menge: 1,000 St

**01.07.210 Blindabdeckung**
Blindabdeckung

Blindabdeckung, Höhe 50mm für Felder der NSHV
Menge: 30,000 St

*Hinweis: Einbaugeräte Unterverteilung*

**01.07.220 Kompaktleistungsschalter, 160 A (Größe 160 A), 36 kA, 3P, LI**
Kompaktleistungsschalter, Verwendung für Anlagenschutz
- Polzahl: 3
- Betriebsstrom, Bemessungswert (In): 160 A
- Rahmengröße :160 A
- Betriebsspannung, Bemessungswert, bei AC (Ue): 690 V
- Bemessungsbetriebsfrequenz: 50/60 Hz
- Ausschaltvermögen Grenzkurzschlussstrom (Icu), Bemessungswert: 36 kA bei 415 V
- Ausschaltvermögen Betriebskurzschlussstrom (Ics), Bemessungswert: 36 kA bei 415 V
- Einschaltvermögen Kurzschlussstrom (Icm), Bemessungswert: 75,6 kA bei 415 V
TM-Überstromauslöser, kalibriert bei 50°C, LI-Funktion, 3-polig
- Überlastschutz L: Ir = 160 A
- Unverzögerter Kurzschlussschutz I: Ii = 1600 A
Bei 3-poligen Geräten: Optionale Ergänzung um Differenzstromschutzgeräte für Fehlerströme von 30 mA bis 5 A (Typ A)
Zulässige Umgebungstemperatur: -25 °C bis 70 °C
Festeinbau
Hauptstromkontakte: beidseitiger Schraubenflachanschluss
Menge: 1,000 St

**01.07.230 SPD Typ 2, 3+N/PE, Uc 350 V AC, Fernmeldekontakt: Ja**
Überspannungsschutzgerät (SPD) Typ 2,
nach IEC 61643-11: 2011, EN 61643-11: 2012
für Verteilungssystem: TT, TN-S
Ausführung der Pole / Polzahl: 3+N/PE
Schutzpfade: L-N, L-PE, N-PE
Fernmeldekontakt / Ausführung des Signals: Ja / optisch, Fernmeldekontakt
Wertebereich der Betriebsspannung bei AC, Nennwert (Un): 240 / 415 V AC
Dauerbetriebsspannung, maximal, bei AC (Uc):
- zwischen L und N: 350 V
- zwischen N und PE: 260 V
Ableitstoßstrom, Nennwert, bei (8/20) µs (In):
- zwischen L und N bzw. L und PE, N und PE: 20 kA
Ableitstoßstrom, maximal, bei (8/20) µs (Imax):
- zwischen L und N bzw. L und PE, N und PE: 40 kA
Schutzpegel, maximal (Up):
- zwischen L und N: 1,6 kV
- zwischen L und PE: 1,9 kV
- zwischen N und PE: 1,5 kV
maximale Vorsicherung:
- bei Stichanschluss: 125 A AC (gG)
- bei V-Anschluss: 80 A AC (gG)
Kurzschlussfestigkeit ISCCR bei maximaler Vorsicherung: 25 kA
Baubreite: 4 TE
Zulässige Umgebungstemperatur: -40 °C bis 80 °C
Menge: 1,000 St

**01.07.240 Lasttrennschalter, 250 A, BG: 3, 3P, 1000 V AC, 440 V / 3 Strombahnen in Reihe DC**
Lasttrennschalter für Wechselstrom nach IEC 60947-3, geeignet als Haupt-, NOT-AUS-, Reparatur- und Umschalter für motorische Lasten und für Energieverteilung
Polzahl: 3
Baugröße: 3
Bemessungsdauerstrom (Iu): 250 A
Betriebsspannung, Bemessungswert (Ue):
- bei AC: 1000 V
- bei DC: 440 V / 3 Strombahnen in Reihe
Stoßspannungsfestigkeit (Uimp): 12 kV
Kurzzeitstromfestigkeit (Icw), bei AC 1000 V/DC 440 V, befristet auf 1 s: 13 kA
Einschaltvermögen Kurzschlussstrom (Icm), Bemessungswert, bei AC 1000 V: 36 kA
Betriebsstrom, bei AC-23 A, bei 690 V: 250 A
Betätigungselement: langer Drehgriff, grau
Position des Schaltantriebs: am linken Ende
Schutzart: IP00
zulässige Umgebungstemperatur: -25 °C bis 70 °C
Anschluss Hauptstromkreis: Flachanschluss
Menge: 1,000 St

**01.07.250 Leitungsschutzschalter, 10 kA, 25 A, 3P, B**
Leitungsschutzschalter
- Ausführung der Pole: 3P
- Schaltvermögen Strom, gemäß EN 60898, Bemessungswert (Icn): 10 kA
- Betriebsstrom, bei AC, Bemessungswert (In): 25 A
- Versorgungsspannung, bei AC, Bemessungswert (Un): AC 400 V
- Auslösecharakteristikklasse: B
- Baubreite: 3 TE
Leitungsschutzschalter inkl. Einbau und kompletter Verdrahtung liefern, montieren und in den vorgenannten Verteilungen betriebsfertig anschließen.
Zusatzkomponenten nachträglich anbaubar.
Menge: 1,000 St

**01.07.260 Leitungsschutzschalter, 15 kA, 50 A, 3P, B**
Leitungsschutzschalter
- Ausführung der Pole: 3P
- Schaltvermögen Strom, gemäß EN 60898, Bemessungswert (Icn): 15 kA
- Betriebsstrom, bei AC, Bemessungswert (In): 50 A
- Versorgungsspannung, bei AC, Bemessungswert (Un): AC 400 V
- Auslösecharakteristikklasse: B
- Baubreite: 3 TE
Leitungsschutzschalter inkl. Einbau und kompletter Verdrahtung liefern, montieren und in den vorgenannten Verteilungen betriebsfertig anschließen.
Zusatzkomponenten nachträglich anbaubar.
Menge: 1,000 St

**01.07.270 Leitungsschutzschalter, Hochstrom, 10 kA, 100 A, B, 3P**
Leitungsschutzschalter, Hochstrom
- Polzahl: 3
- Schaltvermögen Strom, gemäß EN 60898, Bemessungswert: 10 kA
- Betriebsstrom, bei AC, Bemessungswert (In): 100 A
- Versorgungsspannung, bei AC, Bemessungswert (Un): AC 400 V/50 Hz
- Auslösecharakteristikklasse: B
- Baubreite: 4,5 TE
Leitungsschutzschalter inkl. Einbau und kompletter Verdrahtung liefern, montieren und in den vorgenannten Verteilungen betriebsfertig anschließen.
Zusatzkomponenten nachträglich anbaubar.
Menge: 1,000 St

**01.07.280 Leitungsschutzschalter, 15 kA, 32 A, 3P, B**
Leitungsschutzschalter
- Ausführung der Pole: 3P
- Schaltvermögen Strom, gemäß EN 60898, Bemessungswert (Icn): 15 kA
- Betriebsstrom, bei AC, Bemessungswert (In): 32 A
- Versorgungsspannung, bei AC, Bemessungswert (Un): AC 400 V
- Auslösecharakteristikklasse: B
- Baubreite: 3 TE
Leitungsschutzschalter inkl. Einbau und kompletter Verdrahtung liefern, montieren und in den vorgenannten Verteilungen betriebsfertig anschließen.
Zusatzkomponenten nachträglich anbaubar.
Menge: 6,000 St

**01.07.290 Leitungsschutzschalter, 10 kA, 63 A, 3P, C**
Leitungsschutzschalter
- Ausführung der Pole: 3P
- Schaltvermögen Strom, gemäß EN 60898, Bemessungswert (Icn): 10 kA
- Betriebsstrom, bei AC, Bemessungswert (In): 63 A
- Versorgungsspannung, bei AC, Bemessungswert (Un): AC 400 V
- Auslösecharakteristikklasse: C
- Baubreite: 3 TE
Leitungsschutzschalter inkl. Einbau und kompletter Verdrahtung liefern, montieren und in den vorgenannten Verteilungen betriebsfertig anschließen.
Zusatzkomponenten nachträglich anbaubar.
Menge: 10,000 St

**01.07.300 Leitungsschutzschalter, 15 kA, 16 A, 3P, B**
Leitungsschutzschalter
- Ausführung der Pole: 3P
- Schaltvermögen Strom, gemäß EN 60898, Bemessungswert (Icn): 15 kA
- Betriebsstrom, bei AC, Bemessungswert (In): 16 A
- Versorgungsspannung, bei AC, Bemessungswert (Un): AC 400 V
- Auslösecharakteristikklasse: B
- Baubreite: 3 TE
Leitungsschutzschalter inkl. Einbau und kompletter Verdrahtung liefern, montieren und in den vorgenannten Verteilungen betriebsfertig anschließen.
Zusatzkomponenten nachträglich anbaubar.
Menge: 1,000 St

**01.07.310 Leerfeldabdeckung UV**
Leerfeldabdeckung UV

Leerfeldabdeckung UV passend zum Wandverteiler
Menge: 3,000 St

#### Bereich 01.08 KG 443 - Niederspannungshauptverteiler, Stationszubehör

**01.08.10 Sicherheitskennzeichnung D-P010 Kunststoff**
STLB-Bau 2023-04 053
Sicherheitskennzeichnung DIN EN ISO 7010 für Niederspannungsanlage, D-P010 - Schalten verboten -, aus Kunststoff, mittlere Schildgröße.
Menge: 2,000 St
Zeitansatz: 0,02

**01.08.20 Sicherheitskennzeichnung D-P009 Kunststoff**
STLB-Bau 2023-04 053
Sicherheitskennzeichnung DIN EN ISO 7010 für Niederspannungsanlage, D-P009 - Berühren verboten - Gehäuse unter Spannung -, aus Kunststoff, mittlere Schildgröße.
Menge: 2,000 St
Zeitansatz: 0,02

**01.08.30 Sicherheitskennzeichnung D-W008 Kunststoff**
STLB-Bau 2023-04 053
Sicherheitskennzeichnung DIN EN ISO 7010 für Niederspannungsanlage, D-W008 - Warnung vor gefährlicher elektrischer Spannung -, aus Kunststoff, mittlere Schildgröße.
Menge: 2,000 St
Zeitansatz: 0,02

**01.08.40 Sicherheitskennzeichnung D-H004 Kunststoff**
STLB-Bau 2023-04 053
Sicherheitskennzeichnung DIN EN ISO 7010 für Niederspannungsanlage, D-H004 - Vor Berühren: Entladen - Erden - Kurzschließen -, aus Kunststoff, mittlere Schildgröße.
Menge: 2,000 St
Zeitansatz: 0,02

**01.08.50 Aushang Bestimmungen Starkstromanlagen Kunststoff**
STLB-Bau 2023-04 053
Aushang für Niederspannungsanlage, - Bestimmungen für den Betrieb von Starkstromanlagen - DIN VDE 0105-100 (VDE 0105-100), aus Kunststoff.
Menge: 2,000 St
Zeitansatz: 0,05

**01.08.60 Aushang Erste-Hilfe-Anltg Kunststoff**
STLB-Bau 2023-04 053
Aushang für Niederspannungsanlage, - Anleitung zur Ersten Hilfe bei Unfällen -, aus Kunststoff.
Menge: 2,000 St
Zeitansatz: 0,05

**01.08.70 Aushang Brandbekämpfung Kunststoff**
STLB-Bau 2023-04 053
Aushang für Niederspannungsanlage, - Merkblatt für die Bekämpfung von Bränden in elektrischen Anlagen und in deren Nähe -, aus Kunststoff.
Menge: 2,000 St
Zeitansatz: 0,05

**01.08.80 Aushang Unfallverhütung Kunststoff**
STLB-Bau 2023-04 053
Aushang für Niederspannungsanlage, zur Unfallverhütung, aus Kunststoff.
Menge: 2,000 St
Zeitansatz: 0,05

**01.08.90 Aushang Sicherheitsregeln Kunststoff**
STLB-Bau 2023-04 053
Aushang für Niederspannungsanlage, der Sicherheitsregeln, aus Kunststoff.
Menge: 2,000 St
Zeitansatz: 0,05

**01.08.100 Aushang Berufsgenossenschaft Kunststoff**
STLB-Bau 2023-04 053
Aushang für Niederspannungsanlage, der Berufsgenossenschaft, aus Kunststoff.
Menge: 2,000 St
Zeitansatz: 0,05

**01.08.110 Schutzhelm Gesichtsschutzschirm liefern**
STLB-Bau 2023-04 000
Schutzhelm für Dritte, mit Gesichtsschutzschirm, nur liefern.
Menge: 2,000 St

**01.08.120 Ortsveränderliche Notleuchte 2Leuchtköpfe Ladegerät IP54**
STLB-Bau 2023-04 059
Ortsveränderliche Notleuchte DIN EN 60598-2-22 (VDE 0711-2-22) mit Einzelbatterie, mit 2 Leuchtköpfen, in Bereitschaftsschaltung, Bemessungsbetriebsdauer Hauptlicht mind. 8 h, Gehäuse aus Kunststoff, mit eingebautem Ladegerät, Schutzklasse II, Schutzart IP 54 DIN EN 60529 (VDE 0470-1).
Menge: 2,000 St

**01.08.130 Aufsteckgriff Gr.00-3**
STLB-Bau 2023-04 054
Aufsteckgriff für NH-Sicherungen und Kontaktmesser DIN 57680-4 (VDE 0680-4), universell für Baugröße 00 bis 3.
Menge: 2,000 St

**01.08.140 Handfeuerlöscher Gaslöscher CO2 Kl.B 1LE 5kg**
STLB-Bau 2023-04 049
Tragbarer Feuerlöscher DIN EN 3, als Gaslöscher, Löschmittel CO2, Leistungsklasse B, 1 LE, Füllmenge 5 kg, mit Wandhalter und Haube.
Menge: 2,000 St
Zeitansatz: 0,07

**01.08.150 Gummiisoliermatte L 250 cm B 60 cm**
STLB-Bau 2023-04 054
Gummiisoliermatte, 50kV geprüft,
Länge '250' cm,
Breite '60' cm.
Menge: 2,000 St

**01.08.160 Handschuhe Handschuhkl.0**
STLB-Bau 2023-04 054
Handschuhe (ein Paar), DIN EN 60903 (VDE 0682-311), für Arbeiten unter Spannung, Handschuhklasse 0, 1000 V AC, 1500 V DC.
Menge: 2,000 St

**01.08.170 Sicherheitskennzeichnung D-C002 Kunststoff**
STLB-Bau 2024-04 053
Sicherheitskennzeichnung DIN EN ISO 7010 für Niederspannungsanlage, D-C002 - Schalten verboten - Es wird gearbeitet -, aus Kunststoff, mittlere Schildgröße.
Menge: 2,000 St
Zeitansatz: 0,02

#### Bereich 01.09 KG 444 - Kabeltrassen

*Hinweis: Kabeltragsystem-Befestigung Erdbebenzone 3 DIN EN 1998-1/NA:2011-01*
Kabeltragsystem-Befestigung Erdbebenzone 3, DIN EN 1998-1/NA:2021-07

Seismikkonstruktion Kabeltragsysteme
Bestehend aus einer statisch und seismisch ausgelegten Sonderkonstruktion für die Befestigung der jeweiligen Kabeltragsystemen Elemente in einem Schacht, Wand oder Decke.

Geschlossenes, torsionssteifes Vierkantprofil zur Erstellung von Stahltragwerken als verschraubte Konstruktion für die Aufnahme von Rohren, Kanälen, Kabeltrassen und lasttechnisch geeigneten Elementen.

Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Maße und Werkstoffdicke (Breite x Höhe x Stärke) [mm]
50 x 50 x 2,75/5,5

Werkstoff: S 350
Zink-Magnesium-Beschichtung ZM310 24µm - ASTM A1046 mit Selbstheilungseffekt (Schienenschnitte ohne Nachverzinken)
Korrosionswiderstandsklasse C1 für 50 Jahre (in Sonderfällen C2 für 20 Jahre)

Statische und Seismische Nachweise
Für die gesamte Anlagenhalterung, wie zuvor beschrieben, ist vor Ausführung eine prüffähige Statik vorzulegen.
Hierzu sind Eigenlasten zu berücksichtigen und das Gesamtsystem auf Standsicherheit zu überprüfen. Des Weiteren sind Nachweise über die an den Fußpunkten anliegenden Spannungen zu führen, um Sie dem verantwortlichen Tragwerksplaner vorlegen zu können

*Hinweis: Kabeltragsystem Montagehöhe bis 5,5m*

*Hinweis: Allgemeine Stromversorgung / Fernmelde Montagehöhe höher 1,5 bis 5,5m*
Allgemeine Stromversorgung Montagehöhe höher 1,5 bis 5,5m

**01.09.10 Kabelrinne gelocht Stahl feuerverz H 60mm B 200mm**
STLB-Bau 2024-04 053
Kabelrinne für Kabelträgersystem DIN EN 61537 (VDE 0639), gelocht, aus feuerverzinktem Stahl DIN EN ISO 1461, Dicke 1,5 mm, Seitenhöhe mind. 60 mm, Breite mind. 200 mm, Arbeitshöhe des Montageortes bis 5,5 m über der Standfläche des hierfür erforderlichen Gerüstes, Gerüst wird gesondert vergütet.
Menge: 13,000 m
Zeitansatz: 0,21

**01.09.20 Kabelrinne gelocht Stahl feuerverz H 60mm B 200mm**
*** Bezugsbeschreibung
STLB-Bau 2024-04 053
Kabelrinne für Kabelträgersystem DIN EN 61537 (VDE 0639), gelocht, mit einem Trennsteg, aus feuerverzinktem Stahl DIN EN ISO 1461, Dicke 1,5 mm, Seitenhöhe mind. 60 mm, Breite mind. 200 mm, Arbeitshöhe des Montageortes bis 5,5 m über der Standfläche des hierfür erforderlichen Gerüstes, Gerüst wird gesondert vergütet.
Menge: 13,000 m
Zeitansatz: 0,25

**01.09.30 Wie vor, jedoch Breite mind. 300 mm;**
*** wie Position 01.09.20
STLB-Bau 2024-04 053
Breite mind. 300 mm
Menge: 115,000 m
Zeitansatz: 0,23

**01.09.40 Wie vor, jedoch Breite mind. 500 mm;**
*** wie Position 01.09.20
STLB-Bau 2024-04 053
Breite mind. 500 mm
Menge: 510,000 m
Zeitansatz: 0,28

**01.09.50 Wie vor, jedoch Breite mind. 400 mm;**
*** wie Position 01.09.20
STLB-Bau 2024-04 053
Breite mind. 400 mm
Menge: 24,000 m
Zeitansatz: 0,25

**01.09.60 Wie vor, jedoch Breite mind. 600 mm;**
*** wie Position 01.09.20
STLB-Bau 2024-04 053
Breite mind. 600 mm
Menge: 152,000 m
Zeitansatz: 0,30

**01.09.70 Wie vor, jedoch einschl. Abdeckung; Breite mind. 300 mm;**
*** wie Position 01.09.20
STLB-Bau 2024-04 053
einschl. Abdeckung
Breite mind. 300 mm
Menge: 324,000 m
Zeitansatz: 0,32

*Hinweis: Sicherheitstromversorgung Montagehöhe höher 1,5 bis 5,5m*

**01.09.80 Kabelrinne gelocht E90 Funktionserhalt Stahl feuerverz H 60mm B 200mm**
STLB-Bau 2023-04 053
Kabelrinne für Kabelträgersystem DIN EN 61537 (VDE 0639), gelocht, Feuerwiderstandsklasse E 90 DIN 4102-12, mit Funktionserhalt, aus feuerverzinktem Stahl DIN EN ISO 1461, Seitenhöhe mind. 60 mm, Breite mind. 200 mm, Arbeitshöhe des Montageortes bis 5,5 m über der Standfläche des hierfür erforderlichen Gerüstes, Gerüst wird gesondert vergütet.
Menge: 10,000 m
Zeitansatz: 0,21

**01.09.90 Kabelrinne gelocht E90 Funktionserhalt Stahl feuerverz H 60mm B 400mm**
STLB-Bau 2024-04 053
Kabelrinne für Kabelträgersystem DIN EN 61537 (VDE 0639), gelocht, Feuerwiderstandsklasse E 90 DIN 4102-12, mit Funktionserhalt, aus feuerverzinktem Stahl DIN EN ISO 1461, Seitenhöhe mind. 60 mm, Breite mind. 400 mm, Arbeitshöhe des Montageortes bis 5,5 m über der Standfläche des hierfür erforderlichen Gerüstes, Gerüst wird gesondert vergütet.
Menge: 5,000 m
Zeitansatz: 0,25

*Hinweis: Allgemeine/Fernmelde Steigleiter Montagehöhe höher 1,5 bis 5,5m*
Allgemeine Stromversorgung Steigleiter Montagehöhe höher 1,5 bis 5,5m

**01.09.100 Kabelleiter Stahl feuerverz H 60mm B 400mm**
*** Bezugsbeschreibung
STLB-Bau 2024-04 053
Kabelleiter für Kabelträgersystem DIN EN 61537 (VDE 0639), einschl. aller systembedingten Form- und Verbindungsstücke, aus feuerverzinktem Stahl DIN EN ISO 1461, Seitenhöhe mind. 60 mm, Breite mind. 400 mm, Arbeitshöhe des Montageortes bis 5,5 m über der Standfläche des hierfür erforderlichen Gerüstes, Gerüst wird gesondert vergütet.
Menge: 8,000 m
Zeitansatz: 0,20

**01.09.110 Kabelleiter Stahl feuerverz H 60mm B 500mm**
*** wie Position 01.09.100
STLB-Bau 2024-04 053
Breite mind. 500 mm
Menge: 47,000 m
Zeitansatz: 0,22

**01.09.120 Kabelleiter Stahl feuerverz H 60mm B 600mm**
*** wie Position 01.09.100
STLB-Bau 2024-04 053
Breite mind. 600 mm
Menge: 42,000 m
Zeitansatz: 0,24

**01.09.130 Kabelleiter Stahl feuerverz H 60mm B 600mm**
*** wie Position 01.09.100
STLB-Bau 2024-04 053
Breite mind. 600 mm
Menge: 5,000 m
Zeitansatz: 0,24

*Hinweis: Sicherheitstromversorgung Steigleiter Montagehöhe höher 1,5 bis 5,5m*

**01.09.140 Steigleiter E90 Funktionserhalt Stahl feuerverz B 300mm**
STLB-Bau 2024-04 053
Steigleiter als Kabelleiter, Feuerwiderstandsklasse E 90 DIN 4102-12, mit Funktionserhalt, einschl. aller systembedingten Form- und Verbindungsstücke, aus feuerverzinktem Stahl DIN EN ISO 1461, Breite mind. 300 mm, an Boden befestigen mit bauaufsichtlich zugelassenen Dübeln, Arbeitshöhe des Montageortes bis 5,5 m über der Standfläche des hierfür erforderlichen Gerüstes, Gerüst wird gesondert vergütet.
Menge: 28,000 m
Zeitansatz: 0,26

**01.09.150 Steigleiter E90 Funktionserhalt Stahl feuerverz B 400mm**
STLB-Bau 2024-04 053
Steigleiter als Kabelleiter, Feuerwiderstandsklasse E 90 DIN 4102-12, mit Funktionserhalt, einschl. aller systembedingten Form- und Verbindungsstücke, aus feuerverzinktem Stahl DIN EN ISO 1461, Breite mind. 400 mm, an Boden befestigen mit bauaufsichtlich zugelassenen Dübeln, Arbeitshöhe des Montageortes bis 5,5 m über der Standfläche des hierfür erforderlichen Gerüstes, Gerüst wird gesondert vergütet.
Menge: 6,000 m
Zeitansatz: 0,28

**01.09.160 Bogen Kabelrinne 45Grad waagerecht Stahl feuerverz B 200mm**
*** EP-Aufgliederung gefordert
*** Bezugsbeschreibung
STLB-Bau 2024-04 053
Bogen, für Kabelrinne, 45 Grad, waagerecht, aus feuerverzinktem Stahl DIN EN ISO 1461, Breite mind. 200 mm, Arbeitshöhe des Montageortes bis 5,5 m über der Standfläche des hierfür erforderlichen Gerüstes, Gerüst wird gesondert vergütet, Ausführung gemäß Einzelbeschreibung,
Einzelbeschreibungs-Nr 'mit Trennsteg'
.
Menge: 20,000 St
Zeitansatz: 0,53

**01.09.170 Wie vor, jedoch Breite mind. 300 mm;**
*** EP-Aufgliederung gefordert
*** wie Position 01.09.160
STLB-Bau 2024-04 053
Breite mind. 300 mm
Menge: 8,000 St
Zeitansatz: 0,56

**01.09.180 Wie vor, jedoch Breite mind. 400 mm;**
*** EP-Aufgliederung gefordert
*** wie Position 01.09.160
STLB-Bau 2024-04 053
Breite mind. 400 mm
Menge: 2,000 St
Zeitansatz: 0,58

**01.09.190 Wie vor, jedoch Breite mind. 500 mm;**
*** EP-Aufgliederung gefordert
*** wie Position 01.09.160
STLB-Bau 2024-04 053
Breite mind. 500 mm
Menge: 10,000 St
Zeitansatz: 0,61

**01.09.200 Wie vor, jedoch 90 Grad;**
*** EP-Aufgliederung gefordert
*** wie Position 01.09.160
STLB-Bau 2024-04 053
90 Grad
Menge: 0,000 St
Zeitansatz: 0,53

**01.09.210 Wie vor, jedoch 90 Grad; Breite mind. 300 mm;**
*** EP-Aufgliederung gefordert
*** wie Position 01.09.160
STLB-Bau 2024-04 053
90 Grad
Breite mind. 300 mm
Menge: 8,000 St
Zeitansatz: 0,56

**01.09.220 Wie vor, jedoch 90 Grad; Breite mind. 500 mm;**
*** EP-Aufgliederung gefordert
*** wie Position 01.09.160
STLB-Bau 2024-04 053
90 Grad
Breite mind. 500 mm
Menge: 50,000 St
Zeitansatz: 0,61

**01.09.230 Wie vor, jedoch 90 Grad; Breite mind. 600 mm;**
*** EP-Aufgliederung gefordert
*** wie Position 01.09.160
STLB-Bau 2024-04 053
90 Grad
Breite mind. 600 mm
Menge: 51,000 St
Zeitansatz: 0,64

**01.09.240 Wie vor, jedoch senkrecht; bis 90 Grad; Breite mind. 100 mm;**
*** EP-Aufgliederung gefordert
*** wie Position 01.09.160
STLB-Bau 2024-04 053
senkrecht
bis 90 Grad
Breite mind. 100 mm
Menge: 22,000 St
Zeitansatz: 0,80

**01.09.250 Wie vor, jedoch senkrecht; bis 90 Grad;**
*** EP-Aufgliederung gefordert
*** wie Position 01.09.160
STLB-Bau 2024-04 053
senkrecht
bis 90 Grad
Menge: 3,000 St
Zeitansatz: 0,85

**01.09.260 Wie vor, jedoch senkrecht, flexibel; Breite mind. 300 mm;**
*** EP-Aufgliederung gefordert
*** wie Position 01.09.160
STLB-Bau 2024-04 053
senkrecht, flexibel
Breite mind. 300 mm
Menge: 50,000 St
Zeitansatz: 0,89

**01.09.270 Wie vor, jedoch senkrecht, flexibel; Breite mind. 400 mm;**
*** EP-Aufgliederung gefordert
*** wie Position 01.09.160
STLB-Bau 2024-04 053
senkrecht, flexibel
Breite mind. 400 mm
Menge: 50,000 St
Zeitansatz: 0,93

**01.09.280 Wie vor, jedoch senkrecht, flexibel; Breite mind. 500 mm;**
*** EP-Aufgliederung gefordert
*** wie Position 01.09.160
STLB-Bau 2024-04 053
senkrecht, flexibel
Breite mind. 500 mm
Menge: 83,000 St
Zeitansatz: 0,97

**01.09.290 Wie vor, jedoch senkrecht, flexibel; Breite mind. 600 mm;**
*** EP-Aufgliederung gefordert
*** wie Position 01.09.160
STLB-Bau 2024-04 053
senkrecht, flexibel
Breite mind. 600 mm
Menge: 19,000 St
Zeitansatz: 1,01

**01.09.300 Kreuzstück Kabelrinne Stahl feuerverz B 500mm**
*** EP-Aufgliederung gefordert
STLB-Bau 2024-04 053
Kreuzstück, für Kabelrinne, aus feuerverzinktem Stahl DIN EN ISO 1461, Breite mind. 500 mm, Arbeitshöhe des Montageortes bis 5,5 m über der Standfläche des hierfür erforderlichen Gerüstes, Gerüst wird gesondert vergütet, Ausführung gemäß Einzelbeschreibung,
Einzelbeschreibungs-Nr 'mit Trennsteg'
.
Menge: 4,000 St
Zeitansatz: 0,61

**01.09.310 T-Abzweig Kabelrinne Stahl feuerverz B 500mm**
*** EP-Aufgliederung gefordert
STLB-Bau 2024-04 053
T-Abzweig, für Kabelrinne, aus feuerverzinktem Stahl DIN EN ISO 1461, Breite mind. 500 mm, Arbeitshöhe des Montageortes bis 5,5 m über der Standfläche des hierfür erforderlichen Gerüstes, Gerüst wird gesondert vergütet, Ausführung gemäß Einzelbeschreibung,
Einzelbeschreibungs-Nr 'mit Trennsteg'
.
Menge: 19,000 St
Zeitansatz: 0,55

**01.09.320 T-Abzweig Kabelrinne Stahl feuerverz B 300mm**
*** EP-Aufgliederung gefordert
STLB-Bau 2024-04 053
T-Abzweig, für Kabelrinne, aus feuerverzinktem Stahl DIN EN ISO 1461, Breite mind. 300 mm, Arbeitshöhe des Montageortes bis 5,5 m über der Standfläche des hierfür erforderlichen Gerüstes, Gerüst wird gesondert vergütet, Ausführung gemäß Einzelbeschreibung,
Einzelbeschreibungs-Nr 'mit Trennsteg'
.
Menge: 15,000 St
Zeitansatz: 0,46

**01.09.330 T-Abzweig Kabelrinne Stahl feuerverz B 600mm**
*** EP-Aufgliederung gefordert
STLB-Bau 2024-04 053
T-Abzweig, für Kabelrinne, aus feuerverzinktem Stahl DIN EN ISO 1461, Breite mind. 600 mm, Arbeitshöhe des Montageortes bis 5,5 m über der Standfläche des hierfür erforderlichen Gerüstes, Gerüst wird gesondert vergütet, Ausführung gemäß Einzelbeschreibung,
Einzelbeschreibungs-Nr 'mit Trennsteg'
.
Menge: 3,000 St
Zeitansatz: 0,59

**01.09.340 Reduzierstück Kabelrinne Stahl feuerverz H 60mm B 500mm**
*** EP-Aufgliederung gefordert
STLB-Bau 2024-04 053
Reduzierstück, für Kabelrinne, aus feuerverzinktem Stahl DIN EN ISO 1461, Seitenhöhe mind. 60 mm, Breite mind. 500 mm, Reduzierung um 100 mm, Ausführung gemäß Einzelbeschreibung,
Einzelbeschreibungs-Nr 'mit Trennsteg'
.
Menge: 4,000 St
Zeitansatz: 0,47

**01.09.350 Reduzierstück Kabelrinne Stahl feuerverz H 60mm B 600mm**
*** EP-Aufgliederung gefordert
STLB-Bau 2024-04 053
Reduzierstück, für Kabelrinne, aus feuerverzinktem Stahl DIN EN ISO 1461, Seitenhöhe mind. 60 mm, Breite mind. 600 mm, Reduzierung um 300 mm, Ausführung gemäß Einzelbeschreibung,
Einzelbeschreibungs-Nr 'mit Trennsteg'
.
Menge: 3,000 St
Zeitansatz: 0,50

*Hinweis: Zugentlastung 3seitig E30 bis E90*
Zugentlastung E30, Zubehör Montagehöhe höher 1,5m bis 5,5m

**01.09.360 Zugentlastung dreiseitig, mit Mineralwolle, Innenhöhe 115 mm, Breite 340mm**
Beschreibung: Zugentlastung zur Verhinderung der mechanischen Überanspruchung von Funktionserhaltkabeln bei senkrechter Verlegung. Montage mit zugelassenen Befestigungsmitteln auf Beton oder Mauerwerk bzw. in der Profilschiene der Steigetrasse. Abstand max. 3,5 m bei ununterbrochener Verlegung. Verwendbar für durchgehende Steigetrassen sowie vertikale Verlegung von Funktionserhaltkabeln mit Einzelschellen oder Bügelschellen in Profilschienen. Inklusive Montageset, Mineralfaserplatten und Brandschutzspachtel in Kartusche. Zugelassene Unterstützungsmaßnahme als Ergänzung zu den Normtragekonstruktionen nach DIN 4102 Teil 12 ohne Einschränkung der zu verwendenden Kabeltypen bzw. -hersteller und Querschnitte. Funktionserhaltklassen E30/E60/E90.
Werkstoff: Kalziumsilikat
Menge: 7,000 St

**01.09.370 Zugentlastung dreiseitig, mit Mineralwolle, Innenhöhe 115 mm**
Beschreibung: Zugentlastung zur Verhinderung der mechanischen Überanspruchung von Funktionserhaltkabeln bei senkrechter Verlegung. Montage mit zugelassenen Befestigungsmitteln auf Beton oder Mauerwerk bzw. in der Profilschiene der Steigetrasse. Abstand max. 3,5 m bei ununterbrochener Verlegung. Verwendbar für durchgehende Steigetrassen sowie vertikale Verlegung von Funktionserhaltkabeln mit Einzelschellen oder Bügelschellen in Profilschienen. Inklusive Montageset, Mineralfaserplatten und Brandschutzspachtel in Kartusche. Zugelassene Unterstützungsmaßnahme als Ergänzung zu den Normtragekonstruktionen nach DIN 4102 Teil 12 ohne Einschränkung der zu verwendenden Kabeltypen bzw. -hersteller und Querschnitte. Funktionserhaltklassen E30/E60/E90.
Werkstoff: Kalziumsilikat
Menge: 7,000 St

*Hinweis: Stiele, Ausleger, Zubehör Montagehöhe höher 1,5m bis 5,5m*

**01.09.380 Ausleger Kabelrinne Stahl feuerverz bis 3,5kN L 100mm an Stielen**
*** Bezugsbeschreibung
STLB-Bau 2023-04 053
Ausleger für Kabelrinne, aus feuerverzinktem Stahl DIN EN ISO 1461, Tragfähigkeit bis 3,5 kN, Länge 100 mm, an Stielen, einseitig, Stiele werden gesondert vergütet, Arbeitshöhe des Montageortes bis 5,5 m über der Standfläche des hierfür erforderlichen Gerüstes, Gerüst wird gesondert vergütet.
Menge: 13,000 St
Zeitansatz: 0,13

**01.09.390 Ausleger Kabelrinne Stahl feuerverz bis 3,5kN L 200mm an Stielen**
*** wie Position 01.09.380
Länge 200mm
Menge: 13,000 St

**01.09.400 Ausleger Kabelrinne Stahl feuerverz bis 3,5kN L 300mm an Stielen**
*** wie Position 01.09.380
Länge 300mm
Menge: 115,000 St

**01.09.410 Ausleger Kabelrinne Stahl feuerverz bis 3,5kN L 500mm an Stielen**
*** wie Position 01.09.380
Länge 500mm
Menge: 510,000 St

**01.09.420 Ausleger Kabelrinne Stahl feuerverz bis 3,5kN L 400mm an Stielen**
*** wie Position 01.09.380
Länge 400mm
Menge: 510,000 St

**01.09.430 Ausleger Kabelrinne Stahl feuerverz bis 3,5kN L 600mm an Stielen**
*** wie Position 01.09.380
Länge 600mm
Menge: 152,000 St

**01.09.440 Ausleger Kabelrinne Stahl feuerverz bis 3,5kN L 100mm Wandbefestigung**
*** Bezugsbeschreibung
STLB-Bau 2023-04 053
Ausleger für Kabelrinne, aus feuerverzinktem Stahl DIN EN ISO 1461, Tragfähigkeit bis 3,5 kN, Länge 100 mm, an der Wand aus Beton, befestigen mit bauaufsichtlich zugelassenen Dübeln, Arbeitshöhe des Montageortes bis 5,5 m über der Standfläche des hierfür erforderlichen Gerüstes, Gerüst wird gesondert vergütet.
Menge: 12,000 St
Zeitansatz: 0,19

**01.09.450 Ausleger Kabelrinne Stahl feuerverz bis 3,5kN L 200mm Wandbefestigung**
*** wie Position 01.09.440
Länge 200mm
Menge: 15,000 St

**01.09.460 Ausleger Kabelrinne Stahl feuerverz bis 3,5kN L 300mm Wandbefestigung**
*** wie Position 01.09.440
Länge 300mm
Menge: 7,000 St

**01.09.470 Ausleger Kabelrinne Stahl feuerverz bis 3,5kN L 500mm Wandbefestigung**
*** wie Position 01.09.440
Länge 500mm
Menge: 5,000 St

**01.09.480 Ausleger Kabelrinne Stahl feuerverz bis 3,5kN L 600mm Wandbefestigung**
*** wie Position 01.09.440
Länge 600mm
Menge: 6,000 St

*Hinweis: Sonderkonstruktionen*

**01.09.490 Form-/Hohlprofilstahlkonstruktion Stahl verz**
STLB-Bau 2024-04 042
Form-/Hohlprofilstahlkonstruktion, aus verzinktem Stahl, für Stütz-, Hänge-, Trag- und Sonderbefestigung, Arbeitshöhe des Montageortes bis 3,5 m über der Standfläche des hierfür erforderlichen Gerüstes.
Menge: 200,000 kg
Zeitansatz: 0,18

**01.09.500 C-Profilschiene B 50mm H 40mm gelocht Stahl feuerverz an Stahlkonstruktion**
STLB-Bau 2024-04 053
C-Profilschiene, Breite 50 mm, Höhe 40 mm, gelocht, aus feuerverzinktem Stahl DIN EN ISO 1461, Dicke 2,5 mm, an Stahlkonstruktion anschrauben.
Menge: 76,000 m
Zeitansatz: 0,07

**01.09.510 C-Profilschiene B 40mm H 40mm gelocht Stahl feuerverz an Stahlkonstruktion**
STLB-Bau 2024-04 053
C-Profilschiene, Breite 40 mm, Höhe 40 mm, gelocht, aus feuerverzinktem Stahl DIN EN ISO 1461, Dicke 2,5 mm, an Stahlkonstruktion anschrauben.
Menge: 100,000 m
Zeitansatz: 0,06

**01.09.520 C-Profilschiene B 50mm H 30mm gelocht Stahl feuerverz an Stahlkonstruktion**
STLB-Bau 2024-04 053
C-Profilschiene, Breite 50 mm, Höhe 30 mm, gelocht, aus feuerverzinktem Stahl DIN EN ISO 1461, Dicke 2,5 mm, an Stahlkonstruktion anschrauben.
Menge: 150,000 m
Zeitansatz: 0,06

**01.09.530 Sonderkonstruktion aus Profilstahl Kabeltragsystem-Befestigung Erdbebenzone 3, DIN EN 1998-1/NA:2011-01**
Sonderkonstruktion aus Profilstahl für Kabeltragsystem-Befestigung Erdbebenzone 3, DIN EN 1998-1/NA:2011-01

Sonderkonstruktion aus Profilstahl zur Herstellung von Aufhängungen und Trageeinrichtungen.

Die Abrechnung erfolgt nach kg.
Menge: 250,000 kg

**01.09.540 Sichtbereich / Sichtmontage Kabelrinnen bis 600mm Breite**
Sichtbereich / Sichtmontage
Alle IKabelrinnen bis 600mm Breite, Komponenten und Einbauten, die im Sichtbereich montiert werden, sind mit besonderer Sorgfalt und in hoher handwerklicher Qualität auszuführen. Die Installation muss optisch einwandfrei, geradlinig, symmetrisch und dauerhaft stabil erfolgen.

Verbindliche Anforderungen:

- Sorgfältige Montage im Sichtbereich: Leitungsführungen sind
  exakt auszurichten; Höhen, Abstände, Achsbezüge und
  Parallelitäten müssen vollständig eingehalten werden.
- Ästhetisch anspruchsvolle Ausführung: Befestigungselemente
  sind sichtbar ordentlich zu setzen, gleichmäßig zu verteilen
  und fluchtgerecht anzuordnen. Unsaubere Schnittkanten,
  Beschädigungen, Verformungen oder Farbunterschiede sind
  nicht zulässig.
- Oberflächenqualität: Alle sichtbaren Bauteile müssen ohne
  Kratzer, Dellen, Stauchungen, Anrostungen oder
  Verschmutzungen geliefert und montiert werden. Schutzfolien
  dürfen erst nach Abschluss aller Montagearbeiten entfernt werden.
- Mehrkosten / Erhöhter Aufwand: Die Montage im Sichtbereich
  ist mit einem erhöhten Aufwand zu kalkulieren, insbesondere
  durch erhöhte Anforderungen an Maßhaltigkeit und Optik,
  präzise Montage- und Ausrichtarbeiten, aufwändige Vorbereitung, Schutzmaßnahmen und Finish sowie zusätzliche Dokumentation und Abstimmungen vor Ort.
Menge: 600,000 m

#### Bereich 01.10 KG 444 - Bodeninstallation

**Ausführungsbeschreibung 3 Ausführungsbeschreibung zu Bodendosen/-tanks**
*Ausführungsbeschreibung zu Bodendosen/-tanks*
Alle folgenden Bodendosen/-tanks sind gem. Mieterbaube- schreibung mit Bodenbelagsaussparung und überfahrbar vorzusehen.
In den Einheitspreis der Bodendosen/-tanks sind alle erforderlichen Zubehörteile mit einzukalkulieren wie
z.B. Deckeleinlagen zur Unterfütterung des Bodenbelags im Deckel, Nivelliersets, Adapterrahmen, Montageplatten, die Installationsgeräte laut Einzelbeschreibung, Grundträger für Schalungselemente, Gerätetrager laut Einzelbeschreibung,

*Hinweis: Fußbodentank*

**01.10.10 T1 - Höhenvariable Einbaueinheit 6 Installationsgeräte**
STLB-Bau 2024-04 053
Höhenvariable Einbaueinheit DIN EN 50085-2-2 (VDE 0604-2-2), für trocken zu pflegende Fußböden, mit Befestigungsspur 60 mm und Zentralplatte, Maße DIN 49075, geeignet zum Einbau in Hohlboden, zur Aufnahme von 6 Installationsgeräten, mit Gerätedose, Ausführung gemäß Einzelbeschreibung,
Einzelbeschreibungs-Nr '2 x Schukosteckdose 2 x RJ45
quadratisch ca. 200x200mm
inkl. Schalungselement zum Einsatz von Versorgungseinheiten
und nivellierbaren Kassetten, Höhe 200 mm.
Höhe: ca. 200 mm
Breite: ca. 200 mm
Länge: ca. 200 mm
Form: Vierkant
Werkstoff: Styropor
Halogenfrei: Ja'
.
Menge: 2,000 St
Zeitansatz: 1,19

**01.10.20 T2 - Höhenvariable Einbaueinheit 6 Installationsgeräte**
STLB-Bau 2024-04 053
Höhenvariable Einbaueinheit DIN EN 50085-2-2 (VDE 0604-2-2), für trocken zu pflegende Fußböden, mit Befestigungsspur 60 mm und Zentralplatte, Maße DIN 49075, geeignet zum Einbau in Hohlboden, zur Aufnahme von 6 Installationsgeräten, mit Gerätedose, Ausführung gemäß Einzelbeschreibung,
Einzelbeschreibungs-Nr '4 x Schukosteckdose + 4 x RJ45
quadratisch ca. 200x200mm
Kunststoff
inkl. Schalungselement zum Einsatz von Versorgungseinheiten
und nivellierbaren Kassetten, Höhe 200 mm.
Höhe: ca. 200 mm
Breite: ca. 200 mm
Länge: ca. 200 mm
Form: Vierkant
Werkstoff: Styropor
Halogenfrei: Ja'
.
Menge: 92,000 St
Zeitansatz: 1,19

**01.10.30 T3 - Höhenvariable Einbaueinheit 9 Installationsgeräte**
STLB-Bau 2024-04 053
Höhenvariable Einbaueinheit DIN EN 50085-2-2 (VDE 0604-2-2), für trocken zu pflegende Fußböden, mit Befestigungsspur 60 mm und Zentralplatte, Maße DIN 49075, geeignet zum Einbau in Hohlboden, zur Aufnahme von 9 Installationsgeräten, mit Gerätedose, Ausführung gemäß Einzelbeschreibung,
Einzelbeschreibungs-Nr '6 x Schukosteckdose + 6 x RJ45
quadratisch ca. 200x253mm
Kunststoff
inkl. Schalungselement zum Einsatz von Versorgungseinheiten
und nivellierbaren Kassetten, Höhe 200 mm.
Höhe: ca.200 mm
Breite: ca. 200 mm
Länge: ca. 253 mm
Form: Vierkant
Werkstoff: Styropor
Halogenfrei: Ja'
.
Menge: 42,000 St
Zeitansatz: 1,92

**01.10.40 T4 - Höhenvariable Einbaueinheit 6 Installationsgeräte eckig**
STLB-Bau 2024-04 053
Höhenvariable Einbaueinheit DIN EN 50085-2-2 (VDE 0604-2-2), für trocken zu pflegende Fußböden, mit Befestigungsspur 60 mm und Zentralplatte, Maße DIN 49075, geeignet zum Einbau in Hohlboden, zur Aufnahme von 6 Installationsgeräten, mit Gerätedose, Ausführung gemäß Einzelbeschreibung,
Einzelbeschreibungs-Nr '3 x Schukosteckdose + 2 x RJ45
quadratisch ca. 200x200mm
Kunststoff
inkl. Schalungselement zum Einsatz von Versorgungseinheiten
und nivellierbaren Kassetten, Höhe 200 mm.
Höhe: ca. 200 mm
Breite: ca. 200 mm
Länge: ca. 200 mm
Form: Vierkant
Werkstoff: Styropor
Halogenfrei: Ja'
.
Menge: 45,000 St
Zeitansatz: 1,19

**01.10.50 T4 - Höhenvariable Einbaueinheit 6 Installationsgeräte rund**
STLB-Bau 2024-04 053
Höhenvariable Einbaueinheit DIN EN 50085-2-2 (VDE 0604-2-2), für trocken zu pflegende Fußböden, mit Befestigungsspur 60 mm und Zentralplatte, Maße DIN 49075, geeignet zum Einbau in Hohlboden, zur Aufnahme von 6 Installationsgeräten, mit Gerätedose, Ausführung gemäß Einzelbeschreibung,
Einzelbeschreibungs-Nr '3 x Schukosteckdose + 2 x RJ45
rund ca. 215mm
Kunststoff
inkl. Schalungselement zum Einsatz von Versorgungseinheiten
und nivellierbaren Kassetten, Höhe 200 mm.
Höhe: ca. 200 mm
Durchmesser: ca. 200 mm
Form: Rund
Werkstoff: Styropor
Halogenfrei: Ja'
.
Menge: 6,000 St
Zeitansatz: 1,19

**01.10.60 T5 - Höhenvariable Einbaueinheit 9 Installationsgeräte**
STLB-Bau 2024-04 053
Höhenvariable Einbaueinheit DIN EN 50085-2-2 (VDE 0604-2-2), für trocken zu pflegende Fußböden, mit Befestigungsspur 60 mm und Zentralplatte, Maße DIN 49075, geeignet zum Einbau in Hohlboden, zur Aufnahme von 9 Installationsgeräten, mit Gerätedose, Ausführung gemäß Einzelbeschreibung,
Einzelbeschreibungs-Nr '4 x Schukosteckdose + 2 x RJ45 + 2 x Leermodul
quadratisch ca. 200x253mm
Kunststoff
inkl. Schalungselement zum Einsatz von Versorgungseinheiten
und nivellierbaren Kassetten, Höhe 200 mm.
Höhe: ca. 200 mm
Breite: ca. 200 mm
Länge: ca. 253 mm
Form: Vierkant
Werkstoff: Styropor
Halogenfrei: Ja'
.
Menge: 1,000 St
Zeitansatz: 1,92

**01.10.70 T 6 Höhenvariable Einbaueinheit 4Installationsgeräte**
STLB-Bau 2024-04 053
Höhenvariable Einbaueinheit DIN EN 50085-2-2 (VDE 0604-2-2), für trocken zu pflegende Fußböden, mit Befestigungsspur 60 mm und Zentralplatte, Maße DIN 49075, geeignet zum Einbau in Hohlboden, zur Aufnahme von 4 Installationsgeräten, mit Gerätedose, Ausführung gemäß Einzelbeschreibung,
Einzelbeschreibungs-Nr '2 x Schukosteckdose 2 x Leerfeld
rund ca. 150mm
inkl. Schalungselement zum Einsatz von Versorgungseinheiten
und nivellierbaren Kassetten, Höhe 200 mm.
Höhe: ca. 200 mm
Durchmesser: ca. 150 mm
Form: Rund
Werkstoff: Styropor
Halogenfrei: Ja'
.
Menge: 10,000 St
Zeitansatz: 0,69

**01.10.80 AVK1 Höhenvariable Einbaueinheit 6Installationsgeräte**
STLB-Bau 2024-04 053
Höhenvariable Einbaueinheit DIN EN 50085-2-2 (VDE 0604-2-2), für trocken zu pflegende Fußböden, mit Befestigungsspur 60 mm und Zentralplatte, Maße DIN 49075, geeignet zum Einbau in Hohlboden, zur Aufnahme von 6 Installationsgeräten, mit Gerätedose, Ausführung gemäß Einzelbeschreibung,
Einzelbeschreibungs-Nr '3 x Schukosteckdose + 4 x RJ45
rund ca. 215mm
Kunststoff
inkl. Schalungselement zum Einsatz von Versorgungseinheiten
und nivellierbaren Kassetten, Höhe 200 mm.
Höhe: ca. 200 mm
Durchmesser: ca. 215 mm
Form: Rund
Werkstoff: Styropor
Halogenfrei: Ja'
.
Menge: 23,000 St
Zeitansatz: 1,19

**01.10.90 AVK2 - Höhenvariable Einbaueinheit 9 Installationsgeräte**
STLB-Bau 2024-04 053
Höhenvariable Einbaueinheit DIN EN 50085-2-2 (VDE 0604-2-2), für trocken zu pflegende Fußböden, mit Befestigungsspur 60 mm und Zentralplatte, Maße DIN 49075, geeignet zum Einbau in Hohlboden, zur Aufnahme von 6 Installationsgeräten, mit Gerätedose, Ausführung gemäß Einzelbeschreibung,
Einzelbeschreibungs-Nr '6 x Schukosteckdose + 6 x RJ45
rund ca. 315mm
Kunststoff
inkl. Schalungselement zum Einsatz von Versorgungseinheiten
und nivellierbaren Kassetten, Höhe 200 mm.
Höhe: ca. 200 mm
Durchmesser: ca. 315 mm
Form: Rund
Werkstoff: Styropor
Halogenfrei: Ja'
.
Menge: 7,000 St
Zeitansatz: 1,19

**01.10.100 AVK3 - Höhenvariable Einbaueinheit 9 Installationsgeräte**
STLB-Bau 2024-04 053
Höhenvariable Einbaueinheit DIN EN 50085-2-2 (VDE 0604-2-2), für trocken zu pflegende Fußböden, mit Befestigungsspur 60 mm und Zentralplatte, Maße DIN 49075, geeignet zum Einbau in Hohlboden, zur Aufnahme von 9 Installationsgeräten, mit Gerätedose, Ausführung gemäß Einzelbeschreibung,
Einzelbeschreibungs-Nr '3 x Schukosteckdose + 8 x RJ45
rund ca. 323mm
Kunststoff
inkl. Schalungselement zum Einsatz von Versorgungseinheiten
und nivellierbaren Kassetten, Höhe 200 mm.
Höhe: ca. 200 mm
Durchmesser: ca. 323 mm
Form: Rund
Werkstoff: Styropor
Halogenfrei: Ja'
.
Menge: 7,000 St
Zeitansatz: 1,92

**01.10.110 AVK4 - Höhenvariable Einbaueinheit 6 Installationsgeräte**
STLB-Bau 2024-04 053
Höhenvariable Einbaueinheit DIN EN 50085-2-2 (VDE 0604-2-2), für trocken zu pflegende Fußböden, mit Befestigungsspur 60 mm und Zentralplatte, Maße DIN 49075, geeignet zum Einbau in Hohlboden, zur Aufnahme von 6 Installationsgeräten, mit Gerätedose, Ausführung gemäß Einzelbeschreibung,
Einzelbeschreibungs-Nr '3 x Schukosteckdose + 6 x RJ45
rund ca. 215mm
Kunststoff
inkl. Schalungselement zum Einsatz von Versorgungseinheiten
und nivellierbaren Kassetten, Höhe 200 mm.
Höhe: ca. 200 mm
Durchmesser: ca. 200 mm
Form: Rund
Werkstoff: Styropor
Halogenfrei: Ja'
.
Menge: 1,000 St
Zeitansatz: 1,19

**01.10.120 AVK5 - Höhenvariable Einbaueinheit 10 Installationsgeräte**
Höhenvariable Einbaueinheit DIN EN 50085-2-2 (VDE 0604-2-2), für trocken zu pflegende Fußböden, mit Befestigungsspur 60 mm und Zentralplatte, Maße DIN 49075, geeignet zum Einbau in Hohlboden, zur Aufnahme von 12 Installationsgeräten, mit Gerätedose, Ausführung gemäß Einzelbeschreibung,
Einzelbeschreibungs-Nr
6 x Schukosteckdose + 8 x RJ45
rund ca. 324mm
Kunststoff
inkl. Schalungselement zum Einsatz von Versorgungseinheiten
 und nivellierbaren Kassetten, Höhe 200 mm.
Höhe: ca. 200 mm
Durchmesser: ca. 324 mm
Form: Rund
Werkstoff: Styropor
Halogenfrei: Ja
.
Menge: 3,000 St
Zeitansatz: 1,74

**01.10.130 AVK6 Höhenvariable Einbaueinheit 6 Installationsgeräte**
STLB-Bau 2024-04 053
Höhenvariable Einbaueinheit DIN EN 50085-2-2 (VDE 0604-2-2), für trocken zu pflegende Fußböden, mit Befestigungsspur 60 mm und Zentralplatte, Maße DIN 49075, geeignet zum Einbau in Hohlboden, zur Aufnahme von 6 Installationsgeräten, mit Gerätedose, Ausführung gemäß Einzelbeschreibung,
Einzelbeschreibungs-Nr '3 x Schukosteckdose + 2 x RJ45 + 1 x Leerrohr
eckig ca. 200x253mm
Kunststoff
inkl. Schalungselement zum Einsatz von Versorgungseinheiten
und nivellierbaren Kassetten, Höhe 200 mm.
Höhe: ca. 200 mm
Breite: ca. 200 mm
Länge: ca. 253 mm
Form: Vierkant
Werkstoff: Styropor
Halogenfrei: Ja'
.
Menge: 23,000 St
Zeitansatz: 1,19

**01.10.140 AVK7 - Höhenvariable Einbaueinheit 6 Installationsgeräte**
STLB-Bau 2024-04 053
Höhenvariable Einbaueinheit DIN EN 50085-2-2 (VDE 0604-2-2), für trocken zu pflegende Fußböden, mit Befestigungsspur 60 mm und Zentralplatte, Maße DIN 49075, geeignet zum Einbau in Hohlboden, zur Aufnahme von 6 Installationsgeräten, mit Gerätedose, Ausführung gemäß Einzelbeschreibung,
Einzelbeschreibungs-Nr '3 x Schukosteckdose + 2 x RJ45 + 2 x Leerohr
eckig ca. 200x200mm
Kunststoff
inkl. Schalungselement zum Einsatz von Versorgungseinheiten
und nivellierbaren Kassetten, Höhe 200 mm.
Höhe: ca. 200 mm
Breite: ca. 200 mm
Länge: ca. 200 mm
Form: Vierkant
Werkstoff: Styropor
Halogenfrei: Ja'
.
Menge: 3,000 St
Zeitansatz: 1,19

#### Bereich 01.11 KG 444 - Imbetoninstallation

**Ausführungsbeschreibung 4 Ausführungsbeschreibung**
*Ausführungsbeschreibung*
Imbetoninstallationen sind nicht Teil dieses Ausschreibungs- paketes. Diese sind Teil des Rohbau-LV.

**01.11.10 Individuelle Ringraumdichtung**
Individuelle Ringraumdichtung
mit Segmentringtechnik

Zum Einsatz in Dichtpackung und Kunststoffflansch 150mm. Geteilte Ausführung zur Abdichtung von neu zu installierenden oder bereits verlegten Kabeln und unterschiedliche, stetig wiederkehrende Kabelbelegungen. Die individuelle Dichtung mit Segmentringen ermöglicht die Anpassung an die Kabeldurchmesser vor Ort. Dadurch können mehrere individuelle Dichtungen durch eine universelle Dichtung ersetzt werden.

Maße: Dichtbreite: 60 mm; Pressplatten: 5 mm; Außendurchmesser: 150/160 mm
Werkstoff: Pressplatten, Schrauben, Muttern und Scheiben: Edelstahl rostfrei V2A ; Gummi: EPDM
Dichtheit: gas- und wasserdicht; radonsicher

Individuelle Ringraumdichtung

Eigenschaften: individuelle Fertigung gemäß Anforderungsprofil; Segmentringtechnik zur individuellen Anpassung auf die Leitungsdurchmesser vor Ort; Formschlussverbindung zum Bajonett, dadurch integrierte Ausreißsicherung; auch zur Abdichtung von TRI-DELTA-Kabeln geeignet
Menge: 10,000 St

**01.11.20 SEGMENTE, 2 Durchgänge**
Segmente zum Einbau in Systemdeckel 150mm

Segment zur Abdichtungen von Micropipes und Steuerleitungen, einfache Montage der frei kombinierbaren Segmente, einfache Nachbelegung durch Einzelverspannung.

Werkstoff: Pressplatten: glasfaserverstärktes Polyamid; Abdichtwerkstoff: Technogel
Dichtheit: gas- und wasserdicht bis 0,5 bar

Durchgänge: 2
geeignet für Medienleitung Ø von (mm): 20-31

Eigenschaften: besonders flexible und sanfte Abdichtung mit Technogel; integrierte Drehmomentkontrolle.
Menge: 2,000 St

**01.11.30 SEGMENTE, 8 Durchgänge**
Segmente zum Einbau in Systemdeckel 150mm

Segment zur Abdichtungen von Micropipes und Steuerleitungen, einfache Montage der frei kombinierbaren Segmente, einfache Nachbelegung durch Einzelverspannung.

Werkstoff: Pressplatten: glasfaserverstärktes Polyamid; Abdichtwerkstoff: Technogel
Dichtheit: gas- und wasserdicht bis 0,5 bar

Durchgänge: 8
geeignet für Medienleitung Ø von (mm): 5-15

Eigenschaften: besonders flexible und sanfte Abdichtung mit Technogel; integrierte Drehmomentkontrolle;
Menge: 3,000 St

#### Bereich 01.12 KG 444 - Installationsrohre

*Hinweis: Kabeltragsystem-Befestigung Erdbebenzone 3 DIN EN 1998-1/NA:2011-01*
Kabeltragsystem-Befestigung Erdbebenzone 3, DIN EN 1998-1/NA:2011-01

Seismikkonstruktion Kabeltragsysteme
Bestehend aus einer statisch und seismisch ausgelegten Sonderkonstruktion für die Befestigung der jeweiligen Kabeltragsystemen Elemente in einem Schacht, Wand oder Decke.

Geschlossenes, torsionssteifes Vierkantprofil zur Erstellung von Stahltragwerken als verschraubte Konstruktion für die Aufnahme von Rohren, Kanälen, Kabeltrassen und lasttechnisch geeigneten Elementen.

Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Maße und Werkstoffdicke (Breite x Höhe x Stärke) [mm]
50 x 50 x 2,75/5,5

Werkstoff: S 350
Zink-Magnesium-Beschichtung ZM310 24µm - ASTM A1046 mit Selbstheilungseffekt (Schienenschnitte ohne Nachverzinken)
Korrosionswiderstandsklasse C1 für 50 Jahre (in Sonderfällen C2 für 20 Jahre)

Statische und Seismische Nachweise
Für die gesamte Anlagenhalterung, wie zuvor beschrieben, ist vor Ausführung eine prüffähige Statik vorzulegen.
Hierzu sind Eigenlasten zu berücksichtigen und das Gesamtsystem auf Standsicherheit zu überprüfen. Des Weiteren sind Nachweise über die an den Fußpunkten anliegenden Spannungen zu führen, um Sie dem verantwortlichen Tragwerksplaner vorlegen zu können

**Ausführungsbeschreibung 5 Ausführungsbeschreibung Installationsrohr**
*Ausführungsbeschreibung Installationsrohr*
Wichtig
Alle notwendigen Schellen, Endtüllen, Steckmuffen, Bögen, Dübel und Schrauben oder sonstiges Klein und Befestigungs- material sind in die Einheitspreise pro m der Rohre mit einzu- kalkulieren. Befestigungsabstände sind nach Anforderung zu wählen, sollten aber 1m nicht überschreiten.

Kunstoffrohre sind halogenfrei anzubieten.

*Hinweis: Montagehöhe bis 1,5m*

**01.12.10 Elektroinstallationsrohr Alu AD 20mm AP**
*** Bezugsbeschreibung
STLB-Bau 2023-04 053
Elektroinstallationsrohr DIN EN 61386 (VDE 0605), Maße DIN EN 60423, aus Aluminium, Außendurchmesser 20 mm, Druckfestigkeit Klasse 4 - schwer (1250 N) DIN EN 61386-1 (VDE 0605-1), Klasse Schlagbeanspruchung 4 - schwer DIN EN 61386-1 (VDE 0605-1), Verlegung geschlossen, einschl. Muffen und Bögen, auf Putz.
Menge: 50,000 m
Zeitansatz: 0,12

**01.12.20 Elektroinstallationsrohr Alu AD 25mm AP**
*** wie Position 01.12.10
STLB-Bau 2023-04 053
Außendurchmesser 25 mm
Menge: 90,000 m
Zeitansatz: 0,12

**01.12.30 Elektroinstallationsrohr Alu AD 32mm AP**
*** wie Position 01.12.10
STLB-Bau 2023-04 053
Außendurchmesser 32 mm
Menge: 40,000 m
Zeitansatz: 0,13

**01.12.40 Elektroinstallationsrohr Alu AD 40mm AP**
*** wie Position 01.12.10
STLB-Bau 2023-04 053
Außendurchmesser 40 mm
Menge: 39,000 m
Zeitansatz: 0,15

**01.12.50 Elektroinstallationsrohr Alu AD 63mm AP**
*** wie Position 01.12.10
STLB-Bau 2023-04 053
Außendurchmesser 63 mm
Menge: 20,000 m
Zeitansatz: 0,24

**01.12.60 Elektroinstallationsrohr Stahl bandverz AD 16mm AP**
*** Bezugsbeschreibung
STLB-Bau 2023-04 053
Elektroinstallationsrohr DIN EN 61386 (VDE 0605), Maße DIN EN 60423, aus bandverzinktem Stahl DIN EN 10346, Außendurchmesser 16 mm, Druckfestigkeit Klasse 4 - schwer (1250 N) DIN EN 61386-1 (VDE 0605-1), Klasse Schlagbeanspruchung 4 - schwer DIN EN 61386-1 (VDE 0605-1), min. Gebrauchstemperatur Klasse 5 (-45 Grad C) DIN EN 61386-1 (VDE 0605-1), max. Gebrauchstemperatur Klasse 6 (250 Grad C) DIN EN 61386-1 (VDE 0605-1), Verlegung geschlossen, einschl. Muffen und Bögen, auf Putz.
Menge: 30,000 m
Zeitansatz: 0,12

**01.12.70 Elektroinstallationsrohr Stahl bandverz AD 20mm AP**
*** wie Position 01.12.60
STLB-Bau 2023-04 053
Außendurchmesser 20 mm
Menge: 100,000 m
Zeitansatz: 0,12

**01.12.80 Elektroinstallationsrohr Stahl bandverz AD 32mm AP**
*** wie Position 01.12.60
STLB-Bau 2023-04 053
Außendurchmesser 32 mm
Menge: 100,000 m
Zeitansatz: 0,13

**01.12.90 Elektroinstallationsrohr Stahl bandverz AD 40mm AP**
*** wie Position 01.12.60
STLB-Bau 2023-04 053
Außendurchmesser 40 mm
Menge: 40,000 m
Zeitansatz: 0,15

**01.12.100 Elektroinstallationsrohr Stahl bandverz AD 63mm AP**
*** wie Position 01.12.60
STLB-Bau 2023-04 053
Außendurchmesser 63 mm
Menge: 20,000 m
Zeitansatz: 0,24

*Hinweis: Montagehöhe höher 1,5*

**01.12.110 Elektroinstallationsrohr Alu AD 20mm AP**
*** Bezugsbeschreibung
STLB-Bau 2023-04 053
Elektroinstallationsrohr DIN EN 61386 (VDE 0605), Maße DIN EN 60423, aus Aluminium, Außendurchmesser 20 mm, Druckfestigkeit Klasse 4 - schwer (1250 N) DIN EN 61386-1 (VDE 0605-1), Klasse Schlagbeanspruchung 4 - schwer DIN EN 61386-1 (VDE 0605-1), Verlegung geschlossen, einschl. Muffen und Bögen, auf Putz.
Menge: 100,000 m
Zeitansatz: 0,12

**01.12.120 Elektroinstallationsrohr Alu AD 25mm AP**
*** wie Position 01.12.110
STLB-Bau 2023-04 053
Außendurchmesser 25 mm
Menge: 200,000 m
Zeitansatz: 0,12

**01.12.130 Elektroinstallationsrohr Alu AD 32mm AP**
*** wie Position 01.12.110
STLB-Bau 2023-04 053
Außendurchmesser 32 mm
Menge: 80,000 m
Zeitansatz: 0,13

**01.12.140 Elektroinstallationsrohr Alu AD 40mm AP**
*** wie Position 01.12.110
STLB-Bau 2023-04 053
Außendurchmesser 40 mm
Menge: 70,000 m
Zeitansatz: 0,15

**01.12.150 Elektroinstallationsrohr Alu AD 63mm AP**
*** wie Position 01.12.110
STLB-Bau 2023-04 053
Außendurchmesser 63 mm
Menge: 40,000 m
Zeitansatz: 0,24

**01.12.160 Elektroinstallationsrohr Stahl bandverz AD 16mm AP**
*** Bezugsbeschreibung
STLB-Bau 2023-04 053
Elektroinstallationsrohr DIN EN 61386 (VDE 0605), Maße DIN EN 60423, aus bandverzinktem Stahl DIN EN 10346, Außendurchmesser 16 mm, Druckfestigkeit Klasse 4 - schwer (1250 N) DIN EN 61386-1 (VDE 0605-1), Klasse Schlagbeanspruchung 4 - schwer DIN EN 61386-1 (VDE 0605-1), min. Gebrauchstemperatur Klasse 5 (-45 Grad C) DIN EN 61386-1 (VDE 0605-1), max. Gebrauchstemperatur Klasse 6 (250 Grad C) DIN EN 61386-1 (VDE 0605-1), Verlegung geschlossen, einschl. Muffen und Bögen, auf Putz, Arbeitshöhe des Montageortes bis 5,5 m über der Standfläche des hierfür erforderlichen Gerüstes, Gerüst wird gesondert vergütet.
Menge: 60,000 m
Zeitansatz: 0,14

**01.12.170 Elektroinstallationsrohr Stahl bandverz AD 20mm AP**
*** wie Position 01.12.160
STLB-Bau 2023-04 053
Außendurchmesser 20 mm
Menge: 200,000 m
Zeitansatz: 0,14

**01.12.180 Elektroinstallationsrohr Stahl bandverz AD 25mm AP**
*** wie Position 01.12.160
STLB-Bau 2023-04 053
Außendurchmesser 25 mm
Menge: 200,000 m
Zeitansatz: 0,15

**01.12.190 Elektroinstallationsrohr Stahl bandverz AD 32mm AP**
*** wie Position 01.12.160
STLB-Bau 2023-04 053
Außendurchmesser 32 mm
Menge: 80,000 m
Zeitansatz: 0,16

**01.12.200 Elektroinstallationsrohr Stahl bandverz AD 40mm AP**
*** wie Position 01.12.160
STLB-Bau 2023-04 053
Außendurchmesser 40 mm
Menge: 40,000 m
Zeitansatz: 0,18

*Hinweis: Kabelschutzrohr*

**01.12.210 Elektroinstallationsrohr halogenfr.Kunststoff AD 20mm Hohlwand**
STLB-Bau 2024-04 053
Elektroinstallationsrohr DIN EN 61386 (VDE 0605), Maße DIN EN 60423, nicht flammenausbreitend, aus Kunststoff, halogenfrei, einwandig, gewellt, flexibel, Außendurchmesser 20 mm, Druckfestigkeit Klasse 3 - mittel (750 N) DIN EN 61386-1 (VDE 0605-1), Klasse Schlagbeanspruchung 3 - mittel DIN EN 61386-1 (VDE 0605-1), max. Gebrauchstemperatur Klasse 3 (105 Grad C) DIN EN 61386-1 (VDE 0605-1), Verlegung in Hohlwand, Arbeitshöhe des Montageortes bis 5,5 m über der Standfläche des hierfür erforderlichen Gerüstes, Gerüst wird gesondert vergütet.
Menge: 250,000 m
Zeitansatz: 0,09

**01.12.220 Elektroinstallationsrohr halogenfr.Kunststoff AD 20mm Beton**
STLB-Bau 2024-04 053
Elektroinstallationsrohr DIN EN 61386 (VDE 0605), Maße DIN EN 60423, nicht flammenausbreitend, aus Kunststoff, halogenfrei, einwandig, gewellt, flexibel, Außendurchmesser 20 mm, Druckfestigkeit Klasse 3 - mittel (750 N) DIN EN 61386-1 (VDE 0605-1), Klasse Schlagbeanspruchung 3 - mittel DIN EN 61386-1 (VDE 0605-1), Verlegung in Beton, Arbeitshöhe des Montageortes bis 5,5 m über der Standfläche des hierfür erforderlichen Gerüstes, Gerüst wird gesondert vergütet.
Menge: 150,000 m
Zeitansatz: 0,07

**01.12.230 Elektroinstallationsrohr halogenfr.Kunststoff AD 32mm Beton**
STLB-Bau 2024-04 053
Elektroinstallationsrohr DIN EN 61386 (VDE 0605), Maße DIN EN 60423, nicht flammenausbreitend, aus Kunststoff, halogenfrei, einwandig, gewellt, flexibel, Außendurchmesser 32 mm, Druckfestigkeit Klasse 5 - sehr schwer (4000 N) DIN EN 61386-1 (VDE 0605-1), Klasse Schlagbeanspruchung 5 - sehr schwer DIN EN 61386-1 (VDE 0605-1), max. Gebrauchstemperatur Klasse 7 (400 Grad C) DIN EN 61386-1 (VDE 0605-1), Verlegung in Beton.
Menge: 20,000 m
Zeitansatz: 0,07

**01.12.240 Elektroinstallationsrohr halogenfr.Kunststoff AD 40mm Beton**
STLB-Bau 2024-04 053
Elektroinstallationsrohr DIN EN 61386 (VDE 0605), Maße DIN EN 60423, nicht flammenausbreitend, aus Kunststoff, halogenfrei, einwandig, gewellt, flexibel, Außendurchmesser 40 mm, Druckfestigkeit Klasse 5 - sehr schwer (4000 N) DIN EN 61386-1 (VDE 0605-1), Klasse Schlagbeanspruchung 5 - sehr schwer DIN EN 61386-1 (VDE 0605-1), max. Gebrauchstemperatur Klasse 7 (400 Grad C) DIN EN 61386-1 (VDE 0605-1), Verlegung in Beton.
Menge: 15,000 m
Zeitansatz: 0,07

*Hinweis: Installationsrohre Außenanlagen*

**01.12.250 Kabelschutzrohr DN 40 aus PE, flexibel,**
Kabelschutzrohr DN 40 aus PE, flexibel,

Kabelschutzrohr in Verbundrohrbauweise gemäß
DIN 16961, entsprechend DIN EN 61386-24
Klasse N 450 (Druckfestigkeit >=450 Newton,
Schlagfestigkeit N),
DN 40, Material Polyethylen (PE), als Ringware,
mit integrierter Einzugschnur zum Einziehen eines
Kabelzugdrahtes bzw. -seiles,
liefern und höhen- und fluchtgerecht nach DIN EN 1610,
den Verlegeanleitungen A515, A 535 des KRV
einbauen.

Einschließlich herstellen der
wasserdichten (WD)/ sanddichten (SD)
Rohrverbindungen mit
Doppelsteckmuffen/Doppelsteckmuffen mit Profildichtringen.
Menge: 1250,000 m
Produkt:
  Artikel:
    Artikelnummer: 56210040
    Artikelkurztext: Kabelschutzrohr DN 40 aus PE, flexibel,

**01.12.260 Kabelschutzrohr DN 50 aus PE, flexibel,**
Kabelschutzrohr DN 50 aus PE, flexibel,

Kabelschutzrohr in Verbundrohrbauweise gemäß
DIN 16961, entsprechend DIN EN 61386-24
Klasse N 450 (Druckfestigkeit >=450 Newton,
Schlagfestigkeit N),
DN 50, Material Polyethylen (PE), als Ringware,
mit integrierter Einzugschnur zum Einziehen eines
Kabelzugdrahtes bzw. -seiles,
liefern und höhen- und fluchtgerecht nach DIN EN 1610,
den Verlegeanleitungen A515, A 535 des KRV
einbauen.

Einschließlich herstellen der
wasserdichten (WD)/ sanddichten (SD)
Rohrverbindungen mit
Doppelsteckmuffen/Doppelsteckmuffen mit Profildichtringen.
Menge: 750,000 m
Produkt:
  Artikel:
    Artikelnummer: 56210050
    Artikelkurztext: Kabelschutzrohr DN 50 aus PE, flexibel,

**01.12.270 Kabelschutzrohr DN 160 aus PE, flexibel,**
Kabelschutzrohr DN 160 aus PE, flexibel,

Kabelschutzrohr in Verbundrohrbauweise gemäß
DIN 16961, entsprechend DIN EN 61386-24
Klasse N 450 (Druckfestigkeit >=450 Newton,
Schlagfestigkeit N),
DN 160, Material Polyethylen (PE), als Ringware,
mit integrierter Einzugschnur zum Einziehen eines
Kabelzugdrahtes bzw. -seiles,
liefern und höhen- und fluchtgerecht nach DIN EN 1610,
den Verlegeanleitungen A515, A 535 des KRV
einbauen.

Einschließlich herstellen der
wasserdichten (WD)/ sanddichten (SD)
Rohrverbindungen mit
Doppelsteckmuffen/Doppelsteckmuffen mit Profildichtringen.
Menge: 150,000 m
Produkt:
  Artikel:
    Artikelnummer: 56210050
    Artikelkurztext: Kabelschutzrohr DN 160 aus PE, flexibel,

**01.12.280 Doppelsteckmuffe DN 40 aus PE**
Doppelsteckmuffe DN 40 aus PE

Doppelsteckmuffe zur Rohrverbindung liefern und
fachgerecht einbauen.
Menge: 20,000 St
Produkt:
  Artikel:
    Artikelnummer: 56610040
    Artikelkurztext: Doppelsteckmuffe DN 40 aus PE

**01.12.290 Doppelsteckmuffe DN 50 aus PE**
Doppelsteckmuffe DN 50 aus PE

Doppelsteckmuffe zur Rohrverbindung liefern und
fachgerecht einbauen.
Menge: 10,000 St
Produkt:
  Artikel:
    Artikelnummer: 56610050
    Artikelkurztext: Doppelsteckmuffe DN 50 aus PE

**01.12.300 Doppelsteckmuffe DN 160 aus PE**
Doppelsteckmuffe DN 160 aus PE

Doppelsteckmuffe zur Rohrverbindung liefern und
fachgerecht einbauen.
Menge: 10,000 St
Produkt:
  Artikel:
    Artikelnummer: 56610050
    Artikelkurztext: Doppelsteckmuffe DN 160 aus PE

**01.12.310 Profildichtring DN 40**
Profildichtring DN 40
Profildichtring für wasserdichte Rohrverbindung
(WD) liefern und in Formteilen einbauen.
Menge: 20,000 St
Produkt:
  Artikel:
    Artikelnummer: 56619040
    Artikelkurztext: Profildichtring DN 40

**01.12.320 Profildichtring DN 50**
Profildichtring DN 50
Profildichtring für wasserdichte Rohrverbindung
(WD) liefern und in Formteilen einbauen.
Menge: 10,000 St
Produkt:
  Artikel:
    Artikelnummer: 56619050
    Artikelkurztext: Profildichtring DN 50

**01.12.330 Profildichtring DN 160**
Profildichtring DN 160
Profildichtring für wasserdichte Rohrverbindung
(WD) liefern und in Formteilen einbauen.
Menge: 10,000 St
Produkt:
  Artikel:
    Artikelnummer: 56619050
    Artikelkurztext: Profildichtring DN 160

**01.12.340 Endstopfen DN 40 (SD)**
Endstopfen DN 40 (SD)
Endstopfen, für sanddichte Ausführung (SD), liefern und
einbauen.
Menge: 10,000 St
Produkt:
  Artikel:
    Artikelnummer: 56680040
    Artikelkurztext: Endstopfen DN 40 (SD)

**01.12.350 Endstopfen DN 50 (SD)**
Endstopfen DN 50 (SD)
Endstopfen, für sanddichte Ausführung (SD), liefern und
einbauen.
Menge: 5,000 St
Produkt:
  Artikel:
    Artikelnummer: 56680050
    Artikelkurztext: Endstopfen DN 50 (SD)

**01.12.360 Endstopfen DN 160 (SD)**
Endstopfen DN 160 (SD)
Endstopfen, für sanddichte Ausführung (SD), liefern und
einbauen.
Menge: 5,000 St
Produkt:
  Artikel:
    Artikelnummer: 56680050
    Artikelkurztext: Endstopfen DN 160 (SD)

**01.12.370 Kunststoffkabelschacht LW 400 x 400 mm**
Kunststoffkabelschacht LW 400 x 400 mm

Der Schachtkorpus muss aus modifiziertem Polycarbonat (PC) oder aus einem für den vorhergesehenen Einsatzzweck gleichwertigen Material bestehen.

Die UV-Stabilität des Kunststoffes nach DIN EN ISO 4892-2 ist nachzuweisen.

Eine Unbedenklichkeit des Schachtkörpers gegen den Einfluss chemischer Stoffe muss gegeben sein.

Der Kunststoff muss zertifiziert grundwasserverträglich sein.

Der Kunststoffschacht muss dauerhaft den vertikalen und horizontalen Belastungen standhalten, d.h.
das Gesamtsystem (Abdeckung + Schacht) mit maximaler Anzahl an unverschlossenen Durchführungsöffnungen muss den angegebenen Belastungsklassen der Abdeckung gemäß DIN EN 124 im eingebauten Zustand entsprechen.

Um Staub und Umweltemissionen zu vermeiden, muss das Einführen von Rohren oder Versorgungsleitungen über definierte Sollbruchstellen sichergestellt werden.

Der Einbau muss nach anerkannten Regeln der Technik möglich sein (z.B. Temperaturbeständigkeit des Systems beim Asphaltieren nach ZTV A-StB 12).

Zusätzliche Traversen, welche die Zugänglichkeit und Nutzung des Schachtes durch Verringerung der lichten Weite einschränken, sind nicht zulässig.

Stahlversteifungen sollten hochwertig verzinkt sein und stets innenliegend sein. Für Stahlteile ist ein Überzug nach DIN ISO 1461-t Zn o gefordert. Eine galvanische Verzinkung ist nicht zulässig.

Der Schacht muss modular aufbaubar sein.

Die Höhe des Gesamtsystems beträgt = 0,5m
Die Lichte Weite (L x B) des Schachtes beträgt 400 x 400 mm

Sollbrüche für Rohraußendurchmesser

DN50mm 5 Stück;

Schachtabdeckung: Stahl auspflasterbar

Prüfklasse B 125

Die Schachtabdeckung muss der DIN EN 124 entsprechen. Die geforderte Fremdüberwachung gem. DIN EN 124 muss mit dem Zertifikat einer anerkannten und in der EU zugelassenen Prüforganisation belegt werden.

Stahl auspflasterbar:

Die Schachtabdeckung muss sich mit einer Hubhöhe von mind. 50mm sich an die Umgebung in Höhe und Neigung anpassen lassen (die Gesamthöhe des Schachtes kann um 50mm höher werden).

Ein kundenspezifisches Firmenzeichen muss in die Abdeckung eingebracht werden.

Der Riegel muss gegen unbeabsichtigte Entriegelung gesichert sein und darf sich nicht durch Vibration lösen.
Der Riegelmechanismus muss vor Schmutz geschützt sein.

Mit Verriegelung Sechskant
Geforderte Zertifikate einer anerkannten und in der EU zugelassenen Prüforganisation, die mit dem Angebot vorzulegen sind:

- Zertifikat gemäß EN 124
- Nachweis der Grundwasserverträglichkeit
Menge: 4,000 St

**01.12.380 Kunststoffkabelschacht LW 250 x 250 mm**
Kunststoffkabelschacht LW 250 x 250 mm

Der Schachtkorpus muss aus modifiziertem Polycarbonat (PC) oder aus einem für den vorhergesehenen Einsatzzweck gleichwertigen Material bestehen.

Die UV-Stabilität des Kunststoffes nach DIN EN ISO 4892-2 ist nachzuweisen.

Eine Unbedenklichkeit des Schachtkörpers gegen den Einfluss chemischer Stoffe muss gegeben sein.

Der Kunststoff muss zertifiziert grundwasserverträglich sein.

Der Kunststoffschacht muss dauerhaft den vertikalen und horizontalen Belastungen standhalten, d.h.
das Gesamtsystem (Abdeckung + Schacht) mit maximaler Anzahl an unverschlossenen Durchführungsöffnungen muss den angegebenen Belastungsklassen der Abdeckung gemäß DIN EN 124 im eingebauten Zustand entsprechen.

Um Staub und Umweltemissionen zu vermeiden, muss das Einführen von Rohren oder Versorgungsleitungen über definierte Sollbruchstellen sichergestellt werden.

Der Einbau muss nach anerkannten Regeln der Technik möglich sein (z.B. Temperaturbeständigkeit des Systems beim Asphaltieren nach ZTV A-StB 12).

Zusätzliche Traversen, welche die Zugänglichkeit und Nutzung des Schachtes durch Verringerung der lichten Weite einschränken, sind nicht zulässig.

Stahlversteifungen sollten hochwertig verzinkt sein und stets innenliegend sein. Für Stahlteile ist ein Überzug nach DIN ISO 1461-t Zn o gefordert. Eine galvanische Verzinkung ist nicht zulässig.

Der Schacht muss modular aufbaubar sein.

Die Höhe des Gesamtsystems beträgt = 0,4m
Die Lichte Weite (L x B) des Schachtes beträgt 250 x 250 mm

Sollbrüche für Rohraußendurchmesser

DN50mm 5 Stück

Schachtabdeckung: Guss auspflasterbar

Prüfklasse B 125

Die Schachtabdeckung muss der DIN EN 124 entsprechen. Die geforderte Fremdüberwachung gem. DIN EN 124 muss mit dem Zertifikat einer anerkannten und in der EU zugelassenen Prüforganisation belegt werden.

Die Schachtabdeckung muss sich mit einer Hubhöhe von mind. 50mm sich an die Umgebung in Höhe und Neigung anpassen lassen (die Gesamthöhe des Schachtes kann um 50mm höher werden).

Ein kundenspezifisches Firmenzeichen muss in die Abdeckung eingebracht werden.

Der Riegel muss gegen unbeabsichtigte Entriegelung gesichert sein und darf sich nicht durch Vibration lösen.
Der Riegelmechanismus muss vor Schmutz geschützt sein.

Mit Verriegelung Sechskant

Geforderte Zertifikate einer anerkannten und in der EU zugelassenen Prüforganisation, die mit dem Angebot vorzulegen sind:

- Zertifikat gemäß EN 124
- Nachweis der Grundwasserverträglichkeit
Menge: 4,000 St

**01.12.390 Sonderkonstruktion aus Profilstahl Installationsrohr-Befestigung Erdbebenzone 3, DIN EN 1998-1/NA:2011-01**
Sonderkonstruktion aus Profilstahl für Installationsrohr-Befestigung Erdbebenzone 3, DIN EN 1998-1/NA:2011-01

Sonderkonstruktion aus Profilstahl zur Herstellung von Aufhängungen und Trageeinrichtungen.

Die Abrechnung erfolgt nach kg.
Menge: 50,000 kg

**01.12.400 Sichtbereich / Sichtmontage Installationsrohr**
Sichtbereich / Sichtmontage
Alle Installationsrohre, Komponenten und Einbauten, die im Sichtbereich montiert werden, sind mit besonderer Sorgfalt und in hoher handwerklicher Qualität auszuführen. Die Installation muss optisch einwandfrei, geradlinig, symmetrisch und dauerhaft stabil erfolgen.

Verbindliche Anforderungen:

- Sorgfältige Montage im Sichtbereich: Leitungsführungen sind
  exakt auszurichten; Höhen, Abstände, Achsbezüge und
  Parallelitäten müssen vollständig eingehalten werden.
- Ästhetisch anspruchsvolle Ausführung: Befestigungselemente
  sind sichtbar ordentlich zu setzen, gleichmäßig zu verteilen
  und fluchtgerecht anzuordnen. Unsaubere Schnittkanten,
  Beschädigungen, Verformungen oder Farbunterschiede sind
  nicht zulässig.
- Oberflächenqualität: Alle sichtbaren Bauteile müssen ohne
  Kratzer, Dellen, Stauchungen, Anrostungen oder
  Verschmutzungen geliefert und montiert werden. Schutzfolien
  dürfen erst nach Abschluss aller Montagearbeiten entfernt werden.
- Mehrkosten / Erhöhter Aufwand: Die Montage im Sichtbereich
  ist mit einem erhöhten Aufwand zu kalkulieren, insbesondere
  durch erhöhte Anforderungen an Maßhaltigkeit und Optik,
  präzise Montage- und Ausrichtarbeiten, aufwändige Vorbereitung, Schutzmaßnahmen und Finish sowie zusätzliche Dokumentation und Abstimmungen vor Ort.
Menge: 50,000 m

#### Bereich 01.13 KG 444 - Installationskanäle

*Hinweis: Installationskanäle-Befestigung Erdbebenzone 3*
Installationskanäle--Befestigung Erdbebenzone 3

Die Installationskanäle sind entsprechen der Erdbebenzone 3 an den Wänden zu befestigen.

Statische und Seismische Nachweise
Für die gesamte Anlagenhalterung, wie zuvor beschrieben, ist vor Ausführung eine prüffähige Statik vorzulegen.
Hierzu sind Eigenlasten zu berücksichtigen und das Gesamtsystem auf Standsicherheit zu überprüfen. Des Weiteren sind Nachweise über die an den Fußpunkten anliegenden Spannungen zu führen, um Sie dem verantwortlichen Tragwerksplaner vorlegen zu können

**Ausführungsbeschreibung 6 Ausführungsbeschreibung Installationsrohr**
*Ausführungsbeschreibung Installationsrohr*
Wichtig
Alle notwendigen Endstücke, Steckverbindungen, Formteile wie Innen- und Außenecken, Dübel und Schrauben oder sonstiges Klein und Befestigungs- material sind in die Einheitspreise pro m der Installationskanäle und Brüstungskanäle mit einzu- kalkulieren. Befestigungsabstände sind nach Anforderung zu wählen, sollten aber 1m nicht überschreiten.

Installationskanäle und Brüstungskanäle sind halogenfrei anzubieten.

*Hinweis: Montagehöhe bis 1,5m*

**01.13.10 Elektroinstallationskanal Leitungsführung H/B 20/20mm halogenfr.Kunststoff**
STLB-Bau 2024-04 053
Elektroinstallationskanal DIN EN 50085-2-1 (VDE 0604-2-1) als Leitungsführungskanal, Außenmaße H/B mind. 20/20 mm, aus Kunststoff, halogenfrei, mit einem Trennsteg, aus Kunststoff, auf Trockenbauwand.
Menge: 75,000 m
Zeitansatz: 0,10

**01.13.20 Elektroinstallationskanal Leitungsführung H/B 40/40mm halogenfr.Kunststoff**
STLB-Bau 2024-04 053
Elektroinstallationskanal DIN EN 50085-2-1 (VDE 0604-2-1) als Leitungsführungskanal, Außenmaße H/B mind. 40/40 mm, aus Kunststoff, halogenfrei, mit einem Trennsteg, aus Kunststoff, auf Trockenbauwand.
Menge: 120,000 m
Zeitansatz: 0,13

**01.13.30 Elektroinstallationskanal Leitungsführung H/B 60/60mm halogenfr.Kunststoff**
STLB-Bau 2024-04 053
Elektroinstallationskanal DIN EN 50085-2-1 (VDE 0604-2-1) als Leitungsführungskanal, Außenmaße H/B mind. 60/60 mm, aus Kunststoff, halogenfrei, mit einem Trennsteg, aus Kunststoff, auf Trockenbauwand.
Menge: 85,000 m
Zeitansatz: 0,15

**01.13.40 Elektroinstallationskanal Leitungsführung H/B 60/110mm halogenfr.Kunststoff**
STLB-Bau 2024-04 053
Elektroinstallationskanal DIN EN 50085-2-1 (VDE 0604-2-1) als Leitungsführungskanal, Außenmaße H/B mind. 60/110 mm, aus Kunststoff, halogenfrei, mit einem Trennsteg, aus Kunststoff, auf Trockenbauwand.
Menge: 55,000 m
Zeitansatz: 0,17

**01.13.50 Elektroinstallationskanal Geräteeinbau H/B 70/210mm halogenfr.Kunststoff**
STLB-Bau 2024-04 053
Elektroinstallationskanal DIN EN 50085-2-1 (VDE 0604-2-1) als Geräteeinbaukanal, mit übergreifendem Oberteil, Außenmaße H/B mind. 70/210 mm, aus Kunststoff, halogenfrei, Oberteil aus PVC, mit einem Trennsteg, aus Kunststoff, auf Trockenbauwand.
Menge: 110,000 m
Zeitansatz: 0,21

*Hinweis: Montagehöhe höher 1,5*

**01.13.60 Elektroinstallationskanal Leitungsführung H/B 20/20mm halogenfr.Kunststoff**
STLB-Bau 2024-04 053
Elektroinstallationskanal DIN EN 50085-2-1 (VDE 0604-2-1) als Leitungsführungskanal, Außenmaße H/B mind. 20/20 mm, aus Kunststoff, halogenfrei, mit einem Trennsteg, aus Kunststoff, auf Trockenbauwand, Arbeitshöhe des Montageortes bis 5,5 m über der Standfläche des hierfür erforderlichen Gerüstes.
Menge: 85,000 m
Zeitansatz: 0,12

**01.13.70 Elektroinstallationskanal Leitungsführung H/B 40/40mm halogenfr.Kunststoff**
STLB-Bau 2024-04 053
Elektroinstallationskanal DIN EN 50085-2-1 (VDE 0604-2-1) als Leitungsführungskanal, Außenmaße H/B mind. 40/40 mm, aus Kunststoff, halogenfrei, mit einem Trennsteg, aus Kunststoff, auf Trockenbauwand, Arbeitshöhe des Montageortes bis 5,5 m über der Standfläche des hierfür erforderlichen Gerüstes.
Menge: 100,000 m
Zeitansatz: 0,16

**01.13.80 Elektroinstallationskanal Leitungsführung H/B 60/60mm halogenfr.Kunststoff**
STLB-Bau 2024-04 053
Elektroinstallationskanal DIN EN 50085-2-1 (VDE 0604-2-1) als Leitungsführungskanal, Außenmaße H/B mind. 60/60 mm, aus Kunststoff, halogenfrei, mit einem Trennsteg, aus Kunststoff, auf Trockenbauwand, bis 5,5 m über der Standfläche des hierfür erforderlichen Gerüstes.
Menge: 120,000 m
Zeitansatz: 0,19

**01.13.90 Elektroinstallationskanal Leitungsführung H/B 60/110mm halogenfr.Kunststoff**
STLB-Bau 2024-04 053
Elektroinstallationskanal DIN EN 50085-2-1 (VDE 0604-2-1) als Leitungsführungskanal, Außenmaße H/B mind. 60/110 mm, aus Kunststoff, halogenfrei, mit einem Trennsteg, aus Kunststoff, auf Trockenbauwand, Arbeitshöhe des Montageortes bis 5,5 m über der Standfläche des hierfür erforderlichen Gerüstes.
Menge: 40,000 m
Zeitansatz: 0,20

**01.13.100 Sonderkonstruktion aus Profilstahl Kabelkanal-Befestigung Erdbebenzone 3, DIN EN 1998-1/NA:2011-01**
Sonderkonstruktion aus Profilstahl für Kabelkanal-Befestigung Erdbebenzone 3, DIN EN 1998-1/NA:2011-01

Sonderkonstruktion aus Profilstahl zur Herstellung von Aufhängungen und Trageeinrichtungen.

Die Abrechnung erfolgt nach kg.
Menge: 50,000 kg

**01.13.110 Sichtbereich / Sichtmontage Elektroinstallationskanal Leitungsführung**
Sichtbereich / Sichtmontage
Alle Elektroinstallationskanäle Leitungsführung, Komponenten und Einbauten, die im Sichtbereich montiert werden, sind mit besonderer Sorgfalt und in hoher handwerklicher Qualität auszuführen. Die Installation muss optisch einwandfrei, geradlinig, symmetrisch und dauerhaft stabil erfolgen.

Verbindliche Anforderungen:

- Sorgfältige Montage im Sichtbereich: Leitungsführungen sind
  exakt auszurichten; Höhen, Abstände, Achsbezüge und
  Parallelitäten müssen vollständig eingehalten werden.
- Ästhetisch anspruchsvolle Ausführung: Befestigungselemente
  sind sichtbar ordentlich zu setzen, gleichmäßig zu verteilen
  und fluchtgerecht anzuordnen. Unsaubere Schnittkanten,
  Beschädigungen, Verformungen oder Farbunterschiede sind
  nicht zulässig.
- Oberflächenqualität: Alle sichtbaren Bauteile müssen ohne
  Kratzer, Dellen, Stauchungen, Anrostungen oder
  Verschmutzungen geliefert und montiert werden. Schutzfolien
  dürfen erst nach Abschluss aller Montagearbeiten entfernt werden.
- Mehrkosten / Erhöhter Aufwand: Die Montage im Sichtbereich
  ist mit einem erhöhten Aufwand zu kalkulieren, insbesondere
  durch erhöhte Anforderungen an Maßhaltigkeit und Optik,
  präzise Montage- und Ausrichtarbeiten, aufwändige Vorbereitung, Schutzmaßnahmen und Finish sowie zusätzliche Dokumentation und Abstimmungen vor Ort.
Menge: 100,000 m

#### Bereich 01.14 KG 444 - Dachdurchführungen

*Hinweis: Dachdurchführung*

**01.14.10 Kabeldichtung-300-2G-Z/d**
Schwanenhals Kabelabdichtung SKD 100,
als geteilter Dichteinsatz mit mehreren Durchgängen.
Zum Einsetzen in vorhandenen Schwanenhals SHD 100.
Geeignet zum gas- und wasserdichten Abdichten
von bereits verlegten Kabeln.
Pressplatten und Bolzen rostfrei aus
Edelstahl V2A,
1 Vollgummieinlage aus EPDM, Dichtbreite 60 mm,
bis 5 bar gas- und wasserdicht!
Menge: 1,000 St

**01.14.20 Schwanenhalsdurchführung 300**
Flachdachdurchführung Schwanenhals SHD 100
geeignet zum Andübeln über Kernbohrung Ø 100mm.
Der Schwanenhals ist 360° schwenkbar,
die Gesamthöhe um min. 100 mm verstellbar
und die Abtropfhaube verschiebbar.
Alle Stahlteile in feuerverzinkter Ausführung.
Bestehend aus:
Dübelflansch ohne Befestigungselemente,
Einschieberohr, Abtropfhaube, Aufsatzrohr,
90° Bogen, 30° Segment und Aufnahme
für Dichteinsatz.
Incl. aller Spannringe, Bördel- und Ringdichtungen.
Menge: 1,000 St

#### Bereich 01.15 KG 444 - Kabel und Leitungen

**Ausführungsbeschreibung 7 Ausführungsbeschreibung zu Euroklassen**
*Ausführungsbeschreibung zu Euroklassen*
Sämtliche Kabel und Leitungen der KG440 müssen nach dem Vorschlag der deutschen Kabelindustrie der Euroklasse Eca und in Fluchtwegen nach der Euroklasse B2ca zertifiziert sein.
Entsprechende Leistungserklärungen über die Brandklasse für Kabel und Leitungen wird der AN zur Verfügung stellen.

**Ausführungsbeschreibung 8 Ausführungsbeschreibung zur Verlegearten von Standard-K**
*Ausführungsbeschreibung zur Verlegearten von Standard-Kabel und Leitungen*
Ausführungsbeschreibung zur Verlegearten von Standard-Kabel
und Leitungen

(1) Verlegung in Rohr, verschlossene Installationskanäle

(2) Verlegung auf Kabeltrasse, Kabelgraben, offene Kanäle

(3) Verlegung auf Anker-/Profilschienen mit Bügelschellen und
  Langwannen sowie Zubehör und Befestigungsmaterial

(4) Verlegung in Zwischendecken, Ständerwerk und Hohlwände
  mit Sammelhalterungen und Befestigungsmaterial

(5) Verlegung in Hohlraumboden, Doppelboden;Bodenkanälen
  mit Bündelung und Befestigungsmaterial bzw. auf Gitterrinne

(6) Verlegung unter Putz, einschl. Fräsarbeiten und Befestigungsmaterial

(7) Verlegung in Ortbeton. Die Befestigung muss so erfolgen,
  dass sich die Leitungen durch den Betoniervorgang nicht
  lösen oder verrutschen können.

Es ist eine Mischkalkulation anzusetzen auf der Grundlage von:

20% Verlegeart (1)
40% Verlegeart (2)
5% Verlegeart (3)
10% Verlegeart (4)
15% Verlegeart (5)
5% Verlegeart (6)
5% Verlegeart (7)

Nachstehende Leitungen sind für die gemischte Verlegung zu kalkulieren.

Kabel und Leitungen liefern, in Teillängen verlegen und betriebsfertig anschliessen.

*Hinweis: Starkstromkabel*
Starkstromkabel - Alle benötigten Befestigungsmaterialien sind in den Einheitspreis mit einzurechnen.

**Ausführungsbeschreibung 9 halogenfreies Starkstromkabel**
*halogenfreies Starkstromkabel*

**01.15.10 Kabel halogenfrei N2XH-J 3x1,5RE**
STLB-Bau 2024-04 053
Halogenfreies Kabel DIN VDE 0276-604 (VDE 0276-604) N2XH-J 3 x 1,5 RE, Cu-Zahl 43, Feuerwiderstandsklasse E 30 DIN 4102-12, mit Funktionserhalt.
Menge: 5000,000 m
Zeitansatz: 0,05

**01.15.20 Kabel halogenfrei N2XH-J 3x1,5mm²**
STLB-Bau 2024-04 053
Halogenfreies Kabel DIN VDE 0276-604 (VDE 0276-604) N2XH-J 3 x 1,5 RE, Cu-Zahl 43.
Menge: 5900,000 m
Zeitansatz: 0,05

**01.15.30 Kabel halogenfrei N2XH-J 5x1,5mm²**
STLB-Bau 2024-04 053
Halogenfreies Kabel DIN VDE 0276-604 (VDE 0276-604) N2XH-J 5 x 1,5 RE, Cu-Zahl 72.
Menge: 33000,000 m
Zeitansatz: 0,05

**01.15.40 Kabel halogenfrei N2XH-J 3x2,5mm²**
STLB-Bau 2024-04 053
Halogenfreies Kabel DIN VDE 0276-604 (VDE 0276-604) N2XH-J 3 x 2,5 RE, Cu-Zahl 72.
Menge: 18213,000 m
Zeitansatz: 0,05

**01.15.50 Kabel halogenfrei N2XH-J 5x2,5mm²**
STLB-Bau 2024-04 053
Halogenfreies Kabel DIN VDE 0276-604 (VDE 0276-604) N2XH-J 5 x 2,5 RE, Cu-Zahl 120.
Menge: 1650,000 m
Zeitansatz: 0,05

**01.15.60 Kabel halogenfrei N2XH-J 3x4mm²**
STLB-Bau 2024-04 053
Halogenfreies Kabel DIN VDE 0276-604 (VDE 0276-604) N2XH-J 3 x 4 RE, Cu-Zahl 115.
Menge: 8353,000 m
Zeitansatz: 0,05

**01.15.70 Kabel halogenfrei N2XH-J 5x4mm²**
STLB-Bau 2024-04 053
Halogenfreies Kabel DIN VDE 0276-604 (VDE 0276-604) N2XH-J 5 x 4 RE, Cu-Zahl 192.
Menge: 593,000 m
Zeitansatz: 0,06

**01.15.80 Kabel halogenfrei N2XH-J 5x6mm²**
STLB-Bau 2024-04 053
Halogenfreies Kabel DIN VDE 0276-604 (VDE 0276-604) N2XH-J 5 x 6 RE, Cu-Zahl 288.
Menge: 50,000 m
Zeitansatz: 0,07

**01.15.90 Kabel halogenfrei N2XH-J 3x6mm²**
STLB-Bau 2024-04 053
Halogenfreies Kabel DIN VDE 0276-604 (VDE 0276-604) N2XH-J 3 x 6 RE, Cu-Zahl 173.
Menge: 2465,000 m
Zeitansatz: 0,06

**01.15.100 Kabel halogenfrei N2XH-J 3x10mm²**
STLB-Bau 2024-04 053
Halogenfreies Kabel DIN VDE 0276-604 (VDE 0276-604) N2XH-J 3 x 10 RE, Cu-Zahl 288.
Menge: 4031,000 m
Zeitansatz: 0,07

**01.15.110 Kabel halogenfrei N2XH-J 5x10mm²**
STLB-Bau 2024-04 053
Halogenfreies Kabel DIN VDE 0276-604 (VDE 0276-604) N2XH-J 5 x 10 RE, Cu-Zahl 480.
Menge: 1322,000 m
Zeitansatz: 0,09

**01.15.120 Kabel halogenfrei N2XH-J 5x16mm²**
STLB-Bau 2024-04 053
Halogenfreies Kabel DIN VDE 0276-604 (VDE 0276-604) N2XH-J 5 x 16 RM, Cu-Zahl 768.
Menge: 1762,000 m
Zeitansatz: 0,11

**01.15.130 Kabel halogenfrei N2XH-J 1x70mm²**
STLB-Bau 2024-04 053
Halogenfreies Kabel DIN VDE 0276-604 (VDE 0276-604) N2XH-J 1 x 70 RM, Cu-Zahl 672.
Menge: 50,000 m
Zeitansatz: 0,10

**01.15.140 Kabel halogenfrei N2XH-J 5x16RM vorh.Kabelrinne/Kanal**
STLB-Bau 2024-04 053
Halogenfreies Kabel DIN VDE 0276-604 (VDE 0276-604) N2XH-J 5 x 16 RM, Cu-Zahl 768, auf vorh. Kabelrinnen oder in offene Kanäle, Arbeitshöhe des Montageortes bis 5,5 m über der Standfläche des hierfür erforderlichen Gerüstes, Gerüst wird gesondert vergütet.
Menge: 551,000 m
Zeitansatz: 0,13

**01.15.150 Kabel halogenfrei N2XH-J 3x35mm²**
STLB-Bau 2024-04 053
Halogenfreies Kabel DIN VDE 0276-604 (VDE 0276-604) N2XH-J 3 x 35 RM, Cu-Zahl 1008.
Menge: 21,000 m
Zeitansatz: 0,13

**01.15.160 Kabel halogenfrei N2XH-J 5x25RM Bügelschellen**
STLB-Bau 2024-04 053
Halogenfreies Kabel DIN VDE 0276-604 (VDE 0276-604) N2XH-J 5 x 25 RM, Cu-Zahl 1200, mit Bügelschellen auf vorh. Ankerschienen oder Kabelleiter, Arbeitshöhe des Montageortes bis 5,5 m über der Standfläche des hierfür erforderlichen Gerüstes, Gerüst wird gesondert vergütet.
Menge: 56,000 m
Zeitansatz: 0,21

**01.15.170 Kabel halogenfrei N2XCH 4x35RM/16 Bügelschellen**
STLB-Bau 2024-04 053
Halogenfreies Kabel DIN VDE 0276-604 (VDE 0276-604) N2XCH 4 x 35 RM/16, Cu-Zahl 1526, mit Bügelschellen auf vorh. Ankerschienen oder Kabelleiter, Arbeitshöhe des Montageortes bis 5,5 m über der Standfläche des hierfür erforderlichen Gerüstes, Gerüst wird gesondert vergütet.
Menge: 475,000 m
Zeitansatz: 0,21

**01.15.180 Kabel halogenfrei N2XCH 4x70RM/35 Bügelschellen**
STLB-Bau 2024-04 053
Halogenfreies Kabel DIN VDE 0276-604 (VDE 0276-604) N2XCH 4 x 70 RM/35, Cu-Zahl 3082, mit Bügelschellen auf vorh. Ankerschienen oder Kabelleiter, Arbeitshöhe des Montageortes bis 5,5 m über der Standfläche des hierfür erforderlichen Gerüstes, Gerüst wird gesondert vergütet.
Menge: 120,000 m
Zeitansatz: 0,24

**01.15.190 Kabel halogenfrei N2XCH 4x95RM/50**
STLB-Bau 2024-04 053
Halogenfreies Kabel DIN VDE 0276-604 (VDE 0276-604) N2XCH 4 x 95 RM/50, Cu-Zahl 4208.
Menge: 120,000 m
Zeitansatz: 0,27

**01.15.200 Kabel halogenfrei N2XCH 4x95RM/50 Bügelschellen**
STLB-Bau 2024-04 053
Halogenfreies Kabel DIN VDE 0276-604 (VDE 0276-604) N2XCH 4 x 95 RM/50, Cu-Zahl 4208, mit Bügelschellen auf vorh. Ankerschienen oder Kabelleiter, Arbeitshöhe des Montageortes bis 5,5 m über der Standfläche des hierfür erforderlichen Gerüstes, Gerüst wird gesondert vergütet.
Menge: 220,000 m
Zeitansatz: 0,25

**01.15.210 Kabel halogenfrei N2XH-J 5x95mm²**
STLB-Bau 2024-04 053
Halogenfreies Kabel DIN VDE 0276-604 (VDE 0276-604) NA2XH-J, 5 x 95 SM, Al-Zahl 1378.
Menge: 50,000 m
Zeitansatz: 0,28

**01.15.220 Kabel halogenfrei N2XCH 4x120SM/70 Bügelschellen**
STLB-Bau 2024-04 053
Halogenfreies Kabel DIN VDE 0276-604 (VDE 0276-604) N2XCH 4 x 120 SM/70, Cu-Zahl 5388, mit Bügelschellen auf vorh. Ankerschienen oder Kabelleiter, Arbeitshöhe des Montageortes bis 5,5 m über der Standfläche des hierfür erforderlichen Gerüstes, Gerüst wird gesondert vergütet.
Menge: 200,000 m
Zeitansatz: 0,26

**01.15.230 Kabel halogenfrei N2XCH 4x150SM/70**
STLB-Bau 2024-04 053
Halogenfreies Kabel DIN VDE 0276-604 (VDE 0276-604) N2XCH 4 x 150 SM/70, Cu-Zahl 6540.
Menge: 200,000 m
Zeitansatz: 0,34

**01.15.240 Kabel halogenfrei N2XH-J 1x150RM**
STLB-Bau 2024-04 053
Halogenfreies Kabel DIN VDE 0276-604 (VDE 0276-604) N2XH-J 1 x 150 RM, Cu-Zahl 1440.
Menge: 80,000 m
Zeitansatz: 0,17

**01.15.250 Kabel halogenfrei N2XH-O 1x240RM**
STLB-Bau 2024-04 053
Halogenfreies Kabel DIN VDE 0276-604 (VDE 0276-604) N2XH-O 1 x 240 RM, Cu-Zahl 2304.
Menge: 200,000 m
Zeitansatz: 0,25

**01.15.260 Kabel halogenfrei N2XCH 4x120SM/70**
STLB-Bau 2024-04 053
Halogenfreies Kabel DIN VDE 0276-604 (VDE 0276-604) N2XCH 4 x 120 SM/70, Cu-Zahl 5388.
Menge: 65,000 m
Zeitansatz: 0,30

**01.15.270 Kabel halogenfrei N2XCH 4x185SM/95 Bügelschellen**
STLB-Bau 2024-04 053
Halogenfreies Kabel DIN VDE 0276-604 (VDE 0276-604) N2XCH 4 x 185 SM/95, Cu-Zahl 8159, mit Bügelschellen auf vorh. Ankerschienen oder Kabelleiter, Arbeitshöhe des Montageortes bis 5,5 m über der Standfläche des hierfür erforderlichen Gerüstes, Gerüst wird gesondert vergütet.
Menge: 214,000 m
Zeitansatz: 0,28

**01.15.280 Kabel halogenfrei N2XH-O 1x400RM**
STLB-Bau 2024-04 053
Halogenfreies Kabel DIN VDE 0276-604 (VDE 0276-604) N2XH-O 1 x 400 RM, Cu-Zahl 3840.
Menge: 95,000 m
Zeitansatz: 0,27

**01.15.290 Rohrkabelschuh 400 mm²**
Rohrkabelschuh für die Verbindung von Kupferleitern. Das Vercrimpen oder Verpressen des Kabelschuhs schützt den Leiter und ermöglicht dauerhaft stabile elektrische Verbindungen.
Leiteranschlussquerschnitt, max. 400 mm²
Leiteranschlussquerschnitt 400 mm²
Bohrung passen zum angebotenem Transformator
Menge: 16,000 St

**01.15.300 Kabel Uo/U 12/20kV Um 24kV N2XSY 1x35RM/16 Pritsche Wannen verlegen befestigen**
STLB-Bau 2024-04 052
Kabel DIN VDE 0276-620 (VDE 0276-620), Uo/U 12/20 kV, Bemessungsspannung Um 24 kV, N2XSY 1 x 35 RM/16, Cu-Zahl 518, auf vorh. Pritschen und Wannen verlegen und befestigen.
Menge: 50,000 m
Zeitansatz: 0,11

**01.15.310 Innenraum-Endverschluss Uo/U 12/20kV Um 24kV N2XSY 1x35RM/16**
STLB-Bau 2024-04 052
Innenraum-Endverschluss DIN VDE 0278-629-1 (VDE 0278-629-1), für Kabel Uo/U 12/20 kV, Um 24 kV, N2XSY 1 x 35 RM/16, einschl. systemgebundenem Zubehör.
Menge: 8,000 St
Zeitansatz: 0,70

**Ausführungsbeschreibung 10 Ausführungsbeschreibung halogenfreies Starkstromkabel E**
*Ausführungsbeschreibung halogenfreies Starkstromkabel E30/E90*
Ausführungsbeschreibung halogenfreies Starkstromkabel E30-E90.
Für die nachfolgenden Positionen gilt:
- halogenfreies Starkstromkabel mit Funktionserhalt E30 bis E90,
- Installation der Kabel und Leitungen in Teillängen auf Abstandsschellen, mit Funktionerhalt E 30 nach DIN 4102.
- Alle benötigten Befestigungsmaterialien sind in den Einheits- preis mit einzurechnen.
- Das zugehörige Prüfzeugnis ist dem Angebot beizufügen.

**01.15.320 Kabel halogenfrei N2XH-J 3x1,5RE Befestigung E30 Funktionserhalt**
STLB-Bau 2024-04 053
Halogenfreies Kabel DIN VDE 0276-604 (VDE 0276-604) N2XH-J 3 x 1,5 RE, Cu-Zahl 43, mit Befestigung gemäß bauaufsichtlicher Zulassung, Feuerwiderstandsklasse E 30 DIN 4102-12, mit Funktionserhalt, Arbeitshöhe des Montageortes bis 5,5 m über der Standfläche des hierfür erforderlichen Gerüstes, Gerüst wird gesondert vergütet.
Menge: 500,000 m
Zeitansatz: 0,06

**01.15.330 Kabel halogenfrei NHXH-JFE180 3x2,5RE vorh.Rohr/Unterflurkanal E30 Funktionserhalt**
STLB-Bau 2024-04 053
Halogenfreies Kabel DIN VDE 0266 (VDE 0266) NHXH-J FE 180 3 x 2,5 RE, Cu-Zahl 72, in vorh. Rohre/Unterflurkanäle, Feuerwiderstandsklasse E 30 DIN 4102-12, mit Funktionserhalt, Arbeitshöhe des Montageortes bis 5,5 m über der Standfläche des hierfür erforderlichen Gerüstes, Gerüst wird gesondert vergütet.
Menge: 1000,000 m
Zeitansatz: 0,06

*Hinweis: Installationsleitungen Kommunikationtechnik*

**01.15.340 Installationskabel symmetrisch BMK J-H(St)H 2x2x0,6 Bd vorh.Kabelrinne/Kanal**
STLB-Bau 2024-04 061
Installationskabel, symmetrisch, mit rotem Außenmantel und Aufdruck -Brandmeldekabel-, J-H(St)H, 2 x 2 x 0,6 Bd, Brandklasse Eca DIN EN 13501-6, auf vorh. Kabelrinnen oder in offene Kanäle, Arbeitshöhe des Montageortes bis 5,5 m über der Standfläche des hierfür erforderlichen Gerüstes, Gerüst wird gesondert vergütet.
Menge: 30300,000 m
Zeitansatz: 0,04

**01.15.350 Installationskabel symmetrisch BMK J-H(St)H 4x2x0,8 Bd vorh.Kabelrinne/Kanal**
STLB-Bau 2024-04 061
Installationskabel, symmetrisch, mit rotem Außenmantel und Aufdruck -Brandmeldekabel-, J-H(St)H, 4 x 2 x 0,8 Bd, Brandklasse Eca DIN EN 13501-6, auf vorh. Kabelrinnen oder in offene Kanäle, Arbeitshöhe des Montageortes bis 5,5 m über der Standfläche des hierfür erforderlichen Gerüstes, Gerüst wird gesondert vergütet.
Menge: 2850,000 m
Zeitansatz: 0,04

**01.15.360 Installationskabel symmetrisch BMK J-H(St)H 6x2x0,6 Bd vorh.Kabelrinne/Kanal**
STLB-Bau 2024-04 061
Installationskabel, symmetrisch, mit rotem Außenmantel und Aufdruck -Brandmeldekabel-, J-H(St)H, 6 x 2 x 0,6 Bd, Brandklasse Eca DIN EN 13501-6, auf vorh. Kabelrinnen oder in offene Kanäle, Arbeitshöhe des Montageortes bis 5,5 m über der Standfläche des hierfür erforderlichen Gerüstes, Gerüst wird gesondert vergütet.
Menge: 500,000 m
Zeitansatz: 0,04

**01.15.370 Installationskabel symmetrisch BMK J-H(St)H 10x2x0,6 Bd vorh.Kabelrinne/Kanal**
STLB-Bau 2024-04 061
Installationskabel, symmetrisch, mit rotem Außenmantel und Aufdruck -Brandmeldekabel-, J-H(St)H, 10 x 2 x 0,6 Bd, Brandklasse Eca DIN EN 13501-6, auf vorh. Kabelrinnen oder in offene Kanäle, Arbeitshöhe des Montageortes bis 5,5 m über der Standfläche des hierfür erforderlichen Gerüstes, Gerüst wird gesondert vergütet.
Menge: 250,000 m
Zeitansatz: 0,04

**01.15.380 Installationskabel symmetrisch J-Y(St)Y 2x2x0,8 Bd**
STLB-Bau 2023-04 061
Installationskabel, symmetrisch, DIN VDE 0815 (VDE 0815), J-Y(St)Y, 4 x 2 x 0,8 Bd.
Menge: 1000,000 m
Zeitansatz: 0,03

**01.15.390 Installationskabel symmetrisch J-Y(St)Y 4x2x0,8 Bd**
STLB-Bau 2023-04 061
Installationskabel, symmetrisch, DIN VDE 0815 (VDE 0815), J-Y(St)Y, 4 x 2 x 0,8 Bd.
Menge: 1000,000 m
Zeitansatz: 0,03

**Ausführungsbeschreibung 11 Ausführungsbeschreibung Kabelinstallation E30/E90**
*Ausführungsbeschreibung Kabelinstallation E30/E90*
Ausführungsbeschreibung Kabelinstallation E30/E90
- Installation der Kabel und Leitungen in Teillängen auf Abstandsschellen, mit Funktionerhalt E 30 und E90 nach DIN 4102.
- Alle benötigten Befestigungsmaterialien sind in den Einheitspreis mit einzurechnen.
- Das zugehörige Prüfzeugnis ist dem Angebot beizufügen.

**01.15.400 Installationskabel symmetrisch E30 JE-H(St)H 2x2x0,8 Bd E30**
STLB-Bau 2023-04 061
Installationskabel, symmetrisch, DIN VDE 0815 (VDE 0815), mit integriertem Funktionserhalt E 30, DIN 4102-12, JE-H(St)H, 2 x 2 x 0,8 Bd, E 30 konforme Verlegung mit den dafür zertifizierten Befestigungsmitteln.
Menge: 2700,000 m
Zeitansatz: 0,03

**01.15.410 Installationskabel symmetrisch E30 JE-H(St)H 4x2x0,8 Bd E30**
STLB-Bau 2023-04 061
Installationskabel, symmetrisch, DIN VDE 0815 (VDE 0815), mit integriertem Funktionserhalt E 30, DIN 4102-12, JE-H(St)H, 4 x 2 x 0,8 Bd, E 30 konforme Verlegung mit den dafür zertifizierten Befestigungsmitteln.
Menge: 2000,000 m
Zeitansatz: 0,03

**01.15.420 Installationskabel symmetrisch E90 BMK J-H(St)H 2x2x0,8 Bd Verlegung E90 konform**
STLB-Bau 2024-04 061
Installationskabel, symmetrisch, DIN VDE 0815 (VDE 0815), mit integriertem Funktionserhalt E 90, DIN 4102-12, mit rotem Außenmantel und Aufdruck -Brandmeldekabel-, J-H(St)H, 2 x 2 x 0,8 Bd, E 90 konforme Verlegung mit den dafür zertifizierten Befestigungsmitteln, Arbeitshöhe des Montageortes bis 5,5 m über der Standfläche des hierfür erforderlichen Gerüstes, Gerüst wird gesondert vergütet.
Menge: 800,000 m
Zeitansatz: 0,04

**01.15.430 Installationskabel symmetrisch E90 BMK J-H(St)H 4x2x0,8 Bd Verlegung E90 konform**
STLB-Bau 2024-04 061
Installationskabel, symmetrisch, DIN VDE 0815 (VDE 0815), mit integriertem Funktionserhalt E 90, DIN 4102-12, mit rotem Außenmantel und Aufdruck -Brandmeldekabel-, J-H(St)H, 4 x 2 x 0,8 Bd, E 90 konforme Verlegung mit den dafür zertifizierten Befestigungsmitteln, Arbeitshöhe des Montageortes bis 5,5 m über der Standfläche des hierfür erforderlichen Gerüstes, Gerüst wird gesondert vergütet.
Menge: 250,000 m
Zeitansatz: 0,04

**Ausführungsbeschreibung 12 Ausführungsbeschreibung Kabel halogenfrei**
*Ausführungsbeschreibung Kabel halogenfrei*
Installation der Kabel und Leitungen in Teillängen
- auf Kabelbahnen bzw. - Rinnen,
- in Installationrohren oder - Kanälen,
- auf Kabelbündelschellen in abgehängten Decken,
- in zweischaligen Leichtbauwänden.

Alle benötigten Befestigungsmaterialien sind in den Einheitspreis mit einzurechnen.

Die Kabeltrassen und Kabelbündelschellen sind separat beschrieben.

**01.15.440 Installationskabel symmetrisch J-H(St)H 2x2x0,8 Bd**
STLB-Bau 2024-04 061
Installationskabel, symmetrisch, J-H(St)H, 2 x 2 x 0,8 Bd, Brandklasse Eca DIN EN 13501-6, Arbeitshöhe des Montageortes bis 5,5 m über der Standfläche des hierfür erforderlichen Gerüstes, Gerüst wird gesondert vergütet.
Menge: 3400,000 m
Zeitansatz: 0,04

**01.15.450 Installationskabel symmetrisch JE-H(St)H 4x2x0,8 Bd**
STLB-Bau 2024-04 061
Installationskabel, symmetrisch, JE-H(St)H, 4 x 2 x 0,8 Bd.
Menge: 5550,000 m
Zeitansatz: 0,03

**01.15.460 Installationskabel symmetrisch J-H(St)H 6x2x0,8 Bd**
STLB-Bau 2024-04 061
Installationskabel, symmetrisch, DIN VDE 0815 (VDE 0815), J-H(St)H, 6 x 2 x 0,8 Bd, Arbeitshöhe des Montageortes bis 5,5 m über der Standfläche des hierfür erforderlichen Gerüstes, Gerüst wird gesondert vergütet.
Menge: 100,000 m
Zeitansatz: 0,04

**01.15.470 Installationskabel symmetrisch J-H(St)H 10x2x0,8 Bd**
STLB-Bau 2024-04 061
Installationskabel, symmetrisch, DIN VDE 0815 (VDE 0815), J-H(St)H, 10 x 2 x 0,8 Bd, Arbeitshöhe des Montageortes bis 5,5 m über der Standfläche des hierfür erforderlichen Gerüstes, Gerüst wird gesondert vergütet.
Menge: 300,000 m
Zeitansatz: 0,04

*Hinweis: Busleitungen*

**01.15.480 Installationskabel symmetrisch J-H(St)H 2x2x0,8 Bd vorh.Kabelrinne/Kanal**
STLB-Bau 2024-04 061
Installationskabel, symmetrisch, DIN VDE 0815 (VDE 0815), J-H(St)H, 2 x 2 x 0,8 Bd, auf vorh. Kabelrinnen oder in offene Kanäle, Arbeitshöhe des Montageortes bis 5,5 m über der Standfläche des hierfür erforderlichen Gerüstes, Gerüst wird gesondert vergütet, Ausführung gemäß Einzelbeschreibung,
Einzelbeschreibungs-Nr 'Farbe grün'
.
Menge: 3500,000 m
Zeitansatz: 0,04

*Hinweis: Installationskabel Außenbereich und -anlagen*

**01.15.490 Kabel NYY-J 3x1,5RE**
STLB-Bau 2023-04 053
Kabel DIN VDE 0276-603 (VDE 0276-603) NYY-J 3 x 1,5 RE, Cu-Zahl 43, Arbeitshöhe des Montageortes bis 3,5 m über der Standfläche des hierfür erforderlichen Gerüstes, Vorhaltung des Gerüsts für Arbeiten anderer AN wird gesondert vergütet, Ausführung gemäß Zeichnung.
Menge: 1000,000 m
Zeitansatz: 0,04

**01.15.500 Kabel NYY-J 3x2,5RE**
STLB-Bau 2023-04 053
Kabel DIN VDE 0276-603 (VDE 0276-603) NYY-J 3 x 2,5 RE, Cu-Zahl 72, Arbeitshöhe des Montageortes bis 3,5 m über der Standfläche des hierfür erforderlichen Gerüstes, Vorhaltung des Gerüsts für Arbeiten anderer AN wird gesondert vergütet, Ausführung gemäß Zeichnung.
Menge: 750,000 m
Zeitansatz: 0,04

**01.15.510 Kabel NYY-J 5x1,5RE**
STLB-Bau 2023-04 053
Kabel DIN VDE 0276-603 (VDE 0276-603) NYY-J 5 x 1,5 RE, Cu-Zahl 72, Arbeitshöhe des Montageortes bis 3,5 m über der Standfläche des hierfür erforderlichen Gerüstes, Vorhaltung des Gerüsts für Arbeiten anderer AN wird gesondert vergütet, Ausführung gemäß Zeichnung.
Menge: 200,000 m
Zeitansatz: 0,04

**01.15.520 Kabel NYY-J 5x2,5RE**
STLB-Bau 2023-04 053
Kabel DIN VDE 0276-603 (VDE 0276-603) NYY-J 5 x 2,5 RE, Cu-Zahl 120, Arbeitshöhe des Montageortes bis 3,5 m über der Standfläche des hierfür erforderlichen Gerüstes, Vorhaltung des Gerüsts für Arbeiten anderer AN wird gesondert vergütet, Ausführung gemäß Zeichnung.
Menge: 1000,000 m
Zeitansatz: 0,05

**01.15.530 Kabel NYY-J 5x4RE**
STLB-Bau 2023-04 053
Kabel DIN VDE 0276-603 (VDE 0276-603) NYY-J 5 x 4 RE, Cu-Zahl 192, Arbeitshöhe des Montageortes bis 3,5 m über der Standfläche des hierfür erforderlichen Gerüstes, Vorhaltung des Gerüsts für Arbeiten anderer AN wird gesondert vergütet, Ausführung gemäß Zeichnung.
Menge: 200,000 m
Zeitansatz: 0,06

**01.15.540 Kabel NYY-J 5x6RE vorh.Rohr/Unterflurkanal**
STLB-Bau 2024-04 053
Kabel DIN VDE 0276-603 (VDE 0276-603) NYY-J 5 x 6 RE, Cu-Zahl 288, in vorh. Rohre/Unterflurkanäle.
Menge: 450,000 m
Zeitansatz: 0,07

**01.15.550 Kabel NYY-J 5x10RE vorh.Rohr/Unterflurkanal**
STLB-Bau 2024-04 053
Kabel DIN VDE 0276-603 (VDE 0276-603) NYY-J 5 x 10 RE, Cu-Zahl 480, in vorh. Rohre/Unterflurkanäle.
Menge: 500,000 m
Zeitansatz: 0,09

**01.15.560 Kabel NYY-J 3x2,5RE vorh.Rohr/Unterflurkanal**
STLB-Bau 2024-04 053
Kabel DIN VDE 0276-603 (VDE 0276-603) NYY-J 3 x 2,5 RE, Cu-Zahl 72, in vorh. Rohre/Unterflurkanäle.
Menge: 150,000 m
Zeitansatz: 0,04

#### Bereich 01.16 KG 444 - Unterverteilungen

*Hinweis: Technische Vorbemerkungen*

*Hinweis: Einbaugeräte für Installationsverteiler*
Bei Einbaugeräten für Installationsverteiler und
Schaltanlagen ist jeweils eine einheitliche Bauform
eines Fabrikates zu verwenden.

*Hinweis: Bei der Kalkulation "Verteilungen und Einbaugeräte"*
Bei der Kalkulation "Verteilungen und Einbaugeräte" sind
u.a. nachstehende Materialien und Einbauten mit den
Einheitspreisen abgegolten:

- Sammel- und Verbindungsschienen (5-Leitersystem)
  entsprechend dem max. auftretendem Nenn- und Kurzschlussstrom.
- Seiten-, Rückwände sowie Abdeckbleche
- Bei Sicherungselementen der Belastung angepassten
  Sicherungspassringe und Einsätze.

- Beschriftung der Geräte und Geräteplätze nach VDE 0113
- Verdrahtung der Verteiler nach VDE 0113, falls keine
  anderen Nutzer- oder Planvorgaben bestehen.

- Beschriftung nach Wahl des Auftraggebers
  Ausführung mittels Resopalschilder oder vergleichbare
  Beschriftungsverfahren gem. Vorgaben des Auftraggebers

- Platzreserve für Geräte und Klemmen in Höhe von 25%
- Anschluss aller ankommenden und abgehenden Leitungen
  sowie evtl. Steuer- und Reserveleitungen

- Notwendige Kabelträgerschienen und Kabelbeschriftung
- Trennlaschen und Aufsteckgriffe bei NH-Sicherungen
- Alle Befestigungs- und sonstige Kleinteile

Die Verteilungen sind mit einer innenliegenden Tragtasche auszubilden, damit die Revisionszeichnungen und Schaltpläne der einzelnen Verteilungen in dieser Tragtasche aufgenommen werden können.

Verteiler, die Schalt- und Kontrollgeräte beinhalten und mit Türen versehen sind, müssen so gefertigt sein, dass diese Kontroll- und Bedienorgane in die Frontplatten der Türe eingesetzt sind (vor Fertigung ist eine Koordination mit dem beratenden Ingenieur vorzunehmen).

Sämtliche Verteilungen besitzen oben oder unten je nach
Bedarf einen Anschlussraum.
Der Anschlussraum beinhaltet die erforderlichen Abfangschienen und Reihenschellen.
Unmittelbar nach den Reihenschellen sind die PVC-
Verdrahtungskanäle vorzusehen. Die PVC-Kanäle und
Klemmen sind vertikal anzuordnen.
Der Platzbedarf (Reserve) in Höhe von 25% ist bei den
Klemmen ebenfalls zu berücksichtigen.

Verteiler und Steuertableaus, die mehr als 10 Kontroll-
oder Störlampen beinhalten, müssen grundsätzlich eine
gemeinsame Prüftaste für die Prüfung auf Funktionsfähigkeit bzw. Funktionstüchtigkeit der Anzeigeelemente
bzw.  der Kontrolllampen beinhalten.

Als  Anzeigeelemente sind vorwiegend Leuchtmelder mit Mehrfach-LED-Einsätzen zu verwenden.

Eine Zuschaltung der Verteiler erfolgt erst nach den durchgeführten ENEC-Sicherheitsprüfungen und Vorliegen der
Mess- und Abnahmeprotokolle ohne Sicherheitsmängel!

Zur Sicherheit gehört auch die komplette Bezeichnung des Verteilers (VDE 0105).

Dazu gehören:
  - Schaltschranklegende in der Verteilertür mit korrekt
  ausgefüllten Endstromkreisen mit Zielbezeichnung.
  - Beschriftung der Zu- und Abgangsleitungen mit Phönix-
  Kabelmarkern und Beschriftungsstreifen oder gleichwertig
  (bei Abgangsleitung - Stromkreis, bei Zugangsleitung
  Stromkreis/Anlage/Standort)
  - Beschriftung der Abgangsziele in den Schaltplänen.

*Hinweis: Unterverteiler und Rangierverteiler*
Unterverteiler und Rangierverteiler

Allgemeines

Verteiler, Steuertafeln, etc. sind grundsätzlich nur auf nichtbrennbaren Flächen zu installieren.

Der Schaltanlagenaufbau muss immer unter Berücksichtigung der DIN gerechten Teilungsmaßen erfolgen.

Im Montagepreis der Verteilung sind sofern nicht anderweitig anders angegeben folgende Leistungen mit enthalten:
die betriebsfertige Montage, alles Klein- und Befestigungsmaterial (Schrauben etc.), kompletter Hutschienenbedarf für die REGs, alle Sammelschienen und Verbindungsleitungen, sämtliche erforderlichen Abdeckungen, Flansche, Kabelanschlussstutzen, Verschraubungen, Aussparungen, Montagewinkel und sonstiges sowie die komplette eindeutige, dauerhafte und DIN gerechte Betriebsmittelkennzeichnung, Schwenkriegelschlösser für Halbzylindereinbau anteilig die Kosten für Kabeleinführungen entsprechend der Schutzart und der erforderlichen Leitungs- / Kabelzugentlastung für Innenverdrahtung, die hierfür erforderlichen Verlegesysteme vorsehen einer Stromkreislegende, Plantasche in stabiler, dauerhafter Ausführung inklusiv eines aktuellen Stromlaufplanes.

Beim Transportieren der Schaltanlagen zum Aufstellungsort sind geeignete Hilfsmittel zu verwenden.

Zur eindeutigen Kennzeichnung werden die Schaltanlagenzugehörigkeiten farblich gekennzeichnet:

Zur eindeutigen Anlagen / Betriebsmittelbeschriftung sind die Vorgaben von Brainergy Hub Jülich zu berücksichtigen:

Auf Schutz gegen unabsichtliches direktes Berühren gefährlicher aktiver Teile muss geachtet werden.
Die Betätigungseinrichtungen müssen so ausgeführt und eingebaut sein, dass sie ohne unabsichtliches Berühren berührungsfähiger aktiver Teile erreicht und betätigt werden können.
Die Anordnung von Betätigungseinrichtungen muss eine Betätigung in stehender oder kniender Körperhaltung erlauben.
Betriebsmittel an bewegbaren Konstruktionen (z.B. Türen) müssen mindestens handrückensicher ausgeführt werden.

Schaltanlagen müssen verwindungsfrei aufgestellt, zusammengebaut u. befestigt werden.
Bei der Aufstellung der Schaltanlagen ist auf die Mindestbreite der Durchgänge dazwischen zu achten.
Grundsätzlich gilt: alle Türen müssen 180°Aufschlagwinkel haben bzw. sie müssen in Fluchtrichtung zuschlagen.

Von außen eingeführte Kabel und Leitungen sind vor ihrer An-
schlussstelle so zu befestigen, dass die Anschlussstellen zug- und druckentlastet sind.
Nach den Anschlussarbeiten müssen die Einführungsöffnungen so verschlossen werden, dass die vorgesehene Schutzart für die Schaltanlagen / Verteiler erfüllt wird.

1.1. Allgemeine Anforderungen an Schaltgerätekombinationen

Alle Verteilungen müssen als fabrikfertige Schaltanlagen komplett verdrahtet und geprüft gemäß Bauartprüfung IEC/EN 61439 (DIN VDE 660 Teil 600-2) angeliefert werden.

Jede Verteilung ist mit Zu- und Abgangsklemmen auszuführen. Für eine ausreichende Zugentlastung der anzuschließenden Kabel ist zu sorgen. Die Klemmen sind nach der Nennlast der Stromkreise bzw. nach dem Querschnitt der Leitungen, mindestens jedoch für einen Querschnitt von 4 qmm zu bemessen.

Die Innenverdrahtung muss so gewählt werden, dass die betroffenen Betriebsmittel nicht in Ihren Nennbetriebsgrößen eingeschränkt werden. Die Leitungen dürfen nicht in Leitungsführungskanälen installiert werden, sie sind frei zu installieren.

Die auf der Frontplatte angebrachten Bezeichnungsschilder für Sicherungen müssen sauber und gut lesbar und dauerhaft beschriftet sein.
Grundsätzlich müssen sämtliche Betriebsmittel Bezeichnungsschilder in dauerhafter Ausführung tragen, die mit dem Schaltplan übereinstimmen.
Die Bezeichnungsschilder für auf der Verteilertür müssen graviert oder bedruckt sein und sind durch Schrauben oder in gleichwertiger Ausführung mit dauerhaftem Kleber (z.B. Zweikomponentenkleber) zu befestigen.

Auf den Montageschienen für die Geräte und Reihenklemmen ist jeweils eine
- Ausbaureserve (Endstromkreise)  von ca. 10 v. H. vorzusehen
- Platzreserve von ca. 20 v. H. vorzusehen.

Steuerspannungen sind prinzipiell auf mehrere Sicherungen mit abgeschlossenen Funktionsbereichen aufzuteilen.

Alle Abgänge (Schutz / Schaltorgane) für Sicherheitsanlagen, sofern vorhanden, sind eindeutig, wie folgt, farblich zu kennzeichnen:

ROT:
Für: Sprinkler, mechanische Entrauchungsanlage,
BMA, RWA, ELA, Türfeststellanlagen.

GRÜN:
Für: EMA, ZKA.

Spezielles zu Sicherungsautomaten
Alle eingesetzten Betriebsmittel müssen: Finger- und handrückensicher sein.
Die Querverdrahtung muss mit Sammelschienen erfolgen. Das Herauslösen / Einsetzen einzelner Betriebsmittel von der Sammelschiene muss möglich sein, ohne weitere hierfür lösen zu müssen! Die Sammelschienen sind immer mit Endkappen auszustatten und Klemmenbezeichnung gemäß EN haben.
Es müssen wahlweise ein-, mehr- und feindrähtige Leiter angeschlossen werden können. Achtung: Es dürfen nicht mehrere Leiter gleichzeitig in einer Klemmstelle verklemmt werden!

Auslösecharakteristiken / Bemessungsströme gemäß DIN VDE.

Sofern nicht anderweitig anderes vorgegeben gilt für den Einsatz der Sicherungsautomaten mit:
B- und C-Charakteristik für Leitungsschutz
K-Charakteristik nur nach spezieller Vorgabe
Z-Charakteristik zum Schutz von Halbleitern und Messkreisen mit Wandlern.

Auslegungsbasis
Umgebungstemperaturberücksichtigung (Bezugstemperatur 30°C) Gegenseitige Beeinflussung

Klemmen

Alle Abgänge sind auf Reihenklemmen (N-Trennklemmen) zu
verdrahten. Reihenklemmen sind im Weiteren nicht gesondert
aufgeführt, diese sind in die Preise der Modulargeräte mit
einzukalkulieren.

Reihenklemmen in Verteiler oder Steuertafel sind in Abhängigkeit des Einsatzortes als:
Leiterklemme (Farbe: grau)
Neutralleitertrennklemmen (Farbe: blau)
Schutzleiterklemmen
Messertrennklemme auszuführen.

Alle Klemmen im Bereich von Mess- bzw. Regelstrompfade sind die Klemmen als Messertrennklemmen auszuführen.

Achtung: Es ist durchweg nur ein Einleiteranschluss gestattet!

Die Klemmenkennzeichnung ist mit Zackenband o.glw. auszuführen.
Die an die Klemmen angeschlossenen Leiter zur Innenverdrahtung sind mit Leiterbezeichnungshülsen (fertig beschriftet) beidseitig auszuführen.

Anteilig sind die Tragschienen (fertig montiert)
Bezeichnungsschilder (für die Klemmen)
Leiter für Innenverdrahtung (beidseitig dauerhaft gekennzeichnet, und fertig angeschlossen)
Steckbrücken, Reduzierbrücken etc.
mit sonstigem Zubehör funktionsfähig montiert u. in Betrieb genommen in den Einheitspreis der Modulgeräte mit einzukalkulieren.

Die im Titel Untervertielungen ausgeschriebenen Klemmen sind ausschließlich zur Aufschaltung von Fremdgeräten anderer Auftragnehmer zu verwenden.

Prüfungen
Vor Inbetriebnahme / Wiederinbetriebnahme sind die Prüfungen gemäß den gültigen Vorschriften durchzuführen (bedarfsweise zusätzlich nach Herstellerangaben).

*Hinweis: Die Kosten für die anteilige Verdrahtung nach DIN*
Die Kosten für die anteilige Verdrahtung nach DIN,
Systemzubehör und die Verdrahtungskanäle bis zur Klemmenleiste in den nachfolgenden Positionen
dieses Titels, sind mit den Einheitspreisen abgegolten.

*Hinweis: Standschrank, Wandverteiler*

**01.16.10 Standverteiler 1950x1050x225 mm (HxBxT)**
Standverteiler inkl. 100 mm hohem Sockel,
Schrankgehäuse typgeprüft nach DIN EN 61439-1/3 (VDE
0660 Teil 500/504), DIN VDE 0603-1 mit Einbausaetzen  für den projektbezogenen Ausbau; Massnorm nach DIN 43880;
zum Aufbau einer Verteileranlage der Schutzklasse 1
(Schutzleiteranschluss) mit Bemessungsstrom bis 630 A,
Bemessungsspannung 690 V / 40 - 60 Hz;
Schutzarten nach DIN EN 60529: IP 43 mit Tür, Gehäuse aus
Stahlblech, Oberflaeche elektrolytisch verzinkt und
pulverbeschichtet mit Glattlack matt, RAL 7035
(lichtgrau), Tueren wahlweise rechts oder links
anschlagbar, Tueroeffnungswinkel 170 Grad, ab Breite
750 mm / 800 mm wird eine Doppeltür geliefert;
3-Punkt-Verriegelung mit eingebautem Stangenschloss
und Doppelbartverschluss, Schwenkhebel aus Kunststoff (schwarz), nachrüstbar auf Schließeinrichtungen z. B. Profilhalbzylinder mit E02 Schließung; Innenausbau mit Einbausaetzen im Feldgroessenrastermass 150 mm x 200 mm,
Hutschienenreihenabstand pro Hutschienenreihe 150 mm;
pro Feldbreite abgangsseitig ein
2-Komponenten-Flansch;
Höhe Außenmaß = ca. 1950 mm
Breite Außenmaß = ca. 1050 mm
Tiefe Außenmaß = ca. 2250 mm
Menge: 4,000 St

**01.16.20 Standverteiler 1950x800x225 mm (HxBxT)**
Standverteiler inkl. 100 mm hohem Sockel,
Schrankgehäuse typgeprüft nach DIN EN 61439-1/3 (VDE
0660 Teil 500/504), DIN VDE 0603-1 mit Einbausätzen  für den projektbezogenen Ausbau; Massnorm nach DIN 43880;
zum Aufbau einer Verteileranlage der Schutzklasse 1
(Schutzleiteranschluss) mit Bemessungsstrom bis 630 A,
Bemessungsspannung 690 V / 40 - 60 Hz;
Schutzarten nach DIN EN 60529: IP 43 mit Tür, Gehäuse aus
Stahlblech, Oberfläche elektrolytisch verzinkt und
pulverbeschichtet mit Glattlack matt, RAL 7035
(lichtgrau), Türen wahlweise rechts oder links
anschlagbar, Türöffnungswinkel 170 Grad, ab Breite
750 mm / 800 mm wird eine Doppeltür geliefert;
3-Punkt-Verriegelung mit eingebautem Stangenschloss
und Doppelbartverschluss, Schwenkhebel aus Kunststoff (schwarz), nachrüstbar auf Schließeinrichtungen z. B. Profilhalbzylinder mit E02 Schließung; Innenausbau mit Einbausätzen im Feldgrößenrastermass 150 mm x 200 mm,
Hutschienenreihenabstand pro Hutschienenreihe 150 mm;
pro Feldbreite abgangsseitig ein
2-Komponenten-Flansch;
Höhe Außenmaß = ca. 1950 mm
Breite Außenmaß = ca. 800 mm
Tiefe Außenmaß = ca. 225 mm
Menge: 4,000 St

**01.16.30 Standverteiler 1950x1550x350 mm (HxBxT)**
Standverteiler inkl. 100 mm hohem Sockel,
Schrankgehäuse typgeprüft nach DIN EN 61439-1/3 (VDE
0660 Teil 500/504), DIN VDE 0603-1 mit Einbausaetzen  für den projektbezogenen Ausbau; Massnorm nach DIN 43880;
zum Aufbau einer Verteileranlage der Schutzklasse 1
(Schutzleiteranschluss) mit Bemessungsstrom bis 630 A,
Bemessungsspannung 690 V / 40 - 60 Hz;
Schutzarten nach DIN EN 60529: IP 43 mit Tür, Gehäuse aus
Stahlblech, Oberflaeche elektrolytisch verzinkt und
pulverbeschichtet mit Glattlack matt, RAL 7035
(lichtgrau), Tueren wahlweise rechts oder links
anschlagbar, Tueroeffnungswinkel 170 Grad, ab Breite
750 mm / 800 mm wird eine Doppeltür geliefert;
3-Punkt-Verriegelung mit eingebautem Stangenschloss
und Doppelbartverschluss, Schwenkhebel aus Kunststoff (schwarz), nachrüstbar auf Schließeinrichtungen z. B. Profilhalbzylinder mit E02 Schließung; Innenausbau mit Einbausaetzen im Feldgroessenrastermass 150 mm x 200 mm,
Hutschienenreihenabstand pro Hutschienenreihe 150 mm;
pro Feldbreite abgangsseitig ein
2-Komponenten-Flansch;
Höhe Außenmaß = ca. 1950 mm
Breite Außenmaß = ca. 1550 mm
Tiefe Außenmaß = ca. 350 mm
Menge: 2,000 St

**01.16.40 Außenverteilerschrank 1005x780x315 mm (HxBxT)**
Außenverteilerschrank (HxBxT)mm=1005x780x315
als Unterverteiler mit Hutschienen,
Außenverteilerschrank nach DIN EN 61439, Schutzart IP 44, aus glasfaserverstärktes Polyester FS 833.5 nach DIN EN 14598. Profiliertes Gehäuse im Rippendesign. Tür mit Öffnungswinkel 180 Grad bei freiem Stand und 90 Grad bei angereihten Gehäusen. Rechte Tür ist aushängbar. Schließung mit Schwenkhebel, Drei-Punkt-Basküleverschluss, Doppelschließung, ein Profilhalbzylindern ist eingebaut. Die Belüftung erfolgt über labyrinthartig ausgebildete Lüftungskanäle und ist durch Eindringen von Fremdkörpern stochersicher.
Außenverteilerschrank mit Eingrabsockel.
Leerschrank bestückt mit profilierten Tragschienen, 7.5mm hohen Hutschienen in 125mm Mittenabstand und passenden
Berührungsschutzabdeckungen.
Innerer Berührungsschutz (SKII) aus Kunststoff, Leitungseinführungen oben/unten durch herausnehmbare Kunststoffflanschplatten.
Austauschbare Schließsysteme siehe Zubehör.
Höhe: ca. 1005 mm
Breite: ca. 780 mm
Tiefe: ca. 315 mm
RAL Farbnummer: ähnlich 7035
Schutzart: 44
Schutzklasse: II
Anzahl Türen: 1-2
Anzahl Module: ca. 200
Farbe: weiß
Material des Gehäuses:
glasfaserverstärktes Polyester FS 833.5
Türschliessungstyp: Schließung mit Schwenkhebel, Drei-Punkt-Basküleverschluss, Doppelschließung, ein Profilhalbzylindern
Menge: 2,000 St

**01.16.50 Wandschrank, AP 1550x800x215 mm (HxBxT)**
Wandschrank, AP (HxBxT) 1550x800x215 mm
als Unterverteiler mit Hutschienen,
Wandschrank, Montageart: Aufputz, Unterputz mit Blendrahmen, für den Innenbereich, mit Tür, große Flanschöffnungen, QMS Rasttechnik für einfaches Einrasten der Einbaufelder, hohe Schutzart IP44, inklusive Tiefenniveauausgleich, werkzeugloses montieren und justieren der Tür, pulverbeschichtet, in RAL 9016, Gehäuse aus Stahlblech, Tür aus Stahlblech, Türöffnungswinkel 130 Grad, Leitungseinführung oben/unten über Membranflansch montiert, seitlich über Flanschöffnung vorgeprägt, vorbereitet zum Einbau von Verteilerfeldern

Schutzart: IP44
Schutzklasse: II
Rastereinheiten (RE): 10
Platzeinheiten PLE: ca. 356
Feldbreite: 3
Höhe des Produkts: ca. 1550 mm
Breite des Produkts: ca.  800 mm
Tiefe des Produkts: ca.  215 mm
Bemessungsstrom: 250 A
Montageart: Aufputzmontage/Unterputzmontage/teilweise versenkt montiert
Menge: 7,000 St

**01.16.60 Installationskleinverteiler, Aufputz 3-reihig IP30 Tür**
Installationskleinverteiler Unterputz aus Kunststoff, nach DIN VDE 60670-24 und DIN 43871, geeignet zum Einsatz in Wohngebäuden nach DIN 18015. Zum Einbau von Geräten bis 63 A mit 70 mm Einbautiefe nach Maßnorm DIN 43880, Bemessungsspannung 400V/50Hz. Schutzart IP30, Schutzklasse II schutzisoliert.Installationskleinverteiler,
Aufputz 3x12PLE IP30 Tür

Bestehend aus: Kunststoffbodenplatte mit serienmäßigem Leitungsabfang, Geräteträger aus verzinktem Stahlblech und DIN Hutschiene zum Einbau von Modulargeräten nach DIN 43880. Geräteabdeckung aus Kunststoff mit 46 mm Geräteschlitz, serienmäßig plombierbar. Fingersichere PE/N-Klemme mit Stecktechnik in montagefreundlicher Schnapptechnik und N-Klemme für FI-Kreise. Mit Tür aus Stahlblech, pulverbeschichtet und eingebrannt. Tür, frontbündig mit innenliegenden handbedienbaren Scharnieren. Türverschluss mit frontbündiger Griffmulde und selbsttätig zurückklappendem Griff, Türanschlag rechts oder links. Serienmäßige Schaltplanbefestigung in der Tür und integrierter seitlicher Leitungsführungskanal mit Kabelhalteklammern.

  RAL Farbnummer:  ähnlich 9010
  Montageart:  Aufputzputz
  Schutzart:  IP30
  Schutzklasse:  Schutzklasse II
  Anzahl der Türen:  1
  Anzahl der Verteilerreihen:  3
  Höhe:  ca. 515 mm
  Breite:  ca. 305 mm
  Tiefe:  ca. 97 mm
Menge: 2,000 St

**01.16.70 Installationskleinverteiler, Aufputz 4-reihig IP30 Tür**
Installationskleinverteiler, Aufputz 4-reihig IP30 Tür

Installationskleinverteiler Aufputz aus Kunststoff, nach DIN VDE 60670-24 und DIN 43871, geeignet zum Einsatz in Wohngebäuden nach DIN 18015. Zum Einbau von Geräten bis 63 A mit 70 mm Einbautiefe nach Maßnorm DIN 43880, Bemessungsspannung 400V/50Hz. Schutzart IP30, Schutzklasse II schutzisoliert.
Aufputz 4x12PLE IP30 Tür

Bestehend aus: Kunststoffbodenplatte mit serienmäßigem Leitungsabfang, Geräteträger aus verzinktem Stahlblech und DIN Hutschiene zum Einbau von Modulargeräten nach DIN 43880. Geräteabdeckung aus Kunststoff mit 46 mm Geräteschlitz, serienmäßig plombierbar. Fingersichere PE/N-Klemme mit Stecktechnik in montagefreundlicher Schnapptechnik und N-Klemme für FI-Kreise. Mit Tür aus Stahlblech, pulverbeschichtet und eingebrannt. Tür, frontbündig mit innenliegenden handbedienbaren Scharnieren. Türverschluss mit frontbündiger Griffmulde und selbsttätig zurückklappendem Griff, Türanschlag rechts oder links. Serienmäßige Schaltplanbefestigung in der Tür und integrierter seitlicher Leitungsführungskanal mit Kabelhalteklammern.

  RAL Farbnummer:  ähnlich 9010
  Montageart:  Aufputzputz
  Schutzart:  IP30
  Schutzklasse:  Schutzklasse II
  Anzahl der Türen:  1
  Anzahl der Verteilerreihen:  4
  Höhe:  ca. 640 mm
  Breite:  ca. 305 mm
  Tiefe:  ca. 97 mm
Menge: 2,000 St

**01.16.80 Installationsverteiler bis 250 A mit Tür, HxBxT 360 x 270 x 186 mm**
Installationsverteiler bis 250 A mit Tür als kombinierfähiges Gehäusesystem zum Bau von Installationsverteilern für die Bedienung durch Laien (DBO) nach IEC 61439-3 für Wandaufbau. Die Gehäuse sind zur geschützten Montage im Freien geeignet, es sind die klimatischen Ein- und Auswirkungen auf die Betriebsmittel zu beachten. Gehäuseunterteile und Türen aus schlagfestem Polycarbonat, halogen- und silikonfrei, Farbe RAL 7035. Alle Gehäuse mit Türen, die plombierbar sind. Die Bedienung der Geräte erfolgt hinter den Türen. Brennverhalten gem. IEC 60695-2-11 Glühdrahtprüfung + 960 °C. Schutzmaßnahme: Schutzisoliert (Schutzklasse II).
Lasttrennschaltergehäuse, 3polig, mit PE- und N-Klemmen. Türverschluss mit Handbetätigung. Schutzart: IP 65 nach IEC 60 529.
Abmessungen ca. HxBxT 360 x 270 x 186 mm
Anbauflansch 2 x Ø 30 bis 72, als Kabeleinschub, IP 65, mit Stufenstutzen, für Gehäusewand 270 mm
Abmessungen ca. HxBxT 360 x 270 x 186 mm
Menge: 6,000 St

**01.16.90 Installationsverteiler bis 250 A mit Tür, HxBxT 366 x 276 x 186 mm**
Installationsverteiler bis 250 A mit Tür als kombinierfähiges Gehäusesystem zum Bau von Installationsverteilern für die Bedienung durch Laien (DBO) nach IEC 61439-3 für Wandaufbau. Die Gehäuse sind zur geschützten Montage im Freien geeignet, es sind die klimatischen Ein- und Auswirkungen auf die Betriebsmittel zu beachten. Gehäuseunterteile und Türen aus schlagfestem Polycarbonat, halogen- und silikonfrei, Farbe RAL 7035. Alle Gehäuse mit Türen, die plombierbar sind. Die Bedienung der Geräte erfolgt hinter den Türen. Brennverhalten gem. IEC 60695-2-11 Glühdrahtprüfung + 960 °C. Schutzmaßnahme: Schutzisoliert (Schutzklasse II).
Anbauflansch mit integrierten Einsteck-Kabelstutzen zur Kabeleinführung, 17 x Ø 6-13 mm, 2 x Ø 9-17 mm, 1 x Ø 17-30 mm, für Gehäusewand.
Automatengehäuse 24 Teilungseinheiten mit PE- und N-Klemmen. Türverschluss mit Handbetätigung. Schutzart: IP 65 nach IEC 60 529. Abmessungen ca. HxBxT 366 x 276 x 186 mm
Menge: 6,000 St

*Hinweis: Einbaugeräte*

*Hinweis: Standardbesch Anforderung Einbaugerät einheitl.Bauform*
STLB-Bau 2024-04 054
Bei Einbaugeräten für Installationsverteiler und Schaltanlagen jeweils eine einheitliche Bauform eines Fabrikates verwenden. Die Kosten für anteilige Verdrahtungskanäle, Verdrahtung, Hilfs- und Verbindungsschienen in Installationskleinverteilern, Zählerplätzen, Installationsverteilern, Schaltanlagen und Rangierverteilern sind mit den Einheitspreisen abgegolten.

**01.16.100 Lasttrennschalter Hauptschalter 3polig 690VAC AC-22 63A**
STLB-Bau 2024-04 054
Lasttrennschalter DIN EN IEC 60947-3 (VDE 0660-107), als Hauptschalter, gekapselt, 3-polig, Bemessungsbetriebsspannung 690 V AC, in Festeinbautechnik, mit Handantrieb, zur Montage auf Tragschiene DIN EN 60715 (VDE 0660-520), fingersicher DIN EN 50274 (VDE 0660-514), Gebrauchskategorie AC-22, Bemessungsbetriebsstrom 63 A, Gehäuse aus Aluminium.
Menge: 5,000 St
Zeitansatz: 0,50

**01.16.110 Lasttrennschalter Hauptschalter 3polig 690VAC AC-22 40A**
STLB-Bau 2024-04 054
Lasttrennschalter DIN EN IEC 60947-3 (VDE 0660-107), als Hauptschalter, gekapselt, 3-polig, Bemessungsbetriebsspannung 690 V AC, in Festeinbautechnik, mit Handantrieb, zur Montage auf Tragschiene DIN EN 60715 (VDE 0660-520), fingersicher DIN EN 50274 (VDE 0660-514), Gebrauchskategorie AC-22, Bemessungsbetriebsstrom 40 A, Gehäuse aus Aluminium.
Menge: 13,000 St
Zeitansatz: 0,48

**01.16.120 Lasttrennschalter Hauptschalter 3polig 690VAC AC-22 100A**
STLB-Bau 2024-04 054
Lasttrennschalter DIN EN IEC 60947-3 (VDE 0660-107), als Hauptschalter, gekapselt, 3-polig, Bemessungsbetriebsspannung 690 V AC, in Festeinbautechnik, mit Handantrieb, zur Montage auf Tragschiene DIN EN 60715 (VDE 0660-520), fingersicher DIN EN 50274 (VDE 0660-514), Gebrauchskategorie AC-22, Bemessungsbetriebsstrom 100 A, Gehäuse aus Aluminium.
Menge: 6,000 St
Zeitansatz: 0,53

**01.16.130 Lasttrennschalter Hauptschalter 3polig 690VAC AC-22 125A**
STLB-Bau 2024-04 054
Lasttrennschalter DIN EN IEC 60947-3 (VDE 0660-107), als Hauptschalter, gekapselt, 3-polig, Bemessungsbetriebsspannung 690 V AC, in Festeinbautechnik, mit Handantrieb, zur Montage auf Tragschiene DIN EN 60715 (VDE 0660-520), fingersicher DIN EN 50274 (VDE 0660-514), Gebrauchskategorie AC-22, Bemessungsbetriebsstrom 125 A, Gehäuse aus Aluminium.
Menge: 12,000 St
Zeitansatz: 0,54

**01.16.140 Lasttrennschalter Hauptschalter 3polig 690VAC AC-22 160A**
STLB-Bau 2024-04 054
Lasttrennschalter DIN EN IEC 60947-3 (VDE 0660-107), als Hauptschalter, gekapselt, 3-polig, Bemessungsbetriebsspannung 690 V AC, in Festeinbautechnik, mit Handantrieb, zur Montage auf Tragschiene DIN EN 60715 (VDE 0660-520), fingersicher DIN EN 50274 (VDE 0660-514), Gebrauchskategorie AC-22, Bemessungsbetriebsstrom 160 A, Gehäuse aus Aluminium.
Menge: 10,000 St
Zeitansatz: 0,56

**01.16.150 Lasttrennschalter Hauptschalter 3polig 690VAC AC-22 250A**
STLB-Bau 2024-04 054
Lasttrennschalter DIN EN IEC 60947-3 (VDE 0660-107), als Hauptschalter, gekapselt, 3-polig, Bemessungsbetriebsspannung 690 V AC, in Festeinbautechnik, mit Handantrieb, zur Montage auf Tragschiene DIN EN 60715 (VDE 0660-520), fingersicher DIN EN 50274 (VDE 0660-514), Gebrauchskategorie AC-22, Bemessungsbetriebsstrom 250 A, Gehäuse aus Aluminium.
Menge: 2,000 St
Zeitansatz: 0,59

**01.16.160 Lasttrennschalter Hauptschalter 3polig 690VAC AC-22 630A**
STLB-Bau 2024-04 054
Lasttrennschalter DIN EN IEC 60947-3 (VDE 0660-107), als Hauptschalter, gekapselt, 3-polig, Bemessungsbetriebsspannung 690 V AC, in Festeinbautechnik, mit Handantrieb, zur Montage auf Tragschiene DIN EN 60715 (VDE 0660-520), fingersicher DIN EN 50274 (VDE 0660-514), Gebrauchskategorie AC-22, Bemessungsbetriebsstrom 630 A, Gehäuse aus Aluminium.
Menge: 1,000 St
Zeitansatz: 0,66

**01.16.170 NH-Sicherungslasttrennschalter TrennerBF 690VAC Gr.1 3polig NH-Sicherungseinsatz**
STLB-Bau 2024-04 054
NH-Sicherungslasttrennschalter in Trennerbauform DIN EN IEC 60947-3 (VDE 0660-107), fingersicher DIN EN 50274 (VDE 0660-514), Bemessungsbetriebsspannung 690 V AC, Baugröße 1, Doppelunterbrechung, 3-polig, mit Schraubbefestigung, mit NH-Sicherungseinsatz, mit Sicherungsüberwachung, mit verschließbaren Öffnungen zur Spannungsmessung IP20.
Menge: 2,000 St
Zeitansatz: 1,57

**01.16.180 NH-Sicherungslasttrennschalter TrennerBF 690VAC Gr.00 3polig NH-Sicherungseinsatz**
STLB-Bau 2024-04 054
NH-Sicherungslasttrennschalter in Trennerbauform DIN EN IEC 60947-3 (VDE 0660-107), fingersicher DIN EN 50274 (VDE 0660-514), Bemessungsbetriebsspannung 690 V AC, Baugröße 00, Doppelunterbrechung, 3-polig, mit Schraubbefestigung, mit NH-Sicherungseinsatz, mit Sicherungsüberwachung, mit verschließbaren Öffnungen zur Spannungsmessung IP20.
Menge: 1,000 St

**01.16.190 E33 Sicherungssockel 400VAC/250VDC Sicherungseinsatz 63A 3-polig**
Sicherungssockel (Sicherungsunterteil) DIN VDE 0636-3 (VDE 0636-3), einschl. Passeinsatz und Schraubkappe, Bemessungsbetriebsspannung 400 V AC/250 V DC, für Stromschiene als Reitersicherung, mit Sicherungseinsatz, Bemessungsstrom 63 A, 3-polig mit Abdeckung, mit Neutralleiterklemme.
Menge: 2,000 St

**01.16.200 Sicherungslasttrennschalter Gr.D02 400VAC 1polig Sicherungseinsatz**
*** Bezugsbeschreibung
STLB-Bau 2024-04 054
Sicherungslasttrennschalter DIN EN IEC 60947-3 (VDE 0660-107), als Reiheneinbaugerät, Maße DIN 43880, einschl. Passeinsatz, fingersicher DIN EN 50274 (VDE 0660-514), Baugröße D 02, Bemessungsbetriebsspannung 400 V AC, 1-polig, mit Sicherungseinsatz.
Menge: 5,000 St

**01.16.210 Sicherungslasttrennschalter Gr.D02 400VAC 1polig+N Sicherungseinsatz**
*** wie Position 01.16.200
STLB-Bau 2024-04 054
1-polig + N,
Menge: 7,000 St

**01.16.220 Sicherungslasttrennschalter Gr.D02 400VAC 3polig Sicherungseinsatz**
STLB-Bau 2024-04 054
Sicherungslasttrennschalter DIN EN IEC 60947-3 (VDE 0660-107), als Reiheneinbaugerät, Maße DIN 43880, einschl. Passeinsatz, fingersicher DIN EN 50274 (VDE 0660-514), Baugröße D 02, Bemessungsbetriebsspannung 400 V AC, 3-polig, mit Sicherungseinsatz.
Menge: 5,000 St

**01.16.230 Dx/D0x Sicherungssockel Gr.D01 400VAC/250VDC Sicherungseinsatz 1polig**
STLB-Bau 2024-04 054
Dx/D0x Sicherungssockel (Sicherungsunterteil) DIN VDE 0636-3 (VDE 0636-3), einschl. Passeinsatz und Schraubkappe, Baugröße D 01, Bemessungsbetriebsspannung 400 V AC/250 V DC, mit Sicherungseinsatz, 1-polig mit Abdeckung.
Menge: 5,000 St

**01.16.240 Dx/D0x Sicherungssockel Gr.D01 400VAC/250VDC Sicherungseinsatz 3polig**
STLB-Bau 2024-04 054
Dx/D0x Sicherungssockel (Sicherungsunterteil) DIN VDE 0636-3 (VDE 0636-3), einschl. Passeinsatz und Schraubkappe, Baugröße D 01, Bemessungsbetriebsspannung 400 V AC/250 V DC, mit Sicherungseinsatz, 3-polig mit Abdeckung.
Menge: 5,000 St
Zeitansatz: 0,55

**01.16.250 Dx/D0x Sicherungssockel Gr.D02 400VAC/250VDC Sicherungseinsatz 1polig**
STLB-Bau 2024-04 054
Dx/D0x Sicherungssockel (Sicherungsunterteil) DIN VDE 0636-3 (VDE 0636-3), einschl. Passeinsatz und Schraubkappe, Baugröße D 02, Bemessungsbetriebsspannung 400 V AC/250 V DC, zur Montage auf Tragschiene DIN EN 60715 (VDE 0660-520), mit Sicherungseinsatz, 1-polig mit Abdeckung.
Menge: 64,000 St
Zeitansatz: 0,31

**01.16.260 Dx/D0x Sicherungssockel Gr.D02 400VAC/250VDC Sicherungseinsatz 3polig**
STLB-Bau 2024-04 054
Dx/D0x Sicherungssockel (Sicherungsunterteil) DIN VDE 0636-3 (VDE 0636-3), einschl. Passeinsatz und Schraubkappe, Baugröße D 02, Bemessungsbetriebsspannung 400 V AC/250 V DC, für Stromschiene als Reitersicherung, mit Sicherungseinsatz, 3-polig mit Abdeckung.
Menge: 181,000 St
Zeitansatz: 0,83

**01.16.270 Leitungsschutzschalter 230/400VAC Ausschaltvermögen 6kA 1polig Charakter.B 6A**
STLB-Bau 2024-04 054
Leitungsschutzschalter DIN EN 60898-1 (VDE 0641-11), als Reiheneinbaugerät, Maße DIN 43880, fingersicher DIN EN 50274 (VDE 0660-514),
Bemessungsbetriebsspannung 230/400 V AC, Bemessungsausschaltvermögen 6 kA, 1-polig, Auslösecharakteristik B, Bemessungsstrom 6 A, mit Aufnahmevorrichtung für Beschriftungsschild.
Menge: 8,000 St
Zeitansatz: 0,08

**01.16.280 Leitungsschutzschalter 230/400VAC Ausschaltvermögen 6kA 1polig Charakter.B 10A**
STLB-Bau 2024-04 054
Leitungsschutzschalter DIN EN 60898-1 (VDE 0641-11), als Reiheneinbaugerät, Maße DIN 43880, fingersicher DIN EN 50274 (VDE 0660-514),
Bemessungsbetriebsspannung 230/400 V AC, Bemessungsausschaltvermögen 6 kA, 1-polig, Auslösecharakteristik B, Bemessungsstrom 10 A, mit Aufnahmevorrichtung für Beschriftungsschild.
Menge: 10,000 St
Zeitansatz: 0,09

**01.16.290 Leitungsschutzschalter 230/400VAC Ausschaltvermögen 6kA 1polig Charakter.B 13A**
STLB-Bau 2024-04 054
Leitungsschutzschalter DIN EN 60898-1 (VDE 0641-11), als Reiheneinbaugerät, Maße DIN 43880, fingersicher DIN EN 50274 (VDE 0660-514),
Bemessungsbetriebsspannung 230/400 V AC, Bemessungsausschaltvermögen 6 kA, 1-polig, Auslösecharakteristik B, Bemessungsstrom 13 A, mit Aufnahmevorrichtung für Beschriftungsschild.
Menge: 64,000 St
Zeitansatz: 0,10

**01.16.300 Leitungsschutzschalter 230/400VAC Ausschaltvermögen 6kA 1polig Charakter.B 16A**
STLB-Bau 2024-04 054
Leitungsschutzschalter DIN EN 60898-1 (VDE 0641-11), als Reiheneinbaugerät, Maße DIN 43880, fingersicher DIN EN 50274 (VDE 0660-514),
Bemessungsbetriebsspannung 230/400 V AC, Bemessungsausschaltvermögen 6 kA, 1-polig, Auslösecharakteristik B, Bemessungsstrom 16 A, mit Aufnahmevorrichtung für Beschriftungsschild.
Menge: 278,000 St
Zeitansatz: 0,10

**01.16.310 Leitungsschutzschalter 230/400VAC Ausschaltvermögen 6kA 1polig Charakter.B 20A**
STLB-Bau 2024-04 054
Leitungsschutzschalter DIN EN 60898-1 (VDE 0641-11), als Reiheneinbaugerät, Maße DIN 43880, fingersicher DIN EN 50274 (VDE 0660-514),
Bemessungsbetriebsspannung 230/400 V AC, Bemessungsausschaltvermögen 6 kA, 1-polig, Auslösecharakteristik B, Bemessungsstrom 20 A, mit Aufnahmevorrichtung für Beschriftungsschild.
Menge: 22,000 St
Zeitansatz: 0,11

**01.16.320 Leitungsschutzschalter 230/400VAC Ausschaltvermögen 6kA 1polig Charakter.B 25A**
STLB-Bau 2024-04 054
Leitungsschutzschalter DIN EN 60898-1 (VDE 0641-11), als Reiheneinbaugerät, Maße DIN 43880, fingersicher DIN EN 50274 (VDE 0660-514),
Bemessungsbetriebsspannung 230/400 V AC, Bemessungsausschaltvermögen 6 kA, 1-polig, Auslösecharakteristik B, Bemessungsstrom 25 A, mit Aufnahmevorrichtung für Beschriftungsschild.
Menge: 128,000 St
Zeitansatz: 0,11

**01.16.330 Leitungsschutzschalter 230/400VAC Ausschaltvermögen 6kA 1polig Charakter.B 40A**
STLB-Bau 2024-04 054
Leitungsschutzschalter DIN EN 60898-1 (VDE 0641-11), als Reiheneinbaugerät, Maße DIN 43880, fingersicher DIN EN 50274 (VDE 0660-514),
Bemessungsbetriebsspannung 230/400 V AC, Bemessungsausschaltvermögen 6 kA, 1-polig, Auslösecharakteristik B, Bemessungsstrom 40 A, mit Aufnahmevorrichtung für Beschriftungsschild.
Menge: 19,000 St
Zeitansatz: 0,13

**01.16.340 Leitungsschutzschalter 230/400VAC Ausschaltvermögen 6kA 1polig Charakter.C 10A**
STLB-Bau 2024-04 054
Leitungsschutzschalter DIN EN 60898-1 (VDE 0641-11), als Reiheneinbaugerät, Maße DIN 43880, fingersicher DIN EN 50274 (VDE 0660-514),
Bemessungsbetriebsspannung 230/400 V AC, Bemessungsausschaltvermögen 6 kA, 1-polig, Auslösecharakteristik C, Bemessungsstrom 10 A, mit Aufnahmevorrichtung für Beschriftungsschild.
Menge: 308,000 St
Zeitansatz: 0,09

**01.16.350 Leitungsschutzschalter 230/400VAC Ausschaltvermögen 6kA 1polig Charakter.C 16A**
STLB-Bau 2024-04 054
Leitungsschutzschalter DIN EN 60898-1 (VDE 0641-11), als Reiheneinbaugerät, Maße DIN 43880, fingersicher DIN EN 50274 (VDE 0660-514),
Bemessungsbetriebsspannung 230/400 V AC, Bemessungsausschaltvermögen 6 kA, 1-polig, Auslösecharakteristik C, Bemessungsstrom 16 A, mit Aufnahmevorrichtung für Beschriftungsschild.
Menge: 15,000 St
Zeitansatz: 0,10

**01.16.360 Leitungsschutzschalter 230/400VAC Ausschaltvermögen 6kA 1polig Charakter.C 20A**
STLB-Bau 2024-04 054
Leitungsschutzschalter DIN EN 60898-1 (VDE 0641-11), als Reiheneinbaugerät, Maße DIN 43880, fingersicher DIN EN 50274 (VDE 0660-514),
Bemessungsbetriebsspannung 230/400 V AC, Bemessungsausschaltvermögen 6 kA, 1-polig, Auslösecharakteristik C, Bemessungsstrom 20 A, mit Aufnahmevorrichtung für Beschriftungsschild.
Menge: 15,000 St
Zeitansatz: 0,11

**01.16.370 Leitungsschutzschalter 230/400VAC Ausschaltvermögen 6kA 1polig Charakter.C 25A**
STLB-Bau 2024-04 054
Leitungsschutzschalter DIN EN 60898-1 (VDE 0641-11), als Reiheneinbaugerät, Maße DIN 43880, fingersicher DIN EN 50274 (VDE 0660-514),
Bemessungsbetriebsspannung 230/400 V AC, Bemessungsausschaltvermögen 6 kA, 1-polig, Auslösecharakteristik C, Bemessungsstrom 25 A, mit Aufnahmevorrichtung für Beschriftungsschild.
Menge: 18,000 St
Zeitansatz: 0,11

**01.16.380 Leitungsschutzschalter 230/400VAC Ausschaltvermögen 6kA 1polig Charakter.C 32A**
STLB-Bau 2024-04 054
Leitungsschutzschalter DIN EN 60898-1 (VDE 0641-11), als Reiheneinbaugerät, Maße DIN 43880, fingersicher DIN EN 50274 (VDE 0660-514),
Bemessungsbetriebsspannung 230/400 V AC, Bemessungsausschaltvermögen 6 kA, 1-polig, Auslösecharakteristik C, Bemessungsstrom 32 A, mit Aufnahmevorrichtung für Beschriftungsschild.
Menge: 7,000 St
Zeitansatz: 0,12

**01.16.390 Leitungsschutzschalter 230/400VAC Ausschaltvermögen 6kA 3polig Charakter.B 16A**
STLB-Bau 2024-04 054
Leitungsschutzschalter DIN EN 60898-1 (VDE 0641-11), als Reiheneinbaugerät, Maße DIN 43880, fingersicher DIN EN 50274 (VDE 0660-514),
Bemessungsbetriebsspannung 230/400 V AC, Bemessungsausschaltvermögen 6 kA, 3-polig, Auslösecharakteristik B, Bemessungsstrom 16 A, mit Aufnahmevorrichtung für Beschriftungsschild.
Menge: 35,000 St
Zeitansatz: 0,16

**01.16.400 Leitungsschutzschalter 230/400VAC Ausschaltvermögen 6kA 3polig Charakter.B 20A**
STLB-Bau 2024-04 054
Leitungsschutzschalter DIN EN 60898-1 (VDE 0641-11), als Reiheneinbaugerät, Maße DIN 43880, fingersicher DIN EN 50274 (VDE 0660-514),
Bemessungsbetriebsspannung 230/400 V AC, Bemessungsausschaltvermögen 6 kA, 3-polig, Auslösecharakteristik B, Bemessungsstrom 20 A, mit Aufnahmevorrichtung für Beschriftungsschild.
Menge: 14,000 St
Zeitansatz: 0,17

**01.16.410 Leitungsschutzschalter 230/400VAC Ausschaltvermögen 6kA 3polig Charakter.B 25A**
STLB-Bau 2024-04 054
Leitungsschutzschalter DIN EN 60898-1 (VDE 0641-11), als Reiheneinbaugerät, Maße DIN 43880, fingersicher DIN EN 50274 (VDE 0660-514),
Bemessungsbetriebsspannung 230/400 V AC, Bemessungsausschaltvermögen 6 kA, 3-polig, Auslösecharakteristik B, Bemessungsstrom 25 A, mit Aufnahmevorrichtung für Beschriftungsschild.
Menge: 2,000 St
Zeitansatz: 0,18

**01.16.420 Leitungsschutzschalter 230/400VAC Ausschaltvermögen 6kA 3polig Charakter.B 32A**
STLB-Bau 2024-04 054
Leitungsschutzschalter DIN EN 60898-1 (VDE 0641-11), als Reiheneinbaugerät, Maße DIN 43880, fingersicher DIN EN 50274 (VDE 0660-514),
Bemessungsbetriebsspannung 230/400 V AC, Bemessungsausschaltvermögen 6 kA, 3-polig, Auslösecharakteristik B, Bemessungsstrom 32 A, mit Aufnahmevorrichtung für Beschriftungsschild.
Menge: 5,000 St
Zeitansatz: 0,19

**01.16.430 Leitungsschutzschalter 230/400VAC Ausschaltvermögen 6kA 3polig Charakter.B 40A**
STLB-Bau 2024-04 054
Leitungsschutzschalter DIN EN 60898-1 (VDE 0641-11), als Reiheneinbaugerät, Maße DIN 43880, fingersicher DIN EN 50274 (VDE 0660-514),
Bemessungsbetriebsspannung 230/400 V AC, Bemessungsausschaltvermögen 6 kA, 3-polig, Auslösecharakteristik B, Bemessungsstrom 40 A, mit Aufnahmevorrichtung für Beschriftungsschild.
Menge: 7,000 St

**01.16.440 Leitungsschutzschalter 230/400VAC Ausschaltvermögen 6kA 3polig Charakter.B 50A**
STLB-Bau 2024-04 054
Leitungsschutzschalter DIN EN 60898-1 (VDE 0641-11), als Reiheneinbaugerät, Maße DIN 43880, fingersicher DIN EN 50274 (VDE 0660-514),
Bemessungsbetriebsspannung 230/400 V AC, Bemessungsausschaltvermögen 6 kA, 3-polig, Auslösecharakteristik B, Bemessungsstrom 50 A, mit Aufnahmevorrichtung für Beschriftungsschild.
Menge: 2,000 St
Zeitansatz: 0,21

**01.16.450 Leitungsschutzschalter 230/400VAC Ausschaltvermögen 6kA 3polig Charakter.B 63A**
STLB-Bau 2024-04 054
Leitungsschutzschalter DIN EN 60898-1 (VDE 0641-11), als Reiheneinbaugerät, Maße DIN 43880, fingersicher DIN EN 50274 (VDE 0660-514),
Bemessungsbetriebsspannung 230/400 V AC, Bemessungsausschaltvermögen 6 kA, 3-polig, Auslösecharakteristik B, Bemessungsstrom 63 A, mit Aufnahmevorrichtung für Beschriftungsschild.
Menge: 2,000 St
Zeitansatz: 0,23

**01.16.460 Leitungsschutzschalter 230/400VAC Ausschaltvermögen 6kA 3polig Charakter.C 16A**
STLB-Bau 2024-04 054
Leitungsschutzschalter DIN EN 60898-1 (VDE 0641-11), als Reiheneinbaugerät, Maße DIN 43880, fingersicher DIN EN 50274 (VDE 0660-514),
Bemessungsbetriebsspannung 230/400 V AC, Bemessungsausschaltvermögen 6 kA, 3-polig, Auslösecharakteristik C, Bemessungsstrom 16 A, mit Aufnahmevorrichtung für Beschriftungsschild.
Menge: 2,000 St
Zeitansatz: 0,16

**01.16.470 Leitungsschutzschalter 230/400VAC Ausschaltvermögen 6kA 3polig Charakter.C 20A**
STLB-Bau 2024-04 054
Leitungsschutzschalter DIN EN 60898-1 (VDE 0641-11), als Reiheneinbaugerät, Maße DIN 43880, fingersicher DIN EN 50274 (VDE 0660-514),
Bemessungsbetriebsspannung 230/400 V AC, Bemessungsausschaltvermögen 6 kA, 3-polig, Auslösecharakteristik C, Bemessungsstrom 20 A, mit Aufnahmevorrichtung für Beschriftungsschild.
Menge: 3,000 St
Zeitansatz: 0,17

**01.16.480 Leitungsschutzschalter 230/400VAC Ausschaltvermögen 6kA 3polig Charakter.C 25A**
STLB-Bau 2024-04 054
Leitungsschutzschalter DIN EN 60898-1 (VDE 0641-11), als Reiheneinbaugerät, Maße DIN 43880, fingersicher DIN EN 50274 (VDE 0660-514),
Bemessungsbetriebsspannung 230/400 V AC, Bemessungsausschaltvermögen 6 kA, 3-polig, Auslösecharakteristik C, Bemessungsstrom 25 A, mit Aufnahmevorrichtung für Beschriftungsschild.
Menge: 4,000 St
Zeitansatz: 0,18

**01.16.490 Leitungsschutzschalter 230/400VAC Ausschaltvermögen 6kA 3polig Charakter.C 32A**
STLB-Bau 2024-04 054
Leitungsschutzschalter DIN EN 60898-1 (VDE 0641-11), als Reiheneinbaugerät, Maße DIN 43880, fingersicher DIN EN 50274 (VDE 0660-514),
Bemessungsbetriebsspannung 230/400 V AC, Bemessungsausschaltvermögen 6 kA, 3-polig, Auslösecharakteristik C, Bemessungsstrom 32 A, mit Aufnahmevorrichtung für Beschriftungsschild.
Menge: 2,000 St
Zeitansatz: 0,19

**01.16.500 Fehlerstromschutzschalter RCBO Typ A unverzögert Charakter.B 16A Fehlerstrom 30mA 1polig+N 230VAC**
STLB-Bau 2024-04 054
Fehlerstromschutzschalter mit Überstromschutz (RCBO) DIN EN 61009-1 (VDE 0664-20), als Reiheneinbaugerät, Maße DIN 43880, fingersicher DIN EN 50274 (VDE 0660-514), Typ A pulsstromsensitiv, Auslösung unverzögert, Auslösecharakteristik B, DIN EN 60898-1 (VDE 0641-11), Bemessungsstrom 16 A, Bemessungsfehlerstrom 30 mA, 1-polig + N, 230 V AC, Kurzschlussfestigkeit 6 kA, stoßstromfest bis 250 A, mit Handbetätigung, mit Aufnahmevorrichtung für Beschriftungsschild.
Menge: 375,000 St
Zeitansatz: 0,30

**01.16.510 Hilfsschalter anbaubar 1S/1Ö**
Hilfsschalter anbaubar 1S/1Ö

Hilfsschalter anbaubar an vorgenannte
Leitungschutzschalter, mit Abschließvorrichtung,
Berührungsschutz nach DIN VDE 0106 Teil 100
1 Öffner und 1 Schließer 6A
Bemessungsspg.: 230VAC
Bemessungsstrom: 6 A
Menge: 22,000 St

**01.16.520 SLS-Schalter 3 polig E-Charakteristik 25A**
SLS-Schalter 3 polig E-Charakteristik 25A  fürHutschienenmontage SH-Schalter nach E-DIN VDE 0641-21 und Maßnorm DIN 43 880 Baugröße 2. SLS in 3-poliger Bauform, einpolig schaltend, mit separater Kontaktstellungsanzeige.
Zur direkten Montage auf Hutschiene. Der Verschluß ermöglicht
folgende Sperrungen:
1.für den Kunden gegen unbeabsichtigtes oder mutwilliges
schalten;
2.für den Installateur mit einem Vorhängeschloß beim Arbeiten in der Anlage;
3.für das VNB mit Plombierdraht, Vorhängeschloß oder
Spezialschlüssel. Nennstrom: 25 A Auslösercharakteristik: E
Betriebsnennspannung Wechselstrom: 230/400 V
Polanzahl: 3 P, Anzahl Module: 4,5 Anschlussquerschnitt bei flexiblem Leiter: 1,5
- 35mm² Anschlussquerschnitt bei starrem Leiter: 1,5 - 50mm²
Montageart: DIN-Schiene (REG)
Menge: 5,000 St

**01.16.530 SLS-Schalter 3 polig E-Charakteristik 35A**
SLS-Schalter 3 polig E-Charakteristik 35A  fürHutschienenmontage SH-Schalter nach E-DIN VDE 0641-21 und Maßnorm DIN 43 880 Baugröße 2. SLS in 3-poliger Bauform, einpolig schaltend, mit separater Kontaktstellungsanzeige.
Zur direkten Montage auf Hutschiene. Der Verschluß ermöglicht
folgende Sperrungen:
1.für den Kunden gegen unbeabsichtigtes oder mutwilliges
schalten;
2.für den Installateur mit einem Vorhängeschloß beim Arbeiten in der Anlage;
3.für das VNB mit Plombierdraht, Vorhängeschloß oder
Spezialschlüssel. Nennstrom: 35 A Auslösercharakteristik: E
Betriebsnennspannung Wechselstrom: 230/400 V
Polanzahl: 3 P, Anzahl Module: 4,5 Anschlussquerschnitt bei flexiblem Leiter: 1,5
- 35mm² Anschlussquerschnitt bei starrem Leiter: 1,5 - 50mm²
Montageart: DIN-Schiene (REG)
Menge: 5,000 St

**01.16.540 SLS-Schalter 3 polig E-Charakteristik 50A**
SLS-Schalter 3 polig E-Charakteristik 50A  fürHutschienenmontage SH-Schalter nach E-DIN VDE 0641-21 und Maßnorm DIN 43 880 Baugröße 2. SLS in 3-poliger Bauform, einpolig schaltend, mit separater Kontaktstellungsanzeige.
Zur direkten Montage auf Hutschiene. Der Verschluß ermöglicht
folgende Sperrungen:
1.für den Kunden gegen unbeabsichtigtes oder mutwilliges
schalten;
2.für den Installateur mit einem Vorhängeschloß beim Arbeiten in der Anlage;
3.für das VNB mit Plombierdraht, Vorhängeschloß oder
Spezialschlüssel. Nennstrom: 50 A Auslösercharakteristik: E
Betriebsnennspannung Wechselstrom: 230/400 V
Polanzahl: 3 P, Anzahl Module: 4,5 Anschlussquerschnitt bei flexiblem Leiter: 1,5
- 35mm² Anschlussquerschnitt bei starrem Leiter: 1,5 - 50mm²
Montageart: DIN-Schiene (REG)
Menge: 3,000 St

**01.16.550 AFDD Brandschutzschalter**
AFDD Brandschutzschalter nach DIN VDE 0665-10/ EN62606, kombiniert mit Leitungsschutzschalter 1P+N, mit elektronischer Differenzstrom-Messung (300 mA) zur Erhöhung des Brandschutzes in nicht mit RCD geschützen Stromkreise, mit QuickConnect Klemme nach DIN EN 60898-1, VDE 0641-11.
Berührungsschutz nach IP2x DIN VDE 0106 Teil 100, blaue Test-Taste und AFD-Ausgelöstanzeige.
Einfache Einzelentnahme aus dem Phasenschienenverbund. Mit VDE Zeichen.
Geeignet zum nachträglichen Anbau von Zusatzeinrichtungen. Beschriftungsmöglichkeit direkt am Gerät.
Fehlerlichtbogen-Schutzeinrichtung AFDD mit LS-Schalter
Technische Merkmale:
Bemessungsbetriebsspannung Ue: 230 V
Nennstrom: 16 A
Auslösercharakteristik: B
Nennabschaltvermögen: 6 kA
Isolationsspannung: 500 V
Stoßspannungsfestigkeit: 4 kV
Gesamtverlustleistung unter Nennstrom: 5,22 W
Energiebegrenzungsklasse I²t: 3
Gerätelebensdauer mechanische Schaltspiele: 8000
Gerätelebensdauer, elektrische Schaltspiele: 2000
Drehmoment: 2,1Nm
Polanzahl: 2 P
Anzahl Module: 2 TE
Menge: 15,000 St

**01.16.560 Fehlerstromschutzschalter RCBO Typ A unverzögert Charakter.B 16A Fehlerstrom 30mA 1polig+N 230VAC**
STLB-Bau 2024-04 054
Fehlerstromschutzschalter mit Überstromschutz (RCBO) DIN EN 61009-1 (VDE 0664-20), als Reiheneinbaugerät, Maße DIN 43880, fingersicher DIN EN 50274 (VDE 0660-514), Typ A pulsstromsensitiv, Auslösung unverzögert, Auslösecharakteristik B, DIN EN 60898-1 (VDE 0641-11), Bemessungsstrom 16 A, Bemessungsfehlerstrom 30 mA, 1-polig + N, 230 V AC, Kurzschlussfestigkeit 6 kA, stoßstromfest bis 250 A, mit Handbetätigung.
Menge: 5,000 St

**01.16.570 Fehlerstromschutzschalter RCBO Typ A unverzögert Charakter.C 16A Fehlerstrom 30mA 1polig+N 230VAC**
STLB-Bau 2024-04 054
Fehlerstromschutzschalter mit Überstromschutz (RCBO) DIN EN 61009-1 (VDE 0664-20), als Reiheneinbaugerät, Maße DIN 43880, fingersicher DIN EN 50274 (VDE 0660-514), Typ A pulsstromsensitiv, Auslösung unverzögert, Auslösecharakteristik C, DIN EN 60898-1 (VDE 0641-11), Bemessungsstrom 16 A, Bemessungsfehlerstrom 30 mA, 1-polig + N, 230 V AC, Kurzschlussfestigkeit 6 kA, stoßstromfest bis 250 A, mit Handbetätigung.
Menge: 6,000 St

**01.16.580 Fehlerstromschutzschalter RCCB Typ A unverzögert 40A Fehlerstrom 30mA 1polig+N 230VAC**
STLB-Bau 2024-04 054
Fehlerstromschutzschalter (RCCB) DIN EN 61008-1 (VDE 0664-10), als Reiheneinbaugerät, Maße DIN 43880, fingersicher DIN EN 50274 (VDE 0660-514), Typ A pulsstromsensitiv, Auslösung unverzögert, Bemessungsstrom 40 A, Bemessungsfehlerstrom 30 mA, 1-polig + N, 230 V AC, Kurzschlussfestigkeit 6 kA, stoßstromfest bis 250 A, mit Handbetätigung.
Menge: 3,000 St
Zeitansatz: 0,44

**01.16.590 Fehlerstromschutzschalter RCCB Typ A unverzögert 40A Fehlerstrom 30mA 3polig+N 400VAC**
STLB-Bau 2024-04 054
Fehlerstromschutzschalter (RCCB) DIN EN 61008-1 (VDE 0664-10), als Reiheneinbaugerät, Maße DIN 43880, fingersicher DIN EN 50274 (VDE 0660-514), Typ A pulsstromsensitiv, Auslösung unverzögert, Bemessungsstrom 40 A, Bemessungsfehlerstrom 30 mA, 3-polig + N, 400 V AC, Kurzschlussfestigkeit 6 kA, stoßstromfest bis 250 A, mit Handbetätigung.
Menge: 110,000 St
Zeitansatz: 0,76

**01.16.600 Fehlerstromschutzschalter RCCB Typ A unverzögert 25A Fehlerstrom 30mA 3polig+N 400VAC**
STLB-Bau 2024-04 054
Fehlerstromschutzschalter (RCCB) DIN EN 61008-1 (VDE 0664-10), als Reiheneinbaugerät, Maße DIN 43880, fingersicher DIN EN 50274 (VDE 0660-514), Typ A pulsstromsensitiv, Auslösung unverzögert, Bemessungsstrom 25 A, Bemessungsfehlerstrom 30 mA, 3-polig + N, 400 V AC, Kurzschlussfestigkeit 6 kA, stoßstromfest bis 250 A, mit Handbetätigung.
Menge: 4,000 St

**01.16.610 Fehlerstromschutzschalter RCCB Typ A unverzögert 63A Fehlerstrom 30mA 3polig+N 400VAC**
STLB-Bau 2024-04 054
Fehlerstromschutzschalter (RCCB) DIN EN 61008-1 (VDE 0664-10), als Reiheneinbaugerät, Maße DIN 43880, fingersicher DIN EN 50274 (VDE 0660-514), Typ A pulsstromsensitiv, Auslösung unverzögert, Bemessungsstrom 63 A, Bemessungsfehlerstrom 30 mA, 3-polig + N, 400 V AC, Kurzschlussfestigkeit 6 kA, stoßstromfest bis 250 A, mit Handbetätigung.
Menge: 4,000 St

**01.16.620 Installationsschütz 2polig AC-3 20A 400VAC Betätigungsspannung 230VAC**
STLB-Bau 2024-04 054
Installationsschütz DIN EN 61095 (VDE 0637-3), als Reiheneinbaugerät, Maße DIN 43880, fingersicher DIN EN 50274 (VDE 0660-514), Bemessungsisolationsspannung 400 V AC, 2-polig, zur Montage auf Tragschiene DIN EN 60715 (VDE 0660-520), Gebrauchskategorie AC-3, Bemessungsbetriebsstrom mind. 20 A, Bemessungsbetriebsspannung 400 V AC, Bemessungsbetätigungsspannung 230 V AC, Hilfsschalterbaustein 2-polig.
Menge: 5,000 St

**01.16.630 Installationsschütz 4polig AC-3 20A 400VAC Betätigungsspannung 230VAC**
STLB-Bau 2024-04 054
Installationsschütz DIN EN 61095 (VDE 0637-3), als Reiheneinbaugerät, Maße DIN 43880, fingersicher DIN EN 50274 (VDE 0660-514), Bemessungsisolationsspannung 500 V AC, 4-polig, zur Montage auf Tragschiene DIN EN 60715 (VDE 0660-520), Gebrauchskategorie AC-3, Bemessungsbetriebsstrom mind. 20 A, Bemessungsbetriebsspannung 400 V AC, Bemessungsbetätigungsspannung 230 V AC, Hilfsschalterbaustein 2-polig.
Menge: 5,000 St

**01.16.640 Installationsschütz 4polig AC-3 40A 400VAC Betätigungsspannung 230VAC**
STLB-Bau 2024-04 054
Installationsschütz DIN EN 61095 (VDE 0637-3), als Reiheneinbaugerät, Maße DIN 43880, fingersicher DIN EN 50274 (VDE 0660-514), Bemessungsisolationsspannung 500 V AC, 4-polig, zur Montage auf Tragschiene DIN EN 60715 (VDE 0660-520), Gebrauchskategorie AC-3, Bemessungsbetriebsstrom mind. 40 A, Bemessungsbetriebsspannung 400 V AC, Bemessungsbetätigungsspannung 230 V AC, Hilfsschalterbaustein 2-polig.
Menge: 2,000 St

**01.16.650 Leistungsschütz 3polig AC-3 5,5kW 230V Betätigungsspannung 230VAC 2S 2Ö**
STLB-Bau 2024-04 054
Leistungsschütz DIN EN IEC 60947-4-1 (VDE 0660-102), Bemessungsisolationsspannung 690 V AC, 3-polig, zur Montage auf Tragschiene DIN EN 60715 (VDE 0660-520), Gebrauchskategorie AC-3, Bemessungsbetriebsleistung 5,5 kW, Bemessungsbetriebsspannung 230 V AC, Bemessungsbetätigungsspannung 230 V AC, Hilfsschalterbaustein 4-polig, Kontaktausführung 2 S und 2 Ö.
Menge: 2,000 St

**01.16.660 Leistungsschütz 3polig AC-3 11kW 230V Betätigungsspannung 230VAC 2S 2Ö**
STLB-Bau 2024-04 054
Leistungsschütz DIN EN IEC 60947-4-1 (VDE 0660-102), Bemessungsisolationsspannung 690 V AC, 3-polig, zur Montage auf Tragschiene DIN EN 60715 (VDE 0660-520), Gebrauchskategorie AC-3, Bemessungsbetriebsleistung 11 kW, Bemessungsbetriebsspannung 230 V AC, Bemessungsbetätigungsspannung 230 V AC, Hilfsschalterbaustein 4-polig, Kontaktausführung 2 S und 2 Ö.
Menge: 1,000 St

**01.16.670 Leistungsschütz 3polig AC-3 22kW 230V Betätigungsspannung 230VAC 2S 2Ö**
STLB-Bau 2024-04 054
Leistungsschütz DIN EN IEC 60947-4-1 (VDE 0660-102), Bemessungsisolationsspannung 690 V AC, 3-polig, zur Montage auf Tragschiene DIN EN 60715 (VDE 0660-520), Gebrauchskategorie AC-3, Bemessungsbetriebsleistung 22 kW, Bemessungsbetriebsspannung 230 V AC, Bemessungsbetätigungsspannung 230 V AC, Hilfsschalterbaustein 4-polig, Kontaktausführung 2 S und 2 Ö.
Menge: 1,000 St

**01.16.680 Überspannungsschutzgerät Typ 1/2 f.Sammelschienensystem 40mm TN-S-System 25kA je Pol 100kA N-PE Schutzpegel 1,5kV**
STLB-Bau 2024-04 050
Überspannungsschutzgerät DIN EN 61643-11 (VDE 0675-6-11), leckstromfrei, Typ 1 und 2, Einbauort am oder in der Nähe des Speisepunktes der elektrischen Anlage, Komplettbauweise, als Einbaugerät für Sammelschienensystem 40 mm, Maße DIN VDE 0603-1 (VDE 0603-1), DIN VDE 0603-2-1 (VDE 0603-2-1), mit Funktionsanzeige, für TN-S-System mit Schutzschaltung DIN VDE 0100-534, Blitzstoßstrom (10/350) mind. 25 kA je Pol, Blitzstoßstrom (10/350) zwischen N und PE mind. 100 kA, Folgestromlöschfähigkeit mind. 25 kA effektiv, Schutzpegel max. 1,5 kV, für Gehäuseeinbau.
Menge: 26,000 St
Zeitansatz: 1,09

**01.16.690 Überspannungsschutzgerät Typ 1/2 Reiheneinbau 230VAC Nennableitstoßstrom min.20kA je Leiter TN-S-System Schutzpegel 1,5kV**
STLB-Bau 2024-04 050
Überspannungsschutzgerät DIN EN 61643-11 (VDE 0675-6-11), leckstromfrei, Typ 1 und 2, mit integrierter Überstromschutzeinrichtung, Einbauort in Verteilungsstromkreisen, zum Schutz von Betriebsmitteln der Schutzklasse I DIN EN 61140 (VDE 0140-1), Komplettbauweise, als Reiheneinbaugerät, Maße DIN 43880, Bemessungsbetriebsspannung 230 V AC, Nennableitstoßstrom (8/20) je Leiter mind. 20 kA, für TN-S-System mit Schutzschaltung DIN VDE 0100-534, Schutzpegel max. 1,5 kV.
Menge: 3,000 St
Zeitansatz: 1,09

**01.16.700 Zeitrelais statisch 0,1s-24h Betätigungsspannung 12-230VAC/DC 10A 230V**
STLB-Bau 2024-04 054
Statisches Zeitrelais DIN EN 61812-1 (VDE 0435-2021) und DIN EN 61810-2 (VDE 0435-120), als Reiheneinbaugerät, Maße DIN 43880, fingersicher DIN EN 50274 (VDE 0660-514), mit Schaltstellungsanzeige, zur Montage auf Tragschiene DIN EN 60715 (VDE 0660-520), Multifunktion, Zeitbereich stufenlos einstellbar, Einstellbereich 0,1 s bis 24 h, Bemessungsbetätigungsspannung 12 bis 230 V AC/DC, 1 W, Bemessungsbetriebsstrom 10 A, Bemessungsbetriebsspannung 230 V AC.
Menge: 16,000 St

**01.16.710 Elektron.Zähler elektr.Wirkarbeit bis 40A Kl.1 230VAC Eintarifmessung Analogausgang 0-20mA**
STLB-Bau 2024-04 054
Elektronischer Zähler, Maße DIN IEC 61554, handrückensicher DIN EN 50274 (VDE 0660-514), für elektrische Wirkarbeit DIN EN 62053-21 (VDE 0418-3-21), zur Montage auf Tragschiene DIN EN 60715 (VDE 0660-520), für Direktanschluss bis 40 A, Genauigkeitsklasse 1 DIN EN 62053-21 (VDE 0418-3-21), Bemessungsbetriebsspannung 230 V AC, 2-Leiter-Messung, für Eintarifmessung, Anzeige LCD, mit Analogausgang 0 bis 20 mA.
Menge: 18,000 St

**01.16.720 Sicherheitsschaltgerät NOT-AUS**
Sicherheitsschaltgerät NOT-AUS
Sicherheitsschaltgerät für die Überwachung von Not-Halt-Tastern, Schutztüren und Lichtschranken,
Sicherheitsschaltgerät erfüllt Forderungen der EN 60947-5-1, EN 60204-1 und VDE 0113-1 Ausführung ist Grundgerät.
Die Schaltung ist redundant mit Selbstüberwachung aufgebaut.
Die Sicherheitseinrichtung bleibt auch bei Ausfall eines Bauteils wirksam. Bei jedem Ein-Aus-Zyklus der Maschine wird automatisch überprüft, ob die Relais der Sicherheitseinrichtung richtig öffnen und schließen.
Menge: 2,000 St

**01.16.730 Reihenklemme 690V einstöckig bis 4mm2 Tragschiene**
STLB-Bau 2024-04 054
Reihenklemme DIN EN 60947-7-1 (VDE 0611-1), Bemessungsisolationsspannung 690 V AC, Isolationsgruppe C, einstöckig, für Leiterquerschnitt bis 4 mm2, Klemmenträger aus selbstlöschendem oder nichtbrennbarem Isolierstoff, zur Montage auf Tragschiene DIN EN 60715 (VDE 0660-520), einschl. systemgebundenem Zubehör mit dauerhafter Anschlussbezeichnung.
Menge: 150,000 St
Zeitansatz: 0,10

**01.16.740 Neutralleiter-Reihentrennklemme 690V bis 4mm2 Tragschiene**
STLB-Bau 2024-04 054
Neutralleiter-Reihentrennklemme DIN EN 60947-7-1 (VDE 0611-1), Bemessungsisolationsspannung 690 V AC, für Leiterquerschnitt bis 4 mm2, Klemmenträger aus selbstlöschendem oder nichtbrennbarem Isolierstoff, zur Montage auf Tragschiene DIN EN 60715 (VDE 0660-520), einschl. systemgebundenem Zubehör mit dauerhafter Anschlussbezeichnung.
Menge: 50,000 St

**01.16.750 Schutzleiter-Reihenklemme bis 4mm2 Tragschiene**
STLB-Bau 2024-04 054
Schutzleiter-Reihenklemme DIN EN 60947-7-2 (VDE 0611-3), für Leiterquerschnitt bis 4 mm2, Klemmenträger aus selbstlöschendem oder nichtbrennbarem Isolierstoff, zur Montage auf Tragschiene DIN EN 60715 (VDE 0660-520), einschl. systemgebundenem Zubehör mit dauerhafter Anschlussbezeichnung.
Menge: 50,000 St

**01.16.760 Reihenklemme 690V einstöckig bis 6mm2 Tragschiene**
STLB-Bau 2024-04 054
Reihenklemme DIN EN 60947-7-1 (VDE 0611-1), Bemessungsisolationsspannung 690 V AC, Isolationsgruppe C, einstöckig, für Leiterquerschnitt bis 6 mm2, Klemmenträger aus selbstlöschendem oder nichtbrennbarem Isolierstoff, zur Montage auf Tragschiene DIN EN 60715 (VDE 0660-520), einschl. systemgebundenem Zubehör mit dauerhafter Anschlussbezeichnung.
Menge: 150,000 St
Zeitansatz: 0,10

**01.16.770 Neutralleiter-Reihentrennklemme 690V bis 6mm2 Tragschiene**
STLB-Bau 2024-04 054
Neutralleiter-Reihentrennklemme DIN EN 60947-7-1 (VDE 0611-1), Bemessungsisolationsspannung 690 V AC, für Leiterquerschnitt bis 6 mm2, Klemmenträger aus selbstlöschendem oder nichtbrennbarem Isolierstoff, zur Montage auf Tragschiene DIN EN 60715 (VDE 0660-520), einschl. systemgebundenem Zubehör mit dauerhafter Anschlussbezeichnung.
Menge: 50,000 St

**01.16.780 Schutzleiter-Reihenklemme bis 6mm2 Tragschiene**
STLB-Bau 2024-04 054
Schutzleiter-Reihenklemme DIN EN 60947-7-2 (VDE 0611-3), für Leiterquerschnitt bis 6 mm2, Klemmenträger aus selbstlöschendem oder nichtbrennbarem Isolierstoff, zur Montage auf Tragschiene DIN EN 60715 (VDE 0660-520), einschl. systemgebundenem Zubehör mit dauerhafter Anschlussbezeichnung.
Menge: 45,000 St

**01.16.790 Reihenklemme 690V einstöckig bis 10mm2 Tragschiene**
STLB-Bau 2024-04 054
Reihenklemme DIN EN 60947-7-1 (VDE 0611-1), Bemessungsisolationsspannung 690 V AC, Isolationsgruppe C, einstöckig, für Leiterquerschnitt bis 10 mm2, Klemmenträger aus selbstlöschendem oder nichtbrennbarem Isolierstoff, zur Montage auf Tragschiene DIN EN 60715 (VDE 0660-520), einschl. systemgebundenem Zubehör mit dauerhafter Anschlussbezeichnung.
Menge: 150,000 St

**01.16.800 Neutralleiter-Reihentrennklemme 690V bis 10mm2 Tragschiene**
STLB-Bau 2024-04 054
Neutralleiter-Reihentrennklemme DIN EN 60947-7-1 (VDE 0611-1), Bemessungsisolationsspannung 690 V AC, für Leiterquerschnitt bis 10 mm2, Klemmenträger aus selbstlöschendem oder nichtbrennbarem Isolierstoff, zur Montage auf Tragschiene DIN EN 60715 (VDE 0660-520), einschl. systemgebundenem Zubehör mit dauerhafter Anschlussbezeichnung.
Menge: 55,000 St

**01.16.810 Schutzleiter-Reihenklemme bis 10mm2 Tragschiene**
STLB-Bau 2024-04 054
Schutzleiter-Reihenklemme DIN EN 60947-7-2 (VDE 0611-3), für Leiterquerschnitt bis 10 mm2, Klemmenträger aus selbstlöschendem oder nichtbrennbarem Isolierstoff, zur Montage auf Tragschiene DIN EN 60715 (VDE 0660-520), einschl. systemgebundenem Zubehör mit dauerhafter Anschlussbezeichnung.
Menge: 55,000 St

**01.16.820 Reihenklemme 690V einstöckig bis 16mm2 Tragschiene**
STLB-Bau 2024-04 054
Reihenklemme DIN EN 60947-7-1 (VDE 0611-1), Bemessungsisolationsspannung 690 V AC, Isolationsgruppe C, einstöckig, für Leiterquerschnitt bis 16 mm2, Klemmenträger aus selbstlöschendem oder nichtbrennbarem Isolierstoff, zur Montage auf Tragschiene DIN EN 60715 (VDE 0660-520), einschl. systemgebundenem Zubehör mit dauerhafter Anschlussbezeichnung.
Menge: 100,000 St

**01.16.830 Neutralleiter-Reihentrennklemme 690V bis 16mm2 Tragschiene**
STLB-Bau 2024-04 054
Neutralleiter-Reihentrennklemme DIN EN 60947-7-1 (VDE 0611-1), Bemessungsisolationsspannung 690 V AC, für Leiterquerschnitt bis 16 mm2, Klemmenträger aus selbstlöschendem oder nichtbrennbarem Isolierstoff, zur Montage auf Tragschiene DIN EN 60715 (VDE 0660-520), einschl. systemgebundenem Zubehör mit dauerhafter Anschlussbezeichnung.
Menge: 40,000 St

**01.16.840 Schutzleiter-Reihenklemme bis 16mm2 Tragschiene**
STLB-Bau 2024-04 054
Schutzleiter-Reihenklemme DIN EN 60947-7-2 (VDE 0611-3), für Leiterquerschnitt bis 16 mm2, Klemmenträger aus selbstlöschendem oder nichtbrennbarem Isolierstoff, zur Montage auf Tragschiene DIN EN 60715 (VDE 0660-520), einschl. systemgebundenem Zubehör mit dauerhafter Anschlussbezeichnung.
Menge: 40,000 St

**01.16.850 Reihenklemme 690V einstöckig bis 35mm2 Tragschiene**
STLB-Bau 2024-04 054
Reihenklemme DIN EN 60947-7-1 (VDE 0611-1), Bemessungsisolationsspannung 690 V AC, Isolationsgruppe C, einstöckig, für Leiterquerschnitt bis 35 mm2, Klemmenträger aus selbstlöschendem oder nichtbrennbarem Isolierstoff, zur Montage auf Tragschiene DIN EN 60715 (VDE 0660-520), einschl. systemgebundenem Zubehör mit dauerhafter Anschlussbezeichnung.
Menge: 100,000 St

**01.16.860 Neutralleiter-Reihenklemme 690V bis 35mm2 Tragschiene**
STLB-Bau 2024-04 054
Neutralleiter-Reihenklemme DIN EN 60947-7-1 (VDE 0611-1), Bemessungsisolationsspannung 690 V AC, für Leiterquerschnitt bis 35 mm2, Klemmenträger aus selbstlöschendem oder nichtbrennbarem Isolierstoff, zur Montage auf Tragschiene DIN EN 60715 (VDE 0660-520), einschl. systemgebundenem Zubehör mit dauerhafter Anschlussbezeichnung.
Menge: 30,000 St

**01.16.870 Schutzleiter-Reihenklemme bis 35mm2 Tragschiene**
STLB-Bau 2024-04 054
Schutzleiter-Reihenklemme DIN EN 60947-7-2 (VDE 0611-3), für Leiterquerschnitt bis 35 mm2, Klemmenträger aus selbstlöschendem oder nichtbrennbarem Isolierstoff, zur Montage auf Tragschiene DIN EN 60715 (VDE 0660-520), einschl. systemgebundenem Zubehör mit dauerhafter Anschlussbezeichnung.
Menge: 30,000 St

**01.16.880 Steckdose 230VAC 16A 1polig+N+PE**
STLB-Bau 2024-04 054
Steckdose DIN VDE 0620-1 (VDE 0620-1), als Reiheneinbaugerät, Maße DIN 43880, fingersicher DIN EN 50274 (VDE 0660-514), zur Montage auf Tragschiene DIN EN 60715 (VDE 0660-520), Bemessungsbetriebsspannung 230 V AC, Bemessungsstrom 16 A, 1-polig + N + PE.
Menge: 18,000 St
Zeitansatz: 0,26

**01.16.890 Signalleuchte 230VAC 2polig**
STLB-Bau 2024-04 054
Signalleuchte DIN EN 60669-1 (VDE 0632-1) mit Kalotte und Lampe, als Reiheneinbaugerät, Maße DIN 43880, fingersicher DIN EN 50274 (VDE 0660-514), mit Schraubbefestigung, für Frontplatteneinbau, Bemessungsbetriebsspannung 230 V AC, 2-polig.
Menge: 12,000 St

**01.16.900 Taster 230VAC 16A 3polig 1S 1Ö**
STLB-Bau 2024-04 054
Taster DIN EN 60669-1 (VDE 0632-1) mit Meldeleuchte, als Reiheneinbaugerät, Maße DIN 43880, fingersicher DIN EN 50274 (VDE 0660-514), mit Schraubbefestigung, für Frontplatteneinbau, Bemessungsbetriebsspannung 230 V AC, Bemessungsstrom 16 A, 3-polig, mit Hilfsschalter 1 S und 1 Ö.
Menge: 12,000 St

**01.16.910 Dreiphasenwächter 3-Leiter**
STLB-Bau 2024-04 054
Dreiphasenwächter DIN EN 60255-1 (VDE 0435-300), Messwerterfassung für 3-Leitersystem, mit Neutralleiteranschluss,
Nennwert Messspannung AC '400' V, Messwert einstellbar,
min. Wert Messwertbereich '400'
,
max. Wert Messwertbereich '400'
, mit Überwachungsfunktion Phasenausfall, Ansprechverzögerung einstellbar,
Einstellbereich von '0.1' s,
Einstellbereich bis '10' s, Ansprechwerte für Über- und Unterspannung getrennt einstellbar, zur Montage auf Tragschiene DIN EN 60715 (VDE 0660-520), fingersicher DIN EN 50274 (VDE 0660-514), ohne separater Bemessungssteuerspeisespannung, mit LED-Anzeige für Netzfehler-Diagnose, Ruhestromprinzip, mit 2 Hilfskontakten Wechsler.
Menge: 24,000 St

**01.16.920 Steckdose 400VAC 16A 1polig+N+PE**
STLB-Bau 2024-04 054
Steckdose DIN VDE 0620-1 (VDE 0620-1), als Reiheneinbaugerät, Maße DIN 43880, fingersicher DIN EN 50274 (VDE 0660-514), mit Schraubbefestigung, für Frontplatteneinbau, Bemessungsbetriebsspannung 400 V AC, Bemessungsstrom 16 A, 1-polig + N + PE.
Menge: 18,000 St
Zeitansatz: 0,26

**01.16.930 Hauptleitungsabzweigklemme 690V 5polig Zugang 35mm2 Abgang 2x25mm2 Tragschiene**
STLB-Bau 2024-04 054
Hauptleitungsabzweigklemme DIN EN IEC 60670-1 (VDE 0606-1), Bemessungsisolationsspannung 690 V AC, 5-polig, Klemmenzugang 35 mm2, Klemmenabgang 2 x 25 mm2, Klemmenträger aus selbstlöschendem oder nichtbrennbarem Isolierstoff, zur Montage auf Tragschiene DIN EN 60715 (VDE 0660-520), einschl. systemgebundenem Zubehör mit dauerhafter Anschlussbezeichnung.
Menge: 21,000 St
Zeitansatz: 0,35

**01.16.940 Anschlussmodul mit Anschlussklemmen, Al 10-70mm²,Cu**
Anschlussmodul mit Anschlussklemmen, Al 10-70mm²,Cu 1,5-70mm²,Sammelschiene 60mm
Menge: 6,000 St

**01.16.950 Klemmen Cu/Al, 3Polig, 2x 35-300mm²**
Klemmen Cu/Al, 3Polig, 2x 35-300mm²
Nennstrom 630A
Halogenfrei
Menge: 2,000 St

**01.16.960 Ausschalter 400VAC 63A 3polig**
STLB-Bau 2024-04 054
Ausschalter DIN EN 60669-1 (VDE 0632-1), als Reiheneinbaugerät, Maße DIN 43880, fingersicher DIN EN 50274 (VDE 0660-514), zur Montage auf Tragschiene DIN EN 60715 (VDE 0660-520), Bemessungsbetriebsspannung 400 V AC, Bemessungsstrom 63 A, 3-polig.
Menge: 10,000 St
Zeitansatz: 0,38

**01.16.970 NH-Sicherungseinsatz NH000 gG 500V 16A**
Länge: 51 mm
Höhe über N.N.: 2000 m
Höhe installiertes Produkt: 79 mm
Sicherungsgröße: NH000
Nennstrom: 16 A
Abschaltstrom: 120 kA
Breite installiertes Produkt: 21 mm
Tiefe installiertes Produkt: 51 mm
Gesamtverlustleistung unter Nennstrom: 1,8 W
Bemessungsbetriebsspannung Ue: 0/500 V
Beschreibung: Eigenschaften:- Oberfläche anlaufgeschützt- für SaS-Träger 40 mm und 60 mm sowie PE/N-TrägerTechnische Merkmale: Sammelschienendicke: 12 mmSammelschienenhöhe: 5 mmAnzahl Felder: 3Länge: 750 mmAusführung: flachNennstrom: 250 AWerkstoff: KupferSpezifikation: Bemessungsstrom In: 25
Menge: 3,000 St

**01.16.980 NH-Sicherungseinsatz NH000 gG 500V 20A**
Länge: 51 mm
Höhe über N.N.: 2000 m
Höhe installiertes Produkt: 79 mm
Sicherungsgröße: NH000
Nennstrom: 20 A
Abschaltstrom: 120 kA
Breite installiertes Produkt: 21 mm
Tiefe installiertes Produkt: 51 mm
Gesamtverlustleistung unter Nennstrom: 2,3 W
Bemessungsbetriebsspannung Ue: 0/500 V
Menge: 3,000 St

**01.16.990 NH-Sicherungseinsatz NH000 gG 500V 35A**
Länge: 51 mm
Höhe über N.N.: 2000 m
Höhe installiertes Produkt: 79 mm
Sicherungsgröße: NH000
Nennstrom: 35 A
Abschaltstrom: 120 kA
Breite installiertes Produkt: 21 mm
Tiefe installiertes Produkt: 51 mm
Gesamtverlustleistung unter Nennstrom: 2,5 W
Bemessungsbetriebsspannung Ue: 0/500 V
Menge: 3,000 St

**01.16.1000 NH-Sicherungseinsatz NH000 gG 500V 50A**
Länge: 51 mm
Höhe über N.N.: 2000 m
Höhe installiertes Produkt: 58,5 mm
Sicherungsgröße: NH000
Nennstrom: 50 A
Anzahl der Pole Produktion: 1
Abschaltstrom: 120 kA
Breite installiertes Produkt: 21 mm
Tiefe installiertes Produkt: 79 mm
Gesamtverlustleistung unter Nennstrom: 4,1 W
Bemessungsbetriebsspannung Ue: 0/500 V
Menge: 3,000 St

**01.16.1010 NH-Sicherungseinsatz NH000 gG 500V 63A**
Länge: 51 mm
Höhe über N.N.: 2000 m
Höhe installiertes Produkt: 58,5 mm
Sicherungsgröße: NH000
Nennstrom: 63 A
Anzahl der Pole Produktion: 1
Abschaltstrom: 120 kA
Breite installiertes Produkt: 21 mm
Tiefe installiertes Produkt: 79 mm
Gesamtverlustleistung unter Nennstrom: 4,1 W
Bemessungsbetriebsspannung Ue: 0/500 V
Menge: 3,000 St

**01.16.1020 NH-Sicherungseinsatz NH000 gG 500V 80A**
Länge: 51 mm
Höhe über N.N.: 2000 m
Höhe installiertes Produkt: 58,5 mm
Sicherungsgröße: NH000
Nennstrom: 80 A
Anzahl der Pole Produktion: 1
Abschaltstrom: 120 kA
Breite installiertes Produkt: 21 mm
Tiefe installiertes Produkt: 79 mm
Gesamtverlustleistung unter Nennstrom: 6,5 W
Bemessungsbetriebsspannung Ue: 0/500 V
Menge: 3,000 St

**01.16.1030 NH-Sicherungs-Lasttrenner LT NH000 100A**
NH000-Sicherungslasttrennschalter für Montageplatte bzw. Hutschienenmontage Nach DIN VDE 0660/107 und IEC 947-3 geeignet für NH-Sicherungseinsätze nach DIN 43620/1. Bestehend aus 3-poligem Schalterunterteil und plombierbarem Griffeinsatz, Berührungsschutz am Griff, mit verschiebbarem Klarsichtfenster zur Spannungsprüfung, allpolig schaltend, zur Montage auf Hutprofilschiene oder Montageplatte ohne zusätzliche Blende.

Anschlussquerschnitt bei flexiblem Leiter: 2,5 / 50mm²
Betätigungsart: mit Sicherungslasttrennschalter
Betriebstemperatur: -25 bis 55 °C
Drehmoment: 4,5Nm
Frequenz: 50/60 Hz
Gerätelebensdauer, elektrische Schaltspiele: 300
Gesamtverlustleistung unter Nennstrom: 10 W
Isolationsspannung: 1000 V
Klemmenart bei den Eingängen: Käfigklemmen
Klemmenart der Ausgänge: Käfigklemmen
Schutzart: IP3X
Tiefe installiertes Produkt: 82 mm
Zulässiger Bemessungsstrom unter 1 Sekunde: 1,2 kA
Anzahl der Pole Produktion: 1
Nennstrom für Sicherungseinsätze: 2/4/6/10/16/20/25/32/35/40/50/63/80/100 A
Menge: 3,000 St

**01.16.1040 NH-Sicherungseinsatz NH00 gG 500V 160A**
Länge: 51 mm
Höhe über N.N.: 2000 m
Höhe installiertes Produkt: 79 mm
Sicherungsgröße: NH00
Nennstrom: 160 A
Anzahl der Pole Produktion: 1
Abschaltstrom: 120 kA
Breite installiertes Produkt: 21 mm
Tiefe installiertes Produkt: 51 mm
Gesamtverlustleistung unter Nennstrom: 12 W
Bemessungsbetriebsspannung Ue: 0/500 V
Menge: 3,000 St

**01.16.1050 Sicherungslasttrennschalter LT NH00 160A,Rahmenklemme 95mm², Hutschiene**
NH00-Sicherungslasttrennschalter für Montageplatte bzw. Hutschienenmontage Nach DIN VDE 0660/107 und IEC 947-3 geeignet für NH-Sicherungseinsätze nach DIN 43620/1. Bestehend aus 3-poligem Schalterunterteil und plombierbarem Griffeinsatz, Berührungsschutz am Griff, mit verschiebbarem Klarsichtfenster zur Spannungsprüfung, allpolig schaltend, zur Montage auf Hutprofilschiene oder Montageplatte ohne zusätzliche Blende.

Anschlussquerschnitt bei flexiblem Leiter: 6 / 95mm²
Betätigungsart: mit Sicherungslasttrennschalter
Betriebstemperatur: -25 bis 55 °C
Drehmoment: 4,5Nm
Frequenz: 50/60 Hz
Gerätelebensdauer, elektrische Schaltspiele: 200
Gesamtverlustleistung unter Nennstrom: 9 W
Isolationsspannung: 1000 V
Klemmenart bei den Eingängen: Käfigklemmen
Klemmenart der Ausgänge: Käfigklemmen
Schutzart: IP3X
Tiefe installiertes Produkt: 80 mm
Zulässiger Bemessungsstrom unter 1 Sekunde: 5 kA
Anzahl der Pole Produktion: 1
Nennstrom für Sicherungseinsätze: 6/10/16/20/25/32/35/40/50/63/80/100/125/160 A
Menge: 1,000 St

**01.16.1060 D02-Sicherungssockel 3-polig 63 A**
D02-Sicherungssockel aus Kunststoff mit Abdeckung,
Rahmenklemme, 3-polig, 63A D02-Sicherungsunterteil mit
Abdeckung für Hutschienenmontage. Geeignet für
Sicherungseinsätze und Hülsen-Pass Einsätze nach DIN VDE
0636-3.
Betriebstemperatur:  -25 bis 55 °C
Frequenz:  50 Hz
Gesamtverlustleistung unter Nennstrom :  28,5  W
Bemessungsbetriebsspannung Ue:  400 V
Tiefe installiertes Produkt:  56 mm
Anzahl der Pole Produktion:  3
Montageart:  DIN-Schiene
Nennstrom für
Sicherungseinsätze:  2/4/6/10/13/16/
  20/25/35/50/63  A
Menge: 12,000 St

**01.16.1070 D03-Sicherungssockel 3-polig 80 A**
D03-Sicherungssockel aus Kunststoff mit Abdeckung,
Rahmenklemme, 3-polig, 80 A D03-Sicherungsunterteil mit
Abdeckung für Hutschienenmontage. Geeignet für
Sicherungseinsätze und Hülsen-Pass Einsätze nach DIN VDE
0636-3.
Betriebstemperatur:  -25 bis 55 °C
Frequenz:  50 Hz
Gesamtverlustleistung unter Nennstrom :  28,5  W
Bemessungsbetriebsspannung Ue:  400 V
Tiefe installiertes Produkt:  56 mm
Anzahl der Pole Produktion:  3
Montageart:  DIN-Schiene
Nennstrom für
Sicherungseinsätze:  2/4/6/10/13/16/
  20/25/35/50/63  A
Menge: 12,000 St

#### Bereich 01.17 KG 444 - Zählerschränke

**01.17.10 Zählerschrank AP IP43 3Einbaufelder H 1450mm**
STLB-Bau 2024-04 054
Zählerschrank DIN VDE 0603-1 (VDE 0603-1) und DIN VDE 0603-2-1 (VDE 0603-2-1), für integrierten Messwandlersatz, aus glasfaserverstärktem Polyester, mit Tragschienen DIN EN 60715 (VDE 0660-520), Berührungsschutzabdeckungen, Blindabdeckungen für Reserveplätze, Stromkreiskennzeichnung je Gerät, einschl. Kabel-/Leitungseinführungen, Schutzklasse II, für Aufputzmontage, Schutzart IP 43 DIN EN 60529 (VDE 0470-1), mit 3 Einbaufeldern, mit zusätzlichem Allgemeinzählerplatz, mit zusätzlichem Tarifschaltgeräteplatz, mit einem Kommunikationsfeld, mit 2 Leerfeldern, max. Höhe 1450 mm.
Menge: 1,000 St
Zeitansatz: 0,72

**01.17.20 Elektron.Zähler elektr.Wirkarbeit bis 65A Kl.1 3x230/400VAC Eintarifmessung Analogausgang 0-20mA**
STLB-Bau 2023-04 054
Elektronischer Zähler, Maße DIN IEC 61554, handrückensicher DIN EN 50274 (VDE 0660-514), für elektrische Wirkarbeit DIN EN 62053-21 (VDE 0418-3-21), zur Montage auf Tragschiene DIN EN 60715 (VDE 0660-520), für Direktanschluss bis 65 A, Genauigkeitsklasse 1 DIN EN 62053-21 (VDE 0418-3-21), Bemessungsbetriebsspannung 3 x 230/400 V AC, 3-Leiter-Messung, für Eintarifmessung, Anzeige Rollenzählwerk 6-stellig, mit Analogausgang 0 bis 20 mA.
Menge: 3,000 St
Zeitansatz: 0,52

**01.17.30 Elektron.Zähler elektr.Wirkarbeit bis 30A Kl.1 3x230/400VAC Eintarifmessung Analogausgang 0-20mA**
STLB-Bau 2023-04 054
Elektronischer Zähler, Maße DIN IEC 61554, handrückensicher DIN EN 50274 (VDE 0660-514), für elektrische Wirkarbeit DIN EN 62053-21 (VDE 0418-3-21), zur Montage auf Tragschiene DIN EN 60715 (VDE 0660-520), für Direktanschluss bis 30 A, Genauigkeitsklasse 1 DIN EN 62053-21 (VDE 0418-3-21), Bemessungsbetriebsspannung 3 x 230/400 V AC, 3-Leiter-Messung, für Eintarifmessung, Anzeige Rollenzählwerk 6-stellig, mit Analogausgang 0 bis 20 mA.
Menge: 6,000 St
Zeitansatz: 0,52

**01.17.40 Dreiphasen-Stromwandler 0,72kV Wickelstromwandler Kl.0,2 FS5 primär 300A 3x1,5VA**
STLB-Bau 2023-04 054
Dreiphasen-Stromwandler DIN EN 61869-2 (VDE 0414-9-2) für Messzwecke, Maße DIN 42600-2, Bemessungsbetriebsspannung 0,72 kV, mit Beglaubigung, als Wickelstromwandler, Genauigkeitsklasse 0,2, Überstrombegrenzungsfaktor FS 5, Bemessungsstrom primär 300 A, Bemessungsstrom sekundär 1 A, Bemessungsleistung 3 x 1,5 VA.
Menge: 1,000 St
Zeitansatz: 0,75

#### Bereich 01.18 KG 444 - Steuerung

*Hinweis: Systembeschreibung Allgemein*
Bussysteme / Beleuchtungssteuerungen / Schaltungen
Zur effektiven Steuerung ist ein Bussystem geplant.
Die Steuerung wird flexibel aufgebaut, sodass die Anlage bei Nutzungsänderungen jederzeit umprogrammiert werden kann. Hierbei sind auch die Grundsätze der BNB (Bewertungssysteme Nachhaltiges Bauen) in Bezug auf die Einflussnahme vom Nutzer berücksichtigt worden.  In den Nutzbereichen des Gebäudes sind DALI-kompatible Leuchten geplant.

*Hinweis: Teil der Leistung AN VE480*
Die Beleuchtungssteuerung und Jalousiesteuerung sind Teil von VE480.

KNX Gateway
Dali Gateway

Diese Schnittstellen sind im Leistungsverzeichnis VE480 enthalten.

#### Bereich 01.19 KG 444 - Elektromobilität

**01.19.10 E-Bike Ladestation inkl. Stellplatz für 2 Fahrräder, anschließbar**
E-Bike Ladestation inkl. Stellplatz für 2 Fahrräder, anschließbar
- Prallschutz Gummilippe, s
- Geometrie kompatibel mit allen Fahrrad-Rahmentypen
- Anlehnbügel an Sockel Base mit Sicherheitsschrauben fixiert
- 2 Schuko Steckdosen für alle verschiedene Ladegeräte
- LED-Beleuchtung 1,5W
- 230V Anschlussstecker, Plug & Play einfache Installation
- Oberfläche Edelstahl
- Spritzwassergeschützt IP44,
- Oberfläche Edelstahl geschliffen
- Witterungsbeständige Materialien
- Sockel aus gefrästem POM Kunststoff für 1 Parkstation, 2 Fahrräder
- Fixierbar mit Schrauben, max. 12mm Durchmesser, je nach Boden:
- Betonschrauben, Schwerlastanker, Gewindestangen, Betonfundament
- Kabeldurchführung für E-Ladestation
- Überfahrbar mit dem PKW
Menge: 16,000 St

#### Bereich 01.20 KG 444 - Technische Anlagen zur Rauchableitung

*Hinweis: Teil der Leistung AN KG450*
Rauch- und Wärmeabzugsanlagen sind im LV KG 450 enthalten und demnach nicht Teil der Leistung KG 440.

#### Bereich 01.21 KG 444 - Geräte- und Abzweig-Dosen

*Hinweis: UP-Gerätedosen Montagehöhe bis 3,5m*
UP-Gerätedose Montagehöhe bis 3,5m

**01.21.10 Gerätedose halogenfr.Kunststoff Innendurchm. 60mm T 44mm UP Mauerwerk**
STLB-Bau 2024-04 053
Gerätedose DIN EN IEC 60670-1 (VDE 0606-1) und DIN 49073, aus halogenfreiem Kunststoff, Innendurchmesser 60 mm, Tiefe 44 mm, mit Schrauben, Unterputz, in Mauerwerk.
Menge: 15,000 St
Zeitansatz: 0,13

**01.21.20 Gerätedose halogenfr.Kunststoff Innendurchm. 60mm T 49mm UP Mauerwerk**
STLB-Bau 2024-04 053
Gerätedose DIN EN IEC 60670-1 (VDE 0606-1) und DIN 49073, aus halogenfreiem Kunststoff, Innendurchmesser 60 mm, Tiefe 49 mm, mit Schrauben, Unterputz, in Mauerwerk.
Menge: 30,000 St
Zeitansatz: 0,13

**01.21.30 Gerätedose halogenfr.Kunststoff Innendurchm. 60mm T 64mm UP Mauerwerk**
STLB-Bau 2024-04 053
Gerätedose DIN EN IEC 60670-1 (VDE 0606-1) und DIN 49073, aus halogenfreiem Kunststoff, Innendurchmesser 60 mm, Tiefe 64 mm, mit Schrauben, Unterputz, in Mauerwerk.
Menge: 25,000 St
Zeitansatz: 0,15

**01.21.40 Gerätedose halogenfr.Kunststoff Innendurchm. 60mm T 44mm UP Beton**
STLB-Bau 2024-04 053
Gerätedose DIN EN IEC 60670-1 (VDE 0606-1) und DIN 49073, aus halogenfreiem Kunststoff, Innendurchmesser 60 mm, Tiefe 44 mm, mit Schrauben, Unterputz, in Beton.
Menge: 1,000 St
Zeitansatz: 0,15

**01.21.50 Gerätedose halogenfr.Kunststoff Innendurchm. 60mm T 49mm UP Beton**
STLB-Bau 2024-04 053
Gerätedose DIN EN IEC 60670-1 (VDE 0606-1) und DIN 49073, aus halogenfreiem Kunststoff, Innendurchmesser 60 mm, Tiefe 49 mm, mit Schrauben, Unterputz, in Beton.
Menge: 1,000 St
Zeitansatz: 0,15

**01.21.60 Gerätedose halogenfr.Kunststoff Innendurchm. 60mm T 64mm UP Beton**
STLB-Bau 2024-04 053
Gerätedose DIN EN IEC 60670-1 (VDE 0606-1) und DIN 49073, aus halogenfreiem Kunststoff, Innendurchmesser 60 mm, Tiefe 64 mm, mit Schrauben, Unterputz, in Beton.
Menge: 1,000 St
Zeitansatz: 0,17

**01.21.70 Gerätedose halogenfr.Kunststoff Innendurchm. 60mm T 44mm UP Hohlwand**
STLB-Bau 2024-04 053
Gerätedose DIN EN IEC 60670-1 (VDE 0606-1) und DIN 49073, aus halogenfreiem Kunststoff, Innendurchmesser 60 mm, Tiefe 44 mm, mit Schrauben, Unterputz, in Hohlwand.
Menge: 150,000 St
Zeitansatz: 0,12

**01.21.80 Gerätedose halogenfr.Kunststoff Innendurchm. 60mm T 49mm UP Hohlwand**
STLB-Bau 2024-04 053
Gerätedose DIN EN IEC 60670-1 (VDE 0606-1) und DIN 49073, aus halogenfreiem Kunststoff, Innendurchmesser 60 mm, Tiefe 49 mm, mit Schrauben, Unterputz, in Hohlwand.
Menge: 260,000 St
Zeitansatz: 0,12

**01.21.90 Gerätedose halogenfr.Kunststoff Innendurchm. 60mm T 64mm UP Hohlwand**
STLB-Bau 2024-04 053
Gerätedose DIN EN IEC 60670-1 (VDE 0606-1) und DIN 49073, aus halogenfreiem Kunststoff, Innendurchmesser 60 mm, Tiefe 64 mm, mit Schrauben, Unterputz, in Hohlwand.
Menge: 270,000 St
Zeitansatz: 0,13

*Hinweis: UP-Gerätedose Brandschutzdose Montagehöhe bis 3,5m*
UP-Gerätedosen als Brandschutzdose Montagehöhe bis 3,5m

**01.21.100 Gerätedose Brandschutzdose halogenfr.Kunststoff Innendurchm. 60mm T 44mm UP Mauerwerk**
STLB-Bau 2024-04 053
Gerätedose DIN EN IEC 60670-1 (VDE 0606-1) und DIN 49073, als Brandschutzdose, aus halogenfreiem Kunststoff, Innendurchmesser 60 mm, Tiefe 44 mm, mit Schrauben, Unterputz, in Mauerwerk.
Menge: 5,000 St
Zeitansatz: 0,13

**01.21.110 Gerätedose Brandschutzdose halogenfr.Kunststoff Innendurchm. 60mm T 49mm UP Mauerwerk**
STLB-Bau 2024-04 053
Gerätedose DIN EN IEC 60670-1 (VDE 0606-1) und DIN 49073, als Brandschutzdose, aus halogenfreiem Kunststoff, Innendurchmesser 60 mm, Tiefe 49 mm, mit Schrauben, Unterputz, in Mauerwerk.
Menge: 10,000 St
Zeitansatz: 0,13

**01.21.120 Gerätedose Brandschutzdose halogenfr.Kunststoff Innendurchm. 60mm T 64mm UP Mauerwerk**
STLB-Bau 2024-04 053
Gerätedose DIN EN IEC 60670-1 (VDE 0606-1) und DIN 49073, als Brandschutzdose, aus halogenfreiem Kunststoff, Innendurchmesser 60 mm, Tiefe 64 mm, mit Schrauben, Unterputz, in Mauerwerk.
Menge: 12,000 St
Zeitansatz: 0,15

**01.21.130 Gerätedose Brandschutzdose Kunststoff Innendurchm. 60mm T 44mm UP Beton**
STLB-Bau 2024-04 053
Gerätedose DIN EN IEC 60670-1 (VDE 0606-1) und DIN 49073, als Brandschutzdose, aus Kunststoff, Innendurchmesser 60 mm, Tiefe 44 mm, mit Schrauben, Unterputz, in Beton.
Menge: 1,000 St
Zeitansatz: 0,15

**01.21.140 Gerätedose Brandschutzdose Kunststoff Innendurchm. 60mm T 49mm UP Beton**
STLB-Bau 2024-04 053
Gerätedose DIN EN IEC 60670-1 (VDE 0606-1) und DIN 49073, als Brandschutzdose, aus Kunststoff, Innendurchmesser 60 mm, Tiefe 49 mm, mit Schrauben, Unterputz, in Beton.
Menge: 1,000 St
Zeitansatz: 0,15

**01.21.150 Gerätedose Brandschutzdose Kunststoff Innendurchm. 60mm T 64mm UP Beton**
STLB-Bau 2024-04 053
Gerätedose DIN EN IEC 60670-1 (VDE 0606-1) und DIN 49073, als Brandschutzdose, aus Kunststoff, Innendurchmesser 60 mm, Tiefe 64 mm, mit Schrauben, Unterputz, in Beton.
Menge: 1,000 St
Zeitansatz: 0,17

**01.21.160 Gerätedose Brandschutzdose Kunststoff Innendurchm. 60mm T 44mm UP Hohlwand**
STLB-Bau 2024-04 053
Gerätedose DIN EN IEC 60670-1 (VDE 0606-1) und DIN 49073, als Brandschutzdose, aus Kunststoff, Innendurchmesser 60 mm, Tiefe 44 mm, mit Schrauben, Unterputz, in Hohlwand.
Menge: 25,000 St
Zeitansatz: 0,12

**01.21.170 Gerätedose Brandschutzdose Kunststoff Innendurchm. 60mm T 49mm UP Hohlwand**
STLB-Bau 2024-04 053
Gerätedose DIN EN IEC 60670-1 (VDE 0606-1) und DIN 49073, als Brandschutzdose, aus Kunststoff, Innendurchmesser 60 mm, Tiefe 49 mm, mit Schrauben, Unterputz, in Hohlwand.
Menge: 75,000 St
Zeitansatz: 0,12

**01.21.180 Gerätedose Brandschutzdose Kunststoff Innendurchm. 60mm T 64mm UP Hohlwand**
STLB-Bau 2024-04 053
Gerätedose DIN EN IEC 60670-1 (VDE 0606-1) und DIN 49073, als Brandschutzdose, aus Kunststoff, Innendurchmesser 60 mm, Tiefe 64 mm, mit Schrauben, Unterputz, in Hohlwand.
Menge: 60,000 St
Zeitansatz: 0,13

*Hinweis: UP-Gerätedoppeldose Montagehöhe bis 3,5m*

**01.21.190 Gerätedoppeldose Kunststoff Innendurchm. 60mm T 42mm UP Mauerwerk**
STLB-Bau 2024-04 053
Gerätedoppeldose DIN EN IEC 60670-1 (VDE 0606-1) und DIN 49073, aus Kunststoff, Innendurchmesser 60 mm, Tiefe 42 mm, mit Schrauben, Unterputz, in Mauerwerk.
Menge: 10,000 St
Zeitansatz: 0,14

**01.21.200 Gerätedoppeldose Kunststoff Innendurchm. 60mm T 48mm UP Mauerwerk**
STLB-Bau 2024-04 053
Gerätedoppeldose DIN EN IEC 60670-1 (VDE 0606-1) und DIN 49073, aus Kunststoff, Innendurchmesser 60 mm, Tiefe 48 mm, mit Schrauben, Unterputz, in Mauerwerk.
Menge: 25,000 St
Zeitansatz: 0,15

**01.21.210 Gerätedoppeldose Kunststoff Durchm. 60mm T 65mm UP Mauerwerk**
STLB-Bau 2023-04 053
Gerätedoppeldose DIN EN IEC 60670-1 (VDE 0606-1) und DIN 49073, aus Kunststoff, Durchmesser 60 mm, Tiefe mind. 65 mm, mit Schrauben, Unterputz, in Mauerwerk.
Menge: 10,000 St
Zeitansatz: 0,16

**01.21.220 Gerätedoppeldose halogenfr.Kunststoff Innendurchm. 60mm T 42mm UP Hohlwand**
STLB-Bau 2024-04 053
Gerätedoppeldose DIN EN IEC 60670-1 (VDE 0606-1) und DIN 49073, aus halogenfreiem Kunststoff, Innendurchmesser 60 mm, Tiefe 42 mm, mit Schrauben, Unterputz, in Hohlwand.
Menge: 50,000 St
Zeitansatz: 0,13

**01.21.230 Gerätedoppeldose halogenfr.Kunststoff Innendurchm. 60mm T 48mm UP Hohlwand**
STLB-Bau 2024-04 053
Gerätedoppeldose DIN EN IEC 60670-1 (VDE 0606-1) und DIN 49073, aus halogenfreiem Kunststoff, Innendurchmesser 60 mm, Tiefe 48 mm, mit Schrauben, Unterputz, in Hohlwand.
Menge: 100,000 St
Zeitansatz: 0,13

*Hinweis: UP-Gerätedoppeldose Brandschutzdose Montagehöhe bis 1,5m*

**01.21.240 Gerätedoppeldose Brandschutzdose Kunststoff Innendurchm. 60mm T 42mm UP Mauerwerk**
STLB-Bau 2024-04 053
Gerätedoppeldose DIN EN IEC 60670-1 (VDE 0606-1) und DIN 49073, als Brandschutzdose, aus Kunststoff, Innendurchmesser 60 mm, Tiefe 42 mm, mit Schrauben, Unterputz, in Mauerwerk.
Menge: 10,000 St
Zeitansatz: 0,14

**01.21.250 Gerätedoppeldose Brandschutzdose Kunststoff Innendurchm. 60mm T 48mm UP Mauerwerk**
STLB-Bau 2024-04 053
Gerätedoppeldose DIN EN IEC 60670-1 (VDE 0606-1) und DIN 49073, als Brandschutzdose, aus Kunststoff, Innendurchmesser 60 mm, Tiefe 48 mm, mit Schrauben, Unterputz, in Mauerwerk.
Menge: 10,000 St
Zeitansatz: 0,15

**01.21.260 Gerätedoppeldose Brandschutzdose Kunststoff Durchm. 60mm T 65mm UP Mauerwerk**
STLB-Bau 2023-04 053
Gerätedoppeldose DIN EN IEC 60670-1 (VDE 0606-1) und DIN 49073, als Brandschutzdose, aus Kunststoff, Durchmesser 60 mm, Tiefe mind. 65 mm, mit Schrauben, Unterputz, in Mauerwerk.
Menge: 10,000 St
Zeitansatz: 0,16

**01.21.270 Gerätedoppeldose Brandschutzdose Kunststoff Innendurchm. 60mm T 42mm UP Hohlwand**
STLB-Bau 2024-04 053
Gerätedoppeldose DIN EN IEC 60670-1 (VDE 0606-1) und DIN 49073, als Brandschutzdose, aus Kunststoff, Innendurchmesser 60 mm, Tiefe 42 mm, mit Schrauben, Unterputz, in Hohlwand.
Menge: 15,000 St
Zeitansatz: 0,13

**01.21.280 Gerätedoppeldose Brandschutzdose Kunststoff Innendurchm. 60mm T 48mm UP Hohlwand**
STLB-Bau 2024-04 053
Gerätedoppeldose DIN EN IEC 60670-1 (VDE 0606-1) und DIN 49073, als Brandschutzdose, aus Kunststoff, Innendurchmesser 60 mm, Tiefe 48 mm, mit Schrauben, Unterputz, in Hohlwand.
Menge: 15,000 St
Zeitansatz: 0,13

**01.21.290 Gerätedoppeldose Brandschutzdose Kunststoff Durchm. 60mm T 65mm UP Hohlwand**
STLB-Bau 2023-04 053
Gerätedoppeldose DIN EN IEC 60670-1 (VDE 0606-1) und DIN 49073, als Brandschutzdose, aus Kunststoff, Durchmesser 60 mm, Tiefe mind. 65 mm, mit Schrauben, Unterputz, in Hohlwand.
Menge: 10,000 St
Zeitansatz: 0,15

*Hinweis: UP-Gerätedose Montagehöhe über 3,5m bis 5,5m*

**01.21.300 Gerätedose Kunststoff Durchm. 60mm T 44mm UP Mauerwerk**
STLB-Bau 2023-04 053
Gerätedose DIN EN IEC 60670-1 (VDE 0606-1) und DIN 49073, aus Kunststoff, Durchmesser 60 mm, Tiefe 44 mm, mit Schrauben, Unterputz, in Mauerwerk, Arbeitshöhe des Montageortes bis 5,5 m über der Standfläche des hierfür erforderlichen Gerüstes, Gerüst wird gesondert vergütet.
Menge: 5,000 St
Zeitansatz: 0,16

**01.21.310 Gerätedose Kunststoff Durchm. 60mm T 49mm UP Mauerwerk**
STLB-Bau 2023-04 053
Gerätedose DIN EN IEC 60670-1 (VDE 0606-1) und DIN 49073, aus Kunststoff, Durchmesser 60 mm, Tiefe 49 mm, mit Schrauben, Unterputz, in Mauerwerk, Arbeitshöhe des Montageortes bis 5,5 m über der Standfläche des hierfür erforderlichen Gerüstes, Gerüst wird gesondert vergütet.
Menge: 10,000 St
Zeitansatz: 0,16

**01.21.320 Gerätedose Kunststoff Durchm. 60mm T 64mm UP Mauerwerk**
STLB-Bau 2023-04 053
Gerätedose DIN EN IEC 60670-1 (VDE 0606-1) und DIN 49073, aus Kunststoff, Durchmesser 60 mm, Tiefe 64 mm, mit Schrauben, Unterputz, in Mauerwerk, Arbeitshöhe des Montageortes bis 5,5 m über der Standfläche des hierfür erforderlichen Gerüstes, Gerüst wird gesondert vergütet.
Menge: 10,000 St
Zeitansatz: 0,18

**01.21.330 Gerätedose Kunststoff Durchm. 60mm T 44mm UP Beton**
STLB-Bau 2023-04 053
Gerätedose DIN EN IEC 60670-1 (VDE 0606-1) und DIN 49073, aus Kunststoff, Durchmesser 60 mm, Tiefe 44 mm, mit Schrauben, Unterputz, in Beton, Arbeitshöhe des Montageortes bis 5,5 m über der Standfläche des hierfür erforderlichen Gerüstes, Gerüst wird gesondert vergütet.
Menge: 1,000 St
Zeitansatz: 0,18

**01.21.340 Gerätedose Kunststoff Durchm. 60mm T 49mm UP Beton**
STLB-Bau 2023-04 053
Gerätedose DIN EN IEC 60670-1 (VDE 0606-1) und DIN 49073, aus Kunststoff, Durchmesser 60 mm, Tiefe 49 mm, mit Schrauben, Unterputz, in Beton, Arbeitshöhe des Montageortes bis 5,5 m über der Standfläche des hierfür erforderlichen Gerüstes, Gerüst wird gesondert vergütet.
Menge: 1,000 St
Zeitansatz: 0,18

**01.21.350 Gerätedose Kunststoff Durchm. 60mm T 64mm UP Beton**
STLB-Bau 2023-04 053
Gerätedose DIN EN IEC 60670-1 (VDE 0606-1) und DIN 49073, aus Kunststoff, Durchmesser 60 mm, Tiefe 64 mm, mit Schrauben, Unterputz, in Beton, Arbeitshöhe des Montageortes bis 5,5 m über der Standfläche des hierfür erforderlichen Gerüstes, Gerüst wird gesondert vergütet.
Menge: 1,000 St
Zeitansatz: 0,20

**01.21.360 Gerätedose Kunststoff Durchm. 60mm T 44mm UP Hohlwand**
STLB-Bau 2023-04 053
Gerätedose DIN EN IEC 60670-1 (VDE 0606-1) und DIN 49073, aus Kunststoff, Durchmesser 60 mm, Tiefe 44 mm, mit Schrauben, Unterputz, in Hohlwand, Arbeitshöhe des Montageortes bis 5,5 m über der Standfläche des hierfür erforderlichen Gerüstes, Gerüst wird gesondert vergütet.
Menge: 10,000 St
Zeitansatz: 0,14

**01.21.370 Gerätedose Kunststoff Durchm. 60mm T 49mm UP Hohlwand**
STLB-Bau 2023-04 053
Gerätedose DIN EN IEC 60670-1 (VDE 0606-1) und DIN 49073, aus Kunststoff, Durchmesser 60 mm, Tiefe 49 mm, mit Schrauben, Unterputz, in Hohlwand, Arbeitshöhe des Montageortes bis 5,5 m über der Standfläche des hierfür erforderlichen Gerüstes, Gerüst wird gesondert vergütet.
Menge: 10,000 St
Zeitansatz: 0,14

**01.21.380 Gerätedose Kunststoff Durchm. 60mm T 64mm UP Hohlwand**
STLB-Bau 2023-04 053
Gerätedose DIN EN IEC 60670-1 (VDE 0606-1) und DIN 49073, aus Kunststoff, Durchmesser 60 mm, Tiefe 64 mm, mit Schrauben, Unterputz, in Hohlwand, Arbeitshöhe des Montageortes bis 5,5 m über der Standfläche des hierfür erforderlichen Gerüstes, Gerüst wird gesondert vergütet.
Menge: 10,000 St
Zeitansatz: 0,16

*Hinweis: UP-Gerätedose Brandschutzdose Montagehöhe ber 3,5m bis 5,5m*

**01.21.390 Gerätedose Brandschutzdose Kunststoff Durchm. 60mm T 44mm UP Mauerwerk**
STLB-Bau 2023-04 053
Gerätedose DIN EN IEC 60670-1 (VDE 0606-1) und DIN 49073, als Brandschutzdose, aus Kunststoff, Durchmesser 60 mm, Tiefe 44 mm, mit Schrauben, Unterputz, in Mauerwerk, Arbeitshöhe des Montageortes bis 5,5 m über der Standfläche des hierfür erforderlichen Gerüstes, Gerüst wird gesondert vergütet.
Menge: 1,000 St
Zeitansatz: 0,16

**01.21.400 Gerätedose Brandschutzdose Kunststoff Durchm. 60mm T 49mm UP Mauerwerk**
STLB-Bau 2023-04 053
Gerätedose DIN EN IEC 60670-1 (VDE 0606-1) und DIN 49073, als Brandschutzdose, aus Kunststoff, Durchmesser 60 mm, Tiefe 49 mm, mit Schrauben, Unterputz, in Mauerwerk, Arbeitshöhe des Montageortes bis 5,5 m über der Standfläche des hierfür erforderlichen Gerüstes, Gerüst wird gesondert vergütet.
Menge: 1,000 St
Zeitansatz: 0,16

**01.21.410 Gerätedose Brandschutzdose Kunststoff Durchm. 60mm T 64mm UP Mauerwerk**
STLB-Bau 2023-04 053
Gerätedose DIN EN IEC 60670-1 (VDE 0606-1) und DIN 49073, als Brandschutzdose, aus Kunststoff, Durchmesser 60 mm, Tiefe 64 mm, mit Schrauben, Unterputz, in Mauerwerk, Arbeitshöhe des Montageortes bis 5,5 m über der Standfläche des hierfür erforderlichen Gerüstes, Gerüst wird gesondert vergütet.
Menge: 1,000 St
Zeitansatz: 0,18

**01.21.420 Gerätedose Brandschutzdose Kunststoff Durchm. 60mm T 44mm UP Beton**
STLB-Bau 2023-04 053
Gerätedose DIN EN IEC 60670-1 (VDE 0606-1) und DIN 49073, als Brandschutzdose, aus Kunststoff, Durchmesser 60 mm, Tiefe 44 mm, mit Schrauben, Unterputz, in Beton, Arbeitshöhe des Montageortes bis 5,5 m über der Standfläche des hierfür erforderlichen Gerüstes, Gerüst wird gesondert vergütet.
Menge: 1,000 St
Zeitansatz: 0,18

**01.21.430 Gerätedose Brandschutzdose Kunststoff Durchm. 60mm T 49mm UP Beton**
STLB-Bau 2023-04 053
Gerätedose DIN EN IEC 60670-1 (VDE 0606-1) und DIN 49073, als Brandschutzdose, aus Kunststoff, Durchmesser 60 mm, Tiefe 49 mm, mit Schrauben, Unterputz, in Beton, Arbeitshöhe des Montageortes bis 5,5 m über der Standfläche des hierfür erforderlichen Gerüstes, Gerüst wird gesondert vergütet.
Menge: 1,000 St
Zeitansatz: 0,18

**01.21.440 Gerätedose Brandschutzdose Kunststoff Durchm. 60mm T 64mm UP Beton**
STLB-Bau 2023-04 053
Gerätedose DIN EN IEC 60670-1 (VDE 0606-1) und DIN 49073, als Brandschutzdose, aus Kunststoff, Durchmesser 60 mm, Tiefe 64 mm, mit Schrauben, Unterputz, in Beton, Arbeitshöhe des Montageortes bis 5,5 m über der Standfläche des hierfür erforderlichen Gerüstes, Gerüst wird gesondert vergütet.
Menge: 1,000 St
Zeitansatz: 0,20

**01.21.450 Gerätedose Brandschutzdose Kunststoff Durchm. 60mm T 44mm UP Hohlwand**
STLB-Bau 2023-04 053
Gerätedose DIN EN IEC 60670-1 (VDE 0606-1) und DIN 49073, als Brandschutzdose, aus Kunststoff, Durchmesser 60 mm, Tiefe 44 mm, mit Schrauben, Unterputz, in Hohlwand, Arbeitshöhe des Montageortes bis 5,5 m über der Standfläche des hierfür erforderlichen Gerüstes, Gerüst wird gesondert vergütet.
Menge: 15,000 St
Zeitansatz: 0,14

**01.21.460 Gerätedose Brandschutzdose Kunststoff Durchm. 60mm T 49mm UP Hohlwand**
STLB-Bau 2023-04 053
Gerätedose DIN EN IEC 60670-1 (VDE 0606-1) und DIN 49073, als Brandschutzdose, aus Kunststoff, Durchmesser 60 mm, Tiefe 49 mm, mit Schrauben, Unterputz, in Hohlwand, Arbeitshöhe des Montageortes bis 5,5 m über der Standfläche des hierfür erforderlichen Gerüstes, Gerüst wird gesondert vergütet.
Menge: 15,000 St
Zeitansatz: 0,14

**01.21.470 Gerätedose Brandschutzdose Kunststoff Durchm. 60mm T 64mm UP Hohlwand**
STLB-Bau 2023-04 053
Gerätedose DIN EN IEC 60670-1 (VDE 0606-1) und DIN 49073, als Brandschutzdose, aus Kunststoff, Durchmesser 60 mm, Tiefe 64 mm, mit Schrauben, Unterputz, in Hohlwand, Arbeitshöhe des Montageortes bis 5,5 m über der Standfläche des hierfür erforderlichen Gerüstes, Gerüst wird gesondert vergütet.
Menge: 15,000 St
Zeitansatz: 0,16

*Hinweis: UP-Geräteverbindungsdose Montagehöhe über 3,5m bis 5,5m*

**01.21.480 Geräteverbindungsdose Kunststoff Durchm. 60mm T 45mm UP Mauerwerk**
STLB-Bau 2023-04 053
Geräteverbindungsdose DIN EN IEC 60670-1 (VDE 0606-1) und DIN 49073, aus Kunststoff, Durchmesser 60 mm, Tiefe 45 mm, mit Schrauben, Unterputz, in Mauerwerk, Arbeitshöhe des Montageortes bis 5,5 m über der Standfläche des hierfür erforderlichen Gerüstes, Gerüst wird gesondert vergütet.
Menge: 10,000 St
Zeitansatz: 0,16

**01.21.490 Geräteverbindungsdose Kunststoff Durchm. 60mm T 49mm UP Mauerwerk**
STLB-Bau 2023-04 053
Geräteverbindungsdose DIN EN IEC 60670-1 (VDE 0606-1) und DIN 49073, aus Kunststoff, Durchmesser 60 mm, Tiefe 49 mm, mit Schrauben, Unterputz, in Mauerwerk, Arbeitshöhe des Montageortes bis 5,5 m über der Standfläche des hierfür erforderlichen Gerüstes, Gerüst wird gesondert vergütet.
Menge: 10,000 St
Zeitansatz: 0,17

**01.21.500 Geräteverbindungsdose Kunststoff Durchm. 60mm T 60mm UP Mauerwerk**
STLB-Bau 2023-04 053
Geräteverbindungsdose DIN EN IEC 60670-1 (VDE 0606-1) und DIN 49073, aus Kunststoff, Durchmesser 60 mm, Tiefe mind. 60 mm, mit Schrauben, Unterputz, in Mauerwerk, Arbeitshöhe des Montageortes bis 5,5 m über der Standfläche des hierfür erforderlichen Gerüstes, Gerüst wird gesondert vergütet.
Menge: 10,000 St
Zeitansatz: 0,18

**01.21.510 Geräteverbindungsdose Kunststoff Durchm. 60mm T 45mm UP Beton**
STLB-Bau 2023-04 053
Geräteverbindungsdose DIN EN IEC 60670-1 (VDE 0606-1) und DIN 49073, aus Kunststoff, Durchmesser 60 mm, Tiefe 45 mm, mit Schrauben, Unterputz, in Beton, Arbeitshöhe des Montageortes bis 5,5 m über der Standfläche des hierfür erforderlichen Gerüstes, Gerüst wird gesondert vergütet.
Menge: 1,000 St
Zeitansatz: 0,18

**01.21.520 Geräteverbindungsdose Kunststoff Durchm. 60mm T 49mm UP Beton**
STLB-Bau 2023-04 053
Geräteverbindungsdose DIN EN IEC 60670-1 (VDE 0606-1) und DIN 49073, aus Kunststoff, Durchmesser 60 mm, Tiefe 49 mm, mit Schrauben, Unterputz, in Beton, Arbeitshöhe des Montageortes bis 5,5 m über der Standfläche des hierfür erforderlichen Gerüstes, Gerüst wird gesondert vergütet.
Menge: 1,000 St
Zeitansatz: 0,19

**01.21.530 Geräteverbindungsdose Kunststoff Durchm. 60mm T 60mm UP Beton**
STLB-Bau 2023-04 053
Geräteverbindungsdose DIN EN IEC 60670-1 (VDE 0606-1) und DIN 49073, aus Kunststoff, Durchmesser 60 mm, Tiefe mind. 60 mm, mit Schrauben, Unterputz, in Beton, Arbeitshöhe des Montageortes bis 5,5 m über der Standfläche des hierfür erforderlichen Gerüstes, Gerüst wird gesondert vergütet.
Menge: 1,000 St
Zeitansatz: 0,20

**01.21.540 Geräteverbindungsdose Kunststoff Durchm. 60mm T 45mm UP Hohlwand**
STLB-Bau 2023-04 053
Geräteverbindungsdose DIN EN IEC 60670-1 (VDE 0606-1) und DIN 49073, aus Kunststoff, Durchmesser 60 mm, Tiefe 45 mm, mit Schrauben, Unterputz, in Hohlwand, Arbeitshöhe des Montageortes bis 5,5 m über der Standfläche des hierfür erforderlichen Gerüstes, Gerüst wird gesondert vergütet.
Menge: 10,000 St
Zeitansatz: 0,14

**01.21.550 Geräteverbindungsdose Kunststoff Durchm. 60mm T 49mm UP Hohlwand**
STLB-Bau 2023-04 053
Geräteverbindungsdose DIN EN IEC 60670-1 (VDE 0606-1) und DIN 49073, aus Kunststoff, Durchmesser 60 mm, Tiefe 49 mm, mit Schrauben, Unterputz, in Hohlwand, Arbeitshöhe des Montageortes bis 5,5 m über der Standfläche des hierfür erforderlichen Gerüstes, Gerüst wird gesondert vergütet.
Menge: 10,000 St
Zeitansatz: 0,15

**01.21.560 Geräteverbindungsdose Kunststoff Durchm. 60mm T 60mm UP Hohlwand**
STLB-Bau 2023-04 053
Geräteverbindungsdose DIN EN IEC 60670-1 (VDE 0606-1) und DIN 49073, aus Kunststoff, Durchmesser 60 mm, Tiefe mind. 60 mm, mit Schrauben, Unterputz, in Hohlwand, Arbeitshöhe des Montageortes bis 5,5 m über der Standfläche des hierfür erforderlichen Gerüstes, Gerüst wird gesondert vergütet.
Menge: 10,000 St
Zeitansatz: 0,16

*Hinweis: UP-Geräteverbindungsdose Brandschutzdose Montagehöhe über 3,5m bis 5,5m*

**01.21.570 Geräteverbindungsdose Brandschutzdose Kunststoff Durchm. 60mm T 45mm UP Mauerwerk**
STLB-Bau 2023-04 053
Geräteverbindungsdose DIN EN IEC 60670-1 (VDE 0606-1) und DIN 49073, als Brandschutzdose, aus Kunststoff, Durchmesser 60 mm, Tiefe 45 mm, mit Schrauben, Unterputz, in Mauerwerk, Arbeitshöhe des Montageortes bis 5,5 m über der Standfläche des hierfür erforderlichen Gerüstes, Gerüst wird gesondert vergütet.
Menge: 5,000 St
Zeitansatz: 0,16

**01.21.580 Geräteverbindungsdose Brandschutzdose Kunststoff Durchm. 60mm T 49mm UP Mauerwerk**
STLB-Bau 2023-04 053
Geräteverbindungsdose DIN EN IEC 60670-1 (VDE 0606-1) und DIN 49073, als Brandschutzdose, aus Kunststoff, Durchmesser 60 mm, Tiefe 49 mm, mit Schrauben, Unterputz, in Mauerwerk, Arbeitshöhe des Montageortes bis 5,5 m über der Standfläche des hierfür erforderlichen Gerüstes, Gerüst wird gesondert vergütet.
Menge: 5,000 St
Zeitansatz: 0,17

**01.21.590 Geräteverbindungsdose Brandschutzdose Kunststoff Durchm. 60mm T 60mm UP Mauerwerk**
STLB-Bau 2023-04 053
Geräteverbindungsdose DIN EN IEC 60670-1 (VDE 0606-1) und DIN 49073, als Brandschutzdose, aus Kunststoff, Durchmesser 60 mm, Tiefe mind. 60 mm, mit Schrauben, Unterputz, in Mauerwerk, Arbeitshöhe des Montageortes bis 5,5 m über der Standfläche des hierfür erforderlichen Gerüstes, Gerüst wird gesondert vergütet.
Menge: 5,000 St
Zeitansatz: 0,18

**01.21.600 Geräteverbindungsdose Brandschutzdose Kunststoff Durchm. 60mm T 45mm UP Beton**
STLB-Bau 2023-04 053
Geräteverbindungsdose DIN EN IEC 60670-1 (VDE 0606-1) und DIN 49073, als Brandschutzdose, aus Kunststoff, Durchmesser 60 mm, Tiefe 45 mm, mit Schrauben, Unterputz, in Beton, Arbeitshöhe des Montageortes bis 5,5 m über der Standfläche des hierfür erforderlichen Gerüstes, Gerüst wird gesondert vergütet.
Menge: 1,000 St
Zeitansatz: 0,18

**01.21.610 Geräteverbindungsdose Brandschutzdose Kunststoff Durchm. 60mm T 49mm UP Beton**
STLB-Bau 2023-04 053
Geräteverbindungsdose DIN EN IEC 60670-1 (VDE 0606-1) und DIN 49073, als Brandschutzdose, aus Kunststoff, Durchmesser 60 mm, Tiefe 49 mm, mit Schrauben, Unterputz, in Beton, Arbeitshöhe des Montageortes bis 5,5 m über der Standfläche des hierfür erforderlichen Gerüstes, Gerüst wird gesondert vergütet.
Menge: 1,000 St
Zeitansatz: 0,19

**01.21.620 Geräteverbindungsdose Brandschutzdose Kunststoff Durchm. 60mm T 60mm UP Beton**
STLB-Bau 2023-04 053
Geräteverbindungsdose DIN EN IEC 60670-1 (VDE 0606-1) und DIN 49073, als Brandschutzdose, aus Kunststoff, Durchmesser 60 mm, Tiefe mind. 60 mm, mit Schrauben, Unterputz, in Beton, Arbeitshöhe des Montageortes bis 5,5 m über der Standfläche des hierfür erforderlichen Gerüstes, Gerüst wird gesondert vergütet.
Menge: 1,000 St
Zeitansatz: 0,20

**01.21.630 Geräteverbindungsdose Brandschutzdose Einführungen Kunststoff Durchm. 60mm T 45mm UP Hohlwand**
STLB-Bau 2023-04 053
Geräteverbindungsdose DIN EN IEC 60670-1 (VDE 0606-1) und DIN 49073, als Brandschutzdose, mit Einführungen für andere Arten von Leitern/Leitungen oder Elektroinstallationsrohre, aus Kunststoff, Durchmesser 60 mm, Tiefe 45 mm, mit Schrauben, Unterputz, in Hohlwand, Arbeitshöhe des Montageortes bis 5,5 m über der Standfläche des hierfür erforderlichen Gerüstes, Gerüst wird gesondert vergütet.
Menge: 5,000 St
Zeitansatz: 0,14

**01.21.640 Geräteverbindungsdose Brandschutzdose Kunststoff Durchm. 60mm T 49mm UP Hohlwand**
STLB-Bau 2023-04 053
Geräteverbindungsdose DIN EN IEC 60670-1 (VDE 0606-1) und DIN 49073, als Brandschutzdose, aus Kunststoff, Durchmesser 60 mm, Tiefe 49 mm, mit Schrauben, Unterputz, in Hohlwand, Arbeitshöhe des Montageortes bis 5,5 m über der Standfläche des hierfür erforderlichen Gerüstes, Gerüst wird gesondert vergütet.
Menge: 10,000 St
Zeitansatz: 0,15

**01.21.650 Geräteverbindungsdose Brandschutzdose Kunststoff Durchm. 60mm T 60mm UP Hohlwand**
STLB-Bau 2023-04 053
Geräteverbindungsdose DIN EN IEC 60670-1 (VDE 0606-1) und DIN 49073, als Brandschutzdose, aus Kunststoff, Durchmesser 60 mm, Tiefe mind. 60 mm, mit Schrauben, Unterputz, in Hohlwand, Arbeitshöhe des Montageortes bis 5,5 m über der Standfläche des hierfür erforderlichen Gerüstes, Gerüst wird gesondert vergütet.
Menge: 5,000 St
Zeitansatz: 0,16

*Hinweis: Abzweigkästen zum Anschluss von beigestellten Geräten wie*
Abzweigkästen zum Anschluss von beigestellten Geräten wie z.B.:
- Urinale
- WC Spüleinrichtungen
- Küchengeräte
- als Durchgangsdose für Leuchten
- etc.

**01.21.660 Verbindungsdose Einführungsstutzen halogenfr.Kunststoff 80/80mm T 37mm IP54 5x4mm2 AP**
STLB-Bau 2024-04 053
Verbindungsdose DIN EN IEC 60670-1 (VDE 0606-1) als Abzweigkasten, mit Einführungsstutzen, aus halogenfreiem Kunststoff, Grundfläche mind. 80/80 mm, Tiefe mind. 37 mm, mit Deckel, Schutzart IP 54 DIN EN 60529 (VDE 0470-1), mit 5 Klemmen 4 mm2, Aufputz.
Menge: 800,000 St
Zeitansatz: 0,20

**01.21.670 Verbindungsdose Einführungsstutzen E30 Funktionserhalt halogenfr.Kunststoff 80/80mm T 37mm IP54 5x4mm2 AP**
STLB-Bau 2024-04 053
Verbindungsdose DIN EN IEC 60670-1 (VDE 0606-1) als Abzweigkasten, mit Einführungsstutzen, Feuerwiderstandsklasse E 30 DIN 4102-12, mit Funktionserhalt, aus halogenfreiem Kunststoff, Grundfläche mind. 80/80 mm, Tiefe mind. 37 mm, mit Deckel, Schutzart IP 54 DIN EN 60529 (VDE 0470-1), mit 5 Klemmen 4 mm2, Aufputz.
Menge: 100,000 St
Zeitansatz: 0,20

**01.21.680 Verbindungsdose Einführungsstutzen halogenfr.Kunststoff 80/80mm T 50mm IP54 5x4mm2 AP**
STLB-Bau 2024-04 053
Verbindungsdose DIN EN IEC 60670-1 (VDE 0606-1) als Abzweigkasten, mit Einführungsstutzen, aus halogenfreiem Kunststoff, Grundfläche mind. 80/80 mm, Tiefe mind. 50 mm, mit Deckel, Schutzart IP 54 DIN EN 60529 (VDE 0470-1), mit 5 Klemmen 4 mm2, Aufputz.
Menge: 275,000 St
Zeitansatz: 0,22

**01.21.690 Verbindungsdose Einführungsstutzen halogenfr.Kunststoff 100/100mm T 37mm IP54 5x4mm2 AP**
STLB-Bau 2024-04 053
Verbindungsdose DIN EN IEC 60670-1 (VDE 0606-1) als Abzweigkasten, mit Einführungsstutzen, aus halogenfreiem Kunststoff, Grundfläche mind. 100/100 mm, Tiefe mind. 37 mm, mit Deckel, Schutzart IP 54 DIN EN 60529 (VDE 0470-1), mit 5 Klemmen 4 mm2, Aufputz.
Menge: 175,000 St
Zeitansatz: 0,21

**01.21.700 Verbindungsdose Einführungsstutzen halogenfr.Kunststoff 150/150mm T 65mm IP54 AP**
STLB-Bau 2024-04 053
Verbindungsdose DIN EN IEC 60670-1 (VDE 0606-1) als Abzweigkasten, mit Einführungsstutzen, aus halogenfreiem Kunststoff, Grundfläche mind. 150/150 mm, Tiefe mind. 65 mm, mit Deckel, Schutzart IP 54 DIN EN 60529 (VDE 0470-1), Aufputz.
Menge: 75,000 St
Zeitansatz: 0,16

#### Bereich 01.22 KG 444 - Installationsgeräte

*Hinweis: Schalterprogramm A*
Alle nachfolgenden Positionen sind dem Schalterprogramm A zugeordnet.

*Hinweis: Standardbesch Programm Installationsger.*
STLB-Bau 2023-04 053
Bei den nachfolgenden Installationsgeräten ist jeweils ein einheitliches Programm eines Fabrikates zu verwenden.

*Hinweis: Hinweise*
Für das Schalterprogramm A sind folgende Eigenschaften einzukalkulieren:

Installationsart: Hohlwand
Sonderfarbe: ja (gem. Bemusterung, voraussichtlich RAL9016)
Material: Kunststoff

**01.22.10 Schutzkontaktsteckdose 250V 16A Hohlwand Geräteverbindungsdose Beschriftungsfeld**
STLB-Bau 2024-04 053
Schutzkontaktsteckdose DIN VDE 0620-1 (VDE 0620-1), 250 V AC, 16 A, in Hohlwand, mit Geräteverbindungsdose, einschl. Zentralplatte, mit Beschriftungsfeld.
Menge: 464,000 St
Zeitansatz: 0,26

**01.22.20 Schutzkontaktsteckdose 250V 16A 2fach Hohlwand Gerätedose Beschriftungsfeld**
STLB-Bau 2024-04 053
Schutzkontaktsteckdose DIN VDE 0620-1 (VDE 0620-1), 250 V AC, 16 A, 2-fach, in Hohlwand, mit Gerätedose, einschl. Zentralplatte, mit Beschriftungsfeld, Einsatz mit Schrauben befestigen.
Menge: 141,000 St
Zeitansatz: 0,26

**01.22.30 Schutzkontaktsteckdose 250V 16A 3fach Hohlwand Gerätedose Beschriftungsfeld**
STLB-Bau 2024-04 053
Schutzkontaktsteckdose DIN VDE 0620-1 (VDE 0620-1), 250 V AC, 16 A, 3-fach, in Hohlwand, mit Gerätedose, einschl. Zentralplatte, mit Beschriftungsfeld, Einsatz mit Schrauben befestigen.
Menge: 23,000 St
Zeitansatz: 0,29

**01.22.40 Schutzkontaktsteckdose 250V 16A Klappdeckel Hohlwand Geräteverbindungsdose Beschriftungsfeld**
STLB-Bau 2024-04 053
Schutzkontaktsteckdose DIN VDE 0620-1 (VDE 0620-1), 250 V AC, 16 A, mit Klappdeckel, in Hohlwand, mit Geräteverbindungsdose, einschl. Zentralplatte, mit Beschriftungsfeld.
Menge: 53,000 St
Zeitansatz: 0,26

**01.22.50 Schutzkontaktsteckdose 250V 16A 2fach Klappdeckel Hohlwand Gerätedose Beschriftungsfeld**
STLB-Bau 2024-04 053
Schutzkontaktsteckdose DIN VDE 0620-1 (VDE 0620-1), 250 V AC, 16 A, 2-fach, mit Klappdeckel, in Hohlwand, mit Gerätedose, einschl. Zentralplatte, mit Beschriftungsfeld, Einsatz mit Schrauben befestigen.
Menge: 10,000 St
Zeitansatz: 0,26

**01.22.60 Tastschalter 1polig Aus/Wechsel 10A 250V Hohlwand Gerätedose Beschriftungsfeld**
STLB-Bau 2024-04 053
Tastschalter DIN EN 60669-1 (VDE 0632-1) 1-polig, Aus/Wechsel, 10 A, 250 V AC, in Hohlwand, mit Gerätedose, einschl. Bedienelement, mit Beschriftungsfeld, Einsatz mit Schrauben befestigen.
Menge: 22,000 St
Zeitansatz: 0,22

**01.22.70 Tastschalter 1polig Aus/Wechsel 10A 250V Hohlwand Gerätedose Beschriftungsfeld Kontrolllampe Symboleinsatz**
STLB-Bau 2024-04 053
Tastschalter DIN EN 60669-1 (VDE 0632-1) 1-polig, Aus/Wechsel, 10 A, 250 V AC, in Hohlwand, mit Gerätedose, einschl. Bedienelement, mit Beschriftungsfeld, mit Kontrolllampe und Symboleinsatz, Einsatz mit Schrauben befestigen.
Menge: 25,000 St
Zeitansatz: 0,22

*Hinweis: Abdeckrahmen*
Nachfolgende Position(en) für Abdeckrahmen ist/sind zu berücksichtigen.

**01.22.80 Abdeckrahmen 1fach**
STLB-Bau 2024-04 053
Abdeckrahmen für Installationsgeräte, einfach.
Menge: 560,000 St
Zeitansatz: 0,01

**01.22.90 Abdeckrahmen 2fach**
STLB-Bau 2024-04 053
Abdeckrahmen für Installationsgeräte, 2-fach.
Menge: 150,000 St
Zeitansatz: 0,02

**01.22.100 Abdeckrahmen 3fach**
STLB-Bau 2024-04 053
Abdeckrahmen für Installationsgeräte, 3-fach.
Menge: 23,000 St
Zeitansatz: 0,03

*Hinweis: Schalterprogramm B*
Alle nachfolgenden Positionen sind dem Schalterprogramm B zugeordnet:

*Hinweis: Standardbesch Programm Installationsger.*
STLB-Bau 2023-04 053
Bei den nachfolgenden Installationsgeräten ist jeweils ein einheitliches Programm eines Fabrikates zu verwenden.

*Hinweis: Hinweise*
Für das Schalterprogramm B sind folgende Eigenschaften einzukalkulieren:

Installationsart: Auf Putz
Sonderfarbe: nein
Material: Kunststoff

**01.22.110 Schutzkontaktsteckdose 250V 16A AP**
STLB-Bau 2024-04 053
Schutzkontaktsteckdose DIN VDE 0620-1 (VDE 0620-1), 250 V AC, 16 A, in Aufputzausführung.
Menge: 10,000 St
Zeitansatz: 0,21

**01.22.120 Schutzkontaktsteckdose 250V 16A 2fach AP**
STLB-Bau 2024-04 053
Schutzkontaktsteckdose DIN VDE 0620-1 (VDE 0620-1), 250 V AC, 16 A, 2-fach, in Aufputzausführung.
Menge: 8,000 St
Zeitansatz: 0,25

**01.22.130 Schutzkontaktsteckdose 250V 16A Klappdeckel AP IP44**
STLB-Bau 2023-04 053
Schutzkontaktsteckdose DIN VDE 0620-1 (VDE 0620-1), 250 V AC, 16 A, mit Klappdeckel, in Aufputzausführung, Schutzart IP 44 DIN EN 60529 (VDE 0470-1).
Menge: 6,000 St
Zeitansatz: 0,21

**01.22.140 Tastschalter 1polig Aus/Wechsel 10A 250V AP Beschriftungsfeld**
STLB-Bau 2024-04 053
Tastschalter DIN EN 60669-1 (VDE 0632-1) 1-polig, Aus/Wechsel, 10 A, 250 V AC, in Aufputzausführung, mit Beschriftungsfeld.
Menge: 10,000 St
Zeitansatz: 0,18

**01.22.150 Tastschalter 1polig Aus/Wechsel 10A 250V AP Beschriftungsfeld Kontrolllampe Symboleinsatz**
STLB-Bau 2024-04 053
Tastschalter DIN EN 60669-1 (VDE 0632-1) 1-polig, Aus/Wechsel, 10 A, 250 V AC, in Aufputzausführung, mit Beschriftungsfeld, mit Kontrolllampe und Symboleinsatz.
Menge: 10,000 St
Zeitansatz: 0,18

*Hinweis: Sonstige Anschlüsse*
folgedne Anschlüsse sind keinem der vorangegangenen Schalterprogrammen zuzuordnen:

*Hinweis: AP-Installation*
Alle nachfolgenden Positionen sind für eine AufPutz-Installation zu berücksichtigen.

**01.22.160 CEE-Steckdose 3polig 230V 16A AP**
STLB-Bau 2024-04 053
CEE-Steckdose DIN EN 60309-2 (VDE 0623-2), 3-polig, Bemessungsbetriebsspannung 230 V AC, 16 A, in Aufputzausführung.
Menge: 10,000 St
Zeitansatz: 0,27

**01.22.170 CEE-Steckdose 3polig 230V 32A AP**
STLB-Bau 2024-04 053
CEE-Steckdose DIN EN 60309-2 (VDE 0623-2), 3-polig, Bemessungsbetriebsspannung 230 V AC, 32 A, in Aufputzausführung.
Menge: 50,000 St
Zeitansatz: 0,44

**01.22.180 CEE-Steckdose 3polig 230V 63A AP**
STLB-Bau 2024-04 053
CEE-Steckdose DIN EN 60309-2 (VDE 0623-2), 3-polig, Bemessungsbetriebsspannung 230 V AC, 63 A, in Aufputzausführung.
Menge: 5,000 St
Zeitansatz: 0,72

**01.22.190 CEE-Steckdose 5polig 230/400VAC 16A AP**
STLB-Bau 2024-04 053
CEE-Steckdose DIN EN 60309-2 (VDE 0623-2), 5-polig, Bemessungsbetriebsspannung 230/400 V AC, 16 A, in Aufputzausführung.
Menge: 5,000 St
Zeitansatz: 0,27

**01.22.200 CEE-Steckdose 5polig 230/400VAC 32A AP**
STLB-Bau 2024-04 053
CEE-Steckdose DIN EN 60309-2 (VDE 0623-2), 5-polig, Bemessungsbetriebsspannung 230/400 V AC, 32 A, in Aufputzausführung.
Menge: 2,000 St
Zeitansatz: 0,44

**01.22.210 CEE-Steckdose 5polig 230/400VAC 63A AP**
STLB-Bau 2024-04 053
CEE-Steckdose DIN EN 60309-2 (VDE 0623-2), 5-polig, Bemessungsbetriebsspannung 230/400 V AC, 63 A, in Aufputzausführung.
Menge: 5,000 St
Zeitansatz: 0,72

**01.22.220 Steckdosenwürfel**
Menge: 2,000 St

*Hinweis: Beleuchtungssteuerung*

**01.22.230 Präsenzmelder 230V Master Infrarotsensor IP65 180Grad Reichweite 12m integr.Dämmerungsschalter 5-300lx Ausschaltverzögerung 60 s**
STLB-Bau 2024-04 053
Präsenzmelder für 230 V AC, als Master, mit Infrarotsensor, Schutzart IP 65 DIN EN 60529 (VDE 0470-1), Erfassungsbereich 180 Grad, Farbton reinweiß RAL 9010, Reichweite 12 m, mit integriertem Dämmerungsschalter, Einstellbereich 5 bis 300 lx,
Mindestausschaltverzögerung '60' s, mit Testbetrieb, Funktion Ein-/Ausschalten, für Deckenmontage, in Aufputzausführung, Montagehöhe bis 3 m.
Menge: 45,000 St
Zeitansatz: 0,79

**01.22.240 Präsenzmelder 230V Master Infrarotsensor IP2X 180Grad Reichweite 12m integr.Dämmerungsschalter 5-300lx Ausschaltverzögerung 60 s**
STLB-Bau 2024-04 053
Präsenzmelder für 230 V AC, als Master, zum Einbau in Gerätedose, mit Infrarotsensor, Schutzart IP 2X DIN EN 60529 (VDE 0470-1), Erfassungsbereich 180 Grad, Farbton reinweiß RAL 9010, Reichweite 12 m, mit integriertem Dämmerungsschalter, Einstellbereich 5 bis 300 lx,
Mindestausschaltverzögerung '60' s, mit Testbetrieb, Funktion Ein-/Ausschalten, für Deckenmontage, in abgehängte Decke, Montagehöhe über 3 bis 5 m.
Menge: 78,000 St
Zeitansatz: 0,50

**01.22.250 Präsenzmelder 230V Master Infrarotsensor IP2X 360Grad Reichweite 12m integr.Dämmerungsschalter 5-300lx Ausschaltverzögerung 60 s**
STLB-Bau 2024-04 053
Präsenzmelder für 230 V AC, als Master, zum Einbau in Gerätedose, mit Infrarotsensor, Schutzart IP 2X DIN EN 60529 (VDE 0470-1), Erfassungsbereich 360 Grad, Farbton reinweiß RAL 9010, Reichweite 12 m, mit integriertem Dämmerungsschalter, Einstellbereich 5 bis 300 lx,
Mindestausschaltverzögerung '60' s, mit Testbetrieb, Funktion Ein-/Ausschalten, für Deckenmontage, in abgehängte Decke, Montagehöhe über 3 bis 5 m.
Menge: 69,000 St
Zeitansatz: 0,50

*Hinweis: Energiewürfel*

**01.22.260 Energiewürfel 3 x Schukosteckdose**
Gehäuse bestückt und vorverdrahtet mit Aufhängeöse, Griffhaken und 4 Abdeckplatten.

Bestückt wie folgt:
3 x 1-fach-Schutzkontaktsteckdosen 16 A/250 V mit erhöhtem Berührungsschutz, auf einen Wechselstromkreis vorverdrahtet, Anschluss über 1 x Klemme 3-polig, 1 x CEE-Steckdose 16 A/415 V, mit Trennwand zur Stromkreistrennung.

- Gehäuse in graphitschwarz, RAL 9011
- Abdeckplatten in rapsgelb, RAL 1021.
Menge: 7,000 St

#### Bereich 01.23 KG 444 - Geräteanschlüsse

**Ausführungsbeschreibung 13 Ausführungsbeschreibung Geräteanschlüsse**
*Ausführungsbeschreibung Geräteanschlüsse*
Hinweis: Nachstehende Geräteanschlüsse sind für beigestellte Betriebsmittel vorgesehen wie beispielhaft:
- GA Schaltschrank,
- Küchengerät,
- Kältemaschinen,
- Lüftermotoren,,
- Potentialausgleich
- sonstige TGA Komponenten.

**01.23.10 Geräteanschlüsse 3 x 1,5 mm² bis 5 x 1,5 mm²**
Geräteanschlüsse einschließlich Einführung in Geräte
mit Kabel bzw. Leitung 3 x 1,5 mm² bis 5 x 1,5 mm²,
einschl. Kleinmaterial, Beschriftungen usw. an
Schaltschränken und Geräten.
Menge: 100,000 St

**01.23.20 Geräteanschlüsse 3 x 2,5 mm² bis 5 x 4 mm²**
Geräteanschlüsse einschließlich Einführung in Geräte
mit Kabel bzw. Leitung 3 x 2,5 mm² bis 5 x 4 mm²,
einschl. Kleinmaterial, Beschriftungen usw. an
Schaltschränken und Geräten.
Menge: 250,000 St

**01.23.30 Geräteanschlüsse 5 x 6 mm² bis 5 x 16 mm²**
Geräteanschlüsse einschließlich Einführung in Geräte
mit Kabel bzw. Leitung 5 x 6 mm² bis 5 x 16 mm²,
Beschriftungen usw. an Schaltschränken und Geräten.
Menge: 70,000 St

**01.23.40 Potentialleiteranschlüsse 1 x 6 mm² bis 1 x 16 mm²**
Potentialleiteranschlüsse einschließlich Kabelschuh und Schraube mit Kabel bzw. Leitung 1 x 6 mm² bis 1 x 16 mm²,
Beschriftungen usw. an Stahlkonstruktion und TGA-Anlagen wir Lüftungsgeräte, Heizungsanlagen, etc.
Menge: 100,000 St

**01.23.50 Potentialleiteranschlüsse 1 x 25 mm² bis 1 x 95 mm²**
Potentialleiteranschlüsse einschließlich Kabelschuh und Schraube mit Kabel bzw. Leitung 1 x 25 mm² bis 1 x 95 mm²,
Beschriftungen usw. an Stahlkonstruktion und TGA-Anlagen wir Lüftungsgeräte, Heizungsanlagen, etc.
Menge: 30,000 St

**01.23.60 Geräteanschlüsse 5 x 25 mm²**
Geräteanschlüsse einschließlich Einführung in Geräte
mit Kabel bzw. Leitung 5 x 25 mm² einschl.Kleinmaterial
Beschriftungen usw. an Schaltschränken und Geräten.
Menge: 20,000 St

**01.23.70 Geräteanschlüsse 5 x 35 mm²**
Geräteanschlüsse einschließlich Einführung in Geräte
mit Kabel bzw. Leitung 5 x 35 mm² einschl.Kleinmaterial
Beschriftungen usw. an Schaltschränken und Geräten.
Menge: 15,000 St

**01.23.80 Geräteanschlüsse 5 x 50 mm²**
Geräteanschlüsse einschließlich Einführung in Geräte
mit Kabel bzw. Leitung 5 x 50 mm² einschl.Kleinmaterial
Beschriftungen usw. an Schaltschränken und Geräten.
Menge: 15,000 St

**01.23.90 Geräteanschlüsse 5 x 70 mm²**
Geräteanschlüsse einschließlich Einführung in Geräte
mit Kabel bzw. Leitung 5 x 70 mm² einschl.Kleinmaterial
Beschriftungen usw. an Schaltschränken und Geräten.
Menge: 5,000 St

**01.23.100 Geräteanschlüsse 5 x 95 mm²**
Geräteanschlüsse einschließlich Einführung in Geräte
mit Kabel bzw. Leitung 5 x 95 mm² einschl.
Kleinmaterial Beschriftungen usw. an Schaltschränken
und Geräten.
Menge: 5,000 St

**01.23.110 Geräteanschlüsse 5 x 120 mm²**
Geräteanschlüsse einschließlich Einführung in Geräte
mit Kabel bzw. Leitung 5 x 120 mm² einschl.
Kleinmaterial Beschriftungen usw. an Schaltschränken
und Geräten.
Menge: 5,000 St

**01.23.120 Geräteanschlüsse 5 x 150 mm²**
Geräteanschlüsse einschließlich Einführung in Geräte
mit Kabel bzw. Leitung 5 x 150 mm² einschl.
Kleinmaterial Beschriftungen usw. an Schaltschränken
und Geräten.
Menge: 1,000 St

**01.23.130 Geräteanschlüsse 5 x 185 mm²**
Geräteanschlüsse einschließlich Einführung in Geräte
mit Kabel bzw. Leitung 5 x 185 mm² einschl.
Kleinmaterial Beschriftungen usw. an Schaltschränken
und Geräten.
Menge: 1,000 St

**01.23.140 Geräteanschlüsse 5 x 240 mm²**
Geräteanschlüsse einschließlich Einführung in Geräte
mit Kabel bzw. Leitung 5 x 240 mm² einschl.
Kleinmaterial Beschriftungen usw. an Schaltschränken
und Geräten.
Menge: 1,000 St

**01.23.150 Geräteanschlüsse bis 4 x 2 x 0,8 mm**
Geräteanschlüsse einschließlich Einführung in Geräte
mit Signal- und Melde-Kabel bzw. -Leitung bis 4 x 2 x
0,8 mm einschl. Kleinmaterial, Beschriftungen usw. an
Schaltschränken und Geräten.
Menge: 100,000 St

**01.23.160 Geräteanschlüsse 6 x 2 x 0,8 bis 12 x 2 x 0,8 mm**
Geräteanschlüsse einschließlich Einführung in Geräte
mit Kabel bzw. Leitung 6 x 2 x 0,8 bis 12 x 2 x 0,8 mm
einschl. Kleinmaterial, Beschriftungen usw. an
Schaltschränken und Geräten.
Menge: 25,000 St

**01.23.170 Geräteanschlüsse 16 x 2 x 0,8 bis 30 x 2 x 0,8 mm**
Geräteanschlüsse einschließlich Einführung in Geräte
mit Kabel bzw. Leitung 16 x 2 x 0,8 bis 30 x 2 x 0,8 mm
einschl. Kleinmaterial, Beschriftungen usw. an
Schaltschränken und Geräten.
Menge: 5,000 St

**01.23.180 Geräteanschlüsse 7 x 1,5 mm² bis 14 x 1,5 mm²**
Geräteanschlüsse einschließlich Einführung in Geräte
mit Kabel bzw. Leitung 7 x 1,5 mm² bis 14 x 1,5 mm²,
einschl. Kleinmaterial, Beschriftungen usw. an
Schaltschränken und Geräten.
Menge: 10,000 St

#### Bereich 01.24 KG 444 - Sonstige Anschlüsse

*Hinweis: UP-Installation*

**01.24.10 CEE-Steckdose 5polig 230/400VAC 16A Gerätedose Beschriftungsfeld**
STLB-Bau 2024-04 053
CEE-Steckdose DIN EN 60309-2 (VDE 0623-2), 5-polig, Bemessungsbetriebsspannung 230/400 V AC, 16 A, in Gerätedose, mit Beschriftungsfeld.
Menge: 10,000 St
Zeitansatz: 0,15

**01.24.20 CEE-Steckdose 3polig 230V 16A Gerätedose Beschriftungsfeld**
STLB-Bau 2024-04 053
CEE-Steckdose DIN EN 60309-2 (VDE 0623-2), 3-polig, Bemessungsbetriebsspannung 230 V AC, 16 A, in Gerätedose, einschl. Zentralplatte, mit Beschriftungsfeld.
Menge: 5,000 St
Zeitansatz: 0,15

**01.24.30 CEE-Steckdose 5polig 230/400VAC 32A Gerätedose Beschriftungsfeld**
STLB-Bau 2024-04 053
CEE-Steckdose DIN EN 60309-2 (VDE 0623-2), 5-polig, Bemessungsbetriebsspannung 230/400 V AC, 32 A, in Gerätedose, mit Beschriftungsfeld.
Menge: 1,000 St
Zeitansatz: 0,24

**01.24.40 CEE-Steckdose 5polig 230/400VAC 63A Gerätedose Beschriftungsfeld**
STLB-Bau 2024-04 053
CEE-Steckdose DIN EN 60309-2 (VDE 0623-2), 5-polig, Bemessungsbetriebsspannung 230/400 V AC, 63 A, in Gerätedose, mit Beschriftungsfeld.
Menge: 1,000 St
Zeitansatz: 0,40

**Ausführungsbeschreibung 14 AP-Installation**
*AP-Installation*

**01.24.50 Schutzkontaktsteckdose 250V 16A Beschriftungsfeld IP65**
STLB-Bau 2024-04 053
Schutzkontaktsteckdose DIN VDE 0620-1 (VDE 0620-1), 250 V AC, 16 A, einschl. Zentralplatte, mit Beschriftungsfeld, Schutzart IP 65 DIN EN 60529 (VDE 0470-1).
Menge: 1,000 St
Zeitansatz: 0,12

**01.24.60 CEE-Steckdose 5polig 230/400VAC 16A Beschriftungsfeld IP65**
STLB-Bau 2024-04 053
CEE-Steckdose DIN EN 60309-2 (VDE 0623-2), 5-polig, Bemessungsbetriebsspannung 230/400 V AC, 16 A, mit Beschriftungsfeld, Schutzart IP 65 DIN EN 60529 (VDE 0470-1).
Menge: 30,000 St
Zeitansatz: 0,15

**01.24.70 CEE-Steckdose 5polig 230/400VAC 32A Mauerwerk Beschriftungsfeld**
STLB-Bau 2024-04 053
CEE-Steckdose DIN EN 60309-2 (VDE 0623-2), 5-polig, Bemessungsbetriebsspannung 230/400 V AC, 32 A, in Mauerwerk, mit Beschriftungsfeld.
Menge: 1,000 St
Zeitansatz: 0,28

**01.24.80 CEE-Steckdose 5polig 230/400VAC 63A Beschriftungsfeld IP65**
STLB-Bau 2024-04 053
CEE-Steckdose DIN EN 60309-2 (VDE 0623-2), 5-polig, Bemessungsbetriebsspannung 230/400 V AC, 63 A, mit Beschriftungsfeld, Schutzart IP 65 DIN EN 60529 (VDE 0470-1).
Menge: 1,000 St
Zeitansatz: 0,40

#### Bereich 01.25 KG 444 - Bemusterung

**Ausführungsbeschreibung 15 Hinweise zur Bemusterung**
*Hinweise zur Bemusterung*
Hinweise zur Bemusterung
Die abschließende Auswahl der sichtbaren Elektroinstallationen soll über eine Einzelbemusterung durch den Bauherrn und Auftraggeber (AG) erfolgen.
Beginn der Bemusterung in Abstimmung zwischen AG und Auftragnehmer (AN) ist ca. vier Wochen nach Beauftragung,
Vor dem Termin der Bemusterung und vor Bestellung sind dem AG zu allen sichtbaren Elektroinstallationen die entsprechenden Technischen Datenblätter und Prüfzeugnisse (je vier Stück) vorzulegen.
Zum Bemusterungstermin sind die ausgewählten Objekte als Handmuster durch den AN zur Verfügung zu stellen.
Vorgehen der Bemusterung:
- Die Bemusterungstermin ist durch AN mit AG abzustimmen.
- Der AN stellt die entsprechenden Technischen Datenblätter und Prüfzeugnisse dem Bauherrn und AG zur Verfügung.
- Der AN liefert die ausgewählten Bemusterungsobjekte und transportiert diese nach Bemusterung wieder ab.

**01.25.10 Bemusterung Schalterprogramm Unterputz Katalog und Datenblatt**
*** Pauschalposition
lt. Leistungsbeschreibung hat der Auftragnehmer (AN) dem Auftraggeber (AG) pro Produktserie vier Produkte von ver- schiedenen Herstellern mittels Produktkatalog und Produkt- datenblatt (in digitaler Form) zur Auswahl zu übergeben.
Beginn der Bemusterung in Abstimmung zwischen AG und AN ca. vier Wochen nach Beauftragung.
Ausführung gemäß vorangestelltem "Hinweis zur Bemusterung".
Menge: 1,000 psch

**01.25.20 Bemusterung Schalterprogramm Unterputz Handmuster**
Vorlegen der durch den Auftraggeber (AG) nach Bemusterung aus dem übergebenen Produktkatalog und Produktdatenblatt gewählten Variante/ Ausführungsart als Handmuster.
Dafür hat der Auftragnehmer (AN) zur Abstimmung des gewün- schten Erscheinungsbildes das Handmuster vorzulegen.
Beginn der Bemusterung in Abstimmung zwischen AG und AN ca. vier Wochen nach Beauftragung.
Abbau und Entsorgung durch den AN.
Ausführung gemäß vorangestelltem "Hinweis zur Bemusterung".
Menge: 1,000 St

**01.25.30 Bemusterung Schalterprogramm Aufputz Katalog und Datenblatt**
*** Pauschalposition
lt. Leistungsbeschreibung hat der Auftragnehmer (AN) dem Auftraggeber (AG) pro Produktserie vier Produkte von verschie- denen Herstellern mittels Produktkatalog und Produktdatenblatt (in digitaler Form) zur Auswahl zu übergeben.
Beginn der Bemusterung in Abstimmung zwischen AG und AN ca. vier Wochen nach Beauftragung.
Ausführung gemäß vorangestelltem "Hinweis zur Bemusterung".
Menge: 1,000 psch

**01.25.40 Bemusterung Schalterprogramm Aufputz Handmuster**
Vorlegen der durch den Auftraggeber (AG) nach Bemusterung aus dem übergebenen Produktkatalog und Produktdatenblatt gewählten Variante/ Ausführungsart als Handmuster.
Dafür hat der Auftragnehmer (AN) zur Abstimmung des gewün- schten Erscheinungsbildes das Handmuster vorzulegen.
Beginn der Bemusterung in Abstimmung zwischen AG und AN ca. vier Wochen nach Beauftragung.
Abbau und Entsorgung durch den AN.
Ausführung gemäß vorangestelltem "Hinweis zur Bemusterung".
Menge: 1,000 St

#### Bereich 01.26 KG 445 - Beleuchtungsanlagen

*Hinweis: Allgemeine Vorbemerkungen*
Allgemeine Vorbemerkungen

Leistungsumfang
Die ausgeschriebene Leistung beinhaltet Leuchten, Leuchten- zubehör, Betriebsgeräte, die interne Verdrahtung der Leuchten, Leuchtmittel und Befestigungsmaterial für die Leuchten am oder im Baukörper.

Alle Preise des Angebotes verstehen sich für eine vollständige und betriebsfertige Anlage einschließlich sämtlicher erforderlichen Baustoffe, Bauhilfsstoffe,
Betriebsstoffe, Klein- und Befestigungsmaterialien, Transport- kosten und Vorhalten der Werkzeuge sowie Ausführung aller erforderlichen Nebenarbeiten, Schutz und Sicherheitsvor- kehrungen.

Folgende Leistungen und Aufwände sind in den Preisen der Einzelpositionen mit zu berücksichtigen.

- Abstimmungen mit dem GU, Architekten, Bauherrn,
- Fachplaner,
- Abstimmungen mit dem zur Montage, Unterkonstruktion,
- konstruktiven Anbindepunkten, elektrischen Anschlüssen
- Abstimmung mit den Architekten zu Oberflächen und
 Farben der sichtbaren Teile.
- Abstimmung mit dem Bauherrn und Nutzer.

Allgemeines
Die Ausführung der Betriebsgeräte wie Vorschaltgeräte und Transformatoren ist den Positionstexten zu entnehmen. Wenn dort nicht anders vermerkt, handelt es sich um elektronische Bauelemente.

Sämtliche Leuchten, sind vor der Montage auf der Verpackung mit der Positionsnummer und Typenbe zeichnung gemäß Leistungsverzeichnis zu versehen.
Die erfolgte Lieferung der Leuchten auf die Baustelle ist der Bauleitung anzuzeigen, damit eine Kontrolle der Leuchten vor der Montage erfolgen kann.

Die konstruktiv erforderlichen Detaileinzelheiten, soweit nicht exakt vorgegeben, sowie die Bemessungen unter festigkeits- technischen, wärmetechnischen und konstruktiven Gesichts- punkten sind eigenverantwortlich durch den Bieter mit dem Ziel, vollständige und funktionstüchtige Anlagen oder Anlagenteile anzubieten, abzuklären.

Vor der Fertigung von Einbauteilen sind die erforderlichen Maße an Ort und Stelle zu nehmen.
Angaben zur Erstellung bauseitiger Öffnungen, Ausschnitte etc. für Leuchten oder Leuchtensysteme müssen rechtzeitig vom AN gemacht werden. Diese Angaben erfolgen unter Nennung der Maße, des Gewichtes, der Befestigungsart am oder im Bau- körper und sonstiger Kenndaten der Leuchten, die für andere am Bau beteiligte Gewerke für die Ausführung erforderlich sind.

Prüfzeugnisse und Gutachten amtlich anerkannter
Materialprüfungsanstalten oder vergleichbarer
Einrichtungen für die dem Angebot zugrunde gelegten
Leuchten und Geräte sind auf Nachfrage beizubringen.
Gegebenenfalls sind weitere Unterlagen dieser Art
insbesondere für Sonderleuchten auf Wunsch des Auf
traggebers nachzureichen. Die Vorlagen solcher Unter
lagen, wie auch ggf. erforderliche Laborversuche sind
Nebenleistungen und werden nicht gesondert vergütet.

Mit Abgabe des Angebotes gibt der Bieter die Zusicherung der Einhaltung aller im Leistungsverzeichnis verbal oder detailliert beschriebenen und geforderten technischen Kenndaten sowie aller ästhetischen Anforderungen in Bezug auf die verwendeten Materialien und das Design.

Mit Abgabe des Angebotes muss der Bieter für die angebotenen Prototypen und Serienleuchten die folgenden technischen Kennziffern in Form von Messprotokollen angeben:
-  Leuchtenbetriebswirkungsgrad  LB in %
-  Lichtverteilungskurven in der C0 - C180, und C90 -
C270 Ebene,
  sowie ggf. der C45 - C225 Ebene
-  Blendungsbewertung (UGR) nach DIN EN 12464-1 in
Längs- und Querrichtung

Es gilt in jedem Falle der Ausschreibungstext bzw. die Ausschreibungszeichnung.

Dem Angebot und dem später auszuführenden Auftrag sind zugrunde zu legen:

- Die einschlägigen VDE-Bestimmungen 0100, jedoch insbesondere DIN VDE 0100-520, DIN VDE 0100-430, DIN VDE 0100-420,
  DIN VDE 0185-305 (DIN EN 62305)0100/70, DIN VDE 0100-701:2025-06,
- Die DIN-Normen insbesondere DIN EN 12464-1 (Innenraumbeleuchtung Arbeitsstätten)
  DIN EN 12464-2 (Außenbeleuchtung Arbeitsstätten)
  DIN EN 12665 (Begriffe, photometrische Grundlagen), 67 528, DIN EN
  12464-1, DIN EN 13201,
- Die gültigen VDI-Richtlinien,
- Alle örtlich gültigen Behördenvorschriften, insbesondere die
  der örtlichen Brandbehörde,
- Die Baugenehmigung,
- Die Vorschriften der gewerblichen Berufsgenossenschaften
- Die Richtlinien des Verbandes der Sachversicherer und
  VDEW,
- Die Arbeitsstättenrichtlinien der ArbStättV.

Allgemeine Ausführungen der Kunstlichtsysteme und deren Montage

Alle elektrischen Betriebsmittel sind für eine Nenn-Wechsel- spannung von 230 V zu bemessen.

Berührungsflächen zwischen verschiedenen Metallen sind gegen Kontakt- bzw. Elektrolyt-Korrosion zu isolieren.

Alle Leuchten und Geräte müssen in ihrer Bauart den Unfallverhütungsvorschriften und den VDE-Bestimmungen in der jeweils gültigen Fassung entsprechen.

Sie sind betriebsfertig und generell mit einer 3- bis 5-poligen Anschlussklemme für Leiterquerschnitte bis 2,5 mm² und für Durchgangsverdrahtung auszurüsten (abweichende Ausführung siehe Positionsbeschreibung).
Steckerfertig gelieferte Leuchten oder Leuchtensysteme sind betriebsbereit zur Verbindung mit dem Leitungsnetz zu liefern und zu montieren.

Der Schutzleiter muss angeschlossen sein.

Serienleuchten müssen das VDE-Zeichen besitzen, bei
Sonderleuchten muss die VDE-mäßige Bauart durch den
Hersteller nachgewiesen und bestätigt werden.

Sämtliche elektrische Einbauteile in Leuchten, wie Vorschalt- geräte, Kondensatoren, Fassungen, Schalter, Steckvor- richtungen, Leitungen, Anschlussklemmen, Transformatoren etc. müssen das VDE-Zeichen tragen und fest ein- oder angebaut sein. Abweichungen müssen durch Bauherren und Fachplaner freigegeben werden.

Alle Leuchten müssen mit wärmebeständigen Leitungen
nach VDE 0100 Teil 559 verdrahtet sein. Sie sind
betriebsfertig auszurüsten.

Bohrungen für Kabeldurchführungen sind zu entgraten und mit Gummimuffen zu versehen. Jede Leuchte ist mit zwei, dem Schutzgrad entsprechenden Einführungen zu liefern.
Nicht benutzte Einführungen sind zu verschließen.

Sämtliche Anschlussleitungen an ortsveränderlichen Geräten und Leuchten sind mit Zugentlastungen zu sichern und müssen flexibel sein.

Das F-Zeichen gemäß VDE 0710 ist unbedingt erforderlich. Leuchten ohne F-Zeichen sind unzulässig (siehe hierzu auch das Rundschreiben des Verbandes der Sachversicherer an alle Mitglieder und Versicherungsnehmer).

Die Leuchten müssen einschließlich aller zum Betrieb erforderlichen Betriebsgeräte rundfunk- und fernseh entstört sein, gemäß VDE 0875 (Entstörungsgrad "N").

Es ist generell verzinktes Material für Konstruktion und Befestigung der Leuchten zu verwenden.
Befestigungsschrauben sowie Abdeckungen und der gleichen, die bei der Wartung und Reparatur gelöst werden müssen, müssen korrosionsfest und unverlierbar sein.

Die Lackierung bzw. die Oberfläche der Leuchtengehäuse müssen licht- und alterungsbeständig sein.

Leuchtmittel
Bei den zu montierenden Leuchtmitteln ist auf Farbgleichheit des Lichtes zu achten. Es sind die in den einzelnen Leistungspositionen angegebenen Lichtfarben einzusetzen. Bei größeren Systemen sind nur Leuchtmittel aus einer Charge zu verwenden, um Unterschiede in der Lichtfarbe oder der Farbwiedergabe zu vermeiden.

Es sind nur die in den einzelnen Leistungspositionen angegebenen Leuchtmittel einzusetzen. Bei Angabe eines speziellen Herstellers bzw. eines speziellen Leuchtmitteltyps sind nur diese angegebenen Leuchtmittel zu verwenden.
Die Angaben der Leuchtenhersteller zu den für die jeweilige Leuchte zugelassenen Leuchtmitteln sind zu beachten.

Die thermische Auslegung der Gehäuse und die thermische
Belastung der Lampenfassungen dürfen die von den Lampenherstellern genannte mittlere Lampenlebensdauer der Leuchtmittel nicht beeinflussen.

LED:
Bei Bestromung und thermischer Einbausituation müssen die LED Herstellerangaben befolgt werden, so dass das Betriebsverhalten nicht negativ beeinflusst wird.

Besondere Hinweise
Sämtliche Kabelführungen im Sichtbereich haben, wenn nicht anders angegeben, sind innerhalb eines metallenen Panzerschlauchs oder einem geeigneten Kabelkanal (Farbe
nach Angabe Lichtplaner) zu erfolgen.

Es dürfen keinerlei scharfe Kanten oder Ecken an den Leuchten vorhanden sein, um eine Verletzungsgefahr auszuschließen. Oberflächentemperaturen sind, wenn Gefahren bestehen, besonders zu kennzeichnen.

Grundsätzlich sind für alle Leuchten elektronische Vorschaltgeräte und Transformatoren vorgesehen.

Bei sämtlichen Vorschaltgeräten und Transformatoren, ist die zulässige Umgebungstemperatur zu beachten.
Die Bauteile sind entsprechend der zu erwartenden Temperaturbelastung auszuwählen.

Nebengeräusche durch VG, Lüfter oder Trafos dürfen nicht auftreten, oder sind im Vorfeld zu benennen und durch den Fachplaner oder AG freizugeben.

Sofern die Montagesituation unklar ist, hat der Bieter vor Angebotsabgabe alle Details zu klären. Eine Planerläuterung kann mit dem Lichtplaner auf Wunsch vereinbart werden.

Die Deckenspiegel bzw. Details des Lichtplaners geben Auskunft über die Anordnung der Leuchten, Stromschienen und Punktauslässe.

Alle Leuchten werden rechtzeitig vor der Montage mit ihren Vorschaltgeräten und Leuchtmitteln vom Lichtplaner kontrolliert und freigegeben. Die Lieferung der Leuchten auf die Baustelle ist rechtzeitig anzuzeigen.
Die Verantwortung für die Terminvereinbarung liegt beim Bieter. Unkontrollierte Leuchten, Vorschaltgeräte und Leuchtmittel sind auf Verlangen und auf Kosten des Bieters zu demontieren.

Bei Dimmung darf sich die Farbtemperatur sowie die Farbiedergabe nicht verändern.

**01.26.10 Anbauleuchte rechteckig MindB 90 mm maxB 100 mm MindL 1500 mm maxL 1600 mm maxH 100 mm LED 51W Lichtstrom 7900 lm maxAnschlussleistung 100 W IP66 IK03 Gehäuse GFK Abdeckwanne Lichtstärkeverteil.sym. Einzelleuchte**
STLB-Bau 2024-04 058
Anbauleuchte, Bauform rechteckig, Betriebsgerät in der Leuchte,
Mindestbreite '90' mm,
max. Breite '100' mm,
Mindestlänge '1500' mm,
max. Länge '1600' mm,
max. Höhe '100' mm, mit LED-Leuchtmittel, mind. 51 W, Farbwiedergabeeigenschaften Ra 80 DIN EN 12665, Farbtemperatur fest,
Farbtemperatur '4000' K,
Farbtemperaturtoleranz '100' K,
Mindestlichtstrom Leuchte '7900' lm,
max. Lichtstrom '150' lm,
Mindestanschlussleistung '51' W,
max. Anschlussleistung '100' W, Lebensdauer mind. 100000 h, Lichtstromfaktor 90 % bei 25 Grad C Umgebungstemperatur, Schutzart IP 66 DIN EN 60529 (VDE 0470-1), Schutzart IK03 DIN EN 62262 (VDE 0470-100), mit Gehäuse aus GFK, Farbton weiß, für Decke und Wand, anschlussfertig, Abdeckwanne aus Kunststoff, Lichtstärkeverteilung symmetrisch, Grenzausstrahlungswinkel 60 Grad, funkentstört DIN EN IEC 55015 (VDE 0875-15-1), als Einzelleuchte, Schutzklasse I, Ausführung gemäß Einzelbeschreibung,
Einzelbeschreibungs-Nr 'Leuchtentyp Grundriss - L-01'
.
Menge: 137,000 St
Zeitansatz: 0,43

**01.26.20 Anbauleuchte rechteckig MindB 90 mm maxB 100 mm MindL 1500 mm maxL 1600 mm maxH 100 mm LED 28W Lichtstrom 4700 lm maxAnschlussleistung 100 W IP66 IK03 Gehäuse GFK Abdeckwanne Lichtstärkeverteil.sym. Einzelleuchte**
STLB-Bau 2024-04 058
Anbauleuchte, Bauform rechteckig, Betriebsgerät in der Leuchte,
Mindestbreite '90' mm,
max. Breite '100' mm,
Mindestlänge '1500' mm,
max. Länge '1600' mm,
max. Höhe '100' mm, mit LED-Leuchtmittel, mind. 28 W, Farbwiedergabeeigenschaften Ra 80 DIN EN 12665, Farbtemperatur fest,
Farbtemperatur '4000' K,
Farbtemperaturtoleranz '100' K,
Mindestlichtstrom Leuchte '4700' lm,
max. Lichtstrom '150' lm,
max. Anschlussleistung '100' W, Lebensdauer mind. 100000 h, Lichtstromfaktor 90 % bei 25 Grad C Umgebungstemperatur, Schutzart IP 66 DIN EN 60529 (VDE 0470-1), Schutzart IK03 DIN EN 62262 (VDE 0470-100), mit Gehäuse aus GFK, Farbton weiß, symmetrisch strahlend, für Decke und Wand, anschlussfertig, Abdeckwanne aus Kunststoff, Lichtstärkeverteilung symmetrisch, Grenzausstrahlungswinkel 60 Grad, funkentstört DIN EN IEC 55015 (VDE 0875-15-1), als Einzelleuchte, Schutzklasse I, Ausführung gemäß Einzelbeschreibung,
Einzelbeschreibungs-Nr 'Leuchtentyp Grundriss - L-02'
.
Menge: 48,000 St
Zeitansatz: 0,43

**01.26.30 Einbauleuchte rund MindDurchm 100 mm maxDurchm 115 mm Einbau-T 140 mm LED 15W Lichtstrom 1000 lm maxAnschlussleistung 16 W IP2X Gehäuse Alu-Druckguss Lichtstärkeverteil.sym. Einzelleuchte**
STLB-Bau 2024-04 058
Einbauleuchte, Bauform rund, mit gesondertem Betriebsgeräteteil,
Mindestdurchmesser '100' mm,
max. Durchmesser '115' mm,
Einbautiefe '140' mm, mit LED-Leuchtmittel, mind. 15 W, Farbwiedergabeeigenschaften Ra 90 DIN EN 12665, Farbtemperatur fest,
Farbtemperatur '3000' K,
Farbtemperaturtoleranz '100' K,
Mindestlichtstrom Leuchte '1000' lm,
max. Anschlussleistung '16' W, Lebensdauer mind. 50000 h, Lichtstromfaktor 90 % bei 25 Grad C Umgebungstemperatur, Schutzart IP 2X DIN EN 60529 (VDE 0470-1), mit Gehäuse aus Aluminiumdruckguss, weiß lackiert, direkt/indirekt strahlend, für Decke, Reflektor weiß, Lichtstärkeverteilung symmetrisch, Grenzausstrahlungswinkel 60 Grad, UGR-Wert 19 DIN EN 12464-1, funkentstört DIN EN IEC 55015 (VDE 0875-15-1), elektronisch dimmbar mit DALI Schnittstelle, als Einzelleuchte, Schutzklasse I, Ausführung gemäß Einzelbeschreibung,
Einzelbeschreibungs-Nr 'Grundriss Leuchtentyp L-04'
.
Menge: 99,000 St
Zeitansatz: 0,38

**01.26.40 Design Hängeleuchte mit 8 einzelnen Glaskörper a 1W LED, 100 lm, 3000K**
Design Hängeleuchte mit 8 einzelnen Glaskörper a 1W LED, 100 lm, 3000K

Runde Deckenaufhängung, Durchmesser ca. 370mm,Höhe ca. 53mm, inkl. DALI-Netzteil.
Deckenmontage, 8 Glaskörper aus geblasenes Glas, Schirm-Durchmesser ca. 116mm,, Schirmhöhe ca. 120mm, geflochtenes Metall-Koaxialkabel, elektrische Komponenten, Stahlüberdachung,
die einzelnen Glaskörper sind separat abpendelbar bis 3m,
Leuchten pro Glaskörper;
1 W LED, 2700 K, 100 lm, 3000 K, DALI, IP30
Menge: 8,000 St

**01.26.50 Hängeleuchte rechteckig MindB 65 mm maxB 67 mm MindL 1190 mm maxL 1200 mm LED 24W Lichtstrom 4950 lm maxAnschlussleistung 28 W IP2X Gehäuse Stahlblech besch Lichtstärkeverteil.sym. Einzelleuchte**
STLB-Bau 2024-04 058
Hängeleuchte, Bauform rechteckig, Betriebsgerät in der Leuchte,
Mindestbreite '65' mm,
max. Breite '67' mm,
Mindestlänge '1190' mm,
max. Länge '1200' mm, mit LED-Leuchtmittel, mind. 24 W, Farbwiedergabeeigenschaften Ra 90 DIN EN 12665, Farbtemperatur fest,
Farbtemperatur '3000' K,
Farbtemperaturtoleranz '100' K,
Mindestlichtstrom Leuchte '4950' lm,
max. Anschlussleistung '28' W, Lebensdauer mind. 50000 h, Lichtstromfaktor 90 % bei 25 Grad C Umgebungstemperatur, Schutzart IP 2X DIN EN 60529 (VDE 0470-1), mit Gehäuse aus beschichtetem Stahlblech, Farbton weiß, direkt strahlend, für Aufhängung mit Seil, anschlussfertig, einschl. der elektrischen und mechanischen Verbindungselemente für werkzeuglose Befestigung am Tragschienensystem, in Linsenoptik, Lichtstärkeverteilung symmetrisch, Grenzausstrahlungswinkel 90 Grad, UGR-Wert 19 DIN EN 12464-1, funkentstört DIN EN IEC 55015 (VDE 0875-15-1), elektronisch dimmbar mit DALI Schnittstelle, als Einzelleuchte, Schutzklasse I, Ausführung gemäß Einzelbeschreibung,
Einzelbeschreibungs-Nr 'elektronisch dimmbar über DALI 2
Grundriss Leuchtentyp L-05
Die Leuchten werden zwischen Heiz-/Kühlsegel montiert inkl.  allem notwendigem Zubehör'
.
Menge: 740,000 St
Zeitansatz: 0,34

**01.26.60 Hängeleuchte rund MindDurchm 126 mm maxDurchm 128 mm LED 12W Lichtstrom 1330 lm maxAnschlussleistung 16 W IP2X Gehäuse Alu-Druckguss Lichtstärkeverteil.sym. Einzelleuchte**
STLB-Bau 2024-04 058
Hängeleuchte, Bauform rund, Betriebsgerät in der Leuchte,
Mindestdurchmesser '126' mm,
max. Durchmesser '128' mm, mit LED-Leuchtmittel, mind. 12 W, Farbwiedergabeeigenschaften Ra 90 DIN EN 12665, Farbtemperatur fest,
Farbtemperatur '3000' K,
Farbtemperaturtoleranz '100' K,
Mindestlichtstrom Leuchte '1330' lm,
max. Anschlussleistung '16' W, Lebensdauer mind. 50000 h, Lichtstromfaktor 90 % bei 25 Grad C Umgebungstemperatur, Schutzart IP 2X DIN EN 60529 (VDE 0470-1), mit Gehäuse aus Aluminiumdruckguss, Farbton weiß, direkt/indirekt strahlend, für Aufhängung mit Rohrpendel, anschlussfertig, Reflektor weiß, Lichtstärkeverteilung symmetrisch, Grenzausstrahlungswinkel 90 Grad, UGR-Wert 19 DIN EN 12464-1, funkentstört DIN EN IEC 55015 (VDE 0875-15-1), elektronisch dimmbar mit DALI Schnittstelle, als Einzelleuchte, Schutzklasse I, Ausführung gemäß Einzelbeschreibung,
Einzelbeschreibungs-Nr 'DALI 2
Grundriss Leuchtentyp L-08a'
.
Menge: 314,000 St
Zeitansatz: 0,34

**01.26.70 Anbauleuchte rund MindDurchm 126 mm maxDurchm 128 mm maxH 95 mm LED 12W Lichtstrom 1330 lm maxAnschlussleistung 15.5 W IP2X Gehäuse Alu-Druckguss Lichtstärkeverteil.sym. Einzelleuchte**
STLB-Bau 2024-04 058
Anbauleuchte, Bauform rund, Betriebsgerät in der Leuchte,
Mindestdurchmesser '126' mm,
max. Durchmesser '128' mm,
max. Höhe '95' mm, mit LED-Leuchtmittel, mind. 12 W, Farbwiedergabeeigenschaften Ra 90 DIN EN 12665, Farbtemperatur fest,
Farbtemperatur '3000' K,
Farbtemperaturtoleranz '100' K,
Mindestlichtstrom Leuchte '1330' lm,
max. Anschlussleistung '15.5' W, Lebensdauer mind. 50000 h, Lichtstromfaktor 90 % bei 25 Grad C Umgebungstemperatur, Schutzart IP 2X DIN EN 60529 (VDE 0470-1), mit Gehäuse aus Aluminiumdruckguss, direkt/indirekt strahlend, für Decke, anschlussfertig, Reflektor weiß, Lichtstärkeverteilung symmetrisch, Grenzausstrahlungswinkel 90 Grad, UGR-Wert 19 DIN EN 12464-1, funkentstört DIN EN IEC 55015 (VDE 0875-15-1), elektronisch dimmbar mit DALI Schnittstelle, als Einzelleuchte, Schutzklasse I, Ausführung gemäß Einzelbeschreibung,
Einzelbeschreibungs-Nr 'DALI 2,
Grundriss Leuchtentyp L-08b'
.
Menge: 16,000 St
Zeitansatz: 0,32

**01.26.80 Stromschienensystem 5-Leiter 230/400V AC 3 x 16A DALI Deckenanbau Alu eckig**
STLB-Bau 2024-04 058
Stromschienensystem DIN EN 60570 (VDE 0711-300), in 5-Leiterausführung, 230/400 V AC, 3 x 16 A, mit DALI-Schnittstelle, Schutzklasse I und III, für Deckenanbau, einschl. systemgebundenen Zubehörs für Befestigung und Einspeisung sowie aller Verbindungsteile, aus Aluminium, Bauform eckig,
Hersteller und Typ 'Stromschiene passend zur Leuchte Position Stromschienenstrahler, DALI geeignet,
Grundriss Leuchtentyp L-17'
.
Menge: 203,000 m
Zeitansatz: 0,35

**01.26.90 Zubehör Stromschienensystem Endeinspeisung 5-Leiter 230/400V AC 3x16A**
STLB-Bau 2024-04 058
Zubehör für Stromschienensystem, Endeinspeisung, in 5-Leiterausführung, 230/400 V AC, 3 x 16 A.
Menge: 30,000 St
Zeitansatz: 0,30

**01.26.100 Zubehör Stromschienensystem Endstück 5-Leiter 230/400V AC 3 x 16A DALI**
STLB-Bau 2024-04 058
Zubehör für Stromschienensystem, Endstück, in 5-Leiterausführung, 230/400 V AC, 3 x 16 A, mit DALI-Schnittstelle.
Menge: 30,000 St
Zeitansatz: 0,05

**01.26.110 Zubehör Stromschienensystem Verbinder 5-Leiter 230/400V AC 3 x 16A DALI**
STLB-Bau 2024-04 058
Zubehör für Stromschienensystem, Verbinder, in 5-Leiterausführung, 230/400 V AC, 3 x 16 A, mit DALI-Schnittstelle.
Menge: 110,000 St
Zeitansatz: 0,35

**01.26.120 Anbauleuchte rund MindDurchm 168 mm maxDurchm 178 mm maxH 131 mm LED 26W Lichtstrom 4890 lm maxAnschlussleistung 32 W IP65 IK01 Gehäuse Alu-Druckguss Lichtstärkeverteil.sym. Einzelleuchte**
*** Bezugsbeschreibung
STLB-Bau 2024-04 058
Anbauleuchte, Bauform rund, Betriebsgerät in der Leuchte,
Mindestdurchmesser '168' mm,
max. Durchmesser '178' mm,
max. Höhe '131' mm, mit LED-Leuchtmittel, mind. 26 W, Farbwiedergabeeigenschaften Ra 90 DIN EN 12665, Farbtemperatur fest,
Farbtemperatur '4000' K,
Farbtemperaturtoleranz '100' K,
Mindestlichtstrom Leuchte '4890' lm,
max. Anschlussleistung '32' W, Lebensdauer mind. 50000 h, Lichtstromfaktor 90 % bei 25 Grad C Umgebungstemperatur, Schutzart IP 65 DIN EN 60529 (VDE 0470-1), Schutzart IK01 DIN EN 62262 (VDE 0470-100), mit Gehäuse aus Aluminiumdruckguss, Farbton weiß, direkt/indirekt strahlend, anschlussfertig, Reflektor weiß, Lichtstärkeverteilung symmetrisch, Grenzausstrahlungswinkel 50 Grad, UGR-Wert 19 DIN EN 12464-1, funkentstört DIN EN IEC 55015 (VDE 0875-15-1), mit integriertem Betriebsgerät, elektronisch dimmbar mit DALI Schnittstelle, als Einzelleuchte, Schutzklasse I, Ausführung gemäß Einzelbeschreibung,
Einzelbeschreibungs-Nr 'Grundriss Leuchtentyp L-20'
.
Menge: 60,000 St
Zeitansatz: 0,32

**01.26.130 Mit Notlicht-Baustein passend zum Notlichtsystem.**
*** wie Position 01.26.120
Menge: 12,000 St

**01.26.140 Strahler mit Anschlussdose - LED Warm Weiß eingebaute elektrische Versorgungseinheit - Lichtoptik für sehe breite Lichtverteilung 16 W, 1750 lm, 3000K - weiss**
Strahler mit Anschlussdose - LED Warm Weiß
- eingebaute elektrische Versorgungseinheit -
- Lichtoptik für sehe breite Lichtverteilung
- 16 W 1750 lm - 3000K - weiss
Strahler zur Verwendung von LED-Leuchtmitteln,
Lichtoptik für sehe breite Lichtverteilung. Bestehend aus Leuchtengehäuse und Anschlussdose aus Aluminiumlegierung EN1706AC 46100LF,  Oberflächen-Schutzschicht und Versiegelung (nanostrukturierte Schicht) bestehen. Akryllack, witterungs- und UV-beständig. Verschlussglas aus gehärtetem Glas, 5 mm dick. Doppelt schwenkbar: Drehung um 360° vertikal und Neigung um 90° horizontal. Mechanische Blockierung der Ausrichtung sowohl für die vertikale Drehung als auch für die horizontale Neigung. Komplett mit einfarbigem LED-Schaltkreis mit Optiksystem Reflector.
Komplett mit Kabelverschraubung PG13,5.
Elektronisches Vorschaltgerät DALI 2 ist im Produkt eingebaut.  Schrauben aus A2-Edelstahl.
Installation:
Installation als Wandleuchte
Farben: Weiß
Montage:
Wandanbauleuchte
Verkabelung:
Doppelte Kabelklemme PG.
Class II; IK07, IP66
CE;UKCA;ENEC-03;BIS;QCERT;BVB;SNI
Strahler mit Anschlussdose - LED Warm Weiß,
eingebaute elektrische Versorgungseinheit,
Lichtoptik für sehe breite Lichtverteilung
Leuchtenlichtstrom [Lm]: 1750
Indirekter Lichtanteil [Lm]: 0
Anschlußleistung [W]: 16
Effizienz Leuchte [Lm/W]: 109
Spannung [V]: 230V
Life Time: 100,000h - L90 - B10 (Ta 25°C)
Umgebungstemperaturbereich: von -20°C von 45°C.
Anzahl Leuchtmodule: 1
CRI: 80
Ausstrahlungswinkel [°]: 80°

Grundriss Leuchtentyp L-21
Menge: 18,000 St

**01.26.150 Einbauleuchte rund MindDurchm 74 mm maxDurchm 86 mm Einbau-T 135 mm LED 14W Lichtstrom 1870 lm maxAnschlussleistung 18 W IP55 Gehäuse Stahlblech besch Lichtstärkeverteil.sym. Einzelleuchte**
STLB-Bau 2024-04 058
Einbauleuchte, Bauform rund,
Mindestdurchmesser '74' mm,
max. Durchmesser '86' mm,
Einbautiefe '135' mm, mit LED-Leuchtmittel, mind. 14 W, Farbwiedergabeeigenschaften Ra 90 DIN EN 12665, Farbtemperatur fest,
Farbtemperatur '3000' K,
Farbtemperaturtoleranz '100' K,
Mindestlichtstrom Leuchte '1870' lm,
max. Anschlussleistung '18' W, Lebensdauer mind. 50000 h, Lichtstromfaktor 90 % bei 25 Grad C Umgebungstemperatur, Schutzart IP 55 DIN EN 60529 (VDE 0470-1), mit Gehäuse aus beschichtetem Stahlblech, Farbton weiß, direkt strahlend, für Decke, Reflektor weiß, Lichtstärkeverteilung symmetrisch, Grenzausstrahlungswinkel 60 Grad, UGR-Wert 19 DIN EN 12464-1, funkentstört DIN EN IEC 55015 (VDE 0875-15-1), elektronisch dimmbar mit DALI Schnittstelle, als Einzelleuchte, Schutzklasse III, Ausführung gemäß Einzelbeschreibung,
Einzelbeschreibungs-Nr 'Grundriss Leuchtentyp L-23
inkl. Einbauring Farbe weiß, DALI 2'
.
Menge: 204,000 St
Zeitansatz: 0,38

**01.26.160 Anbauleuchte rund MindDurchm 320 mm maxDurchm 350 mm maxH 60 mm LED 22W Lichtstrom 3000 lm maxAnschlussleistung 25 W IP54 IK04 Gehäuse Stahlblech besch Lichtstärkeverteil.sym. Einzelleuchte**
STLB-Bau 2024-04 058
Anbauleuchte, Bauform rund,
Mindestdurchmesser '320' mm,
max. Durchmesser '350' mm,
max. Höhe '60' mm, mit LED-Leuchtmittel, mind. 22 W, Farbwiedergabeeigenschaften Ra 90 DIN EN 12665, Farbtemperatur fest,
Farbtemperatur '3000' K,
Farbtemperaturtoleranz '100' K,
Mindestlichtstrom Leuchte '3000' lm,
max. Anschlussleistung '25' W, Lebensdauer mind. 50000 h, Lichtstromfaktor 90 % bei 25 Grad C Umgebungstemperatur, Schutzart IP 54 DIN EN 60529 (VDE 0470-1), Schutzart IK04 DIN EN 62262 (VDE 0470-100), mit Gehäuse aus beschichtetem Stahlblech, Farbton weiß, direkt strahlend, für Decke, anschlussfertig, Reflektor weiß, Lichtstärkeverteilung symmetrisch, Grenzausstrahlungswinkel 60 Grad, UGR-Wert 19 DIN EN 12464-1, funkentstört DIN EN IEC 55015 (VDE 0875-15-1), mit integriertem Betriebsgerät, mit Leistungsreduzierung im internen Betriebsgerät, elektronisch dimmbar, als Einzelleuchte, Schutzklasse I, Ausführung gemäß Einzelbeschreibung,
Einzelbeschreibungs-Nr 'Betriebsgerät geeignet für Notlichtsystem passend zum Zentralbatteriesystem, reduzierte Leitung im Notstrombetrieb ca. 4W
Grundriss Leuchtentyp L-24'
.
Menge: 50,000 St
Zeitansatz: 0,32

**01.26.170 Anbauleuchte rund MindDurchm 320 mm maxDurchm 350 mm maxH 60 mm LED 22W Lichtstrom 3000 lm maxAnschlussleistung 25 W IP54 IK04 Gehäuse Stahlblech besch Lichtstärkeverteil.sym. Einzelleuchte**
STLB-Bau 2024-04 058
Anbauleuchte, Bauform rund,
Mindestdurchmesser '320' mm,
max. Durchmesser '350' mm,
max. Höhe '60' mm, mit LED-Leuchtmittel, mind. 22 W, Farbwiedergabeeigenschaften Ra 90 DIN EN 12665, Farbtemperatur fest,
Farbtemperatur '3000' K,
Farbtemperaturtoleranz '100' K,
Mindestlichtstrom Leuchte '3000' lm,
max. Anschlussleistung '25' W, Lebensdauer mind. 50000 h, Lichtstromfaktor 90 % bei 25 Grad C Umgebungstemperatur, Schutzart IP 54 DIN EN 60529 (VDE 0470-1), Schutzart IK04 DIN EN 62262 (VDE 0470-100), mit Gehäuse aus beschichtetem Stahlblech, Farbton weiß, direkt strahlend, für Decke, anschlussfertig, Reflektor weiß, Lichtstärkeverteilung symmetrisch, Grenzausstrahlungswinkel 60 Grad, UGR-Wert 19 DIN EN 12464-1, funkentstört DIN EN IEC 55015 (VDE 0875-15-1), mit integriertem Betriebsgerät, mit Leistungsreduzierung im internen Betriebsgerät, elektronisch dimmbar, als Einzelleuchte, Schutzklasse I, Ausführung gemäß Einzelbeschreibung,
Einzelbeschreibungs-Nr 'Grundriss Leuchtentyp L-24 ohne Notlichtfunktion'
.
Menge: 85,000 St
Zeitansatz: 0,32

**01.26.180 Hängeleuchte rund MindDurchm 2000 mm maxDurchm 2050 mm LED 125W Lichtstrom 5390 lm maxAnschlussleistung 130 W IP2X Gehäuse Alu-Druckguss Lichtstärkeverteil.sym. Einzelleuchte**
Hängeleuchte, Bauform rund,
Mindestdurchmesser '2000' mm,
max. Durchmesser '2050' mm, mit LED-Leuchtmittel, mind. 125
W, Farbwiedergabeeigenschaften Ra 90 DIN EN 12665, Farbtemperatur fest,
Farbtemperatur '3000' K,
Farbtemperaturtoleranz '100' K,
Mindestlichtstrom Leuchte '5390' lm,
max. Anschlussleistung '130' W, Lebensdauer mind. 50000 h,
Lichtstromfaktor 90 % bei 25 Grad C Umgebungstemperatur, Schutzart IP 2X DIN EN 60529 (VDE 0470-1), mit Gehäuse aus Aluminiumdruckguss, Farbton silber, direkt strahlend, für Aufhängung mit Seil, anschlussfertig, Lichtstärkeverteilung symmetrisch, UGR-Wert 19 DIN EN 12464-1, funkentstört DIN EN IEC 55015 (VDE 0875-15-1), elektronisch dimmbar mit DALI Schnittstelle, als Einzelleuchte, Schutzklasse III, Ausführung gemäß Einzelbeschreibung,
Einzelbeschreibungs-Nr
Ringleuchte 2000mm Durchmesser, DALI 2, abpendelbar bis 3000mm,
Grundriss Leuchtentyp L-31
.
Menge: 7,000 St
Zeitansatz: 0,34

**01.26.190 Hängeleuchte rund MindDurchm 1100 mm maxDurchm 1150 mm LED 72W Lichtstrom 3140 lm maxAnschlussleistung 80 W IP2X Gehäuse Alu-Druckguss Lichtstärkeverteil.sym. Einzelleuchte**
Hängeleuchte, Bauform rund,
Mindestdurchmesser '1100' mm,
max. Durchmesser '1150' mm, mit LED-Leuchtmittel, mind. 72
W, Farbwiedergabeeigenschaften Ra 90 DIN EN 12665, Farbtemperatur fest,
Farbtemperatur '3000' K,
Farbtemperaturtoleranz '100' K,
Mindestlichtstrom Leuchte '5390' lm,
max. Anschlussleistung '72' W, Lebensdauer mind. 50000 h,
Lichtstromfaktor 90 % bei 25 Grad C Umgebungstemperatur, Schutzart IP 2X DIN EN 60529 (VDE 0470-1), mit Gehäuse aus Aluminiumdruckguss, Farbton silber, direkt strahlend, für Aufhängung mit Seil, anschlussfertig, Lichtstärkeverteilung symmetrisch, UGR-Wert 19 DIN EN 12464-1, funkentstört DIN EN IEC 55015 (VDE 0875-15-1), elektronisch dimmbar mit DALI Schnittstelle, als Einzelleuchte, Schutzklasse III, Ausführung gemäß Einzelbeschreibung,
Einzelbeschreibungs-Nr
Ringleuchte 1100mm Durchmesser, DALI 2, abpendelbar bis 3000mm,
Grundriss Leuchtentyp L-32
Menge: 21,000 St
Zeitansatz: 0,34

**01.26.200 Stromschienenstrahler 3-Ph. Strahler Z2000+ 3000K 13W 39° 230V 50/60HZ CRI>90 WS 3PH, 1890lm**
Stromschienenstrahler aus Aluminiumdruckguss; Oberfläche Verkehrsweiß pulverbeschichtet; 355° dreh- und 90° schwenkbar; Konverter im Kunststoffadapter integriert; passive Kühlung der LEDs durch Kühlkörpergeometrie; mit COB (Chip on Board) Technologie keine Bildung von Mehrfachschatten; Lichtfarbe 3000 K; Binning initial MacAdam = 2 SDCM; CRI = 90; min. 80% des Lichtstromes nach 50.000 Betriebsstunden; energieeffiziente LEDs mit hoher Farbwiedergabe; inkl. Aluminiumreflektor mit sphärischer Facettenoptik; hochglänzend eloxiert; farbneutrale Reflexion, Interferenzfarbfreiheit; Abstrahlcharakteristik, Ausstrahlwinkel/flood 39°, werkzeuglos einsetz- bzw. austauschbar; optischer Aufsatz Schutzart IP20; SK2; 220-240 V; inkl. DALI-2 Konverter; Adapter für werkzeugloses Einsetzen bzw. Verschieben in verschiedenen 3-Phasen Stromschienen, Systemleistung 13W, Durchmesser ca. 87mm, Höhe ca. 80mm, Verkehrsweiß ähnlich RAL 9016, IP20, 1890lm.
Grundriss Leuchtentyp L-33
Menge: 91,000 St
Produkt:
  Artikel:
    Artikelnummer: QSPZ250280TG
    Artikelkurztext: Stromschienenstrahler 3-Ph. Strahler Z2000+ 3000K 13W 39° 230V 50/60HZ CRI>90 WS 3PH, 1890lm

**01.26.210 Lichtbandleuchte B 60 mm L 1500 mm LED 39W Lichtstrom 3710 lm**
Lichtbandleuchte,
Breite '60' mm,
Länge '1500' mm, mit LED-Leuchtmittel, mind. 62 W,
Farbwiedergabeeigenschaften Ra 90 DIN EN 12665, Farbtemperatur fest,
Farbtemperatur '4000' K,
Farbtemperaturtoleranz '100' K,
Mindestlichtstrom Leuchte '3710' lm,
max. Anschlussleistung 62 W, Schutzart IP 2X DIN EN 60529 (VDE 0470-1), mit Gehäuse aus Stahlblech, beschichtet, für Decke, anschlussfertig, einschl. der elektrischen und mechanischen Verbindungselemente für werkzeuglose Befestigung am Tragschienensystem, Reflektor weiß, Lichtstärkeverteilung symmetrisch, funkentstört DIN EN IEC 55015 (VDE 0875-15-1), elektronisch dimmbar, als Einzelleuchte mit begrenzter Oberflächentemperatur (FF-Leuchte), Schutzklasse I, mit Bewegungsmelder, Erfassungswinkel senkrecht 120 Grad, Erfassungswinkel waagerecht 180 Grad.
Grundriss Leuchtentyp L-34
Menge: 125,000 St
Zeitansatz: 0,33

**01.26.220 LED Handlauf Einbauspot M18, 1,5W, 3V, 3000K, asymmetrisch**
LED Handlauf Einbauspot M18, 1,5W, 3V, 3000K, asymmetrisch
Montageart  Einbau
Gehäusematerial  Edelstahl
Umgebungstemperatur  -20°C bis +45°C
Schutzart  IP67
Schutzklasse  III
Schlagfestigkeit  IK10
Anschlussleistung  1,5W
Betriebsspannung  3V DC
Lebensdauer  50.000 Std. (L80/B10)
Lichtfarbe  3.000K
Farbwiedergabeindex  Ra >80
Lichtstrom  134lm
Lichtausbeute  89lm/W
Durchmesser  Ø 18 mm

inkl. notweniger Verbinder zur Spannungsversorgung.
Die Leitungen sind in im Titel Niederspannungsanlagen Kabel und Leitungen ausgeschriben.
Die M18 Bohrungen werden durch den Metallerbauer erstellt.
Menge: 150,000 St

**01.26.230 DALI-Betriebsgerät für Handlaufleuchten 45W**
DALI-Betriebsgerät für Handlaufleuchten 45W

DALI-Betriebsgerät für Handlaufleuchten 45W, Notstromtauglich passend zum Notstromsystem,
Menge: 10,000 St

**01.26.240 Wandleuchte für den Außenbereich mit asymmetrischer Optik**
Wandleuchte für den Außenbereich mit asymmetrischer Optik mit direktem Licht Sehkomfort (G6), Leuchtengehäuse und Rahmen aus druckgegossener Aluminiumlegierung, lackiert mit flüssigem Acrylic-Lack (Grau) mit sehr hoher Wetterbeständigkeit und UV-Festigkeit. Durchsichtiges, gehärtetes NatriumKalzium-Abschlussglas, das 4 mm dick und mit Silikon am Rahmen befestigt ist; der Rahmen ist mit zwei unverlierbaren Schrauben aus Edelstahl und zwei Scharnierstiften aus Edelstahl fest mit dem Gehäuse verbunden; dazwischen  Silikondichtung; Die Leuchte ist mit mechanischer Blockierung der Ausrichtung in vertikaler Richtung um +45°/-60° und horizontal um 337° schwenkbar. An Gehäuse und Rahmen befinden sich Öffnungen zum Abfluss des Regenwassers. Das Produkt besteht aus einer Anschlussdose aus druckgegossener Aluminiumlegierung, die mit einer doppelten Kabelklemme PG 11 aus EPDM für die Durchgangsverkabelung ausgestattet ist. Leistungs-LED in der Farbe Neutralweiß und Reflektoren aus Silber-Aluminium. Auswechselbares LED-Modul. Elektronische SELV-Versorgungseinheit. Versorgungseinheit mittels Schnellanschlüssen angeschlossen. Lumen-Austrittswerten entsprechen. Profile mittels Mikroschalter anwählbar. Auswechselbare Stromversorgungseinheit. Wenn der Strahler horizontal positioniert ist, ist der in die obere Halbkugel abgegebene Lichtstrom gleich Null (in Übereinstimmung nach den Vorschriften gegen Lichtverschmutzung). Alle externen Schraubteile sind aus Edelstahl.

Technische Daten:
lm System:  2510
W System:  23.3
Lichtausbeute (lm/W, Systemwert):  ca.107
abgegebener Lichtstrom
bei/über einem Winkel von 90° [lm]: 0
Leuchtenbetriebswirkungsgrad (L.O.R.) [%]: 100
CRI (minimum):  70
Farbtemperatur [K]:  4000
MacAdam Step:  3
Lebensdauer LED 1:  100,000h - L90 - B10 (Ta 25°C)
Lebensdauer LED 2:  100,000h - L90 - B10 (Ta 40°C)
Lampencode:  LED
Anzahl Lampen in Leuchtengehäuse:  1
ZVEI-Code:  LED
Anzahl Leuchtengehäuse:  1
Operativer
Umgebungstemperaturbereich:  von -20°C von +35°C.
Menge: 20,000 St

**01.26.250 Rundrohrleuchte LED 1295mm 1x29W 125° 4500lm 4000K,**
Rundrohrleuchte LED 1295mm 1x29W 125° 4500lm 4000K,
SK I, mit DV 3x1,5mm². LED-Rundrohrleuchte mit Power LEDs und integriertem Konverter, schlagzähem Gehäuse (Ø 90mm), 360° drehbar, säure- und laugenbeständig, vielseitig montierbar für Anwendungen im Außenbereich.
Technische Details/Spezifikation: Abdeckung aus Polycarbonat; Gehäuse aus Edelstahl und Polycarbonat (PC) opalisiert;
inkl. Befestigungsmaterial an Blechdach, 220-240V 0/50/60 Hz; Energieeffizienz Klasse C; Anzahl Leuchtmittel / LED-Reihen: 1; IP66, IP68 (2m), IPX9, IPX9K, IP65, IP67; Durchgangsverdrahtung in mm²: 3x1,5; Maße: LxBxH: 1295mm x 90mm x 105mm; Durchmesser: 90mm,
Menge: 30,000 St

*Hinweis: Sicherheitsleuchten und Zentralbatterie*

**Ausführungsbeschreibung 16 Ausführungsbeschreibung Zentralbatterie**
*Ausführungsbeschreibung Zentralbatterie*
Das Gebäude ist mit einem wartungsfreien, autark arbeitenden zentralen Stromversorgungssystem für die Sicherheitsbeleuchtung gemäß E DIN VDE 0108-100 / DIN EN 50171 / DIN EN 50172 / DIN EN 50272-2 / DIN EN 1838 / LBO / BGV A3 A8 auszurüsten

Der Hauptverteiler des zentralen Stromversorgungssystems ist in einem eigenen Raum einzubauen, von wo aus auch die Absicherung und Aufteilung auf der optionalen, autarken Unterstationen erfolgt. Hinsichtlich der Unterbringung, der Belüftung der ortsfesten Batterie sind u.a. die Vorschriften EN 50272-2 und ELTBauVO in ihrer jeweils aktuellen Ausgabe zu berücksichtigen.

Leuchten bzw. Fassungen für die Sicherheitsbeleuchtung sind zu kennzeichnen. Einbaufassungen müssen aus schwer entflammbaren Werkstoffen bestehen. Auf sorgfältige Trennung der Stromkreise, innerhalb von Leuchten, ist zu achten. In unmittelbarer Nähe der Leuchten sind Bezeichnungsschilder mit Angabe der Verteiler-, Stromkreis- und der entsprechenden Leuchtennummer anzubringen.

Sämtliche anzuschließenden Leuchten sind mit einem elektronischen Vorschaltgerät, geeignet für die Anwendung in der Sicherheitsbeleuchtung, auszuführen.
Das Einschalten der Leuchten muss selbsttätig erfolgen, wenn die Spannung im Verteiler oder im Endstromkreis der Allgemeinbeleuchtung um mehr als 15% gesunken ist. In den Verteilungen der Allgemeinbeleuchtung ist die Spannung jedes Außenleiters mittels elektronischer Drehstromnetzüberwachung zu überwachen. Darüber hinaus sind die Endstromkreise der Allgemeinbeleuchtung auf Ausfall zu überwachen.

Der Anlagenzustand des zentralen Stromversorgungssystems mit Zentralbatterie ist an eine ständig besetzte Stelle optisch zu melden.

Ein Schaltplan der Sicherheitsbeleuchtung muss in unmittelbarer Nähe der Anlage angebracht werden. Auf diesem muss zu erkennen sein: Die Schaltungsart der Sicherheitsbeleuchtung, die Anzahl der Brennstellen je Stromkreis mit Leistungsangabe, die Lage der einzelnen Sicherheitsleuchten mit Stromkreisbezeichnung.

**01.26.260 Zentrales Stromversorgungssystem CPS 400/230VAC 3h Mischbetrieb Anschluss Unterstationen ohne Batteriefach separ. Batteriegest.**
Zertifiziertes Zentralbatteriesystem gemäß EN 50171, EN 60950 und DIN EN IEC 62485-2 (Ersatz für EN 50272-2) zur Versorgung von Sicherheits- und Rettungszeichenleuchten 230V / 216V AC/DC unter Einhaltung der EMV-Prüfnorm als Gesamtsystem. Geeignet für Sicherheitsbeleuchtungsanlagen gemäß DIN VDE 0100-560, DIN EN 50172 und V DIN V VDE 0108-100 und Evakuierungseinrichtung gemäß Entwurf DIN VDE 0100-200. Mit automatischer Prüfvorrichtung gemäß EN 62034 für Einzelleuchten, Bus Phasenwächter, Batteriesträngen, einzelnen Batterieblöcken und Isolationstesteinrichtungsüberwachung. Individuelle Zustands- und Namensanzeige pro Leuchte auf dem TFT-Touch-Display in Verbindung mit systemgebundenen EVG / LED Versorgungsmodul einschließlich Überwachungsbaustein ohne zusätzliche Datenleitung.

Gemäß ISO 9001

Freie Programmierung der Schaltungsart jeder einzelnen Sicherheits- und Rettungszeichenleuchte mit systemgebundenen EVG / LED Versorgungsmodul oder Überwachungsbaustein über das TFT-Touch-Display des Zentralbatteriesystems ohne zusätzliche Steuerleitung zu den Leuchten. Mischbetrieb innerhalb eines Stromkreises von Dauerlicht, geschaltetem Dauerlicht, Bereitschaftslicht und dynamischer / adaptiver Fluchtweglenkung.

Nennbetriebsdauer: '3' h

bestehend aus:

Frei programmierbarem Farb-Touch-Display TFT-64k Display. Mit 512MB RAM und 4GB Flash Speicher und Touchbuttons zur Statusanzeige und Konfiguration des Zentralbatteriesystem in Verbindung mit Buskommunikotion-Modul. Mit vorkonfigurierbaren Benutzerprofilen und passwortgeschütztem Zugang. Über Benutzerprofile kann die Menüstruktur auf vier vordefinierte Benutzergruppen abgestimmt werden. Um die Bedienung zu vereinfachen, werden nur die für die jeweilige Benutzergruppe relevanten Menüpunkte eingeblendet.

'1' Stück TFT-Touch-Display 7"

Buskommunikation-Modul zur DIN Schienen Montage für die Kommunikation zwischen den Modulen und dem frei programmierbaren Farb-Touch-Display. Mit LED Anzeigen für Betriebsbereit, Speisung aus der Sicherheitsstromquelle, Störung und Evakuierungsszenario aktiv.

Bestehend aus:
- Eingebauter Ethernet Schnittstelle zur Konfiguration und Statusmeldung des Zentralbatteriesystem über WEB
- Vorbereitet für den Anschluss der Visualisierungs- und Überwachungssoftware
- Mit Bus Vernetzung von bis zu 32 Geräten zur geräteübergreifenden Verknüpfung von Schaltaktionen und Spannungsüberwachungen.
- Vier frei programmierbare potentialfreie Meldekontakten als Wechsler mit separater Wurzel, um Statusmeldungen an eine übergeordnete Gebäudeleittechnik zu melden.
- Sechs frei programmierbare, unterbrechungs- und kurzschlusstoleranten 24V Eingängen zur Geräteübergreifenden Steuerung über Bus.

Ladeeinrichtung mit separatem Batterie Control Modul und Ansteuerung von Lademodulen zur normgerechten Aufladung der Batterie über den Ladungskontrollbus. Durch eine alternierende Zuschaltung der Lademodule bei Erhaltungsladung wird die Lebensdauer der Lademodule erhöht. Mit Batteriestrangüberwachung gemäß Entwurf EN 50171 und ISO-Testeinrichtung nach DIN VDE0100 Teil 410.

1 Stück Stahlblech-Standschrank mit in der Tür eingebauten TFT-Touch-Display,
Abmessungen ca: H=2070mm, B=800mm, T=405mm,
Schutzart: Batterie- und Elektronikschrank IP 21, geeignet zur Aufnahme von Batterien bis 245 Ah, Schutzklasse I,
Kabeleinführung von oben mit gebohrtem Dachblech und Schutzfolie oder unten offen,
Serienmäßig Türanschlag rechts, Doppelbartschließung
Außenlackierung: Struktur Pulverlack (Epoxid-Polyester),
Farbton: ähnlich RAL 7035 lichtgrau.

'1' Stück Schaltschranksockel Höhe 200mm, Farbe
RAL7035 lichtgrau

'1' Stück Dachblech mit Moosgummi-Flanschplatten,
Schutzart IP 20

'10' Satz Blindstopfen passend zum gebohrten Dachblech
mit Schutzfolie.

'1' Stück Sonderschließung zur Aufnahme eines Profil
Halbzylinder

'1' Stück Lademodul 3,4A inkl. Interface zur
Busanbindung.

'1' Stück Relaisschnittstelle zur Weitermeldung von
Betriebszuständen und Fernauslösung von Funktions- und Betriebsdauertest.

'Systemstandschrank mit Platzreserve für den Ausbau auf maximal 48 Endstromkreise, jedoch maximal 28 variablen Stromkreisbaugruppen.

bestückt mit

Rangierverteiler für maximal 6 abgesicherte Batterie und Netzabgänge zu Unterstationen. NH-Lasttrennschalter für Netz- und Batterieeinspeisung, Anschlussquerschnitt 16mm².

Nachstehende Endstromkreise anschlussfertig vorverdrahtet auf Dreistock-Installationsklemmen mit Zugfederanschluss, N-Trennklemme 4mm² (AWG 11) und PE Anschluss' 56' Stück freiprogrammierbaren Endstromkreisen mit

'56 'Stück freiprogrammierbaren Endstromkreisen mit
3A Nennstrom,
Sicherungswert 5 A, Einzelumschaltung (Netz / Batterie) pro Stromkreis (typische Umschaltzeit: 450 ms), separate Absicherung AC / DC, permanente Überwachung der AC - Sicherung, Servicetaster zur Sofortanalyse, 20 Leuchten überwachbar, DC - Betrieb bei einpoligen Erdschluss gewährleistet' 40' Stück zusätzliche anschlussfertige Endstromkreis-

'40 'Stück zusätzliche anschlussfertige Endstromkreis-
Vorverdrahtung 3A Nennstrom als Reserve Stromkreisabgangsklemme für die Nachrüstung von variablen Stromkreisbaugruppen.' 118' Ah /C10 1,8V/Z, 20°C 216V eingebaut in:

'118 'Ah /C10 1,8V/Z, 20°C 216V eingebaut in:' 1' Stück Batterieschrank, H x B x T 2030x800x405mm

'1 'Stück Batterieschrank, H x B x T 2030x800x405mm' 1' Stück Batteriegestell

'1 'Stück Batteriegestell' 1' Stück Schaltschranksockel Batterieschrank, Höhe
200mm, Farbe RAL7035 lichtgrau
(incl. 25% Alterungsreserve gem. EUROBAT und DIN EN 50 171)
Menge: 1,000 St

**01.26.270 Unterstation Zentralbatterieanlage**
Unterstation Zentralbatterieanlage

Zertifizierte Unterstation gemäß EN 50171, EN 60950 und DIN EN IEC 62485-2 (Ersatz für EN 50272-2) zur Versorgung von Sicherheits- und Rettungszeichenleuchten 230V / 216V AC/DC unter Einhaltung der EMV-Prüfnorm als Gesamtsystem. Geeignet für Sicherheitsbeleuchtungsanlagen gemäß DIN VDE 0100-560, DIN EN 50172 und V DIN V VDE 0108-100 und Evakuierungseinrichtung gemäß Entwurf DIN VDE 0100-200. Mit automatischer Prüfvorrichtung gemäß EN 62034 für Einzelleuchten und Bus Phasenwächterüberwachung. Individuelle Zustands- und Namensanzeige pro Leuchte auf dem TFT-Touch-Display in Verbindung mit systemgebundenen EVG / LED Versorgungsmodul einschließlich Überwachungsbaustein ohne zusätzliche Datenleitung.

Gemäß ISO 9001 entwickelt, gefertigt und geprüft.

Freie Programmierung der Schaltungsart jeder einzelnen Sicherheits- und Rettungszeichenleuchte mit systemgebundenen EVG / LED Versorgungsmodul oder Überwachungsbaustein über das TFT-Touch-Display des Zentralbatteriesystems ohne zusätzliche Steuerleitung zu den Leuchten. Mischbetrieb innerhalb eines Stromkreises von Dauerlicht, geschaltetem Dauerlicht, Bereitschaftslicht und dynamischer / adaptiver Fluchtweglenkung.

Nennbetriebsdauer: '3' h

bestehend aus:

Frei programmierbarem Farb-Touch-Display mit dimmbaren Breitformat TFT-64k Display. Mit 512MB RAM und 4GB Flash Speicher und ICON-Touchbuttons zur Statusanzeige und Konfiguration der DualGuard-S in Verbindung mit dem ACU DG-S Modul. Mit vorkonfigurierbaren Benutzerprofilen und passwortgeschütztem Zugang. Über Benutzerprofile kann die Menüstruktur auf vier vordefinierte Benutzergruppen abgestimmt werden. Um die Bedienung zu vereinfachen, werden nur die für die jeweilige Benutzergruppe relevanten Menüpunkte eingeblendet.

'1' Stück TFT-Touch-Display 4,3" (Standard)

ACU DG-S Modul zur DIN Schienen Montage für die Kommunikation zwischen den Modulen und dem frei programmierbaren Farb-Touch-Display. Mit LED Anzeigen für Betriebsbereit, Speisung aus der Sicherheitsstromquelle, Störung und Evakuierungsszenario aktiv.

Serienmäßig bestehend aus:
- Eingebauter Ethernet Schnittstelle zur Konfiguration und Statusmeldung Geräte über WEB
- Vorbereitet für den Anschluss an Visualisierungs- und Überwachungssoftware
- Mit Bus Vernetzung von bis zu 32 Geräten zur geräteübergreifenden Verknüpfung von Schaltaktionen und Spannungsüberwachungen.
- Vier frei programmierbare potentialfreie Meldekontakten als Wechsler mit separater Wurzel, um Statusmeldungen an eine übergeordnete Gebäudeleittechnik zu melden.
- Sechs frei programmierbare, unterbrechungs- und kurzschlusstoleranten 24V Eingängen zur Geräteübergreifenden Steuerung über den ACU DC Bus.
- Anbindung von dynamisch-adaptiven Rettungszeichenleuchten.

1 Stück Stahlblech Wandschrank mit in der Tür eingebauten TFT-Touch-Display,
Abmessungen: H=800mm, B=600mm, T=305mm,
Schutzart: Elektronikschrank IP 54, Schutzklasse I,
Kabeleinführung von oben,
Türanschlag rechts, Doppelbartschließung
Außenlackierung: Struktur Pulverlack (Epoxid-Polyester),
Farbton: RAL 7035 lichtgrau.

'1' Satz Blindstopfen passend zum gebohrten Dachblech
mit Schutzfolie.

'1' Stück Relaisschnittstelle zur Weitermeldung von
Betriebszuständen und Fernauslösung von Funktions- und Betriebsdauertest.

Wandschrank mit Platzreserve für den Ausbau auf maximal 32 Endstromkreise, jedoch maximal 15 variablen Stromkreisbaugruppen.

Nachstehende Endstromkreise anschlussfertig vorverdrahtet auf Dreistock-Installationsklemmen mit Zugfederanschluss, N-Trennklemme 4mm² (AWG 11) und PE Anschluss

'4' Stück freiprogrammierbaren Endstromkreisen mit
STAR-Technologie 1,5A Nennstrom,
Sicherungswert 2,5 A, Gruppenumschaltung (Netz / Batterie) pro Modul (typische Umschaltzeit: 450 ms), Servicetaster zur Sofortanalyse, 20 Leuchten überwachbar.

'28' Stück freiprogrammierbaren Endstromkreisen mit
3A Nennstrom,
Sicherungswert 5 A, Einzelumschaltung (Netz / Batterie) pro Stromkreis (typische Umschaltzeit: 450 ms), separate Absicherung AC / DC, permanente Überwachung der AC - Sicherung, Servicetaster zur Sofortanalyse, 20 Leuchten überwachbar, DC - Betrieb bei einpoligen Erdschluss gewährleistet
Menge: 1,000 St

**01.26.280 Batteriestrang-Überwachung 118 Ah (36 Blöcke)**
Batteriestrang-Überwachung 118 Ah (36 Blöcke)

Überwachung von Störungen bei
mehr als einem Batteriestrang:
· Die Spannung für die Erhaltungsladung ist
  außerhalb des zulässigen Bereiches
· Unterbrechung des Batterie-Ladestromkreises
· Störungen der Ladeeinrichtung wie
  kein Ladestrom, obwohl die allgemeine Stromversorgung
  verfügbar ist
· Speisung aus der Batterie, obwohl die allgemeine
  Stromversorgung verfügbar ist
· Der Tiefentladeschutz hat angesprochen
  Batterieeinzelblock-Überwachung
· Periodische Überwachung der Batterie
  Blockspannungen und Temperaturen
· Aufzeichnung der Spannungs- und Temperaturwerte während  des Betriebsdauertestes
· Meldung bei Abweichungen und Störungen jedes
  einzelnen Batterieblockes, wenn die Spannung oder
  Temperatur von einem oder mehreren Batterieblöcken
  eine Abweichung von dem Mittelwert der Spannungen /
  Temperaturen der anderen Batterieblöcke hat
· Soft-Adressierung der Sensoren
· Kabellose Datenübertragung -
  keine Datenleitung zu den Sensoren notwendig
· Minuspol-Temperaturmessung - einfache
  und sichtbare Montage der Sensoren möglich
· Geringe Leistungsaufnahme von <24 mW zum
  Betrieb bei längeren Ladeunterbrechungen.
· Langzeitanalyse der gemessenen Daten über
  Visualisierungssoftware
Menge: 1,000 St

**01.26.290 Software Stromversorgungssystem**
STLB-Bau 2023-04 059
Software für Stromversorgungssystem für Sicherheitsbeleuchtungsanlage, für externen PC, zur Anlagenprogrammierung und Dokumentation der Anlagendaten, Ausführung gemäß Zeichnung und Einzelbeschreibung.
Menge: 1,000 St

**01.26.300 Parametrierung Sicherheitsbeleucht.-anl.**
STLB-Bau 2023-04 059
Parametrierung der Sicherheitsbeleuchtungsanlage für Erstinbetriebnahme, Ausführung gemäß Zeichnung und Einzelbeschreibung.
Menge: 1,000 St

**01.26.310 Fernanzeige AP**
STLB-Bau 2023-04 059
Fernanzeige DIN VDE 0100-560 (VDE 0100-560), Aufputzmontage, Ausführung gemäß Zeichnung und Einzelbeschreibung.
Menge: 1,000 St

**01.26.320 Beistellen Personal Sachverständigenabnahme Sicherheitsbeleuchtung**
STLB-Bau 2023-04 063
Beistellen von Personal für die Sachverständigenabnahme der Sicherheitsbeleuchtung, Vergütung des Sachverständigen durch gesonderten Vertrag.
Menge: 8,000 h

**01.26.330 Einweisung**
STLB-Bau 2023-04 059
Einweisung der Bediener zur sachgerechten Durchführung sämtlicher Bedienerarbeiten an der Sicherheitsbeleuchtungsanlage, zur Erstinbetriebnahme, vor Ort, Ausführung gemäß Zeichnung und Einzelbeschreibung.
Menge: 1,000 St

**01.26.340 Dokumentation Sicherheitsbeleuchtungsanlage 1Papierausfertigung 1elektron.Ausfertigung**
STLB-Bau 2023-04 059
Dokumentation der Sicherheitsbeleuchtungsanlage DIN EN 50172 (VDE 0108-100), eine Ausfertigung als Ausdruck auf Papier, farbig, gefaltet DIN A 4, eine elektronische Ausfertigung als CAD-Datei auf Datenträger, die nicht verändert werden kann, Übergabe vor der Abnahme, geheftet in Ordnern mit Inhaltsverzeichnis und Trennblättern, Pläne werden als CAD-Datei vom AG gestellt, Ausführung gemäß Zeichnung und Einzelbeschreibung.
Menge: 1,000 St

**01.26.350 Beleuchtungsstärkemessung**
STLB-Bau 2024-04 058
Beleuchtungsstärkemessung DIN 5035-6,
Anzahl Messpunkte '1' St.
Menge: 100,000 St

**01.26.360 Instandhaltung Sicherheitsbeleuchtung jährlich**
*** Bedarfsposition ohne GB
STLB-Bau 2024-04 059
Instandhaltung der Sicherheitsbeleuchtung(en), Wartung, Inspektion, Instandsetzung, Umfang gemäß beiliegendem Vertragsmuster, jährlich.
Menge: 1,000 St

*Hinweis: Sicherheits- und Rettungszeichenleuchten*

*Hinweis: LE-01c Anbau-Sicherheitsleuchte mit asymmetrischer Optik für Fluchtwegausleuchtung-LED*

**01.26.370 Sicherheitsleuchte in LED-Technologie für Deckenmontage,**
Sicherheitsleuchte in LED-Technologie für Deckenmontage, gem. DIN EN 60598-1, DIN EN 60598-2-22 und DIN EN 1838 zum Betrieb an Sicherheitsbeleuchtungsanlagen gem. DIN EN 50172, DIN VDE 0100-560 und DIN V VDE V 0108-100. Gem. ISO 9001 entwickelt, gefertigt und geprüft.

Aufbauhöhe von ca. 38 mm.
Zweifache Leitungseinführung deckenseitig oder optional seitlich über drei Ausbrechöffnungen möglich.

Symmetrische Optik für gleichmäßige, flächige Ausleuchtung mit mind. 1lx nach DIN EN 1838 für Lichtpunkthöhen bis 10 m.
Maximale Abstände Leuchte zu Leuchte:
>13 m bei 3,5 m Lichtpunkthöhe.
>18 m ab 7,5 m Lichtpunkthöhe.
(Berechnungsgrundlage: mind. 1lx auf Fluchtwegmitte, Wartungsfaktor = 0,8)

Lichtquelle: 4 hocheffiziente, weiße High Power LEDs mit einer Lebensdauer von bis zu 50.000 h durch optimierte LED-Betriebsbedingungen.

LED-Konverter mit integriertem Überwachungsbaustein für Einzelleuchtenüberwachung mit 20-stelligen Adressschaltern. Frei programmierbarer Mischbetrieb der Schaltungsarten (Bereitschaftslicht, Dauerlicht oder geschaltetes Dauerlicht) innerhalb eines Stromkreises ohne zusätzliche Daten- oder Schaltleitung zu den Leuchten in Verbindung mit geeigneter Sicherheitsbeleuchtungsanlage möglich.

Lichtstrom: 512 lm
Lichtstrom am Ende
der Nennbetriebsdauer (EBLF): 100%
Gehäusematerial: Blende: Stahlblech
Gehäusefarbe: Weiß RAL 9016
Anschlussklemmen: Doppelbelegungsklemmen 3 x 2,5 mm²
Anschlussspannung: 220 - 240 V AC, 50/60 Hz // 176 - 275 V DC
Leistungsaufnahme inklusive LED-Versorgung
(Scheinleistung/Wirkleistung): 9,5 VA / 5,8 W
Stromaufnahme Batteriebetrieb (220V): 25 mA
Schutzklasse: 1
Schutzart: IP20
Zulässige Umgebungstemperatur: -10°C bis +40°C
Lichtquelle: 4 x 1 W High Power LED
Abmessungen (mm): D = 135, B = 38

Leuchte mit ENEC-Prüfzeichen, zertifiziert durch eine unabhängige Prüfstelle.
Menge: 3,000 St

*Hinweis: LE-01b Einbau-Sicherheitsleuchte mit asymmetrischer Optik für Fluchtwegausleuchtung-LED*

**01.26.380 Sicherheitsleuchte in LED-Technologie für Deckeneinbaumontage,**
Sicherheitsleuchte in LED-Technologie für Deckeneinbaumontage, gem. DIN EN 60598-1, DIN EN 60598-2-22 und DIN EN 1838 zum Betrieb an Sicherheitsbeleuchtungsanlagen gem. DIN EN 50172, DIN VDE 0100-560 und DIN V VDE V 0108-100. Gem. ISO 9001 entwickelt, gefertigt und geprüft.

Aufbauhöhe von ca. 38 mm.
Zweifache Leitungseinführung deckenseitig oder optional seitlich über drei Ausbrechöffnungen möglich.

Symmetrische Optik für gleichmäßige, flächige Ausleuchtung mit mind. 1lx nach DIN EN 1838 für Lichtpunkthöhen bis 10 m.
Maximale Abstände Leuchte zu Leuchte:
>13 m bei 3,5 m Lichtpunkthöhe.
>18 m ab 7,5 m Lichtpunkthöhe.
(Berechnungsgrundlage: mind. 1lx auf Fluchtwegmitte, Wartungsfaktor = 0,8)

Lichtquelle: 4 hocheffiziente, weiße High Power LEDs mit einer Lebensdauer von bis zu 50.000 h durch optimierte LED-Betriebsbedingungen.

LED-Konverter mit integriertem Überwachungsbaustein für Einzelleuchtenüberwachung mit 20-stelligen Adressschaltern. Frei programmierbarer Mischbetrieb der Schaltungsarten (Bereitschaftslicht, Dauerlicht oder geschaltetes Dauerlicht) innerhalb eines Stromkreises ohne zusätzliche Daten- oder Schaltleitung zu den Leuchten in Verbindung mit geeigneter Sicherheitsbeleuchtungsanlage möglich.

Lichtstrom: 512 lm
Lichtstrom am Ende
der Nennbetriebsdauer (EBLF): 100%
Gehäusematerial: Blende: Stahlblech
Gehäusefarbe: Weiß RAL 9016
Anschlussklemmen: Doppelbelegungsklemmen 3 x 2,5 mm²
Anschlussspannung: 220 - 240 V AC, 50/60 Hz // 176 - 275 V DC
Leistungsaufnahme inklusive LED-Versorgung
(Scheinleistung/Wirkleistung): 9,5 VA / 5,8 W
Stromaufnahme Batteriebetrieb (220V): 25 mA
Schutzklasse: 1
Schutzart: IP20
Zulässige Umgebungstemperatur: -10°C bis +40°C
Lichtquelle: 4 x 1 W High Power LED
Abmessungen (mm): D = 135, B = 38

Leuchte mit ENEC-Prüfzeichen, zertifiziert durch eine unabhängige Prüfstelle.
Menge: 89,000 St

*Hinweis: LE-01a Pendel-Sicherheitsleuchte mit asymmetrischer Optik für Fluchtwegausleuchtung-LED*

**01.26.390 Sicherheitsleuchte in LED-Technologie für abgependelte Montage,**
Sicherheitsleuchte in LED-Technologie für abgependelte Montage, gem. DIN EN 60598-1, DIN EN 60598-2-22 und DIN EN 1838 zum Betrieb an Sicherheitsbeleuchtungsanlagen gem. DIN EN 50172, DIN VDE 0100-560 und DIN V VDE V 0108-100. Gem. ISO 9001 entwickelt, gefertigt und geprüft.

Aufbauhöhe von ca. 38 mm.
Zweifache Leitungseinführung deckenseitig oder optional seitlich über drei Ausbrechöffnungen möglich.

Symmetrische Optik für gleichmäßige, flächige Ausleuchtung mit mind. 1lx nach DIN EN 1838 für Lichtpunkthöhen bis 10 m.
Maximale Abstände Leuchte zu Leuchte:
>13 m bei 3,5 m Lichtpunkthöhe.
>18 m ab 7,5 m Lichtpunkthöhe.
(Berechnungsgrundlage: mind. 1lx auf Fluchtwegmitte, Wartungsfaktor = 0,8)

Lichtquelle: 4 hocheffiziente, weiße High Power LEDs mit einer Lebensdauer von bis zu 50.000 h durch optimierte LED-Betriebsbedingungen.

LED-Konverter mit integriertem Überwachungsbaustein für Einzelleuchtenüberwachung mit 20-stelligen Adressschaltern. Frei programmierbarer Mischbetrieb der Schaltungsarten (Bereitschaftslicht, Dauerlicht oder geschaltetes Dauerlicht) innerhalb eines Stromkreises ohne zusätzliche Daten- oder Schaltleitung zu den Leuchten in Verbindung mit geeigneter Sicherheitsbeleuchtungsanlage möglich.

Lichtstrom: 512 lm
Lichtstrom am Ende
der Nennbetriebsdauer (EBLF): 100%
Gehäusematerial: Blende: Stahlblech
Gehäusefarbe: Weiß RAL 9016
Anschlussklemmen: Doppelbelegungsklemmen 3 x 2,5 mm²
Anschlussspannung: 220 - 240 V AC, 50/60 Hz // 176 - 275 V DC
Leistungsaufnahme inklusive LED-Versorgung
(Scheinleistung/Wirkleistung): 9,5 VA / 5,8 W
Stromaufnahme Batteriebetrieb (220V): 25 mA
Schutzklasse: 1
Schutzart: IP20
Zulässige Umgebungstemperatur: -10°C bis +40°C
Lichtquelle: 4 x 1 W High Power LED
Abmessungen (mm): D = 135, B = 38

Leuchte mit ENEC-Prüfzeichen, zertifiziert durch eine unabhängige Prüfstelle.
Menge: 136,000 St

*Hinweis: LE-0X Rettungszeichenleuchte / Anbau/Abgependelt-LED*

**01.26.400 Einseitig abstrahlende Rettungszeichenleuchte Wandanbau 24 m Erkennungsweite**
Einseitig abstrahlende Rettungszeichenleuchte Wandanbau 24m Sichtweite

Einseitig abstrahlende Rettungszeichenleuchte in LED-Technologie in hoher Schutzart (IP65) für Wandanbau im Innen- und Außenbereich, gem. DIN EN 60598-1, DIN EN 60598-2-22, DIN 4844-1, DIN EN ISO 7010 und DIN EN 1838 zum Betrieb an Sicherheitsbeleuchtungsanlagen gem. DIN EN 50172, DIN VDE 0100-560 und DIN V VDE V 0108-100. Gem. ISO 9001 entwickelt, gefertigt und geprüft.

Robuste Konstruktion aus stabilem Aludruckguss-Gehäuse und schlagfester Abdeckung aus klarem Polycarbonat. Piktogramm innenliegend für besonders hohe Haltbarkeit.

Spezielle Elektronik für den zuverlässigen Betrieb in tiefen Umgebungstemperaturen von bis zu -40°C.

Entsprechend den Vorgaben des Lebensmittelrechts im Sinne der Verordnung (EG) Nr. 852/2004 (HACCP) Anlage II Kapitel I Ziffer 2 a, b Kapitel II Ziffer 1c im Bereich von Leuchten.

Besonders gleichmäßige und helle Ausleuchtung des Piktogramms mittels hierauf speziell abgestimmten LED Optiken. Leuchtdichte der weißen Kontrastfarbe: Lm >= 500 cd/m² gem. DIN 4844-1. Gleichmäßigkeit Lmin / Lmax > 0.8.

Lichtquelle: 2 hocheffiziente, weiße High Power LEDs mit einer Lebensdauer von bis zu 50.000 h durch optimierte LED-Betriebsbedingungen.

Spezieller LED-Konverter mit integriertem Überwachungsbaustein für Einzelleuchtenüberwachung und 20-stelligen Adressschalter. Frei programmierbarer Mischbetrieb der Schaltungsarten (Bereitschaftslicht, Dauerlicht oder geschaltetes Dauerlicht) innerhalb eines Stromkreises ohne zusätzliche Daten- oder Schaltleitung zu den Leuchten in Verbindung mit geeigneter Sicherheitsbeleuchtungsanlage mit STAR-Technologie möglich.
Inklusive Einzel - LED - Überwachung.

Erkennungsweite: 24 m
Lichtstrom am Ende
der Nennbetriebsdauer (EBLF): 100%
Gehäusematerial: Aluminium-Druckguss, Diffusor: Polycarbonat
Gehäusefarbe: grau
Anschlussklemmen: Schraubklemme 3 x 2,5 mm²
Anschlussspannung: 220 - 240 V AC, 50/60 Hz // 176 - 275 V DC
Leistungsaufnahme inklusive LED-Versorgung
(Scheinleistung/Wirkleistung): 6,10 VA / 4,65 W
Leistungsfaktor0,77
Stromaufnahme Batteriebetrieb (220V): 20,5 mA
Schutzklasse: I
Stoßfestigkeitsgrad: IK10
Schutzart: IP 65
Zulässige Umgebungstemperatur: -40°C bis +40°C
Lichtquelle: 2 x 1,5 W High Power LED
Abmessungen (mm) : L = 303, H = 136, T = 62

Zubehör:
1 Stück Piktogramm (Pfeilrichtung Links, Rechts, Oben, Unten)
entsprechend der Planung.

Leuchte mit ENEC - Prüfzeichen,

Passend zum Zentralbatteriesystem.
Menge: 13,000 St

**01.26.410 Doppelseitig abstrahlende Rettungszeichenleuchte für Seilmontage Deckenanbau 20 m Erkennungsweite**
Doppelseitig abstrahlende Rettungszeichenleuchte für Seilmontage Deckenanbau

Doppelseitig abstrahlende Rettungszeichenleuchte in LED-Technologie für Seilmontage, gem. DIN EN 60598-1, DIN EN 60598-2-22, DIN 4844-1, DIN EN ISO 7010 und DIN EN 1838 zum Betrieb an Sicherheitsbeleuchtungsanlagen gem. DIN EN 50172, DIN VDE 0100-560 und DIN V VDE V 0108-100. Gem. ISO 9001 entwickelt, gefertigt und geprüft.

Geringe Piktogrammbreite von 12 mm und 29 mm hohen Baldachin.
Werkzeuglos, frei einstellbare Abhängehöhe mittels Drahtseilhaltern bis 1,5 m.
Design ohne sichtbare Schrauben trotz sehr flacher Bauform.

Besonders gleichmäßige und helle Ausleuchtung des Piktogramms mittels hierauf speziell abgestimmten LED Optiken. Leuchtdichte der weißen Kontrastfarbe: Lm >= 500 cd/m² gem. DIN 4844-1. Gleichmäßigkeit Lmin / Lmax > 0.8.

Lichtquelle: Hocheffiziente LED-Leiste mit einer Lebensdauer von bis zu 50.000 h durch optimierte LED-Betriebsbedingungen.

Spezieller LED-Konverter mit integriertem Überwachungsbaustein für Einzelleuchtenüberwachung mit 20-stelligen Adressschaltern. Frei programmierbarer Mischbetrieb der Schaltungsarten (Bereitschaftslicht, Dauerlicht oder geschaltetes Dauerlicht) innerhalb eines Stromkreises ohne zusätzliche Daten- oder Schaltleitung zu den Leuchten in Verbindung mit geeigneter Sicherheitsbeleuchtungsanlage möglich.

Erkennungsweite: 20 m
Lichtstrom am Ende
der Nennbetriebsdauer (EBLF): 100%
Gehäusematerial: PC, PMMA
Gehäusefarbe: Lichtgrau RAL 7035
Anschlussklemmen: Steckklemme 2,5 mm² verpolungssicher
Anschlussspannung: 220 - 240 V AC, 50/60 Hz // 176 - 275 V DC
Leistungsaufnahme inklusive LED-Versorgung
(Scheinleistung/Wirkleistung): 4,0 VA / 1,9 W (einseitig)
5,5 VA / 2,9 W (zweiseitig)
Stromaufnahme Batteriebetrieb (220V): 8 mA (einseitig)
12 mA (zweiseitig)
Schutzklasse: 2
Schutzart: IP40
Zulässige Umgebungstemperatur: -20°C bis +40°C
Lichtquelle: LED-Leiste
Abmessungen LED-Piktogramm (mm):
ca. L = 227, H = 134, B = 12
Abmessungen Baldachin (mm):
ca. L = 227, H = 29, B = 42

Zubehör:
1 Stück Piktogramm (Pfeilrichtung Links, Rechts, Oben, Unten)
entsprechend der Planung.

Leuchte mit ENEC - Prüfzeichen,

Passend zum Zentralbatteriesystem.
Menge: 54,000 St

**01.26.420 Einseitig abstrahlende Rettungszeichenleuchte für wandparallele Wandaufbaumontage 20 m Erkennungsweite**
Einseitig abstrahlende Rettungszeichenleuchte für wandparallele Wandaufbaumontage

Einseitig abstrahlende Rettungszeichenleuchte in LED-Technologie für Wandmontage, gem. DIN EN 60598-1, DIN EN 60598-2-22, DIN 4844-1, DIN EN ISO 7010 und DIN EN 1838 zum Betrieb an Sicherheitsbeleuchtungsanlagen gem. DIN EN 50172, DIN VDE 0100-560 und DIN V VDE V 0108-100. Gem. ISO 9001 entwickelt, gefertigt und geprüft.

Schlankes Design mit Aufbauhöhe von 36 mm inkl. Piktogramm und Montageset.
Werkzeuglose Montage des LED-Piktogramms auf dem Aufputzmontageset.

Besonders gleichmäßige und helle Ausleuchtung des Piktogramms mittels hierauf speziell abgestimmten LED Optiken. Leuchtdichte der weißen Kontrastfarbe: Lm >= 500 cd/m² gem. DIN 4844-1. Gleichmäßigkeit Lmin / Lmax > 0.8.
Lichtquelle: Hocheffiziente weiße LED-Leiste mit einer Lebensdauer von bis zu 50.000 h durch optimierte LED-Betriebsbedingungen.

Spezieller LED-Konverter mit integriertem Überwachungsbaustein für Einzelleuchtenüberwachung mit 20-stelligen Adressschaltern. Frei programmierbarer Mischbetrieb der Schaltungsarten (Bereitschaftslicht, Dauerlicht oder geschaltetes Dauerlicht) innerhalb eines Stromkreises ohne zusätzliche Daten- oder Schaltleitung zu den Leuchten in Verbindung mit geeigneter Sicherheitsbeleuchtungsanlage möglich.

Erkennungsweite: 20 m
Lichtstrom am Ende
der Nennbetriebsdauer (EBLF): 100%
Gehäusematerial: PC, PMMA
Gehäusefarbe: Lichtgrau RAL 7035
Anschlussklemmen: Steckklemme 2,5 mm² verpolungssicher
Anschlussspannung: 220 - 240 V AC, 50/60 Hz // 176 - 275 V DC
Leistungsaufnahme inklusive LED-Versorgung
(Scheinleistung/Wirkleistung): 4,0 VA / 1,9 W
Stromaufnahme Batteriebetrieb (220V): 8 mA
Schutzklasse: 2
Schutzart: IP40
Zulässige Umgebungstemperatur: -20°C bis +40°C
Lichtquelle: LED-Leiste
Abmessungen LED Piktogramm (mm):
ca. L = 226, H = 134, B = 13
Abmessungen inkl. Wandmontagesatz (mm):
ca. L = 226, H = 134, B = 36

Zubehör:
1 Stück Piktogramm (Pfeilrichtung Links, Rechts, Oben, Unten)
entsprechend der Planung.

Leuchte mit ENEC - Prüfzeichen,

Passend zum Zentralbatteriesystem.
Menge: 42,000 St

*Hinweis: L-52 Anbau-Sicherheitsleuchte mit asymmetrischer Optik für Fluchtwegausleuchtung-LED*

**01.26.430 Sicherheitsleuchte mit Schutzart (IP65)in LED-Technologie**
Sicherheitsleuchte mit Schutzart (IP65)in LED-Technologie für Wand- und Deckenmontage, gem. DIN EN 60598-1, DIN EN 60598-2-22 und DIN EN 1838 zum Betrieb an Sicherheitsbeleuchtungsanlagen gem. DIN EN 50172, DIN VDE 0100-560 und DIN V VDE V 0108-100. Gem. ISO 9001

Robuste Konstruktion aus Polycarbonat mit mehreren Möglichkeiten zur Leitungseinführungen inkl. Kabelverschraubung und Anschlussklemme für bis zu 2 x 2,5 mm².Anordnung der Befestigungslöcher außerhalb des IP65 geschützten Innenraums gewährleistet sichere Abdichtung.

Symmetrische Optik für gleichmäßige, flächige Ausleuchtung mit mind. 1lx nach DIN EN 1838 für Lichtpunkthöhen bis 4,0 m.
Maximale Abstände Leuchte zu Leuchte:
>12 m ab 3,5 m Lichtpunkthöhe.
(Berechnungsgrundlage: Raumausleuchtung mit mind. 1lx, Wartungsfaktor = 0,8)

Lichtquelle: 2 weiße LEDs mit einer Lebensdauer von bis zu 50.000 h durch optimierte LED-Betriebsbedingungen.

LED-Konverter mit integriertem Überwachungsbaustein für Einzelleuchtenüberwachung mit 20-stelligen Adressschaltern. Frei programmierbarer Mischbetrieb der Schaltungsarten (Bereitschaftslicht, Dauerlicht oder geschaltetes Dauerlicht) innerhalb eines Stromkreises ohne zusätzliche Daten- oder Schaltleitung zu den Leuchten in Verbindung mit geeigneter Sicherheitsbeleuchtungsanlage möglich.

Lichtstrom: 225 lm
Lichtstrom am Ende
der Nennbetriebsdauer (EBLF): 100%
Gehäusematerial: Polycarbonat
Gehäusefarbe: Lichtgrau
Anschlussklemmen: Netzanschluss 3 x 2,5 mm²
Anschlussspannung: 220 - 240 V AC, 50/60 Hz // 176 - 275 V DC
Leistungsaufnahme inklusive LED-Versorgung
(Scheinleistung/Wirkleistung): 7,0 VA / 3,6 W
Stromaufnahme Batteriebetrieb (220V): 16 mA
Schutzklasse: 2
Stoßfestigkeit: IK10
Schutzart: IP65
Zulässige Umgebungstemperatur: -15°C bis +40°C
Lichtquelle: 2 x 1,0 W LED

Grundriss Leuchtentyp L-52
Menge: 3,000 St

*Hinweis: Außenbeleuchtung*

**01.26.440 Außenleuchte Stehleuchte**
Außenleuchte

Anwendung:  Außenleuchte
Schutzart:  IP 67
Material:  Aluminium, Acrylglas
Oberfläche: Gehäuse:  schwarz
Kabel sekundär:  2 x 1,5 mm² · schwarz
Kabellänge:  ca. 100 cm
Maße:  14 x 14 x ca. 140 cm

Dekorative Stehleuchte mit 12 lichtleitenden, handgezogenen konischen Halmen (jede Leuchte ein Unikat), teilmattiert, biegsam im Wind wiegend, Lichtaustritt 360°, Gehäuse 140mm x 140mm x 35mm
Oberflächen:  Eloxiert schwarz matt
Material:  Aluminium / Acrylglas
Lichtfarbe:  3000 K
Farbwiedergabe: Ra > 90
Maße:  Höhe 200 cm
Leuchtmittel:  LED Platine, ca. 3 W, 350 mA max.
Dimmbarkeit:  DALI 2
Schutzart:  IP 68 in flachen Gewässern bis 10 cm
  Tiefe, Anschlußdose IP 68
Schutzklasse:  3

Betriebsgerät 230 V ~ 50 Hz · 17 W · 350 mA, DALI 2in Bodenanschlussdose, Leuchte nur mit kurzschlussfestem Sicherheitstransformator betreiben, inklusiv Betriebsgerät, Montage durch oberflächennahes Eingraben im Untergrund, Anschlussdose in der Nähe der Leuchte im Erdreich (nicht im Wasser) in einem abgedeckten KG-Rohr senkrecht zu positionieren.

Notwendiges Fundament inkl. Kabeldurchführung sind Leistung den AN Außenanlagen.
Menge: 16,000 St

**01.26.450 Außenleuchte**
*** Bezugsbeschreibung
Außenleuchte

Anwendung: Außenleuchte
Schutzart: IP 54
Material: Edelstahl, Aluminium, Acrylglas
Oberfläche: schwarz · Tellerfarbe: schwarz, rot
oder Cortenstahl
Kabel sekundär: 2 x 1,5 mm² · schwarz
Kabellänge: ca. 100 cm
Maße: ø 21 cm x 60 oder 100 cm
LED-Betriebsgerät: 230 V ~ 50 Hz · 17 W · 350 mA
Betriebsgerät in Bodenanschlussdose,
Leuchte nur mit kurzschlussfestem
Sicherheitstransformator betreiben,
Betriebsgerät in Lieferumfang
enthalten, Betriebsgerät ist DALI 2 geeignet.
LED: 3 x ca. 4 W · max. 350 mA
LED-Lampe ist fest verbaut Austausch
nur durch den Hersteller möglich.
Energieklassen: A - A++
Lichtfarbe: 3000 K
Farbwiedergabe-index: CRI > 90
Anschluss: in Bodenanschlussdose IP 68

Notwendiges Fundament inkl. Kabeldurchführung sind Leistung den AN Außenanlagen.
Menge: 46,000 St

**01.26.460 Außenleuchte**
*** wie Position 01.26.450
Betriebsgerät geeignet für angebotenes Notlichtsystem.
Menge: 49,000 St

**01.26.470 Säulenleuchte**
Säulenleuchte

Säulenleuchte
Bestehend aus verschiedenen Elementen
Frei konfigurierbar in 500 mm Schritten zwischen
2500 mm und maximal 9000 mm Gesamthöhe
Alle Elemente sind einzeln um 360° horizontal drehbar
Windzone 1-3
Vref bis 27,5 m/s: Überbaubarkeit über dem Grundelement bis 2500 mm
Windzone 4
Vref bis 30,0 m/s: Überbaubarkeit über dem Grundelement bis 2000 mm
Farbe: DB 703
=> Gesamthöhe über Erde: 5000 mm
Bestehend aus den folgenden Positionen:

Abschlusselement 200-2 AR - L1.9
- Für Säulenleuchte City Elements 200-2
- Für Platz- oder Straßenbeleuchtung
Aus Aluminiumrohr ø 200 mm
Elementhöhe 1000 mm
Ohne Revisionstüre
Leuchtenabdeckung aus zylindrischem PMMA-Glas
Lichtverteilung: Asymmetrisch, optimiert für Beleuchtungsstärke
(Charakteristik: Zur Beleuchtung von Hauptverkehrsstraßen)
Mit LED-Bestückung LEVO3 O3 ca. 28W (3000K)
Mit elektronischem Vorschaltgerät
- mit CLM (350-500 mA, Leistung von 20-28W)
Schutzart IP65, Schutzklasse I
Ausführung wie folgt:
mit Dimmung via DALI
vorverkabelt (9000 mm)

Grundelement 200-2 CR 03
Für Säulenleuchte City Elements 200-2
Für eine Säulen-Gesamthöhe bis max. 6000 mm
Aus Aluminiumrohr ø 200 mm
Elementhöhe: 4000 mm
Befestigung über Erdstück am Mast
Erdstücklänge 800 mm mit zwei Kabel-Einführungsöffnungen
Mit Revisionstür und C-Schiene für Kabelübergangskasten
Menge: 4,000 St

**01.26.480 Säulenleuchte zum Anschluss an zentrales Notlichtsystem**
Säulenleuchte

Säulenleuchte
Bestehend aus verschiedenen Elementen
Frei konfigurierbar in 500 mm Schritten zwischen
2500 mm und maximal 9000 mm Gesamthöhe
Alle Elemente sind einzeln um 360° horizontal drehbar
Windzone 1-3
Vref bis 27,5 m/s: Überbaubarkeit über dem Grundelement bis 2500 mm
Windzone 4
Vref bis 30,0 m/s: Überbaubarkeit über dem Grundelement bis 2000 mm
Farbe: DB 703
=> Gesamthöhe über Erde: 5000 mm
Bestehend aus den folgenden Positionen:

Abschlusselement 200-2 AR - L1.9
- Für Säulenleuchte City Elements 200-2
- Für Platz- oder Straßenbeleuchtung
Aus Aluminiumrohr ø 200 mm
Elementhöhe 1000 mm
Ohne Revisionstüre
Leuchtenabdeckung aus zylindrischem PMMA-Glas
Lichtverteilung: Asymmetrisch, optimiert für Beleuchtungsstärke
(Charakteristik: Zur Beleuchtung von Hauptverkehrsstraßen)
Mit LED-Bestückung LEVO3 O3 ca. 28W (3000K)
Mit elektronischem Vorschaltgerät geeignet für zentrale Sicherheitsbeleuchtungssysteme passend zum angebotenen Notlichtsystem.
mit CLM (350-500 mA, Leistung von 20-28W)
Schutzart IP65, Schutzklasse I
Ausführung wie folgt:
mit Dimmung via DALI 2
vorverkabelt (9000 mm)

Grundelement
Für Säulenleuchte
Für eine Säulen-Gesamthöhe bis max. 6000 mm
Aus Aluminiumrohr ø 200 mm
Elementhöhe: 4000 mm
Befestigung über Erdstück am Mast
Erdstücklänge 800 mm mit zwei Kabel-Einführungsöffnungen
Mit Revisionstür und C-Schiene für Kabelübergangskasten
Menge: 5,000 St

#### Bereich 01.27 KG 446 - Potentialausgleich

*Hinweis: Ausführungsbeschreibung zur Erdungsanlage und Blitzschutzanlage*
Bei der Ausführung der Blitzschutz- und Erdungsanlagen sind zwei Parteien bzw. zwei verschiedene Firmen/ Aufragnehmer (AN) involviert. Nämlich AN1 und AN2.
AN1 ist verantwortlich für die Ausführung der Blitzschutz- und Erdungsanlagen, die Rohbau relevant sind.
Der AN2 ist verantwortlich für die Ausführung der Blitzschutz- und Erdungsanlagen, die nicht Rohbau relevant sind. (z. B. Dach)
Es sollte ein detaillierter Austausch über die Schnittstellen zwischen den oben genannten Firmen stattfinden.

Der AN VE440 ist für den Potentialausgleich verantwortlich. Die o.g. AN stellen die notwendigen Informationen zu Verfügung.

*Hinweis: Technische Vorbemerkungen Blitzschutz & Potentialausgleich*
Technische Vorbemerkungen Blitzschutz & Potential- ausgleich

1. Normen und Richtlinien (Auswahl)
Für die Planung und Ausführung der Anlage sind die Normen, Richtlinien und Vorschriften in der jeweiligen gültigen und aktuellen Fassung zu beachten.

2. Besondere Bedingungen beim Einsatz von Bauteilen des
  Blitz- u. Überspannungsschutzes Blitzschutz
Verbindungen in Blitzschutzsystemen sind nur mit Klemmen gestattet, welche (je nach Belastung am Einsatzort) über die "H" bzw. "N" Prüfung nach DIN EN 50164-1 (VDE 0185-201) verfügen.

Überspannungsschutz
Die energetische Koordination der Blitz- u. Überspannungs- Ableiter im energie- und informationstechnischen Netz muss nach DIN EN 62305-4 und DIN VDE 0100-534 beachtet werden. Durch den Einsatz von Blitz- u. Überspannungs-Ableitern einer koordinierten Herstellerproduktfamilie ist die Forderung nach energetischer Koordination erfüllt.
Werden Blitz- und Überspannungs-Ableiter verschiedener Hersteller verwendet, muss die energetische Koordination durch Prüfung oder Berechnung nachgewiesen werden.

3. Unterlagen
Der Auftragnehmer hat die Bestandsunterlagen zu erstellen und in der geforderten Art und Stückzahl an den Auftraggeber zu übergeben.

4. Abnahme
Nach Beendigung aller Arbeiten sind die Anlagen einer fachtechnischen Prüfung zu unterziehen. Diese Prüfung darf nur durch einen Sachverständigen vorgenommen werden.
Erforderliche Prüfungen:
- Blitzschutzsysteme nach DIN EN 62305-3 u. DIN V VDE V
 0185-600,
- Niederspannungsanlagen nach DIN VDE 0100-600 bzw.
 BGV A3/TRBS 2131.
Der Bauherr bzw. dessen Vertreter und die Fachbauleitung ist rechtzeitig von der Prüfung zu verständigen.

5. Weiteres
5.1. Allgemeine Angaben
Die nachfolgenden Angaben erheben keinen Anspruch auf Vollständigkeit und hinsichtlich der Gültigkeit/Anwendbarkeit der zitierten Normen.
Nach DIN EN 62305-2 (VDE 0185-305-2) wurde die zu erstellende bauliche Anlage in die Schutzklasse 3 eingestuft.
Alle normativen Forderungen entsprechend dieser Schutzklassen sind zu beachten.
Die einzuhaltenden Trennungsabstände sind rechnerisch nachzuweisen und bei der Errichtung des Blitzschutzsystems zu beachten.

5.2. Blitzstrom- und Überspannungsschutz
Unter Beachtung der DIN EN 62305-3 (VDE 0185-305-3), Kapitel 6, ist zwischen dem Äußeren Blitzschutz, den metallenen Installationen sowie den elektrischen (Energie- technik) und elektronischen Anlagen (Informationstechnik z. B. Telefon, Fernseher, Datentechnik, usw.) ein Blitzschutz-Poten- tialausgleich zu erstellen. D. h. alle metallenen Rohre bzw. Kabel der, in die bauliche Anlage eingeführten Versorgungs- leitungen sind direkt bzw. indirekt (über Blitzstrom-Ableiter Typ 1) am Blitzschutz-Potentialausgleich anzuschließen. Dieser ist möglichst nahe an der Eintrittsstelle der metallenen Rohre bzw. Kabel zu erstellen.
Bei der Dimensionierung der Blitzstrom- bzw. Überspannungs- Ableiter ist die jeweilige Blitz-Schutzzone nach DIN EN 62305-4 (VDE 0185-305-4) zu berücksichtigen. Die Einteilungen der Blitz-Schutzzonen erfolgt in Abstimmung mit dem Bauherrn oder deren Vertreter und ist zu dokumentieren.
Zum Schutz der elektrischen Betriebsmittel vor Überspann- ungen (z. B. durch Blitzeinschläge, Schaltüberspannungen) sind die jeweiligen Spannungsfestigkeiten gemäß DIN VDE 0110 "Isolationskoordination für elektrische Betriebsmittel in Nieder- spannungsanlagen" zu beachten.
Aussagen zum erforderlichen Einsatz von Überspannungs- Ableiter können allgemein der DIN VDE 0100-100 und konkret bezogen auf Typ 2 und Typ 3 der DIN VDE 0100-443 entnommen werden.
In allen Schaltanlagen und Unterverteilungen (Blitz-Schutzzone, Schnittstellen 0B nach 1 bzw. 1 nach 2) sind die einspeisenden aktiven Leiter L1-L2-L3-(N) mittels Überspannungs-Ableiter Typ 2 zu beschalten. Die Verschaltung erfolgt entsprechend dem vorliegenden Netzsystem nach DIN VDE 0100-534.
Werden Endstromkreise zu elektrischen Betriebsmitteln mit hoher Verfügbarkeit so verlegt, dass hohe Überspannungen induziert werden können (z. B. Verlegung an Außenwänden, auf lange Strecken usw.), sind Überspannungs-Ableiter Typ 3 am Endgerät vorzusehen.
Der Einsatz von Überspannungs-Ableitern für informations- technische Netze ist den relevanten Normen und Regelwerken zu entnehmen und entsprechend den technischen Daten des zu schützenden Systems auszuwählen.

*Hinweis: Potentialausgleich*

*Hinweis: Hauptpotentialausgleichsschiene*

**01.27.10 Potentialausgleichsschiene Messing 7x2,5-25mm2/2x2,5-95mm2 Abdeck. 40x4mm**
STLB-Bau 2024-04 053
Potentialausgleichsschiene DIN VDE 0618-1 (VDE 0618-1), aus Messing, Klasse H DIN EN 62561-1 (VDE 0185-561-1), als Klemmschiene 10 mm x 10 mm, mit Kunststoffabdeckung, mit Anschluss für 7 x 2,5 bis 25 mm2, 2 x 2,5 bis 95 mm2 und ein Flachband bis 40 mm x 4 mm.
Menge: 1,000 St
Zeitansatz: 0,58

*Hinweis: Potentialausgleich*

**01.27.20 Potentialausgleichsschiene Stahl verz 7x2,5-25mm2 Abdeck. 30x3,5mm**
STLB-Bau 2024-04 053
Potentialausgleichsschiene aus verzinktem Stahl, Klasse H DIN EN 62561-1 (VDE 0185-561-1), mit Kunststoffabdeckung, mit Anschluss für 7 x 2,5 bis 25 mm2, ein Flachband bis 30 mm x 3,5 mm, und Massivrundleiter, Durchmesser 8 bis 10 mm.
Menge: 100,000 St
Zeitansatz: 0,58

**01.27.30 Erdungsbandrohrschelle Stahl 1x2,5mm2-2x16mm2 Durchm. bis 40mm**
STLB-Bau 2023-04 053
Erdungsbandrohrschelle aus nichtrostendem Stahl, mit Anschlussmöglichkeit für einen Leiter 2,5 mm2 bis 2 Leiter 16 mm2, für Rohrdurchmesser bis 40 mm.
Menge: 100,000 St
Zeitansatz: 0,12

**01.27.40 Potentialausgleichsschiene Stahl verz 7x2,5-25mm2 Abdeck. 30x3,5mm**
STLB-Bau 2023-04 053
Potentialausgleichsschiene aus verzinktem Stahl, mit Kunststoffabdeckung, mit Anschluss für 7 x 2,5 bis 25 mm2, ein Flachband bis 30 mm x 3,5 mm, und Massivrundleiter, Durchmesser 8 bis 10 mm.
Menge: 2,000 St
Zeitansatz: 0,58

**01.27.50 Erdungsbandrohrschelle Stahl niro 1x2,5mm2-2x16mm2 Durchm. bis 40mm**
STLB-Bau 2023-04 053
Erdungsbandrohrschelle aus nichtrostendem Stahl, mit Anschlussmöglichkeit für einen Leiter 2,5 mm2 bis 2 Leiter 16 mm2, für Rohrdurchmesser bis 40 mm.
Menge: 5,000 St
Zeitansatz: 0,12

**01.27.60 Kabel halogenfrei N2XH-J 1x6RE vorh.Kabelrinne/Kanal**
STLB-Bau 2024-04 053
Halogenfreies Kabel DIN VDE 0276-604 (VDE 0276-604) N2XH-J 1 x 6 RE, Cu-Zahl 58, auf vorh. Kabelrinnen oder in offene Kanäle.
Menge: 825,000 m
Zeitansatz: 0,05

**01.27.70 Kabel halogenfrei N2XH-J 1x10RE vorh.Kabelrinne/Kanal**
STLB-Bau 2024-04 053
Halogenfreies Kabel DIN VDE 0276-604 (VDE 0276-604) N2XH-J 1 x 10 RE, Cu-Zahl 96, auf vorh. Kabelrinnen oder in offene Kanäle.
Menge: 5000,000 m
Zeitansatz: 0,05

**01.27.80 Kabel halogenfrei N2XH-J 1x16RE vorh.Kabelrinne/Kanal**
STLB-Bau 2024-04 053
Halogenfreies Kabel DIN VDE 0276-604 (VDE 0276-604) N2XH-J 1 x 16 RE, Cu-Zahl 154, auf vorh. Kabelrinnen oder in offene Kanäle.
Menge: 500,000 m
Zeitansatz: 0,06

**01.27.90 Kabel halogenfrei N2XH-J 1x25RM vorh.Kabelrinne/Kanal**
STLB-Bau 2024-04 053
Halogenfreies Kabel DIN VDE 0276-604 (VDE 0276-604) N2XH-J 1 x 25 RM, Cu-Zahl 240, auf vorh. Kabelrinnen oder in offene Kanäle.
Menge: 6000,000 m
Zeitansatz: 0,06

**01.27.100 Kabel halogenfrei N2XH-J 1x95RM vorh.Kabelrinne/Kanal**
STLB-Bau 2024-04 053
Halogenfreies Kabel DIN VDE 0276-604 (VDE 0276-604) N2XH-J 1 x 95 RM, Cu-Zahl 912, auf vorh. Kabelrinnen oder in offene Kanäle.
Menge: 30,000 m
Zeitansatz: 0,12

*Hinweis: Erdungsleitungen (grün-gelb)*

**01.27.110 Kunststoffaderleitung halogenfrei H07Z-K 1x6**
STLB-Bau 2024-04 053
Halogenfreie Kunststoffaderleitung DIN EN 50525-3-41 (VDE 0285-525-3-41), H07Z-K 1 x 6, Cu-Zahl 58.
Menge: 150,000 m
Zeitansatz: 0,04

**01.27.120 Kunststoffaderleitung halogenfrei H07Z-K 1x10**
STLB-Bau 2024-04 053
Halogenfreie Kunststoffaderleitung DIN EN 50525-3-41 (VDE 0285-525-3-41), H07Z-K 1 x 10, Cu-Zahl 96.
Menge: 120,000 m
Zeitansatz: 0,04

**01.27.130 Kunststoffaderleitung halogenfrei H07Z-K 1x16**
STLB-Bau 2024-04 053
Halogenfreie Kunststoffaderleitung DIN EN 50525-3-41 (VDE 0285-525-3-41), H07Z-K 1 x 16, Cu-Zahl 154.
Menge: 100,000 m
Zeitansatz: 0,05

**01.27.140 Kunststoffaderleitung halogenfrei H07Z-K 1x25**
STLB-Bau 2024-04 053
Halogenfreie Kunststoffaderleitung DIN EN 50525-3-41 (VDE 0285-525-3-41), H07Z-K 1 x 25, Cu-Zahl 240.
Menge: 100,000 m
Zeitansatz: 0,06

**01.27.150 Kunststoffaderleitung halogenfrei H07Z-K 1x95**
STLB-Bau 2024-04 053
Halogenfreie Kunststoffaderleitung DIN EN 50525-3-41 (VDE 0285-525-3-41), H07Z-K 1 x 95, Cu-Zahl 912.
Menge: 30,000 m
Zeitansatz: 0,15

*Hinweis: Überspannungsschutz*

**Ausführungsbeschreibung 17 Ausführungsbeschreibung Innerer Blitzschutz**
*Ausführungsbeschreibung Innerer Blitzschutz*
Bei Kabelübergängen von der Blitzschutzzone LPZ0B in LPZ1 ist der innere Blitzschutz zu durch Überspannungsableiter zu gewährleisten.

In den jeweiligen Niederspannungshauptverteilungen werden Überstromableiter als Grobschutz  für das Elektroverteilernetz installiert.
In den Unterverteilungen werden Überspannungsableiter als Mittelschutz SPD Typ 2 für die Verbraucheranlage vorgesehen. Als Feinschutz für Anschlusspunkte der einzelnen zu schützenden Geräte werden bei sicherheitsrelevanten Anlagen, sonst in Abstimmung mit dem AG Überspannungsableiter SPD Typ 3 eingesetzt.

Die Überspannungsableiter in den Niederspannungshauptver- teilungen und Unterverteilungen sind in den jeweiligen Titeln und Positionen enthalten.

**01.27.160 Mehrpoliger Überspannungs-Ableiter Typ 2 nach EN**
Mehrpoliger Überspannungs-Ableiter Typ 2 nach EN
61643-11
zum Einsatz in Kabelübergangskästen.
Möglichkeit zur Abschaltung der Leuchte im Falle eines
Defekts
sowie zusätzlich integrierte optische Defektanzeige
für Versorgungsspannung
Höchste Dauerspannung: 275 V ac
Schutzpegel: <= 1,5 kV
Nennableitstoßstrom (8/20): 5 kA
Summenableitstoßstrom: 20 kA
Folgestromlöschfähigkeit [N-PE]: 100 A eff
Max. netzseitiger Überstromschutz: 16 A gG
Max. Laststrom AC: 10 A
Energetische Koordination nach DIN EN 62305-4
mit Ableitern
Menge: 145,000 St

**01.27.170 Mehrpoliger Überspannungs-Ableiter Typ 2 nach EN**
Mehrpoliger Überspannungs-Ableiter Typ 2 nach EN
61643-11
mit Leitungen zur Montage im Aussenbereich (Schutzart
IP65)
z.B. an Kabelübergangskästen.
Möglichkeit zur Abschaltung der Leuchte im Falle eine
Defekts
sowie zusätzlich integrierte optische Defektanzeige
für Versorgungsspannung
Mit Befestigungslasche
Höchste Dauerspannung: 275 V ac
Schutzpegel: <= 1,5 kV
Nennableitstoßstrom (8/20): 5 kA
Gesamtableitstoßstrom (8/20): 20 kA
Folgestromlöschfähigkeit [N-PE]: 100 A eff
Max. netzseitiger Überstromschutz: 16 A gG
Max. Laststrom AC: 10 A
Energetische Koordination nach DIN EN 62305-4
Menge: 145,000 St

**01.27.180 Mehrpoliger Überspannungs-Ableiter Typ 2 nach EN**
Mehrpoliger Überspannungs-Ableiter Typ 2 nach EN
61643-11
mit Leitungen zur Montage im Aussenbereich (Schutzart
IP65)
z.B. an Kabelübergangskästen.
Mit Schutz der Steuerphase
Möglichkeit zur Abschaltung der Leuchte im Falle eine
Defekts
sowie zusätzlich integrierte getrennte optische
Defektanzeige
für Versorgungsspannung und Steuerphase
Mit Befestigungslasche
Höchste Dauerspannung: 275 V ac
Schutzpegel: <= 1,5 kV
Nennableitstoßstrom (8/20): 5 kA
Gesamtableitstoßstrom (8/20): 20 kA
Folgestromlöschfähigkeit [N-PE]: 100 A eff
Max. netzseitiger Überstromschutz: 16 A gG
Max. Laststrom AC: 10 A
Energetische Koordination nach DIN EN 62305-4
Menge: 10,000 St

**01.27.190 Überspannungsschutzgerät Typ 2 230VAC Nennableitstoßstrom min.5kA je Leiter einphasig**
STLB-Bau 2024-04 050
Überspannungsschutzgerät für LED-Beleuchtung, Typ 2, Einbauort am Betriebsmittel, Komplettbauweise, mit Funktionsanzeige, Bemessungsbetriebsspannung 230 V AC, Nennableitstoßstrom (8/20) je Leiter mind. 5 kA, einphasig.
Menge: 10,000 St
Zeitansatz: 0,24

**01.27.200 Überspannungsschutzgerät binär 24V 1DA Blitzstromableiter D1 Nennableitstoßstrom min.0,5kA je Leiter**
STLB-Bau 2024-04 050
Überspannungsschutzgerät für Binärsignale mit 24 V, für Montage auf Hutschiene TH 35 DIN EN 60715 (VDE 0660-520), für 1 DA, Blitzstromableiter Kategorie D1 DIN EN 61643-21 (VDE 0845-3-1), Nennableitstoßstrom (8/20) je Leiter mind. 0,5 kA, Blitzstoßstrom (10/350) je Leiter mind. 1 kA.
Menge: 10,000 St
Zeitansatz: 0,27

**01.27.210 Überspannungsschutzgerät Typ 1/2 Nennableitstoßstrom min.5kA je Leiter 7,5kA je Pol Schutzpegel 1,5kV**
STLB-Bau 2024-04 050
Überspannungsschutzgerät geeignet für DC-Systeme, Typ 1 und 2, Einbauort in Verteilungsstromkreisen, Komplettbauweise, mit Funktionsanzeige, Nennableitstoßstrom (8/20) je Leiter mind. 5 kA, Blitzstoßstrom (10/350) mind. 7,5 kA je Pol, Schutzpegel max. 1,5 kV, zur Montage auf Hutschiene TH 35 DIN EN 60715 (VDE 0660-520).
Menge: 10,000 St
Zeitansatz: 0,53

**01.27.220 Überspannungsschutzgerät Typ 1 Reiheneinbau 400VAC Nennableitstoßstrom min.5kA je Leiter TN-S-System 7,5kA je Pol 100kA N-PE Schutzpegel 1,5kV**
STLB-Bau 2024-04 050
Überspannungsschutzgerät DIN EN 61643-11 (VDE 0675-6-11), leckstromfrei, Typ 1, Einbauort in Verteilungsstromkreisen, Komplettbauweise, als Reiheneinbaugerät, Maße DIN 43880, Bemessungsbetriebsspannung 400 V AC, Nennableitstoßstrom (8/20) je Leiter mind. 5 kA, für TN-S-System mit Schutzschaltung DIN VDE 0100-534, Blitzstoßstrom (10/350) mind. 7,5 kA je Pol, Blitzstoßstrom (10/350) zwischen N und PE mind. 100 kA, Folgestromlöschfähigkeit mind. 3 kA effektiv, Schutzpegel max. 1,5 kV.
Menge: 10,000 St
Zeitansatz: 1,09

**01.27.230 Kleinverteiler**
Automatengehäuse 12 Teilungseinheiten. Schutzart: IP
65 nach IEC 60 529, Abmessungen HxBxT 300 x 150 x 170
mm, einschl. Reihenklemmen und Zubehör.
Menge: 20,000 St

**01.27.240 Verbindungsdose halogenfr.Kunststoff 100/100mm T 37mm IP65 AP**
STLB-Bau 2024-04 053
Verbindungsdose DIN EN IEC 60670-1 (VDE 0606-1) als Abzweigkasten, aus halogenfreiem Kunststoff, Grundfläche mind. 100/100 mm, Tiefe mind. 37 mm, mit Deckel, Schutzart IP 65 DIN EN 60529 (VDE 0470-1), Aufputz.
Menge: 145,000 St
Zeitansatz: 0,12

*Hinweis: Blitzschutz- und Erdungsanlagen*

**01.27.250 Erdungsfestpunkt verpresst mit Wassersperre NIRO**
Erdungsfestpunkt verpresst mit Wassersperre NIRO
(V4A) M10/M12 zum Nachrüsten von Erdungsfestpunkten.Erdungsfestpunkte als korrosionsfreien Anschluss z.B. der Ableitung an die Bewehrung von Gebäuden
oder an die Erdungsanlage für den Schutzpotentialausgleich und/oder den Funktionspotentialausgleich mit verpresster Anschlussachse und zusätzlicher Wassersperre gegen das weitere Eindringen von Wasser entlang der Achse in die Wand (geprüft mit Druckluft 5 bar nach FprEN 62561-5 (Stand 06 2008)) Anschlussgewinde: M10 / M12 Werkstoff Platte: NIRO (V4A) Werkstoff-Nr.: 1.4571 / 1.4404 / 1.4401 ASTM / AISI:: 316Ti / 316L / 316 Werkstoff Achse: St/tZn Kurzschlussstrom (AC 50 Hz / DC): 3,7 kA Werkstoff Wassersperre: PVC Normenbezug: DIN EN 62561-1
Menge: 10,000 St

**01.27.260 Erder- und Wanddurchführung mit MV-Klemme NIRO (V4A)**
Erder- und Wanddurchführung mit MV-Klemme NIRO (V4A)
Erder- und Wanddurchführung
zur druckwasserdichten Durchführung von Mauern und
Wänden
der Erd-/Potentialausgleichleiter, mit Gewindestange
M10 aus NIRO
Mit Druckwasserprüfung bis 1 bar, die eine
Einbausituation bis zu
einer Tiefe von 10 m gegenüber stehendem Wasser
darstellt
Durchführungslänge: 100-300 mm
Werkstoff Teller: NIRO (V4A)
Werkstoff-Nr.: 1.4571 / 1.4404 / 1.4401
ASTM / AISI:: 316Ti / 316L / 316
Kurzschlussstrom (AC 50Hz / DC): 2,7 kA
Normenbezug: DIN EN 62561-1
Menge: 10,000 St

**01.27.270 Erdungsfestpunkte mit flexibler Anschlussklemme**
Erdungsfestpunkte mit flexibler Anschlussklemme

Anschlussgarnitur bestehend aus
Verbindungsleitung mit angeschlossener
Verbindungsklemme und Erdungsfestpunkt
zur sicheren elektrischen Verbindung
des Erdungsfestpunktes mit
der Bewehrung/Bewehrungseisen
Über die Anschlussgarnitur erfolgt
eine sichere elektrische Verbindung
von einem definierten Bewehrungseisen
(Längseisen) welches als Ableitung
genutzt wird an Fangeinrichtungen,
Fassadenelementen, Kranschienen,
Kabeltragsystemen, die Erdungsanlage,
Funktionspotentialausgleich, etc.
Werkstoff Verbindungsklemme: St/blank
Klemmbereich Rd Verbindungsklemme: 8-28 mm
Klemmbereich Fl Verbindungsklemme: 30 x 3-4 mm
Werkstoff Erdungsfestpunkt: NIRO (V4A)
Anschlussgewinde Erdungsfestpunkt: M10 / M12
Werkstoff Überbrückungsseil: Flexible Kupferleitung,
frostbeständig
Leitungslänge Überbrückungsseil: 600 mm
Leitungsquerschnitt Überbrückungsseil: 16 mm2
Normenbezug: DIN EN 62561-1
Menge: 10,000 St

#### Bereich 01.28 KG 449 - Starkstromanlagen, sonstiges und Allgemeine Leistungspositionen

*Hinweis: Abnahmen-Messungen*

*Hinweis: Sachverständigenabnahme*
Sachverständigenabnahme - siehe allgemeine übergreifende Leistungspositionen

**Ausführungsbeschreibung 18 Ausführungsbeschreibung Erstellung von Messprotokollen**
*Ausführungsbeschreibung Erstellung von Messprotokollen*
Erstellung von Messprotokollen für alle Anlagen- komponenten. Die Messprotokolle sind DIN konform zu erstellen, und 3-fach inkl. fachtechnischer  Bewertung zu übergeben.
Wesentliche Messprotokolle sind insbesondere:
- Starkstrominstallation,
- Messung Beleuchtungsstärken,
- Messung Beleuchtungsstärken Sicherheitsbeleuchtung,
- Messung äußere Blitzschutzanlage,
- Messung Potentialausgleich und Überspannungsschutz.
Die Leistungen sind soweit nicht anders im LV abgefragt in die Einheitspreise einzukalkulieren und werden nicht gesondert vergütet.

*Hinweis: Fortschreibung Berechnungen*

**01.28.10 Kurzschl/Spannungsfall/Lastflussberechng Niederspannungsnetz Datenträger**
STLB-Bau 2023-04 053
Kurzschlussstromberechnung 1-polig, symmetrisch 3-polig, DIN EN 60909-0 (VDE 0102) und Spannungsfall- und Lastflussberechnung, für das Niederspannungsnetz,
Netzwerkberechnung von/bis 'Einspeisung - Endstromkreis'

zum Nachweis des selektiven Geräteverhaltens, der Kurzschlussfestigkeit der eingesetzten Betriebsmittel, der Spannungsfallvorgaben, der Lastverteilung sowie der Überlast- und Kurzschlussschutzgewährleistung der eingesetzten Betriebsmittel, mit Personenschutz gegen elektrischen Schlag,
es gilt/gelten die Norm(en) 'ISO 9001'

Netzberechnungsdaten werden vom AG auf Datenträger zur Verfügung gestellt, Dokumentation der Berechnung enthält 1-poliges Übersichtsschaltbild unter Angabe der resultierenden minimalen und maximalen Fehlerströme sowie tabellarische Aufstellung der einzelnen Berechnungsergebnisse je Netzknoten / Verteilung für die zugrundeliegende(n) Netzbetriebsart(en), Bewertung und Dokumentation des selektiven Geräteverhaltens gemäß Vorgaben DIN EN 60947-2 (VDE 0660-101), DIN EN 60898-1 (VDE 0641-11), DIN VDE 0641-21 (VDE 0641-21) und DIN EN 60269-1 (VDE 0636-1) basierend auf den durchgeführten Netzberechnungen, Datenübergabe an den AG auf Datenträger.
Menge: 1,000 St

**01.28.20 Netzdatenermittlg Niederspannungsnetz Netzschutzorgane 20 St Kabel/Leitungen/Schienen 20 St Einspeisequellen 20 St Verbraucher 20 St**
STLB-Bau 2024-04 053
Netzdatenermittlung für das Niederspannungsnetz,
Netzschutzorgane '20' St,
Kabel/Leitungen/Schienenysteme '20' St,
Einspeisequellen '20' St,
Verbraucher '20' St.
Menge: 1,000 St

*Hinweis: Schlitz- und Durchbruchsarbeiten*

**Ausführungsbeschreibung 19 Ausführungsbeschreibung Schlitz- und Durchbruchsarbeite**
*Ausführungsbeschreibung Schlitz- und Durchbruchsarbeiten*
Die Erstellung der Schlitze bzw. der Aussparungen dürfen die Standfestigkeit, den Brandschutz, den Wärmeschutz und den Schallschutz nicht mindern. Insbesondere sind die DIN 1053, DIN 4102, DIN 4108, DIN 4109 sowie die DIN 18015 zu beachten!
Sollten die in den oben genannten Vorschriften geregelten Werte überschritten werden, dann ist umgehend die örtliche Fachbauleitung zu informieren.
Es sind ausschließlich geeignete Werkzeuge zu verwenden, die eine geringe Einschlagenergie sowie eine exakte Einstell- möglichkeit der Schlitz- bzw. Bohrtiefe besitzen.
Stumpfe Bohrkronen, Fräsblätter oder Bohrer sind umgehend durch neue zu ersetzen, damit unnötige Vibrationen vermieden werden.
Bei Schließen der Schlitze, Bohrungen bzw. Aussparungen ist insbesondere darauf zu achten, daß nur solche materialien verwendet werden, die keine unzulässige Minderung des Brand-, Wärme- und/ oder Schallschutzes darstellen.
Dosenbohrungen für Schalter, Steckdosen oder Abzweigdosen sind grundsätzlich versetzt herzustellen (Wohnungstrennwände oder Zimmertrennwände).
Das Herstellen von Dosenbohrungen in Trockbauwänden gehört zu den Nebenleistungen und wird nicht gesondert vergütet.

Die Größen der Durchbrüche die über das in dem LV beschriebene Maß hinausgehen  sind  anzuzeichnen.

Bei Einsetzen der Schalter- bzw. Schalterabzweigdosen in Mauerwerks- oder Betonwänden sind grundsätzlich Klemmfixe zu verwenden. Die verbleibenden Restöffnungen sind wider zu verschließen.

Brandabschottung
S90 für Kabel und Leitungen für runde Wand- oder Decken- durchbrüche in Beton oder Mauerwerk nach DIN 4102; das Material muß eine leichte Nachinstallation gewährleisten und wiederverwendbar sein sowie einen faser- und staubfreien Einbau ermöglichen; Restöffnungen sind mit einer zugelass- enen Brandschutzfüllmasse zu verschließen; incl. Klein- und Befestigungsmaterialien liefern und einbauen.

*Hinweis: Schlitze (senkrecht, gekrümmt, geneigt & waagerecht)*

**01.28.30 Schlitz herstellen Beton B 5 cm T 3 cm 24kN/m3 Geräteeinsatz mgl. laden LKW AN nicht schadstoffbelastet ges.Vergüt.Entsorg.**
STLB-Bau 2023-04 084
Schlitz herstellen, Untergrundfläche senkrecht, in unbewehrten Beton, Normalbeton, ohne Bekleidungen und Beschichtungen,
Schlitzbreite '5' cm,
Schlitztiefe '3' cm, Wichte des Abbruchstoffes DIN EN 1991-1-1 24 kN/m3, Geräteeinsatz ist möglich, max. Gesamtgewicht bis 5 t, Ausführung innerhalb des Bauwerks, Ausführung in allen Geschossen, Arbeitshöhe bis 10 m,
aufgenommene Stoffe sammeln, ohne Zerkleinerung, auf LKW des AN laden,
Abfall ist nicht gefährlich, nicht schadstoffbelastet, Zuordnung Z 0 (uneingeschränkter Einbau),
die Entsorgung wird gesondert vergütet.
Menge: 100,000 m
Zeitansatz: 1,12

**01.28.40 Schlitz herstellen Beton B 5 cm T 3 cm 24kN/m3 Geräteeinsatz mgl. laden LKW AN nicht schadstoffbelastet ges.Vergüt.Entsorg.**
STLB-Bau 2023-04 084
Schlitz herstellen, Untergrundfläche gekrümmt, Krümmungsradius über 25 bis 50 cm, in unbewehrten Beton, Normalbeton, ohne Bekleidungen und Beschichtungen,
Schlitzbreite '5' cm,
Schlitztiefe '3' cm, Wichte des Abbruchstoffes DIN EN 1991-1-1 24 kN/m3, Geräteeinsatz ist möglich, max. Gesamtgewicht bis 5 t, Ausführung innerhalb des Bauwerks, Ausführung in allen Geschossen, Arbeitshöhe bis 10 m,
aufgenommene Stoffe sammeln, ohne Zerkleinerung, auf LKW des AN laden,
Abfall ist nicht gefährlich, nicht schadstoffbelastet, Zuordnung Z 0 (uneingeschränkter Einbau),
die Entsorgung wird gesondert vergütet.
Menge: 15,000 m
Zeitansatz: 1,49

**01.28.50 Schlitz herstellen Beton B 5 cm T 3 cm 24kN/m3 Geräteeinsatz mgl. laden LKW AN nicht schadstoffbelastet ges.Vergüt.Entsorg.**
STLB-Bau 2023-04 084
Schlitz herstellen, Untergrundfläche geneigt, Neigung über 45 bis 60 Grad in unbewehrten Beton, Normalbeton, ohne Bekleidungen und Beschichtungen,
Schlitzbreite '5' cm,
Schlitztiefe '3' cm, Wichte des Abbruchstoffes DIN EN 1991-1-1 24 kN/m3, Geräteeinsatz ist möglich, max. Gesamtgewicht bis 5 t, Ausführung innerhalb des Bauwerks, Ausführung in allen Geschossen, Arbeitshöhe bis 10 m,
aufgenommene Stoffe sammeln, ohne Zerkleinerung, auf LKW des AN laden,
Abfall ist nicht gefährlich, nicht schadstoffbelastet, Zuordnung Z 0 (uneingeschränkter Einbau),
die Entsorgung wird gesondert vergütet.
Menge: 15,000 m
Zeitansatz: 1,15

**01.28.60 Schlitz herstellen Beton B 5 cm T 3 cm 24kN/m3 Geräteeinsatz mgl. laden LKW AN nicht schadstoffbelastet ges.Vergüt.Entsorg.**
STLB-Bau 2023-04 084
Schlitz herstellen, Untergrundfläche waagerecht, in unbewehrten Beton, Normalbeton, ohne Bekleidungen und Beschichtungen,
Schlitzbreite '5' cm,
Schlitztiefe '3' cm, Wichte des Abbruchstoffes DIN EN 1991-1-1 24 kN/m3, Geräteeinsatz ist möglich, max. Gesamtgewicht bis 5 t, Ausführung innerhalb des Bauwerks, Ausführung in allen Geschossen, Arbeitshöhe bis 10 m,
aufgenommene Stoffe sammeln, ohne Zerkleinerung, auf LKW des AN laden,
Abfall ist nicht gefährlich, nicht schadstoffbelastet, Zuordnung Z 0 (uneingeschränkter Einbau),
die Entsorgung wird gesondert vergütet.
Menge: 50,000 m
Zeitansatz: 1,12

*Hinweis: Kernbohrungen (senkrecht, gekrümmt, geneigt & waagerecht)*

**01.28.70 Kernbohrung Beton Durchm. 50-100mm T 17,5-20cm Geräteeinsatz mgl. nicht schadstoffbelastet**
STLB-Bau 2023-04 084
Kernbohrung, Untergrundfläche senkrecht, aus unbewehrtem Beton, Normalbeton, Bohrdurchmesser über 50 bis 100 mm, Bohrtiefe über 17,5 bis 20 cm, Wichte des Abbruchstoffes DIN EN 1991-1-1 24 kN/m3, Arbeitshöhe bis 10 m,
Geräteeinsatz ist möglich, max. Gesamtgewicht bis 5 t, Ausführung innerhalb des Bauwerks, Ausführung in allen Geschossen,
aufgenommene Stoffe sammeln, ohne Zerkleinerung, auf LKW des AN laden,
Abfall ist nicht gefährlich, nicht schadstoffbelastet, Zuordnung Z 0 (uneingeschränkter Einbau),
die Entsorgung wird gesondert vergütet.
Menge: 50,000 St
Zeitansatz: 0,61

**01.28.80 Kernbohrung Beton Durchm. 50-100mm T 17,5-20cm Geräteeinsatz mgl. nicht schadstoffbelastet**
STLB-Bau 2023-04 084
Kernbohrung, Untergrundfläche gekrümmt, Krümmungsradius über 25 bis 50 cm, Bohrkern ist gegen Absturz zu sichern, aus unbewehrtem Beton, Normalbeton, Bohrdurchmesser über 50 bis 100 mm, Bohrtiefe über 17,5 bis 20 cm, Wichte des Abbruchstoffes DIN EN 1991-1-1 24 kN/m3, Arbeitshöhe bis 10 m,
Geräteeinsatz ist möglich, max. Gesamtgewicht bis 5 t, Ausführung innerhalb des Bauwerks, Ausführung in allen Geschossen,
aufgenommene Stoffe sammeln, ohne Zerkleinerung, auf LKW des AN laden,
Abfall ist nicht gefährlich, nicht schadstoffbelastet, Zuordnung Z 0 (uneingeschränkter Einbau),
die Entsorgung wird gesondert vergütet.
Menge: 5,000 St
Zeitansatz: 1,21

**01.28.90 Kernbohrung Beton Durchm. 50-100mm T 17,5-20cm Geräteeinsatz mgl. nicht schadstoffbelastet**
STLB-Bau 2023-04 084
Kernbohrung, Untergrundfläche geneigt, Neigung über 45 bis 60 Grad Bohrkern ist gegen Absturz zu sichern, aus unbewehrtem Beton, Normalbeton, Bohrdurchmesser über 50 bis 100 mm, Bohrtiefe über 17,5 bis 20 cm, Wichte des Abbruchstoffes DIN EN 1991-1-1 24 kN/m3, Arbeitshöhe bis 10 m,
Geräteeinsatz ist möglich, max. Gesamtgewicht bis 5 t, Ausführung innerhalb des Bauwerks, Ausführung in allen Geschossen,
aufgenommene Stoffe sammeln, ohne Zerkleinerung, auf LKW des AN laden,
Abfall ist nicht gefährlich, nicht schadstoffbelastet, Zuordnung Z 0 (uneingeschränkter Einbau),
die Entsorgung wird gesondert vergütet.
Menge: 10,000 St
Zeitansatz: 1,02

**01.28.100 Kernbohrung Beton Durchm. 50-100mm T 17,5-20cm Geräteeinsatz mgl. nicht schadstoffbelastet**
STLB-Bau 2023-04 084
Kernbohrung, Untergrundfläche waagerecht, Bohrkern ist gegen Absturz zu sichern, aus unbewehrtem Beton, Normalbeton, Bohrdurchmesser über 50 bis 100 mm, Bohrtiefe über 17,5 bis 20 cm, Wichte des Abbruchstoffes DIN EN 1991-1-1 24 kN/m3, Arbeitshöhe bis 10 m,
Geräteeinsatz ist möglich, max. Gesamtgewicht bis 5 t, Ausführung innerhalb des Bauwerks, Ausführung in allen Geschossen,
aufgenommene Stoffe sammeln, ohne Zerkleinerung, auf LKW des AN laden,
Abfall ist nicht gefährlich, nicht schadstoffbelastet, Zuordnung Z 0 (uneingeschränkter Einbau),
die Entsorgung wird gesondert vergütet.
Menge: 80,000 St
Zeitansatz: 1,01

**01.28.110 Abfall nicht gefährlich AVV170101 nicht schadstoffbelastet Z0 LKW AN transp. entsorgen Vergüt.Entsorg. AN**
STLB-Bau 2023-04 087
Bau- und Abbruchabfälle, Beton, Ziegel, Fliesen und Keramik,
nicht gefährlich, Abfallschlüssel nach AVV (Abfallverzeichnis-Verordnung) 170101 Beton,
nicht schadstoffbelastet, Zuordnung Z 0 (uneingeschränkter Einbau), nach LAGA 1997 Bauschutt, auf Gelände/Fläche des AN lagernd, in Behälter AN laden, mit LKW des AN transportieren, entsorgen, max. Gesamtgewicht ohne Beschränkung, Behältergröße über 5 bis 7 m3, zum Lager oder zur Anlage nach Wahl des AN, Vergütung der Entsorgung übernimmt AN.
Menge: 1,000 t

*Hinweis: Brandschutzmaßnahmen*

**Ausführungsbeschreibung 20 Ausführungsbeschreibung Brandschutzmaßnahmen**
*Ausführungsbeschreibung Brandschutzmaßnahmen*
Ausführungsbeschreibung Brandschutzmaßnahmen

Es sind grundsätzlich die Forderungen der DIN 4102 zu erfüllen. Erweiternde Maßnahmen sind gegebenenfalls mit der Bauaufsichtsbehörde bzw. der Feuerwehr abzustimmen.
Die Preise der vor- gegebenen Materialgrößen gelten als Verrechnungsbasis (pro m2) für eventuell erforderliche Zwischen- und Übergrößen.
Alle notwendigen Montagearbeiten für den Vorbeugenden Brandschutz sind vor deren Ausführung über Art und Umfang mit der örtlichen Objektüberwachung vor Ort festzulegen. Erbrachte Leistungen,die über diese Festlegung hinausgehen, haben keinen Anspruch auf Vergütung.

Der Anbieter ist verpflichtet, die amtlichen Nachweise für die von ihm angebotenen Brand- schutzmaßnahmen vorzulegen.

Amtliche Nachweise können sein:
- Prüfzeugnis,
- Prüfbescheid und
- allgemeine bauaufsichtliche Zulassung.

Die Arbeitshöhe beträgt aktuell bis zu 7,5 m. Eine eventuelle Anpassung/Überarbeitung dieser Höhe entsprechend der Planung ist erforderlich.

Es ist eine Mischkalkulation anzusetzen auf der Grundlage von:

10 % unter 1,5m
30 % über 1,5m bis 2,5m
55 % über 2,5m bis 5,5m
5 % über 5,5m bis 11,5m

nachstehende Positionen sind für gemischte Arbeitshöhen
zu kalkulieren

*Hinweis: Brandschutzabschottungen*

**01.28.120 Zuschlag Brandschutzkataster**
*** Pauschalposition
Fortlaufende Dokumentation aller nachgenannten Brandschutzmaßnahmen in Form eines Brandschutzkatasters mit folgenden Mindestinhalten:

- Brandschottnummer kommunizierend mit GR Plänen
- Brandschotttyp
- Fabrikat
- Zulassung
- Verschlossen am [Datum]
- Name der Fachkraft

bestehend aus Grundrissplänen und einer tabellarischen Übersicht.
Menge: 1,000 psch

*Hinweis: Weichschott bzw. Mineralwolleplattenschott*

**01.28.130 Brandschutzabschottung Leitungsanlagen MW-Pl.Schott S90 0,9-1m2 Gebäude Wand D 100mm**
STLB-Bau 2023-04 047
Brandschutzabschottung an Kabel-/Leitungsanlagen als Mineralwolleplattenschott, Feuerwiderstandsklasse S 90 DIN 4102-9, mit allgemeinem bauaufsichtlichen Prüfzeugnis/allgemeiner bauaufsichtlicher Zulassung, eckiger Durchbruch, Querschnitt über 0,9 bis 1 m2, Baustoffklasse DIN 4102-1 A (nichtbrennbar), Schmelzpunkt größer gleich 1000 Grad C, im Gebäude, Arbeitshöhe des Montageortes bis 17,5 m über der Standfläche des hierfür erforderlichen Gerüstes, Gerüst wird gesondert vergütet, Wand aus Stahlbeton, Dicke 100 mm.
Menge: 5,000 St
Zeitansatz: 2,50

**01.28.140 Brandschutzabschottung Leitungsanlagen MW-Pl.Schott S90 0,9-1m2 Gebäude Decke D 150mm**
STLB-Bau 2023-04 047
Brandschutzabschottung an Kabel-/Leitungsanlagen als Mineralwolleplattenschott, Feuerwiderstandsklasse S 90 DIN 4102-9, mit allgemeinem bauaufsichtlichen Prüfzeugnis/allgemeiner bauaufsichtlicher Zulassung, eckiger Durchbruch, Querschnitt über 0,9 bis 1 m2, Baustoffklasse DIN 4102-1 A (nichtbrennbar), Schmelzpunkt größer gleich 1000 Grad C, im Gebäude, Arbeitshöhe des Montageortes bis 17,5 m über der Standfläche des hierfür erforderlichen Gerüstes, Gerüst wird gesondert vergütet, Decke aus Stahlbeton, Dicke 150 mm.
Menge: 5,000 St
Zeitansatz: 3,00

**01.28.150 Brandschutzabschottung Leitungsanlagen MW-Pl.Schott S90 0,9-1m2 Gebäude Wand D 100mm**
STLB-Bau 2023-04 047
Brandschutzabschottung an Kabel-/Leitungsanlagen als Mineralwolleplattenschott, Feuerwiderstandsklasse S 90 DIN 4102-9, mit allgemeinem bauaufsichtlichen Prüfzeugnis/allgemeiner bauaufsichtlicher Zulassung, eckiger Durchbruch, Querschnitt über 0,9 bis 1 m2, Baustoffklasse DIN 4102-1 A (nichtbrennbar), Schmelzpunkt größer gleich 1000 Grad C, im Gebäude, Arbeitshöhe des Montageortes bis 17,5 m über der Standfläche des hierfür erforderlichen Gerüstes, Gerüst wird gesondert vergütet, Wand als Trennwand in Ständerbauart, Dicke 100 mm.
Menge: 5,000 St
Zeitansatz: 2,50

*Hinweis: Flexibler Schott*

**01.28.160 Brandschutzabschottung Leitungsanlagen flexibler Schott S90 0,9-1m2 Gebäude Wand D 240mm**
STLB-Bau 2023-04 047
Brandschutzabschottung an Kabel-/Leitungsanlagen als flexibles Schott, Feuerwiderstandsklasse S 90 DIN 4102-9, mit allgemeinem bauaufsichtlichen Prüfzeugnis/allgemeiner bauaufsichtlicher Zulassung, eckiger Durchbruch, Querschnitt über 0,9 bis 1 m2, Baustoffklasse DIN 4102-1 A (nichtbrennbar), Schmelzpunkt größer gleich 1000 Grad C, im Gebäude, Arbeitshöhe des Montageortes bis 17,5 m über der Standfläche des hierfür erforderlichen Gerüstes, Gerüst wird gesondert vergütet, Wand aus Stahlbeton, Dicke 240 mm.
Menge: 5,000 St
Zeitansatz: 2,85

*Hinweis: Mörtelschott*

**01.28.170 Brandschutzabschottung Leitungsanlagen Mörtelschott S90 0,9-1m2 Gebäude Wand D 150mm**
STLB-Bau 2023-04 047
Brandschutzabschottung an Kabel-/Leitungsanlagen als Mörtelschott, Feuerwiderstandsklasse S 90 DIN 4102-9, mit allgemeinem bauaufsichtlichen Prüfzeugnis/allgemeiner bauaufsichtlicher Zulassung, eckiger Durchbruch, Querschnitt über 0,9 bis 1 m2, Baustoffklasse DIN 4102-1 A (nichtbrennbar), Schmelzpunkt größer gleich 1000 Grad C, im Gebäude, Arbeitshöhe des Montageortes bis 17,5 m über der Standfläche des hierfür erforderlichen Gerüstes, Gerüst wird gesondert vergütet, Wand aus Stahlbeton, Dicke 150 mm.
Menge: 50,000 St
Zeitansatz: 3,57

**01.28.180 Brandschutzabschottung Leitungsanlagen Mörtelschott S90 0,9-1m2 Gebäude Decke D 150mm**
STLB-Bau 2023-04 047
Brandschutzabschottung an Kabel-/Leitungsanlagen als Mörtelschott, Feuerwiderstandsklasse S 90 DIN 4102-9, mit allgemeinem bauaufsichtlichen Prüfzeugnis/allgemeiner bauaufsichtlicher Zulassung, eckiger Durchbruch, Querschnitt über 0,9 bis 1 m2, Baustoffklasse DIN 4102-1 A (nichtbrennbar), Schmelzpunkt größer gleich 1000 Grad C, im Gebäude, Arbeitshöhe des Montageortes bis 17,5 m über der Standfläche des hierfür erforderlichen Gerüstes, Gerüst wird gesondert vergütet, Decke aus Stahlbeton, Dicke 150 mm.
Menge: 50,000 St
Zeitansatz: 4,28

*Hinweis: Schaumschott*

**01.28.190 Brandschutzabschottung Leitungsanlagen Schaumschott S90 0,2-0,3m2 Gebäude Wand D 200mm**
STLB-Bau 2023-04 047
Brandschutzabschottung an Kabel-/Leitungsanlagen als Schaumschott, Feuerwiderstandsklasse S 90 DIN 4102-9, mit allgemeinem bauaufsichtlichen Prüfzeugnis/allgemeiner bauaufsichtlicher Zulassung, eckiger Durchbruch, Querschnitt über 0,2 bis 0,3 m2, Baustoffklasse DIN 4102-1 A (nichtbrennbar), Schmelzpunkt größer gleich 1000 Grad C, im Gebäude, Arbeitshöhe des Montageortes bis 17,5 m über der Standfläche des hierfür erforderlichen Gerüstes, Gerüst wird gesondert vergütet, Wand aus Stahlbeton, Dicke 200 mm.
Menge: 30,000 St
Zeitansatz: 0,41

**01.28.200 Brandschutzabschottung Leitungsanlagen Schaumschott S90 0,2-0,3m2 Gebäude Decke D 200mm**
STLB-Bau 2023-04 047
Brandschutzabschottung an Kabel-/Leitungsanlagen als Schaumschott, Feuerwiderstandsklasse S 90 DIN 4102-9, mit allgemeinem bauaufsichtlichen Prüfzeugnis/allgemeiner bauaufsichtlicher Zulassung, eckiger Durchbruch, Querschnitt über 0,2 bis 0,3 m2, Baustoffklasse DIN 4102-1 A (nichtbrennbar), Schmelzpunkt größer gleich 1000 Grad C, im Gebäude, Arbeitshöhe des Montageortes bis 17,5 m über der Standfläche des hierfür erforderlichen Gerüstes, Gerüst wird gesondert vergütet, Decke aus Stahlbeton, Dicke 200 mm.
Menge: 30,000 St
Zeitansatz: 0,49

*Hinweis: Brandschutzkanal*

**01.28.210 Brandschutzkabelkanal Beflammung innen I30 B 450 mm H 120 mm Gebäude**
STLB-Bau 2023-04 047
Brandschutzkabelkanal als selbsttragendes Fertigteil, Beflammung von innen, rechteckig, mit allgemeinem bauaufsichtlichen Prüfzeugnis, Feuerwiderstandsklasse I 30 DIN 4102-11, senkrecht,
Innenmaß Breite '450' mm,
Innenmaß Höhe '120' mm, im Gebäude, Arbeitshöhe des Montageortes bis 17,5 m über der Standfläche des hierfür erforderlichen Gerüstes, Gerüst wird gesondert vergütet.
Menge: 10,000 m
Zeitansatz: 0,68

**01.28.220 Brandschutzkabelkanal Beflammung innen I30 B 450 mm H 120 mm Gebäude**
STLB-Bau 2023-04 047
Brandschutzkabelkanal als selbsttragendes Fertigteil, Beflammung von innen, rechteckig, mit allgemeinem bauaufsichtlichen Prüfzeugnis, Feuerwiderstandsklasse I 30 DIN 4102-11, waagerecht,
Innenmaß Breite '450' mm,
Innenmaß Höhe '120' mm, im Gebäude, Arbeitshöhe des Montageortes bis 17,5 m über der Standfläche des hierfür erforderlichen Gerüstes, Gerüst wird gesondert vergütet.
Menge: 10,000 m
Zeitansatz: 0,68

**01.28.230 Winkelformteil 90Grad I30 B 450 mm H 120 mm A**
STLB-Bau 2023-04 047
Winkelformteil bis 90 Grad für Brandschutzkabelkanal, Feuerwiderstandsklasse I 30 DIN 4102-11,
Innenmaß Breite '450' mm,
Innenmaß Höhe '120' mm, Baustoffklasse DIN 4102-1 A (nichtbrennbar), Schmelzpunkt größer gleich 1000 Grad C.
Menge: 8,000 St
Zeitansatz: 0,07

*Hinweis: Brandschutzverkleidung*

**01.28.240 Brandschutzbekl. Beflammung innen Kalziumsilikatpl D 2x15mm I30 Gebäude**
STLB-Bau 2023-04 047
Brandschutzbekleidung an Kabel-/Leitungsanlagen, Beflammung von innen, rechteckig, mit allgemeinem bauaufsichtlichen Prüfzeugnis, mit Brandschutzplatten aus Kalziumsilikat, Dicke 2 x 15 mm, Ausführung 4-seitig, Feuerwiderstandsklasse I 30 DIN 4102-11, senkrecht, im Gebäude.
Menge: 100,000 m2
Zeitansatz: 0,33

**01.28.250 Brandschutzbekl. Beflammung innen Kalziumsilikatpl D 2x15mm I90 Gebäude**
STLB-Bau 2023-04 047
Brandschutzbekleidung an Kabel-/Leitungsanlagen, Beflammung von innen, rechteckig, mit allgemeinem bauaufsichtlichen Prüfzeugnis, mit Brandschutzplatten aus Kalziumsilikat, Dicke 2 x 15 mm, Ausführung 4-seitig, Feuerwiderstandsklasse I 90 DIN 4102-11, senkrecht, im Gebäude.
Menge: 100,000 m2
Zeitansatz: 0,33

**01.28.260 Formstück U 2500-4000mm A1**
STLB-Bau 2023-04 047
Formstück, z. B. Bogen, Passstück, Konus/Übergangsstück, Abzweigstück, größter Umfang der Bekleidung über 2500 bis 4000 mm, Brandverhaltensklasse DIN EN 13501-1 A1 (nichtbrennbar), für Brandschutzbekleidung an Kabel-/Leitungsanlagen.
Menge: 60,000 m2
Zeitansatz: 0,09

*Hinweis: Wirksame Unterstützungs-Maßnahme (WUM)*

**01.28.270 Wirksame Unterstützungs-Maßnahme**
Wirksame Unterstützungs-Maßnahme nach DIN 4102-12 bei vertikaler Verlegung von Sicherheitskabeln mit integriertem Funktionserhalt auf Profilschienen.

mindestens alle 3,5m.

Umgangssprachlich "WUM".
Menge: 50,000 St

*Hinweis: Kabelboxen*

**01.28.280 Brandschutzabschottung Leitungsanlagen vorgefertigter Schott S90 0,02-0,05m2 Gebäude Wand D 240mm**
STLB-Bau 2024-04 047
Brandschutzabschottung an Kabel-/Leitungsanlagen als vorgefertigtes Schott, Feuerwiderstandsklasse S 90 DIN 4102-9, mit allgemeinem bauaufsichtlichen Prüfzeugnis/allgemeiner bauaufsichtlicher Zulassung, Querschnitt über 0,02 bis 0,05 m2, Baustoffklasse DIN 4102-1 A (nichtbrennbar), Schmelzpunkt größer gleich 1000 Grad C, im Gebäude, Arbeitshöhe des Montageortes bis 7,5 m über der Standfläche des hierfür erforderlichen Gerüstes, Gerüst wird gesondert vergütet, Wand aus Stahlbeton, Dicke 240 mm.
Menge: 20,000 St
Zeitansatz: 0,51

**01.28.290 Brandschutzabschottung Leitungsanlagen vorgefertigter Schott S90 Durchm. 50-100mm Gebäude Wand D 425mm**
STLB-Bau 2024-04 047
Brandschutzabschottung an Kabel-/Leitungsanlagen als vorgefertigtes Schott, Feuerwiderstandsklasse S 90 DIN 4102-9, mit allgemeinem bauaufsichtlichen Prüfzeugnis/allgemeiner bauaufsichtlicher Zulassung, runder Durchbruch, Durchmesser über 50 bis 100 mm, Baustoffklasse DIN 4102-1 A (nichtbrennbar), Schmelzpunkt größer gleich 1000 Grad C, im Gebäude, Arbeitshöhe des Montageortes bis 5,5 m über der Standfläche des hierfür erforderlichen Gerüstes, Gerüst wird gesondert vergütet, Wand aus Holzwerkstoff, Dicke 425 mm, Ausführung gemäß Einzelbeschreibung,
Einzelbeschreibungs-Nr 'Brandabschottung durch Holzbalken
in zwei Arbeitsschritten inkl.
Fixierung des Schotts im Balken.'
.
Menge: 474,000 St
Zeitansatz: 0,47

**01.28.300 Brandschutzabschottung Leitungsanlagen vorgefertigter Schott S90 0,02-0,05m2 Gebäude Wand D 425mm**
STLB-Bau 2024-04 047
Brandschutzabschottung an Kabel-/Leitungsanlagen als vorgefertigtes Schott, Feuerwiderstandsklasse S 90 DIN 4102-9, mit allgemeinem bauaufsichtlichen Prüfzeugnis/allgemeiner bauaufsichtlicher Zulassung, eckiger Durchbruch, Querschnitt über 0,02 bis 0,05 m2, Baustoffklasse DIN 4102-1 A (nichtbrennbar), Schmelzpunkt größer gleich 1000 Grad C, im Gebäude, Arbeitshöhe des Montageortes bis 5,5 m über der Standfläche des hierfür erforderlichen Gerüstes, Gerüst wird gesondert vergütet, Wand aus Holzwerkstoff, Dicke 425 mm, Ausführung gemäß Einzelbeschreibung,
Einzelbeschreibungs-Nr 'Brandabschottung durch Holzbalken
in zwei Arbeitsschritten inkl.
Fixierung des Schotts im Balken.'
.
Menge: 164,000 St
Zeitansatz: 0,47

**01.28.310 Kabelbox S 90 nach DIN 4102-9 in Wänden, Wasserresistent. Temperaturbeständig. UV-stabil**
Kabelbox S 90 nach DIN 4102 Typ in Wänden, Wasserresistent. Temperaturbeständig. UV-stabil
Schottsystem für die Abschottung von elektrischen Leitungen, bestehend aus einem Stahlblechgehäuse mit innenliegenden intumeszierenden Einlagen.

Allgemeines:
Das angebotene System muss vom Deutschen Institut für Bautechnik bauaufsichtlich zugelassen sein.
Für die Anwendung in Massivwänden und in leichten Trennwänden.
Die geltenden Regeln der Elektrotechnik sind zu beachten.

Leistung:
Herstellen einer feuerbeständigen Abschottung von Kabeldurchführungen in Wänden, Feuerwiderstandsklasse S 90 nach DIN 4102-9, bestehend aus einem verzinkten Stahlblechgehäuse, ausgekleidet mit im Brandfall aufquellenden Brandschutzeinlagen. Die Kabelabschottung ist als fertiges Bauelement zu liefern und einzumörteln bzw. einzuschäumen. Die Stirnseiten der Kabelbox sind mit dem beiliegenden Deckel und mit einem Silikon oder Acryl rauchgasdicht zu schließen.

Feuerwiderstandsklasse: S 90
Mindestdicke der Wände: 10 cm

Boxengröße:
150x420x270mm rechteckig (HxBxT)
Menge: 3,000 St

*Hinweis: Gerüststellung*

**01.28.320 Aufbauen längenorientiert Standgerüst Arbeits-Schutzgerüst 2kN/m2 SW06 H1**
STLB-Bau 2024-04 001
Aufbauen längenorientiertes Standgerüst, Fassadengerüst DIN EN 12810-1, als Arbeits- und Schutzgerüst DIN EN 12811-1, Gerüstergänzungen werden gesondert vergütet, für Aufzugsschacht, Lastklasse 3 (2 kN/m2), Breitenklasse SW06, Höhenklasse H 1, alle Gerüstlagen genutzt, verankern, Befestigung in der Tragkonstruktion der Fassade aus Beton, Einrüstung für Putzarbeiten, an senkrechten Bauwerksaußenflächen, aufstellen auf Gelände, Höhe der obersten Gerüstlage 12 m, Standfläche waagerecht, über Lastverteiler belastbar.
Menge: 50,000 m2
Zeitansatz: 0,08

**01.28.330 Hubarbeitsbühne selbstfahrend Scherenarbeitsbühne H 10-12m Tragfähigkeit 300kg anfahren**
STLB-Bau 2024-04 000
Selbstfahrende Hubarbeitsbühne als Scherenarbeitsbühne, Arbeitshöhe 10 bis kleiner 12 m, Tragfähigkeit mind. 300 kg, anfahren.
Menge: 5,000 St
Zeitansatz: 0,69

**01.28.340 Hubarbeitsbühne selbstfahrend Scherenarbeitsbühne H 10-12m Tragfähigkeit 300kg umsetzen**
STLB-Bau 2023-04 000
Selbstfahrende Hubarbeitsbühne als Scherenarbeitsbühne, Arbeitshöhe 10 bis kleiner 12 m, Tragfähigkeit mind. 300 kg, umsetzen.
Menge: 5,000 St
Zeitansatz: 1,23

**01.28.350 Hubarbeitsbühne selbstfahrend Scherenarbeitsbühne H 10-12m Tragfähigkeit 300kg abfahren**
STLB-Bau 2023-04 000
Selbstfahrende Hubarbeitsbühne als Scherenarbeitsbühne, Arbeitshöhe 10 bis kleiner 12 m, Tragfähigkeit mind. 300 kg, abfahren.
Menge: 5,000 St
Zeitansatz: 0,55

**01.28.360 Aufbau fahrbares Gerüst 4Wo Stahlrohr 0,75kN/m2 2Lagen H 4m**
STLB-Bau 2023-04 001
Aufbauen fahrbares Gerüst, einschl. Grundeinsatzzeit (4 Wochen), Abbau wird gesondert vergütet,
Stahlrohrkupplungsgerüst DIN 4420-3, Lastklasse 1 (0,75 kN/m2), 2 genutzte Gerüstlagen, Höhe der obersten Gerüstlage 4 m,
Höhenunterschied von Baugrund zur Standfläche des Gerüsts in m '4'

im Gebäude, Gerüstlagen mit allseitigem Seitenschutz.
Menge: 5,000 St
Zeitansatz: 2,33

**01.28.370 Gebrauchsüberlassung fahrbares Gerüst Stahlrohr 0,75kN/m2 2Lagen H 4m**
STLB-Bau 2023-04 001
Gebrauchsüberlassung über die Grundeinsatzzeit hinaus für fahrbares Gerüst,
Positionsmenge = Produkt aus '1'
(Gebrauchsüberlassungsmenge)
mal '20'
(Gebrauchsüberlassungsdauer)
Stahlrohrkupplungsgerüst DIN 4420-3, Lastklasse 1 (0,75 kN/m2), 2 genutzte Gerüstlagen, Höhe der obersten Gerüstlage 4 m, im Gebäude.
Menge: 58,000 StWo

**01.28.380 Abbau fahrbares Gerüst Stahlrohr 0,75kN/m2 2Lagen H 4m**
STLB-Bau 2023-04 001
Abbauen fahrbares Gerüst,
Stahlrohrkupplungsgerüst DIN 4420-3, Lastklasse 1 (0,75 kN/m2), 2 genutzte Gerüstlagen, Höhe der obersten Gerüstlage 4 m,
Höhenunterschied von Baugrund zur Standfläche des Gerüsts in m '4'

im Gebäude, Gerüstlagen mit allseitigem Seitenschutz.
Menge: 5,000 St
Zeitansatz: 1,68

**01.28.390 Hubarbeitsbühne selbstfahrend Scherenarbeitsbühne H 10-12m Tragfähigkeit 300kg vorhalten**
STLB-Bau 2023-04 000
Selbstfahrende Hubarbeitsbühne als Scherenarbeitsbühne, Arbeitshöhe 10 bis kleiner 12 m, Tragfähigkeit mind. 300 kg, vorhalten,
Positionsmenge = Produkt aus '1'
(Vorhaltemenge)
mal '24'
(Vorhaltedauer).
Menge: 58,000 StWo

*Hinweis: Wartung und Instandhaltung*

**01.28.400 Wiederkehrende Prüfungen elektrischer Anlagen und Betriebsmittel Niederspannungsanlagen, Beleuchtung, Verteilungen, Steckdosen.**
*** Bedarfsposition ohne GB
Wiederkehrende Prüfungen elektrischer Anlagen und Betriebsmittel.
Niederspannungsanlagen, Beleuchtung, Verteilungen, Steckdosen.
Wartung, Inspektion, Instandsetzung, Umfang gemäß beiliegendem Vertragsmuster, jährlich.
Menge: 1,000 St

### Titel 02 KG 450 Fernmelde- und Informationstechnische Anlagen

#### Bereich 02.01 KG 451 - Telekommunikationsanlagen

*Hinweis: Hinweis*
Hinweis:
Die passiven Netzwerk-Komponenten (wie Kabel etc.) dieser Kostengruppe sind in der KG 457 zu enthalten.

#### Bereich 02.02 KG 452 - Such und Signalanlagen -Notrufanlagen, Barrierefreiheit

**Ausführungsbeschreibung 21 Ausführungsbeschreibung Notruf Behinderten-WC**
*Ausführungsbeschreibung Notruf Behinderten-WC*
Ausführungsbeschreibung Notruf Behinderten-WC

Im Gebäude ist keine Zentrale für den Empfang und die Bearbeitung von Berichten des Behinderten WCs geplant, da im Gebäude keine ständig besetzte Stelle vorgesehen ist.
Die Meldungen des Behinderten WCs werden über das Datennetzwerk an eine ständig besetzte Stelle weitergeleitet, wo auf die Meldungen geantwortet werden kann.

**02.02.10 Zentraleinheit**
Zentraleinheit
für Gruppen, Bereiche, Stationen einschl.
Energieversorgung DIN VDE 0834 (VDE 0834), mit
Stromquelle für Sicherheitszwecke DIN VDE 0100-560
(VDE 0100-560), zum Anschluss für bis zu 20 Zimmer
sowie Universal-Anzeige über System-BUS,
potentialfreier Ausgang für Sammelstörmeldung an
Automation, als Wandgerät, einschl. Parametrierung von
bis zu 10 logischen Verknüpfungen je Kontakt, mit
Schnittstelle ESPA Ein- und Ausgang und Display.
inklusive folgenden Teilen:
1 Stk Stromversorgung Lichtruf
2 Stk Akku 12 V / 7,0 Ah
Menge: 1,000 St

**02.02.20 Lichtruf-Anzeigetableau**
Lichtruf-Anzeigetableau
mit mind. zweizeiligem, jeweils mind. 8-stelligem
alphanumerischen Display, hintergrundbeleuchtet,
Unterputzausführung zur Anzeige von
Systemmeldungen wie Rufen, Störungen und
Anwesenheiten mit Einzelidentifikation unter Angabe
der Raumnummer, akustischer Signalgeber bei Eingang
der Systemmeldung, mit Funktionstasten.
Zur Montage in Tresenmöbel.
inklusive folgenden Teilen:
1 Stk Viso-Opt Basis Terminal waagrechte Ausführung
Menge: 1,000 St

**02.02.30 Zimmerelektronik mit Zimmersignalleuchte**
Zimmerelektronik mit Zimmersignalleuchte
zur Steuerung der Zimmerfunktion, digitale Schnittstelle
zur Systemvernetzung mittels System-BUS, zum
Anschluss von zwei Zugtastern und einer
Ruf-/Abstelltaster-Kombination, Stromversorgung über
System-BUS, potentialfreier Ausgang für
Sammelmeldung Rufen an Automation, mit frei
programmieren Steuerausgängen zur Ansteuerung der
Zimmersignalleuchte(rot, grün, aus), mit akustischem
Signalgeber, einschl. Zimmersignalleuchte (rot, grün,
aus), Einbau in Verbindung mit Zimmersignalleuchte,
einschl. Parametrierung von bis zu 4 logischen
Verknüpfungen je Kontakt.
Menge: 4,000 St

**02.02.40 Ruf- und Abstelltaster mit roter Taste für Rufauslösung**
Ruf- und Abstelltaster mit roter Taste für Rufauslösung
und optischer Anzeige, Taste für
Anwesenheitssignalisierung mit optischer Anzeige sowie
Rufquittierung, Findelicht, Unterputzausführung,
Schutzart IP 2X DIN EN 60529 (VDE 0470-1), einschl.
Zentralplatte und Abdeckrahmen, Einsatz mit Schrauben
befestigen.
Menge: 4,000 St

**02.02.50 Zugtaster mit roter Zugschnur, Griff und**
Zugtaster mit roter Zugschnur, Griff und
Beruhigungslicht, Unterputzausführung, Schutzart IP 2X
DIN EN 60529 (VDE 0470-1), einschl. Zentralplatte und
Abdeckrahmen, Einsatz mit Schrauben befestigen.
inklusive folgenden Teilen:
1 Stk Zugtaster Basic
Abnahme, Dokumentation, Einweisung
Menge: 8,000 St

**02.02.60 Dienstzimmeranzeige**
Menge: 1,000 St

**02.02.70 Schulung und Einweisung**
*** Pauschalposition
Schulung und Einweisung der Benutzer/Teilnehmer zum
sachgerechten Umgang mit der elektroakustischen,
fernmeldetechnischen, informationstechnischen Anlage,
auf Grundlage der Erstinbetriebnahme nach
Anforderung, vor Ort,
Anzahl der Teilnehmer ‘10‘ St,
Dauer der Schulung/Einweisung ‘2‘ h.
Menge: 1,000 psch

**02.02.80 Dokumentation**
*** Pauschalposition
Dokumentation
der Anlage entsprechend Standardbeschreibung
Revisionsunterlagen erstellen.
Menge: 1,000 psch

**02.02.90 Wiederkehrende Prüfungen elektrischer Anlagen und Instandhaltung der Ruf- und Signalanlagen**
*** Bedarfsposition ohne GB
Wiederkehrende Prüfungen elektrischer Anlagen und Instandhaltung der Ruf- und Signalanlagen, Wartung, Inspektion, Instandsetzung, Umfang gemäß beiliegendem Vertragsmuster, jährlich.
Menge: 1,000 St

#### Bereich 02.03 KG 454 - Elektroakustische Anlagen - Türsprechanlage

**Ausführungsbeschreibung 22 Ausführungsbeschreibung Elektroakustische Anlagen nicht**
*Ausführungsbeschreibung Elektroakustische Anlagen nicht Teil der Leistung*
Die Elektroakustischen Anlagen sind nicht Teil der Leistung.

**02.03.10 Freistehende Kommunikations-Stele**
Freistehende Kommunikations-Stele

Freistehende Kommunikations-Stele mit
Funktionsmodul an der Spitze und Funktionsmodulen im oberen Teil. Optimierte Einbauhöhe für Kamera oder Bewegungsmelder.

Bedienebene gefertigt
aus hochwertigem, gebürstetem Edelstahl, ausgestattet mit:
- Access-Kamera 130 mit automatischer
  Tag-/Nachtumschaltung (True
  Day/Night) und integrierter Infrarotbeleuchtung.
  Erfassungswinkel horizontal/vertikal: ca. 130°/100°
  Empfohlene Einbauhöhe ca. 1,60 m bis Kameramitte.
- Access-Türlautsprecher mit integriertem Lautsprecher und
  Mikrofon.
- Zustandsanzeige mit optischer und akustischer Rückmeldung.
  Jeweils ein LED-hinterleuchtetes Symbol signalisiert die
  Zustände "Ruf", "Nicht erreichbar", "Sprechen" und
  "Türöffnen".
- Display-Ruf-Modul als Eingabeeinheit mit 4-zeiligem Display
  zum Absetzen von Türrufen, laserbeschriftet.
  10 Ruftasten einggebaut in die Stele
- Modulaufnahme für Fremdkomponenten, wie z.B. Kartenleser.
  Die Fremdkomponente muss eingeschickt werden, Hersteller
  übernimmt den Einbau.
- Taste(n), in vierfacher Höhe, aus Metall, ohne sichtbare
  Befestigung, laserbeschriftet mit Rollstuhlsymbol
Material:
Bedienebene: 2 mm V4A gebürstet
Hintergrundfarbe: ähnlich DB 703 (DG)
Rahmen: ähnlich DB 703 (DG)
inkl. Zubehör-Erdstück zum Einbetonieren aus stabilem, feuerverzinktem Stahlprofil, Bodenflansch mit Gewinde M10 zur Befestigung der Stele.
Abmessungen:
Bedienebene: B/H/T ca. 168/1664/2 mm
Gesamtabmessung: B/H/T ca. 168/1685/168 mm
Menge: 2,000 St

**02.03.20 Außensprechstelle mit Video**
Außensprechstelle mit Video, bestehend aus:

Access-Kamera 180 mit automatischer Tag-/Nachtumschaltung (True Day/Night) und integrierter Infrarotbeleuchtung. Erfassungswinkel horizontal/vertikal: ca. 175°/120°
Vollbild oder 9 Bildausschnitte wählbar
Elektronische Bildentzerrung im Vollbild
Erweiterter Erfassungswinkel im Randbereich bei gewählten Bildausschnitt
Gegenlichtkompensation (BLC)
Wide Dynamic Range (WDR)
Farbsystem: PAL
Bildaufnehmer: CMOS-Sensor 1/2,7" 1920 x 1080 Pixel
Auflösung: 600 TV-Linien
Objektiv: 1,55 mm
Dauerbetrieb: geeignet
2-stufige Heizung: integriert

Bus-Türlautsprecher mit integriertem Lautsprecher und Mikrofon. Einfache Verkabelung durch vorkonfektionierte, steckbare Kabelverbindung.
Leistungsmerkmale:
· frontseitige Jalousie aus witterungs- und UV-beständigem
  Polycarbonat
· Lautsprecher, Sprachlautstärke einstellbar
· langlebiges Mikrofon
· potentialfreier Arbeitskontakt für Türöffner,
  ohne Zusatzverdrahtung über vorhandene Busleitung
  ansteuerbar
· Tasten-Quittungston, am Türlautsprecher deaktivierbar
· Namensschildbeleuchtung der Ruftasten abschaltbar
· integrierte Kameraansteuerung
· Anschluss eines Codeschloss-Moduls und Display-Ruf-Moduls
  für die digitale Rufeingabe möglich.

4 Ruftasten mit Glockensymbol und hinterleuchtbarem, wechselbaren Namensschild. Einfache Verkabelung durch vorkonfektionierte, steckbare Kabelverbindung.
Für den Einsatz in den Sprechsystemen.
Beschriftung mit dem beiliegenden Einleger, der Vorlage zum selber drucken oder durch den Beschriftungsservice.

Inklusive Abdeckrahmen und Auf-/Unterputzeinbauset,
Menge: 1,000 St

**02.03.30 Türlautsprecher**
Türlautsprecher für mit integriertem Lautsprecher und
Mikrofon. Einfache Verkabelung durch vorkonfektionierte, steckbare Kabelverbindung.
Leistungsmerkmale:
- LAN Schnittstelle: RJ-45, 10/100 Mbits
- frontseitige Jalousie aus witterungs- und UV-beständigem Polycarbonat
- Lautsprecher, Sprachlautstärke einstellbar
- langlebiges Elektret-Mikrofon, Mikrofonempfindlichkeit einstellbar
- Audio Codec: G.722
- Tasten-Quittungston
- Namenschildbeleuchtung der Ruftasten steuerbar (zeit- oder bedarfsgesteuert)
Access Professional ab Version 7.2.1 erforderlich.
Für die Anbindung und Ansteuerung eines Türöffners ist zusätzlich der "IP-Schaltaktor für Access" erforderlich.
Betriebsspannung: PoE nach 802.3af
Umgebungstemperatur: -20 °C bis +55 °C
Schutzart: IP 54, IK 09
Aufbauhöhe (mm): 1,4
Abmessungen (mm) B x H x T: ca. 99 x 99 x 33
Menge: 10,000 St

**02.03.40 Ruftasten**
Ruftasten 1 Ruftaste mit Glockensymbol und hinterleuchtbarem, wechselbaren Namensschild. Einfache Verkabelung durch vorkonfektionierte, steckbare Kabelverbindung.
Für den Einsatz in den Sprechsystemen In-Home-Bus und Access, mit den
Türlausprechern
Beschriftung mit dem beiliegenden Einleger, der Vorlage zum selber drucken oder durch Beschriftungsservice.
Beschriftungsfeld (mm) B x H: 59,6 x 92,2
Ruftaste (mm) B x H: 24 x 99
Schutzart: IP 54
Umgebungstemperatur: -20 °C bis +55 °C
Abmessungen (mm) B x H x T: ca. 99 x 99 x 26
Menge: 10,000 St

**02.03.50 Blind-Modul zur Abdeckung von Leerfeldern oder Platzhalter für späteren Ausbau.**
Blind-Modul zur Abdeckung von Leerfeldern oder Platzhalter für späteren
Ausbau.
Abmessungen (mm) B x H x T: 99 x 99 x 26
Liefern und betriebsfertig montieren
Menge: 10,000 St

**02.03.60 Montagerahmen aus Zink-Druckguss, zur Aufnahme von 3 Funktionsmodulen**
Montagerahmen aus Zink-Druckguss, zur Aufnahme von 3 Funktionsmodulen.
Geeignet für Senkrecht- oder Waagerechtmontage. Mit Schnellbefestigungsschrauben für das Unterputzgehäuse und Siedle-Vario-Schlüssel.
Abmessungen (mm) B x H x T: 99,5 x 299,5 x 17
Liefern und betriebsfertig montieren
Menge: 10,000 St

**02.03.70 Unterputzgehäuse aus formstabilem Kunststoff, zur Befestigung des Montagerahmens über Schnellverschraubunge**
Unterputzgehäuse aus formstabilem Kunststoff, zur Befestigung des Montagerahmens über Schnellverschraubungen.
Mit vorgeprägten Kabeleinführungen, Kabelniederhalter und Vorrichtungen
zur Schnellbefestigung der Kombiklemmen. Montage mit Zubehör Hohlwandbefestigung möglich. Die Gehäuse sind mit beiliegendem
Zubehör neben- und übereinander anreihbar.
Geeignet für Senkrecht- oder Waagerechtmontage.
Abmessungen (mm) B x H x T: ca. 100 x 300 x 50
Menge: 10,000 St

**02.03.80 Kombirahmen aus Aluminium-Strangpressprofilen**
Kombirahmen aus Aluminium-Strangpressprofilen, pulverbeschichtet bzw.
lackiert, umschließt die Funktionsmodule und deckt die Putznut ab.
Eine umlaufende Dichtung verhindert das Eindringen von Wasser.
Geeignet für Senkrecht- oder Waagerechtmontage.
Abmessungen (mm) B x H x T: ca. 131 x 331 x 15
Menge: 10,000 St

**02.03.90 Access Türlautsprecher-Controller mit Netzgerät im Schalttafel-Gehäuse als Schnittstelle zur Anbindung und Versorgung der Türkomponenten an das Access Professional Netzwerk.**
Access Türlautsprecher-Controller mit Netzgerät im Schalttafel-Gehäuse als
Schnittstelle zur Anbindung und Versorgung der Türkomponenten an das
Access Professional Netzwerk.
Schaltkontakt für Türöffner und frei programmierbarer Schalteingang.
Optionale Anschlussmöglichkeit für max. 3 Erweiterungsmodule
Zulässige Schaltleistung:
- Glühlampen max. 1300 W
- Leuchtstofflampen max. 800 W
- Duo-Leuchtstofflampen max. 1200 W
- Parallelkompensierte Leuchtstofflampen max. 400 W
Betriebsspannung: 100-240 V AC, +/-10 %, 50/60 Hz
Betriebsstrom: 0,5-1 A
Ausgangsspannung: 48 V DC;
Ausgangsstrom: 800 mA;
Absicherung: primär T 2 A, sekundär kurzschlussfest
Kontaktart: Umschalter max. 250 V AC, 6 A;
Schutzart: IP 30
Umgebungstemperatur: 0 °C bis +40 °C
Teilungseinheit (TE): 6/6
Abmessungen (mm) B x H x T: ca. 107 x 89 x 60
Menge: 2,000 St

**02.03.100 IP-Schaltaktor für Access mit je einem Eingang**
IP-Schaltaktor für Access mit je einem Eingang (z. B. Türkontakt) und Ausgang (z. B. Türöffner). Der Schaltaktor ist für den Schalttafeleinbau konzipiert und kann auf eine Hutschiene montiert werden.
Leistungsmerkmale:
LAN Schnittstelle: RJ-45, 10/100 Mbits
Access Professional ab Version 7.2.1 erforderlich.
Bei einem Releasewechsel entstehen unter Umständen Zusatzkosten.
Betriebsspannung: PoE nach 802.3af
Kontaktart: Schließer 30 V, 2 A
Schutzart: IP 20
Umgebungstemperatur: -5 °C bis +40 °C
Teilungseinheit (TE): 1
Abmessungen (mm) B x H x T: ca. 18 x 90 x 60
Menge: 10,000 St

**02.03.110 Access-Video-Panel mit Touchscreen 17,5 cm für das Access-ProfessionalSystem aus hochwertigem Kunststoff**
Access-Video-Panel mit Touchscreen 17,5 cm für das Access-ProfessionalSystem aus hochwertigem Kunststoff. Das Panel ist ein Systemprodukt mit
einem flachen Aufputzgehäuse für die Wand- und Tisch-Montage. Es bietet
eine ergonomische und intuitive Benutzerführung mit Gestensteuerung.
Mit den Funktionen Rufen, Sprechen, Sehen, Türöffnen, Licht, Fernschalten
und Anrufsperre.
Leistungsmerkmale:
- Individual- und Manufaktur-Designkonzept mit vielen Gestaltungsvarianten
- Grafische Gestaltungsmöglichkeiten im Display für individuelle Bedienung
- 17,8 cm (7") Touchscreen, Auflösung 800 x 480 Pixel
- Brillante Bildwiedergabe
- Herausragende Audioqualität (2-Lautsprecher-Technik)
- Eingang für den Etagenruf
- Ausgang frei programmierbar
- Zusätzliche Ein- und Ausgänge mit Access Input-/Output-Zubehör:
- Rufunterscheidung von Türruf, Etagenruf und Internruf
- Schaltfunktionen
- Bildspeicherfunktion
- mit Tischzubehör als Tischgerät einsetzbar
- Updatefähig über Access-Server
Bei einem Releasewechsel entstehen unter Umständen Zusatzkosten.
Betriebsspannung: PoE nach 802.3af
Umgebungstemperatur: +5 °C bis +40 °C
Abmessungen (mm) B x H x T: ca. 202 x 202 x 30
Menge: 1,000 St

**02.03.120 Tischzubehör für das Video-Panel**
Tischzubehör für das Video-Panel zur Umrüstung von Wand- in
Tischgerät.
Leistungsmerkmale:
- Individual-Designkonzept mit 3 Gestaltungsvarianten
- Rutschfester Tischfuß
- Kabelführung
- 2 Anschlusskabel mit RJ45-Stecker
Anschlusskabel: 2 x 8-adrig 3 m lang mit RJ45 Stecker
Umgebungstemperatur: +5 °C bis +40 °C
Menge: 1,000 St

**02.03.130 Access Freisprechtelefon Standard Video mit Farbmonitor. Ergonomisch optimiertes Design für einfache Bedienung, hervorragende Akustik**
Access Freisprechtelefon Standard Video mit Farbmonitor.
Ergonomisch optimiertes Design für einfache Bedienung, hervorragende
Akustik.
Mit den Basis-Funktionen Rufen, Sprechen, Sehen, Türöffnen und Anrufsperre.
Leistungsmerkmale:
- Display (8,8 cm) mit Regler für Helligkeit und Farbsättigung
- Exzellente Sprachwiedergabe und hohe Lautstärke
- LED-Statusanzeige: Eingehender Ruf, Gespräch aktiv, Stummschaltung,
Systemzustand, Fehlerzustand
- Mithörsperre
- Rufabschaltung mit Statusanzeige
- Rufanzeige an der Sprechtaste
- Zwei Tasten frei konfigurierbar
- Manuelle Türaufschaltung auch ohne Türruf
- Eingang für den Etagenruf
- Sprach- und Ruflautstärke in fünf Stufen
- Rufunterscheidung von Türruf, Etagenruf und Internruf
- Zentrale Inbetriebnahme
- Updatefähig über das Access-System
Access Professional ab Version 6.0.1 erforderlich.
Bei einem Releasewechsel entstehen unter Umständen Zusatzkosten.
Betriebsspannung: PoE nach 802.3af
Umgebungstemperatur: +5 °C bis +40 °C
Abmessungen (mm) B x H x T: 106 x 278 x 27
Menge: 10,000 St

**02.03.140 Access Tischzubehör für das Access Freisprechtelefon Standard Video zur Umrüstung von Wand- in Tischgerät**
Access Tischzubehör für das Access Freisprechtelefon Standard Video
zur Umrüstung von Wand- in Tischgerät.
Anschlusskabel: 2 x 8-adrig 3 m lang mit RJ45 Stecker
Umgebungstemperatur: +5 °C bis +40 °C
Menge: 10,000 St

**02.03.150 Wiederkehrende Prüfungen elektrischer Anlagen und Instandhaltung der Türsprechanlage**
*** Bedarfsposition ohne GB
Wiederkehrende Prüfungen elektrischer Anlagen und Instandhaltung der Türsprechanlage, Wartung, Inspektion, Instandsetzung, Umfang gemäß beiliegendem Vertragsmuster, jährlich.
Menge: 1,000 St

#### Bereich 02.04 KG 455 - Fernseh und Antennenanlagen

*Hinweis: BOS-Funkanlage*

*Hinweis: Gemäß Forderung im Brandschutzkonzept ist für das*
Ausführungsbeschreibung gemäß Brandschutzkonzept

Bauordnungsrechtlich werden keine Anforderungen an die Ausführung einer Gebäudefunkanlage formuliert. Durch
die offene Gebäudestruktur und den geringen Einsatz von Baustoffen, die Funkwellen absorbieren, wird der Funkverkehr der Einsatzkräfte der Feuerwehr voraussichtlich nicht eingeschränkt.
Aufgrund der Gebäudeabmessungen und Nutzung wird die Erfordernis einer Gebäudefunkanlage zur Durchführung
wirksamer Löscharbeiten dennoch mit der Brandschutzdienststelle frühzeitig abgestimmt werden.

Wird nach der Messung eine Gebäudefunkanlage erforderlich, sind die "Vorgaben für Planer und Errichter von
digitalen BOS-Objektfunkanlagen" des Institut der Feuerwehr Nordrhein-Westfalen einzuhalten.

Technische Umsetzung: TMO / Vollversorgung.

Die Anbindeantenne wird auf dem Dach des Gebäudes montiert. Die festgelegte Anbindung via Luftschnittstelle ist vorläufig und vom AN mit den zuständigen Stellen rechtzeitig abzustimmen.
Es ist ein Feuerwehr-Gebäudefunkbedienfeld beim Feuerwehrbedien- und Informations- Zentrum (FIBS) im Raum 00.01.04 Verkehrsfläche zu installieren.

Das verwendete HF-Kabel muss halogenfrei gemäß IEC 60754-1 und IEC 60754-2 und feuerhemmend, aus flammwidrigen Material gemäß Spezifikation IEC 60332/1, IEC 60332-3- 24, ausgeführt sein.
Grundsätzlich sind alle montierten Bauteile gemäß Vorgaben des AG zu beschriften. Hierbei ist das Beschriftungsschema mit dem AG abzustimmen. Dies gilt auch bei der Erstellung von Zeichnungen.

Mit der Erstellung einer Werk- und Montageplanung sind "Vorgaben für Planer und Errichter von
digitalen BOS-Objektfunkanlagen" des Institut der Feuerwehr Nordrhein-Westfalen in seiner jeweils aktuellen Version zu erstellen und der Bauleitung zur Freigabe vorzulegen.

Der AN hat sämtliche Leitungen in die Einheitspreise einzukalkulieren die zur Anmeldung, Genehmigung und Betrieb der BOS Funkanlage erforderlich sind. Dies gilt insbesondere auc für alle Formalien im Zusammenspiel mit Behörden und öffentlichen Stellen.

Der AN darf es nicht versäumen, rechtzeitig eine Erforderlichkeitsmessung sowie die sich daran anschliessenen Abstimmungen durchzuführen. Der Zeitpunkt der Messung muss so gewählt werden, dass die Anlage problemlos einstalliert werden kann. Dazu wird der AN die entsprechenden Kabelrouten im Rahmen der Erstellung der Werk und Montageplanung und der Bauausführung ständig mit berücksichtigen.

*Hinweis: Hinweis Dokumentation*
Die Anfertigung derDokumentation ist als Nebenkosten  (einschl. Vervielfältigung) zu betrachten und in LV-Positionen kalkulatorisch zu erfassen.

Über die ausgeführten Leistungen ist eine Dokumentation vorzulegen. Sie umfasst die Revisionspläne und -unterlagen sowie die Betriebs- und Wartungsunterlagen.
Nach Fertigstellung der Anlage sind Bestandspläne 2-fach (in Papierformat und in digitaler Form, mit Inhaltsverzeichnissen in DIN A 4 - Ordnern eingeheftet vorzulegen. Hierzu gehören insbesondere:

- Beschreibung der Anlage
- Blockschaltbilder
- Geräteübersicht/Gerätelisten
- Einstellparameter sämtlicher Anlagenteile
- Übersichtspläne, Grundriss- und Schemapläne
- Linkbilanz Up- und Downlink
- Desensibilisierung
- Klemmenpläne mit Kabelbezeichnungen
- Abnahme-, Mess- und Prüfprotokolle
- Wartungsanweisungen und Ersatzteilempfehlung in deutscher Sprache

**02.04.10 BOS Objektfunkanlage (TMO), Sub-Band B tauglich, im**
BOS Objektfunkanlage (TMO), Sub-Band B tauglich, im Stand-Systemschrank in 19" Technik inkl. Anschaltung für die Störsignalisierung
bestehend aus:
- TMO-Repeater - kanal- oder bandselektiv.
- geplante Abmessungen des Anlagenschranks ca. (2100x800x800)mm (H x B x T) inkl. separatem Batteriefach zur räumlichen Trennung der Akkus und der Systemtechnik
- Aufnahme der aktiven Systemkomponenten
- Stromversorgungsaufbau mit Ladegerät und Notstromversorgung für mind. 12 Stunden Überbrückungszeit bei Netzausfall
- modularer Aufbau in 19" Technik
- Max. Verstärkung 85dB im UL und DL
- Verstärkung 30 dB in 1 dB Schritten
- DL Ausgangsleistung 36dBm
- Frequenzbereich 380 - 396,5 MHz, Betriebsart TMO
- HF-Koppelfeld zur Anschaltung des HF-Netzwerkes an die funktechnischen Einrichtungen
- LWL Anschluss mit Anbindung an eine MU
- LWL Übertragung im WDM Verfahren (RX/TX auf einer LWL Faser)
- LWL Verteiler für die Ansteuerung von 1 Remote Unit (RU) erweiterbar auf 4 RU‘s (Single Mode 9/125μm;Wellenlänge 1310/1550nm)
- Automatische Pegelung der opt. Übertragungsstrecke
- Steuerkarte für die Überwachung / Weiterleitung der Störmeldung
- Fernzugriff über LTE Modem über die MU
- Steuerkarte für die Weiterleitung der Störmeldungen (ASPU)
- 2 Akkumulatoren 12V/110 Ah (Notstromversorgung TTRK)
- 2 Akkumulatoren 12V/110 Ah (Notstromversorgung TTRB)

liefern und inkl. allem systembedingten Klein und Befestigungsmaterial liefern und montieren
Menge: 1,000 St

**02.04.20 Umfeldmessung**
*** Pauschalposition
Messung der Freifeldverhältnisse um das Objekt herum.
Menge: 1,000 psch

**02.04.30 Erforderlichkeitsmessung**
*** Pauschalposition
Erforderlichkeitsmessung nach DIN14024.
Es ist eine Funkfeldmessung nach den Richtlinien für BOS- Anlagen durchzuführen und zu dokumentieren.
Auf Basis dieser Messergebnisse kann festgestellt werden dass eine Objektfunkanlage behördlich gefordert werden kann.
Menge: 1,000 psch

**02.04.40 Optisches Verteilsystem Masterunit LWL eingebaut in**
Optisches Verteilsystem Masterunit LWL eingebaut in Zentralschrank:
- modularer Aufbau in 19" Technik
- Frequenzbereich 380-396,5 MHz, Betriebsart TMO/DMO
- Ansteuereinheit für die Ansteuerung von 1 Remoteunit (RU) erweiterbar auf 4 RUs
- Automatische Pegelung der optischen Übertragungsstrecke
- Steuerkarte für die Weiterleitung der Störmeldungen

liefern und inkl. allem systembedingten Klein und Befestigungsmaterial liefern und montieren
Menge: 1,000 St

**02.04.50 BOS Objektfunkanlage TMO (TTRB) Remote**
BOS Objektfunkanlage TMO (TTRB) Remote Breitbandrepeater eingebaut im Systemschrank inkl. Anschaltung für die Störsignalisierung bestehend aus:
- 22HE Anlagenschrank (1670x800x400mm)
- Aufnahme der aktiven Systemkomponenten
- Stromversorgungsaufbau mit Ladegerät und Notstromversorgung optischer Überwachungsanzeige
- modularer Aufbau in 19" Technik
- 1 Stück optische Baugruppe in MU
- Frequenzbereich 380 - 396,5 MHz, Betriebsart TMO/DMO
  - Automatische Pegelung der opt. Übertragungsstrecke
  - Steuerkarte für Überwachung / Weiterleitung der Störmeldung (ASPU)
  - Fernzugriff über MU
  - 2 Akkumulatoren 12V/85Ah

liefern und inkl. allem systembedingten Klein und Befestigungsmaterial liefern und montieren
Menge: 1,000 St

**02.04.60 ATUM (ATUM Antennenumschalter) zur redundanten**
ATUM (ATUM Antennenumschalter) zur redundanten Einspeisemöglichkeit von der Außenantenne an den zentralen Funkschrank über Zubringerleitungen.
Betriebsfertig im Edelstahlgehäuse Gehäuse liefern. liefern und betriebsfertig montieren

liefern und inkl. allem systembedingten Klein und Befestigungsmaterial liefern und montieren
Menge: 1,000 St

**02.04.70 Erweiterung der Optomodule und der optischen Steuerung für**
Erweiterung der Optomodule und der optischen Steuerung für redundante LWL-Verlegung zwischen der Zentrale (Master Unit - MU) und den Remote Units (RU´s)
1x optische Baugruppe (LWL-Ring / Redundanz)
liefern und montieren

liefern und inkl. allem systembedingten Klein und Befestigungsmaterial liefern und montieren
Menge: 1,000 St

**02.04.80 Außenantenne für das 70 cm TETRA BOS-Band als**
Außenantenne für das 70 cm TETRA BOS-Band als Richtantenne, inkl. Antennenmast bis 1,8m, inkl.
Antennenhalterung, Gebäudeschutzmatte, Erdungsschiene, HF-Überspannungsschutz, Erdungsmanschette, Grob- und Feinschutz im Edelstahlgehäuse

liefern und inkl. allem systembedingten Klein und Befestigungsmaterial liefern und montieren
Menge: 1,000 St

**02.04.90 Überspannungsschutzkomponenten Erarbeitung und**
*** Pauschalposition
Überspannungsschutzkomponenten Erarbeitung und Umsetzung eines Überspannungsschutzkonzeptes (Grob-, Mittel- und Feinschutz) für die  Komponenten der Gebäudefunkanlage bestehend aus: - Zentraltechnik - Einspeisung von Außenkabeln (Außenantennen) einschließlich der erforderlichen Überspannungsschutzgeräte und Gehäuse

liefern und inkl. allem systembedingten Klein und Befestigungsmaterial liefern und montieren
Menge: 1,000 psch

**02.04.100 Alu Rohr EN32 zur Verlegung von Koaxialkabeln 1/2" auf**
Alu Rohr EN32 zur Verlegung von Koaxialkabeln 1/2" auf dem Dach mit. Flachdach- Formstein 300mm / 9 kg und Schellen

liefern und inkl. allem systembedingten Klein und Befestigungsmaterial liefern und montieren
Menge: 1,000 m

**02.04.110 WLPT-10 Wideband LowLoss Power Tapper Technische**
WLPT-10 Wideband LowLoss Power Tapper Technische Daten:
Frequenzbereich: (150 - 2700) MHz
Auskoppeldämpfung: 10 dB Einfügedämpfung: < 0,8 dB SWR: = 1,4
Impedanz: 50 Ohm Temperaturbereich: -20°C-. + 60°C Anschlüsse: N-female
Abmessungen (LxHxB): (138 x 45 x 55) mm

liefern und inkl. allem systembedingten Klein und Befestigungsmaterial liefern und montieren
Menge: 21,000 St

**02.04.120 Feuerwehrbedienfeld**
nach DIN 14663 zur Aufschaltung der BOS Gebäudefunkanlage
liefern und montieren

liefern und inkl. allem systembedingten Klein und Befestigungsmaterial liefern und montieren
Menge: 1,000 St

**02.04.130 WIBZ 3-3 Leistungsteiler Technische Daten: Dämpfung: 3**
WIBZ 3-3 Leistungsteiler Technische Daten: Dämpfung: 3 dB / 3 dB
Frequenzbereich: 145 - 470 MHz Max Power: 30 Watt
VSWR < 1,5
Anschlüsse: 50Ω N-Buchsen Maße: 100 x 97 x 40 mm

liefern und inkl. allem systembedingten Klein und Befestigungsmaterial liefern und montieren
Menge: 6,000 St

**02.04.140 HF-Kupplung / Stecker 7/8"**
HF-Kupplung / Stecker 7/8"

RFS / NM-RA 78-015 / NF-RA 78-016

liefern und inkl. allem systembedingten Klein und Befestigungsmaterial liefern und montieren
Menge: 82,000 St

**02.04.150 HF-Kupplung/Stecker 1/2"**
HF-Kupplung/Stecker 1/2"

RFS/ NM-LCF12-D01 / NF-LCF12-D01

liefern und inkl. allem systembedingten Klein und Befestigungsmaterial liefern und montieren
Menge: 16,000 St

**02.04.160 HF- Koaxkabel 1/2" als Jumper (bis 2m**
HF- Koaxkabel 1/2" als Jumper (bis 2m Länge0,5m/1m/2m)

liefern und inkl. allem systembedingten Klein und Befestigungsmaterial liefern und montieren
Menge: 50,000 St

**02.04.170 Kunststoff-Beschriftung pauschal zur Kennzeichnung des**
*** Pauschalposition
Kunststoff-Beschriftung pauschal zur Kennzeichnung des BOS-Raumes / der Kabel / Zuleitungen / Tapper etc.

liefern und inkl. allem systembedingten Klein und Befestigungsmaterial liefern und montieren
Menge: 1,000 psch

**02.04.180 Innenantenne für 70 cm**
Innenantenne für 70 cm

liefern und inkl. allem systembedingten Klein und Befestigungsmaterial liefern und montieren
Menge: 2,000 St

**02.04.190 Brandmeldekabel zur Verbindung Systemschrank mit dem**
Brandmeldekabel zur Verbindung Systemschrank mit dem Feuerwehrbedienfeld
4x2x0,8 / JE-H (St)H Bd E90 orange

liefern und inkl. allem systembedingten Klein und Befestigungsmaterial liefern und montieren
Menge: 110,000 m

**02.04.200 Erdungsset HF-Erdungsset 7/8‘, 1/2‘ zum**
Erdungsset HF-Erdungsset 7/8‘, 1/2‘ zum Potentialausgleich an den Masseschirmen der HF-Kabel

liefern und inkl. allem systembedingten Klein und Befestigungsmaterial liefern und montieren
Menge: 4,000 St

**02.04.210 Strahlerkabel 7/8**
Kabel zur Verlegung, geeignet für den Frequenzbereich TETRA-BOS, halogenfrei, flammwidrig; klassifiziert nach EN50575:2017 einschließlich Befestigungsmaterial zur Montage an der Decke / Wand / Kabeltrasse, inkl Abstandshalter 80mm, min. jede 4. Schelle muss aus Metall sein.
Brandschutzklasse B2ca
Standard Installationshöhe bis 3,5m,

Strahlerkabel 7/8" inkl. Lieferung und Montage mit vorschriftsmäßiger Befestigung. Gemischte Verlegung an Wand mit Trasse, auf Beton, an Trägern, auf C-Schiene. Bei der Verlegung ist darauf zu achten, dass die Anforderungen des Landes NRW, entsprechend der Merkblätter und Vorschriften, eingehalten werden.

liefern und inkl. allem systembedingten Klein und Befestigungsmaterial liefern und montieren
Menge: 1650,000 m

**02.04.220 HF-Koaxialkabel 1/2"**
HF-Koaxialkabel 1/2"
zur Verlegung, geeignet für den Frequenzbereich TETRA-BOS, halogenfrei, flammwidrig; klassifiziert nach EN50575:2017.
Brandschutzklasse B2ca
Standard Installationshöhe bis 3,5m,

Koaxialkabel 1/2" inkl. Lieferung und Montage mit vorschriftsmäßig befestigten Abstandshaltern an Elektrotrassen, Wänden oder Decken. Bei der Verlegung ist darauf zu achten, dass die Anforderungen des Landes NRW, entsprechend der Merkblätter und Vorschriften, eingehalten werden

liefern und inkl. allem systembedingten Klein und Befestigungsmaterial liefern und montieren
Menge: 250,000 m

**02.04.230 HF-Messungen**
*** Pauschalposition
Die Qualität der Installation von HF-Kabeln, HF-Verbindungen und von Radien der HF-Kabel ist zu vermessen. Hier wird die Kabelfehlstellenortung (Distance-to-Fault, DTF) und die Messung der Rückflussdämpfung (Return Loss, RL) angewendet.

Die HF-Messungen sollen aus folgenden Schritten bestehen:
- DTF-Messung aller fertig installierter Kabelabschnitte
- RL-Messung aller fertig installierter Kabelabschnitte
- RL-Messung der fertig installierten Anlage ab Ausgang Systemtechnik Die ermittelten Werte sind in der Systemdokumentation abzulegen.
Menge: 1,000 psch

**02.04.240 Durchführung der notwendigen 360° Panoramamessung**
*** Pauschalposition
Durchführung der notwendigen 360° Panoramamessung zur Anbindung der TMO- Außenantenne an die vorhandene Freifeld TETRA-Basisstation inkl. Dokumentation nach dem Leitfaden zur Planung und Realisierung von Objektversorgungen (L-OV), Version 3.3
Menge: 1,000 psch

**02.04.250 Sonstige Leistungen**
*** Pauschalposition
Durchführung des vollständigen Beantragungs- und Genehmigungsprozesses der BDBOS und weiteren Behörden gemäß Leitfaden zur Planung und Realisierung von Objektversorgungen (L-OV) Version V3.3-20.05.2019 für das digitale Sprech-und Datenfunksystem für Behörden und Organisationen mit Sicherheitsaufgaben (BOS) in der Bundesrepublik Deutschland.

Grundinbetriebnahme der Gebäudefunkanlage inkl. Parametrierung und Funkfeldmessungen als Nachweis der Versorgungsgüte in allen Geschossen, sowie Umfeld- und Handover- Messungen und Dokumentation der Freifeldübergänge.

Prüfung und Abnahme der Objektfunkanlage durch einen Sachverständigen nach geltenden Vorschriften. Prüfung der Anlage vor Ort auf korrekte Funktion, Funkausbreitung und Einhaltung der Brandschutzvorschriften inkl. Begleitung des Sachverständigen durch den Errichter.

Abnahme der Objektfunkanlage durch die Berliner Feuerwehr und die Autorisierte Stelle des Landes NRW für Digitalfunk (LaStDf) inkl. Teilnahme an der behördlichen Abnahme der Anlage durch den Errichter.
Menge: 1,000 psch

**02.04.260 Wiederkehrende Prüfungen elektrischer Anlagen und Instandhaltung der BOS-Funkanlage**
*** Bedarfsposition ohne GB
Wiederkehrende Prüfungen elektrischer Anlagen und Instandhaltung der BOS-Funkanlage, Wartung, Inspektion, Instandsetzung, Umfang gemäß beiliegendem Vertragsmuster, jährlich.
Menge: 1,000 St

*Hinweis: Medientechnik*

**Ausführungsbeschreibung 23 Ausführungsbeschreibung zu elektrischen passiven Kompon**
*Ausführungsbeschreibung zu elektrischen passiven Komponenten für die Medientechnik*
Alle elektrischen passiven Komponenten für die Medientechnik sind in der Planung berücksichtigt, die aktiven Komponenten sind nicht geplant oder Bestandteil von KG700.

#### Bereich 02.05 KG 456 - Gefahrenmelde und Alarmanlagen, Brandmeldeanlagen

*Hinweis: Ausführungsbeschreibung Brandmeldeanlage*
Ausführungsbeschreibung Brandmeldeanlage

Das Gebäude wird mit einer Brandmeldeanlage gemäß den baubehördlichen Auflagen der Stadt Jülich, den Richtlinien der VDE 0833, der DIN 14675 und EN 54 ausgerüstet. Sämtliche Anlagenkomponenten sind Verband der Sachversicherer e.V. (VdS)-geprüft.
Das Gebäude hat Brandkategorie 1.
Die Anlage muss aus den folgenden Komponenten bzw. Funktionen bestehen, die noch mit der Feuerwehr abzustimmen sind:
- Brandmeldezentrale in Ringbustechnik,
- Druckknopfmelder nach Planung,
- Rauchmelder nach Planung,
- Rauchmelder in Elektrozentralen, Lüftungszentralen,
  Aufzugsvorräumen, sowie in sonstigen behördlich
  geforderten Bereichen wie Schächte usw.

Aufzugsschächte
Die Aufzugsschächte werden mit Rauchansaugmelder überwacht.
- Signal Netzausfall an Aufzüge,
- Störmeldung an GLT,
- dynamische Brandfallsteuerung Aufzüge,
- Abstimmung mit der zuständigen Behörde zu Gruppenbildung
  und Programmierung
- Jede Meldeeinheit muss mit Trennelementen ausgeführt
  werden.
  Die Auslösung der Druckknopfmelder, Rauchmelder gewährleistet folgenden Funktionsablauf:
- Akustischen und optischen Alarm, sowie eine LED-Einzelan-
  zeige der Alarmzone in der Brandmeldezentrale und am Lageplantableau
- Feueralarm zur Feuerwehr durch Gefahrenmelde-Über-
  tragungseinrichtung (Hauptmelder).
- Um Fehlalarme zu minimieren, sind im Gebäude Multi-
  Sensorenmelder zu montieren.
Die Zentraleinrichtung der Brandmeldeanlage wird im
BMA-Raum in 19"-Standschrank mit Schwenkrahmen
eingebaut.
Sie besteht aus einem freiprogrammierbaren Brandmeldecomputer
Für Ringbustechnik mit automatischer Melder-Identifizierung und Verschmutzungskontrolle der angeschlossenen Melder.
Im Zuge der Errichtung des Gebäudes muss die provisorische Inbetriebnahme der BMA zu Tests und Inbetriebnahmen von mit der BMA verknüpften Gewerken gewährleistet werden.
Dies beinhaltet auch Montage und Schutz von Peripherie- geräten wie Rauchmelder u.Ä.
Diese Maßnahmen sind unbedingt in der Kalkulation zu berücksichtigen.
Die eingehenden Alarmmeldungen werden über einen Hauptmelder an die Feuerwehr Jülich weitergemeldet.
Die Verkabelung erfolgt in Ringbustechnik mit Brandmeldekabeln.
Weiterhin ist bei der Ausführung der Brandmeldeanlage der Brandschutznachweis sowie die Baugenehmigung und daraus
folgende Auflagen und Bedingungen zu beachten und Folge zu leisten.

Allgemein
Die Brandmeldeanlage muss den Normen DIN VDE 0833,
DIN 14675, den Bedingungen der zuständigen Feuerwehr in der jeweils neuesten und aktuellen Fassung entsprechen.
Ferner sind alle weiteren und weiterführenden einschlägigen Vorschriften einzuhalten.
Die Anlage muss vollelektronisch als Mikroprozessor gesteuertes, modular erweiterbares Brandmeldesystem in Ring-Stich Bus-Technik aufgebaut sein.
Die Brandmeldeanlage muss aus Bestandteilen eines
einzigen vom VdS-Schadenverhütung GmbH, zugelassenen Brandmeldesystems bestehen. Der Errichter muss für dieses System die Errichter-Anerkennung und ein Zertifikat als Fachfirma für Brandmeldeanlagen nach DIN 14675 Abschnitt 4.2 (Verantwortlichkeit und Kompetenz) nachweisen.
Die Anschaltung aller Melder muss Adern sparend in kurz- schluss- und unterbrechungsredundanter Ringleitungstechnik erfolgen.
Um die größtmögliche Verfügbarkeit des Systems zu gewährleisten, muss jedes Element, das an die Ringleitung ange- schlossen wird, mit zwei Trennschaltern ausgestattet sein.
Im Störungsfall müssen die Trennschalter der benachbarten Netzelemente die Störstelle aus dem Ring herausschalten.
Bei einer Störung im Ring-Leitungsnetz darf kein Melder ausfallen.
Die Schließung des Feuerwehrschlüsseldepots (Art: Fassadeneinbau) und des Freischaltelementes ist unmittelbar nach Auftragserteilung mit der Bauleitung und der örtlichen Feuerwehr festzulegen.
Die Anlage ist nach vollständiger Inbetriebnahme an den Betreiber zu übergeben.

Zentrale
Modulare, jederzeit erweiterbare Mikroprozessor gesteuerte Zentrale in Ring/Stich Bustechnik für den Betrieb und die Ansteuerung von manuellen und automatischen Brandmeldern sowie Steuermodulen über einen Zwei-Draht Bus.
Der Anschluss aller Teilnehmer erfolgt in Zwei-Leiter-Technik. Über den zweiadrigen Bus wird die Betriebsspannung den Meldern zugeführt und der digitale Datenverkehr abgewickelt. Ständiger Datendialog zwischen den Teilnehmern und der Zentrale ermöglicht zusätzliche Sicherheit.
Neben der rein selektiven Erfassung und Auswertung von Alarmmeldungen besteht die Möglichkeit der gezielten und individuellen Ansteuerung von Modulen. Damit kann über das gleiche galvanische Leitungspaar ein selektives Erfassen, Anzeigen und Auswerten der übertragenen Status- und Daten- informationen erfolgen.
Das bidirektionale Übertragungsverfahren muss folgende Leistungsmerkmale aufweisen:
- Flexible Looptechnik, Ring oder Stichstruktur und daraus
  gewählte Mischformen.
- Digitaler Dialog zwischen Ringelement und Ringverarbeitungseinheit.
- Meldereinzel-Identifizierung und Anzeige an Bedienplätzen,
  Druckern und Dateisystemen.
- Meldungsübertragung und Befehlsübertragung über die
  gleiche Datenleitung.
- Die Energieversorgung der automatischen und manuellen
  Melder oder Koppelelemente erfolgt über die Datenleitungen.
- Automatische Zuordnung der Melder-Adressen bei der
  Initialisierung.
- Freie Zuordnungen von Meldern/ Elementen zu Melder-
  Gruppen.
- Leitungsstörungen (Kurzschluss oder Unterbrechung)
  dürfen bei einer Ringstruktur die Funktionsfähigkeit
  der Elemente nicht beeinträchtigen.
  Bei einer Stichstruktur muss die Funktionsfähigkeit der
  Elemente bis zur Störungsstelle sichergestellt sein.
  Bei Störung eines Elementes müssen alle weiteren im Ring
  funktionsfähig bleiben. Bei einer Stichstruktur muss im
  Störungsfall die Funktionsfähigkeit der übrigen Elemente
  zwischen Zentrale und Störungsstelle sichergestellt sein.
- Beliebige Kombination von Meldern und Koppelelementen auf
  einer Primärleitung.
- Ankoppelung von Gleichstrommeldern.
- Aktive Eigenüberwachung der automatischen Brandmelder mit
  Statusübertragung an die Brandmelder-Zentrale.
An einem Ring-Bussystem können bis zu 127 Elemente angeschlossen werden, wobei eine beliebige Melder-Gruppenbildung, auch busübergreifend, möglich sein muss.
Über einen Hintergrundspeicher müssen 250 Ereignisse gespeichert werden können.
Über eine Schnittstelle kann ein interner oder externer Drucker angeschlossen werden.
Wird die maximal mögliche Anzahl an Ring-Bussystemen
pro Zentrale überschritten, so ist eine weitere Zentrale vorzusehen, und diese beiden Zentralen sind über ein Netzwerk zu verbinden. Sämtliche hierfür erforderlichen Schnittstellen, Softwareerweiterungen, Anschaltkomponenten und Verbin- dungsleitungen sind zu berücksichtigen und anzubieten.

Leistungsmerkmale in der Zusammenfassung
Zwei-Draht Leitungssystem, Wahlmöglichkeit zwischen Ring- oder Stichverdrahtung
- Störsicher gegen elektrostatische und elektromagnetische
  Einflüsse (EMV) bei Ringleitung Mischbestückung von
  manuellen und automatischen Meldern auf einer Leitung
  möglich.
- Uneingeschränkter Betrieb bei Kurzschluss oder Leitungsunterbrechung, alle Teilnehmer bleiben voll funktionstüchtig
  (Ringleitung).
- Genaue Lokalisierung von Kurzschluss bzw. Drahtbruch
  Melder bezogene Auswertung von:
- Alarm,
- Melder-Störung (z.B. Verschmutzung),
- Melder vorhanden / Melder nicht vorhanden),
- selektive Ansteuerung von Steuermodulen,
- beliebige Melder-Gruppenbildung auch busübergreifend,
- dezentrale busübergreifende Steuerungen realisierbar,
- zeitabhängige Anpassung an Betriebsabläufe (Tag-/ Nachteinstellung),
- integrierter Schlüsseldepot-Adapter,
- Betriebstagebuch zur Speicherung der letzten 250 Ereignisse,
- PC-gestützte Inbetriebsetzung, Versorgung und Wartung,
- Adressierung der Busadressen erfolgt durch Programmierung
  am entsprechenden Brandmelder-Computer
- Melder-Adressen frei entsprechend der gewünschten Netzwerktopologie änderbar.

Datenbus
Der Anschluss der einzelnen Melder, Schaltgeräte etc. erfolgt an einen 2-adrigen Datenbus, der sowohl als Ringleitung als auch als Stichleitung ausgebildet sein kann.
Die Ringleitung ermöglicht Mischbestückung von manuellen und automatischen Meldern auf einer Leitung.
Durch die Ringstruktur des Netzes läuft der Betrieb auch im Falle eines Kurzschlusses, einer Leitungsunterbrechung oder nach dem Ausfall eines Melders weiter.
Bei der Planung bzw. Ausführung des Datenbussystems innerhalb eines Gebäudes sind im wesentlichen folgende Punkte zu beachten:
- Den für die Busleitung zu verlegenden Kabel-Typ bzw.
  Funktionserhalt ist in Abstimmung mit der Feuerwehr
  festzulegen.
- Die Ringeinteilung innerhalb des Gebäudes ist ebenfalls in
  Abstimmung mit der Feuerwehr festzulegen.
- Die Hin- und Rückleitung der einzelnen Ringe ist mit getrennten Kabeln auf getrennten Trassen zu verlegen.
- Die Kombination von automatischen und manuellen Brandmeldern sowie Schalteinrichtungen auf demselben Ring sind
  möglich.

Protokolldrucker
Der Protokolldrucker dient zur Registrierung von
Informationen aus Meldeanlagen nach VDE 0833/DIN 5788.
In dieser Einsatzart hat er die Bedeutung eines
Betriebstagebuches mit Kurzinformation und Ausdruck
zeilenweise.
- Protokollierung kommender und gehender Ereignis- und
  Störmeldungen (auch Revisionsmeldungen) sowie aller an
  das Gefahrenmeldesystem gegebenen Befehle einschl. der
  aktuellen Uhrzeit (Stunde, Minute, Sekunde und Datum).
- Der Drucker ist an den Prozessor der Meldeanlage anschließbar und erfasst dann die Ereignisse aller untergeordneten
  Systemebenen.
- Meldekontakt für Papierende.
- Die Daten der Meldeanlage werden über eine serielle
  Schnittstelle zum Protokolldrucker übertragen.
  Durch eine periodische Abfrage seitens der Meldeanlage ist
  die Verbindung zum PDR überwacht.

Weitermeldungen
Für die interne, externe und Fern- Signalisierung / Alarmierung muss die Anlage folgende Anschlussmöglichkeiten beinhalten, wobei die Alarmweitermeldung direkt bzw. verzögert mit Alarm- Zwischenspeicherung und Erkundungszeit möglich sein muss.
- Ansteuerung einer oder mehrere Übertragungseinrichtungen
  zur Feuerwehr (Hauptmelder-Anschluss) unter Berücksichtigung der örtlichen Bestimmungen über Steuerprimärleitung (überwacht).
- Ansteuerung einer Übertragungseinrichtung für die
  interne Alarmierung, ggf. über eine Alarmorganisation.
- Ansteuerung einer Sprachalarmanlage.
- Anschlusseinheit zur Anschaltung mindestens eines
  Feuerwehr- Bedienfeldes gem. DIN 14661.
- Anschlusseinheit zur Anschaltung eines Feuerwehr-
  Schlüsseldepots (FSD) 3.
- Anschlusseinheit zur Anschaltung eines Feuerwehr-
  Anzeigetableaus gemäß DIN 14662.
- Anschlusseinheit zur Anschaltung eines ISDN-Wählgerätes zur
  Weiterleitung von Störungen oder anderen Meldungen

Bedienfeld
Das Bedienfeld kann am Klartext-Display, Textzeilen alle relevanten Ereignisse anzeigen.
Die Anzeige muss der EN 54 entsprechen. Das Eingeben der Klartexte je Melder-Gruppe ist einzukalkulieren.
Die durchgängige Menüführung ermöglicht eine sichere Bedienung der Zentrale ohne zeitintensive Schulungsmaß- nahmen. Dem Bediener ist nur die Eingabe von Befehlen entsprechend der eingestellten Befugnisstufe möglich.

Feuerwehr-Schlüsseldepot (FSD) und Freischaltelement
(Funktionsbeschreibung)
Ein elektrisches Verriegelungselement hält die Außentür verschlossen. Der Objektschlüssel befindet sich im FSD hinter der Innentür, die nur mit einem Feuerwehr-Hauptschlüssel geöffnet werden kann.
Bei Brandalarmmeldung durch die Brandmelde-Zentrale (BMZ) wird die Außentür entriegelt und kann von der alarmierten Feuerwehr aufgezogen werden.
Der Einsatzleiter öffnet dann mit dem Feuerwehr- Hauptschlüssel die Innentüre und gelangt an den Objektschlüssel, welcher in einem Halbzylinder eingesteckt ist.
Mit diesem Schlüssel (Generalschlüssel, Einzelschlüssel) hat er Zutritt zu den Gebäuden. Ohne Entriegelung durch die BMZ ist auch mit dem Feuerwehr-Hauptschlüssel kein Zugang zum Objektschlüssel möglich. In Absprache mit der jeweils zustän- digen Feuerwehr darf ein Freischaltelement (FSE) eingebaut werden. Das Freischaltelement muss von einer verantwortlichen Person der Feuerwehr betätigt werden, wie ein Handfeuer- melder nach DIN EN 54-11 angeschlossen werden und einen Brandalarm auslösen.

Allgemeine Einbauvorschriften für Feuerwehr-Schlüsseldepots:
Feuerwehr- Schlüsseldepots dürfen grundsätzlich nur in Wände aus Mauerwerk nach DIN 1053 aus Ziegeln nach DIN 105, oder Kalksandstein nach DIN 106, oder in Wänden aus Stahlbeton (mindestens C20/C25 nach DIN EN 206-1:2001-07, Tabelle 7) angebracht werden.
Die Wände müssen mindestens 80 mm dicker sein als die Einbautiefe der FSD. Gas Depot muss mit dem Mörtel nach DIN 1053 eingemauert oder in die Betonwand eingegossen werden.
Wenn keine geeignete Fassadenfläche vorhanden ist, darf die Montage des FSD in einer freistehenden Säule mit ausreichender Festigkeit erfolgen.
Das Fundament für die Säule muss 1 m x 1 m x 1 m haben, so dass die Säule nur mit erheblichem Aufwand entfernt werden kann.

Feuerwehrbedienfeld
Mit dem Feuerwehr-Bedienfeld wird erreicht, dass alle Typen von Brandmelder-Zentralen von allen Feuerwehren einheitlich bedient werden können.
Das Feuerwehr-Bedienfeld wird ohne Schließzylinder für die Tür geliefert. Es ist passend für Profilhalbzylinder nach DIN 18 252 gefertigt.
Der Schließeinsatz ist von der Feuerwehr zu stellen, da er zu dem regional vorhandenen Schließsystem der Feuerwehr passen muss.

Montagehinweis:
Das Anbringen des Feuerwehr-Bedienfeldes muss in Absprache mit der örtlichen Feuerwehr erfolgen.
Dabei sind folgende Punkte der DIN 14 661 zu beachten:
- Das Feuerwehr-Bedienfeld muss im selben Raum in unmittelbarer Nähe der Brandmelder-Zentrale angebracht sein oder
  darf im Feuerwehrzugang in einem Feuerwehr-Informations-
  und Bediensystem (FIBS) integriert werden.
- Der Standort muss gut sichtbar und bedienbar sein und auch
  frei zugänglich sein.
- Das Hinweisschild (BMZ) muss beleuchtet sein, dass die
  Beschriftung einwandfrei lesbar ist.
- Eine Sicherheitsbeleuchtung muss das Bedienfeld in einer
  Höhe von 1.600 mm beleuchten, plus 100 mm, minus 200 mm
  angebracht sein (gemessen zwischen Fußboden und Mitte
  Bedienfeld).
- Der Einbau in Pulte ist verboten.

Feuerwehranzeigetableau (FAT)
Das FAT speichert die Betriebszustände "Alarm", "Störung" und "Abschaltung von Elementen der Brandmeldeanlage" als Sammelmeldung und zeigt die Einzelmeldung als anlagenspe- zifische Textmeldungen (vier Zeilen mit jeweils 20 Zeichen) an. Die Anzeigetexte von einzelnen Meldern bzw. Melder-Gruppen sind mit der im Lieferumfang enthaltenen Software anlagen- spezifisch programmierbar.
Die Verbindung zwischen PC und FAT erfolgt über ein Null- Modem-Kabel (im Lieferumfang enthalten).
Über die Taste "Summer ab/Test" kann ein Anlagentest erfol- gen, bei dem alle Punkte der LCD-Matrix angesteuert, alle LEDs und die LCD-Beleuchtung eingeschaltet sowie der akustische Signalgeber aktiviert wird.
Bei der redundanten Anschaltung des FAT werden über zwei getrennt verlegte Kabelsysteme jeweils Betriebsspannung und serielle Schnittstelle zugeführt.
Dadurch bleibt die Funktion des FAT bei Ausfall einer Verbin- dung (Unterbrechung oder Kurzschluss) erhalten.

Feuerwehr- Informations- und Bediensystem (FIBS)
Feuerwehr-Anzeige-Tableau (FAT) und Feuerwehr-Bedienfeld (FBF) sind genormte Zusatzeinrichtungen für Brandmeldeanlagen mit einer Übertragungseinrichtung (ÜE) zur Feuerwehr.
Diese genormten Anzeige- und Bedienelemente ermöglichen es dem Feuerwehr-Einsatzpersonal, den Anlagenzustand rasch zu erkennen und Bedienvorgänge unverzüglich durchzuführen, unabhängig von der eingesetzten Brandmeldezentrale.
Hauptmelders oder Druckkopfmelders durch einen herausnehmbaren Ausschnitt in der linken Türe.
Die linke Tür ist für die Feuerwehr-Schließung (Profilhalbzy- linder) vorbereitet.
Die rechte Tür hat standardmäßig eine eigene Schließung (Dohm-CL1), wird aber durch das Öffnen der linken Tür eben- falls entriegelt und geöffnet. Im rechten Teil des FIBS können je nach Typ entweder bis zu 180 Feuerwehr-Laufkarten im Format DIN A4 (hoch oder quer) oder 120 Feuerwehr-Lauf- karten im Format DIN A3 (hoch) in spezielle Fächer eingesteckt werden.
Das robuste, abschließbare FIBS-Gehäuse besteht aus Stahlblech und ist feuerwehrrot (RAL 3000) lackiert.

Feuerwehr- Laufkarten
Die Einsatzdatei stellt im Alarm- oder Gefahrenfall spezifische Angaben und Informationen über den jeweiligen Meldebereich für die hilfeleistenden Kräfte bereit. Für die Informationen stehen Einsatzkarten zur Verfügung, die in Dateikassetten eingelegt sind.
Die Einsatzkarten enthalten auf einer Seite den Meldebereichs- plan mit Anordnung der automatischen und nichtautomatischen Melder (Druckknopf-Feuermelder), Gefahrenhinweise oder sonstige Informationen.
Die andere Seite der Karte steht für eine Gebäudeübersicht zur Verfügung, die nebst der Gebäudeanordnung beispielsweise den Einsatzweg für die Feuerwehr, den Standort der Brand- oder Gefahrenmeldeanlage, der Übertragungseinrichtung, der Hydranten usw. und besonders gefährdete Bereiche anzeigt.
Die Einsatzkarten können auch für andere Informationen, z. B. für Störungsmeldungen von Betriebseinrichtungen, Informa- tionen für die Fälle, in denen Parallelanzeigen nicht mehr genügen, oder für sonstige Gefahrenmeldungen verwendet werden.
Zum raschen Auffinden der Einsatzkarte im Alarm- oder Gefahrenfall leuchtet die hinter dem Meldebereichsreiter angeordneten Leuchtdiode im Kartenfach auf, die die zu entnehmende Laufkarte kennzeichnet.
Die Einsatzdatei ist in Wand- oder Standschrankausführung vorzusehen. Farbe und Design des Schrankes sind mit dem Auftraggeber (AG) abzustimmen.
Sofern der bzw. die Schränke in einem Raum zusammen mit anderen Schränken aufgestellt werden sind alle Schränke in einheitlichem Design und einheitlicher Größe auszuführen.
Die Kosten für die Anpassung sind einzukalkulieren.
Detektionssystem zum Aufschalten auf eine Brandmeldezen- trale mit gemeinsamer auf das Brandmeldesystem zugelassenen Verband der Sachversicherer e.V. (VdS)- Anerkennung.

Systemaufbau
Das Rauchansaugsystem besteht im Wesentlichen aus
zwei Teilen.
1. Der Saugleitung mit einzelnen kleinen Öffnungen als
  Detektionsstellen. Es können zwi Saugleitungen an ein
  System angebunden werden.
  Jede Ansaugleitung kann mit  bis zu max. 24 Ansaugöffnungen und einer Rohrlänge von bis zu 180 m gemäß VdS
  ausgeführt werden.
2. Dem Basisgerät mit Ventilator, Auswerteeinheit, integriertem
  Buselement und 2 Detektorsteckplätzen.
  Auf dem Gehäuse des Basisgerätes befinden sich Leuchtdioden, die den Alarmzustand des Melders oder eine Störung
  im System anzeigen.
Ein Luftstromsensor kontrolliert das angeschlossene Rohrsys- tem auf Bruch und Verstopfung.
Der geräuscharme Ventilator ist gegen eine Blockierung geschützt.
Da jede Saugleitung zu einer eigenen Detektorkammer führt, wird die Flexibilität und Sicherheit des Gesamtsystems wesent- lich erhöht. Bei der Projektierung sind sowohl die allgemein gültigen VDE-/ VdS-Vorschriften als auch die produktspezi- fischen Vorgaben zu berücksichtigen.
Die Überprüfung der angesaugten Raumluft geschieht
in der Detektorkammer nach dem Streulicht-Prinzip.

*Hinweis: Ausführungsbeschreibung Feuerwehrschlüsseldepot (FSD) und Freischaltelement (FSE)*
Gemäß der Nutzerabstimmung sind das Feuerwehrschlüsseldepot (FSD) und das Freischaltelement (FSE) mit Klasse SD3 Sabotageschutz vorgesehen.

*Hinweis: Brandmeldezentrale*

**02.05.10 Brandmeldezentrale 18 Ringe**
Brandmeldezentrale 18 Ringe
Modularer mikroprozessorgesteuerter Brandmelder-Computer. Geprüft und zugelassen entsprechend folgenden Richtlinien und Normen:

- VDE 0100 - Allgemeine Bestimmungen
- EN54 Teil 2,4 und 13 zur Verwendung gemäß:
- VDE 0833 - Gefahrenmeldeanlagen
- DIN 14675 - Aufbau von Brandmeldeanlagen
- VdS-Richtlinien

Basisvariante zum Aufbau einer Brandmelderzentrale mit senkrechtem Ausbau für max. 18 Modulsteckplätze für z.B.
Ringleitungs-Module.
Ausbau inkl. Energieversorgungsmodul, EV-Anschlußmodul, Gehäuserückwand 2 für senkrechten Einbau, Steuerungs-Modul, Gehäuserahmen, Basis-Modulträger.

Softwareunterstützung für max. 18 Ringleitungen.
Leistungsmerkmale
- Kombinierbare Ring-/Stichleitungstechnik mit dezentraler
  Intelligenz
- Frei konfigurierbare Funktionalität der eingesetzten Module
- Erhöhte Verfügbarkeit durch Notredundanzfunktion der
  Ringmodule
- Integrale Notredundanz für Überwachungsflächen bis
  48.000m² oder mehr als 512 Brandmelder
- vernetzbar über Systembus
- Bedienfeld mit 5,7" TFT-Display
- Kapazitive Tastatur zur berührungssensitiven und intuitiven
  Bedienung
- Programmgesteuertes Nachtdesign mit interaktivem
  Tastaturmenü
- Schnittstellen: Systembus, USB, Ethernet, RS 485, TTY
- Betrieb von ringbusversorgten optischen-, akustischen- und
  Sprachalarmgebern in versch. Alarmierungsber. via
  Systembus
- Kaskadierbare Energieversorgung bis 450 Watt gem.EN54-4
- Länge der Ringleitung bis zu 3,5 km, maximal 127 Teilnehmer
  in bis zu 127 Meldergruppen
- Betrieb von verschiedenen Eingangs-/Ausgangs-Buskopplern
- Integrierte Schnittstellen zum Betrieb der erforderlichen
  Feuerwehrperipherie
  z. B. Feuerwehranzeigetableau,
  Feuerwehrbedienfeld
- Ereignisspeicher mit max.10.000 Einträgen
- Betrieb von VdS-anerkannten Funkkomponenten mit
  komfortabler Feldstärkemessung
- Parametrierung, Kalibrierung und Programmierung via USB
  direkt
- Remote Control (Ferndiagnose möglich)
- Galvanische Trennung der Analogringe möglich

Technische Daten:
Nennspannung 230 V AC
Nennfrequenz 50 bis 60 Hz
Nennstrom 0,8 A
Ausgangsspannung 24 V DC
Ruhestrom ca. 192 mA (Grundausbau ohne Bedienteil)
ca. 348 mA
(Grundausbau mit Bedienteil)
Strom für ext. Verbraucher 3 A
Akkukapazität 4 x 12 V / 24 Ah
Umgebungstemperatur -5 °C bis 45 °C
Lagertemperatur -10 °C bis 50 °C
Schutzart IP 30
Gehäuse ABS, 10% glasfaserverstärkt, V - 0
Rel. Luftfeuchte max. 95 % (ohne Betauung)
Abmessungen ca. B:450 mm H:960 mm T: 185 mm
Menge: 1,000 St

**02.05.20 Anzeige- und Bedienteil 5,7" Anzeige**
Anzeige- und Bedienteil 5,7" Anzeige
Bedienteil (Human Machine Interface HMI) mit farbfähigem 5,7" TFT-Display. Eingebaut in Frontrahmen des Brandmelde Computer inkl. Gehäuseschloß, Scharnieeinheit und Befestigungsmaterial.
Leistungsmekmale
- Kapazitive Tastatur zur berührungssensitiven und intuitiven
  Bedienung
- Programmgesteuertes Nachtdesign mit interaktivem
  Tastaturmenü
- optionaler Anschluss einer Gruppeneinzelanzeige
- grafikfähig
- farbliche Darstellung
- Zugangsebenen über Accesscode steuerbar
- Anschluß eines Protokolldruckers
Menge: 1,000 St

**02.05.30 Slave-Steuerungsmodul für Brandmeldezentrale**
Slave-Steuerungsmodul für Brandmeldezentrale
Redundantes Steuerungsmodul zur Erhöhung der Systemverfügbarkeit nach VDE0833-2 für Brandmeldeanlagen über 48.000m² oder Brandmeldeanlagen mit erhöhten Anforderungen. Einfache Inbetriebnahme durch automatische Datenübernahme nach Systemstart.
Menge: 1,000 St

**02.05.40 Netzteilerweiterung 24 V/24 Ah Netzteilerweiterung 24 V/24 Ah**
Netzteilerweiterung 24 V/24 Ah Netzteilerweiterung 24 V/24 Ah

Zusatz-Netzteil zur Erweiterung der systeminternen Energieversorgung um weitere 150 Watt. Die Verbindung der Netzteile erfolgt über ein steckbares, vorkonfektioniertes Hybridkabel. Zwei Akkumulatoren 12V / 12Ah finden in dem Gehäuse Platz. Über ein Zusatzgehäuse können zwei weitere 12 Ah Akkumulatoren angebunden werden.

Technische Daten:
Nennspannung 230 V AC
Nennfrequenz 50 bis 60 Hz
Nennstrom 0,8 A
Ausgangsspannung 24 V DC
Strom für ext. Verbraucher 3 A
Akkukapazität 4 x 12 V / 24 Ah
(max. 4 x 12 V / 24 Ah)
Ausgangsstrom max.6 A
Umgebungstemperatur -5 °C bis 45 °C
Schutzart IP 30
Gehäuse ABS, 10% glasfaserverstärkt
Rel. Luftfeuchte max. 95 % (ohne Betauung)
Farbe grau,
Abmessungen ca. B:450 mm H:640 mm T:185 mm
Menge: 1,000 St

**02.05.50 3-Wege-Stecker inkl. Anschlussleitung**
3-Wege-Stecker inkl. Anschlussleitung

Verbindungsstecker zur Kaskadierung von bis zu drei Energieversorgungsmodulen (EVM)
- Steck-Verbinder mit Arretierung
- Anschlußleitung zur steckbaren Verbindung an EVA-Modul
Menge: 1,000 St

**02.05.60 Akku-Erweiterungsgehäuse für 2 x 12 V/24 Ah**
Akku-Erweiterungsgehäuse für 2 x 12 V/24 Ah

Komplettes Kunststoffgehäuse zur Aufnahme von 2 Akkumulatoren 12V/24Ah. Inkl. Befestigungsmaterial, ohne Akkumulatoren.
Menge: 2,000 St

**02.05.70 Erweiterungs-Modulträger 1 (EM1) mit 4 freien Steckplätzen**
Erweiterungs-Modulträger 1 (EM1) mit 4 freien Steckplätzen

Modulträger in Kunststoff-Montagewanne für Brandmelder-Computer zur Aufnahme von bis zu 4 frei wählbaren Modulen mit steckbaren Anschlussklemmen.
Menge: 2,000 St

**02.05.80 Erweiterungs-Modulträger 2 (EM2) mit 4 freien Steckplätzen**
Erweiterungs-Modulträger 2 (EM2) mit 4 freien Steckplätzen

Modulträger in Kunststoff-Montagewanne für Brandmelder-Computer zur Aufnahme von bis zu 4 frei wählbaren Modulen mit steckbaren Anschlussklemmen.
Menge: 2,000 St

**02.05.90 Bus-Modul**
Bus-Modul

1-fach Ringlinien-Modul für max. 127 Busteilnehmer mit intergrierter Energieversorgung für Prozeßanalogmelder, Ein-/Ausgangs-Koppler oder für busversorgte Signalgeber. Funktionserweiterung für busversorgte Alarmierung durch Softwareupgrade optional möglich.
Leistungsmerkmale
- bis zu 3500 m Ringleitungslänge
- Kombinierbare Ring-/Stichleitungstechnik
- Verknüpfungen sind über Baugruppen u.
  Netzwerkzentralen hinaus möglich
- Verwaltung von Funkkomponenten
- permanente Überwachung aller angeschalteten Melder,
  Koppler und Alarmierungseinrichtungen
- Überwachung der Ringleitungen auf Kurzschluss, Drahtbruch
  und Störung
- Schnelle Reaktivierung der busversorgten Signalgeber nach
  Kurzschluss
- Kunststoffschutzgehäuse mit LED-Betriebsanzeigen zur
  schnellen Indikation des Betriebszustandes
- Integrierte Leitungsisolatoren für beidseitigen Leitungsschutz
Technische Daten:
Betriebsspannung 24 V DC
Ruhestrom ca. 17 mA
Menge: 4,000 St

**02.05.100 Bus-Modul mit galvanischer Trennung**
Bus-Modul mit galvanischer Trennung

1-fach Ringlinien-Modul mit galvanischer Trennung für max. 127 Busteilnehmer mit intergrierter Energieversorgung für Prozeßanalogmelder, Ein-/Ausgangs-Koppler oder für busversorgte Signalgeber.
Funktionserweiterung für busversorgte Alarmierung durch Softwareupgrade möglich.
Leistungsmerkmale
- bis zu 3500 m Ringleitungslänge
- Kombinierbare Ring-/Stichleitungstechnik
- Verknüpfungen sind über Baugruppen u. Netzwerkzentralen
  hinaus möglich
- Verwaltung von Funkkomponenten
- permanente Überwachung aller angeschalteten Melder,
  Koppler und Alarmierungseinrichtungen
- Überwachung der Ringleitungen auf Kurzschluss, Drahtbruch
  und Störung
- Schnelle Reaktivierung der busversorgten Signalgeber nach
  Kurzschluss
- Kunststoffschutzgehäuse mit LED- Betriebsanzeigen zur
  schnellen Indikation des Betriebszustandes
- Integrierte Leitungsisolatoren für  beidseitigen Leitungsschutz
- Die Galvanische Trennung ist ab einem Ausbau von mehr als
  vier Analogringen erforderlich und gewährleistet den Schutz
  gegen Potentialverschiebungen in großen Ausbauten.

Technische Daten:
Betriebsspannung 24 V DC 17 mA
Abmessungen ca. B:27 mm H:93 mm T:112 mm
Menge: 11,000 St

**02.05.110 Netzwerk-Modul 500 kBd**
Netzwerk-Modul 500 kBd

Netzwerk-Interface-Modul 500kBd für Brandmelde-Computer bis max. 31 Netzwerkteilnehmer.
Protokoll ähnlich DIN 19245 Teil 1 (Profibus)

Leistungsdaten
-Topologie:
- Ringstruktur, Unterbrechungs- und Kurzschlußtoleranz
- Kunststoffschutzgehäuse mit LED-Betriebsanzeigen zur
  schnellen Indikation des Betriebszustandes

Technische Daten:
Betriebsspannung 24 V DC
Ruhestrom ca. 37 mA
Kabel IBM Typ 1 oder vergleichbar
Kabellänge 1000 m (max. zwischen 2 Teilnehmern)
Abmessungen ca. B:27 mm H:93 mm T:112 mm
Menge: 1,000 St

**02.05.120 Akku Batterie 12 VDC / 24**
Akku 12 VDC / 24
passen zur abgebotenen Brandmeldezentrale
Menge: 8,000 St

**02.05.130 Brandschutz-Standgehäuse F30 für FIBS**
Brandschutz-Standgehäuse F30 FIBS

Belüftetes F30 Brandschutz-Standgehäuse zur Aufnahme des FIBS. Die Montage im Brandschutzgehäuse erfüllt die Anforderungen der MLAR bzw.LAR nach DIN 4102 Teil 12, wenn die BMZ zur Alarmierung im Schadensfall verwendet wird. Geeignet für die Montage des FIBS in notwendigen Flucht- und Rettungswegen,  das ist Gehäuse zur Brandlastdämmung nach DIN 4102 Teil 11 zugelassen. Kabelbündeleinführung durch Kabelschott von oben und unten. Montage des FiBS auf flexiblem Tragschienensystem. Türverschluss erfolgt durch schwenkhebel über eine Schubstange mit 2-Punkt-Verriegelung und Blind-Profilhalbzylinder.

LEISTUNGSMERKMALE:
- Farbe: lichtgrau, ähnlich RAL 7035 (
- Schutzklasse: II
- Abmessungen ca. (BxHxT): 648 x 2048 x 449 (außen)
- Abmessungen ca. (BxHxT): 504 x 1804 x 340 (innen)
Lieferung incl. zugelassenem Montagematerial und Kabelschott
Geprüft zur Aufnahme der angebotenen Brandmeldezentrale.
Menge: 2,000 St

**02.05.140 Feuerw.Laufkarte DIN A4**
STLB-Bau 2024-04 063
Feuerwehr-Laufkarte DIN 14675, Format DIN A4, aus Karton in geschützter Folie,
Mindestdicke der Karte '190' mym, Grundrisspläne werden im DXF-Format auf Datenträger zur Verfügung gestellt.
Menge: 200,000 St

*Hinweis: BMA Feuerwehr-Peripherie*

*Hinweis: Feuerwehr-Informations-und Bediensystem (FIBS)*

**02.05.150 FW-Info- & Bediensystem DIN A4 separate Schließung**
FW-Info- & Bediensystem DIN A4 separate Schließung

Zweiflügeliges Stahlblechgehäuse für Aufputz- und Unterputzmontage, zentrale Türöffnung für beide Türflügel durch Feuerwehrschließung (vorbereitet für Profilhalbzylindereinbau). Die rechte Gehäusetür kann einzeln durch ein integriertes Schloss geöffnet werden. Linke Gehäusehälfte beinhaltet Feuerwehranzeigetableau sowie ein Feuerwehrbedienfeld und ist vorbereitet für die Aufnahme eines Handfeuermelders. Das Feuerwehranzeigetableau wird über die serielle Schnittstelle der BMZ angesteuert. Das Feuerwehrbedienfeld wird wahlweise über das FAT oder über die BMZ gesteuert.

Technische Daten:

Betriebsspannung 8 bis 42 V DC
Ruhestrom 12 V DC ca. 80 mA
Alarmstrom 12 V DC ca. 105 mA
Umgebungstemperatur -5 °C bis 40 °C
Schutzart IP 30
Gehäuse Stahlblech
Menge: 1,000 St

**02.05.160 Gefahrenmeldetableau passend zur Brandmeldezentrale**
Gefahrenmeldetableau passend zur Brandmeldezentrale

Aufputzputz-Gefahrenmeldetableau als parallele Anzeige- und Bedieneinrichtung für die BMZ.
Individuell programmierbare Bedientasten und LED-Anzeigen garantieren eine auf das Objekt-Schutzziel abgestimmte dezentrale Anzeige und Bedienung.
Kapazitive Tasten ermöglichen eine ergonomische Bedienung und Abfrage von Systemzuständen. Die Klartextanzeige der Systemzustände erfolgt in einem grafikfähigen, sechszeiligen Display mit 20 Zeichen je Zeile.

Technische Daten:
Betriebsspannung 10 bis 30 V DC
Stromaufnahme 24 V DC ca. 21 mA
Farbe grau, ähnlich RAL 7024
Abmessungen ca. B:230 mm H:200 mm T:60 mm
Menge: 1,000 St

**02.05.170 Redundanz-Adapter**
Redundanz-Adapter

Adapterbaugruppe zum Einbau in die BMA zur Bereitstellung des redundanten Anschlusses für ein FAT 4000, ZPA4000, GMT4000 oder FBF4000uC ausgehend vom seriellen Interface der BMZ. Gemäß EN 54-2/DIN 14675 kann mit dem Adapter die Schnittstelle der BMA als redundanter Übertragungsweg ausgeführt werden, wenn das Feuerwehranzeigetableau FAT 4000 zur Erstinformation der Feuerwehr dient.
Versorgungsspannung und Signalweg des Ringes werden auf Kurzschluss und Unterbrechung nach EN 54-2 sowie auf schleichenden Kurzschluss und schleichende Unterbrechung nach EN 54-13 überwacht. Volle Funktionalität bei Störung bzw. Ausfall eines Leitungsweges ist gewährleistet und es können bis zu 20 redundante FAT in einem Ring geschaltet werden. Für Fehlersuche, Wartung und Inbetriebnahme vorhandene USB-Schnittstelle on Board. Über die beim FAT 4000 beiliegende Programmiersoftware ist es möglich, den Adapter den objektspezifischen Bedingungen anzupassen (Master-/ Slavebetrieb).
Technische Daten
Betriebsspannung 10 bis 42 V DC
Ruhestrom 12 V DC ca. 40 mA
Ruhestrom 24 V DC ca. 30 mA
Alarmstrom 2 V DC ca. 45 mA
Umgebungstemperatur -5 °C bis 40 °C
Abmessungen ca. B: 25 mm H: 115 mm T: 90 mm
Menge: 1,000 St

**02.05.180 Feuerw.Schlüsseldepot FSD3 Gehäuse Stahl niro**
STLB-Bau 2024-04 063
Feuerwehr-Schlüsseldepot DIN 14675-1, Schließung der zweiten Tür (Innentür) nach den Anschlussbedingungen der zuständigen behördlich benannten hilfeleistenden Stelle, FSD 3 (hohes Risiko), für 2 separat überwachte Objektschlüssel, Schließzylinder/Schloss wird vom AG beigestellt, Gehäuse aus nichtrostendem Stahl, Unterputzmontage in vorh. Nische.
Menge: 1,000 St

**02.05.190 Schlüsseldepotadapter**
Schlüsseldepotadapter

Schlüsseldepotadapterzum Anschluß an eine Brandmelderzentrale.

Technische Daten :
Betriebsspannung 10 bis 42V DC
Ruhestrom 12 V DC ca.35mA
Ruhestrom 24 V DC ca.20mA
Entriegelung max. 0,5A
Schutzart IP 30
Abmessungen ca. (BXHXT) 150x180x45 mm
Menge: 1,000 St

**02.05.200 Freischaltelement**
STLB-Bau 2023-04 063
Freischaltelement DIN 14675, mit Schließzylinder nach den Anschlussbedingungen der örtlich zuständigen Feuerwehr, zur Unterputzmontage in vorh. Nische.
Menge: 1,000 St

**02.05.210 Regenschutzhaube für FSD**
Regenschutzhaube für FSD

Zubehör FSD als Alternative zum Standard-Blendrahmen. Der Blendrahmen mit Regenschutz schützt das FSD vor Schlagregen und Spritzwasser. Die Mauerfuge wird sauber abgedeckt. Nachträglicher Tausch ohne Maurerarbeiten möglich.
Daten:
- Material: Edelstahl (1.4301)
- Abmessungen(H/B/T): ca. 290 x 270 x 70 mm
Menge: 1,000 St

**02.05.220 Hutschienennetzteil für FSD-Heizung**
Menge: 1,000 St

**02.05.230 Überspannungsschutz-Verteiler**
Überspannungsschutz-Verteiler

Als Aufputz-Verteiler mit Zulassung VdS-Klasse C gemäß VdS 2350. Gehäuse inkl. Deckelkontakt verschließ- und plombierbar. Zur Aufnahme der notwendigen Ableiter ausgeführt als Fein- und Grobschutz bis 6A. Bestückt mit allen notwendigen Ableitern für FSD, FSE und Blitzleuchte. Als Überspannungs- und Blitzstromableiter inkl. Erdungsblock. Befestigung und Kabelzuführung inkl. Aufputz-Befestigungsadapters.

LEISTUNGSMERKMALE:

- Farbe weiß
- Material: Stahlblech
- Fein- und Grobschutz
- Erdungsblock
- Aufputz-Befestigungsadapter
- Befestigungsmaterial
- VdS-Zertifikat für Verteiler Klasse C
- Abmessungen (BxHxT): ca. 235 x 200 x 115 mm
Menge: 1,000 St

**02.05.240 AWUG Brand Kommunikationsanschluss LTE 8Eingänge**
STLB-Bau 2024-04 063
Automatisches Wähl- und Übertragungsgerät (AWUG) DIN EN 54-21 für Brandmeldeanlagen, mit Zulassung der zuständigen Behörde für das Fernmeldewesen, Testmeldungen höchstens alle 25 h, Meldungsweitergabe DIN EN 50131-1 (VDE 0830-2-1), Ausführung des Kommunikationsanschlusses der Gefahrenmeldeanlage zur Kommunikation über ein LTE-Netz, einschl. aller Komponenten der LTE-Übertragungseinheit wie LTE-Modem, abgesetzter LTE-Antenne, einschl. Montagekonsole, SIM-Karte vorh., Länge der Antennenleitung über 30 bis 50 m, Übertragungsprotokoll VdS-SecurIP, mit 8 Eingängen, überwacht, geeignet für die Übertragung zum Empfangsgerät der am Einbauort zuständigen hilfeleistenden Stelle, mit separatem Gehäuse mit Deckelkontakt, mit integrierter Energieversorgung, Ausführung gemäß Einzelbeschreibung,
Einzelbeschreibungs-Nr 'inkl. Akku passend zum System.'
.
Menge: 1,000 St

**02.05.250 Technischer Alarmbaustein**
Technischer Alarmbaustein

Vollwertiger Busteilnehmer des Brandmeldesystems zur Erfassung und Weiterleitung von technischen Alarmen. Der Alarmbaustein verfügt über einen integrierten Leitungstrenner, einen Kontakteingang und einen Relaisausgang. Das Relais kann wahlweise als Öffner oder Schließer konfiguriert werden. Eine separate Spannungsversorgung wird nicht benötigt. Zur Erhöhung der IP-Schutzklasse inkl.ein IP-Schutz Kit

Technische Daten
Betriebsspannung 8 V DC bis 42 V DC
Ruhestrom 19 V DC ca. 45 µA
Anwendungstemperatur -20°C bis +70°C
Schutzart IP 54
Abmessungen ca.(BxTxH) 88 x 88 x 21 mm
Menge: 1,000 St

*Hinweis: Koppler*

**02.05.260 Montagegehäuse aP für kleine Handmelder blau, ähnlich RAL**
Montagegehäuse aP für kleine Handmelder blau, ähnlich RAL 5015
AP-Montagegehäuse in blau für Handfeuermelder Abmessungen (BxHxT) ca. 88 x 88 x 36 mm
Menge: 1,000 St

**02.05.270 Bus Alarmierungskoppler Relais**
Bus Alarmierungskoppler Relais

Ein-/ Ausgangsbaustein zur Anbindung von Standard Brandmeldern und konventioneller Alarmierung.
Intelligente Baugruppe auf der Analogringleitung zum Anschluss von nicht adressierfähigen Meldern.
Mit 4 Meldergruppeneingängen
- max. 30 Standardmelder ohne ESK
- max. 10 Standardmelder mit ESK
- max. 10 Nichtautomatische oder technische Alarme pro
  Gruppe.
Zwei Relais in verschiedenen Betriebsarten programmierbar. Zwei Gruppen-Abhängigkeit programmierbar Montage auf Hutschienenadapter oder im Wandgehäuse möglich.
Leistungsmerkmale
- Konventionelle Anbindung von Standard - Meldern /
  Signalgebern
- Leitungsüberwachung gem. EN 54-13
- Bis zu 1.000 m Leitungslänge
- Integrierter Linienisolator
- Programmierbare Relaisausgänge
- Reset Relais Funktion programmierbar

Technische Daten:

Betriebsspannung 10 bis 28 V DC
Stromaufnahme max. 120 mA 12 V DC
Ruhestrom 12 V DC ca. 12 mA
Kontaktbelastung Relais 30 V DC/1 A
Umgebungstemperatur -10 °C bis 50 °C
Schutzart IP 40 (im Gehäuse)
Rel. Luftfeuchte max. 95 % (nicht kondensierend)
Spezifikation EN 54-17:2005
Abmessungen ca.B: 82 mm H: 72 mm
T: ca. 20 mm
Menge: 6,000 St

**02.05.280 Bus-Koppler 12 Relais (8bit)**
Bus-Koppler 12 Relais (8bit)

Ansteuerbaugruppe mit 12 frei programmierbaren, potentialfreien Relais, als dezentrale Baugruppe auf der Analogringleitung zur Erweiterung von Zentralenausgängen. Steckbare Anschlußklemmen ermöglichen den Anschluß des Kopplers außerhalb des Gehäuses.
Technische Daten:
Betriebsspannung 10 bis 28 V DC
Ruhestrom 19 V DC ca. 250 µA
Stromaufnahme @ 12 V DC ca. 3 mA
Kontaktbelastung Relais 30 V DC/1 A
(max. 3 A je Koppler)
Umgebungstemperatur -10 °C bis 50 °C
Rel. Luftfeuchte max. 95 % (nicht kondensierend)
Schutzart IP 40 (im Gehäuse)
Abmessungen ca. B: 150 mm H: 82 mm T: 20 mm
Menge: 4,000 St

**02.05.290 Gehäuse für Buskoppler AP-Montage**
Gehäuse für Buskoppler AP-Montage

Kunststoff-Gehäuse zum Einbau von zwei Platinen mit den Maßen 65 x 72 mm wie z.B. eine 92-polige Verteilerplatine.
Technische Daten:
Schutzart IP 40
Material ABS
Farbe grau, ähnlich RAL 7035
 Abmessungen ca. B:189 mm H:131 mm T:47 mm
Menge: 10,000 St

**02.05.300 Abschlusselement für Koppler Ausgänge**
Abschlusselement für Koppler Ausgänge

Abschlusselement zur Montage am letzten Teilnehmer zur Überwachung der Steuereingänge bei Anbindung von konventionellen Alarmgebern.
Leistungsmerkmale
-Erkennt zusätzlich schleichende Leitungsunterbrechungen und
 Kurzschlüsse
-Leitungsüberwachung gemäß EN 54-13
Menge: 2,000 St

**02.05.310 Abschlusselement für Meldergruppen**
Abschlusselement für Meldergruppen

Abschlusselement zur Montage am letzten Teilnehmer zur Überwachung der Meldergruppeneingänge bei Anbindung von Standard-Brandmeldern.
Leistungsmerkmale
-Erkennt zusätzlich schleichende Leitungsunterbrechungen und
 Kurzschlüsse
-Leitungsüberwachung gemäß EN 54-13
Menge: 2,000 St

*Hinweis: Rundumkennleuchte*

**02.05.320 Hinweisleuchte IP54**
STLB-Bau 2023-04 063
Hinweisleuchte zur Orientierung für die Feuerwehr DIN 14675-1, Kalottenfarbe rot, Schutzart IP 54 DIN EN 60529 (VDE 0470-1), zur Montage auf Putz an Wand.
Menge: 1,000 St

*Hinweis: PV-Schalter Feuerwehr*

**02.05.330 Feuerwehrschalter zur PV-Abschaltung**
Feuerwehrschalter zur PV-Abschaltung

Bedienfeld/Tableau zur Abschaltung einer Photovoltaikanlage (PV-Anlage), zum Einbau in eine Feuerwehr-Anlaufstelle. Der Schalter aktiviert den bauseitigen Lasttrennschalter und trennt die Gleichspannung der PV-Anlage vom Wechselrichter. Der Zustand der PV-Anlage wird durch zwei Anzeigen (rot/grün) PV-Anlage unter Spannung" und ?Lasttrennschalter getrennt" angezeigt.

Frontplatte aus Aluminium, zum Einbau in ein Gehäuse. Beschriftungen in mehrfarbiger, kratz- und wischfester Folientechnik aufgebracht.

Tableauplatte ausgestattet mit:

- 1 Not-Aus-Schalter mit Pilzkopf (1x Öffner, 1x Schließer, jeweils 1-polig)

- 2 Leuchtmelder als Zustandsanzeige (24V)

Die Verdrahtung erfolgt auf Klemmleiste.

Abmessungen: ca. 240 x 170 x 78 mm
Passend zum angebotenen Fabrikat in das Bedienfeld/Tableau.
Menge: 1,000 St

*Hinweis: BMA Melder und Signalgeber*

*Hinweis: Bus-Koppler zur Steuerung von Anlagen und*
Bus-Koppler zur Steuerung von Anlagen und Systembaugruppen

**02.05.340 Ein-/Ausgabebaustein 4Ausgänge 2Eingänge**
STLB-Bau 2024-04 063
Ein-/Ausgabebaustein, Anschluss in Bustechnik, mit 4 Ausgängen, überwacht, einschl. Parametrierung von mind. 5 logischen Verknüpfungen je Ausgang/Kontakt, mit 2 Eingängen, potentialfrei, überwacht, einschl. Parametrierung von mind. 5 logischen Verknüpfungen je Eingang/Kontakt, Energieversorgung aus der Zentrale über Busleitung, Gehäuse für Aufputzmontage, mit Sabotagekontakt.
Menge: 14,000 St

**02.05.350 Ein-/Ausgabebaustein 2Ausgänge 2Eingänge**
STLB-Bau 2024-04 063
Ein-/Ausgabebaustein, Anschluss in Bustechnik, mit 2 Ausgängen, überwacht, einschl. Parametrierung von mind. 5 logischen Verknüpfungen je Ausgang/Kontakt, mit 2 Eingängen, potentialfrei, überwacht, einschl. Parametrierung von mind. 5 logischen Verknüpfungen je Eingang/Kontakt, Energieversorgung aus der Zentrale über Busleitung, Gehäuse für Aufputzmontage, mit Sabotagekontakt.
Menge: 3,000 St

**02.05.360 Ein-/Ausgabebaustein 8Ausgänge 4Eingänge**
STLB-Bau 2024-04 063
Ein-/Ausgabebaustein, Anschluss in Bustechnik, mit 8 Ausgängen, überwacht, einschl. Parametrierung von mind. 5 logischen Verknüpfungen je Ausgang/Kontakt, mit 4 Eingängen, potentialfrei, überwacht, einschl. Parametrierung von mind. 5 logischen Verknüpfungen je Eingang/Kontakt, Energieversorgung aus der Zentrale über Busleitung, Gehäuse für Aufputzmontage, mit Sabotagekontakt.
Menge: 2,000 St

**02.05.370 Ein-/Ausgabebaustein 1Ausgang 1Eingang**
STLB-Bau 2024-04 063
Ein-/Ausgabebaustein, Anschluss in Bustechnik, mit einem Ausgang, überwacht, einschl. Parametrierung von mind. 5 logischen Verknüpfungen je Ausgang/Kontakt, mit einem Eingang, potentialfrei, überwacht, einschl. Parametrierung von mind. 5 logischen Verknüpfungen je Eingang/Kontakt, Energieversorgung aus der Zentrale über Busleitung, Gehäuse für Aufputzmontage, mit Sabotagekontakt.
Menge: 4,000 St

*Hinweis: Multisensormelder (thermisch/ optisch) (an Decke und abgehängter Decke)*

**02.05.380 Mehrfachsensormelder Streulicht Wärme Brandgasdetektion Meldereinzelkennung**
STLB-Bau 2024-04 063
Mehrfachsensormelder, DIN EN 54-5 und DIN EN 54-7, nach dem Streulicht-, Wärme- und Brandgasdetektionsprinzip, einschl. Sockel, für Meldereinzelkennung, mit graviertem Bezeichnungsschild, Schriftgröße für ungünstigste Lesebedingungen DIN 1450,
Arbeitshöhe des Montageortes
bis 7,5 m über der Standfläche des hierfür erforderlichen Gerüstes,
Gerüst wird beigestellt/ist vorh., Ausführung gemäß Einzelbeschreibung,
Einzelbeschreibungs-Nr 'Abmessungen: ca. Ø: 117 mm H: 49 mm (62 mm inkl.Sockel),
Gewicht: ca. 110 g,
Material: Kunststoff, ABS (Novodur),
Farbe:  weiß, ähnlich RAL 9010,
Ausführung: Aufputz.'
.
Menge: 108,000 St
Zeitansatz: 0,61

**02.05.390 Mehrfachsensormelder Streulicht Wärme Brandgasdetektion Meldereinzelkennung integr. Signalgeber**
STLB-Bau 2024-04 063
Mehrfachsensormelder, DIN EN 54-5 und DIN EN 54-7, nach dem Streulicht-, Wärme- und Brandgasdetektionsprinzip, einschl. Sockel, für Meldereinzelkennung, mit integriertem Signalgeber im Sockel, akustisch, überwacht, DIN EN 54-3, Warnsignal, als elektronischer Schallgeber, Energieversorgung aus der Zentrale ringbusversorgt über Busleitung, Schalldruckpegel mind. 90 dB(A), mit graviertem Bezeichnungsschild, Schriftgröße für ungünstigste Lesebedingungen DIN 1450,
Arbeitshöhe des Montageortes
bis 7,5 m über der Standfläche des hierfür erforderlichen Gerüstes,
Gerüst wird beigestellt/ist vorh., Ausführung gemäß Einzelbeschreibung,
Einzelbeschreibungs-Nr 'Abmessungen: ca. Ø: 117 mm H: 49 mm (62 mm inkl.Sockel),
Gewicht: ca. 110 g,
Material: Kunststoff, ABS (Novodur),
Farbe: weiß, ähnlich RAL 9010,
Ausführung: Aufputz.'
.
Menge: 286,000 St
Zeitansatz: 0,61

**02.05.400 Mehrfachsensormelder Streulicht Wärme Brandgasdetektion Meldereinzelkennung integr. Signalgeber**
STLB-Bau 2024-04 063
Mehrfachsensormelder, DIN EN 54-5 und DIN EN 54-7, nach dem Streulicht-, Wärme- und Brandgasdetektionsprinzip, einschl. Sockel, für Meldereinzelkennung, mit integriertem Signalgeber im Sockel, optisch und akustisch, überwacht, DIN EN 54-3, DIN EN 54-23, als elektronischer Schallgeber und Blinkleuchte, Schalldruckpegel mind. 90 dB(A), mit graviertem Bezeichnungsschild, Schriftgröße für ungünstigste Lesebedingungen DIN 1450,
Arbeitshöhe des Montageortes
bis 7,5 m über der Standfläche des hierfür erforderlichen Gerüstes,
Gerüst wird beigestellt/ist vorh., Ausführung gemäß Einzelbeschreibung,
Einzelbeschreibungs-Nr 'Abmessungen: ca. Ø: 117 mm H: 49 mm (62 mm inkl.Sockel),
Gewicht: ca. 110 g,
Material: Kunststoff, ABS (Novodur),
Farbe:  weiß, ähnlich RAL 9010,
Ausführung: Aufputz.'
.
Menge: 4,000 St
Zeitansatz: 0,61

*Hinweis: Multisensormelder (thermisch/optisch) in Zwischendecke*

**02.05.410 Mehrfachsensormelder Streulicht Wärme Brandgasdetektion**
STLB-Bau 2024-04 063
Mehrfachsensormelder, DIN EN 54-5 und DIN EN 54-7, nach dem Streulicht-, Wärme- und Brandgasdetektionsprinzip, einschl. Sockel, Montage innerhalb von Zwischendeckenbereichen,
Arbeitshöhe des Montageortes
bis 7,5 m über der Standfläche des hierfür erforderlichen Gerüstes,
Gerüst wird beigestellt/ist vorh., Ausführung gemäß Einzelbeschreibung,
Einzelbeschreibungs-Nr 'Abmessungen: ca. Ø: 117 mm H: 49 mm (62 mm inkl.Sockel),
Gewicht: ca. 110 g,
Material: Kunststoff, ABS (Novodur),
Farbe: weiß, ähnlich RAL 9010,
Ausführung: Aufputz.'
.
Menge: 419,000 St
Zeitansatz: 0,63

*Hinweis: Multisensormelder (thermisch/optisch) im Doppelboden*

**02.05.420 Mehrfachsensormelder Streulicht Wärme Brandgasdetektion**
STLB-Bau 2024-04 063
Mehrfachsensormelder, DIN EN 54-5 und DIN EN 54-7, nach dem Streulicht-, Wärme- und Brandgasdetektionsprinzip, einschl. Sockel, Montage in Zwischenbodenbereichen, Ausführung gemäß Einzelbeschreibung,
Einzelbeschreibungs-Nr 'Abmessungen: ca. Ø: 117 mm H: 49 mm (62 mm inkl.Sockel),
Gewicht: ca. 110 g,
Material: Kunststoff, ABS (Novodur),
Farbe: weiß, ähnlich RAL 9010,
Ausführung: Aufputz.'
.
Menge: 14,000 St
Zeitansatz: 0,53

*Hinweis: Signalgeber*

**02.05.430 Signalgeber akustisch Schallgeber elektronisch Typ A**
STLB-Bau 2024-04 063
Signalgeber, akustisch, für Alarmierungseinrichtung einer Brandmeldeanlage, DIN EN 54-3, als elektronischer Schallgeber, Typ A (für die Anwendung in Gebäuden), Energieversorgung aus der Zentrale ringbusversorgt über Busleitung, mit bidirektionalem Kurzschlussisolator, Schalldruckpegel mind. 95 dB(A), Ausführung gemäß Einzelbeschreibung,
Einzelbeschreibungs-Nr 'Abmessungen: Ø 93 mm x 65 mm,
Gewicht: 0,1 kg,
Material: ABS,
Farbe: weiß / rot,
Ausführung: Aufputz.'
.
Menge: 13,000 St

**02.05.440 Signalgeber optisch Blinkleuchte rot 0,5Hz Typ A Kategorie C**
STLB-Bau 2024-04 063
Signalgeber, optisch, für Alarmierungseinrichtung einer Brandmeldeanlage, DIN EN 54-23, als Blinkleuchte, Lichtfarbe rot, Blinkfrequenz 0,5 Hz, Typ A (für die Anwendung in Gebäuden), für Deckenmontage, Kategorie C, Anbauhöhe über 3 bis 6 m bei Deckenmontage, Durchmesser des Signalisierungsbereiches bis 10 m, Farbton rot, Energieversorgung aus der Zentrale ringbusversorgt über Busleitung, mit bidirektionalem Kurzschlussisolator,
Arbeitshöhe des Montageortes bis 5,5 m über der Standfläche des hierfür erforderlichen Gerüstes,
Gerüst wird gesondert vergütet, Ausführung gemäß Einzelbeschreibung,
Einzelbeschreibungs-Nr 'Abmessungen: Ø 93 mm x 65 mm,
Gewicht: 0,1 kg,
Material: ABS,
Farbe: weiß / rot,
Ausführung: Aufputz.'
.
Menge: 6,000 St

**02.05.450 Signalgeber optisch akustisch Schallgeber Blinkleuchte rot 0,5Hz Typ A Kategorie C**
STLB-Bau 2024-04 063
Signalgeber, optisch und akustisch, für Alarmierungseinrichtung einer Brandmeldeanlage, DIN EN 54-3, DIN EN 54-23, als elektronischer Schallgeber und Blinkleuchte, Lichtfarbe rot, Blinkfrequenz 0,5 Hz, Typ A (für die Anwendung in Gebäuden), für Deckenmontage, Kategorie C, Anbauhöhe über 3 bis 6 m bei Deckenmontage, Durchmesser des Signalisierungsbereiches bis 10 m, Farbton rot, Energieversorgung aus der Zentrale ringbusversorgt über Busleitung, mit bidirektionalem Kurzschlussisolator, Schalldruckpegel mind. 95 dB(A),
Arbeitshöhe des Montageortes bis 5,5 m über der Standfläche des hierfür erforderlichen Gerüstes,
Gerüst wird gesondert vergütet, Ausführung gemäß Einzelbeschreibung,
Einzelbeschreibungs-Nr 'Abmessungen: Ø 93 mm x 65 mm,
Gewicht: 0,1 kg,
Material: ABS,
Farbe: weiß / rot,
Ausführung: Aufputz.'
.
Menge: 14,000 St

*Hinweis: Druckknopfmelder*

**02.05.460 Handfeuermelder Meldereinzelkennung AP**
STLB-Bau 2024-04 063
Handfeuermelder, DIN EN 54-11 Typ B, für Anwendung in Innenräumen, für Meldereinzelkennung, mit bidirektionalem Kurzschlussisolator DIN EN 54-17, in Aufputzausführung, Gehäuse aus Isolierstoff, mit graviertem Bezeichnungsschild, Schriftgröße für ungünstigste Lesebedingungen DIN 1450, einschl. Schild Außer-Betrieb DIN VDE 0833-2 (VDE 0833-2), Montage an Wand.
Menge: 33,000 St
Zeitansatz: 0,48

*Hinweis: BMA Rauchansaugsystem*

**Ausführungsbeschreibung 24 Ausführungsbeschreibung Ansaugrauchmelder**
*Ausführungsbeschreibung Ansaugrauchmelder*
Ausführungsbeschreibung Ansaugrauchmelder

Die Berechnung und Auslegung des Kanalsystems inkl. der Öffnungsgrößen ist Teil der Leistungs des AN und ist in den Einheitspreisen einzukalkulieren.
Schallleistungspegel max. 38dB(A)

**02.05.470 Mehrpunkt-Rauchmelder Ansaugrauchmelder 2Messsysteme Meldereinzelkennung U-Form Rohrnetz-L 35-40m AP**
STLB-Bau 2023-04 063
Mehrpunkt-Rauchmelder als Ansaugrauchmelder, DIN EN 54-20, mit 2 Messsystemen zur Realisierung einer Zweimeldeabhängigkeit, Klasse C (übliche Empfindlichkeit), mit 4 Alarmschwellen, für Meldereinzelkennung, mit bidirektionalem Kurzschlussisolator DIN EN 54-17, mit Luftfilter und Kondensatabscheider, mit Luftrückführung, 2 Rohrleitungsanschlüsse, mit halogenfreiem Ansaugrohrsystem mit allen Formstücken, Endkappen und Befestigungsmitteln aufgebaut, in U-Form, mit 20 Ansaugöffnungen, Rohrnetzlänge gesamt über 35 bis 40 m, in Aufputzausführung, mit graviertem Bezeichnungsschild, Schriftgröße für ungünstigste Lesebedingungen DIN 1450, Montage an Decke,
Arbeitshöhe des Montageortes
bis 3,5 m über der Standfläche des hierfür erforderlichen Gerüstes.
Menge: 5,000 St
Zeitansatz: 2,05

*Hinweis: Wartung und Instandhaltung*

**02.05.480 Wiederkehrende Prüfungen elektrischer Anlagen und Instandhaltung der Brandmeldeanlage**
*** Bedarfsposition ohne GB
Wiederkehrende Prüfungen elektrischer Anlagen und Instandhaltung der Brandmeldeanlage, Wartung, Inspektion, Instandsetzung, Umfang gemäß beiliegendem Vertragsmuster, jährlich.
Menge: 1,000 St

#### Bereich 02.06 KG 456 - Gefahrenmelde und Alarmanlagen

*Hinweis: Einbruchmeldeanlage*

**02.06.10 Einbruchmelderzentrale**
Einbruchmelderzentrale

VdS-Klasse C (G 117001) Einbruchmelderzentrale
VdS-Klasse C (G 117002) Schalteinrichtung
EN 50131-3: Grad 3

Die Anlage ist eine Einbruchmelderzentrale
entsprechend den Bestimmungen, Vorschriften und
Richtlinien DIN EN 50131 Grad 3, der VdS-Klasse C, VDE
0833 und der ÜEA-Richtlinien der Polizei. Die
Einbruchmelderzentrale ist für den Einsatz im
gewerblichen, industriellen und privaten Bereich
geeignet.

Mit dem optionalen Funk-Gateways
lassen sich Komponenten per Funk in die
Einbruchmelderzentrale integrieren.

Für die verschiedenen Ausbaustufen stehen
unterschiedliche Gehäusetypen zur Verfügung.
Die Leser-Schnittstelle zur Anschaltung von
comlock-/cryplock-Lesern kann neben der Funktion als
Schalteinrichtung auch zur Zutrittskontrolle verwendet
werden.
Das Netzteil 12 V / 34 Ah ist auf der Zentralenplatine
integriert.

Mit der Alarmanlagen-App ist die Bedienung
 und Darstellung von Betriebszuständen in der
Einbruchmelderzentrale über Smartphone und Tablet
möglich. Unterstützte Betriebssysteme sind iOS und
Android.

Über die Parametriersoftware können Kunden,
Betreiber und Wachdienste Funktionen wie z. B.
Personengruppen oder Personenberechtigungen anzeigen
und bearbeiten oder den Ereignisspeicher auslesen.

Merkmale
- Busorientiertes System,
- Bis zu 15 unabhängige Sicherungsbereiche und 1
Zentralen-Schutzbereich realisierbar
- Bis zu 512 Meldebereiche parametrierbar
- Bis zu 1000 Codes parametrierbar
- 5 Zeitmodelle mit jeweils 8 Zeitbereichen
parametrierbar
- Erstmelderkennung
- Gehtest-Funktion
- Einmannrevision
- Betrieb mit Austritts-/Zutrittsweg (z. B. externe
Scharfschaltung über Bedienteil) möglich
- Ereignisspeicher
- VdS (4000 Ereignisse)
- VdS scharf / unscharf (1000 Ereignisse)
- Alarme (1000 Ereignisse)
- Global (10.000 Ereignisse)
- Erweiterbar mit bis zu 2 Funk-Gateways
- Erweiterbar mit bis zu 4 Funk-Gateways
- Erweiterbar mit bis zu 8 ISO-Expandern je com2BUS
- Erweiterbar mit bis zu 8 Erweiterungsplatinen
- Erweiterbar mit bis zu 48 Tagalarmmodulen
- Erweiterbar mit bis zu 48 Türmodulen
- Erweiterbar mit bis zu 190 Türmodulen
- Erweiterbar mit bis zu 48 Transceiver
- Erweiterbar mit bis zu 190 Ein-Ausgangsmodulen MI/MIO
- Erweiterbar mit bis zu 48 Meldergruppenmodulen 5
- Parallele und serielle Schnittstelle (für
detaillierte Meldungsübertragung) zur
Übertragungseinrichtung
- Ethernet-Schnittstelle zum Anschluss an einen Router
für den Fernservice über hipas und die Bedienung über
die Alarmanlagen-
- App-fähig (Alarmanlagen)
- -fähig
- Schnittstelle für Drucker oder zur Vernetzung mit
Gebäudemanagementsystem / EIB/KNX
- Integriertes Netzteil 12 V / 34 Ah
- Firmware-Update über hipas-Parametriersoftware
möglich

Einbruchmelderzentrale  im

Durch die drehbare Gehäuserückwand können die Kabel von
 unten oder oben eingeführt werden.

Zur Sabotageerkennung bei Entfernen der Montagefläche
ist ein Abreißmelder als Zubehör erhältlich.

Einbruchmelderzentrale
- Anschlusstechnik Federkraftklemmen
- Bis zu 15 unabhängige Sicherungsbereiche und 1
Zentralen-Schutzbereich realisierbar
- 3 com2BUS-Stränge (2 physikalisch getrennt) für
Bedienteile, Türmodule, Meldergruppenmodule und andere
Peripheriegeräte
- 2 getrennte Schnittstellen zum Anschluss von
comlock-/cryplock-Lesern
- 2 getrennte BUS-Stränge (für je 63 BUS-Adressen)
- 16 konventionelle Meldergruppen
- 3 Relaisausgänge
- 15 Transistorausgänge +12-V-schaltend
- 6 Transistorausgänge GND-schaltend

Gehäuse
- Integriertes Bedienteil
- 2 Montageplätze mit jeweils einer Einbauplatte  (im Lieferumfang enthalten)
Einbauplatte 1
- Einbruchmelderzentrale
- 3 universelle Montageplätze
- 1 reduzierter universeller Montageplatz
- 1 Montageplatz für Lötleiste, LSA-Plus-Leiste (10 DA)
 oder DIN-Hutschiene
- 1 Montageplatz für Wandabreißsicherung WAS-2
Einbauplatte 2
- 1 Montageplatz
- 3 universelle Montageplätze
- 1 reduzierter universeller Montageplatz
- 1 Montageplatz für Lötleiste, LSA-Plus-Leiste (10 DA)
 oder DIN-Hutschiene
- 1 Montageplatz für Wandabreißsicherung WAS-2
- 1 Montageplatz für Übertragungseinrichtung
- 2 Stellplätze für Akku 12 V / 26 Ah oder 4
Stellplätze 12 V / 12 Ah oder 4 Stellplätze  12 V / 17
Ah
- Umweltklasse gemäß VdS 2110 Klasse II
- Betriebstemperatur -10 °C bis +55 °C
- Schutzart IP40
- Material Gehäuse Stahlblech pulverbeschichtet
- Abmessungen (BxHxT) 500x600x247 mm
- Farbe Gehäusetür RAL 9016 Verkehrsweiß
- Farbe Gehäuseunterteil RAL 9006 Weißaluminium

- Stromaufnahme ca. 107 mA
- Versorgungsspannung 230 V AC
Menge: 1,000 St

**02.06.20 Leergehäuse Gehäusetyp GR104**
Leergehäuse
Gehäusetyp

VdS-Klasse C (Zubehör der EMZ)

Das Leergehäuse ist ein modulares Gehäuse und
bietet 2 Montageplätze für Einbauplatten.
Es stehen unterschiedliche Einbauplatten (z. B.
complex, hiplex, Verteiler,) zur Verfügung.

Für eine Installation gemäß VdS-Richtlinien müssen
beide Montageplätze mit Einbauplatten bestückt werden.
Durch die drehbare Gehäuserückwand können die Kabel von
 unten oder oben eingeführt werden.

Zur Sabotageerkennung bei Entfernen der Montagefläche
ist ein Abreißmelder als Zubehör erhältlich.

- 2 Montageplätze für den Einbau jeweils einer
Einbauplatte (nicht im Lieferumfang enthalten)

- 1 Montageplatz für Übertragungseinrichtung
- 2 Stellplätze für Akku 12 V / 26 Ah oder 4
Stellplätze 12 V / 12 Ah oder 4 Stellplätze  12 V / 17
Ah
- Umweltklasse gemäß VdS 2110 Klasse II
- Betriebstemperatur -10 °C bis +55 °C
- Schutzart IP40
- Material Gehäuse Stahlblech pulverbeschichtet
- Abmessungen (BxHxT) 500x600x242 mm
- Farbe Gehäusetür RAL 9016 Verkehrsweiß
- Farbe Gehäuseunterteil RAL 9006 Weißaluminium
Menge: 1,000 St

**02.06.30 Einbauplatte**
Einbauplatte

VdS-Klasse C (Zubehör der EMZ)

Einbauplatte zur Montage einer Platine

- 1 Montageplatz für Platine oder
Erweiterungsplatine
- 3 universelle Montageplätze
- 1 reduzierter universeller Montageplatz
- 1 Montageplatz für Lötleiste, LSA-Plus-Leiste oder
DIN-Hutschiene
- 1 Montageplatz für Wandabreißsicherung WAS-2
- Material Stahlblech
- Abmessungen (BxHxT) 490x260x8 mm
Menge: 2,000 St

**02.06.40 Leergehäuse**
Leergehäuse

VdS-Klasse C (Zubehör der EMZ)

Das Leergehäuse ist ein modulares Gehäuse und
bietet 4 Montageplätze für Einbauplatten.
Es stehen unterschiedliche Einbauplatten (z. B.
complex, hiplex, Verteiler) zur Verfügung.

Durch die drehbare Gehäuserückwand können die Kabel von
 unten oder oben eingeführt werden.

Zur Sabotageerkennung bei Entfernen der Montagefläche
ist ein Abreißmelder als Zubehör erhältlich.

- 4 Montageplätze für den Einbau jeweils einer
Einbauplatte (nicht im Lieferumfang enthalten)

- 5 universelle Montageplätze
- 3 Stellplätze für Akku 12 V / 26 Ah oder 6
Stellplätze 12 V / 12 Ah
- Umweltklasse gemäß VdS 2110 Klasse II
- Betriebstemperatur -10 °C bis +55 °C
- Schutzart IP40
- Material Gehäuse Stahlblech pulverbeschichtet
- Abmessungen (BxHxT) 670x800x250 mm
- Farbe RAL 9016 Verkehrsweiß
Menge: 1,000 St

**02.06.50 Einbauplatte**
Einbauplatte

VdS-Klasse C (Zubehör der EMZ)

Einbauplatte Montage einer
Platine oder Erweiterungsplatine

- 1 Montageplatz für Platine
Erweiterungsplatine
- 2 universelle Montageplätze
- Material Stahlblech
- Abmessungen (BxHxT) 320x260x29 mm
Menge: 3,000 St

**02.06.60 Einbauplatte Blanko / S110/S120**
Einbauplatte

VdS-Klasse C (Zubehör der EMZ)

Einbauplatte Blanko / Montage von
beliebigen Komponenten in den Gehäusetyp

- Material Stahlblech
- Abmessungen (BxHxT) 320x260x21 mm
Menge: 1,000 St

**02.06.70 Wartungsfreier Blei-Akku 12 V / 26 Ah**
Wartungsfreier Blei-Akku
12 V / 26 Ah

VdS anerkannt

Akku zur redundanten Energieversorgung von
Gefahrenmeldeanlagen.

- Anschluss: Gewinde M5
- Lageunabhängig, gemäß DIN 43534
- Abmessungen (BxHxT) 166x125x175 mm
- Gewicht ca. 9 kg
Menge: 7,000 St

**02.06.80 Erweiterungsplatine**
Erweiterungsplatine

VdS-Klasse C (Zubehör der EMZ)

Die Erweiterungsplatine erweitert die EMZ
um Ein-/Ausgänge, BUS-1-Stränge und
Schnittstellen für unabhängige Sicherungsbereiche.

Zur Energieversorgung ist auf der Platine ein Netzteil
12 V / 34 Ah integriert.
Die Platine wird zusätzlich zur EMZ im
Gehäusetyp eingebaut.

Zur abgesetzten Montage kann die Platine auch in
Leergehäuse für Gehäusetyp
und eingebaut werden.

- Anschlusstechnik Federkraftklemmen
- 2 getrennte Schnittstellen zum Anschluss von
comlock-/cryplock-Lesern
- 2 getrennte BUS-1-Stränge (für je 63 BUS-1-Adressen)
- 16 konventionelle Meldergruppen
- 2 potenzialfreie Relaisausgänge
- 15 Transistorausgänge +12-V-schaltend
- 6 Transistorausgänge GND-schaltend
- Integriertes Netzteil 230 V AC / 7 Ah bis 34 Ah
- Abmessungen (BxHxT) 287x168x60 mm
- Stromaufnahme ca. 45 mA
- Versorgungsspannung 230 V AC
Menge: 6,000 St

**02.06.90 Erweiterungsplatine ISO-Expander**
Erweiterungsplatine
ISO-Expander

VdS-Klasse C (Zubehör der EMZ)

Die Erweiterungsplatine ISO-Expander entkoppelt den
 com2BUS in 3 elektrisch und galvanisch getrennte
com2BUS-Stränge.
Dadurch ist die Forderung des VdS auf
Rückwirkungsfreiheit getrennter Sicherungsbereiche
gegeben.

Durch die zusätzliche galvanische Trennung der
einzelnen Stränge lassen sich Potenzialunterschiede
entkoppeln, wie sie bei der Installation von
Komponenten in unterschiedlichen Gebäuden auftreten.

- Zum Anschluss an die Einbruchmelderzentrale

- Anschlusstechnik Federkraftklemmen
- Abmessungen (BxHxT) 91,5x70,5x20 mm
- Stromaufnahme ca. 37 mA
Menge: 4,000 St

**02.06.100 Übertragungseinrichtung (LTE) Einbausatz**
Übertragungseinrichtung
(LTE) Einbausatz

VdS-Nr. G 109809
EN 50131-10
EN 50136-2
EN 54-21

Übertragungseinrichtungen übermitteln Gefahrenmeldungen
 (Einbruch, Überfall, Brand usw.) und Technikalarme
(Betriebszustände, Grenzwerte, Störungen).
Es stehen 2 Übertragungswege zur Verfügung:
- der Ethernet-Anschluss
- Mobilfunk-Verbindung (LTE) und
  2 Mobilfunk-Verbindungen (LTE) DUO).
Abhängig vom Übertragungsweg können die Meldungen als
Sprache, E-Mail, SMS, digitales Protokoll VdS
2465/SecurIP oder Contact ID übertragen werden.
Die Übertragungseinrichtungen entsprechen den
Richtlinien VdS 2463, der DIN EN 50136 und
berücksichtigen die Richtlinien VdS 2465 und VdS 2471
inklusive der Erweiterung VdS 2471-S1. Die
Mobilfunk-Variante eignet sich zum Einsatz in
Brandmeldeanlagen gemäß DIN 14675 und EN 54-21 und für
Einbruchmeldeanlagen gemäß DIN EN 50131-1.
Mit Abreißmelder entspricht die Übertragungseinrichtung
 den Anforderungen von DIN EN 50131-10 Grad 4.
Mit der Parametriersoftware compasX ist die
Parametrierung vor Ort über die USB-Schnittstelle oder
aus der Ferne möglich.

Allgemeine Merkmale
- Parallele S1-Schnittstelle gemäß VdS 2463 mit 8
Meldelinieneingängen
- Mit Erweiterungsmodul CXF auf 200 Meldelinien
erweiterbar
- com2BUS-Schnittstelle zum Anschluss einer EMZ oder
Erweiterungsmodulen
- Detaillierte Meldungsübertragung (Klartextmeldungen)
- Aktivierung der Meldelinien durch Öffnung, Schließung
 oder als Statusfunktion; die Mindestdauer und die
Widerstandsüberwachung sind einzeln parametrierbar
- Die Mindestsignaldauer zur Aktivierung der
Meldelinien ist parametrierbar, so dass kurze Impulse
zu keiner Alarmauslösung führen
- 32 Zielrufnummern mit je 32 Stellen parametrierbar
- 32 Identnummern mit je 12 Stellen parametrierbar
- Freie Zuordnung der Zielrufnummern sowie der
Identnummern und der Anwahlfolge zu den Meldelinien
- Anzahl der Anrufe (Zyklenzahl) und Wartezeit
(Zyklenzeit) parametrierbar
- Störungs-Relaisausgang
- Universeller, parametrierbarer Relaisausgang
- 1 Fernschalt-Relaisausgang
- Mit Erweiterungsmodul CXF auf 96 Fernschaltrelais
erweiterbar
- Universalrelais FS10, z. B. für Router-Reset
- Integrierter Ereignisspeicher (2046 Ereignisse) mit
Echtzeituhr
- Fernservice über alle Übertragungswege und
USB-Schnittstelle
- Fernservice der ÜE (Abfrage, Diagnose, Online-Mode,
Parametrierung, Flashen)
- Fernservice der EMZ complex (Abfrage, Parametrierung,
 Fernbedienung)
- Onboard-Puffer-Batterie

Merkmale Ethernet-Anschluss
- Schnittstelle: 10/100 Mbit/s (Autonegotiation)
- Kanäle: bis zu 4 stehende Verbindungen
- Datenvolumen bei stehender IP-Verbindung ca. 200
MB/Monat (protokollabhängig)
- Meldungsübertragung:
- VdS SecurIP
- VdS 2465-S2
- SIA DC-09 Contact ID
- E-Mail (direkt unverschlüsselt) / über hiXServer
verschlüsselt

Merkmale Mobilfunk (comXline 1516 (LTE))
- Stetige automatische Überwachung der Verfügbarkeit
des Mobilfunknetzes
- Mobilfunknetze:
- 4G LTE Cat 1 (LTE-Band: 3, 7, 20)
- 2G GPRS/EDGE (900 MHz / 1800 MHz)
- Meldungsübertragung Mobilfunk:
- VdS 2465
- SIA DC-05 Contact ID
- SMS
- Sprache (dynamisch organisierter Sprachspeicher mit
240 s)
- Meldungsübertragung Mobilfunk IP:
- VdS SecurIP
- VdS 2465-S2
- SIA DC-09 Contact ID
- Bedarfsgesteuerte Verbindung
- Datenvolumen pro Meldungsübertragung ca. 1,5 kB
- Stehende Verbindung
- Datenvolumen bei stehender IP-Verbindung ca. 200
MB/Monat (protokollabhängig)

- Erweitert die Übertragungseinrichtung um 16
Meldelinieneingänge und 8 Fernschaltausgänge

- CXB-M: Schnittstelle BMA gemäß DIN 14675
- CXB-M/S2: Meldungsübertragung per ESPA 4.4.4 /
Schnittstelle BMA gemäß DIN 14675

Übertragungseinrichtung (LTE) Einbausatz
zum Einbau in Gefahrenmelderzentralen.

Das Netzteil der Gefahrenmelderzentrale versorgt die
Übertragungseinrichtung.

Übertragungsweg
- Ethernet (IP)
- Mobilfunknetz

- Umweltklasse gemäß VdS 2110 Klasse II
- Betriebstemperatur -10 °C bis +55 °C
- Abmessungen Platine (BxHxT) 165x160x25 mm
- Abmessungen Antenne (HxØ) 100x30 mm
- Kabellänge Antenne 2,5 m

- Stromaufnahme in Ruhe ca. 100 mA (bei 12 V), bei
aktiver Ethernet-Schnittstelle
- Stromaufnahme in Ruhe ca. 150 mA (bei 12 V), bei
zusätzlich stehender IP-Verbindung via Mobilfunk
- Versorgungsspannung 10,2 V DC bis 30 V DC
Menge: 1,000 St

**02.06.110 Flachbandleitungssatz**
Flachbandleitungssatz

Flachbandleitungssatz zur seriellen S1-Verbindung der
com2BUS-Schnittstelle zwischen der EMZ complex/hiplex
und ÜE zur Realisierung der
Funktion "Fernservice" und zur Alarmübertragung.

- Kabellänge 500 mm
Menge: 1,000 St

**02.06.120 Verteiler**
Verteiler

VdS-Klasse C (G 123007)

Das Verteilerprogramm in Kunststoff- und
Stahlblechgehäuse bietet durchgängige Ausbaustufen.
Es stehen Verteiler in Federkraft-, Löt- und LSA-Plus
Anschlusstechnik zur Verfügung.

Abgerundet ist dieses Programm mit praktischen
Produkten für die täglichen Installationen in der
Sicherheitstechnik.

Verteiler in LSA-Plus-Anschlusstechnik im Gehäusetyp
K11 mit Deckelkontakt.

- Aufputz-Ausführung
- Ausführung 8 DA
- Adern Ø 0,40 mm bis 0,65 mm (eindrähtig und
feindrähtig)
- Schutzart IP40
- Material Gehäuse Kunststoff ASA
- Abmessungen (BxHxT) 136x51x26 mm
Menge: 1,000 St

**02.06.130 LCD-Bedienteil**
LCD-Bedienteil

VdS-Klasse C (G 114094)
EN 50131-3: Grad 3

Das Bedienteil ist ein Bedienteil zum Anschluss an die EMZ
complex/hiplex. Es ist für Wandmontage vorgesehen und
wird über den com2BUS mit der Zentrale verbunden.

Das Bedienteil besitzt eine 2-zeilige beleuchtete
LCD-Anzeige und 8 LEDs als Sammel- und Kontrollanzeigen
 sowie eine Folientastatur und einen eingebauten
Summer.
Zusätzlich können bis zu 16 Meldebereiche durch LED
angezeigt und mittels Tasten gesperrt werden.

Zur Unterputzmontage steht optional ein
Unterputzgehäuse zur Verfügung.

- Meldungen und Standorte in Klartextdarstellung
- Funktionen wie z. B. Scharf-/Unscharfschaltung,
Alarmrücksetzung, Eingabe von Steuerbefehlen zur
Sperrung von Meldebereichen direkt über die Tasten oder
 Menü wählbar
- 4 LEDs zur Sammelanzeige der Betriebszustände
- 4 zweifarbige LEDs mit freier Funktionszuordnung
- 16 LEDs für aktivierte Meldebereiche
- 16 LEDs für gesperrte Meldebereiche
- 16 Tasten zur Sperrung von Meldebereichen
- Eingebauter Summer (Lautstärke einstellbar)
- 2 Einschubtaschen für Beschriftungsstreifen
- Einfache Installation durch 4-adrigen Busanschluss
- Über com2BUS bis zu 1000 m absetzbar
- Umweltklasse gemäß VdS 2110 Klasse II
- Betriebstemperatur -10 °C bis +55 °C
- Schutzart IP30
- Abmessungen (BxHxT) 196x222x41 mm
- Stromaufnahme ca. 12 mA
- Stromaufnahme je LED ca. 7 mA
- Versorgungsspannung 12 V DC über com2BUS
Menge: 1,000 St

**02.06.140 Unterputzgehäuse für Bedienteil Größe 2**
Unterputzgehäuse für Bedienteil
Größe 2

Unterputzgehäuse Größe 2 zur Aufnahme des Bedienteils

- Material Stahlblech
- Abmessungen Gehäuse (BxHxT) 185x200x62 mm
Menge: 1,000 St

**02.06.150 Infrarot-Mikrowellen-Bewegungsmelder**
Infrarot-Mikrowellen-Bewegungsmelder

VdS-Klasse B
EN 50131-2-4: Grad 2

Der Infrarot-Mikrowellen-Bewegungsmelder histar DUAL
dient der Überwachung von Innenräumen. Er detektiert
über seine Spiegeloptik infrarote Wärmestrahlung in
einer Wellenlänge, die vom menschlichen Körper
abgestrahlt wird.
Der zusätzlich eingebaute Mikrowellen-Detektor erfasst
Bewegungen nach dem Dopplerprinzip. Der Mikrocontroller
 verknüpft beide Systeme, die nach völlig
unterschiedlichen physikalischen Eigenschaften
arbeiten.

Die mikroprozessorgesteuerte Signalverarbeitung
SNAP-Technologie (Selective Neuron Algorithm with
Powermanagement) in Zusammenspiel mit dem digitalen
Pyroelement bieten exzellente Falschalarmsicherheit und
 hervorragende Detektionseigenschaften.
Alarmkriterien werden höchst effizient von Störungen
unterschieden. Gleichzeitig ist der Stromverbrauch auf
ein Minimum reduziert.
Durch die gepulste Mikrowelle ist die Stromaufnahme der
 DUAL-Bewegungsmelder gegenüber anderen Meldern
drastisch reduziert und die Beeinflussung von
WLAN-Netzen ausgeschlossen. Gleichzeitig gibt es bei
unscharfem Melder keine Mikrowellenbelastung, da die
Mikrowelle abgeschaltet wird.

Das formschöne, moderne Gehäusedesign der Melder passt
sich durch seine kleine Bauform unauffällig der
jeweiligen Raumgestaltung (Innenarchitektur) an.

Durch Einzelselbsttest pro Melderadresse wird die Last
am BUS-1 bei mehreren Meldern stark reduziert.
Der Melder erfüllt alle aktuellen Anforderungen der
Europäischen Norm EN 50131-2-4.

Merkmale
- Anschluss in BUS-Technik
- Mikroprozessorgesteuerte Signalverarbeitung
- DUAL-Technologie (PIR, Mikrowelle)
- Mikrowellenfrequenz (ETSI EN 300440) 24,125 GHz
- Mikrowellenleistung (EIRP) <1 mW
- Keine Wechselwirkung mit WLAN / Bluetooth etc.
- Unterkriechschutz
- Manuelle Empfindlichkeitseinstellung
- Multifunktionelle Anzeige
- Alarmspeicherfunktion
- Gehtest-Funktion
- Montagehöhe bis max. 3 m
- Sammelsignalisierung von Störungen (Selbsttest nicht
bestanden, Unterspannung)
- Umweltklasse gemäß VdS 2110 Klasse II
- Betriebstemperatur -10 °C bis +55 °C
- Schutzart IP30
- Abmessungen (BxHxT) ca. 56x117x37 mm
- Farbe RAL 9016 Verkehrsweiß

Der Melder ist zum Anschluss an
Einbruchmelderzentralen in BUS-Technik vorgesehen.

- Erfassungsbereich 12 m
- Öffnungswinkel ca. 90° (horizontal)
- Separate Meldungen über BUS-1
- für Einbruch und Sabotage
- Stromaufnahme in Ruhe ca. 1,5 mA
- Stromaufnahme bei leucht. LED ca. 4,1 mA
- Versorgungsspannung 9 V DC bis 15 V DC
Menge: 40,000 St

**02.06.160 Infrarot-Mikrowellen-Decken-Bewegungsmelder**
Infrarot-Mikrowellen-Bewegungsmelder

VdS-Klasse B
EN 50131-2-4: Grad 2

Der Infrarot-Mikrowellen-Bewegungsmelder
dient der Überwachung von Innenräumen. Er detektiert
über seine Spiegeloptik infrarote Wärmestrahlung in
einer Wellenlänge, die vom menschlichen Körper
abgestrahlt wird.
Der zusätzlich eingebaute Mikrowellen-Detektor erfasst
Bewegungen nach dem Dopplerprinzip. Der Mikrocontroller
 verknüpft beide Systeme, die nach völlig
unterschiedlichen physikalischen Eigenschaften
arbeiten.

Die mikroprozessorgesteuerte Signalverarbeitung
SNAP-Technologie (Selective Neuron Algorithm with
Powermanagement) in Zusammenspiel mit dem digitalen
Pyroelement bieten exzellente Falschalarmsicherheit und
 hervorragende Detektionseigenschaften.
Alarmkriterien werden höchst effizient von Störungen
unterschieden. Gleichzeitig ist der Stromverbrauch auf
ein Minimum reduziert.
Durch die gepulste Mikrowelle ist die Stromaufnahme der
 DUAL-Bewegungsmelder gegenüber anderen Meldern
drastisch reduziert und die Beeinflussung von
WLAN-Netzen ausgeschlossen. Gleichzeitig gibt es bei
unscharfem Melder keine Mikrowellenbelastung, da die
Mikrowelle abgeschaltet wird.

Das formschöne, moderne Gehäusedesign der Melder passt
sich durch seine kleine Bauform unauffällig der
jeweiligen Raumgestaltung (Innenarchitektur) an.

Durch Einzelselbsttest pro Melderadresse wird die Last
am BUS-1 bei mehreren Meldern stark reduziert.
Der Melder erfüllt alle aktuellen Anforderungen der
Europäischen Norm EN 50131-2-4.

Merkmale
- Anschluss in BUS-1-Technik
- Mikroprozessorgesteuerte Signalverarbeitung
- DUAL-Technologie (PIR, Mikrowelle)
- Mikrowellenfrequenz (ETSI EN 300440) 24,125 GHz
- Mikrowellenleistung (EIRP) <1 mW
- Keine Wechselwirkung mit WLAN / Bluetooth etc.
- Unterkriechschutz
- Manuelle Empfindlichkeitseinstellung
- Multifunktionelle Anzeige
- Alarmspeicherfunktion
- Gehtest-Funktion
- Montagehöhe bis max. 3 m
- Sammelsignalisierung von Störungen (Selbsttest nicht
bestanden, Unterspannung)
- Umweltklasse gemäß VdS 2110 Klasse II
- Betriebstemperatur -10 °C bis +55 °C
- Schutzart IP30
- Abmessungen (BxHxT) 56x117x37 mm
- Farbe RAL 9016 Verkehrsweiß

Der histar DUAL 1012-B1 ist zum Anschluss an
Einbruchmelderzentralen in BUS-1-Technik vorgesehen.

- Erfassungsbereich 12 m
- Öffnungswinkel ca. 90° (horizontal)
- Separate Meldungen über BUS-1
- für Einbruch und Sabotage
- Stromaufnahme in Ruhe ca. 1,5 mA
- Stromaufnahme bei leucht. LED ca. 4,1 mA
- Versorgungsspannung 9 V DC bis 15 V DC
Menge: 4,000 St

**02.06.170 LCD-Bedienteil**
LCD-Bedienteil

VdS-Klasse C (G 114094)
EN 50131-3: Grad 3

Das Bedienteil ist ein Bedienteil zum Anschluss an die EMZ
complex/hiplex. Es ist für Wandmontage vorgesehen und
wird über den com2BUS mit der Zentrale verbunden.

Das Bedienteil besitzt eine 2-zeilige beleuchtete
LCD-Anzeige und 8 LEDs als Sammel- und Kontrollanzeigen
 sowie eine Folientastatur und einen eingebauten
Summer.
Zusätzlich können bis zu 16 Meldebereiche durch LED
angezeigt und mittels Tasten gesperrt werden.

Zur Unterputzmontage steht optional ein
Unterputzgehäuse zur Verfügung.

- Meldungen und Standorte in Klartextdarstellung
- Funktionen wie z. B. Scharf-/Unscharfschaltung,
Alarmrücksetzung, Eingabe von Steuerbefehlen zur
Sperrung von Meldebereichen direkt über die Tasten oder
 Menü wählbar
- 4 LEDs zur Sammelanzeige der Betriebszustände
- 4 zweifarbige LEDs mit freier Funktionszuordnung
- 16 LEDs für aktivierte Meldebereiche
- 16 LEDs für gesperrte Meldebereiche
- 16 Tasten zur Sperrung von Meldebereichen
- Eingebauter Summer (Lautstärke einstellbar)
- 2 Einschubtaschen für Beschriftungsstreifen
- Einfache Installation durch 4-adrigen Busanschluss
- Über com2BUS bis zu 1000 m absetzbar
- Umweltklasse gemäß VdS 2110 Klasse II
- Betriebstemperatur -10 °C bis +55 °C
- Schutzart IP30
- Abmessungen (BxHxT) 196x222x41 mm
- Stromaufnahme ca. 12 mA
- Stromaufnahme je LED ca. 7 mA
- Versorgungsspannung 12 V DC über com2BUS
Menge: 8,000 St

**02.06.180 Unterputzgehäuse für Bedienteil Größe 1**
Unterputzgehäuse für Bedienteil
Größe 1

Unterputzgehäuse Größe 1 zur Aufnahme des Bedienteils
BT 820.

- Material Stahlblech
- Abmessungen Gehäuse (BxHxT) 105x200x47 mm
Menge: 8,000 St

**02.06.190 Touch-Bedienteil AP**
Touch-Bedienteil

VdS-Klasse C (G 113069)
EN 50131-3: Grad 3

Das ist ein Bedienteil zum Anschluss an die
EMZ. Es ist für Aufputz-Wandmontage
vorgesehen und wird über den com2BUS mit der
Einbruchmelderzentrale verbunden.

Das besitzt ein beleuchtetes
7 Zoll-TFT-Farbdisplay mit Touch-Bedienung sowie 4
verschiedenfarbige LEDs zur Anzeige der
Betriebszustände.
Der eingebaute Lautsprecher dient zur akustischen
Rückmeldung von Bedienvorgängen und Alarmen.
Das Grafik-User-Interface (GUI) des Bedienteil
beinhaltet die komplette Bedienung der
Einbruchmelderzentrale und Darstellung von bis zu 32
Meldebereichen.
Eine separate Anschlussplatine im Gehäuseunterteil
ermöglicht eine schnelle und einfache Installation.

Mit einem optionalen Design-Rahmen lässt sich das Bedienteil an die Anforderungen der jeweiligen
Raumgestaltung (Innenarchitektur) anpassen.

- Meldungen und Standorte in Klartextdarstellung (aus
EMZ)
- Funktionen wie z. B. Scharf-/Unscharfschaltung,
Alarmrücksetzung, Eingabe von Steuerbefehlen zur
Sperrung von Meldebereichen direkt über Touch-Tasten
- Auslösen von bis zu 16 Smart-Home-Schaltfunktionen
- 4 LEDs zur Sammelanzeige der Betriebszustände
- 7 'Zoll' TFT-Farbdisplay mit einer Auflösung von 800×480
Pixeln und LED-Beleuchtung
- Farbschema des Farbdisplays umschaltbar (grün,
schwarz, rot, blau, grau, weiß)
- Kapazitives Touch-Display
- Orientierung der Darstellung (Hoch-/Querformat)
umschaltbar
- Menüsprache umschaltbar
- Eingebauter Summer zur akustischen Rückmeldung von
Bedienvorgängen und Alarmierung
- Optionaler Design-Rahmen
- Komplette Parametrierung in der EMZ
- Einfache Installation durch Anschlussplatine im
Gehäuseunterteil mit 4 Federkraftklemmen zum Anschluss
an den com2BUS
- Abgesetzte Montage über com2BUS bis zu 1000 m
entfernt
- Sabotageüberwachung durch Öffnungs- und Abhebekontakt
- USB-Anschluss für Firmware-Updates
- Umweltklasse gemäß VdS 2110 Klasse II
- Betriebstemperatur -10 °C bis +55 °C
- Schutzart IP30
- Abmessungen (BxHxT) 205x144x35 mm
- Stromaufnahme in Ruhe ca. 20 mA (bei 13,65 V) und
5 mA je LED
- Stromaufnahme in Betrieb (max. Helligkeit) ca. 270 mA
 (bei 13,65 V)
- Versorgungsspannung 12 V DC über com2BUS

Farbe Gehäuseober-/unterteil Schwarz / RAL 9016
Verkehrsweiß
Farbe Design-Rahmen RAL 9016 Verkehrsweiß
Menge: 9,000 St

**02.06.200 Sperrelement**
Sperrelement

VdS-Klasse C

Mit dem motorisch betriebenen Sperrelement wird der
Zugang zum scharfgeschalteten Sicherungsbereich einer
Einbruchmeldeanlage verhindert.

Das Sperrelement zeichnet sich durch
seine Montagefreundlichkeit bei kleinstmöglichen
Abmessungen aus. Integrierte Rückmeldekontakte geben
jederzeit Aufschluss über den Schaltzustand des
Gerätes.

- 4-poliges Anschlusskabel
- Mehrere Sperrelemente sind kaskadierbar
- Integrierte Bolzenüberwachung
- Durch die zylindrische Gehäuseform ist das
Sperrelement problemlos einzubauen
- Elektrische Notöffnung über Versorgungsspannung
Aus-/Einschalten
- Mechanische Notöffnung durch Sollbruchstelle am
Bolzen
- Verschlussbolzen kann im eingebauten Zustand
ausgetauscht werden
- Riegelweg 12 mm
- Maximaler Abstand Gehäuseflansch zum Gegenstück 8 mm
- Schließ-/Öffnungszeit <0,3 s bei 14 V DC
Betriebsspannung
- Schließkraft >5 N bei 14 V DC Betriebsspannung
- Zulässige Scherkraft 1 kN bei max. 4 mm Abstand vom
Flansch bzw. 0,5 kN bei 8 mm Abstand vom Flansch
- Umweltklasse gemäß VdS 2110 Klasse III
- Betriebstemperatur -25 °C bis +60 °C
- Schutzart IP43
- Material Gehäuse Kunststoff
- Abmessungen Gehäuse (ØxL) 12,9x48 mm
- Abmessungen Flansch (BxLxT) 16x38x1,7 mm
- Farbe Gehäuse Schwarz
- Stromaufnahme in Ruhe ca. 50 µA
- Stromaufnahme beim Schließen ca. 35 mA
- Stromaufnahme beim Blockieren ca. 150 mA
- Versorgungsspannung 8 V DC bis 15 V DC

Kabellänge 3,5 m
Menge: 9,000 St

**02.06.210 Eingangsmodul**
Eingangsmodul

VdS-Klasse C
EN 50131-3: Grad 3

Ein-Ausgangsmodule ermöglichen den Anschluss
konventioneller Melder über den BUS an der
Einbruchmelderzentrale complex.
An die Einbruchmelderzentrale hiplex lassen sich
Ein-Ausgangsmodule über BUS oder com BUS anbinden.
Die Anzahl anschließbarer Ein-Ausgangsmodule ist
abhängig von der Einbruchmelderzentrale und der
verwendeten Schnittstelle (BUS / com BUS).

Die Ein-Ausgangsmodule sind in das neue Gehäusedesign
integriert. Um die Betriebssicherheit zu gewährleisten,
 besitzen die Ein-Ausgangsmodule eine Schirmdrahtleiste
 zur schnellen und durchgängigen Schirmung.
Zusätzlich sind die Ein-Ausgangsmodule mit einer
Wandabreißsicherung ausgestattet.
Auch die Geräte für Unterputzmontage sind dank
zusätzlicher-Kleinspannungs-Gerätedosen
VdS-anerkannt.
Die Anschlusstechnik mit Federkraftklemmen reduziert
zudem den Installationsaufwand.

Die Schnittstellen com BUS / BUS können adernsparend
bei einer Leitungslänge von bis zu 1000 m verwendet
werden.
Dadurch ergeben sich enorme wirtschaftliche Vorteile
bei der Installation.

Bei VdS-Anlagen ist zu beachten, dass alle
BUS-Komponenten je BUS und alle com BUS-Komponenten
 je com BUS nur einem Sicherungsbereich zugeordnet
werden dürfen.

Eingangsmodul mit 2 Eingängen zum Anschluss von
konventionellen Meldern an die BUS- oder
com BUS-Schnittstelle.

Durch den geringen Installationsaufwand ist eine zeit-
und kosteneffektive Installation möglich.
Die Eingänge sind rücksetzbar und somit für den
Anschluss von Glasbruchmeldern (GBS) geeignet.
Durch die geringe Stromaufnahme von max. 5 mA ist das
Eingangsmodul zudem sehr energieeffizient.

Das Eingangsmodul im Gehäuse ist zur Aufputzmontage
 geeignet.

- Anschlusstechnik Federkraftklemmen
- Adern Ø 0,40 mm bis 0,80 mm (eindrähtig und
  feindrähtig)
- 2 rücksetzbare Eingänge (Inputs) zum Anschluss von
  bis zu 20 Kontaktmeldern oder 3 Glasbruchmeldern
- 2 belegte BUS-Adressen oder 1 belegte
  com BUS-Adresse
- Wandabreißsicherung
- USB-C-Schnittstelle
- Firmware über com BUS-Schnittstelle
  oder USB-Verbindung flashbar
- Kunststoffgehäuse für Aufputzmontage
- Umweltklasse gemäß VdS 2110 Klasse II
- Betriebstemperatur -10 °C bis +55 °C
- Schutzart IP40
- Material Gehäuse Kunststoff ASA
- Abmessungen (BxHxT) 136x51x26 mm
- Farbe RAL 9016 Verkehrsweiß
- Stromaufnahme max. 5 mA
- Versorgungsspannung 9 V DC bis 15 V DC über
  BUS
Menge: 84,000 St

**02.06.220 Magnetkontakt Set**
Magnetkontakt

VdS-Klasse B Öffnungsüberwachung
EN 50131-2-6: Grad 2

Der Magnetkontakt meldet das Öffnen von Türen,
Fenstern, Verteilern, Geräteabdeckungen usw.

Der MK4 besteht aus einem Reedschalter in einem
zylinderförmigen Kunststoffgehäuse und einem
Rundstabmagnet.
Zur Aufbaumontage liegen diesem Set 2 Aufbaugehäuse und
 2 Distanzblöcke 5 mm bei.

- Anschlusskabel 4x0,14 mm² mit gleichfarbig isolierten
 Adern
- Anschlusskabel für LSA-Plus-Anschlusstechnik geeignet
- Kabel Ø 4 mm
- Umweltklasse gemäß VdS 2110 Klasse III
- Betriebstemperatur -25 °C bis +60 °C
- Schutzart IP68
- Abmessungen Kontakt (ØxL) 8x30 mm
- Abmessungen Magnet (ØxL) 8x30 mm
- Abmessungen Aufbaugehäuse (BxHxT) ca. 50,4x9,2x14,2 mm
- Kontaktbelastbarkeit 30 V / 0,1 A

Farbe Weiß
Kabellänge ca. 2,5 m
Menge: 114,000 St

**02.06.230 Magnetkontakt**
Magnetkontakt

VdS-Klasse B Öffnungs-/Verschlussüberwachung
EN 50131-2-6: Grad 2

Einbau-Magnetkontakt mit kleinem Rundmagnet
 zur Befestigung mittels beigefügter
Schraube.

- Anschlusskabel für LSA-Plus-Anschlusstechnik geeignet
- Umweltklasse gemäß VdS 2110 Klasse III
- Betriebstemperatur -25 °C bis +70 °C
- Schutzart IP68
- Kabellänge 4 m
- Abmessungen Kontakt (ØxL) 6x19 mm
- Abmessungen Magnet (ØxL) 10x5 mm
- Kontaktbelastbarkeit 10 W
- Max. Spannung 40 V DC
- Max. Strom 0,5 A

Farbe Weiß
Menge: 7,000 St

**02.06.240 Riegelkontakt mit Anschlusskabel**
Riegelkontakt mit Anschlusskabel

VdS-Klasse C

Riegelkontakt RK-Lever als Schließblechkontakt zur
Verschlussüberwachung von Außentüren.

Der Schließblechkontakt wird stirnseitig am
Schließblech montiert.
Der staub- und wasserdichte Magnetschalter mit
Anschlusskabel ist in einem kompakten Metallgehäuse mit
 Hebelmechanik montiert.
Der Schaltpunkt des Hebels lässt sich in Abhängigkeit
vom Riegelweg justieren. Der Schließblechkontakt wird
im eingebauten Zustand mit einem Schraubendreher an
einer Stellschraube justiert.

Zur Verlängerung des Schwenkhebels ist im Lieferumfang
eine Hebelverlängerung aus Kunststoff enthalten.

- Kontakt: Schließer
- Kontaktwiderstand max. 0,2 O
- Riegelweg max. 22 mm
- Umweltklasse gemäß VdS 2110 Klasse III
- Betriebstemperatur -25 °C bis +70 °C
- Schutzart IP67
- Material Gehäuse Zinkdruckguss
- Kabellänge 6 m
- Anschlusskabel 2 x 0,14 mm²
- Anschlusskabel für LSA-Plus-Anschlusstechnik geeignet
- Abmessungen Gehäuse (BxHxT) ca. 11x26x16 mm
- Abmessungen Hebelverlängerung
  (BxL) ca. 8x9,1 bis 26,8 mm
- Farbe Grau
- Kontaktbelastbarkeit max. 30 V DC / 300 mA
Menge: 72,000 St

**02.06.250 Signalgeber**
Signalgeber

VdS-Klasse C
EN 50131-4: Grad 3

Signalgeber hiflac zur optisch-akustischen Alarmierung
im Innen- und Außenbereich.

Zur akustischen Alarmierung besitzt der Signalgeber
einen Druckkammer-Lautsprecher mit Tongenerator und
Sprachausgabe.
Zur optischen Alarmierung sind 36 LEDs mit besonders
hoher Leuchtkraft eingebaut.

Der Signalgeber besitzt 2 Speicherplätze, auf die über
einen Micro-USB-Anschluss je eine Sounddatei
gespeichert werden kann. Pro Speicherplatz kann ein
Signalton oder eine Sprachdatei auf den Signalgeber
übertragen werden.

Der hiflac wird über eine Öffnungsüberwachung und eine
Wandabreißsicherung sabotageüberwacht.
Das zweiteilige Kunststoffgehäuse ist schlag- und
wetterfest. Zur Erleichterung der Montage verfügt der
hiflac über eine integrierte Libelle am
Gehäuseunterteil.

Akustik
- Lautstärke 100 dB(A) in 1 m

Optik
- Blitzlampe mit 36 LEDs
- Blitzfolge ca. 1 s
- Streuscheibe Rot

- Anschlusstechnik Federkraftklemmen
- Integrierter Abhebekontakt
- Integrierte Libelle zur Montage
- 2 Speicherplätze für individuelle Signaltöne und
Sprachdurchsagen
- Umweltklasse gemäß VdS 2110 Klasse IV
- Schutzart IP34
- Betriebstemperatur -25 °C bis +70 °C
- Material Polycarbonat / ABS
- Abmessungen (BxHxT) ca. 125x320x148 mm
- Stromaufnahme Optischer Signalgeber max. 220 mA
- Stromaufnahme Akustischer Signalgeber max. 420 mA
- Betriebsspannung +9 V DC bis +14 V DC

Farbe RAL 9016 Verkehrsweiß
Menge: 1,000 St

*Hinweis: Zutrittskontrolle*

**02.06.260 Läutewerk Gehäuse Kunststoff 8+12+24VAC 85dB(A)**
STLB-Bau 2024-04 053
Läutewerk, Doppelklang, Gehäuse aus Kunststoff, Bemessungsbetriebsspannung 8, 12, 24 V AC, Lautstärke mind. 85 dB(A), für Aufputzmontage mit Rahmen.
Menge: 1,000 St
Zeitansatz: 0,09

**02.06.270 Leergehäuse Gehäusetyp**
Leergehäuse

VdS-Klasse C (Zubehör der EMZ)

Das Leergehäuse ist ein modulares Gehäuse und
bietet 4 Montageplätze für Einbauplatten.
Es stehen unterschiedliche Einbauplatten (z. B.
complex, hiplex, Verteiler,etc.) zur Verfügung.

Durch die drehbare Gehäuserückwand können die Kabel von
 unten oder oben eingeführt werden.

Zur Sabotageerkennung bei Entfernen der Montagefläche
ist ein Abreißmelder als Zubehör erhältlich.

- 4 Montageplätze für den Einbau jeweils einer
Einbauplatte (nicht im Lieferumfang enthalten)
-
- 5 universelle Montageplätze
- 3 Stellplätze für Akku 12 V / 26 Ah oder 6
Stellplätze 12 V / 12 Ah
- Umweltklasse gemäß VdS 2110 Klasse II
- Betriebstemperatur -10 °C bis +55 °C
- Schutzart IP40
- Material Gehäuse Stahlblech pulverbeschichtet
- Abmessungen (BxHxT) ca. 670x800x250 mm
- Farbe RAL 9016 Verkehrsweiß
Menge: 5,000 St

**02.06.280 Einbauplatte**
Einbauplatte

VdS-Klasse C (Zubehör der EMZ)

Einbauplatte zur
Montage von 2 Auswerte- und Steuergeräten
in den Gehäusetyp .

- 2 Montageplätze für Auswerte- und Steuergerät
- Material Stahlblech
- Abmessungen (BxHxT) ca. 320x260x29 mm
Menge: 6,000 St

**02.06.290 Auswerte- und Steuergerät**
Auswerte- und Steuergerät

VdS-Klasse C  Schalteinrichtung

Das Auswerte- und Steuergerät dient als Auswerte- und Steuergerät,
das über die Verwaltungssoftware
parametriert wird.
Durch SD-Kartentechnologie ist die Inbetriebnahme
einfach und schnell. Alle Daten der werden
auf die microSD-Karte gesichert.
Da die Personenberechtigungen im Steuergerät
gespeichert werden, ist bei Ausfall der
Ethernet-Schnittstelle ein Betrieb der Türen weiter
möglich.

Über Ein- und Ausgänge des Steuergeräts oder
Erweiterungsmodule, kann das Zutrittskontrollsystem
 an die spezifischen Anforderungen von
diversen Objekten individuell angepasst werden.
Das Auswerte- und Steuergerät dient bei
Kombinationen zwischen EMA und ZK-Systemen als
Schalteinrichtung. Eine abgesetzte Schalteinrichtung
gemäß VdS-Richtlinien ist durch Verwendung der
Zusatzplatine via com BUS-Schnittstelle
realisierbar.

Das Zutrittskontrollsystem beinhaltet
das -typische Leserverhalten.
Mit langem Vorhalten des Transponders (länger als 3 s)
wird eine angebundene Einbruchmelderzentrale scharf
geschaltet.
Mit kurzem Vorhalten (kürzer als 3 s) wird die
Einbruchmelderzentrale unscharf geschaltet und der
Zutritt wird über das Auswerte- und Steuergerät freigegeben.
Scharf-/Unscharfschaltung sowie die Zutrittskontrolle
können mit dem gleichen Tastaturcode oder Transponder
durchgeführt werden.
Die Berechtigungsvergabe wird ausschließlich mit der
Verwaltungssoftware durchgeführt.
Durch das implementierte Protokoll MIFARE DESFire
128-bit-AES entspricht die Verschlüsselung der
Transponderdaten dem aktuell höchsten Stand der
Technik.
Mit RFID-Schreib-Lesern können verschlüsselte
Transponder-Applikationen auf MIFARE
DESFire-Transponder geschrieben werden.

- Verwaltung von bis zu 250.000 Personenstammsätze pro
Steuergerät
- Ereignisspeicher mit bis zu 1 Mio. Einträge pro
Steuergerät
- 10-16 Zutrittspunkte realisierbar (je nach
Konstellation)
- Diverse Funktionszeitmodelle (z. B.
"Dauer-Auf-Betrieb")
- Zeitmodelle für zeitlich begrenzte
Zutrittsberechtigungen
- Feiertags- und Ferienkalender
- Betrieb ohne Serververbindung möglich (Daten auf
microSD-Karte)
- Speicherung der Eigentemperatur und Eingangsspannung
auf der microSD-Karte
- Parametrierung mit der Verwaltungssoftware

Auswerte- und Steuergerät Einbausatz zum
Einbau in den Gehäusetyp

- 1 Sicherungsbereich realisierbar
- 12 frei parametrierbare Eingänge
- 4 Eingänge für
- 1 Eingang für Sabotagekontakt
- 1 Eingang für Wandabreißsicherung
- 1 Eingang für Akku-Störung
- 1 Eingang für Netz-Störung
- 7 frei parametrierbare Relaisausgänge
- 1 Relaisausgang für Sabotage
- 1 Ethernet-Schnittstelle zur Vernetzung und
  Parametrierung über Server
- 2 Schnittstellen Reader
- 2 RS485-Schnittstellen zum Anschluss von
  RFID-Schreib-Lesern und Erweiterungsmodule
- 1 Schnittstelle inkl. Montageplatz für Zusatzmodulen
  und Erweiterungen
- Betriebstemperatur -10 °C bis +55 °C
- Abmessungen (BxHxT) ca. 236x130x17 mm
- Stromaufnahme in Ruhe ca. 80 mA
- Versorgungsspannung 12 V DC
Menge: 13,000 St

**02.06.300 Zusatzplatine**
Zusatzplatine

VdS-anerkannt, Zubehör

Zusatzplatine als VdS-gerechte
Schnittstelle zwischen Zusatzplatine und einer
-Einbruchmelderzentrale.

Die Zusatzplatine nimmt die Signale
des Steuergeräts auf und übermittelt diese über den
com BUS an die Einbruchmelderzentrale.
Für die Zusatzplatine ist ein
Steckplatz auf der Platine vorgesehen.

- 5 Meldergruppeneingänge
- 5 parametrierbare Ausgänge
- 1 potenzialfreier Relaisausgang
- Abmessungen (BxHxT) ca. 91x70,5x16 mm
Menge: 13,000 St

**02.06.310 Einbauplatte**
Einbauplatte

VdS-Klasse C (Zubehör der EMZ)

Einbauplatte zur Montage einer
Platine
Erweiterungsplatine oder
Netzteil-Baugruppe in den Gehäusetyp

- 1 Montageplatz für Platine Erweiterungsplatine
  oder Netzteil-Baugruppe
- 2 universelle Montageplätze
- Material Stahlblech
- Abmessungen (BxHxT) ca. 320x260x29 mm
Menge: 13,000 St

**02.06.320 Netzteil-Baugruppe**
Netzteil-Baugruppe

Netzteil-Baugruppe als Zusatznetzteil zum Einbau in die
 Gehäusetypen

Die Netzteil-Baugruppe besitzt Aus- und Eingänge zur
Weiterleitung von Betriebs- und Störungssignale.

- Akkuladespannung wird temperaturabhängig nachgeregelt
- Die Ein- und Ausgänge führen Funktionskleinspannung
mit sicherer Trennung (PELV)
- Zwei Anschlusskabelpaare mit Flachsteckhülsen für
Akku 2 x 12 Ah oder 1 x 26 Ah
- Alle Ein- und Ausgänge sind gegen kurzzeitige
Überspannungen (Transienten) geschützt
- Eine Überwachungsschaltung signalisiert optisch und
elektrisch Netz- oder Akkufehler
- Zur Anzeige sind auf der Platine des Netzteils eine
grüne und eine gelbe LED vorhanden
- Zusätzlich sind zwei Ausgänge zum Anschluss von
externen LEDs vorhanden
- Aus- und Eingänge zur Weitermeldung von
Fehlerzuständen
- Vorgesehen für Akku 12 V / 7,2 Ah bis 26 Ah
- Umweltklasse gemäß VdS 2110 Klasse II
- Betriebstemperatur 0 °C bis +50 °C
- Abmessungen (BxHxT) ca. 140x168x62 mm
- Leistungsaufnahme max. 35 VA
- Ausgangsspannung 12 V DC
- Stromentnahme max. 360 mA mit Akku 24 Ah für 60 h
Überbrückungszeit
- Kurzzeitige Stromentnahme max. 1,6 A
- Versorgungsspannung 230 V AC
Menge: 13,000 St

**02.06.330 Wartungsfreier Blei-Akku 12 V / 12 Ah**
Wartungsfreier Blei-Akku
12 V / 12 Ah

VdS anerkannt

Akku zur redundanten Energieversorgung von
Gefahrenmeldeanlagen.

- Anschluss: 6,3-mm-Flachstecker
- Lageunabhängig, gemäß DIN 43534
- Abmessungen (BxHxT) 152x100x100 mm
- Gewicht ca. 4,5 kg
Menge: 10,000 St

**02.06.340 Akkuanschlussleitung**
Akkuanschlussleitung

Akkuanschlussleitung mit Länge von 1250 mm zum
nachträglichen Einbau der Platinen oder
Erweiterungsplatinen in die
Gehäusetypen

Die mitgelieferte Akkuanschlussleitung der Komponenten
ist für den Einsatz in diesen Gehäusen zu kurz.

- Kabellänge 1250 mm
Menge: 10,000 St

**02.06.350 Türmodul**
Türmodul

VdS-Klasse C (G 118048)
 zur Anschaltung der gesamten
Peripherie einer Zugangstür über die
RS485-Schnittstelle an das Auswerte- und Steuergerät

Mit dem Türmodul lassen sich folgende
Komponenten, die in einer Tür benötigt werden, mit
geringem Aufwand an das Auswerte- und Steuergerät
anschließen:
- ein RFID-Leser mit Reader-Schnittstelle
- Magnet-/Schließblechkontakte an 5 parametrierbaren
  Meldegruppeneingängen
- Zustandsanzeigen, Summer usw. an 5 parametrierbaren
  Ausgängen
- ein Türöffner am potenzialfreien Relaisausgang
 im Gehäusetyp K20 zur
Aufputzmontage.

- Schnittstelle RS485
- Protokoll H5B-P1 (38.400 Baud)
- 1 Schnittstelle Reader
- 5 Meldergruppeneingänge
- 2 parametrierbare Ausgänge
- 1 potenzialfreier Relaisausgang
- Aufputz-Ausführung
- Umweltklasse gemäß VdS 2110 Klasse II
- Betriebstemperatur -10 °C bis +55 °C
- Schutzart IP40
- Material Gehäuse Kunststoff ASA
- Abmessungen (BxHxT) 75x115x27 mm
- Farbe RAL 9016 Verkehrsweiß
- Stromaufnahme in Ruhe ca. 10 mA
- Max. Gesamtstrom ca. 27 mA
- Versorgungsspannung 12 V DC über RS485
Menge: 30,000 St

**02.06.360 RFID-Tastaturleser**
RFID-Tastaturleser

VdS-Klasse C

RFID-Leser cryplock D identifizieren
berührungslos Transponder und optional frei
parametrierbare Tastaturcodes.

Mit den RFID-Lesern cryplock D ist die
verschlüsselte Übertragung auf Basis MIFARE DESFire mit
 128-Bit-AES-Verschlüsselung möglich.
Dies entspricht den höchsten Verschlüsselungsstandards.

Die Darstellung der Kompatibilität zwischen
Transponder, RFID-Leser und Auswerteeinheit finden Sie
auf der-Website unter:
Downloads / Dokumente & Technische Beschreibungen /
Schalteinrichtung/Zutrittskontrolle / Transponder /
Kompatibilität.

Die Betriebszustände werden direkt am Leser mit 3 LEDs
und einem Piezo-Signalgeber signalisiert.

Der RFID-Tastatur-Leser erkennt kontaktlos berechtigte
Transponder und/oder die Eingabe von Tastaturcodes.

Beim Einsatz mit Transpondertyp MIFARE DESFire und
Montage auf metallischem Untergrund ist zwingend das
Distanzset BLZ12/K erforderlich.

- Schnittstelle Reader
- Protokoll D
- Transpondertyp MIFARE DESFire 4k
- Transpondertyp MIFARE Classic 1k
- Kapazitive Tastatur mit Hintergrundbeleuchtung
- Umweltklasse gemäß VdS 2110 Klasse IV
- Betriebstemperatur -25 °C bis +70 °C
- Schutzart IP64
- Anschlusskabel 4 m
- Abmessungen (BxHxT) 82x167x18 mm
- Stromaufnahme in Ruhe "RFID inaktiv" ca. 10 mA
- Stromaufnahme in Ruhe "RFID aktiv" ca. 11,2 mA
- Stromaufnahme max. ca. 50 mA
- Versorgungsspannung 10,2 V DC bis 15 V DC

Farbe RAL 9016 Verkehrsweiß
Menge: 27,000 St

**02.06.370 RFID-Leser**
RFID-Leser

VdS-Klasse C (G 110029)

RFID-Leser cryplock  identifizieren
berührungslos Transponder und optional frei
parametrierbare Tastaturcodes.

Mit den RFID-Lesern cryplock ist die
verschlüsselte Übertragung auf Basis MIFARE DESFire mit
 128-Bit-AES-Verschlüsselung möglich.
Dies entspricht den höchsten Verschlüsselungsstandards.

Die Darstellung der Kompatibilität zwischen
Transponder, RFID-Leser und Auswerteeinheit finden Sie
auf der-Website unter:
Downloads / Dokumente & Technische Beschreibungen /
Schalteinrichtung/Zutrittskontrolle / Transponder /
Kompatibilität.

Die Betriebszustände werden direkt am Leser mit 3 LEDs
und einem Piezo-Signalgeber signalisiert.

Der RFID-Leser erkennt kontaktlos berechtigte
Transponder.

Bei einer Montage auf metallischem Untergrund ist
zwingend das Distanzset BLZ11 erforderlich.

- Schnittstelle Reader
- Protokoll D
- Transpondertyp MIFARE DESFire 4k
- Transpondertyp MIFARE Classic 1k
- Umweltklasse gemäß VdS 2110 Klasse IV
- Betriebstemperatur -25 °C bis +70 °C
- Schutzart IP64
- Anschlusskabel 4 m
- Abmessungen (BxHxT) 82x95x18 mm
- Stromaufnahme in Ruhe "RFID inaktiv" ca. 4,5 mA
- Stromaufnahme in Ruhe "RFID aktiv" ca. 5,9 mA
- Stromaufnahme max. ca. 37 mA
- Versorgungsspannung 10,2 V DC bis 15 V DC

Farbe RAL 9016 Verkehrsweiß
Menge: 27,000 St

**02.06.380 HF-Schlüsseltransponder (MIFARE DESFire 4k) EV3**
HF-Schlüsseltransponder
HF-ST 10 (MIFARE DESFire 4k) EV3

Die Transponder werden durch Auswerteeinheiten oder
Einbruchmelderzentralen mit RFID-Lesern identifiziert.
Jeder Transponder verfügt über eine eindeutige
Identifikationsnummer (UID) und benötigen keine eigene
Energieversorgung. Dadurch sind sie jederzeit im
RFID-Feld einsetztbar.
Sie kommen u. a. in der Zutrittskontrolle,
Scharf-/Unscharfschaltung, etc. zur Anwendung.

HF-Schlüsseltransponder im Kunststoffgehäuse ABS.
In Verbindung mit den RFID-Lesern cryplock und comlock
HMD oder RFID-Schreib-Lesern cryplock BLM und TR-1 ist
eine verschlüsselte Übertragung auf Basis AES 128-Bit
möglich.

Dieser Typ ist besonders zur Beschriftung mit einer
fortlaufenden Nummer oder zur Bedruckung mit einem
kundenspezifischen Logo geeignet.
Dazu bietet der Transponder eine runde
Beschriftungsfläche (Ø 28 mm) in weißer Farbe.

- Transpondertyp MIFARE DESFire 4k
- Abmessungen (LxBxT) 43x35x5 mm

Farbe Schwarz
Menge: 290,000 St

**02.06.390 RFID-Schreib-Lesesystem TWN4-USB**
RFID-Schreib-Lesesystem
TWN4-USB

Das RFID-Schreib-Lesesystem ermöglicht das bequeme
Einlernen und Verwalten von Berechtigungen an einem PC.

Im Schreibmodus wird eine verschlüsselte
TELENOT-Applikation auf der MIFARE DESFire-Berechtigung
 erstellt. Dies ist bei der Verwendung eines
verschlüsselten Leseverfahrens an der
Einbruchmeldeanlage und am Zutrittskontrollsystem
notwendig.

- Transpondertyp EM 4200 / MIFARE Classic / MIFARE
DESFire
- Lese-/Schreibabstand bis zu 100 mm (abhängig vom
Transponder)
- Betriebstemperatur -25 °C bis +80 °C
- Relative Luftfeuchtigkeit 5 % bis 95 %, nicht
kondensierend
- Material ABS UL94-V0
- Abmessungen (BxHxT) 56x18x88 mm
- Farbe Gehäuse Schwarz
- Stromaufnahme in Ruhe ca. 20 mA
- Stromaufnahme in Betrieb ca. 140 mA
- Versorgungsspannung 4,3 V DC bis 5,5 V DC über USB

Systemanforderungen:
- Betriebssystem Windows (XP, Vista, 7, 8, 10)
Menge: 1,000 St

**02.06.400 Verwaltungssoftware**
Verwaltungssoftware

Das Zutrittskontrollsystem ist ein
innovatives und effizientes System für höchste
Sicherheitsanforderungen.
Durch die Beibehaltung aller Hardware-Komponenten wird
im Zuge einer Lizenz-Erweiterung eine einfache,
effiziente und kostensparende Skalierbarkeit des
Zutrittskontrollsystems erreicht.
Das serverbasierende System zeichnet sich mit
vielseitigen Online-Diagnosemöglichkeiten, einfacher
Installation durch SD-Kartentechnologie und der zeit-
und kostensparenden Verkabelung aus.

Über die webbasierte Verwaltungssoftware
und das Auswerte- und Steuergerät mit
integrierter Ethernet-Schnittstelle können
standortübergreifende Projekte realisiert werden.
Das Auswerte- und Steuergerät dient bei
Kombinationen zwischen EMA und ZK-Systemen als
Schalteinrichtung. Eine abgesetzte Schalteinrichtung
gemäß VdS-Richtlinien ist durch Verwendung der
Zusatzplatine via com2BUS-Schnittstelle
realisierbar.

Das Zutrittskontrollsystem ZK beinhaltet
das-typische Leserverhalten.
Mit langem Vorhalten des Transponders (länger als 3 s)
wird eine angebundene Einbruchmelderzentrale scharf
geschaltet.
Mit kurzem Vorhalten (kürzer als 3 s) wird die
Einbruchmelderzentrale unscharf geschaltet und der
Zutritt wird über das Auswerte- und Steuergerät freigegeben.
Scharf-/Unscharfschaltung sowie die Zutrittskontrolle
können mit dem gleichen Tastaturcode oder Transponder
durchgeführt werden.

Die Berechtigungsvergabe wird ausschließlich mit der
Verwaltungssoftware durchgeführt.
Durch das implementierte Protokoll MIFARE DESFire
128-bit-AES entspricht die Verschlüsselung der
Transponderdaten dem aktuell höchsten Stand der
Technik.
Mit den RFID-Schreib-Lesern TR-1xx oder dem
RFID-Schreib-Lesesystem können verschlüsselte
Transponder-Applikationen auf MIFARE
DESFire-Transponder geschrieben werden.

- Serverbasierende Verwaltungssoftware für die
Parametrierung und Schließorganisation der Auswerte-
und Steuergeräte
- Verwaltung von bis zu 250.000 Personenstammsätze pro
- Ereignisspeicher mit bis zu 1 Mio. Einträge pro
- Diverse Funktionszeitmodelle (z. B.
"Dauer-Auf-Betrieb")
- Zeitmodelle für zeitlich begrenzte
Zutrittsberechtigungen
- Feiertags- und Ferienkalender
- Betrieb ohne Serververbindung möglich (Daten auf
microSD-Karte)
- Speicherung der Eigentemperatur und Eingangsspannung
auf der microSD-Karte
- Parametrierung mit der Verwaltungssoftware
Serverbasierende Verwaltungssoftware für die
Parametrierung und Schließorganisation der Auswerte-
und Steuergeräte

Basislizenz zur Verwaltung von:
- Software für 100 Personen
- 16 Online-Zutrittspunkte
- 2 Systembenutzer (ohne Admin)
- 16 Online-Zeitmodelle

- Transpondertyp EM 4200 / MIFARE Classic / MIFARE
DESFire
- 10 Gruppenrechte
- EMA-Steuerfunktionen

- 50 verwaltbare Funktionsbereiche
- Lizenz zur Nutzung von 2 RFID-Schreib-Lesesysteme
TWN4-USB (Codiergeräte)
- Zeitgesteuerter Import
- Bereichswechselkontrolle
- Zutrittswiederholsperre
- Vier-Augen-Prinzip
- Sicherheitsstufen
- PIN-Code
- Zutrittsmatrix mit Zeitmodellen
- Zweites Türrelais
- Terminal-Daten verschlüsselt
- Transponder-Editor
- MIFARE DESFire 128-bit-AES-Verschlüsselung
- Optional zubuchbare Funktionen und Erweiterungen
Menge: 1,000 St

**02.06.410 Lizenz-Erweiterung**
Lizenz-Erweiterung

Das Zutrittskontrollsystem ZK ist ein
innovatives und effizientes System für höchste
Sicherheitsanforderungen.
Durch die Beibehaltung aller Hardware-Komponenten wird
im Zuge einer Lizenz-Erweiterung eine einfache,
effiziente und kostensparende Skalierbarkeit des
Zutrittskontrollsystems erreicht.
Das serverbasierende System zeichnet sich mit
vielseitigen Online-Diagnosemöglichkeiten, einfacher
Installation durch SD-Kartentechnologie und der zeit-
und kostensparenden Verkabelung aus.

Über die webbasierte Verwaltungssoftware
und das Auswerte- und Steuergerät mit
integrierter Ethernet-Schnittstelle können
standortübergreifende Projekte realisiert werden.
Das Auswerte- und Steuergerät dient bei
Kombinationen zwischen EMA und ZK-Systemen als
Schalteinrichtung. Eine abgesetzte Schalteinrichtung
gemäß VdS-Richtlinien ist durch Verwendung der
Zusatzplatine via com2BUS-Schnittstelle
realisierbar.

Das Zutrittskontrollsystem beinhaltet
das-typische Leserverhalten.
Mit langem Vorhalten des Transponders (länger als 3 s)
wird eine angebundene Einbruchmelderzentrale scharf
geschaltet.
Mit kurzem Vorhalten (kürzer als 3 s) wird die
Einbruchmelderzentrale unscharf geschaltet und der
Zutritt wird über das Auswerte- und Steuergerät freigegeben.
Scharf-/Unscharfschaltung sowie die Zutrittskontrolle
können mit dem gleichen Tastaturcode oder Transponder
durchgeführt werden.

Die Berechtigungsvergabe wird ausschließlich mit der
Verwaltungssoftware durchgeführt.
Durch das implementierte Protokoll MIFARE DESFire
128-bit-AES entspricht die Verschlüsselung der
Transponderdaten dem aktuell höchsten Stand der
Technik.
Mit den RFID-Schreib-Lesern TR-1xx oder dem
RFID-Schreib-Lesesystem können verschlüsselte
Transponder-Applikationen auf MIFARE
DESFire-Transponder geschrieben werden.

- Serverbasierende Verwaltungssoftware für die
Parametrierung und Schließorganisation der Auswerte-
und Steuergeräte
- Verwaltung von bis zu 250.000 Personenstammsätze pro Zentrale
- Ereignisspeicher mit bis zu 1 Mio. Einträge pro Zentrale
- Diverse Funktionszeitmodelle (z. B.
"Dauer-Auf-Betrieb")
- Zeitmodelle für zeitlich begrenzte
Zutrittsberechtigungen
- Feiertags- und Ferienkalender
- Betrieb ohne Serververbindung möglich (Daten auf
microSD-Karte)
- Speicherung der Eigentemperatur und Eingangsspannung
auf der microSD-Karte
- Parametrierung mit der Verwaltungssoftware

Lizenz-Erweiterung um zusätzliche Anzahl
der Personen.
Menge: 2,000 St

**02.06.420 Lizenz-Erweiterung**
Lizenz-Erweiterung

Das Zutrittskontrollsystem ist ein
innovatives und effizientes System für höchste
Sicherheitsanforderungen.
Durch die Beibehaltung aller Hardware-Komponenten wird
im Zuge einer Lizenz-Erweiterung eine einfache,
effiziente und kostensparende Skalierbarkeit des
Zutrittskontrollsystems erreicht.
Das serverbasierende System zeichnet sich mit
vielseitigen Online-Diagnosemöglichkeiten, einfacher
Installation durch SD-Kartentechnologie und der zeit-
und kostensparenden Verkabelung aus.

Über die webbasierte Verwaltungssoftware
und das Auswerte- und Steuergerät mit
integrierter Ethernet-Schnittstelle können
standortübergreifende Projekte realisiert werden.
Das Auswerte- und Steuergerät dient bei
Kombinationen zwischen EMA und ZK-Systemen als
Schalteinrichtung. Eine abgesetzte Schalteinrichtung
gemäß VdS-Richtlinien ist durch Verwendung der
Zusatzplatine via com2BUS-Schnittstelle
realisierbar.

Das Zutrittskontrollsystem beinhaltet
das typische Leserverhalten.
Mit langem Vorhalten des Transponders (länger als 3 s)
wird eine angebundene Einbruchmelderzentrale scharf
geschaltet.
Mit kurzem Vorhalten (kürzer als 3 s) wird die
Einbruchmelderzentrale unscharf geschaltet und der
Zutritt wird über das Auswerte- und Steuergerät freigegeben.
Scharf-/Unscharfschaltung sowie die Zutrittskontrolle
können mit dem gleichen Tastaturcode oder Transponder
durchgeführt werden.

Die Berechtigungsvergabe wird ausschließlich mit der
Verwaltungssoftware durchgeführt.
Durch das implementierte Protokoll MIFARE DESFire
128-bit-AES entspricht die Verschlüsselung der
Transponderdaten dem aktuell höchsten Stand der
Technik.
Mit den RFID-Schreib-Lesern TR-1xx oder dem
RFID-Schreib-Lesesystem können verschlüsselte
Transponder-Applikationen auf MIFARE
DESFire-Transponder geschrieben werden.

- Serverbasierende Verwaltungssoftware für die
Parametrierung und Schließorganisation der Auswerte-
und Steuergeräte
- Verwaltung von bis zu 250.000 Personenstammsätze pro
- Ereignisspeicher mit bis zu 1 Mio. Einträge pro
Zentrale
- Diverse Funktionszeitmodelle (z. B.
"Dauer-Auf-Betrieb")
- Zeitmodelle für zeitlich begrenzte
Zutrittsberechtigungen
- Feiertags- und Ferienkalender
- Betrieb ohne Serververbindung möglich (Daten auf
microSD-Karte)
- Speicherung der Eigentemperatur und Eingangsspannung
auf der microSD-Karte
- Parametrierung mit der Verwaltungssoftware
Lizenz-Erweiterung Online um zusätzliche
Online-Zutrittspunkte.
Menge: 1,000 St

**02.06.430 Lizenz-Erweiterung**
Lizenz-Erweiterung

Das Zutrittskontrollsystem ist ein
innovatives und effizientes System für höchste
Sicherheitsanforderungen.
Durch die Beibehaltung aller Hardware-Komponenten wird
im Zuge einer Lizenz-Erweiterung eine einfache,
effiziente und kostensparende Skalierbarkeit des
Zutrittskontrollsystems erreicht.
Das serverbasierende System zeichnet sich mit
vielseitigen Online-Diagnosemöglichkeiten, einfacher
Installation durch SD-Kartentechnologie und der zeit-
und kostensparenden Verkabelung aus.

Über die webbasierte Verwaltungssoftware
und das Auswerte- und Steuergerät mit
integrierter Ethernet-Schnittstelle können
standortübergreifende Projekte realisiert werden.
Das Auswerte- und Steuergerät dient bei
Kombinationen zwischen EMA und ZK-Systemen als
Schalteinrichtung. Eine abgesetzte Schalteinrichtung
gemäß VdS-Richtlinien ist durch Verwendung der
Zusatzplatine via com2BUS-Schnittstelle
realisierbar.

Das Zutrittskontrollsystem ZK beinhaltet
das T-typische Leserverhalten.
Mit langem Vorhalten des Transponders (länger als 3 s)
wird eine angebundene Einbruchmelderzentrale scharf
geschaltet.
Mit kurzem Vorhalten (kürzer als 3 s) wird die
Einbruchmelderzentrale unscharf geschaltet und der
Zutritt wird über das Auswerte- und Steuergerät freigegeben.
Scharf-/Unscharfschaltung sowie die Zutrittskontrolle
können mit dem gleichen Tastaturcode oder Transponder
durchgeführt werden.

Die Berechtigungsvergabe wird ausschließlich mit der
Verwaltungssoftware durchgeführt.
Durch das implementierte Protokoll MIFARE DESFire
128-bit-AES entspricht die Verschlüsselung der
Transponderdaten dem aktuell höchsten Stand der
Technik.
Mit den RFID-Schreib-Lesern TR-1xx oder dem
RFID-Schreib-Lesesystem können verschlüsselte
Transponder-Applikationen auf MIFARE
DESFire-Transponder geschrieben werden.

- Serverbasierende Verwaltungssoftware für die
Parametrierung und Schließorganisation der Auswerte-
und Steuergeräte
- Verwaltung von bis zu 250.000 Personenstammsätze pro
- Ereignisspeicher mit bis zu 1 Mio. Einträge pro
- Diverse Funktionszeitmodelle (z. B.
"Dauer-Auf-Betrieb")
- Zeitmodelle für zeitlich begrenzte
Zutrittsberechtigungen
- Feiertags- und Ferienkalender
- Betrieb ohne Serververbindung möglich (Daten auf
microSD-Karte)
- Speicherung der Eigentemperatur und Eingangsspannung
auf der microSD-Karte
- Parametrierung mit der Verwaltungssoftware
Lizenz-Erweiterung für Ansteuerung von bis
 zu 16 Relaisausgängen pro .
Durch die Reorganisation des Berechtigungsmanagement
ist es möglich bis zu 16 Zutrittspunkte über einen
RFID-Leser individuell anzusteuern (z. B.
Aufzugssteuerung).

Für die Ansteuerung sind ggf. weitere Ein- bzw.
Ausgänge erforderlich.
Hierfür kann das Relaismodul bzw. das
Eingangsmodul verwendet werden.
Menge: 1,000 St

**02.06.440 Relaismodul**
Relaismodul

Zur Erweiterung des Auswerte- und Steuergerätes um weitere Aus- bzw. Eingänge.
Das Relais- und Eingangsmodul kann über eine
RS485-Schnittstelle mit dem Auswerte- und Steuergerät
 verbunden werden.

Das Relaismodul wird über eine
RS485-Schnittstelle mit dem Auswerte- und Steuergerät
 verbunden.

Das Modul verfügt über 8 potenzialfreie Relais, welche
zum Teil als Wechsler und zum Teil als Schließer oder
Öffner genutzt werden können.
Zusätzlich besitzt das Modul 1 Eingang, der z. B. als
Sabotageeingang genutzt werden kann.

- Schnittstelle RS485
- Protokoll H5B-P2 (115.200 Baud)
- 1 Eingang
- 8 Relaisausgänge
- 3 Wechselkontakt
- 5 Schließkontakt
- Montage auf DIN-Hutschiene
- Schaltleistung (Relaiskontakte) 60 V / 1 A je
Wechsler
- Betriebstemperatur -25 °C bis +70 °C
- Relative Luftfeuchtigkeit (RH) <95 %, nicht
kondensierend
- Material Gehäuse Kunststoff
- Abmessungen (BxHxT) 85x128x65 mm
- Stromaufnahme ca. 30 mA
- Stromaufnahme je Relais ca. 30 mA
- Versorgungsspannung 12 V DC über RS485
Menge: 1,000 St

**02.06.450 RFID-Leser cryplock uP**
RFID-Leser
uP

RFID-Leser cryplock BLM10 D identifizieren
berührungslos Transponder und optional frei
parametrierbare Tastaturcodes.

Mit den RFID-Lesern cryplock ist die
verschlüsselte Übertragung auf Basis MIFARE DESFire mit
 128-Bit-AES-Verschlüsselung möglich.
Dies entspricht den höchsten Verschlüsselungsstandards.

Die Darstellung der Kompatibilität zwischen
Transponder, RFID-Leser und Auswerteeinheit finden Sie
auf der TELENOT-Website unter:
Downloads / Dokumente & Technische Beschreibungen /
Schalteinrichtung/Zutrittskontrolle / Transponder /
Kompatibilität.

Die RFID-Leser cryplock können an folgende
Geräte angeschlossen werden:
- Einbruchmelderzentralen der Baureihe

Die Betriebszustände werden direkt am Leser mit 3 LEDs
und einem Piezo-Signalgeber signalisiert.

Der RFID-Leser erkennt kontaktlos berechtigte
Transponder.

RFID-Leser zum Einbau in eine 55-mm-Gerätedose im
witterungsgeschützten Innenbereich.

In Kombination mit einem Abdeckrahmen und einer
Abdeckkappe lässt sich der RFID-Leser in
Schalterprogramme der Firmen Gira, Jung und Feller
integrieren.

- Schnittstelle Reader
- Protokoll D
- Schnittstelle comlock/Reader
- Transpondertyp MIFARE DESFire 4k
- Transpondertyp MIFARE Classic 1k
- Umweltklasse gemäß VdS 2110 Klasse IV
- Betriebstemperatur -25 °C bis +70 °C
- Schutzart IP30
- Anschlusstechnik Federkraftklemmen
- Stromaufnahme in Ruhe "RFID inaktiv" ca. 4,5 mA
- Stromaufnahme in Ruhe "RFID aktiv" ca. 5,9 mA
- Stromaufnahme max. ca. 37 mA
- Versorgungsspannung 10,2 V DC bis 15 V DC
Menge: 1,000 St

**02.06.460 Lichtleiter-Set**
Lichtleiter-Set

Lichtleiter-Set passend für Blindabdeckung der
Schalterserie Jung AS500, Jung CD500 sowie Feller
EDIZIOdue in Verbindung mit einem cryplock HF-Leser
R-MD 55 uP, RFID-Schreib-Leser cryplock BLM10 H5B uP
und RFID-Leser cryplock BLM10 D uP.

Im Lieferumfang enthalten ist zusätzlich eine
Bohrschablone für die genannten Blindabdeckungen.
Menge: 1,000 St

**02.06.470 Abdeckkappe mit Lichtleiter**
Abdeckkappe

Abdeckkappe Gira E2 mit LED-Durchführungen passend für
den RFID-Leser cryplock uP und
RFID-Schreib-Leser cryplock uP.

- Abmessungen (BxH) 55,5x55,5 mm

Farbe Reinweiß seidenmatt
Menge: 1,000 St

**02.06.480 Abdeckrahmen**
Abdeckrahmen

Abdeckrahmen Gira E2 (1-fach) passend für den
RFID-Leser cryplock uP, RFID-Schreib-Leser
cryplock BLM10 H5B uP, RFID-Schreib-Leser TR-1 M und
RFID-Tastatur-Schreib-Leser TR-1 MK.

- Abmessungen (BxH) 81x81 mm

Farbe Reinweiß seidenmatt
Menge: 1,000 St

**02.06.490 RFID-Leser cryplock**
RFID-Leser

VdS-Klasse C

RFID-Leser cryplock identifizieren
berührungslos Transponder und optional frei
parametrierbare Tastaturcodes.

Mit den RFID-Lesern cryplock ist die
verschlüsselte Übertragung auf Basis MIFARE DESFire mit
 128-Bit-AES-Verschlüsselung möglich.
Dies entspricht den höchsten Verschlüsselungsstandards.

Die Darstellung der Kompatibilität zwischen
Transponder, RFID-Leser und Auswerteeinheit finden Sie
auf der-Website unter:
Downloads / Dokumente & Technische Beschreibungen /
Schalteinrichtung/Zutrittskontrolle / Transponder /
Kompatibilität.

Die Betriebszustände werden direkt am Leser mit 3 LEDs
und einem Piezo-Signalgeber signalisiert.

Der RFID-Leser erkennt kontaktlos berechtigte
Transponder.

RFID-Leser zum Einbau in das Siedle Vario-System.

- Schnittstelle Reader
- Protokoll D
- Transpondertyp MIFARE DESFire 4k
- Transpondertyp MIFARE Classic 1k
- Umweltklasse gemäß VdS 2110 Klasse IV
- Betriebstemperatur -25 °C bis +70 °C
- Schutzart IP64
- Anschlusskabel 4 m
- Abmessungen (BxH) 99x99 mm
- Stromaufnahme in Ruhe "RFID inaktiv" ca. 4,5 mA
- Stromaufnahme in Ruhe "RFID aktiv" ca. 5,9 mA
- Stromaufnahme max. ca. 37 mA
- Versorgungsspannung 10,2 V DC bis 15 V DC

Farbe Leser Weiß
RAL (Siedle Vario) 9016 Weiß
Menge: 3,000 St

*Hinweis: Wartung und Instandhaltung*

**02.06.500 Wiederkehrende Prüfungen elektrischer Anlagen und Instandhaltung der Einbruchmeldeanlage**
*** Bedarfsposition ohne GB
Wiederkehrende Prüfungen elektrischer Anlagen und Instandhaltung der Einbruchmeldeanlage, Wartung, Inspektion, Instandsetzung, Umfang gemäß beiliegendem Vertragsmuster, jährlich.
Menge: 1,000 St

#### Bereich 02.07 KG 457 - Übertragungsnetze

*Hinweis: Standardbeschreibung Kommunikationskabelanlage*
STLB-Bau 2023-04 061
Für das Projekt wird eine anwendungsneutrale Kommunikationskabelanlage in Gebäuden für eine dienstunabhängige, universell einsetzbare Verkabelung zur Unterstützung von informations- und kommunikationstechnischen Netzanwendung gefordert.
Die technischen Vorgaben entnehmen Sie der DIN EN 50173 (VDE 0800-173) und die Installationsplanung sowie Installationspraktiken sind in der DIN EN 50174 (VDE 0800-174) beschrieben. In der DIN EN 50310 (VDE 0800-2-310) ist die Anwendung von Maßnahmen für Erdung und Potentialausgleich in Gebäuden mit Einrichtungen der Informationstechnik beschrieben. Bei der Lebenserwartung gilt die DIN EN 50310 (VDE 0800-2-310).
Es ist das Leistungsvermögen der Übertragungsstrecken im Netzwerk für die Anforderungen der Netzanwendung nach 10 GBASE-T zu errichten. Die Datenkabel für die Netzanwendung 10 GBASE-T müssen die Werte DIN EN 50288-10 (VDE 0819-10) und DIN EN 50288-11 (VDE 0819-11) erfüllen. Bei der Netzanwendung 10 GBASE-T soll eine Kupferdatenleitung mit dem Aufbau S/FTP oder besser zum Einsatz kommen. Sie soll auch für die Übertragungsleistung DIN EN 50173-1 (VDE 0800-173-1) PoE geeignet sein.
Die Anschlusskomponenten einer geschirmten Verkabelung (für Verbindungstechnik: DIN EN 60603-7-41 (VDE 0687-603-7-41), DIN EN 60603-7-51 (VDE 0687-603-7-51) für die Netzanwendung 10 GBASE-T (Kupfer-Verkabelung) müssen mind. folgende Parameter einhalten: Für die Geräteanschlussdose wird vorgeschrieben: Es ist der Permanent Link Kategorie 6 Index A tiefgestellt nachzuweisen. Sie sollen geeignet für PoE DIN EN 50173-1 (VDE 0800-173-1) sein und eine Anschlussmöglichkeit für die Funktionserdung haben. Die Anwendung von Maßnahmen zur Erdung und Potentialausgleich sind in der DIN EN 50310 (VDE 0800-2-310) beschrieben. Kabelschirm darf nicht als Zugentlastung verwendet werden wie in DIN EN 50174-2 (VDE 0800-174-2) beschrieben.
Für 19 Zoll Patch Panel Kategorie 6 Index A tiefgestellt, wird vorgeschrieben: Es ist der Permanent Link Klasse E Index A tiefgestellt nachzuweisen. Sie sollen geeignet für PoE DIN EN 50173-1 (VDE 0800-173-1) sein und eine Anschlussmöglichkeit für die Funktionserdung haben. Die Anwendung von Maßnahmen zur Erdung und Potentialausgleich sind in der DIN EN 50310 (VDE 0800-2-310) beschrieben. Die Installationsplanung und Praktiken in Gebäuden DIN EN 50173-2 (VDE 0800-173-2) sind bezüglich des Schirmanschlusses bei Verwendung von geschirmten Verkabelungssystemen zu berücksichtigen. Kabelschirm darf nicht als Zugentlastung verwendet werden wie in DIN EN 50174-2 (VDE 0800-174-2) beschrieben.
Der/die Geräteanschluss/Rangierschnur muss von einem Messlabor getestet sein und den Bewertungsstandard DIN EN 50173 (VDE 0800-173) erfüllen. Es müssen auch die Vorgaben DIN EN 60603-7-81 (VDE 0687-603-7-81), für Datenübertragungen bis 2000 MHz und DIN EN 61935-2 (VDE 0819-935-2) erfüllt werden. Sie sollen für PoE geeignet sein. Es ist eine mechanisch störungsunanfällige Konstruktion für die RJ45 Buchse einzusetzen. Dadurch wird ein Netzausfall durch Einsatz und Verwendung von RJ11/12 Stecker verhindert.
Die in der DIN EN 50174 (VDE 0800-174) vorgegebenen Maßnahmen zur Überprüfung der fest installierten Verkabelungsstrecke sind einzuhalten.

*Hinweis: Datenschränke*

**02.07.10 Verteiler Wandschrank Einbau 19-Zoll-Komponenten Stahlblech verz IP2X H 0,8m B 0,6m T 0,6m**
STLB-Bau 2024-04 061
Verteiler als Wandschrank für Fernmeldetechnik, zum Einbau von 19-Zoll-Komponenten, aus Stahlblech, verzinkt, Schutzart IP 2X DIN EN 60529 (VDE 0470-1), Potentialausgleich DIN EN 50310 (VDE 0800-2-310), mit Front- und Rücktür, aus Stahlblech, mit Schwenkgriff, mit Seitenwänden, Seitenwände abnehmbar, mit geschlossener Dachplatte, mit geschlossener Bodenplatte, mit 19-Zoll-Schwenkrahmen und Kabelführungsbügel, Höhe 0,8 m, Breite 0,6 m, Tiefe 0,6 m, Ausführung gemäß Einzelbeschreibung,
Einzelbeschreibungs-Nr 'EDV-Gebäudehauptverteiler
1 HE  Schranküberwachung,
1 HE  Blindplatte,
1 HE  Patchfeld LWL 24x LC-Duplex,
2 x 1 HE  Rangierbügel,
2 x 1 HE  Patchfeld 48 x RJ45,
1 HE  Rangierbügel,
2 x 1 HE  Switch PoE+ 24xRJ45,
10 HE Reserve,
1 HE  Ablageschublade,
2 HE  Dokumentenschublade,
1 HE  Platzvorhaltung zum Einbau von: Notrufanlage Switch
10 HE Reserve,
1 HE  Blindplatte,
1 HE  ATS.

2 x Kaltgeräte-Steckdosenleiste
2 x 230 V als CEE 16 A Steckdose

Hinweis:
Es werden nutzerseitig mechanische Schließzylinder in die Tür integriert.'
.
Menge: 1,000 St
Zeitansatz: 0,73

**02.07.20 Verteiler Standschrank Einbau 19-Zoll-Komponenten Stahlblech verz IP2X H 2,2m B 0,8m T 0,8m**
STLB-Bau 2024-04 061
Verteiler als Standschrank für Fernmeldetechnik, einschl. Sockel, Höhe 100 mm, zum Einbau von 19-Zoll-Komponenten, aus Stahlblech, verzinkt, Schutzart IP 2X DIN EN 60529 (VDE 0470-1), Potentialausgleich DIN EN 50310 (VDE 0800-2-310), mit Front- und Rücktür, aus Stahlblech, mit Schwenkgriff, mit Seitenwänden, Seitenwände abnehmbar, mit geschlossener Dachplatte, mit geschlossener Bodenplatte, mit 19-Zoll-Schwenkrahmen und Kabelführungsbügel, Höhe 2,2 m, Breite 0,8 m, Tiefe 0,8 m, Ausführung gemäß Einzelbeschreibung,
Einzelbeschreibungs-Nr 'EDV-Unterverteiler RACK Schrank
1 HE  Schranküberwachung,
1 HE  Blindplatte,
1 HE  Patchfeld LWL 24 x LC-Duplex,
2 x 1 HE  Rangierbügel,
6 x 1 HE  Patchfeld 48 x RJ45,
1 HE  Rangierbügel,
2 x 1 HE  Switch PoE+ 24 x RJ45,
10 HE Reserve,
1 HE  Ablageschublade,
2 HE  Dokumentenschublade,
1 HE  Platzvorhaltung zum Einbau von: Notrufanlage Switch,
10 HE Reserve,
1 HE  Blindplatte,
1 HE  ATS.

2 x Kaltgeräte-Steckdosenleiste
2 x 230 V als CEE 16 A Steckdose

Hinweis:
Es werden nutzerseitig mechanische Schließzylinder in die Tür integriert.'
.
Menge: 21,000 St
Zeitansatz: 1,45

*Hinweis: Einbaugeräte*

**02.07.30 Layer 3 Switch ungeblockt 48Ports 19-Zoll-Technik**
STLB-Bau 2024-04 062
Nicht modularer Layer 3 Switch, zur logischen Einheit stapelbar über BUS, Backplane-Bandbreite ungeblockt, Vollduplexbetrieb, mit 48 Ethernet-Ports 10/100 TX automatische Erkennung mit PoE DIN EN 50173-1 (VDE 0800-173-1) (bis 15,4 Watt pro Port) über Ethernetadern mit automatischer Erkennung der Phantomspeisung als Mode A oder Spare-Pair-Speisung als Mode B, Typ 2, 2 Ethernet-Uplink-Ports, ein 1 GB SX Uplink-Port im Maximalausbau, Systemsoftware update-fähig (flash memory), mit Inband- und/oder Out-of-Band-Management, Quality of Service (QoS) Priorisierung nach IEEE802.1p, und Priorisierung IPv4 und IPv6 DiffServ, VLAN-fähig, mind. 255, an allen Ports, Stromversorgung Gerät mit integriertem Netzteil oder mit zu lieferndem Steckernetzteil, Montage in 19-Zoll-Technik.
Menge: 29,000 St

**02.07.40 Patchfeld Spleißkassette LWL ausziehbar OM 3 LC**
STLB-Bau 2023-04 061
Patchfeld mit Spleißkassette und allem systembedingten Zubehör, LWL, eine Höheneinheit, ausziehbar, Mehrmodenfaser OM 3, typisch 10 Gbps bis 300 m, mit Steckgesicht LC-Durchführungskupplungen, Ferrulen aus Zirkonia Keramik, Kontakte mit PC, Anzahl Ausbrüche 12, Anzahl Kupplungen 6,
Anzahl Pigtails '24' St.
Menge: 58,000 St
Zeitansatz: 0,25

**02.07.50 19-Zoll-Patchfeld symm. 1HE 24x8 modular Kat.7**
STLB-Bau 2024-04 061
19 Zoll Patchfeld, symmetrisch, eine Höheneinheit, 24 x 8, modular, Kategorie 7 DIN EN 50173-1 (VDE 0800-173-1), Link-Klasse F, DIN EN 50173-1 (VDE 0800-173-1), RJ45-Buchse DIN EN 60603-7-51.
Menge: 84,000 St
Zeitansatz: 0,25

**02.07.60 Rangierpanel 1HE**
STLB-Bau 2023-04 061
Rangierpanel, waagerecht, eine Höheneinheit.
Menge: 62,000 St

**02.07.70 Leerfeldplatte 1HE**
STLB-Bau 2023-04 061
Leerfeldplatte, als 19-Zoll-Bauteil, eine Höheneinheit.
Menge: 50,000 St

**02.07.80 Schublade 1HE**
Schublade 1HE
- 19" Rackschublade,
- 2/3 Auszug,
- 1,2 mm Stahl, pulverbeschichtet,
- Schublade auf kugelgelagerter Einschubschiene,
- durch Schnelltrennung der Einschubschienen herausnehmbar,
- 1 HE.
Menge: 25,000 St

**02.07.90 Schublade 2HE**
Schublade 2HE
- 19" Rackschublade,
- Vollauszug,
- 1,2 mm Stahl, pulverbeschichtet,
- Schublade auf kugelgelagerter Einschubschiene,
- durch Schnelltrennung der Einschubschienen herausnehmbar,
- 2 HE.
Menge: 25,000 St

**02.07.100 Automatischer Transferschalter 1HE**
Automatischer Transferschalter für 19"-Schränke
Kontinuierliche Überwachung der Eingangsspannungen
Ein-/Ausgang: 16A
Max. Umschaltzeit: 20ms
Menge: 3,000 St

**02.07.110 Installationsschiene 230V Abzweigdose 6Steckdosen**
STLB-Bau 2023-04 061
Installationsschiene, 230 V AC, mit Abzweigdose, mit 6 Steckdosen, als 19-Zoll-Bauteil.
Menge: 25,000 St

**02.07.120 Fachboden 1HE**
STLB-Bau 2023-04 061
Fachboden, als 19-Zoll-Bauteil, eine Höheneinheit.
Menge: 25,000 St

**02.07.130 Überlängenablage**
STLB-Bau 2023-04 061
Überlängenablage.
Menge: 50,000 St

**02.07.140 Kabelabfangschiene**
STLB-Bau 2023-04 061
Kabelabfangschiene.
Menge: 50,000 St

**02.07.150 Schrankbelüftung 50m3/h 230V**
STLB-Bau 2023-04 061
Schrankbelüftung als 19-Zoll-Einschublüfterbauteil, Luftleistung freiblasend mind. 50 m3/h, Bemessungsbetriebsspannung 230 V AC, Geräuschentwicklung kleiner 40 dB(A), mit Temperaturregler und integriertem Staubfilter.
Menge: 22,000 St

**02.07.160 19 Zoll USV 3000VA**
19 Zoll USV  3000VA

19 Zoll Rack, 9 Ausgänge,IEC 8xC13 / 1xC19, 3000VA
LCD-Oberfläche mit Informationen und für Konfigurationen
zum aufrüsten mit individuellen Funktionen durch Management Cards
USB-Schnittstelle erlaubt die Verwaltung der USV
Sinusförmiges Ausgangssignal im Batteriebetrieb für empfindliche Geräte
Technische Daten:
Format: 19 Zoll Rack
Leistung: 3000 VA
Ausgänge: IEC C13, IEC C19
Anzahl: 9 Ausgänge
Ausgangsspannung: 230V
Kapazität: 3000 VA / 2700 Watt
PC-Schnittstelle: USB
Stromausgänge: 8x IEC C13, 1x IEC C19 (programmierbar)
Überspannungsschutz: RJ45 (Eingang)
USV-Typ: Line-Interactive (Sicherung gegen Stromausfall, Spannungseinbruch, Spannungsstöße, Unterspannung, Überspannung)
Batterietyp: Bleisäurebatterie
Aufladezeit: 3 Stunden, für 90%
Steckkarteneinschub: ja
Maße: ca. 43,2 x 8,6 x 68,3 cm (BxHxT)
Lieferung: inkl. Eingangsnetzkabel, USB-Kabel, Rack-Trageschienen, Handbuch
sonstiges:
2HE-Design zur Unterbringung in einem 19-Zoll-Serverschrank, mit Notfallabschaltung (EPO), mit reinem Sinuswellenausgang
Karteneinschub für opionales SNMP-Modul, MBS, ATS, RBS, AS/400-Karte
Die USV mit Management-Funktion über das Netzwerk, USB, mit Ethernet-Anschluss.
Menge: 3,000 St

*Hinweis: Installationsgeräte*

*Hinweis: Kupfernetz*

**02.07.170 Datenanschlussdose symm. Kat.7A 2Ports, AP**
STLB-Bau 2024-04 061
Datenanschlussdose, symmetrisch, Kategorie 7 Index A tiefgestellt DIN EN 50173-1 (VDE 0800-173-1), Link-Klasse F, DIN EN 50173-1 (VDE 0800-173-1), Potentialausgleich DIN EN 50310 (VDE 0800-2-310), kompakt, 2 Ports, RJ45-Buchse DIN EN 60603-7-51, einschl. Gehäuse aus Kunststoff, lebensmittelecht, in Schneidklemmtechnik, Aufputzausführung, mit Beschriftungsfeld und Fenster.
Menge: 104,000 St
Zeitansatz: 0,28

**02.07.180 Datenanschlussdose symm. Kat.7A 1Ports, AP**
STLB-Bau 2024-04 061
Datenanschlussdose, symmetrisch, Kategorie 7 Index A tiefgestellt DIN EN 50173-1 (VDE 0800-173-1), Link-Klasse F, DIN EN 50173-1 (VDE 0800-173-1), Potentialausgleich DIN EN 50310 (VDE 0800-2-310), kompakt, 2 Ports, RJ45-Buchse DIN EN 60603-7-51, einschl. Gehäuse aus Kunststoff, lebensmittelecht, in Schneidklemmtechnik, Aufputzausführung, mit Beschriftungsfeld und Fenster.
Menge: 25,000 St
Zeitansatz: 0,28

**02.07.190 Datenanschlussdose symm. Kat.7 1Port UP**
STLB-Bau 2023-04 061
Datenanschlussdose, symmetrisch, Kategorie 7 DIN EN 50173-1 (VDE 0800-173-1), Link-Klasse F, DIN EN 50173-1 (VDE 0800-173-1), Potentialausgleich DIN EN 50310 (VDE 0800-2-310), kompakt, 1 Port, GG45-Buchse DIN EN 60603-7-7, rückwärtskompatibel zu RJ45, in Schneidklemmtechnik, Aufputzausführung, mit Beschriftungsfeld und Fenster.
Menge: 12,000 St
Zeitansatz: 0,24

**02.07.200 Datenanschlussdose symm. Kat.7 2Ports UP**
STLB-Bau 2024-04 061
Datenanschlussdose, symmetrisch, Kategorie 7 DIN EN 50173-1 (VDE 0800-173-1), Link-Klasse F, DIN EN 50173-1 (VDE 0800-173-1), Potentialausgleich DIN EN 50310 (VDE 0800-2-310), kompakt, 2 Ports, GG45-Buchse DIN EN 60603-7-7, rückwärtskompatibel zu RJ45, einschl. Gehäuse aus Kunststoff, lebensmittelecht, in Schneidklemmtechnik, Unterputzausführung, mit Beschriftungsfeld und Fenster, Arbeitshöhe des Montageortes bis 5,5 m über der Standfläche des hierfür erforderlichen Gerüstes, Gerüst wird gesondert vergütet.
Menge: 60,000 St
Zeitansatz: 0,34

*Hinweis: Glasfasernetz*

**02.07.210 Anschlussdose LWL AP Kabelreserve OM 3 4xST**
STLB-Bau 2023-04 061
Anschlussdose, LWL, Aufputzausführung mit Aufnahme für Kabelreserve, Mehrmodenfaser OM 3, typisch 10 Gbps bis 300 m, mit Steckgesicht 4 x ST-Buchse, Ferrulen aus Zirkonia Keramik, Anzahl Ausbrüche 1, Anzahl Kupplungen 1,
Anzahl Pigtails '24' St.
Menge: 8,000 St
Zeitansatz: 0,12

*Hinweis: Verkabelung*

**Ausführungsbeschreibung 25 Ausführungsbeschreibung zu Euroklassen**
*Ausführungsbeschreibung zu Euroklassen*
Ausführungsbeschreibung zu Euroklassen

Sämtliche Kabel und Leitungen der KG450 müssen nach dem Vorschlag der deutschen Kabelindustrie der Euroklasse Cca und in Fluchtwegen nach der Euroklasse B2ca zertifiziert sein.
Entsprechende Leistungserklärungen über die Brandklasse für Kabel und Leitungen wird der AN zur Verfügung stellen.

**Ausführungsbeschreibung 26 Ausführungsbeschreibung zur Verlegearten von Standard-K**
*Ausführungsbeschreibung zur Verlegearten von Standard-Kabel und Leitungen*
Ausführungsbeschreibung zur Verlegearten von Standard-Kabel und Leitungen

(1) Verlegung in Rohr, verschlossene Installationskanäle
(2) Verlegung auf Kabeltrasse, Kabelgraben, offeneKanäle
(3) Verlegung auf Anker-/Profilschienen mit Bügelschellen und Langwannen sowie
  Zubehör und Befestigungsmaterial
(4) Verlegung in Zwischendecken, Ständerwerk und Hohlwände mit Sammelhalterungen
  und Befestigungsmaterial
(5) Verlegung in Hohlraumboden, Doppelboden;Bodenkanälen mit Bündelung und
  Befestigungsmaterial
(6) Verlegung unter Putz, einschl. Fräsarbeiten und Befestigungsmaterial
(7) Verlegung in Ortbeton. Die Befestigung muss so erfolgen, dass sich die Leitungen
  durch den Betoniervorgang nicht lösen oder verrutschen können.

Es ist eine Mischkalkulation anzusetzen auf der Grundlage von:
- 25 % Verlegeart (1),
- 40 % Verlegeart (2),
- 10 % Verlegeart (3),
- 10 % Verlegeart (4),
-  5 % Verlegeart (5),
-  5 % Verlegeart (6),
-  5 % Verlegeart (7).

Nachstehende Leitungen sind für die gemischte Verlegung zu kalkulieren.

Alle benötigten Befestigungsmaterialien sind in den Einheitspreis mit einzurechnen.
Kabel und Leitungen liefern, in Teillängen verlegen und betriebsfertig anschliessen.

**Ausführungsbeschreibung 27 Ausführungsbeschreibung Patchkabel**
*Ausführungsbeschreibung Patchkabel*
Ausführungsbeschreibung Patchkabel weiterführender (LWL-)Strecken zum nächsten Switch sind zu beschriften
(z. B. mit Schlüsselanhängern).

Patchungen für Daten und Telefonanschlüsse sind farblich zu unterscheiden. Dabei sollen Patchkabel mit folgender Farbgebung verwendet werden:
- Telefonanschlüsse: grau,
- Datenanschlüsse IT-Netz: rot,
- Datenanschlüsse GLT-Netz: blau,
- Datenanschlüsse WLAN: gelb,
- Datenanschlüsse neue Medien: grün.

Weitere Arten von Patchungen sind nach Abstimmung mit der zuständigen Stelle festzulegen.

**02.07.220 Datenkabel Horizontal-/Steigbereich Kat.7A geschirmt 2x(4x2xAWG23) halogenfrei vorh.Kabelrinne/Kanal**
STLB-Bau 2024-04 061
Datenkabel für den Horizontal- und Steigbereich DIN EN 50288-9-1 (VDE 0819-9-1), Kategorie 7 Index A tiefgestellt DIN EN 50173-1 (VDE 0800-173-1), geschirmt, Trennklasse d DIN EN 50174-2 (VDE 0800-174-2), für PoE, Typ 1, Leitungswiderstand 0,065 Ohm/m und Kabeldurchmesser 0,007 m DIN EN 50174-2 (VDE 0800-174-2), Link-Klasse F, DIN EN 50173-1 (VDE 0800-173-1), 2 x (4 x 2 x AWG 23), halogenfrei, auf vorh. Kabelrinnen oder in offene Kanäle.
Menge: 11000,000 m
Zeitansatz: 0,03

**02.07.230 Datenkabel Horizontal-/Steigbereich Kat.7A geschirmt 4x2xAWG23 halogenfrei vorh.Kabelrinne/Kanal**
STLB-Bau 2024-04 061
Datenkabel für den Horizontal- und Steigbereich DIN EN 50288-9-1 (VDE 0819-9-1), Kategorie 7 Index A tiefgestellt DIN EN 50173-1 (VDE 0800-173-1), geschirmt, Trennklasse d DIN EN 50174-2 (VDE 0800-174-2), für PoE, Typ 1, Leitungswiderstand 0,065 Ohm/m und Kabeldurchmesser 0,007 m DIN EN 50174-2 (VDE 0800-174-2), Link-Klasse F, DIN EN 50173-1 (VDE 0800-173-1), 4 x 2 x AWG 23, halogenfrei, auf vorh. Kabelrinnen oder in offene Kanäle.
Menge: 15000,000 m
Zeitansatz: 0,03

**02.07.240 Stecker dienstneutral Kat.7**
STLB-Bau 2023-04 061
Stecker, dienstneutral, GG45 DIN EN 60603-7-7 (VDE 0687-603-7-7), rückwärtskompatibel zu RJ45, Kategorie 7 DIN EN 50173-1 (VDE 0800-173-1), zum Anschluss von massivem Datenkabel.
Menge: 500,000 St

**02.07.250 Buchse dienstneutral Kat.7**
STLB-Bau 2023-04 061
Buchse, dienstneutral, GG45 DIN EN 60603-7-7 (VDE 0687-603-7-7), rückwärtskompatibel zu RJ45, Kategorie 7 DIN EN 50173-1 (VDE 0800-173-1).
Menge: 2000,000 St

**02.07.260 Kabelverbinder dienstneutral Kat.7**
STLB-Bau 2023-04 061
Kabelverbinder, dienstneutral, Kategorie 7 DIN EN 50173-1 (VDE 0800-173-1), zum Anschluss von mehrdrähtigem Datenkabel, Schutzart IP 2X DIN EN 60529 (VDE 0470-1).
Menge: 500,000 St

*Hinweis: Glasfasernetz*

**02.07.270 LWL-Universalkabel Einmodenfaser U-WQ(ZN)H 24xE9/125 vorh.Kabelrinne/Kanal**
*** Bezugsbeschreibung
STLB-Bau 2024-04 061
LWL-Universalkabel (Außen-/Innenkabel) als Einmodenfaser, Einmodenfaser OS 2, DIN EN 50173-1 (VDE 0800-173-1), metallfrei, unbewehrt, U-WQ(ZN)H, 24 x E 9/125, Wellenlänge 1310 nm, auf vorh. Kabelrinnen oder in offene Kanäle.
Menge: 500,000 m

**02.07.280 LWL-Universalkabel Einmodenfaser U-WQ(ZN)H 48xE9/125**
*** wie Position 02.07.270
LWL-Universalkabel Einmodenfaser U-WQ(ZN)H 48xE9/125.
Menge: 500,000 m

*Hinweis: Messung und Inbetriebnahme*

**02.07.290 Datennetz-Dokumentation**
*** Pauschalposition
STLB-Bau 2023-04 070
Datennetz-Dokumentation nach Reihe DIN EN 50174 (VDE 0800-174) erstellen, anhand vom AG zur Verfügung gestellter Grundriss-, Schnitt- oder sonstiger Baupläne, Übergabe vor der Abnahme, als Papierzeichnung/Plotterausdruck und Datenträger/Schnittstelle zur CAD-Verarbeitung, einfach.
Menge: 1,000 psch

**02.07.300 Messung Cu PL Link Ea**
*** Pauschalposition
STLB-Bau 2023-04 061
Messung Kupferkabel PL (Permanent Link) - Installationsstrecke, DIN EN 50173-1 (VDE 0800-173-1), Link Klasse E Index A tiefgestellt, Darstellung der Messung als Tabelle, Dokumentation vorab digital zur Prüfung und nach Freigabe auf Datenträger, im PDF-Format, als Kurzreport (Sammelreport), in einfacher Ausfertigung.
Menge: 1,000 psch

**02.07.310 Messung LWL OM3**
*** Pauschalposition
STLB-Bau 2023-04 061
Messung LWL-Faser, DIN VDE 0800-173-100 (VDE 0800-173-100), OM3, beidseitig, Wellenlänge 1300 nm, Darstellung der Messung als Tabelle, Dokumentation vorab digital zur Prüfung und nach Freigabe auf Datenträger, im PDF-Format, als Kurzreport (Sammelreport), in einfacher Ausfertigung.
Menge: 1,000 psch

*Hinweis: Doppelboden*

**02.07.320 Doppelboden Bau-H 200-300mm Kl.1 F30 Einzelstützen Traversen UK Stahl verz Kalziumsulfatplatte PVC**
STLB-Bau 2024-04 039
Doppelboden DIN EN 12825, Rastermaß L/B 600/600 mm, Gesamtbauhöhe OKFF über 200 bis 300 mm, Elementklasse 1 (Bruchlast größer gleich 4 kN) DIN EN 12825, Feuerwiderstandsklasse F 30 DIN 4102-2, aus dem Hohlraum zum Schutz des darüberliegenden Raumes, Unterkonstruktion als Einzelstützen mit Traversen, aus verzinktem Stahl, Baustoffklasse DIN 4102-1 A (nichtbrennbar), Schmelztemperatur größer gleich 700 Grad C, auf Beton kleben und dübeln, Bodenplatte als Kalziumsulfatplatte, unterseitig Aluminiumfolie, Brandverhaltensklasse DIN EN 13501-1 B -s1, d0 (schwerentflammbar), Oberbelag aus PVC.
Menge: 40,000 m2
Zeitansatz: 0,34

#### Bereich 02.08 Rauch- und Wärmeabzugsanlagen

*Hinweis: RWA-Steuerung Atrium*
Nachfolgende Positionen sind der RWA-Steuerung für das Atrium zugeordnet.

**02.08.10 Rauch-/Wärmeabzugsanlage Anz 20St elektrisch**
*** Leitbeschreibung
STLB-Bau 2024-04 021
Einrichtung für Öffnungen für natürliches Rauch- und Wärmeabzugsgerät DIN EN 12101-2 als Anlage, Anzahl der Öffnungen 20, elektrisch betrieben, gemäß nachfolgender Beschreibung.
Menge: 1,000 St
*Unterbeschreibung 1 Modulare RWA-Zentrale*
Modulare RWA-Zentrale
24 V DC / 24 A, 10 RM/RT-Linien, zwanzig Motorgruppen projektspezifische Konfiguration.

Leistungsmerkmale:
- zugelassen nach EN 12101-10,
- individuell über Software, parametrierbare-Schnittstelle,
- integriertes 3,5 Zoll Touch-Panel,
- ACB-Kommunikation integriert,
- elektronische Absicherung der Motoranschlüsse,
- 72 Stunden Notstromversorgung,
- temperaturgeführte Akkuladung.

Installierte Module:
- 1 x Steuerungsmodul,
- 1 x Versorgungsmodul,
- 20 x Aktormodul,
- 3 x Auslösemodul,
- 2 x Akku 26 Ah,
- 60 x Reihenklemme 2,5/ 4mm².
- 1 x KNX-Schnittstelle
- 1 x Bus-Schnittstelle zur Vernetzung von RWA-Zentralen
- 1 x Relaismodul
- 1 x Wettermodul
- 2 x potentialfreie Kontake zur Aufschaltung auf die
  Gebäudeautomation

Technische Daten:
Versorgung: 230 V AC / 50 Hz, 1040 VA,
Ausgang: 24 V DC, max. 40 A,
Restwelligkeit: < 50 mVss,
Betriebsart:
-Überwachung: Pulsbetrieb,
-Alarm / Lüftung: Kurzzeitbetrieb (30 % ED),
Schutzart: IP 54,
Temp.-Bereich: -5 °C bis +40 °C,
Gehäuse: Stahlblech,
Farbe: RAL 7035, lichtgrau,
Abmessungen BxHxT: 600 +/-30 x 800 +/-40 x 250 +/-13 mm,
Gewicht: ca. 70 +/-4 kg.

Lieferumfang:
Zentrale im abschließbaren AP-Gehäuse Ersatzschlüssel Touch Panel.

**02.08.20 Auslöseeinr. RWA Typ A quadratisch Gehäuse Alu-Druckguss manuell**
*** Leitbeschreibung
STLB-Bau 2024-04 063
Manuelle Auslöseeinrichtung für Rauch- und Wärmeabzugsanlage, Typ A: Direkte Auslösung (1-stufig), quadratisch, DIN EN 54-11, Gehäuse aus Aluminiumdruckguss, Kennzeichnungen DIN EN 54-11, Betätigungselement manuell, in Aufputzausführung, Montage an Wand, in Gebäuden, einschl. Beschriftung RAUCHABZUG.
Menge: 1,000 St
*Unterbeschreibung 1 Manuelle Auslösestelle für RWA-Systeme im Brandfall RWA-Bedienstelle orange*
Manuelle Auslösestelle für RWA-Systeme im Brandfall
RWA-Bedienstelle orange

Leistungsmermale:
- gemäß pr EN 12101-9 und VdS 2592 entwickelt,
- robustes und formschönes Aluminiumgehäuse,
- als Haupt- und Nebenbedienstelle verwendbar,
- zum manuellen Auslösen eines RWA-Systems im Brandfall.

Funktion: RWA AUF, RWA Zurücksetzen,
Anzeige: Betriebsbereitschaft, Alarm ausgelöst und Störung,

Technische Daten:
Versorgung: 24 V DC (18 - 28 V),
Abmessungen BxHxT: 129 +/-7 x 138 +/-7 x 39 +/-3 mm,
Gehäuse: Aluminium-Aufputzgehäuse,
Farbe: orange, RAL 2011.

Lieferumfang:
abschließbares Gehäuse mit Bedieneinheit, Beschriftungsbogen, Schlagscheibe und Schlüssel.

*Hinweis: RWA-Steuerung Multfunktionsräume*
Nachfolgende Positionen sind der RWA-Steuerung für Multifunktionsraum groß 00.02.04, 00.02.04, Foyer 00.02.01, Multifunktionsraum klein 00.02.03 zugeordnet.

**02.08.30 Rauch-/Wärmeabzugsanlage Anz 22St 5 Rauchableitungsgruppen elektrisch**
*** Leitbeschreibung
STLB-Bau 2024-04 021
Einrichtung für Öffnungen für natürliches Rauch- und Wärmeabzugsgerät DIN EN 12101-2 als Anlage, Anzahl der Öffnungen 22, Anzahl der Rauchableitungsgruppen 5, elektrisch betrieben, gemäß nachfolgender Beschreibung.
Menge: 1,000 St
*Unterbeschreibung 1 Modulare RWA-Zentrale*
Modulare RWA-Zentrale
24 V DC / 48 A / 5 RM/RT-Linien / 5 Motorgruppen
Projektspezifische Konfiguration

Leistungsmerkmale:
Die RWA-Zentrale ist zugelassen nach EN 12101-10. Funktionen und Abhängigkeiten können individuell über Software parametriert werden.
Durch die integrierte AdComNet-Schnittstelle können weitere Zentralen miteinander vernetzt werden.
Das 3,5 Zoll Touch-Panel ermöglicht die Statusanzeige für alle Module der jeweiligen Zentrale, ein Reset und die Deaktivierung einzelner Linien sowie das Umstellen der Menüsprache zwischen Deutsch und Englisch.
Die Motoranschlüsse werden elektronisch abgesichert.
Das integrierte Versorgungsmodul verwendet einen externen Temperatursensor und verlängert durch die temperaturgeführte Akkuladung die Lebensdauer der Akkus.
An jedem Versorgungsmodul können zusätzlich notstromver- sorgte und nicht-notstromversorgte Peripherie von bis zu
500 mA angeschlossen werden.
Je Triggermodul können standardmäßig bis zu 20 RWA- Bedienstellen und 60 Brandmelder angeschlossen werden. Kontrolle, Alarm und Störung können über 12 digitale Ausgänge des Triggermoduls angezeigt werden.
Wahlweise können ACB-Antriebe und Polwendeantriebe in zwei Gruppen á 10 Ampere an ein Aktormodul angeschlossen werden. Jedes Aktormodul verfügt über sechs frei programmier- bare digitale Eingänge zum Anschluss von Lüftungstastern oder der Verarbeitung von AUF- und ZU-Meldungen.
Digitale Ausgänge des Aktormoduls können frei programmiert werden.
Eine interne Verdrahtung der Module und Systemerweiterungen ist durch die integrierte Steckverbindung nicht notwendig.
Eine Notstromversorgung der RWA-Zentrale über 72 Stunden wird durch Akkus sichergestellt.

Installierte Module:
- 1 x Steuerungsmodul
- 2 x Versorgungsmodul
- 20 x Aktormodul
- 1x Auslösemodul
- 4 x Akku 26 Ah
- 60 x Reihenklemme 2,5/ 4qmm
- 1 x KNX-Schnittstelle
- 1 x Bus-Schnittstelle zur Vernetzung von RWA-Zentralen
- 1 x Relaismodul
- 1 x Wettermodul
- 2 x potentialfreie Kontake zur Aufschaltung auf die
  Gebäudeautomation

Technische Daten:
Versorgung: 230 V AC / 50 Hz / 2080 VA,
Ausgang: 24 V DC / 48 A,
Restwelligkeit:  < 50 mVss,
Betriebsart:
-Überwachung: Pulsbetrieb,
-Alarm / Lüftung: Kurzzeitbetrieb (30 % ED),
Schutzart: IP 54,
Temperaturbereich: -5 °C bis +40 °C,
Gehäuse: Stahlblech,
Farbe: Lichtgrau (~ RAL 7035),
Abmessungen (BxHxT): 800 +/-40 x 1200 +/-60 x 300 +/-40mm,
Gewicht: ca. 110 +/-6 kg.

Lieferumfang:
Zentrale im abschließbaren AP-Gehäuse, Ersatzschlüssel, Touch Panel, Kabelabfangschiene, PE-Rangierverteiler.

**02.08.40 Auslöseeinr. RWA Typ A quadratisch Gehäuse Alu-Druckguss manuell**
*** Leitbeschreibung
STLB-Bau 2024-04 063
Manuelle Auslöseeinrichtung für Rauch- und Wärmeabzugsanlage, Typ A: Direkte Auslösung (1-stufig), quadratisch, DIN EN 54-11, Gehäuse aus Aluminiumdruckguss, Kennzeichnungen DIN EN 54-11, Betätigungselement manuell, in Aufputzausführung, Montage an Wand, in Gebäuden, einschl. Beschriftung RAUCHABZUG.
Menge: 2,000 St
*Unterbeschreibung 1 Manuelle Auslösestelle für RWA-Systeme im Brandfall RWA-Bedienstelle orange*
Manuelle Auslösestelle für RWA-Systeme im Brandfall
RWA-Bedienstelle orange

Leistungsmermale:
- gemäß pr EN 12101-9 und VdS 2592 entwickelt,
- robustes und formschönes Aluminiumgehäuse,
- als Haupt- und Nebenbedienstelle verwendbar,
- zum manuellen Auslösen eines RWA-Systems im Brandfall.

Funktion: RWA AUF, RWA Zurücksetzen,
Anzeige: Betriebsbereitschaft, Alarm ausgelöst und Störung,

Technische Daten:
Versorgung: 24 V DC (18 - 28 V),
Abmessungen BxHxT: 129 +/-7 x 138 +/-7 x 39 +/-3 mm,
Gehäuse: Aluminium-Aufputzgehäuse,
Farbe: orange, RAL 2011.

Lieferumfang:
abschließbares Gehäuse mit Bedieneinheit, Beschriftungs- bogen, Schlagscheibe und Schlüssel.

*Hinweis: RWA-Steuerung Foyer/Empfang/Information*
Nachfolgende Positionen sind der RWA-Steuerung für Foyer/Empfang/Information 00.01.02 zugeordnet.

**02.08.50 Rauch-/Wärmeabzugsanlage Anz10St 3Rauchableitungsgruppen elektrisch**
*** Leitbeschreibung
STLB-Bau 2024-04 021
Einrichtung für Öffnungen für natürliches Rauch- und Wärmeabzugsgerät DIN EN 12101-2 als Anlage, Anzahl der Öffnungen 10, Anzahl der Rauchableitungsgruppen 3, elektrisch betrieben, gemäß nachfolgender Beschreibung.
Menge: 1,000 St
*Unterbeschreibung 1 Modulare RWA-Zentrale*
Modulare RWA-Zentrale
24 V DC / 24 A / 1 RM/RT-Linien / 3 Motorgruppen
Projektspezifische Konfiguration

Leistungsmerkmale:
Die RWA-Zentrale ist zugelassen nach EN 12101-10. Funktionen und Abhängigkeiten können individuell über Software parametriert werden.
Durch die integrierte AdComNet-Schnittstelle können weitere Zentralen miteinander vernetzt werden.
Das 3,5 Zoll Touch-Panel ermöglicht die Statusanzeige für alle Module der jeweiligen Zentrale, ein Reset und die Deaktivierung einzelner Linien sowie das Umstellen der Menüsprache zwischen Deutsch und Englisch.
Die Motoranschlüsse werden elektronisch abgesichert.
Das integrierte Versorgungsmodul verwendet einen externen Temperatursensor und verlängert durch die temperaturgeführte Akkuladung die Lebensdauer der Akkus.
An jedem Versorgungsmodul können zusätzlich notstromver- sorgte und nicht-notstromversorgte Peripherie von bis zu
500 mA angeschlossen werden.
Je Triggermodul können standardmäßig bis zu 20 RWA- Bedienstellen und 60 Brandmelder angeschlossen werden. Kontrolle, Alarm und Störung können über 12 digitale Ausgänge des Triggermoduls angezeigt werden.
Wahlweise können ACB-Antriebe und Polwendeantriebe in zwei Gruppen á 10 Ampere an ein Aktormodul angeschlossen werden. Jedes Aktormodul verfügt über sechs frei programmier- bare digitale Eingänge zum Anschluss von Lüftungstastern oder der Verarbeitung von AUF- und ZU-Meldungen.
Digitale Ausgänge des Aktormoduls können frei programmiert werden.
Eine interne Verdrahtung der Module und Systemerweiterungen ist durch die integrierte Steckverbindung nicht notwendig.
Eine Notstromversorgung der RWA-Zentrale über 72 Stunden wird durch Akkus sichergestellt.

Installierte Module:
- 1x Steuerungsmodul
- 2x Versorgungsmodul
- 5x Aktormodul
- 1x Auslösemodul
- 4x Akku 26 Ah
- 60x Reihenklemme 2,5/ 4qmm
- 1 x KNX-Schnittstelle
- 1 x Bus-Schnittstelle zur Vernetzung von RWA-Zentralen
- 1 x Relaismodul
- 1 x Wettermodul
- 2 x potentialfreie Kontake zur Aufschaltung auf die
  Gebäudeautomation
- 1 x Ansteuermodul für BMA

Technische Daten:
Versorgung: 230 V AC / 50 Hz / 2080 VA,
Ausgang: 24 V DC / 24 A,
Restwelligkeit:  < 50 mVss,
Betriebsart:
-Überwachung: Pulsbetrieb,
-Alarm / Lüftung: Kurzzeitbetrieb (30 % ED),
Schutzart: IP 54,
Temperaturbereich: -5 °C bis +40 °C,
Gehäuse: Stahlblech,
Farbe: Lichtgrau (~ RAL 7035),
Abmessungen (BxHxT): 800 +/-40 x 1200 +/-60 x 300 +/-40mm,
Gewicht: ca. 110 +/-6 kg.

Lieferumfang:
Zentrale im abschließbaren AP-Gehäuse, Ersatzschlüssel, Touch Panel, Kabelabfangschiene, PE-Rangierverteiler.

**02.08.60 Auslöseeinr. RWA Typ A quadratisch Gehäuse Alu-Druckguss manuell**
*** Leitbeschreibung
STLB-Bau 2024-04 063
Manuelle Auslöseeinrichtung für Rauch- und Wärmeabzugsanlage, Typ A: Direkte Auslösung (1-stufig), quadratisch, DIN EN 54-11, Gehäuse aus Aluminiumdruckguss, Kennzeichnungen DIN EN 54-11, Betätigungselement manuell, in Aufputzausführung, Montage an Wand, in Gebäuden, einschl. Beschriftung RAUCHABZUG.
Menge: 1,000 St
*Unterbeschreibung 1 Manuelle Auslösestelle für RWA-Systeme im Brandfall RWA-Bedienstelle orange*
Manuelle Auslösestelle für RWA-Systeme im Brandfall
RWA-Bedienstelle orange

Leistungsmermale:
- gemäß pr EN 12101-9 und VdS 2592 entwickelt,
- robustes und formschönes Aluminiumgehäuse,
- als Haupt- und Nebenbedienstelle verwendbar,
- zum manuellen Auslösen eines RWA-Systems im Brandfall.

Funktion: RWA AUF, RWA Zurücksetzen,
Anzeige: Betriebsbereitschaft, Alarm ausgelöst und Störung,

Technische Daten:
Versorgung: 24 V DC (18 - 28 V),
Abmessungen BxHxT: 129 +/-7 x 138 +/-7 x 39 +/-3 mm,
Gehäuse: Aluminium-Aufputzgehäuse,
Farbe: orange, RAL 2011.

Lieferumfang:
abschließbares Gehäuse mit Bedieneinheit, Beschriftungs- bogen, Schlagscheibe und Schlüssel.

*Hinweis: Treppenhaus 5*
Nachfolgende Positionen sind der RWA-Steuerung Treppenhaus 5 zugeordnet.

**02.08.70 Rauch-/Wärmeabzugsanlage Anz1St 2Rauchableitungsgruppen elektrisch**
*** Leitbeschreibung
STLB-Bau 2023-04 021
Einrichtung für Öffnungen für natürliches Rauch- und Wärmeabzugsgerät DIN EN 12101-2 als Anlage, Anzahl der Öffnungen 1, Anzahl der Rauchableitungsgruppen 2, elektrisch betrieben, gemäß nachfolgender Beschreibung.
Menge: 1,000 St
*Unterbeschreibung 1 RWA-Platine*
RWA-Platine
24 V DC / 10 A / 1 Linie / 2 Antriebsgruppen

Leistungsmerkmale:
- Anerkennung nach VdS 2581 / 2593 und DIN EN 12101-10
  sowie zertifiziert gem. ISO 21927-9 und erfüllt die Vorgabe der
  DIN 18232-9,
- stabilisierte Ausgangsspannung, Je Linie max. acht RWA-
  Bedienstellen und 14 Brandmelder anschließbar (Es dürfen
  nur zugelassene Melder verwendet werden),
- Akku- Notversorgung für min. 72 h,
- Temperaturgeführte Akkuladung,
- Akku Lade- und Zustandskontrolle,
- schaltbare RWA-Funktionen: Störung = Alarm,
- RWA-Nachtaktung und Rauchmelder- Fernrückstellung,
- Kodierbare RWA- und Lüftungsfunktionen,
- Kombination einer RWA- / Hausalarmfunktion möglich,
- Komfortlüftungsfunktionen,
- Leitungsüberwachung auf Kurzschluss und Unterbrechung,
- Steckplatz für Zusatzmodul,
- Anschlussmöglichkeit für optische und akustische Alarmmittel,
- für tägliche Lüftung nutzbar, Lüftungszeit und Öffnungsweite
  einstellbar,
- Wind- / Regengeber ohne Zusatzmodul anschließbar.
- 2 x potentialfreie Kontake zur Aufschaltung auf die
  Gebäudeautomation

Technische Daten:
Versorgung: 230 V AC / 50 Hz / 240 VA,
Standbyleistung: 4,5 W,
Ausgang: 24 V DC (21,6 - 28,5 V DC) / 8 A,
Restwelligkeit: < 2 Vss,
Betriebsart:
-Überwachung: Dauerbetrieb,
-Alarm / Lüftung: Kurzzeitbetrieb (30 % ED)
Schutzart: IP 54 - im Stahlblechgehäuse,
Temperaturbereich: -5 °C bis +40 °C,
Linie / Gruppe: 1 / 2.

Lieferumfang:
Zentralplatine, ohne Gehäuse, ohne Akkus.
*Unterbeschreibung 2 Akkumulator 2 x 3,4 Ah, VdS-anerkannt*
Akkumulator 2 x 3,4 Ah, VdS-anerkannt

Leistungsmerkmale:
- im Zentralengehäuse integrierte Akkus,
- zur 72-stündigen Notstromversorgung.

Technische Daten:
Spannung: 12 V DC,
Akku-Kapazität: 3,4 Ah ±15 %,
Abmessungen (BxHxT): 134 +/-7 x 66 +/-4 x 67+/-4 mm.

Lieferumfang:
2 x Einzelpack (1 Akku).
*Unterbeschreibung 3 Trennrelais-Modul für RWA-Zentralen max. 230 V AC / 8 A*
Trennrelais-Modul für RWA-Zentralen max. 230 V AC / 8 A

Leistungsmerkmale:
- z. B. zur Fernmeldung einer Störung und eines Alarms,
- zum Einbau auf Zentralen-Steckplatz E1/ E2.

Technische Daten:
Versorgung: 24 V DC / 0,02 A,
Schaltleistung: max. 230 V AC / 8 A,
Schaltkontakt: 2 potentialfreie Wechsler.

Lieferumfang:
Modul, Gebrauchsanleitung.
*Unterbeschreibung 4 Impuls-Modul für RWA-Zentralen*
Impulsmodul für RWA-Zentralen zur Ansteuerung durch BMZ

Leistungsmerkmale:
- zur Ansteuerung durch eine vorgeschaltete Brandmeldezentrale (BMZ),
- zur Alarmauslösung und Rückstellung des RWA-Systems bei
  Impulssteuerung,
- zum Einbau auf Zentralen-Steckplatz RM/RT,
- zur Umwandlung vom Dauerschaltsignalen in Impulsschaltsignale, z.B. in Verbindung mit Impulsmagnetventilen,
- dezentrale Master/ Slave RWA-Steuerung.

Lieferumfang:
Modul, Anschlussklemme, Gebrauchsanleitung.
*Unterbeschreibung 5 Stahlblechgehäuse*
Stahlblechgehäuse

Leistungsmerkmale:
- Aufputz Stahlblech Gehäuse

Technische Daten:
Abmessungen BxHxT: 400+/-20 x 300+/-15 x 120+/-10 mm,
Schutzart: IP 54,
Farbe: RAL 7035, lichtgrau.

**02.08.80 Auslöseeinr. RWA Typ A quadratisch Gehäuse Alu-Druckguss manuell**
STLB-Bau 2024-04 063
Manuelle Auslöseeinrichtung für Rauch- und Wärmeabzugsanlage, Typ A: Direkte Auslösung (1-stufig), quadratisch, DIN EN 54-11, Gehäuse aus Aluminiumdruckguss, Kennzeichnungen DIN EN 54-11, Betätigungselement manuell, in Aufputzausführung, Montage an Wand, in Gebäuden, einschl. Beschriftung RAUCHABZUG, Ausführung gemäß Einzelbeschreibung,
Einzelbeschreibungs-Nr 'Manuelle Auslösestelle für RWA-Systeme im Brandfall
RWA-Bedienstelle orange

Leistungsmermale:
- gemäß pr EN 12101-9 und VdS 2592 entwickelt,
- robustes und formschönes Aluminiumgehäuse,
- als Haupt- und Nebenbedienstelle verwendbar,
- zum manuellen Auslösen eines RWA-Systems im Brandfall.

Funktion: RWA AUF, RWA Zurücksetzen,
Anzeige: Betriebsbereitschaft, Alarm ausgelöst und Störung,

Technische Daten:
Versorgung: 24 V DC (18 - 28 V),
Abmessungen BxHxT: 129 +/-7 x 138 +/-7 x 39 +/-3 mm,
Gehäuse: Aluminium-Aufputzgehäuse,
Farbe: orange,

Lieferumfang:
abschließbares Gehäuse mit Bedieneinheit, Beschriftungsbogen, Schlagscheibe und Schlüssel'
.
Menge: 1,000 St

**02.08.90 Steuergerät elektr Antrieb Rauch 2Motorgruppen Überbrückungszeit 72h 4A Gehäuse Kunststoff IP44**
STLB-Bau 2024-04 021
Zentrales Steuergerät für den elektrischen Antrieb von Öffnungen zur Rauchableitung, einschl. primärer Energieversorgung 240 V/AC und sekundärer Energieversorgung über wiederaufladbaren Akkumulator, ausgelegt für 2 Motorengruppen, mit einer Überbrückungszeit von mind. 72 Stunden ausgelegt für einen Ausgangsstrom von mind. 4 A bei 24 V/DC,
- Überwachung der Leitungen zu den Rauch-/Thermomeldern, Tastern, Antrieben und weiteren externen Signalquellen,
- Überwachung der Sicherungselemente,
- je einen Signaleingang für Auslöseeinrichtung für Rauch-/Thermomelder, Taster, Lüftungstaster, externe Meldeanlage,
- mit optischen lichtemittierenden Anzeigeelementen für Störungs-, Warn-, Alarm- und Betriebszustandsmeldungen,
- mit potentialfreien Kontakten für Störungs-, Warn-, Alarm- und Betriebszustandsmeldungen,
- mit Aufschaltmöglichkeit Energieversorgung für eine Witterungsüberwachung, Witterungsüberwachung wird gesondert vergütet, ausgelegt für einen Ausgangsstrom von mind. 4 A, bei 24 V DC, Gehäuse aus Kunststoff, mit Einschlagscheibe und Auslösetaster, Schutzart IP 44 DIN EN 60529 (VDE 0470-1).
Menge: 1,000 St
Zeitansatz: 2,55

**02.08.100 Auslöseeinr. RWA Typ A quadratisch Gehäuse Alu-Druckguss manuell**
STLB-Bau 2024-04 063
Manuelle Auslöseeinrichtung für Rauch- und Wärmeabzugsanlage, Typ A: Direkte Auslösung (1-stufig), quadratisch, DIN EN 54-11, Gehäuse aus Aluminiumdruckguss, Kennzeichnungen DIN EN 54-11, Betätigungselement manuell, in Aufputzausführung, Montage an Wand, in Gebäuden, einschl. Beschriftung RAUCHABZUG.
Menge: 2,000 St

#### Bereich 02.09 KG459 Sonstiges

*Hinweis: Abnahmne und Messungen*

*Hinweis: Ausführungsbeschreibung zur Sachverständigenabnahme*
Sachverständigenabnahme - siehe allgemeine übergreifende Leistungspositionen.

*Hinweis: Ausführungsbeschreibung zur Erstellung von Messprotokollen*
Ausführungsbeschreibung zur Erstellung von Messprotokollen

Erstellung von Messprotokollen für alle Anlagenkomponenten. Die Messprotokolle sind DIN konform zu erstellen, und drei-fach inkl. fachtechnischer  Bewertung zu übergeben.
Wesentliche Messprotokolle sind insbesondere:
- Nachweis Batteriekapazität Brandmeldeanlage,
- Einmessung Brandmeldeanlage und RAS,
- Einmessung BOS Funk.
Die Leistungen sind soweit nicht anders im LV abgefragt in die Einheitspreise einzukalkulieren und werden nicht gesondert vergütet

*Hinweis: Verlegesysteme für KG 450 siehe Titel KG 444*

**Ausführungsbeschreibung 28 Ausführungsbeschreibung Verlegesysteme**
*Ausführungsbeschreibung Verlegesysteme*
Alle Verlegesysteme wie Kabeltrassen, Steigleitern usw, sind in der im Titel 01.09. enthalten.

*Hinweis: Fluchtwegsteuerung*

**02.09.10 Verriegelungssystem**
STLB-Bau 2024-04 029
Verriegelungssystem in Rettungswegen nach Mustererlass des DIBt für einflügelige Türanlage mit elektromagnetischer Verriegelung für 12 V DC, Montage Bandseite, Nottaste, Gehäuse grün RAL 6032 auf Putz, Steuerung 230 V AC.
Menge: 1,000 St

**02.09.20 Verriegelungssystem**
STLB-Bau 2024-04 029
Verriegelungssystem in Rettungswegen nach Mustererlass des DIBt für 2-flügelige Türanlage, Gehflügel mit elektromechanischer Verriegelung für 12 V DC, Montage Bandseite, Standflügel mit elektromagnetischer Verriegelung für 12 V DC, Nottaste, Gehäuse grün RAL 6032 auf Putz, Steuerung mit eigenem Netzteil 230 V AC.
Menge: 1,000 St

### Titel 03 Inbetriebnahme und Dokumentation

#### Bereich 03.01 Koordination VE440 - Inbetriebnahme und Dokumentation

*Hinweis: Koordination*

**03.01.10 Teilnahme und Mitwirken an Koordinationssitzungen/ Koordinationsleistungen**
Teilnahme und Mitwirken an Koordinationssitzungen/ Koordinationsleistungen
DIN 276-1, KG 499 Sonstige Maßnahmen für technische Anlagen, sonstiges
Leistungsbereich: 050 und 060
Vergabeeinheit: VE440.
Leistungsumfang der Schnittstellenkoordination:
Der Auftragnehmer (AN) hat die vollständige Koordination aller Schnittstellen zwischen den Gewerken VE410 (Sanitär/HLK), VE430 (RLT), VE440 (Stark-/Schwachstrom) und VE480 (Gebäudeautomation) sicherzustellen. Dies umfasst die technische, terminliche und organisatorische Abstimmung aller erforderlichen Informationen, Anforderungen und Planungsstände.
Für die zielgerichtete Inbetriebnahme der gesamten technischen Anlagen ist es notwendig, dass die einzelnen Errichter der Anlagen an Koordinations- und Abstimmungs- sitzungen während der gesamten Bauphase teilnehmen. Die Teilnahme erfordert eine fachlich inhaltliche Mitwirkung bei den einzelnen Themengebieten. Als Kalkulationsgrundlage ist von regelmäßigen Koordinationssitzungen während der Bauzeit im zweiwöchentlichen Rhythmus auszugehen. Weiterhin sind die Erkenntnisse und Ergebnisse durch die Errichter im Rahmen der Werkstatt- und Montageplanung umzusetzen.
Während der übergreifenden Inbetriebnahmen und Sachverständigenprüfungen (im Zeitraum von drei Monaten) finden wöchentliche Inbetriebnahme-Jour-Fixe statt, bei denen die anstehenden Inbetriebnahmen, Funktionstests und Abnahmen terminiert und besprochen werden. Diese Jour-Fixe sind durch die Errichter mit dem Inbetriebnahmeleiter zu begleiten.
Im Rahmen der Koordinationsleistung und während der Erstellung der Werkstatt- und Montageplanung sind durch den AN alle für die Auslegung und Erstellung von Fremdgewerken erforderlichen technischen Daten an den Verantwortlichen des jeweiligen Gewerkes in Form von:
- Funktionsbeschreibungen der in diesem LV ausgeschriebenen Anlagen,
- Ausführungsschemen und Diagrammen,
- Diagrammen und Kennlinienfeldern aller elektrischen Komponenten,
- alle weiteren technischen Daten,
- alle technischen Daten, die für die Auslegung und Erstellung der Gebäudeautomation (GA) erforderlich sind, sind an die Gebäudeautomation (VE480),
- Mitwirken bei der technischen Klärung von Schnittstellendefinitionen der eigenen und bauseitigen,
- Anlagen und Geräten, auf Anforderung
fristgerecht zu übergeben und mit diesem abzustimmen.
Diese Position schließt auch die umfassende Koordination mit den Systemintegratoren der GA-, Versorgungs- und Elektrotechnik-Gewerke mit ein. Dies beinhaltet auch eine Koordinationspflicht mit denjenigen Firmen, mit denen kein Vertragsverhältnis besteht. Des Weiteren ist im Rahmen des Probebetriebs ein gemeinsamer Terminplan sowie Abstimmungstermine zu vereinbaren und einzuhalten. Die Abstimmungen zum Probebetrieb sind in dieser Position enthalten.
Die umfassende und übergreifende Koordination des einheitlichen Bezeichnungs- bzw. Kodierungssystems im Rahmen der GA-Technik ist in dieser Position zu berücksichtigen. Die Vorgaben des AG, z. B. BACnet-Vorgabe sind als Vertragsbestandteil einzuhalten.
Menge: 90,000 h

**03.01.20 Beschaffung Inbetriebnahme der eigenen Anlagen**
*** Pauschalposition
Beschaffung nutzerseitiger Informationen für die Inbetriebnahme der eigenen Anlagen
DIN 276-1, KG 499 Sonstige Maßnahmen für technische Anlagen, sonstiges
Leistungsbereich: 050 und 060
Vergabeeinheit VE440
Der Auftragnehmer hat aktiv an der Beschaffung der für die Inbetriebnahme seiner technischen Anlagen notwendigen Informationen mitzuwirken. Dies umfasst ebenso das Einfordern von Informationen beim Nutzer sowie dessen Unterstützung z.B. durch die Erstellung von Vorlagen. Die Beschaffung der Informationen hat frühzeitig und mit angemessenen Vorlaufzeiten zu erfolgen.
Menge: 1,000 psch

*Hinweis: Inbetriebnahmeprozess*

**03.01.30 Verantwortliche übergreifende Inbetriebnahme der eigenen Anlagen**
Verantwortliche übergreifende Inbetriebnahme der eigenen Anlagen
DIN 276-1, KG 499 Sonstige Maßnahmen für technische Anlagen, sonstiges
Leistungsbereich: 050 und 060
Kostengruppen: KG440 und KG450
Der hier abgefragte Preis bezieht sich auf die verantwortliche Führung bei der übergeordneten Inbetriebnahme der in diesem Leistungsverzeichnis ausgeschriebenen Anlagen, die durch den Auftragnehmer (AN) geliefert und aufgebaut werden. Die Anzahl der ausgeschriebenen Anlagen sind als Kalkulationsansatz zu wählen.
Die Position berücksichtigt nicht die Inbetriebnahme, die gemäß VOB/C vorgesehen ist, sondern die Zuschläge, die notwendig sind die gemeinsamen Funktions- und Leistungstests zur Sicherstellung der vollständigen Gesamtsystemfunktion verantwortlich durchzuführen.
Die Inbetriebnahme des Gesamtsystems kann nur in gemeinsamen Terminen mit den Beteiligten der Gewerke erfolgen. Die Inbetriebnahmetermine sind vom AN zu koordinieren und mit den Beteiligten der ausführenden Firmen abzustimmen (auch wenn dazu kein Vertragsverhältnis besteht).
Die beteiligten Fremdgewerke haben bis zum Erreichen der vollumfänglichen Funktion Unterstützung zu leisten, insbe- sondere durch personellen Einsatz vor Ort. Kollisionen in der Terminierung sind zu vermeiden. Die abgegebenen Preise gelten für komplette Bauteile, Funktionen und Systeme.
Die Inbetriebnahme beinhaltet die gewerkeübergreifende Inbetriebnahme, insbesondere die hydraulische und Gebäude- automation (GA)-seitige Einbindung. Dazu zählen vor allem die Funktionstests aller notwendigen Anlagenteile und die Dokumentation aller Tests. Einregulierungen, Leistungs- und Schallnachweise sind ebenfalls Bestandteil der Inbetriebnahme.
Folgende Schritte sind bei der Inbetriebnahme der Anlage zwingend einzuhalten und zu dokumentieren, und um die Vorgaben des Herstellers zu ergänzen:
- Datenpunkttests / 1:1-Tests,
- Funktionstests,
- Störungstests,
- Inbetriebnahme,
- Elektrische Leistungsmessung,
- Einstellung der Rahmenparameter.
Probelauf der funktionsbereiten Anlage im Beisein der Bauleitung
Die Funktionstests erfolgen anhand von Checklisten, die der AN erstellen und mit dem AG abstimmen muss. Die Listen sollten wie folgt gegliedert werden:
- Anlagenteil/Anlagengruppe,
- Funktion,
- Prüfung i. O./nicht i. O.,
- geprüft am:,
- geprüft durch:.
Folgende Schritte sind bei der gewerkeübergreifenden Inbetriebnahme der Anlage zwingend einzuhalten und zu dokumentieren:
- Inbetriebnahme von Komponenten, die durch den AN geliefert wurden, aber durch einen anderen AN einzustellen und zu justieren sind, da weitere Gewerke betroffen sind.
- Inbetriebnahme von Komponenten, die durch einen weiteren AN geliefert werden, auch wenn zu diesem kein Vertragsverhältnis besteht, inkl. Einstellungen und Justage gemeinsam mit diesem AN.
- Überprüfung der Funktion aller zu den betriebstechnischen Anlagen gehörenden Gebäude- und Raumautomationseinrichtungen.
- Einstellung von Grundparametern und Durchführung eines 1:1-Tests.
- Sukzessive Inbetriebnahme der einzelnen Funktionen innerhalb eines Systems; Einstellung und Anpassung der Schaltschrankkomponenten, wie z. B. Überstromauslöser, Zeitrelais und Dokumentation der eingestellten Werte.
- Betriebsdatenerfassung, sobald eine Anlage betriebsbereit ist.
- Inbetriebnahme der Gateways und der gemeinsamen Funktionen über Kommunikationsgrenzen hinweg, wie z. B. Informationsaustausch über Gateways (Einbinden der übergeordneten Funktionen in die Gebäudeautomatisation (GA)-Netzwerke).
- Inbetriebnahme unter Berücksichtigung der Funktionen der GA, u. a. übergeordnete Zeitprogramme, Betriebsstundenerfassungen, Messwerterfassungen, Wetterstationsdaten,
- Verknüpfen den Daten aus dem Feld mit den Anlagenbildern, Verknüpfungen von Datenpunkten mit Ereignistexten usw.
- Wiederinbetriebnahme und erneute Betriebsparametereinstellung mit den erforderlichen Anpassungen an das neue Gesamtsystem.
- Datenpunkttests, Funktions- und Störungstest und Leistungsaufnahme der elektrischen Komponenten.
Über den Ablauf der Inbetriebnahme ist vom AN ein Detailterminplan vorzulegen, der mit den beteiligten Gewerken untereinander und eigenverantwortlich abgestimmt ist. Der Inbetriebnahmebeginn sowie der "Inbetriebnahmetermin" ist dem AG mindestens 14 Tage zuvor mitzuteilen. Hierfür ist geeignetes Fachpersonal, die notwendigen Messgeräte sowie sämtliche Hilfs- und Betriebsmittel für diese Prüfungen bereitzustellen, auf- und abzubauen und während der ganzen Prüfungsphase vorzuhalten und zu bedienen. Die Kalibrierungsprotokolle der verwendeten Messgeräte sind Bestandteil der zu liefernden Dokumentation. Die benötigten Mess-, Hilfs- und Betriebsmittel hat der AN eigenverantwortlich zu bestimmen und zu kalkulieren.
Die Inbetriebnahmen sind so zu kalkulieren, dass die Gesamtfunktion bzw. die Leistungsfähigkeit des Gesamtsystems nachgewiesen werden kann und der bestimmungsgemäße Nutzen eingestellt ist. Die Funktionen sind zu beschreiben, die Grundparameter sind als Anlage beizufügen. Die gewerkeübergreifenden Inbetriebnahmen sind entsprechend zweckmäßig zu protokollieren.
Der AN leistet eine Mitwirkung zum Fertigstellungsmanagement um den Inbetriebnahmeprozess strukturiert durchführen zu können.
Menge: 100,000 h

**03.01.40 Teilnahme und Mitwirkung an gewerkeübergreifenden Inbetriebnahmen**
Teilnahme und Mitwirkung an gewerkeübergreifenden Inbetriebnahmen
DIN 276-1, KG 499 Sonstige Maßnahmen für technische Anlagen, sonstiges
Leistungsbereich: 050 und 060
Kostengruppen: KG440 und KG450
Der hier abgefragte Preis bezieht sich auf die Teilnahme und Mitwirkung bei der übergeordneten und gewerkeübergreifenden Inbetriebnahme der technischen Anlagen unter der verantwortlichen Führung eines Fremdgewerkes. Es handelt sich dabei um die Anlagen, die nicht durch den Auftragnehmer (AN) geliefert, aber dennoch in der Schnittstelle bedient werden müssen. Die Anzahl der in der Ausführungsplanung aufgeführten Anlagen sind als Kalkulationsansatz zu wählen. Die Inbetriebnahme des Gesamtsystems kann nur in gemeinsamen Terminen mit den Beteiligten der Gewerke erfolgen. Der AN hat bis zum Erreichen der vollumfänglichen Funktion Unterstützung zu leisten, insbesondere durch personellen Einsatz vor Ort. Notwendige An- und Abfahrten sind mit einzukalkulieren.
Der AN leistet eine Mitwirkung zum Fertigstellungsmanagement um den Inbetriebnahmeprozess strukturiert durchführen zu können.
Menge: 50,000 h

**03.01.50 Verlängerung des Zeitraumes der Inbetriebmahme**
Verlängerung des Zeitraumes der Inbetriebmahme
DIN 276-1, KG 499 Sonstige Maßnahmen für technische Anlagen, sonstiges
Leistungsbereich: 050 und 060
Kostengruppen: KG440 und KG450
Der hier abgefragte Preis bezieht sich auf die Teilnahme und Mitwirkung bei der übergeordneten und gewerkeübergreifenden Inbetriebnahme der technischen Anlagen im Falle, dass es durch unvorhersehbare Umstände zu einer Verlängerung des Zeitraumes der Inbetriebnahme kommt.
Der Auftragnehmer (AN) hat bis zum Erreichen der vollumfänglichen Funktion Unterstützung zu leisten, insbesondere durch personellen Einsatz vor Ort. Notwendige An- und Abfahrten sind mit einzukalkulieren.
Menge: 10,000 Wo

*Hinweis: Funktionsprüfungen*

**03.01.60 Teilnahme und Mitwirken an Funktionstests der nutzer- und Anlagen**
Teilnahme und Mitwirken an Funktionstests der nutzer- und betreiberrelevanten Anlagen
DIN 276-1, KG 499 Sonstige Maßnahmen für technische Anlagen, sonstiges
Leistungsbereich: 040
Die zielgerichtete Inbetriebnahme von nutzer- und betreiber- relevanten Anlagen erfordert ein gewerkeübergreifendes Zusammenarbeiten aller Anlagenerrichter.
Die einzelnen Anlagen wie Raumklimafunktionen (Kühldecken, Bauteilaktivierung, Sonnenschutz, Raumautomation, Lichtsteuerung, Türsteuerung, usw.) Energieerzeugungsanlagen (Kältemaschinen, Wärmepumpen, Absorptionskälte, Netzersatzanlagen, usw.) küchentechnische Anlagen oder medientechnische Anlagen usw. sind je einzeln in der Funktionsfähigkeit sicherzustellen.
Im Rahmen der übergeordneten Interaktionstests durch die Nutzer und Betreiber sind die einzelnen Anlagen nochmals zu testen und vorzustellen.
Diese Vorgehensweise erfordert eine eigenständige Prüfung durch den Anlagenerrichter, eine Kontrolle durch das Inbetrieb- nahmemanagement und eine Überprüfung durch die Nutzer bzw. Betreiber.
Zur Sicherstellung der Vorgehensweise sind u.a. folgende Punkte notwendig. Diese sind ggf. auch mehrmals zu wiederholen:
- Durchführen von eigenständigen Einzelfunktionstest durch den Errichter.
- Teilnahme an internen Einzelfunktionskontrollen des IBM.
- Teilnahme an internen gewerkeübergreifenden Funktionskontrollen des IBM.
- Gemeinsame Fehlersuche im Rahmen der Funktionskontrollen.
- Teilnahme an Leistungs- und Funktionsmessungen sowie Funktionskontrollen durch die Nutzer und Betreibervertreter.
- Teilnahme an operational readiness Tests (ORT) mit den Betreibern der Anlagen.
Der Auftragnehmer (AN) hat die Mitwirkung an den gewerke- übergreifenden Funktionsprüfungen für sein Gewerk vorzu- bereiten, durchzuführen und zu protokollieren.
Hierfür ist geeignetes Fachpersonal, die notwendigen Mess- geräte sowie sämtliche Hilfs- und Betriebsmittel für diese Prüfungen bereitzustellen, auf- und abzubauen und während der ganzen Prüfungsphase vorzuhalten und zu bedienen. Notwendige An- und Abfahrten sind mit einzukalkulieren.
Die Kalibrierungsprotokolle der verwendeten Messgeräte sind Bestandteil der zu liefernden Dokumentation.
Die benötigten Mess-, Hilfs- und Betriebsmittel hat der AN eigenverantwortlich zu bestimmen und zu kalkulieren.
Die Funktionstests sind unter Einbeziehung des Betreibers durchzuführen. Die Koordination und Einladung obliegt dem AN.
Als erfolgter Leistungsnachweis ist ein Protokoll ohne wesentliche Mängel, vollständig und funktionsfähig der jeweiligen bevollmächtigten Stelle der einzelnen Anlage erforderlich.
Menge: 60,000 h

**03.01.70 Teilnahme und Mitwirken an Funktionstests der sicherheitsrelevanten Anlagen**
Teilnahme und Mitwirken an Funktionstests der
sicherheitsrelevanten Anlagen
DIN 276-1, KG 499 Sonstige Maßnahmen für technische Anlagen, sonstiges
Leistungsbereich: 050 und 060
Kostengruppen: KG440 und KG450
Die zielgerichtete Inbetriebnahme von sicherheitsrelevanten Anlagen erfordert ein gewerkeübergreifendes Zusammenarbeiten aller Anlagenerrichter. Die einzelnen Anlagen wie Brandmeldeanlage, Entrauchungsanlage, RWA- und Türsteuerungen, Löschanlagen, Aufzugsanlagen, Evakuierungsanlagen, Lüftungsanlagen, Sicherheits- stromversorgung usw. sind je einzeln in der Funktionsfähigkeit sicherzustellen und entsprechend der Prüfverordnung abzunehmen.
Im Rahmen der übergeordneten Wirk-Prinzip-Prüfung durch den Prüfsachverständigen sind die einzelnen Anlagen nochmals zu testen und vorzustellen.
Diese Vorgehensweise erfordert eine eigenständige Prüfung durch den Anlagenerrichter, eine Kontrolle durch das Inbetriebnahmemanagement und eine Überprüfung durch den Sachverständigen.
Zur Sicherstellung der Vorgehensweise sind u.a. folgende Punkte notwendig:
- Durchführen von eigenständigen Einzelfunktionstest durch den Errichter
- Teilnahme an internen Einzelfunktionskontrollen des IBM
- Teilnahme an externen Sachverständigen Abnahmen der eigenen Einzelanlagen
- Teilnahme an internen gewerkeübergreifenden Funktionskontrollen (Wirk-Prinzip-Prüfung, Vollprobetest, etc.) des IBM
- Gemeinsame Fehlersuche im Rahmen der Funktionskontrollen
- Teilnahme an externen Sachverständigen Abnahmen der brandschutztechnischen Anlagen (Wirk- Prinzip-Prüfungen, Vollprobetest, etc.)
Der Auftragnehmer (AN) hat die Mitwirkung an den gewerke- übergreifenden Funktionsprüfungen für sein Gewerk vorzu- bereiten, durchzuführen und zu protokollieren.
Die Funktionstests der sicherheitsrelevanten Anlagen sind unter Einbeziehung des Betreibers durchzuführen. Die Koordination und Einladung obliegt dem Auftragnehmer.
Hierfür ist geeignetes Fachpersonal, die notwendigen Messgeräte sowie sämtliche Hilfs- und Betriebsmittel für diese Prüfungen bereitzustellen, auf- und abzubauen und während der ganzen Prüfungsphase vorzuhalten und zu bedienen. Notwendige An- und Abfahrten sind mit einzukalkulieren.
Die Kalibrierungsprotokolle der verwendeten Messgeräte sind Bestandteil der zu liefernden Dokumentation. Die benötigten Mess-, Hilfs- und Betriebsmittel hat der AN eigenverantwortlich zu bestimmen und zu kalkulieren.
Als erfolgter Leistungsnachweis ist ein Protokoll ohne wesentliche Mängel, betriebssicher und wirksam der jeweiligen zugelassenen Überwachungsstelle nach Prüfverordnung der einzelnen Anlage erforderlich.
Menge: 100,000 h

*Hinweis: Betrieb der technischen Anlage*

**03.01.80 Probebetrieb**
Probebetrieb
DIN 276-1, KG 499 Sonstige Maßnahmen für technische Anlagen, sonstiges
Leistungsbereich: 050 und 060
Kostengruppen: KG440 und KG450
Der Probebetrieb erfolgt nach der Durchführung der gewerke- übergreifenden Inbetriebnahmen und Funktionsprüfungen.
Der Probebetrieb bezieht sich auf alle in diesem Leistungs- verzeichnis (LV) ausgeschriebenen und durch den Auftrag- nehmer (AN) gelieferten Anlagen. Der Probebetrieb wird unabhängig von der Jahreszeit und Witterung durchgeführt.
Der Probebetrieb ist für eine Dauer von 6 Monaten á 24 Std./
7 Tage vorzusehen.
Bei Frostgefahr muss die Heizungsanlage in Betrieb gehalten und so beaufsichtigt werden, dass bei Störungen keine Auskühlung unter den Gefrierpunkt vorkommen kann.
Während des Probebetriebes werden sämtliche Anlagen-, Verbrauchs- und Kommunikationsdaten, Stör-, Betriebs- und Wartungsmeldungen, Ausfälle usw. als Ergebnisse lückenlos durch die Gebäudeautomation dokumentiert und durch das technische Monitoring ausgewertet. Der Probebetrieb der in diesem LV ausgeschriebenen Anlagen läuft in der Verantwor- tung des AN. Für die Zeit des Probebetriebes hat der AN entsprechendes Personal wie auch Messinstrumente und Werkzeuge zur Verfügung zu stellen.
Für die Wochenenden, Abend- und Nachtstunden ist ein Rufdienst einzurichten (20:00 - 06:00 Uhr).
Für die Durchführung des Probebetriebes ist die Funktion für jede technische Anlage durch aussagekräftige Trends auf Basis von mind. sechs Datenpunkten je Trendausdruck tagegenau nachzuweisen. Jeder dieser Trends ist durch geeignete Mittel (Gebäudeautomation) zu dokumentieren und als DIN A4- oder DIN A3-Ausdruck vorzulegen.
Die Festlegung der Datenpunkte, die als Trend wie vor beschrieben dargestellt werden sollen, sind durch den jeweiligen AN mit dem AN GA in Koordinationsgesprächen abzustimmen.
Auftretende Fehler und Störungen hat der AN für sein Gewerk während des Probebetriebs zu beheben.
Nach der Mangelbeseitigung erfolgt ein erneuter Start des Probebetriebes für den jeweiligen gestörten oder fehlerhaften Anlagenteil. Der Probebetrieb wird um die Ausfalldauer der jeweiligen Anlage oder des jeweiligen Anlagenteils verlängert. Ein nicht erfolgreich durchgeführter Probebetrieb verhindert die Abnahme der Werkleistung. Sämtliche Ergebnisse sind durch den AN zu dokumentieren, zu bewerten und als Dokumentation zur Abnahme vorzulegen.
Die Anlagen sind nach dem Probebetrieb zu reinigen und in einen neuwertigen Zustand zurückzuversetzen. Die Füllstände der Verbrauchs- und Betriebsmittel sind vollständig aufzufüllen. Benötigtes Material ist hier einzukalkulieren.
Die nach dem Probebetrieb notwendigen Nachregulierungen sind innerhalb dieser Leistungsposition zu kalkulieren.
Die Anlage gilt durch den Probebetrieb nicht als abgenommen (VOB/ B § 12.5.2.).
Arbeitet das Gesamtsystem innerhalb des Probebetriebs einwandfrei, kann der AN den Antrag auf Abnahme stellen. Nach erfolgtem Probebetrieb werden die Anlagen, nach Rücksprache mit dem AG, abgeschaltet.
Erst zur VOB-Abnahme werden die Anlagen wieder einge- schaltet.
Der Betrieb der technischen Anlagen ist unter Einbeziehung des Betreibers durchzuführen. Die Koordination und Einladung obliegt dem Auftragnehmer.
Menge: 6,000 Mt

**03.01.90 Betrieb der technischen Anlagen durch den Errichter nach Probebetrieb, vor VOB-Abnahme**
Betrieb der technischen Anlagen durch den Errichter nach Probebetrieb, vor VOB-Abnahme
DIN 276-1, KG 499 Sonstige Maßnahmen für technische Anlagen, sonstiges
Leistungsbereich: 050 und 060
Kostengruppen: KG440 und KG450
Betrieb der technischen Anlagen durch den Errichter nach Probebetrieb, vor VOB-Abnahme.
Die in diesem Leistungsverzeichnis benannten Anlagen sind nach dem Probebetrieb bis zur VOB-Abnahme in Betrieb zu halten. Dafür hat der Auftragnehmer (AN) alle in seiner Errichtung befindlichen Anlagen kontinuierlich zu betreiben, damit ein Gebäudebetrieb ohne Einschränkungen sichergestellt ist.
Es ist von einem Betrieb der Anlagen von 24 h/ Tag und 7 Tage/ Woche auszugehen.
Auftretende Störungen sind innerhalb 12 Stunden zu beseitigen. Alle notwendigen Verbrauchsgüter, Wartungen und Instand- haltungen sowie weiteren Dienstleistungen für diesen Anlagen- betrieb sind mit einzukalkulieren.
Der Betrieb der technischen Anlagen ist unter Einbeziehung des Betreibers durchzuführen. Die Koordination und Einladung obliegt dem AN.
Menge: 6,000 Wo

**03.01.100 Betrieb der technischen Anlagen durch den Errichter während der Inbetriebnahme (IBN)**
Betrieb der technischen Anlagen durch den Errichter
während der Inbetriebnahme (IBN)
DIN 276-1, KG 499 Sonstige Maßnahmen für technische Anlagen, sonstiges
Leistungsbereich: 050 und 060
Kostengruppen: KG440 und KG450
Auf Grund von unterschiedlichen Inbetriebsetzungen der einzelnen technischen Anlagen ist es notwendig, dass für die Funktionsprüfungen dieser Anlagen weitere Sekundärsysteme in Funktion sein müssen. Insbesondere sind dies die Kälte- technik, Wärmeversorgung, Wassertechnik, Sicherheitsstrom- versorgung, Lüftungsanlagen sowie die Gebäudeautomation.
Im Rahmen dieser Einzel- und Gesamtinbetriebnahmen hat der Auftragnehmer (AN) seine Anlagen in Funktion zu halten und Störungen unverzüglich zu beseitigen. Der Betrieb ist zwischen einem Zeitraum von 6.00 Uhr bis 20.00 Uhr sicherzustellen.
Alle notwendigen Verbrauchsgüter und Dienstleistungen sind mit in diesen Anlagenbetrieb einzukalkulieren.
Positionsmenge = Produkt aus
1
(Menge)
mal
6
(Betriebsdauer)
Der Betrieb der technischen Anlagen ist unter Einbeziehung des Betreibers durchzuführen. Die Koordination und Einladung obliegt dem AN.
Menge: 8,000 Wo

*Hinweis: Einweisungen und Schulungen*

**03.01.110 Einweisung**
*** Pauschalposition
Einweisung
DIN 276-1, KG 499 Sonstige Maßnahmen für technische Anlagen, sonstiges
Leistungsbereich: 050 und 060
Kostengruppen: KG440 und KG450
Der Auftragnehmer (AN) hat im Rahmen der Inbetriebnahme und Abnahme das Bedienungs- und Wartungspersonal des Auftraggebers und/ oder Betreibers gemäß VOB/C in die Bedienung aller technischen Anlagen einzuweisen.
In dieser Position sollen zusätzliche Einweisungen, die über die Anforderungen der VOB/C hinausgehen, vergütet werden.
Menge: 1,000 psch

**03.01.120 Erstellung von Schulungsunterlagen**
*** Pauschalposition
Erstellung von Schulungsunterlagen
DIN 276-1, KG 499 Sonstige Maßnahmen für technische Anlagen, sonstiges
Leistungsbereich: 040
Der Auftragnehmer (AN) hat Schulungsunterlagen in digitaler Form zu erstellen und im Zuge der Schulungen dem Aufrag- geber (AG) zu übergeben. Die Schulungsunterlagen sollen weiterverwendbar / bearbeitbar und zur Durchführung einer Online-Schulung geeignet sein.
Die Dokumente müssen alle Informationen, die für die Bedie- nung der technischen Anlagen durch den Nutzer relevant sind, enthalten. Diese Unterlage muss es den Teilnehmern ermög- lichen, weitere Nutzer in die Bedienung der Anlage einzuweisen.
Die Schulungsunterlagen sollen für alle Anlagenteile erstellt werden, die eine Wartung Bedarfen oder eine Bedienung ermöglichen.
Menge: 1,000 psch

*Hinweis: Bereitstellen von technischen Details Technisches Monitoring*

**03.01.130 Bereitstellung von technischen Details**
*** Pauschalposition
Bereitstellung von technischen Details
DIN 276-1, KG 499 Sonstige Maßnahmen für technische Anlagen, sonstiges
Leistungsbereich: 050 und 060
Kostengruppen: KG440 und KG450
Im Zuge der Werks- und Montageplanung bzw. spätestens drei Monate vor Inbetriebnahme sind durch den Auftragnehmer (AN) technische Details der tatsächlich vom AN eingesetzten Anlagen und Komponenten sowie grundlegende Betriebs- parameter zu liefern.
Die Lieferung erfolgt durch Einarbeitung in den Ziel- und Kennwertekatalog, dieser wird zur Verfügung gestellt wird.
Menge: 1,000 psch

*Hinweis: Dokumentation und Zahlungsplan*

**03.01.140 Dokumentation für die behördlichen Abnahmen**
*** Pauschalposition
Dokumentation für die behördlichen Abnahmen
DIN 276-1, KG 499 Sonstige Maßnahmen für technische Anlagen, sonstiges
Leistungsbereich: 050 und 060
Kostengruppen: KG440 und KG450
Für die Bauordnungsrechtlichen Abnahmen sind vorgezogene Dokumente für die Prüfungen der Prüfsachverständigen und des Brandschutzgutachters zwei Wochen vor den jeweiligen Prüfungen bereitzustellen.
Diese sind:
- Fachunternehmerbescheinigung,
- Errichterbestätigung,
- Zulassungen,
- Prüfzeugnisse,
- Messprotokolle,
- Wartungsverträge (wo erforderlich BOS, BMA, u.s.w.),
- Sachverständigenprotokolle,
- Sachkundenachweise.
Die Position umfasst nur den Mehraufwand der dadurch entsteht, dass die Unterlagen vorgezogen und nicht erst zur rechtsgeschäftlichen Abnahme erstellt werden.
Menge: 1,000 psch

**03.01.150 Dokumentation**
*** Pauschalposition
Dokumentation
DIN 276-1, KG 449 und KG 459 Sonstige Maßnahmen für technische Anlagen, sonstiges
Leistungsbereich: 050 und 060
Vergabeeinheit VE:440
Einwandfreie und lückenlose Dokumentation sämtlicher ausgeführter Leistungen als Revisionsunterlagen und zur Beurteilung der Vertragsübereinstimmung der Leistungen.
Folgende Unterlagen sind vorzulegen:
1. Sämtliche Ausführungs-, Werkstattpläne, alle erforderlichen Informationen, Produktbeschreibungen, Nachweise etc. (
2. Leistungserklärung auf Basis einer technischen Spezifikation,
3. Die Konformität des Bauproduktes mit diesen Leistungen und dessen Einhaltung zur Sicherstellung der Leistungsbeständigkeit, in Form der CE-Kennzeichnung.

Die Unterlagen sind in Ordnern mit Inhaltsverzeichnis gemäß Angaben des Auftraggebers (AG) aufzubereiten und zu übergeben. Die Vorgaben von Brainergy Park Jülich GmbH - Brainergy Hub Jülich "Vorgaben und Anforderungen Dokumentation" vom 28. Mai 2025. Hierbei müssen die gesamten Unterlagen den letzten Stand beinhalten, der durch den AG zur Ausführung freigegeben wurde.

Die Zeichnungen, Schriftstücke sind digital über den Projektserver und in Papierform, farbig, 3-fach zu übergeben.

Die Dokumentation ist parallel zur Ausführung der Bauleistung zu erstellen und fortzuschreiben.

Bis spätestens 21 Kalendertage vor Abnahme der Bauleistung ist die Bestandsdokumentation komplett vom Auftragnehmer (AN) an den AG zu übergeben.

Für den Inbetriebnahmeprozess und die Bauordnungsrechtliche Abnahme sind vorgezogene Dokumente für die Prüfungen der Prüfsachverständigen zwei Wochen vor den jeweiligen Prüfungen bereitzustellen.
Diese Unterlagen umfassen u.a.:
- Fachunternehmerbescheinigung,
- Errichterbestätigung,
- Zulassungen,
- Prüfzeugnisse,
- Messprotokolle,
- Wartungsverträge (wo erforderlich BOS, BMA, u.s.w.),
- Sachverständigenprotokolle,
Sachkundenachweise.
Hinweis:
Diese Position beinhaltet auch Grund- und Nebenleistungen nach der VOB/ Teil C, die bei der Bildung des EP entsprechend zu berücksichtigen sind.
Menge: 1,000 psch

**03.01.160 Mitwirkung bei der Anlagenliste**
*** Pauschalposition
Mitwirkung bei der Anlagenliste
DIN 276-1, KG 449 und 459 Sonstige Maßnahmen für technische Anlagen, sonstiges
Leistungsbereich: 050 und 060
Vergabeeinheit: VE440
Der Auftragnehmer (AN) hat die Unterlagen zur Anlagenliste, welche vom Auftraggeber (AG) bereitgestellt werden, auszufüllen und dem AN Inbetriebnahmemanagement (IBM) zur Verfügung zu stellen. Er hat die für die Anlagenliste erforderlichen Daten und Informationen aus den Dokumentationsunterlagen oder an den installierten Anlagen, Geräten und Bauteilen eigenständig zu ermitteln sowie in die Erfassungsmasken zu übertragen. Als Kalkulationsgrundlage gelten die in diesem Leistungsverzeichnis ausgeschriebenen und durch den AN gelieferten Anlagen und Bauteile. Die Anlagenliste ist vier Wochen vor Start der Inbetriebnahme fertigzustellen und zu übergeben.
Menge: 1,000 psch

**03.01.170 Zahlungsplan Mittelabfluss**
*** Pauschalposition
Zahlungsplan Mittelabfluss
DIN 276-1.. 499 Sonstige Maßnahmen für technische Anlagen, sonstiges,
Leistungsbereich: 050 und 060
Kostengruppen: KG440 und KG450
Zahlungsplanung nach Baufortschritt als Mittelabflussplan erstellen, mit monatlicher Verteilung, für Abschlags- und Schlussrechnungen, für das beauftragte Auftragsvolumen einschl. dessen regelmäßige und anlassbezogene Fort- schreibung und Anpassung, für den gesamten Ausführungs- zeitraum des Auftragnehmers, Übergabe Zahlungsplanung an den AG, im 4-wöchentlichen Rhythmus, Ausfertigung Digital als pdf sowie im offenen Austauschformat, Übergabe Erstanfer- tigung der Zahlungsplanung innerhalb von 24 Werktagen ab Bauanlaufgespräch an AG.
Menge: 1,000 psch

### Titel 04 Baustelleneinrichtung

#### Bereich 04.00 VE 440 - Baustelleneinrichtung

**04.00.10 Baustelle einrichten**
STLB-Bau 2022-10 000
Baustelle für sämtliche aufgeführte Leistungen, einrichten, Flächen sind im Lageplan ausgewiesen.
Menge: 1,000 St

**04.00.20 Baustelleneinr. vorhalten**
STLB-Bau 2024-04 000
Baustelleneinrichtung für sämtliche aufgeführte Leistungen, vorhalten, Flächen und deren Nutzungsdauer sind im Lageplan ausgewiesen,
Positionsmenge = Produkt aus '1 Stück'
(Vorhaltemenge)
mal '58 Wochen'
(Vorhaltedauer).
Menge: 58,000 StWo

**04.00.30 Baustelle räumen**
STLB-Bau 2023-04 000
Baustelle für sämtliche aufgeführte Leistungen, räumen.
Menge: 1,000 St

USt %: 19,00
